# Proyecto Básico y Ejecución de Construcción Polideportivo Municipal. Navarrete. La Rioja.

- Propiedad del archivo: CYPE INGENIEROS, S.A.
- Formato: FIEBDC-3/2004
- Programa: ARQUIMEDES
- Tipo: presupuesto
- Comentario: Presupuesto
- Fecha de los precios: 08/06/2018
- Divisa: EUR
- Costes indirectos: 0.5 %
- Gastos generales: 13 %
- Beneficio industrial: 6 %
- IVA: 21 %
- Código: NAVAPOLI20180601 (11/01/2014)
Importe: 1819840.15

## 01_DEMOLICION DEMOLICIONES (11/01/2014)
Importe: 1045.45

**U01AO0050** m3 DEMOLICIÓN MURO HORMIGÓN ARMADO A MÁQUINA
31.5 m3 × 10.59 (10.64 con costes indirectos) = 335.16
Demolición de muro de hormigón armado a máquina, incluso carga a camión para su posterior transporte a planta de RCD.

| Código | Ud | Descripción | Rendimiento | Precio | Importe |
|---|---|---|---|---|---|
| O01OA040 | h. | Oficial segunda (mano de obra; 01/01/2010) | 0.098 | 16.4 | 1.61 |
| O01OA070 | h. | Peón ordinario (mano de obra; 01/01/2010) | 0.098 | 15.22 | 1.49 |
| M12O010 | h | Equipo oxicorte (maquinaria) | 0.1 | 2.66 | 0.27 |
| M05EN030 | h. | Excav.hidráulica neumáticos 100 CV (maquinaria) | 0.1 | 39.53 | 3.95 |
| M06MR230 | h | Martillo rompedor hidráulico 600 kg (maquinaria) | 0.08 | 11.28 | 0.90 |
| M07CB030 | h. | Camión basculante 6x4 20 t. (maquinaria) | 0.08 | 29.65 | 2.37 |
|  |  | Total |  |  | 10.59 |

Claves: armadura, maquina, acopiar, demolicion, hormigon, transporte, planta, escombro, camion, carga, muro

| Medición | Uds. | Largo | Ancho | Alto | Parcial |
|---|---|---|---|---|---|
| Base muro colegio | 1 | 105.00 | 0.30 | 1.00 | 31.50 |
| Total |  |  |  |  | 31.5 |

**U01AM040** m DESMONTAJE DE CERCA DIÁFANA h<2 m S/REUTILIZACIÓN
105 m × 2.12 (2.13 con costes indirectos) = 223.65
Desmontaje de cerca diáfana de altura menor de 2 m, formada por postes y mallas o alambrada, anclados al terreno directamente o recibidos con hormigón, incluso corte manual previo de malla o alambrada, apilando los materiales a pie de tajo para transporte a vertedero.

| Código | Ud | Descripción | Rendimiento | Precio | Importe |
|---|---|---|---|---|---|
| O01OA070 | h. | Peón ordinario | 0.118 | 15.22 | 1.80 |
| M05EN030 | h. | Excav.hidráulica neumáticos 100 CV | 0.008 | 39.53 | 0.32 |
|  |  | Total |  |  | 2.12 |

Claves: directo, desmontable, vertedero, poste, alambre, anclaje, terreno, manual, previo, material, pie, corte, tajo, transporte, hormigon, cerca

| Medición | Uds. | Largo | Parcial |
|---|---|---|---|
| Vallado colegio | 1 | 105.00 | 105.00 |
| Total |  |  | 105 |

**U01AM020** m DESMONTAJE DE CERCA DIÁFANA h<1 m S/REUTILIZACIÓN
214 m × 1.43 (1.44 con costes indirectos) = 308.16
Desmontaje de cerca formada por postes y travesaños de madera, anclados al terreno directamente o recibidos con hormigón, apilando los materiales a pié de tajo para transporte a vertedero.

| Código | Ud | Descripción | Rendimiento | Precio | Importe |
|---|---|---|---|---|---|
| O01OA070 | h. | Peón ordinario | 0.078 | 15.22 | 1.19 |
| M05EN030 | h. | Excav.hidráulica neumáticos 100 CV | 0.006 | 39.53 | 0.24 |
|  |  | Total |  |  | 1.43 |

Claves: material, corte, hormigon, desmontable, cerca, poste, alambre, anclaje, directo, vertedero, previo, manual, pie, tajo, transporte, terreno

| Medición | Uds. | Largo | Parcial |
|---|---|---|---|
| Cerca campo fútbol tierra | 2 | 42.00 | 84.00 |
|  | 2 | 65.00 | 130.00 |
| Total |  |  | 214 |

**E01DIE080** u DESMONTAJE BÁCULO
4 u × 44.4 (44.62 con costes indirectos) = 178.48
Desmontaje de báculo por medios manuales, con recuperación del mismo, para su reposición o sustitución, incluso desatornillado de base, desconexiones y limpieza, traslado a almacenes municipales, con parte proporcional de retirada de elementos complementarios y medios auxiliares.

| Código | Ud | Descripción | Rendimiento | Precio | Importe |
|---|---|---|---|---|---|
| O01OB220 | h | Ayudante electricista (mano de obra; 02/01/2016) | 0.988 | 15.65 | 15.46 |
| O01OA070 | h. | Peón ordinario | 0.988 | 15.22 | 15.04 |
| M02PAD010 | h | Plataforma articulada diesel 10 m (maquinaria) | 1 | 13.9 | 13.90 |
|  |  | Total |  |  | 44.4 |

Claves: auxiliar, recuperable, desmontable, baculo, manual, limpieza, medio, base

## 02_MOVTIERRAS MOVIMIENTO DE TIERRAS (11/01/2014)
Importe: 6629.99

**E02CMA010** m3 EXCAVACIÓN VACIADO A MÁQUINA TERRENOS FLOJOS O MEDIOS
1954.02 m3 × 1.99 (2 con costes indirectos) = 3908.04
Excavación a cielo abierto en vaciado de hasta 2 m de profundidad en terrenos flojos o medios, por medios mecánicos, con extracción de tierras sobre camión. Se generará una explanada uniforme para todo el edificio, a cota de la cara superior de zapatas. Según CTE-DB-SE-C y NTE-ADV. I/ p.p. de excavación de zanjas para instalacions, retirada de instalaciones enterradas, vegetación, con eliminación de tocones, restos de elementos constructivos, etc. de medios auxiliares. Con separación de restos pétreos de las tierras.

| Código | Ud | Descripción | Rendimiento | Precio | Importe |
|---|---|---|---|---|---|
| O01OA070 | h. | Peón ordinario | 0.01 | 15.22 | 0.15 |
| M05RN020 | h. | Retrocargadora neumáticos 75 CV (maquinaria) | 0.03 | 31.83 | 0.95 |
| M07CB030 | h. | Camión basculante 6x4 20 t. | 0.03 | 29.65 | 0.89 |
|  |  | Total |  |  | 1.99 |

Claves: disgregado, excavacion, vaciado, maquina, auxiliar, acopiar, abierto, cielo, mecanico, extraccion, tierra, interior, terreno, medio, camion

| Medición | Uds. | Largo | Alto | Parcial |
|---|---|---|---|---|
|  | 1 | 2442.53 | 0.80 | 1954.02 |
| Total |  |  |  | 1954.02 |

**E02PM020** m3 EXC.ZAPATAS A MÁQUINA T.FLOJOS Y COMPACTOS
287.16 m3 × 5.52 (5.55 con costes indirectos) = 1593.74
Excavación en zapatas de pilares y muros, en terrenos flojos y compactos, por medios mecánicos, con extracción de tierras a los bordes y carga, sin transporte al vertedero, y con p.p. de medios auxiliares. Medida la dimensión teórica de los elementos de cimentación.

| Código | Ud | Descripción | Rendimiento | Precio | Importe |
|---|---|---|---|---|---|
| O01OA070 | h. | Peón ordinario | 0.049 | 15.22 | 0.75 |
| M05RN020 | h. | Retrocargadora neumáticos 75 CV | 0.15 | 31.83 | 4.77 |
|  |  | Total |  |  | 5.52 |

Claves: mecanico, medio, tierra, vertedero, auxiliar, extraccion, terreno, flojo, maquina, pozo, carga, transporte, excavacion

| Medición | Uds. | Largo | Ancho | Alto | Parcial |
|---|---|---|---|---|---|
| ZAPATAS PILARES |  |  |  |  |  |
| A01 | 1 | 1.00 | 1.70 | 0.85 |  |
| A02 | 1 | 1.00 | 1.65 | 0.74 |  |
| A03 | 1 | 1.00 | 2.15 | 1.29 |  |
| A04 | 1 | 1.00 | 2.10 | 1.26 |  |
| A05 | 1 | 1.00 | 1.90 | 1.05 |  |
| A06 | 1 | 1.00 | 2.10 | 1.26 |  |
| A07 | 1 | 1.00 | 2.30 | 1.50 |  |
| A08 | 1 | 1.00 | 2.20 | 1.32 |  |
| A09 | 1 | 1.00 | 2.30 | 1.50 |  |
| A12 | 1 | 1.00 | 2.20 | 1.32 |  |
| A13 | 1 | 1.00 | 1.90 | 1.05 |  |
| A14 | 1 | 1.00 | 1.60 | 0.72 |  |
| A15 | 1 | 1.00 | 1.50 | 0.68 |  |
| A16 | 1 | 1.00 | 2.05 | 1.23 |  |
| A17 | 1 | 1.00 | 2.55 | 1.79 |  |
| A18 | 1 | 1.00 | 2.35 | 1.53 |  |
| B01 | 1 | 1.00 | 2.55 | 1.79 |  |
| B02 | 1 | 1.00 | 1.40 | 0.56 |  |
| B03 | 1 | 1.00 | 2.40 | 1.56 |  |
| C01 | 1 | 1.00 | 2.35 | 1.53 |  |
| C03 | 1 | 1.00 | 2.55 | 1.75 |  |
| C04 | 1 | 1.00 | 2.65 | 1.86 |  |
| C07 | 1 | 1.00 | 2.75 | 2.06 |  |
| C08 | 1 | 1.00 | 2.75 | 2.06 |  |
| C09 | 1 | 1.00 | 2.75 | 2.06 |  |
| C12 | 1 | 1.00 | 2.65 | 1.86 |  |
| C13 | 1 | 1.00 | 2.80 | 2.10 |  |
| C14 | 1 | 1.00 | 2.15 | 1.18 |  |
| C17 | 1 | 1.00 | 2.95 | 2.21 |  |
| C18 | 1 | 1.00 | 2.55 | 1.79 |  |
| D01 | 1 | 1.00 | 2.55 | 1.79 |  |
| D03 | 1 | 1.00 | 2.05 | 1.13 |  |
| D04 | 1 | 1.00 | 1.65 | 0.74 |  |
| D07 | 1 | 1.00 | 1.75 | 0.88 |  |
| D08 | 1 | 1.00 | 1.85 | 0.93 |  |
| D09 | 1 | 1.00 | 1.85 | 0.93 |  |
| D12 | 1 | 1.00 | 1.85 | 0.93 |  |
| D13 | 1 | 1.00 | 1.85 | 0.93 |  |
| D14 | 1 | 1.00 | 1.85 | 0.93 |  |
| D17 | 1 | 1.00 | 1.65 | 0.74 |  |
| D18 | 1 | 1.00 | 1.70 | 0.85 |  |
| E01 | 1 | 1.00 | 3.00 | 2.40 |  |
| E03 | 1 | 1.00 | 2.60 | 1.82 |  |
| E05 | 1 | 1.00 | 1.30 | 0.52 |  |
| E06 | 1 | 1.00 | 1.50 | 0.68 |  |
| E08 | 1 | 1.00 | 1.50 | 0.68 |  |
| E09 | 1 | 1.00 | 1.40 | 0.56 |  |
| E11 | 1 | 1.00 | 1.60 | 0.72 |  |
| E13 | 1 | 1.00 | 1.60 | 0.72 |  |
| E15 | 1 | 1.00 | 1.50 | 0.68 |  |
| E16 | 1 | 1.00 | 1.40 | 0.56 |  |
| E18 | 1 | 1.00 | 1.35 | 0.54 |  |
| F01 | 1 | 1.00 | 2.55 | 1.79 |  |
| F03 | 1 | 1.00 | 2.45 | 1.59 |  |
| F18 | 1 | 1.00 | 1.35 | 0.68 |  |
| G01 | 1 | 1.00 | 2.35 | 1.53 |  |
| G03 | 1 | 1.00 | 2.35 | 1.53 |  |
| G18 | 1 | 1.00 | 1.45 | 0.65 |  |
| H01 | 1 | 1.00 | 2.35 | 1.53 |  |
| H03 | 1 | 1.00 | 2.35 | 1.53 |  |
| H18 | 1 | 1.00 | 1.45 | 0.73 |  |
| I01 | 1 | 1.00 | 2.25 | 1.35 |  |
| I03 | 1 | 1.00 | 2.30 | 1.50 |  |
| I18 | 1 | 1.00 | 1.45 | 0.73 |  |
| J01 | 1 | 1.00 | 1.75 | 0.88 |  |
| J03 | 1 | 1.00 | 2.05 | 1.13 |  |
| J18 | 1 | 1.00 | 1.45 | 0.73 |  |
| K01 | 1 | 1.00 | 1.90 | 1.05 |  |
| K03 | 1 | 1.00 | 1.75 | 0.88 |  |
| K04 | 1 | 1.00 | 1.40 | 0.56 |  |
| K05 | 1 | 1.00 | 1.40 | 0.56 |  |
| K06 | 1 | 1.00 | 1.40 | 0.56 |  |
| K07 | 1 | 1.00 | 1.40 | 0.56 |  |
| K08 | 1 | 1.00 | 1.40 | 0.56 |  |
| K09 | 1 | 1.00 | 1.40 | 0.56 |  |
| K10 | 1 | 1.00 | 1.40 | 0.56 |  |
| K11 | 1 | 1.00 | 1.40 | 0.56 |  |
| K12 | 1 | 1.00 | 1.40 | 0.56 |  |
| K13 | 1 | 1.00 | 1.40 | 0.56 |  |
| K14 | 1 | 1.00 | 1.40 | 0.56 |  |
| K15 | 1 | 1.00 | 1.40 | 0.56 |  |
| K16 | 1 | 1.00 | 1.40 | 0.56 |  |
| K17 | 1 | 1.00 | 1.50 | 0.68 |  |
| K18 | 1 | 1.00 | 1.45 | 0.65 |  |
| (A10-A11) | 1 | 1.00 | 2.80 | 2.10 |  |
| (C05-C06-D05-D06) | 1 | 1.00 | 4.75 | 3.09 |  |
| (C10-C11-D10-D11) | 1 | 1.00 | 4.55 | 3.19 |  |
| (C15-C16-D15-D16) | 1 | 1.00 | 4.50 | 2.70 |  |
| FOSO DE ASCENSOR | 1 | 1.00 | 2.30 | 1.15 |  |
| ZAPATA MURO | 1 | 1.00 | 7.70 | 0.20 |  |
|  | 1 | 1.00 | 7.00 | 0.20 |  |
|  | 1 | 6.00 | 5.00 | 0.20 |  |
|  | 1 | 2.00 | 4.50 | 0.20 |  |
|  | 1 | 1.00 | 4.00 | 0.20 |  |
|  | 1 | 1.00 | 3.80 | 0.20 |  |
|  | 1 | 1.00 | 3.70 | 0.20 |  |
|  | 1 | 1.00 | 3.60 | 0.20 |  |
|  | 1 | 1.00 | 3.20 | 0.20 |  |
|  | 1 | 3.00 | 2.90 | 0.20 |  |
|  | 1 | 3.00 | 2.80 | 0.20 |  |
|  | 1 | 1.00 | 2.70 | 0.20 |  |
|  | 1 | 1.00 | 2.60 | 0.20 |  |
|  | 1 | 2.00 | 2.40 | 0.20 |  |
|  | 1 | 2.00 | 2.30 | 0.20 |  |
|  | 1 | 10.00 | 2.00 | 0.20 |  |
|  | 1 | 2.00 | 1.90 | 0.20 |  |
|  | 1 | 3.00 | 1.80 | 0.20 |  |
|  | 1 | 1.00 | 1.70 | 0.20 |  |
|  | 1 | 3.00 | 1.60 | 0.20 |  |
|  | 1 | 2.00 | 1.50 | 0.20 |  |
|  | 1 | 1.00 | 1.40 | 0.20 |  |
|  | 1 | 1.00 | 1.30 | 0.20 |  |
|  | 1 | 2.00 | 1.20 | 0.20 |  |
|  | 1 | 2.00 | 1.10 | 0.20 |  |
|  | 1 | 1.00 | 1.00 | 0.20 |  |
|  | 1 | 3.00 | 0.90 | 0.20 |  |
|  | 1 | 2.00 | 0.80 | 0.20 |  |
|  | 1 | 4.00 | 0.70 | 0.20 |  |
|  | 1 | 4.00 | 0.60 | 0.20 |  |
|  | 1 | 10.00 | 2.00 | 0.24 |  |
|  | 1 | 5.00 | 1.60 | 0.24 |  |
| Total |  |  |  |  | 287.16 |

**E02RV020** m2 REFINADO MAN.VACIADOS T.MEDIOS
499.21 m2 × 2.25 (2.26 con costes indirectos) = 1128.21
Refinado de paredes y fondos de vaciados, en terrenos de consistencia media o floja, por medios manuales, en excavaciones realizadas por máquinas, con extracción y extendido de las tierras en los bordes, y con p.p. de medios auxiliares y extracción de material a punto de carga. Medida la dimensión teórica de los elementos de cimentación.

| Código | Ud | Descripción | Rendimiento | Precio | Importe |
|---|---|---|---|---|---|
| O01OA070 | h. | Peón ordinario | 0.148 | 15.22 | 2.25 |
|  |  | Total |  |  | 2.25 |

Claves: medio, tierra, extraccion, maquina, excavacion, terreno, pared, duro, auxiliar, vaciado, refino, manual, consistencia

| Medición | Uds. | Largo | Ancho | Alto | Parcial |
|---|---|---|---|---|---|
| ZAPATAS PILARES |  |  |  |  |  |
| A01 | 1 | 1.00 | 1.70 | 1.70 | 2.89 |
| A02 | 1 | 1.00 | 1.65 | 1.65 | 2.72 |
| A03 | 1 | 1.00 | 2.15 | 2.15 | 4.62 |
| A04 | 1 | 1.00 | 2.10 | 2.10 | 4.41 |
| A05 | 1 | 1.00 | 1.90 | 1.90 | 3.61 |
| A06 | 1 | 1.00 | 2.10 | 2.10 | 4.41 |
| A07 | 1 | 1.00 | 2.30 | 2.30 | 5.29 |
| A08 | 1 | 1.00 | 2.20 | 2.20 | 4.84 |
| A09 | 1 | 1.00 | 2.30 | 2.30 | 5.29 |
| A12 | 1 | 1.00 | 2.20 | 2.20 | 4.84 |
| A13 | 1 | 1.00 | 1.90 | 1.90 | 3.61 |
| A14 | 1 | 1.00 | 1.60 | 1.60 | 2.56 |
| A15 | 1 | 1.00 | 1.50 | 1.50 | 2.25 |
| A16 | 1 | 1.00 | 2.05 | 2.05 | 4.20 |
| A17 | 1 | 1.00 | 2.55 | 2.55 | 6.50 |
| A18 | 1 | 1.00 | 2.35 | 2.35 | 5.52 |
| B01 | 1 | 1.00 | 2.55 | 2.55 | 6.50 |
| B02 | 1 | 1.00 | 1.40 | 1.40 | 1.96 |
| B03 | 1 | 1.00 | 2.40 | 2.40 | 5.76 |
| C01 | 1 | 1.00 | 2.35 | 2.35 | 5.52 |
| C03 | 1 | 1.00 | 2.55 | 2.50 | 6.38 |
| C04 | 1 | 1.00 | 2.65 | 2.65 | 7.02 |
| C07 | 1 | 1.00 | 2.75 | 2.75 | 7.56 |
| C08 | 1 | 1.00 | 2.75 | 2.75 | 7.56 |
| C09 | 1 | 1.00 | 2.75 | 2.75 | 7.56 |
| C12 | 1 | 1.00 | 2.65 | 2.65 | 7.02 |
| C13 | 1 | 1.00 | 2.80 | 2.80 | 7.84 |
| C14 | 1 | 1.00 | 2.15 | 2.15 | 4.62 |
| C17 | 1 | 1.00 | 2.95 | 2.95 | 8.70 |
| C18 | 1 | 1.00 | 2.55 | 2.55 | 6.50 |
| D01 | 1 | 1.00 | 2.55 | 2.55 | 6.50 |
| D03 | 1 | 1.00 | 2.05 | 2.05 | 4.20 |
| D04 | 1 | 1.00 | 1.65 | 1.65 | 2.72 |
| D07 | 1 | 1.00 | 1.75 | 1.75 | 3.06 |
| D08 | 1 | 1.00 | 1.85 | 1.85 | 3.42 |
| D09 | 1 | 1.00 | 1.85 | 1.85 | 3.42 |
| D12 | 1 | 1.00 | 1.85 | 1.85 | 3.42 |
| D13 | 1 | 1.00 | 1.85 | 1.85 | 3.42 |
| D14 | 1 | 1.00 | 1.85 | 1.85 | 3.42 |
| D17 | 1 | 1.00 | 1.65 | 1.65 | 2.72 |
| D18 | 1 | 1.00 | 1.70 | 1.70 | 2.89 |
| E01 | 1 | 1.00 | 3.00 | 3.00 | 9.00 |
| E03 | 1 | 1.00 | 2.60 | 2.60 | 6.76 |
| E05 | 1 | 1.00 | 1.30 | 1.30 | 1.69 |
| E06 | 1 | 1.00 | 1.50 | 1.50 | 2.25 |
| E08 | 1 | 1.00 | 1.50 | 1.50 | 2.25 |
| E09 | 1 | 1.00 | 1.40 | 1.40 | 1.96 |
| E11 | 1 | 1.00 | 1.60 | 1.60 | 2.56 |
| E13 | 1 | 1.00 | 1.60 | 1.60 | 2.56 |
| E15 | 1 | 1.00 | 1.50 | 1.50 | 2.25 |
| E16 | 1 | 1.00 | 1.40 | 1.40 | 1.96 |
| E18 | 1 | 1.00 | 1.35 | 1.35 | 1.82 |
| F01 | 1 | 1.00 | 2.55 | 2.55 | 6.50 |
| F03 | 1 | 1.00 | 2.45 | 2.45 | 6.00 |
| F18 | 1 | 1.00 | 1.35 | 1.35 | 1.82 |
| G01 | 1 | 1.00 | 2.35 | 2.35 | 5.52 |
| G03 | 1 | 1.00 | 2.35 | 2.35 | 5.52 |
| G18 | 1 | 1.00 | 1.45 | 1.45 | 2.10 |
| H01 | 1 | 1.00 | 2.35 | 2.35 | 5.52 |
| H03 | 1 | 1.00 | 2.35 | 2.35 | 5.52 |
| H18 | 1 | 1.00 | 1.45 | 1.45 | 2.10 |
| I01 | 1 | 1.00 | 2.25 | 2.25 | 5.06 |
| I03 | 1 | 1.00 | 2.30 | 2.30 | 5.29 |
| I18 | 1 | 1.00 | 1.45 | 1.45 | 2.10 |
| J01 | 1 | 1.00 | 1.75 | 1.75 | 3.06 |
| J03 | 1 | 1.00 | 2.05 | 2.05 | 4.20 |
| J18 | 1 | 1.00 | 1.45 | 1.45 | 2.10 |
| K01 | 1 | 1.00 | 1.90 | 1.90 | 3.61 |
| K03 | 1 | 1.00 | 1.75 | 1.75 | 3.06 |
| K04 | 1 | 1.00 | 1.40 | 1.40 | 1.96 |
| K05 | 1 | 1.00 | 1.40 | 1.40 | 1.96 |
| K06 | 1 | 1.00 | 1.40 | 1.40 | 1.96 |
| K07 | 1 | 1.00 | 1.40 | 1.40 | 1.96 |
| K08 | 1 | 1.00 | 1.40 | 1.40 | 1.96 |
| K09 | 1 | 1.00 | 1.40 | 1.40 | 1.96 |
| K10 | 1 | 1.00 | 1.40 | 1.40 | 1.96 |
| K11 | 1 | 1.00 | 1.40 | 1.40 | 1.96 |
| K12 | 1 | 1.00 | 1.40 | 1.40 | 1.96 |
| K13 | 1 | 1.00 | 1.40 | 1.40 | 1.96 |
| K14 | 1 | 1.00 | 1.40 | 1.40 | 1.96 |
| K15 | 1 | 1.00 | 1.40 | 1.40 | 1.96 |
| K16 | 1 | 1.00 | 1.40 | 1.40 | 1.96 |
| K17 | 1 | 1.00 | 1.50 | 1.50 | 2.25 |
| K18 | 1 | 1.00 | 1.45 | 1.45 | 2.10 |
| (A10-A11) | 1 | 1.00 | 2.80 | 2.80 | 7.84 |
| (C05-C06-D05-D06) | 1 | 1.00 | 4.75 | 4.75 | 22.56 |
| (C10-C11-D10-D11) | 1 | 1.00 | 4.55 | 4.55 | 20.70 |
| (C15-C16-D15-D16) | 1 | 1.00 | 4.50 | 4.50 | 20.25 |
| FOSO DE ASCENSOR | 1 | 1.00 | 2.30 | 2.30 | 5.29 |
| ZAPATA MURO | 1 | 1.00 | 7.70 | 0.50 | 3.85 |
|  | 1 | 1.00 | 7.00 | 0.50 | 3.50 |
|  | 1 | 6.00 | 5.00 | 0.50 | 15.00 |
|  | 1 | 2.00 | 4.50 | 0.50 | 4.50 |
|  | 1 | 1.00 | 4.00 | 0.50 | 2.00 |
|  | 1 | 1.00 | 3.80 | 0.50 | 1.90 |
|  | 1 | 1.00 | 3.70 | 0.50 | 1.85 |
|  | 1 | 1.00 | 3.60 | 0.50 | 1.80 |
|  | 1 | 1.00 | 3.20 | 0.50 | 1.60 |
|  | 1 | 3.00 | 2.90 | 0.50 | 4.35 |
|  | 1 | 3.00 | 2.80 | 0.50 | 4.20 |
|  | 1 | 1.00 | 2.70 | 0.50 | 1.35 |
|  | 1 | 1.00 | 2.60 | 0.50 | 1.30 |
|  | 1 | 2.00 | 2.40 | 0.50 | 2.40 |
|  | 1 | 2.00 | 2.30 | 0.50 | 2.30 |
|  | 1 | 10.00 | 2.00 | 0.50 | 10.00 |
|  | 1 | 2.00 | 1.90 | 0.50 | 1.90 |
|  | 1 | 3.00 | 1.80 | 0.50 | 2.70 |
|  | 1 | 1.00 | 1.70 | 0.50 | 0.85 |
|  | 1 | 3.00 | 1.60 | 0.50 | 2.40 |
|  | 1 | 2.00 | 1.50 | 0.50 | 1.50 |
|  | 1 | 1.00 | 1.40 | 0.50 | 0.70 |
|  | 1 | 1.00 | 1.30 | 0.50 | 0.65 |
|  | 1 | 2.00 | 1.20 | 0.50 | 1.20 |
|  | 1 | 2.00 | 1.10 | 0.50 | 1.10 |
|  | 1 | 1.00 | 1.00 | 0.50 | 0.50 |
|  | 1 | 3.00 | 0.90 | 0.50 | 1.35 |
|  | 1 | 2.00 | 0.80 | 0.50 | 0.80 |
|  | 1 | 4.00 | 0.70 | 0.50 | 1.40 |
|  | 1 | 4.00 | 0.60 | 0.50 | 1.20 |
|  | 1 | 10.00 | 2.00 | 0.40 | 8.00 |
|  | 1 | 5.00 | 1.60 | 0.40 | 3.20 |
| Total |  |  |  |  | 499.21 |

## 03_CIMENTACIONES CIMENTACIONES Y SOLERA (11/01/2014)
Importe: 97113.69
CIMENTACIONES

**E04CMG010** m3 HORMIGÓN LIMPIEZA HM-20/P/20/I CIM.V.GRÚA
50.05 m3 × 45.73 (45.96 con costes indirectos) = 2300.30
Hormigón HM-20/P/20/I elaborado en central, para limpieza y nivelado de fondos de cimentación, i/vertido con grúa, vibrado y colocación. Según normas NTE-CSZ, EHE-08 y CTE-SE-C. Componentes del hormigón con marcado CE y DdP (Declaración de prestaciones) según Reglamento (UE) 305/2011. Medida dimensión teórica.
Formación de capa de hormigón de limpieza y nivelado de fondos de cimentación, de 10 cm de espesor, de hormigón HL-150/B/20, fabricado en central y vertido desde camión, en el fondo de la excavación previamente realizada.
Incluye: Replanteo. Colocación de toques y/o formación de maestras. Vertido y compactación del hormigón. Coronación y enrase del hormigón.
Criterio de medición de proyecto: Superficie medida sobre la superficie teórica de la excavación, según documentación gráfica de Proyecto.
Criterio de medición de obra: Se medirá la superficie teórica ejecutada según especificaciones de Proyecto, sin incluir los incrementos por excesos de excavación no autorizados.

| Código | Ud | Descripción | Rendimiento | Precio | Importe |
|---|---|---|---|---|---|
| O01OA070 | h. | Peón ordinario | 0.148 | 15.22 | 2.25 |
| P01HM010 | m3 | Hormigón HM-20/P/20/I central (material) | 1.05 | 41.41 | 43.48 |
|  |  | Total |  |  | 45.73 |

Claves: marco, grua, cimiento, colocacion, vibracion, circulo, componente, elaboracion, limpieza, hormigon, central, nivel, norma

| Medición | Uds. | Largo | Ancho | Alto | Parcial |
|---|---|---|---|---|---|
| ZAPATAS PILARES |  |  |  |  |  |
| A01 | 1 | 1.70 | 1.70 | 0.10 | 0.29 |
| A02 | 1 | 1.65 | 1.65 | 0.10 | 0.27 |
| A03 | 1 | 2.15 | 2.15 | 0.10 | 0.46 |
| A04 | 1 | 2.10 | 2.10 | 0.10 | 0.44 |
| A05 | 1 | 1.90 | 1.90 | 0.10 | 0.36 |
| A06 | 1 | 2.10 | 2.10 | 0.10 | 0.44 |
| A07 | 1 | 2.30 | 2.30 | 0.10 | 0.53 |
| A08 | 1 | 2.20 | 2.20 | 0.10 | 0.48 |
| A09 | 1 | 2.30 | 2.30 | 0.10 | 0.53 |
| A12 | 1 | 2.20 | 2.20 | 0.10 | 0.48 |
| A13 | 1 | 1.90 | 1.90 | 0.10 | 0.36 |
| A14 | 1 | 1.60 | 1.60 | 0.10 | 0.26 |
| A15 | 1 | 1.50 | 1.50 | 0.10 | 0.23 |
| A16 | 1 | 2.05 | 2.05 | 0.10 | 0.42 |
| A17 | 1 | 2.55 | 2.55 | 0.10 | 0.65 |
| A18 | 1 | 2.35 | 2.35 | 0.10 | 0.55 |
| B01 | 1 | 2.55 | 2.55 | 0.10 | 0.65 |
| B02 | 1 | 1.40 | 1.40 | 0.10 | 0.20 |
| B03 | 1 | 2.40 | 2.40 | 0.10 | 0.58 |
| C01 | 1 | 2.35 | 2.35 | 0.10 | 0.55 |
| C03 | 1 | 2.55 | 2.50 | 0.10 | 0.64 |
| C04 | 1 | 2.65 | 2.65 | 0.10 | 0.70 |
| C07 | 1 | 2.75 | 2.75 | 0.10 | 0.76 |
| C08 | 1 | 2.75 | 2.75 | 0.10 | 0.76 |
| C09 | 1 | 2.75 | 2.75 | 0.10 | 0.76 |
| C12 | 1 | 2.65 | 2.65 | 0.10 | 0.70 |
| C13 | 1 | 2.80 | 2.80 | 0.10 | 0.78 |
| C14 | 1 | 2.15 | 2.15 | 0.10 | 0.46 |
| C17 | 1 | 2.95 | 2.95 | 0.10 | 0.87 |
| C18 | 1 | 2.55 | 2.55 | 0.10 | 0.65 |
| D01 | 1 | 2.55 | 2.55 | 0.10 | 0.65 |
| D03 | 1 | 2.05 | 2.05 | 0.10 | 0.42 |
| D04 | 1 | 1.65 | 1.65 | 0.10 | 0.27 |
| D07 | 1 | 1.75 | 1.75 | 0.10 | 0.31 |
| D08 | 1 | 1.85 | 1.85 | 0.10 | 0.34 |
| D09 | 1 | 1.85 | 1.85 | 0.10 | 0.34 |
| D12 | 1 | 1.85 | 1.85 | 0.10 | 0.34 |
| D13 | 1 | 1.85 | 1.85 | 0.10 | 0.34 |
| D14 | 1 | 1.85 | 1.85 | 0.10 | 0.34 |
| D17 | 1 | 1.65 | 1.65 | 0.10 | 0.27 |
| D18 | 1 | 1.70 | 1.70 | 0.10 | 0.29 |
| E01 | 1 | 3.00 | 3.00 | 0.10 | 0.90 |
| E03 | 1 | 2.60 | 2.60 | 0.10 | 0.68 |
| E05 | 1 | 1.30 | 1.30 | 0.10 | 0.17 |
| E06 | 1 | 1.50 | 1.50 | 0.10 | 0.23 |
| E08 | 1 | 1.50 | 1.50 | 0.10 | 0.23 |
| E09 | 1 | 1.40 | 1.40 | 0.10 | 0.20 |
| E11 | 1 | 1.60 | 1.60 | 0.10 | 0.26 |
| E13 | 1 | 1.60 | 1.60 | 0.10 | 0.26 |
| E15 | 1 | 1.50 | 1.50 | 0.10 | 0.23 |
| E16 | 1 | 1.40 | 1.40 | 0.10 | 0.20 |
| E18 | 1 | 1.35 | 1.35 | 0.10 | 0.18 |
| F01 | 1 | 2.55 | 2.55 | 0.10 | 0.65 |
| F03 | 1 | 2.45 | 2.45 | 0.10 | 0.60 |
| F18 | 1 | 1.35 | 1.35 | 0.10 | 0.18 |
| G01 | 1 | 2.35 | 2.35 | 0.10 | 0.55 |
| G03 | 1 | 2.35 | 2.35 | 0.10 | 0.55 |
| G18 | 1 | 1.45 | 1.45 | 0.10 | 0.21 |
| H01 | 1 | 2.35 | 2.35 | 0.10 | 0.55 |
| H03 | 1 | 2.35 | 2.35 | 0.10 | 0.55 |
| H18 | 1 | 1.45 | 1.45 | 0.10 | 0.21 |
| I01 | 1 | 2.25 | 2.25 | 0.10 | 0.51 |
| I03 | 1 | 2.30 | 2.30 | 0.10 | 0.53 |
| I18 | 1 | 1.45 | 1.45 | 0.10 | 0.21 |
| J01 | 1 | 1.75 | 1.75 | 0.10 | 0.31 |
| J03 | 1 | 2.05 | 2.05 | 0.10 | 0.42 |
| J18 | 1 | 1.45 | 1.45 | 0.10 | 0.21 |
| K01 | 1 | 1.90 | 1.90 | 0.10 | 0.36 |
| K03 | 1 | 1.75 | 1.75 | 0.10 | 0.31 |
| K04 | 1 | 1.40 | 1.40 | 0.10 | 0.20 |
| K05 | 1 | 1.40 | 1.40 | 0.10 | 0.20 |
| K06 | 1 | 1.40 | 1.40 | 0.10 | 0.20 |
| K07 | 1 | 1.40 | 1.40 | 0.10 | 0.20 |
| K08 | 1 | 1.40 | 1.40 | 0.10 | 0.20 |
| K09 | 1 | 1.40 | 1.40 | 0.10 | 0.20 |
| K10 | 1 | 1.40 | 1.40 | 0.10 | 0.20 |
| K11 | 1 | 1.40 | 1.40 | 0.10 | 0.20 |
| K12 | 1 | 1.40 | 1.40 | 0.10 | 0.20 |
| K13 | 1 | 1.40 | 1.40 | 0.10 | 0.20 |
| K14 | 1 | 1.40 | 1.40 | 0.10 | 0.20 |
| K15 | 1 | 1.40 | 1.40 | 0.10 | 0.20 |
| K16 | 1 | 1.40 | 1.40 | 0.10 | 0.20 |
| K17 | 1 | 1.50 | 1.50 | 0.10 | 0.23 |
| K18 | 1 | 1.45 | 1.45 | 0.10 | 0.21 |
| (A10-A11) | 1 | 2.80 | 2.80 | 0.10 | 0.78 |
| (C05-C06-D05-D06) | 1 | 4.75 | 4.75 | 0.10 | 2.26 |
| (C10-C11-D10-D11) | 1 | 4.55 | 4.55 | 0.10 | 2.07 |
| (C15-C16-D15-D16) | 1 | 4.50 | 4.50 | 0.10 | 2.03 |
| FOSO DE ASCENSOR | 1 | 2.30 | 2.30 | 0.10 | 0.53 |
| ZAPATA MURO | 1 | 7.70 | 0.50 | 0.10 | 0.39 |
|  | 1 | 7.00 | 0.50 | 0.10 | 0.35 |
|  | 6 | 5.00 | 0.50 | 0.10 | 1.50 |
|  | 2 | 4.50 | 0.50 | 0.10 | 0.45 |
|  | 1 | 4.00 | 0.50 | 0.10 | 0.20 |
|  | 1 | 3.80 | 0.50 | 0.10 | 0.19 |
|  | 1 | 3.70 | 0.50 | 0.10 | 0.19 |
|  | 1 | 3.60 | 0.50 | 0.10 | 0.18 |
|  | 1 | 3.20 | 0.50 | 0.10 | 0.16 |
|  | 3 | 2.90 | 0.50 | 0.10 | 0.44 |
|  | 3 | 2.80 | 0.50 | 0.10 | 0.42 |
|  | 1 | 2.70 | 0.50 | 0.10 | 0.14 |
|  | 1 | 2.60 | 0.50 | 0.10 | 0.13 |
|  | 2 | 2.40 | 0.50 | 0.10 | 0.24 |
|  | 2 | 2.30 | 0.50 | 0.10 | 0.23 |
|  | 10 | 2.00 | 0.50 | 0.10 | 1.00 |
|  | 2 | 1.90 | 0.50 | 0.10 | 0.19 |
|  | 3 | 1.80 | 0.50 | 0.10 | 0.27 |
|  | 1 | 1.70 | 0.50 | 0.10 | 0.09 |
|  | 3 | 1.60 | 0.50 | 0.10 | 0.24 |
|  | 2 | 1.50 | 0.50 | 0.10 | 0.15 |
|  | 1 | 1.40 | 0.50 | 0.10 | 0.07 |
|  | 1 | 1.30 | 0.50 | 0.10 | 0.07 |
|  | 2 | 1.20 | 0.50 | 0.10 | 0.12 |
|  | 2 | 1.10 | 0.50 | 0.10 | 0.11 |
|  | 1 | 1.00 | 0.50 | 0.10 | 0.05 |
|  | 3 | 0.90 | 0.50 | 0.10 | 0.14 |
|  | 2 | 0.80 | 0.50 | 0.10 | 0.08 |
|  | 4 | 0.70 | 0.50 | 0.10 | 0.14 |
|  | 4 | 0.60 | 0.50 | 0.10 | 0.12 |
|  | 10 | 2.00 | 0.40 | 0.10 | 0.80 |
|  | 5 | 1.60 | 0.40 | 0.10 | 0.32 |
| Total |  |  |  |  | 50.05 |

**E04LA060** m3 H.ARM. HA-25/B/20/IIa CIMENT
237.44 m3 × 88.94 (89.38 con costes indirectos) = 21222.39
Hormigón armado HA-25/B/20/IIa, elaborado en central, en relleno de zapatas y zanjas de cimentación, asegurando una retracción moderada, i/armadura acero B500S según planos, con p.p. de esperas y solapes para enlace entre entre los distintos elementos estructurales y fases de ejecución, vertido con grúa, vibrado y colocado. Según normas NTE-CSZ, EHE-08 y CTE-SE-C. Componentes del hormigón y acero con marcado CE y DdP (Declaración de prestaciones) según Reglamento (UE) 305/2011. Medido dimensión teórica.

| Código | Ud | Descripción | Rendimiento | Precio | Importe |
|---|---|---|---|---|---|
| O01OB010 | h. | Oficial 1ª encofrador (mano de obra; 01/01/2010) | 0.099 | 18.8 | 1.86 |
| O01OB020 | h. | Especialilsta encofrador (mano de obra; 01/01/2010) | 0.099 | 15.65 | 1.55 |
| E04LM010 | m3 | HORM. HA-25/B/20/IIa CIMENTACIÓN | 1.1 | 55.16 | 60.68 |
| E04AB020 | kg | ACERO CORRUGADO B 500 S | 35 | 0.71 | 24.85 |
|  |  | Total |  |  | 88.94 |

Claves: plastico, norma, losa, vertedero, cimiento, central, ambiente, armadura, consistencia, colocacion, hormigon, medio, bomba, vibracion, elaboracion

| Medición | Uds. | Largo | Ancho | Alto | Parcial |
|---|---|---|---|---|---|
| ZAPATAS PILARES |  |  |  |  |  |
| A01 | 1 | 1.70 | 1.70 | 0.40 | 1.16 |
| A02 | 1 | 1.65 | 1.65 | 0.35 | 0.95 |
| A03 | 1 | 2.15 | 2.15 | 0.50 | 2.31 |
| A04 | 1 | 2.10 | 2.10 | 0.50 | 2.21 |
| A05 | 1 | 1.90 | 1.90 | 0.45 | 1.62 |
| A06 | 1 | 2.10 | 2.10 | 0.50 | 2.21 |
| A07 | 1 | 2.30 | 2.30 | 0.55 | 2.91 |
| A08 | 1 | 2.20 | 2.20 | 0.50 | 2.42 |
| A09 | 1 | 2.30 | 2.30 | 0.55 | 2.91 |
| A12 | 1 | 2.20 | 2.20 | 0.50 | 2.42 |
| A13 | 1 | 1.90 | 1.90 | 0.45 | 1.62 |
| A14 | 1 | 1.60 | 1.60 | 0.35 | 0.90 |
| A15 | 1 | 1.50 | 1.50 | 0.35 | 0.79 |
| A16 | 1 | 2.05 | 2.05 | 0.50 | 2.10 |
| A17 | 1 | 2.55 | 2.55 | 0.60 | 3.90 |
| A18 | 1 | 2.35 | 2.35 | 0.55 | 3.04 |
| B01 | 1 | 2.55 | 2.55 | 0.60 | 3.90 |
| B02 | 1 | 1.40 | 1.40 | 0.30 | 0.59 |
| B03 | 1 | 2.40 | 2.40 | 0.55 | 3.17 |
| C01 | 1 | 2.35 | 2.35 | 0.55 | 3.04 |
| C03 | 1 | 2.55 | 2.50 | 0.60 | 3.83 |
| C04 | 1 | 2.65 | 2.65 | 0.60 | 4.21 |
| C07 | 1 | 2.75 | 2.75 | 0.65 | 4.92 |
| C08 | 1 | 2.75 | 2.75 | 0.65 | 4.92 |
| C09 | 1 | 2.75 | 2.75 | 0.65 | 4.92 |
| C12 | 1 | 2.65 | 2.65 | 0.60 | 4.21 |
| C13 | 1 | 2.80 | 2.80 | 0.65 | 5.10 |
| C14 | 1 | 2.15 | 2.15 | 0.45 | 2.08 |
| C17 | 1 | 2.95 | 2.95 | 0.65 | 5.66 |
| C18 | 1 | 2.55 | 2.55 | 0.60 | 3.90 |
| D01 | 1 | 2.55 | 2.55 | 0.60 | 3.90 |
| D03 | 1 | 2.05 | 2.05 | 0.45 | 1.89 |
| D04 | 1 | 1.65 | 1.65 | 0.35 | 0.95 |
| D07 | 1 | 1.75 | 1.75 | 0.40 | 1.23 |
| D08 | 1 | 1.85 | 1.85 | 0.40 | 1.37 |
| D09 | 1 | 1.85 | 1.85 | 0.40 | 1.37 |
| D12 | 1 | 1.85 | 1.85 | 0.40 | 1.37 |
| D13 | 1 | 1.85 | 1.85 | 0.40 | 1.37 |
| D14 | 1 | 1.85 | 1.85 | 0.40 | 1.37 |
| D17 | 1 | 1.65 | 1.65 | 0.35 | 0.95 |
| D18 | 1 | 1.70 | 1.70 | 0.40 | 1.16 |
| E01 | 1 | 3.00 | 3.00 | 0.70 | 6.30 |
| E03 | 1 | 2.60 | 2.60 | 0.60 | 4.06 |
| E05 | 1 | 1.30 | 1.30 | 0.30 | 0.51 |
| E06 | 1 | 1.50 | 1.50 | 0.35 | 0.79 |
| E08 | 1 | 1.50 | 1.50 | 0.35 | 0.79 |
| E09 | 1 | 1.40 | 1.40 | 0.30 | 0.59 |
| E11 | 1 | 1.60 | 1.60 | 0.35 | 0.90 |
| E13 | 1 | 1.60 | 1.60 | 0.35 | 0.90 |
| E15 | 1 | 1.50 | 1.50 | 0.35 | 0.79 |
| E16 | 1 | 1.40 | 1.40 | 0.30 | 0.59 |
| E18 | 1 | 1.35 | 1.35 | 0.30 | 0.55 |
| F01 | 1 | 2.55 | 2.55 | 0.60 | 3.90 |
| F03 | 1 | 2.45 | 2.45 | 0.55 | 3.30 |
| F18 | 1 | 1.35 | 1.35 | 0.40 | 0.73 |
| G01 | 1 | 2.35 | 2.35 | 0.55 | 3.04 |
| G03 | 1 | 2.35 | 2.35 | 0.55 | 3.04 |
| G18 | 1 | 1.45 | 1.45 | 0.35 | 0.74 |
| H01 | 1 | 2.35 | 2.35 | 0.55 | 3.04 |
| H03 | 1 | 2.35 | 2.35 | 0.55 | 3.04 |
| H18 | 1 | 1.45 | 1.45 | 0.40 | 0.84 |
| I01 | 1 | 2.25 | 2.25 | 0.50 | 2.53 |
| I03 | 1 | 2.30 | 2.30 | 0.55 | 2.91 |
| I18 | 1 | 1.45 | 1.45 | 0.40 | 0.84 |
| J01 | 1 | 1.75 | 1.75 | 0.40 | 1.23 |
| J03 | 1 | 2.05 | 2.05 | 0.45 | 1.89 |
| J18 | 1 | 1.45 | 1.45 | 0.40 | 0.84 |
| K01 | 1 | 1.90 | 1.90 | 0.45 | 1.62 |
| K03 | 1 | 1.75 | 1.75 | 0.40 | 1.23 |
| K04 | 1 | 1.40 | 1.40 | 0.30 | 0.59 |
| K05 | 1 | 1.40 | 1.40 | 0.30 | 0.59 |
| K06 | 1 | 1.40 | 1.40 | 0.30 | 0.59 |
| K07 | 1 | 1.40 | 1.40 | 0.30 | 0.59 |
| K08 | 1 | 1.40 | 1.40 | 0.30 | 0.59 |
| K09 | 1 | 1.40 | 1.40 | 0.30 | 0.59 |
| K10 | 1 | 1.40 | 1.40 | 0.30 | 0.59 |
| K11 | 1 | 1.40 | 1.40 | 0.30 | 0.59 |
| K12 | 1 | 1.40 | 1.40 | 0.30 | 0.59 |
| K13 | 1 | 1.40 | 1.40 | 0.30 | 0.59 |
| K14 | 1 | 1.40 | 1.40 | 0.30 | 0.59 |
| K15 | 1 | 1.40 | 1.40 | 0.30 | 0.59 |
| K16 | 1 | 1.40 | 1.40 | 0.30 | 0.59 |
| K17 | 1 | 1.50 | 1.50 | 0.35 | 0.79 |
| K18 | 1 | 1.45 | 1.45 | 0.35 | 0.74 |
| (A10-A11) | 1 | 2.80 | 2.80 | 0.65 | 5.10 |
| (C05-C06-D05-D06) | 1 | 4.75 | 4.75 | 0.55 | 12.41 |
| (C10-C11-D10-D11) | 1 | 4.55 | 4.55 | 0.60 | 12.42 |
| (C15-C16-D15-D16) | 1 | 4.50 | 4.50 | 0.50 | 10.13 |
| FOSO DE ASCENSOR | 1 | 2.30 | 2.30 | 0.40 | 2.12 |
| ZAPATA MURO | 1 | 7.70 | 0.50 | 0.30 | 1.16 |
|  | 1 | 7.00 | 0.50 | 0.30 | 1.05 |
|  | 6 | 5.00 | 0.50 | 0.30 | 4.50 |
|  | 2 | 4.50 | 0.50 | 0.30 | 1.35 |
|  | 1 | 4.00 | 0.50 | 0.30 | 0.60 |
|  | 1 | 3.80 | 0.50 | 0.30 | 0.57 |
|  | 1 | 3.70 | 0.50 | 0.30 | 0.56 |
|  | 1 | 3.60 | 0.50 | 0.30 | 0.54 |
|  | 1 | 3.20 | 0.50 | 0.30 | 0.48 |
|  | 3 | 2.90 | 0.50 | 0.30 | 1.31 |
|  | 3 | 2.80 | 0.50 | 0.30 | 1.26 |
|  | 1 | 2.70 | 0.50 | 0.30 | 0.41 |
|  | 1 | 2.60 | 0.50 | 0.30 | 0.39 |
|  | 2 | 2.40 | 0.50 | 0.30 | 0.72 |
|  | 2 | 2.30 | 0.50 | 0.30 | 0.69 |
|  | 10 | 2.00 | 0.50 | 0.30 | 3.00 |
|  | 2 | 1.90 | 0.50 | 0.30 | 0.57 |
|  | 3 | 1.80 | 0.50 | 0.30 | 0.81 |
|  | 1 | 1.70 | 0.50 | 0.30 | 0.26 |
|  | 3 | 1.60 | 0.50 | 0.30 | 0.72 |
|  | 2 | 1.50 | 0.50 | 0.30 | 0.45 |
|  | 1 | 1.40 | 0.50 | 0.30 | 0.21 |
|  | 1 | 1.30 | 0.50 | 0.30 | 0.20 |
|  | 2 | 1.20 | 0.50 | 0.30 | 0.36 |
|  | 2 | 1.10 | 0.50 | 0.30 | 0.33 |
|  | 1 | 1.00 | 0.50 | 0.30 | 0.15 |
|  | 3 | 0.90 | 0.50 | 0.30 | 0.41 |
|  | 2 | 0.80 | 0.50 | 0.30 | 0.24 |
|  | 4 | 0.70 | 0.50 | 0.30 | 0.42 |
|  | 4 | 0.60 | 0.50 | 0.30 | 0.36 |
|  | 10 | 2.00 | 0.40 | 0.50 | 4.00 |
|  | 5 | 1.60 | 0.40 | 0.50 | 1.60 |
| Total |  |  |  |  | 237.44 |

**E04CIMURO20** m3 HORMIGÓN HA-25/B/20/IIa 2 CARAS 0,20m V.GRÚA EN MURO (02/01/2016)
52.96 m3 × 225.46 (226.59 con costes indirectos) = 12000.21
Hormigón armado HA-25/B/20/IIa, elaborado en central, en muro de 20 cm de espesor, i/armadura acero B500S según planos, encofrado y desencofrado con paneles metálicos de 2,70x2,40 m a dos caras vistas, vertido, encofrado y desencofrado con grúa, vibrado y colocado. Según normas NTE-CCM, EHE-08 y CTE-SE-C. Componentes del hormigón y acero con marcado CE y DdP (Declaración de prestaciones) según Reglamento (UE) 305/2011.

| Código | Ud | Descripción | Rendimiento | Precio | Importe |
|---|---|---|---|---|---|
| E04MEF020 | m2 | ENCOFRADO EN MUROS 2 CARAS | 5 | 29.18 | 145.90 |
| E04LM010 | m3 | HORM. HA-25/B/20/IIa CIMENTACIÓN | 1.05 | 55.16 | 57.92 |
| E04AB020 | kg | ACERO CORRUGADO B 500 S | 30 | 0.71 | 21.30 |
| M13EA430 | m | Tubo PVC diametro 22/26 (maquinaria) | 0.617 | 0.55 | 0.34 |
|  |  | Total |  |  | 225.46 |

Claves: panel, metal, vibracion, vertedero, marco, hormigon, encofrar, central, elaboracion, muro, grua, cara, colocacion, norma, componente, acero, circulo, desencofrante, armadura

| Medición | Uds. | Largo | Ancho | Alto | Parcial |
|---|---|---|---|---|---|
| Muro M1 | 1 | 55.75 | 0.20 | 1.05 | 11.71 |
|  | 1 | 12.30 | 0.20 | 1.05 | 2.58 |
|  | 1 | 1.50 | 0.20 | 1.05 | 0.32 |
|  | 1 | 54.25 | 0.20 | 1.05 | 11.39 |
|  | 1 | 54.00 | 0.20 | 1.05 | 11.34 |
|  | 1 | 3.90 | 0.20 | 1.05 | 0.82 |
|  | 1 | 5.70 | 0.20 | 1.05 | 1.20 |
|  | 1 | 4.70 | 0.20 | 1.05 | 0.99 |
|  | 1 | 5.20 | 0.20 | 1.05 | 1.09 |
|  | 1 | 1.50 | 0.20 | 1.05 | 0.32 |
|  | 1 | 2.70 | 0.20 | 1.05 | 0.57 |
|  | 1 | 2.00 | 0.20 | 1.05 | 0.42 |
|  | 3 | 2.20 | 0.20 | 1.05 | 1.39 |
|  | 4 | 6.00 | 0.20 | 1.05 | 5.04 |
|  | 2 | 4.80 | 0.20 | 1.05 | 2.02 |
| Foso ascensor | 4 | 2.10 | 0.20 | 1.05 | 1.76 |
| Total |  |  |  |  | 52.96 |

**E03DMP030** m2 MEM.DRENANTE Y FILTRANTE MURO
255.92 m2 × 3.11 (3.13 con costes indirectos) = 801.03
Membrana drenante y filtrante a base de una lámina de polietileno de alta densidad nodulado, y otra filtrante a base de geotextil, colocada con el geotextil contra el terreno, y solapes de 12 cm., i/p.p. remates superiores según detalles que impidan la entrada de agua por la parte superior, para cumplir las condiciones del DB-HS1/2.1.2.-D1.

| Código | Ud | Descripción | Rendimiento | Precio | Importe |
|---|---|---|---|---|---|
| O01OA050 | h. | Especialista (mano de obra; 01/01/2010) | 0.016 | 15.65 | 0.25 |
| O01OA060 | h. | Peón especializado (mano de obra; 01/01/2010) | 0.016 | 15.45 | 0.25 |
| P06BG082b | m2 | Lámina drenante - filtrante (material) | 1.1 | 2.37 | 2.61 |
|  |  | Total |  |  | 3.11 |

Claves: vertedero, excavacion, zanja, muro, fijacion, densidad, alto, perfil, membrana, acero, drenaje, solape, relleno, inferior, tubo, clavo, polietileno, angular

| Medición | Uds. | Largo | Alto | Parcial |
|---|---|---|---|---|
| Muro M1 | 1 | 55.75 | 1.05 | 58.54 |
|  | 1 | 12.30 | 1.05 | 12.92 |
|  | 1 | 1.50 | 1.05 | 1.58 |
|  | 1 | 54.25 | 1.05 | 56.96 |
|  | 1 | 54.00 | 1.05 | 56.70 |
|  | 1 | 3.90 | 1.05 | 4.10 |
|  | 1 | 5.70 | 1.05 | 5.99 |
|  | 1 | 4.70 | 1.05 | 4.94 |
|  | 1 | 5.20 | 1.05 | 5.46 |
|  | 1 | 1.50 | 1.05 | 1.58 |
|  | 1 | 2.70 | 1.05 | 2.84 |
|  | 1 | 2.00 | 1.05 | 2.10 |
|  | 3 | 2.20 | 1.05 | 6.93 |
|  | 4 | 6.00 | 1.05 | 25.20 |
|  | 2 | 4.80 | 1.05 | 10.08 |
| Total |  |  |  | 255.92 |

**E02G040** m2 GEOTEXTIL DANOFELT PY-500+POLIETILENO
2442.53 m2 × 2.64 (2.65 con costes indirectos) = 6472.70
Suministro y colocación de dos láminas bajo solera, para cumplir las condiciones del DB-HS1/2.2.2.-D1. Una lámina filtrante bajo encachado a base de geotextil Danofelt PY-500 de poliéster punzonado, con un peso de 500 gr/m2 y <5 mm. de apertura en ensayo de perforación dinámica, extendido sobre el terreno con solapes de 10 cm., para posterior relleno con gravas. Una lámina de polietileno sobre el mismo. Totamente instaladas cumpliendo CTE.

| Código | Ud | Descripción | Rendimiento | Precio | Importe |
|---|---|---|---|---|---|
| O01OA070 | h. | Peón ordinario | 0.02 | 15.22 | 0.30 |
| P06BG063 | m2 | Fieltro geotextil Danofelt PY-500 gr/m2 (material) | 1.1 | 1.44 | 1.58 |
| P06SL185 | m2 | Lámina polietileno 1 mm. (material) | 1.1 | 0.69 | 0.76 |
|  |  | Total |  |  | 2.64 |

Claves: ensayo, poliester, tierra, relleno, solape, perforacion, punzon, colocacion, peso, suministro, geotextil, terreno

**E04SE010** m3 ENCACHADO PIEDRA 40/80
488.51 m3 × 19.89 (19.99 con costes indirectos) = 9765.31
Encachado de piedra caliza 40/80 en sub-base de solera, i/extendido y compactado con pisón. Se adecuarán los niveles para formación de las pendientes indicadas en planos, adecuación a umbrales, etc. Incluye p.p. de relleno de zanjas instalaciones con encachado de piedra 10/20.

| Código | Ud | Descripción | Rendimiento | Precio | Importe |
|---|---|---|---|---|---|
| O01OA070 | h. | Peón ordinario | 0.148 | 15.22 | 2.25 |
| P01AG130 | m3 | Grava 40/80 mm. (material) | 1.05 | 16.8 | 17.64 |
|  |  | Total |  |  | 19.89 |

| Medición | Uds. | Largo | Alto | Parcial |
|---|---|---|---|---|
|  | 1 | 2442.53 | 0.20 | 488.51 |
| Total |  |  |  | 488.51 |

**E04SAS120** m2 SOLERA ARMADA C/FIBRA DE ACERO 25kg/m3 e=18 (02/01/2016)
2442.53 m2 × 18.15 (18.24 con costes indirectos) = 44551.75
Solera de hormigón armado HA-25/P/20/I de 18 cm de espesor, elaborado en central, i/vertido, colocación y armado con 25 kg/m3 de fibra de acero, fratasado mecánicamente para colocación directa de solados, empleando hormigones de retracción moderada para cumplir condición C2 Suelo DB HS1, con hidrofugación complementaria mediante aplicación de colmatador de poros, condición C3 Suelos DB HS1, p.p. de formación de pendientes en zona de duchas, juntas, aserrado de las mismas y fratasado. Componentes del hormigón y fibras de acero con marcado CE y DdP (Declaración de prestaciones) según Reglamento (UE) 305/2011.

| Código | Ud | Descripción | Rendimiento | Precio | Importe |
|---|---|---|---|---|---|
| E04SEH060 | m3 | HORMIGÓN HA-25/P/20/I V.MANUAL SOLERA | 0.18 | 71.97 | 12.95 |
| P03W041 | kg | Fibra de acero tipo TABIX 1/50 (material) | 4.5 | 0.3 | 1.35 |
| EO4COLMATADOR | M2 | IMPREGACIÓN HIDRÓFUGA COLMATACIÓN | 1 | 3.85 | 3.85 |
|  |  | Total |  |  | 18.15 |

Claves: armadura, fratasado, marco, junta, solera, hormigon, colocacion, fibra, carga, aceptar, circulo, dosificacion, acero, componente, elaboracion

## 04_ESTRUCTURA ESTRUCTURA (11/01/2014)
Importe: 301631.78

**E05HSA010** m3 HA-25/B/16/I E.METÁL. PILARES (01/01/2010)
85.46 m3 × 227.99 (229.13 con costes indirectos) = 19581.45
Hormigón armado HA-25 N/mm2, Tmáx.16 mm., consistencia blanda elaborado en central, en pilares y pantallas, i/p.p. de armadura B 500S y encofrado metálico, formación de ménsulas de apoyo (encofrado, armado, junta de neopreno compacto 30mm), vertido con pluma-grúa, vibrado y colocado. Según normas NTE-EHS y EHE-08.

| Código | Ud | Descripción | Rendimiento | Precio | Importe |
|---|---|---|---|---|---|
| E05HVM030 | m3 | HORM.P/ARMAR HA-25/B/16/I | 1 | 52.34 | 52.34 |
| E05HSF010 | m2 | ENCOFRADO METÁLICO EN PILARES | 13.333 | 7.05 | 94.00 |
| E04AB020 | kg | ACERO CORRUGADO B 500 S | 115 | 0.71 | 81.65 |
|  |  | Total |  |  | 227.99 |

Claves: plastico, vertedero, central, norma, colocacion, vibracion, encofrar, metal, elaboracion, consistencia, hormigon, soporte, armadura

| Medición | Uds. | Largo | Ancho | Alto | Parcial |
|---|---|---|---|---|---|
|  | 7 | 0.25 | 0.30 | 10.15 | 5.33 |
|  | 1 | 0.25 | 0.30 | 5.20 | 0.39 |
|  | 6 | 0.25 | 0.30 | 4.95 | 2.23 |
|  | 8 | 0.25 | 0.30 | 3.50 | 2.10 |
|  | 1 | 0.25 | 0.35 | 13.45 | 1.18 |
|  | 11 | 0.25 | 0.35 | 11.70 | 11.26 |
|  | 13 | 0.25 | 0.35 | 10.15 | 11.55 |
|  | 1 | 0.25 | 0.35 | 9.90 | 0.87 |
|  | 4 | 0.25 | 0.35 | 9.40 | 3.29 |
|  | 5 | 0.25 | 0.35 | 4.95 | 2.17 |
|  | 2 | 0.25 | 0.40 | 13.45 | 2.69 |
|  | 1 | 0.25 | 0.40 | 11.70 | 1.17 |
|  | 3 | 0.25 | 0.40 | 10.15 | 3.05 |
|  | 14 | 0.25 | 0.40 | 9.90 | 13.86 |
|  | 2 | 0.25 | 0.40 | 5.20 | 1.04 |
|  | 2 | 0.25 | 0.40 | 4.95 | 0.99 |
|  | 14 | 0.25 | 0.45 | 13.45 | 21.18 |
|  | 2 | 0.25 | 0.45 | 4.95 | 1.11 |
| Total |  |  |  |  | 85.46 |

**E05HSA120** m3 HA-25/B/16/I CARTÓN PILAR CIRCULAR (01/01/2010)
6.82 m3 × 353.32 (355.09 con costes indirectos) = 2421.71
Hormigón armado HA-25/B/16/I elaborado en central, en pilares circulares de diámetro indicado en planos, i/p.p. de armadura B500S y encofrado visto circular de cartón, con lámina plástica interior, vertido con pluma-grúa, vibrado y colocado. Según normas NTE-EHS y EHE-08.

| Código | Ud | Descripción | Rendimiento | Precio | Importe |
|---|---|---|---|---|---|
| E05HSM010 | m3 | HORM. P/ARMAR HA-25/B/16/I PILAR | 1 | 52.34 | 52.34 |
| E05HSC040 | m. | ENCOF.PI.CIRC.VISTO CARTÓN 35 | 10.394 | 20.76 | 215.78 |
| E04AB020 | kg | ACERO CORRUGADO B 500 S | 120 | 0.71 | 85.20 |
|  |  | Total |  |  | 353.32 |

Claves: central, diametro, encofrar, norma, vertedero, hormigon, colocacion, vibracion, elaboracion, plastico, armadura, soporte, circulacion, consistencia, carton

| Medición | Uds. | Largo | Alto | Parcial |
|---|---|---|---|---|
| D25 | 5 | 0.05 | 5.20 | 1.30 |
| D30 | 4 | 0.07 | 5.20 | 1.46 |
| D35 | 4 | 0.10 | 10.15 | 4.06 |
| Total |  |  |  | 6.82 |

**E05HVA030** m3 HORMIGÓN ARMADO HA-25/B/16/I ENCOF/MADERA JÁCENAS DE CUELGUE (02/01/2016)
64.6 m3 × 186.65 (187.58 con costes indirectos) = 12117.67
Hormigón armado HA-25/B/16/I elaborado en central, en jácenas de cuelgue, armado acero B500S i/p.p. de armadura y encofrado de madera, desencofrado, vertido con pluma-grúa, vibrado y colocado. Según normas NTE-EME y EHE-08. Componentes del hormigón y acero con marcado CE y DdP (Declaración de prestaciones) según Reglamento (UE) 305/2011.

| Código | Ud | Descripción | Rendimiento | Precio | Importe |
|---|---|---|---|---|---|
| E05HVM030 | m3 | HORM.P/ARMAR HA-25/B/16/I | 1 | 52.34 | 52.34 |
| E05HVE010 | m2 | ENCOF. MADERA JÁCENAS 4 POST. | 4.167 | 13.49 | 56.21 |
| E04AB020 | kg | ACERO CORRUGADO B 500 S | 110 | 0.71 | 78.10 |
|  |  | Total |  |  | 186.65 |

Claves: hormigon, acero, componente, circulo, marco, vibracion, colocacion, armadura, norma, vertedero, madero, encofrar, elaboracion, jacena, central

| Medición | Uds. | Largo | Ancho | Alto | Parcial |
|---|---|---|---|---|---|
| Techo Baja | 1 | 56.10 | 0.30 | 0.40 | 6.73 |
|  | 1 | 9.00 | 0.30 | 0.40 | 1.08 |
|  | 1 | 47.00 | 0.30 | 0.40 | 5.64 |
|  | 1 | 45.50 | 0.30 | 0.30 | 4.10 |
|  | 1 | 11.00 | 0.25 | 0.70 | 1.93 |
|  | 1 | 45.50 | 0.25 | 0.25 | 2.84 |
|  | 1 | 44.00 | 0.30 | 0.40 | 5.28 |
|  | 1 | 38.00 | 0.30 | 0.40 | 4.56 |
|  | 1 | 31.00 | 0.25 | 0.25 | 1.94 |
| Techo Primera | 1 | 56.10 | 0.30 | 0.40 | 6.73 |
|  | 1 | 47.00 | 0.30 | 0.40 | 5.64 |
|  | 1 | 45.50 | 0.30 | 0.30 | 4.10 |
|  | 1 | 17.50 | 0.30 | 0.40 | 2.10 |
|  | 1 | 18.00 | 0.30 | 0.40 | 2.16 |
|  | 2 | 18.20 | 0.30 | 0.40 | 4.37 |
|  | 1 | 9.50 | 0.25 | 0.25 | 0.59 |
|  | 1 | 45.50 | 0.25 | 0.25 | 2.84 |
|  | 1 | 31.50 | 0.25 | 0.25 | 1.97 |
| Total |  |  |  |  | 64.6 |

**E05HLA030** m3 HORMIGÓN ARMADO HA-25/B/16/I ENCOF/MADERA LOSA INCLINADA (02/01/2016)
11.11 m3 × 204.69 (205.71 con costes indirectos) = 2285.44
Hormigón armado HA-25/B/16/I, elaborado en central, en losas inclinadas, i/p.p. de armadura (85 kg/m3) y encofrado de madera, formación de peldaños, vertido con pluma-grúa, vibrado y colocado. Según normas NTE-EME, EHL y EHE-08. Componentes del hormigón y acero con marcado CE y DdP (Declaración de prestaciones) según Reglamento (UE) 305/2011. Medida proyección horizontal.

| Código | Ud | Descripción | Rendimiento | Precio | Importe |
|---|---|---|---|---|---|
| E05HVM030 | m3 | HORM.P/ARMAR HA-25/B/16/I | 1 | 52.34 | 52.34 |
| E05HLE020 | m2 | ENCOFRADO MADERA LOSA INCLINADA 4 POSTURAS | 5 | 18.4 | 92.00 |
| E04AB020 | kg | ACERO CORRUGADO B 500 S | 85 | 0.71 | 60.35 |
|  |  | Total |  |  | 204.69 |

Claves: circulo, hormigon, componente, norma, inclinacion, colocacion, vertedero, armadura, vibracion, elaboracion, acero, central, losa, marco, encofrar, madero

| Medición | Uds. | Largo | Ancho | Alto | Parcial |
|---|---|---|---|---|---|
| Escalera 1 | 1 | 5.30 | 3.20 | 0.15 | 2.54 |
|  | 1 | 5.30 | 2.50 | 0.15 | 1.99 |
| Escalera 2 | 2 | 2.20 | 3.50 | 0.15 | 2.31 |
|  | 1 | 4.30 | 2.30 | 0.15 | 1.48 |
| Escaleras 3 y 4 | 2 | 2.70 | 1.45 | 0.15 | 1.17 |
|  | 2 | 4.70 | 1.15 | 0.15 | 1.62 |
| Total |  |  |  |  | 11.11 |

**E05PFA260** m2 FORJADO PLACA ALVELOAR DECESA 30+5
1875 m2 × 56.55 (56.83 con costes indirectos) = 106556.25
Forjado de placa alveolar prefabricada de hormigón pretensado de canto 30 cm en piezas de 1,20 m de ancho, con relleno de juntas entre placas y con capa de compresión de 5 cm de hormigón HA-25/B/16/I, tipo DECESA 30+5, i/ de negativos y conectores, refuerzos metálicos, zunchos, vigas y losas integrados con la placa -armados con acero B500S, encofrado, desencofrado, vertido, vibrado, curado de hormigón y armadura de reparto de 20x30x5 mm, bandas de neopreno en los apoyos de la placa, cortes, taladros y huecos, colocación y vertido con grúa, totalmente terminado según EFHE, EHE-08 y CTE. Medición según línea exterior sin descontar huecos menores de 5 m2. No incluye p.p de vigas de cuelgue ni de pilares. Placa alveolar, componentes del hormigón y acero con marcado CE y DdP (Declaración de prestaciones) según Reglamento (UE) 305/2011.

| Código | Ud | Descripción | Rendimiento | Precio | Importe |
|---|---|---|---|---|---|
| O01OA030 | h. | Oficial primera (mano de obra; 01/01/2010) | 0.198 | 18.8 | 3.72 |
| O01OA070 | h. | Peón ordinario | 0.395 | 15.22 | 6.01 |
| O01OA050 | h. | Especialista | 0.395 | 15.65 | 6.18 |
| P03EL260 | m2 | Placa alveolar c=30+5 cm L=12 m Q=1100 kg/m2 (material) | 1 | 31.05 | 31.05 |
| E05HVM030 | m3 | HORM.P/ARMAR HA-25/B/16/I | 0.08 | 52.34 | 4.19 |
| P03AM170 | m2 | Malla 20x30x5 1,284 kg/m2 (material) | 1.25 | 0.86 | 1.08 |
| E04AB020 | kg | ACERO CORRUGADO B 500 S | 5 | 0.71 | 3.55 |
| E05HFE020 | m2 | ENCOFRADO FORJADO PLACA PREFABRICADA | 0.15 | 5.1 | 0.77 |
|  |  | Total |  |  | 56.55 |

Claves: capa, montaje, placa, prefabricado, circulo, pretensado, canto, pieza, junta, hormigon, compresion, luz, carga, negativo, relleno, alveolo, encofrar, conexion, linea, medicion, telescopico, grua, ayuda, reparto, armadura, forjado, vertedero, curado, vibracion, hueco, viga, soporte, componente, marco, desencofrante, acero, terminacion, exterior

| Medición | Uds. | Largo | Parcial |
|---|---|---|---|
| Techo baja | 1 | 929.00 | 929.00 |
| Techo primera | 1 | 159.00 | 159.00 |
|  | 1 | 787.00 | 787.00 |
| Total |  |  | 1875 |

**E05PE080** m2 GRADERÍO PREFABRICADO, SOBRE VIGAS.
275 m2 × 132.38 (133.04 con costes indirectos) = 36586.00
Graderío con vigas zancas, vigas de apoyo, gradas y peldaños, prefabricados con Hormigón HA-35/F/12/IIa, armado con acero B500S, i/transporte, montaje, totalmente terminado. Según planos, cumpliendo EHE-08 y CTE. Incluso banda de neopreno en apoyos, medios auxiliares y medidas de seguridad. Medido en proyección horizontal.

| Código | Ud | Descripción | Rendimiento | Precio | Importe |
|---|---|---|---|---|---|
| O01OA030 | h. | Oficial primera | 0.494 | 18.8 | 9.29 |
| O01OA060 | h. | Peón especializado | 0.988 | 15.45 | 15.26 |
| P03EE080 | m2 | Graderio prefabricado sobre vigas prefabricadas (material) | 1 | 107.83 | 107.83 |
|  |  | Total |  |  | 132.38 |

Claves: plano, medicion, planta, marco, circulo, grua, peldaño, metal, escalera, apoyo, telescopico, angular, compuesto, terminacion, montaje, losa, hormigon, armadura, acero, descansillo, forjado, ayuda, prefabricado, masa

**E05ML070** m2 ESTRUCTURA MADERA LAMINADA
1695.13 m2 × 71.66 (72.02 con costes indirectos) = 122083.26
Estructura de cubierta de madera laminada, de Pino Radiata acorde con la norma DIN 4074 / UNE EN 388 Madera Estructural, formada por vigas principales curvas a un agua con panza de pez; Vigas rectas multiapoyadas y cajeadas para paso de correas en los hastiales; correas en cubierta, cubriendo toda la estructura; todas ellas con secciones indicadas en planos; líneas de tornapuntas para atado del borde inferior de las vigas principales cuando se inviertan las cargas (Hipótesis de succión de viento); Arriostrados metálicos formando cruces de San Andrés; ambos elementos, tornapuntas y cruces, con barras de acero de diámetro 18 mm. con cuerpos de tensor M20; Herrajes de apoyo de vigas sobre pilares; Clavos, tornillos y piezas especiales para la fijación de los diferentes elementos estructurales. Todos los elementos metálicos en acero galvanizado.
Estructura principal fabricada en calidad GL28h y correas en calidad GL24h. I/tratamiento fungicida, insecticida, según NORMA UNE EN 927 1/2/3/4/5, dependiendo de la Clase de Uso que la estructura demande, según Norma UNE-EN 335-1, barniz decorativo en color a elegir por la DF, suministro de materiales, colocación, medios auxiliares y medidas de seguridad.

| Código | Ud | Descripción | Rendimiento | Precio | Importe |
|---|---|---|---|---|---|
| O01OB150 | h. | Oficial 1ª carpintero (mano de obra; 01/01/2010) | 0.494 | 18.8 | 9.29 |
| O01OB160 | h. | Especialilsta carpintero (mano de obra; 01/01/2010) | 0.297 | 15.65 | 4.65 |
| P01EW630 | m2 | Estructura madera laminada (material) | 1 | 50.91 | 50.91 |
| P01EW620 | u | Material de ensamble estructural madera (material) | 3 | 2.27 | 6.81 |
|  |  | Total |  |  | 71.66 |

Claves: marco, circulo, vigueta, estructura, portico, articulacion, viento, lamina, superficie, carga, cubierta, madero, base, modulo, luz, permanente, curva

| Medición | Uds. | Largo | Ancho | Parcial |
|---|---|---|---|---|
|  | 1 | 35.50 | 47.75 | 1695.13 |
| Total |  |  |  | 1695.13 |

## 05_CERRALBANIL CERRAMIENTOS Y ALBAÑILERÍA (11/01/2014)
Importe: 128038.78

**E07BAT060** m2 FÁBRICA BLOQUE TERMOARCILLA 30x19x20 cm RECTIFICADA
2055.61 m2 × 20.96 (21.06 con costes indirectos) = 43291.15
Fábrica de bloques cerámicos de termoarcilla rectificada de 30x19x20 cm. LD CAT.II R-12,5; recibido con mortero de cemento CEM II/B-P 32,5 N y arena de río tipo M-10, preparado en central y suministrado a pie de obra, i/replanteo, nivelación y aplomado, p.p. de enjarjes, mermas, roturas, humedecido de las piezas, ejecución de cargaderos con piezas zuncho rellenas con HA-25, armado acero B-500S, cuelgues de dinteles a forjado, anclaje de los paños a estructura por medio de barras de acero, rejuntado, limpieza y medios auxiliares. Según NTE-FFB-6 y CTE-SE-F. Medido sin deducción de huecos por piezas y elementos especiales. Materiales con marcado CE y DdP (Declaración de prestaciones) según Reglamento (UE) 305/2011.

| Código | Ud | Descripción | Rendimiento | Precio | Importe |
|---|---|---|---|---|---|
| O01OA030 | h. | Oficial primera | 0.198 | 18.8 | 3.72 |
| O01OA050 | h. | Especialista | 0.198 | 15.65 | 3.10 |
| P01BT210 | u | Bloque termoarcilla 30x19x19 cm rectificado (material) | 16.67 | 0.69 | 11.50 |
| P01MC020 | m3 | Mortero cemento gris CEM-II/B-M 32,5 M-10 (material) | 0.03 | 48.43 | 1.45 |
| E05HVM030 | m3 | HORM.P/ARMAR HA-25/B/16/I | 0.02 | 52.34 | 1.05 |
| E04AB020 | kg | ACERO CORRUGADO B 500 S | 0.2 | 0.71 | 0.14 |
|  |  | Total |  |  | 20.96 |

Claves: merma, central, fabrica, bloque, ceramico, redondo, preparacion, suministro, nivel, pie, medicion, medio, limpieza, junta, pieza, hueco, humedad, hdr, rotura, auxiliar

| Medición | Uds. | Largo | Alto | Parcial |
|---|---|---|---|---|
| Alzado norte | 1 | 12.53 | 9.55 | 119.66 |
|  | 1 | 31.75 | 10.10 | 320.68 |
| Alzado este | 1 | 56.10 | 9.55 | 535.76 |
|  | 1 | 45.80 | 2.70 | 123.66 |
| Alzado sur | 1 | 18.00 | 9.55 | 171.90 |
|  | 1 | 17.25 | 8.50 | 146.63 |
|  | 1 | 9.05 | 5.00 | 45.25 |
|  | 1 | 5.50 | 2.10 | 11.55 |
|  | 1 | 17.25 | 2.25 | 38.81 |
|  | 1 | 9.05 | 4.00 | 36.20 |
| Alzado Oeste | 1 | 8.80 | 5.00 | 44.00 |
|  | 1 | 8.80 | 3.50 | 30.80 |
|  | 1 | 7.80 | 1.50 | 11.70 |
|  | 1 | 1.80 | 6.00 | 10.80 |
|  | 1 | 45.80 | 8.60 | 393.88 |
|  | 1 | 1.50 | 9.55 | 14.33 |
| Total |  |  |  | 2055.61 |

**E07LP013** m2 FÁBRICA LADRILLO PERFORADO 7 cm 1/2P MORTERO M-10
75.6 m2 × 19.14 (19.24 con costes indirectos) = 1454.54
Fábrica de ladrillo perforado tosco de 24x11,5x7 cm, de 1/2 pie de espesor, recibido con mortero de cemento CEM II/B-P 32,5 N y arena de río tipo M-10, preparado en central y suministrado a pie de obra, para revestir, i/replanteo, nivelación y aplomado, p.p. de enjarjes, mermas, roturas, humedecido de las piezas, rejuntado, cargaderos, mochetas, plaquetas, esquinas, limpieza y medios auxiliares. Según UNE-EN 998-2:2012, RC-08, NTE-FFL, CTE-SE-F y medida sin deducción de huecos. Materiales con marcado CE y DdP (Declaración de prestaciones) según Reglamento (UE) 305/2011.

| Código | Ud | Descripción | Rendimiento | Precio | Importe |
|---|---|---|---|---|---|
| O01OA030 | h. | Oficial primera | 0.376 | 18.8 | 7.07 |
| O01OA070 | h. | Peón ordinario | 0.376 | 15.22 | 5.72 |
| P01LT020 | mud | Ladrillo perforado tosco 24x11,5x7 cm. (material) | 0.052 | 96.83 | 5.04 |
| P01MC020 | m3 | Mortero cemento gris CEM-II/B-M 32,5 M-10 | 0.027 | 48.43 | 1.31 |
|  |  | Total |  |  | 19.14 |

Claves: nivel, areno, rio, preparacion, central, cemento, revestir, perforacion, interior, marco, limpieza, plaqueta, suministro, pie, mortero, merma, ladrillo, tosco, medio, rotura, circulo, material, auxiliar, telar, cargadero, fabrica, junta, pieza, humedad, hueco, esquina

| Medición | Uds. | Largo | Alto | Parcial |
|---|---|---|---|---|
| Recinto ascensor | 4 | 2.10 | 9.00 | 75.60 |
| Total |  |  |  | 75.6 |

**E07LD012** m2 FÁBRICA LADRILLO 1/2P HUECO DOBLE 9 cm MORTERO M-5
94.56 m2 × 20.56 (20.66 con costes indirectos) = 1953.61
Fábrica de ladrillo cerámico hueco doble 24x11,5x9 cm, de 1/2 pie de espesor recibido con mortero de cemento CEM II/B-P 32,5 N y arena de río, tipo M-10, preparado en central y suministrado a pie de obra, para revestir, i/replanteo, nivelación y aplomado, rejuntado, limpieza y medios auxiliares. Según UNE-EN 998-2:2012, RC-08, NTE-PTL y CTE-SE-F, medido a cinta corrida. Materiales con marcado CE y DdP (Declaración de prestaciones) según Reglamento (UE) 305/2011.

| Código | Ud | Descripción | Rendimiento | Precio | Importe |
|---|---|---|---|---|---|
| O01OA030 | h. | Oficial primera | 0.494 | 18.8 | 9.29 |
| O01OA070 | h. | Peón ordinario | 0.494 | 15.22 | 7.52 |
| P01LH025 | mud | Ladrillo hueco doble 24x11,5x9 cm. (material) | 0.042 | 66.22 | 2.78 |
| P01MC020 | m3 | Mortero cemento gris CEM-II/B-M 32,5 M-10 | 0.02 | 48.43 | 0.97 |
|  |  | Total |  |  | 20.56 |

Claves: medio, nivel, fabrica, confeccionar, pie, areno, blanco, cemento, ceramico, bastardo, doble, junta, mortero, revestir, material, marco, hueco, corrido, hormigon, cinta, medicion, cal, limpieza, ladrillo, circulo, auxiliar, rio

| Medición | Uds. | Largo | Alto | Parcial |
|---|---|---|---|---|
| Remate cubiertas | 4 | 8.50 | 0.40 | 13.60 |
|  | 2 | 9.00 | 0.40 | 7.20 |
|  | 2 | 17.20 | 0.40 | 13.76 |
|  | 1 | 10.20 | 0.40 | 4.08 |
|  | 1 | 13.00 | 0.40 | 5.20 |
|  | 1 | 6.00 | 0.40 | 2.40 |
|  | 1 | 5.00 | 0.40 | 2.00 |
|  | 1 | 45.80 | 0.40 | 18.32 |
|  | 1 | 56.00 | 0.40 | 22.40 |
|  | 1 | 1.50 | 0.40 | 0.60 |
|  | 1 | 12.50 | 0.40 | 5.00 |
| Total |  |  |  | 94.56 |

**E07HCF100** m2 PANEL DE FACHADA FIJACIONES OCULTAS e=50 mm
2055.61 m2 × 36.41 (36.59 con costes indirectos) = 75214.77
Panel sandwich aislante autoportante, fabricado en continuo con alma de poliuretano (PUR) y doble cobertura metálica de acero lacado espesor 0,7 mm exterior y 0,5 mm interior. Acabado exterior liso. Referencia Teczone TZ-VL. Poliuretano sin CFC’s, de densidad nominal de 50 Kg/m3. Reacción al fuego B-s2, d0 según normativa EN 13501-1. Colocado según despiece aprobado por d.f., con entrecalle horizontal y en dos colores según planos. Colocado sobre rastreles metálicos de acero galvanizado, generando una cámara ventilada de 1 cms. Marcado CE s/ norma EN-14509:2006. Garantía de 10 años. Incluso p.p de rejillas de ventilación, formación de puertas de armarios de instalaciones, rejillas de ventilación en sala de calderas, paneles fijados a presión para que sirvan de superficie de baja resistencia, adecuación a otros elementos, accesorios, mano de obra y medios auxiliares. Colores a definir por d.f. Totalmente instalado y terminado. Medido sin deducción de huecos por ejecución de recercados de los mismos, alfeizares, mochetas, dinteles, marquesina y cubremuros.

| Código | Ud | Descripción | Rendimiento | Precio | Importe |
|---|---|---|---|---|---|
| O01OA030 | h. | Oficial primera | 0.346 | 18.8 | 6.50 |
| O01OA050 | h. | Especialista | 0.346 | 15.65 | 5.41 |
| P04SC200 | m2 | Panel fachada Teczone TZ-VL e=50 mm. (material) | 1 | 14.83 | 14.83 |
| P05CW030 | u | Remates, tornillería y pequeño material (material) | 1 | 0.52 | 0.52 |
| M13W210 | h | Maquinaria de elevación (maquinaria) | 0.15 | 61.01 | 9.15 |
|  |  | Total |  |  | 36.41 |

Claves: mano, nucleo, cara, fijacion, panel, laca, exterior, fachada, medio, union, roca, auxiliar, lana, accesorio, garantia, circulo, marco, resistencia, fuego, europeo, terminacion, ach, saintgobain, norma, acero, interior, chapa

| Medición | Uds. | Largo | Alto | Parcial |
|---|---|---|---|---|
| Alzado norte | 1 | 12.53 | 9.55 | 119.66 |
|  | 1 | 31.75 | 10.10 | 320.68 |
| Alzado este | 1 | 56.10 | 9.55 | 535.76 |
|  | 1 | 45.80 | 2.70 | 123.66 |
| Alzado sur | 1 | 18.00 | 9.55 | 171.90 |
|  | 1 | 17.25 | 8.50 | 146.63 |
|  | 1 | 9.05 | 5.00 | 45.25 |
|  | 1 | 5.50 | 2.10 | 11.55 |
|  | 1 | 17.25 | 2.25 | 38.81 |
|  | 1 | 9.05 | 4.00 | 36.20 |
| Alzado Oeste | 1 | 8.80 | 5.00 | 44.00 |
|  | 1 | 8.80 | 3.50 | 30.80 |
|  | 1 | 7.80 | 1.50 | 11.70 |
|  | 1 | 1.80 | 6.00 | 10.80 |
|  | 1 | 45.80 | 8.60 | 393.88 |
|  | 1 | 1.50 | 9.55 | 14.33 |
| Total |  |  |  | 2055.61 |

**E07WA130** m2 AYUDAS ALBAÑILERIA
3581.7 m2 × 1.7 (1.71 con costes indirectos) = 6124.71
Ayuda de albañilería al resto de gremios, incluyendo carpintería, con recibido de premarcos, instalaciones de electricidad, fontanería, climatización, gas, ventilacion, telecomunicaciones y ascensor, cerrajería, etc., incluyendo mano de obra en carga y descarga, materiales, apertura y tapado de rozas y recibidos, limpieza de la obra, i/p.p. de material auxiliar y medios auxiliares.

| Código | Ud | Descripción | Rendimiento | Precio | Importe |
|---|---|---|---|---|---|
| O01OA030 | h. | Oficial primera | 0.01 | 18.8 | 0.19 |
| O01OA070 | h. | Peón ordinario | 0.099 | 15.22 | 1.51 |
|  |  | Total |  |  | 1.7 |

Claves: material, medio, descarga, local, carga, limpieza, acondicionar, roza, aire, gas, calefaccion, fontaneria, electricidad, auxiliar, ventilacion, ayuda, albañil, tapa, mano, comercial

| Medición | Uds. | Largo | Parcial |
|---|---|---|---|
| Planta Baja | 1 | 2442.53 | 2442.53 |
| Planta Primera | 1 | 1139.17 | 1139.17 |
| Total |  |  | 3581.7 |

## 06_CUBIERTA CUBIERTA (13/01/2014)
Importe: 102081.53

**E09IMP170** m2 CUBIERTA PANEL SANDWICH CHAPA PRELACADA 100 LANA ROCA
1695.13 m2 × 38.18 (38.37 con costes indirectos) = 65042.14
Cubierta formada por panel sandwich, de chapa de acero en perfil comercial con dos láminas prelacadas de 0,5 mm, con núcleo de lana de roca de 135 kg/m3, con un espesor total de 100 mm, clasificado A2-s1, d0 en su reacción al fuego, EI 180, colocado sobre correas, tipo Invespanel Cubigrec Roc, la chapa interior perforada, i/p.p. de solapes, tapajuntas, accesorios de fijación galvanizados, juntas de estanqueidad, medios auxiliares y elementos de seguridad, s/NTE-QTG-8, 9, 10 y 11. Medido en verdadera magnitud.

| Código | Ud | Descripción | Rendimiento | Precio | Importe |
|---|---|---|---|---|---|
| O01OA030 | h. | Oficial primera | 0.227 | 18.8 | 4.27 |
| O01OA050 | h. | Especialista | 0.227 | 15.65 | 3.55 |
| P05WTC160 | m2 | Panel sandwich chapa lacada+lana roca+chapa lacada e=150 mm. (material) | 1 | 30.14 | 30.14 |
| P05CW010 | ud | Tornillería y pequeño material (material) | 1 | 0.22 | 0.22 |
|  |  | Total |  |  | 38.18 |

Claves: laca, lana, roca, acero, perfil, accesorio, comercial, cubierta, lamina, clasificacion, fijacion, chapa, nucleo, metal, medio, fuego, correa, colocacion, tapajunta, estanquidad, auxiliar, seguridad, solape, medicion, panel, junta

| Medición | Uds. | Largo | Ancho | Parcial |
|---|---|---|---|---|
|  | 1 | 35.50 | 47.75 | 1695.13 |
| Total |  |  |  | 1695.13 |

**E09ISH020c** m REMATE LATERAL CHAPA PRELACADA
118.75 m × 10.1 (10.15 con costes indirectos) = 1205.31
Remate lateral en chapa de acero prelacada de 0,6 mm. espesor y desarrollo según detalles, mismas características que chapas paneles, colocado en tejado, incluso parte proporcional de solapes y elementos de fijación en acero galvanizado, según NTE/QTG-11. Medido en verdadera magnitud.

| Código | Ud | Descripción | Rendimiento | Precio | Importe |
|---|---|---|---|---|---|
| O01OA030 | h. | Oficial primera | 0.079 | 18.8 | 1.49 |
| O01OA060 | h. | Peón especializado | 0.079 | 15.45 | 1.22 |
| P05TWV20c | m | Remate lateral prelacado e=0,6mm (material) | 1.05 | 3.95 | 4.15 |
| P05FWT070 | ud | Torn. autotal.6,3x120 p/correas laminadas cal (material) | 3 | 1.08 | 3.24 |
|  |  | Total |  |  | 10.1 |

| Medición | Uds. | Largo | Parcial |
|---|---|---|---|
|  | 2 | 35.50 | 71.00 |
|  | 1 | 47.75 | 47.75 |
| Total |  |  | 118.75 |

**E20WNL030** m. CANALÓN PRELACADO CHAPA ACERO 1 mm.
47.75 m. × 51.61 (51.87 con costes indirectos) = 2476.79
Canalón visto de chapa de acero prelacada de 1 mm. de espesor de sección y desarrollo según planos, fijado al alero, totalmente equipado, incluso con p.p. de piezas especiales y remates finales de chapa prelacada, soldaduras y piezas de conexión a bajantes, completamente instalado.

| Código | Ud | Descripción | Rendimiento | Precio | Importe |
|---|---|---|---|---|---|
| O01OB170 | h. | Oficial 1ª fontanero calefactor (mano de obra; 01/01/2010) | 0.445 | 18.8 | 8.37 |
| P17NL030 | m. | Canalón acero lacado e=1mm.,p.p.piezas (material) | 1.25 | 34.59 | 43.24 |
|  |  | Total |  |  | 51.61 |

Claves: canalon, conexion, remate, especial, pieza, equipo, colocacion, soporte, desarrollar, bajante, laca, alero, red, descripcion, chapa, acero, seccion, circulacion, soldadura

**E09TNG060** m2 CUBIERTA PLANA INVERTIDA NO TRANSIT. BICAPA + XPS 160 mm CON GRAVA
933.25 m2 × 32.76 (32.92 con costes indirectos) = 30722.59
Cubierta plana invertida transitable, con capa de protección pesada de grava, constituida por: formación de pendientes mediante recrecido con mortero de cemento de 10 cm de espesor medio, aligerado con arlita; lámina separadora de fieltro geotextil no tejido de fibra de poliéster de 150 gr/m2; lámina asfáltica a base de mástico de betún modificado (SBS) armado con fieltro de fibra de vidrio, de tipo LBM-30 FV, no adherida (flotante) salvo en puntos singulares y perímetros; y lámina asfáltica a base de mástico de betún modificado (SBS) armado con fieltro de poliéster reforzado, de tipo LBM-40-FP, adherida a la anterior lámina; capa separadora de fieltro geotextil no tejido de fibra de poliéster de 150 gr/m2; aislamiento térmico de poliestireno extruido (XPS), formado por un panel de 80 mm de espesor (no icluido en el precio, valorado en el capítulo de aislantes); capa separadora de fieltro geotextil no tejido de fibra de poliéster de 200 gr/m2 y capa de protección de grava 20/40 de aprox. 5-8 cm de espesor. Totalmente terminada; i/p.p. de solapes y juntas.

| Código | Ud | Descripción | Rendimiento | Precio | Importe |
|---|---|---|---|---|---|
| O01OA030 | h. | Oficial primera | 0.165 | 18.8 | 3.10 |
| O01OA050 | h. | Especialista | 0.165 | 15.65 | 2.58 |
| E09CP010 | m2 | MAESTRAS / TABICAS LADRILLO PARA FORMACIÓN DE PENDIENTES 5-7 cm | 1 | 1.09 | 1.09 |
| E09CP020 | m2 | RECRECIDO FORMACIÓN PENDIENTES MORTERO CEMENTO e=5-7 cm | 1 | 11.41 | 11.41 |
| P06GL020 | m2 | Geotextil poliéster no tejido 150 gr/m2 (material) | 2.2 | 0.6 | 1.32 |
| P06BSN010 | m2 | Lámina betún modific. elastómero LBM-30 FV (SBS -20ºC) (material) | 1.1 | 3.98 | 4.38 |
| P06BSN040 | m2 | Lámina betún modific. elastómero LBM-40 FP (SBS -20ºC) (material) | 1.1 | 6.04 | 6.64 |
| P06GL030 | m2 | Geotextil poliéster no tejido 200 gr/m2 (material) | 1.1 | 0.78 | 0.86 |
| P01AG050 | m3 | Gravilla 20/40 mm (material) | 0.07 | 19.78 | 1.38 |
|  |  | Total |  |  | 32.76 |

Claves: plano, masilla, transitable, proteccion, pesado, mortero, cemento, medio, grava, asfalto, lamina, separador, fieltro, geotextil, tejido, fibra, poliester, termico, flotador, base, perimetro, capa, extruido, refuerzo, punto, adherir, modificado, aislamiento, armadura, poliestireno, construccion, terminacion, solape, junta, cubierta, betun, vidrio, panel, catalogo, doble

| Medición | Uds. | Largo | Parcial |
|---|---|---|---|
|  | 1 | 720.00 | 720.00 |
|  | 1 | 140.75 | 140.75 |
|  | 1 | 72.50 | 72.50 |
| Total |  |  | 933.25 |

**E09ISA020** u EJECUCIÓN CHIMENEAS CUBIERTA PLANA
10 u × 262.16 (263.47 con costes indirectos) = 2634.70
Chimenea sobre cubierta realizada con fábrica de 1/2 pie de espesor de ladrillo perforado de 7 cm,; ejecución losa de cubierta; aislamiento térmico exterior SATE; sellado perimetral en el encuentro con el faldón mediante lámina de PVC flexible Novanol gris de 1,2 mm, incluso colocación de rejillas, perforaciones paso chimeneas y conductos, etc. Según UNE-EN 998-1:2010 y UNE-EN 998-2:2012.

| Código | Ud | Descripción | Rendimiento | Precio | Importe |
|---|---|---|---|---|---|
| O01OA030 | h. | Oficial primera | 0.84 | 18.8 | 15.79 |
| O01OA050 | h. | Especialista | 0.84 | 15.65 | 13.15 |
| O01OA070 | h. | Peón ordinario | 0.84 | 15.22 | 12.78 |
| P01LT020 | mud | Ladrillo perforado tosco 24x11,5x7 cm. | 0.09 | 96.83 | 8.71 |
| P06SL350 | m2 | Lámina PVC Novanol 1,2 mm gris (material) | 0.9 | 12.89 | 11.60 |
| P06SL355 | kg | Adhesivo soldador PVC PG-30 (material) | 0.055 | 8.24 | 0.45 |
| P06SL360 | kg | Sellante líquido de PVC PG-40 (material) | 0.025 | 9.43 | 0.24 |
| P04RR050 | kg | Mortero revoco CSIV-W1 (material) | 3 | 1.15 | 3.45 |
| E12PLH010 | m | LOSA HORMIGÓN PREFABRICADO GRIS a=15 cm | 1 | 69.05 | 69.05 |
| E07S020 | m2 | SATE SISTEMA AISLAMIENTO TÉRMICO EXTERIOR FACHADAS C/PANEL MW 100 mm R=2,77 (m²K)/W | 2 | 63.47 | 126.94 |
|  |  | Total |  |  | 262.16 |

Claves: perforacion, cemento, mortero, conduccion, faldon, cubierta, fabrica, ladrillo, seccion, hueco, enfoscado, pie, chimenea, flexible, exterior, confeccionar, chapa, pvc, diametro, hormigon, perimetro, lamina, rio, gris, galvanizar, medicion, forro, areno, replanteo

## 07_TABSECO TABIQUERÍA EN SECO (11/01/2014)
Importe: 92660.94

**E07TYB010** m2 TRASDOSADOS SEMIDIRECTO 31/16 mm (15+16) a 600 LM
176.9 m2 × 11.47 (11.53 con costes indirectos) = 2039.66
Trasdosado semidirecto formado por maestras separadas 600 mm de chapa de acero galvanizado de 82*16 mm, atornillado con tornillos autoperforantes de acero, placa yeso laminado de 15 mm de espesor, sin aislamiento. I/p.p. frentes de estructura, vigas y forjado, de tratamiento de huecos, paso de instalaciones, tornillería, pastas de agarre y juntas, cintas para juntas, anclajes para suelo y techo, limpieza y medios auxiliares.Totalmente terminado y listo para imprimar y pintar o decorar. Medido sin deducción de huecos por recibido de premarcos, forrado de pilares, encuentros especiales, etc. Según NTE-PTP, UNE 102040 IN y ATEDY.

| Código | Ud | Descripción | Rendimiento | Precio | Importe |
|---|---|---|---|---|---|
| O01OA030 | h. | Oficial primera | 0.148 | 18.8 | 2.78 |
| O01OA050 | h. | Especialista | 0.148 | 15.65 | 2.32 |
| P04PY022 | m2 | Placa yeso laminado estándar 15 mm. (material) | 1.05 | 3.47 | 3.64 |
| P04PW590 | kg | Pasta de juntas SN (material) | 0.4 | 0.92 | 0.37 |
| P04PW608 | m. | Cinta de juntas GR (material) | 1.3 | 0.04 | 0.05 |
| P04PW133 | ud | Tornillo TTPC 25 (material) | 12 | 0.01 | 0.12 |
| P04PW290 | m | Maestra de 82*16 mm (material) | 2.33 | 0.94 | 2.19 |
|  |  | Total |  |  | 11.47 |

Claves: acero, auxiliar, galvanizar, tornillo, chapa, placa, yeso, lamina, paso, hueco, agarre, trasdosado, aislamiento, superficie, pasta, limpieza, medicion, pintura, medio, suelo, anclaje, cinta, junta, techo, directo, terminacion, maestra

| Medición | Uds. | Largo | Alto | Parcial |
|---|---|---|---|---|
| Partición 6 | 10 | 2.10 | 4.10 | 86.10 |
|  | 2 | 3.40 | 3.10 | 21.08 |
|  | 8 | 2.10 | 4.15 | 69.72 |
| Total |  |  |  | 176.9 |

**E07TYB011** m2 TRASDOSADOS SEMIDIRECTO 45/30 mm (15+30) a 600 LM
184.54 m2 × 12.05 (12.11 con costes indirectos) = 2234.78
Trasdosado semidirecto formado por maestras separadas 600 mm de chapa de acero galvanizado de 70*30 mm, atornillado con tornillos autoperforantes de acero, placa yeso laminado de 15 mm de espesor, sin aislamiento. I/p.p. de frentes de estructura, vigas y forjado, tratamiento de huecos, paso de instalaciones, tornillería, pastas de agarre y juntas, cintas para juntas, anclajes para suelo y techo, limpieza y medios auxiliares.Totalmente terminado y listo para imprimar y pintar o decorar. Medido sin deducción de huecos por recibido de premarcos, suplementos de maestras para conseguir espesores indicados en planos, forrado de pilares, encuentros especiales, etc. Según NTE-PTP, UNE 102040 IN y ATEDY.

| Código | Ud | Descripción | Rendimiento | Precio | Importe |
|---|---|---|---|---|---|
| O01OA030 | h. | Oficial primera | 0.148 | 18.8 | 2.78 |
| O01OA050 | h. | Especialista | 0.148 | 15.65 | 2.32 |
| P04PY022 | m2 | Placa yeso laminado estándar 15 mm. | 1.05 | 3.47 | 3.64 |
| P04PW590 | kg | Pasta de juntas SN | 0.4 | 0.92 | 0.37 |
| P04PW608 | m. | Cinta de juntas GR | 1.3 | 0.04 | 0.05 |
| P04PW133 | ud | Tornillo TTPC 25 | 12 | 0.01 | 0.12 |
| P04PW291 | m | Maestra de 70*30 mm (material) | 2.33 | 1.19 | 2.77 |
|  |  | Total |  |  | 12.05 |

Claves: acero, auxiliar, galvanizar, tornillo, chapa, placa, yeso, lamina, paso, hueco, agarre, trasdosado, aislamiento, superficie, pasta, limpieza, medicion, pintura, medio, suelo, anclaje, cinta, junta, techo, directo, terminacion, maestra

| Medición | Uds. | Largo | Alto | Parcial |
|---|---|---|---|---|
| Partición 5 | 4 | 6.00 | 2.60 | 62.40 |
|  | 2 | 1.16 | 2.60 | 6.03 |
|  | 2 | 5.25 | 4.10 | 43.05 |
|  | 2 | 3.82 | 2.05 | 15.66 |
|  | 2 | 7.00 | 4.10 | 57.40 |
| Total |  |  |  | 184.54 |

**E07TYC110** m2 TRASDOS.AUTOPORTANTE 73/48 (2*12,5+46) a 400 LM.
1976.39 m2 × 16.7 (16.78 con costes indirectos) = 33163.82
Trasdosado de formado por dos placas de yeso laminado de 12,5mm de espesor, atornillada a un lado de una estructura metálica de acero galvanizado a base de raíles horizontales y montantes verticales de 46 mm, modulados a 400 mm, resultando un ancho total del trasdosado terminado de 73 mm. Incluso p/p de frentes de estructura, vigas y forjado, pasta y cinta de juntas, tornillería, fijaciones antivibración, banda antivibración bajo los perfiles perimetrales. Paramentos totalmente terminados y listos para imprimar, pintar o decorar. Instalado según la documentación del fabricante y la norma UNE 102043:2013. Incluye p.p. paneles resistentes humedad en vestuarios, tramos con conductos interiores, zonas con cámara de aire ampliada, etc. Incluso aislante interior panel de lana mineral Arena-45 de Isover de 45 mm. de espesor. Medido sin deducción de huecos por recibido de premarcos, formación de alfeizares, mochetas y dinteles, forrado de pilares, encuentros especiales, etc. Según NTE-PTP, UNE 102040 IN y ATEDY.

| Código | Ud | Descripción | Rendimiento | Precio | Importe |
|---|---|---|---|---|---|
| O01OA030 | h. | Oficial primera | 0.049 | 18.8 | 0.92 |
| O01OA050 | h. | Especialista | 0.099 | 15.65 | 1.55 |
| P04PY021 | m2 | Placa yeso laminado estándar 12,5 mm. (material) | 2.1 | 3.06 | 6.43 |
| P04PW245 | m. | Canal 46 mm. (material) | 1 | 1.11 | 1.11 |
| P04PW163 | m. | Montante de 46 mm. (material) | 3.5 | 1.11 | 3.89 |
| P04PW133 | ud | Tornillo TTPC 25 | 15 | 0.01 | 0.15 |
| P04PW135 | ud | Tornillo TRPF 13 (material) | 12 | 0.02 | 0.24 |
| P04PW590 | kg | Pasta de juntas SN | 0.66 | 0.92 | 0.61 |
| P04PW608 | m. | Cinta de juntas GR | 2.8 | 0.04 | 0.11 |
| P04PW565 | m. | Banda estanca 45 (material) | 0.45 | 0.4 | 0.18 |
| P07AL37045 | m2 | Panel lana mineral Arena-45 (material) | 1.03 | 1.47 | 1.51 |
|  |  | Total |  |  | 16.7 |

| Medición | Uds. | Largo | Alto | Parcial |
|---|---|---|---|---|
| Trasdosado fachada |  |  |  |  |
| Alzado norte | 1 | 12.53 | 8.95 | 112.14 |
|  | 1 | 31.75 | 10.10 | 320.68 |
| Alzado este | 1 | 56.10 | 8.95 | 502.10 |
|  | 1 | 45.80 | 2.70 | 123.66 |
|  | 1 | 18.00 | 8.95 | 161.10 |
|  | 1 | 17.25 | 7.90 | 136.28 |
|  | 1 | 9.05 | 4.40 | 39.82 |
|  | 1 | 5.50 | 2.10 | 11.55 |
|  | 1 | 17.25 | 2.25 | 38.81 |
|  | 1 | 9.05 | 4.00 | 36.20 |
| Alzado Oeste | 1 | 8.80 | 4.40 | 38.72 |
|  | 1 | 8.80 | 2.90 | 25.52 |
|  | 1 | 7.80 | 1.50 | 11.70 |
|  | 1 | 1.80 | 6.00 | 10.80 |
|  | 1 | 45.80 | 8.60 | 393.88 |
|  | 1 | 1.50 | 8.95 | 13.43 |
| Total |  |  |  | 1976.39 |

**E07TYM267** m2 TABIQUE SENCILLO 100/70 (15+70+15) H<3,20m. a 600 LM
78.18 m2 × 18.23 (18.32 con costes indirectos) = 1432.26
Tabique formado por una placa de yeso laminado Estándar de 15 mm de espesor, atornillada a cada lado externo de una estructura metálica de acero galvanizado a base de raíles horizontales y montantes verticales de 70 mm, modulados a 600 mm., para altura hasta 3,20 m, resultando un ancho total del tabique terminado de 100 mm. Incluso p/p de paneles resistentes humedad en vestuarios, frentes de estructura, vigas y forjado, refuerzos para cuelgues especiales (barras inodoro PMR,etc), tramos con conductos interiores, pasta y cinta de juntas, tornillería, fijaciones antivibración, banda estanca antivibración bajo los perfiles perimetrales. Incluso aislante interior panel de lana mineral Arena-65 de Isover de 65 mm. de espesor. Paramentos totalmente terminados y listos para imprimar, pintar, alicatar o decorar. Instalado según la documentación del fabricante y la norma UNE 102043:2013. Medido sin deducción de huecos por recibido de premarcos y ejecución hornacinas para instalaciones. Según NTE-PTP, UNE 102040 IN y ATEDY.

| Código | Ud | Descripción | Rendimiento | Precio | Importe |
|---|---|---|---|---|---|
| O01OA030 | h. | Oficial primera | 0.099 | 18.8 | 1.86 |
| O01OA050 | h. | Especialista | 0.119 | 15.65 | 1.86 |
| P04PY022 | m2 | Placa yeso laminado estándar 15 mm. | 2.1 | 3.47 | 7.29 |
| P04PW250 | m. | Canal 73 mm. (material) | 1.2 | 1.14 | 1.37 |
| P04PW170 | m. | Montante de 70 mm. (material) | 2.33 | 1.14 | 2.66 |
| P04PW133 | ud | Tornillo TTPC 25 | 30 | 0.01 | 0.30 |
| P04PW135 | ud | Tornillo TRPF 13 | 2 | 0.02 | 0.04 |
| P04PW590 | kg | Pasta de juntas SN | 0.66 | 0.92 | 0.61 |
| P04PW608 | m. | Cinta de juntas GR | 2.8 | 0.04 | 0.11 |
| P04PW540 | m. | Banda estanca 70 (material) | 0.45 | 0.68 | 0.31 |
| P07AL37065 | m2 | Panel lana mineral Arena-65 (material) | 1.03 | 1.77 | 1.82 |
|  |  | Total |  |  | 18.23 |

| Medición | Uds. | Largo | Alto | Parcial |
|---|---|---|---|---|
| Partición 1 | 2 | 17.10 | 3.05 | 104.31 |
|  | 4 | 4.00 | 3.05 | 48.80 |
|  | 2 | 2.90 | 3.05 | 17.69 |
|  | 2 | 0.15 | 3.05 | 0.92 |
|  | 1 | 2.06 | 3.05 | 6.28 |
|  | 1 | 2.13 | 3.05 | 6.50 |
|  | 1 | 1.94 | 3.05 | 5.92 |
|  | 1 | 2.90 | 3.05 | 8.85 |
| A deducir |  |  |  |  |
| Zona despachos | -2 | 12.40 | 3.05 | -75.64 |
|  | -3 | 4.00 | 3.05 | -36.60 |
|  | -1 | 2.90 | 3.05 | -8.85 |
| Total |  |  |  | 78.18 |

**E07TYM267b** m2 TABIQUE SENCILLO 120/90 (15+90+15) H<4,30m. a 400 LM
849.16 m2 × 22.58 (22.69 con costes indirectos) = 19267.44
Tabique formado por una placa de yeso laminado Estándar de 15 mm de espesor, atornillada a cada lado externo de una estructura metálica de acero galvanizado a base de raíles horizontales y montantes verticales de 90 mm, modulados a 400 mm., para altura hasta 4,30 m, resultando un ancho total del tabique terminado de 120 mm. Incluso p/p de paneles resistentes humedad en vestuarios, frentes de estructura, vigas y forjado, refuerzos para cuelgues especiales (barras inodoro PMR,etc), tramos con conductos interiores, pasta y cinta de juntas, tornillería, fijaciones antivibración, banda estanca antivibración bajo los perfiles perimetrales. Incluso aislante interior doble panel de lana mineral Arena-45 de Isover de 45 mm. de espesor. Paramentos totalmente terminados y listos para imprimar, pintar, alicatar o decorar. Instalado según la documentación del fabricante y la norma UNE 102043:2013. Medido sin deducción de huecos por recibido de premarcos y ejecución hornacinas para instalaciones. Según NTE-PTP, UNE 102040 IN y ATEDY.

| Código | Ud | Descripción | Rendimiento | Precio | Importe |
|---|---|---|---|---|---|
| O01OA030 | h. | Oficial primera | 0.099 | 18.8 | 1.86 |
| O01OA050 | h. | Especialista | 0.119 | 15.65 | 1.86 |
| P04PY022 | m2 | Placa yeso laminado estándar 15 mm. | 2.1 | 3.47 | 7.29 |
| P04PW470 | m | Canal 90 mm (material) | 0.95 | 1.31 | 1.24 |
| P04PW180 | m | Montante de 90 mm (material) | 3.5 | 1.64 | 5.74 |
| P04PW133 | ud | Tornillo TTPC 25 | 42 | 0.01 | 0.42 |
| P04PW135 | ud | Tornillo TRPF 13 | 2 | 0.02 | 0.04 |
| P04PW590 | kg | Pasta de juntas SN | 0.66 | 0.92 | 0.61 |
| P04PW608 | m. | Cinta de juntas GR | 2.8 | 0.04 | 0.11 |
| P04PW520 | m. | Banda estanca 90 (material) | 0.45 | 0.89 | 0.40 |
| P07AL37045 | m2 | Panel lana mineral Arena-45 | 2.05 | 1.47 | 3.01 |
|  |  | Total |  |  | 22.58 |

| Medición | Uds. | Largo | Alto | Parcial |
|---|---|---|---|---|
| Partición 2 |  |  |  |  |
| Planta baja |  |  |  |  |
| Bajo graderío | 1 | 29.06 | 2.50 | 72.65 |
|  | 4 | 4.30 | 3.30 | 56.76 |
|  | 3 | 5.24 | 3.30 | 51.88 |
|  | 1 | 2.38 | 3.30 | 7.85 |
|  | 1 | 2.06 | 3.30 | 6.80 |
|  | 1 | 15.00 | 4.10 | 61.50 |
|  | 2 | 0.75 | 4.10 | 6.15 |
| Resto planta baja | 2 | 3.30 | 4.10 | 27.06 |
|  | 2 | 10.10 | 4.10 | 82.82 |
|  | 1 | 1.61 | 4.10 | 6.60 |
|  | 3 | 7.05 | 4.10 | 86.72 |
|  | 1 | 6.65 | 4.10 | 27.27 |
|  | 1 | 5.50 | 4.10 | 22.55 |
|  | 1 | 4.65 | 4.10 | 19.07 |
|  | 3 | 5.20 | 4.10 | 63.96 |
|  | 1 | 5.25 | 4.10 | 21.53 |
|  | 2 | 1.20 | 4.10 | 9.84 |
|  | 2 | 0.40 | 4.10 | 3.28 |
|  | 1 | 1.58 | 4.10 | 6.48 |
|  | 1 | 2.78 | 4.10 | 11.40 |
|  | 1 | 25.70 | 4.10 | 105.37 |
| Planta primera | 1 | 1.40 | 4.15 | 5.81 |
|  | 1 | 5.60 | 4.15 | 23.24 |
|  | 1 | 2.20 | 4.15 | 9.13 |
|  | 1 | 0.25 | 4.15 | 1.04 |
|  | 1 | 1.30 | 4.15 | 5.40 |
|  | 1 | 3.65 | 4.15 | 15.15 |
|  | 2 | 8.05 | 4.15 | 66.82 |
|  | 1 | 4.15 | 4.15 | 17.22 |
|  | 1 | 3.05 | 4.15 | 12.66 |
|  | 1 | 2.80 | 4.15 | 11.62 |
|  | 4 | 2.15 | 4.15 | 35.69 |
|  | 1 | 3.45 | 4.15 | 14.32 |
|  | 2 | 1.61 | 4.15 | 13.36 |
| A deducir |  |  |  |  |
| Vestuario 1 | -1 | 5.60 | 4.10 | -22.96 |
|  | -2 | 5.20 | 4.10 | -42.64 |
|  | -1 | 5.32 | 4.10 | -21.81 |
|  | -1 | 2.13 | 4.10 | -8.73 |
|  | -1 | 2.31 | 4.10 | -9.47 |
|  | -1 | 2.78 | 4.10 | -11.40 |
| Vestuario P1 | -1 | 5.50 | 4.15 | -22.83 |
| Total |  |  |  | 849.16 |

**E07TYN310** m2 TABIQUE MÚLTIPLE 150/90 (2*15+90+2*15) H<4,65m. a 600 LM
439.7 m2 × 30.91 (31.06 con costes indirectos) = 13657.08
Tabique múltiple formado por dos placas de yeso laminado Estándar de 15 mm de espesor, atornilladas a cada lado externo de una estructura metálica de acero galvanizado a base de raíles horizontales y montantes verticales de 90 mm, modulados a 600 mm., para altura hasta 4,65 m, resultando un ancho total del tabique terminado de 150 mm. Con una resistencia al fuego de EI90 min. y aislamiento acústico al ruido aéreo de 55 dBA (con aislamiento interior, incluido en partida aparte). Incluso p/p de paneles resistentes humedad en vestuarios, frentes de estructura, vigas y forjado, refuerzos para cuelgues especiales (barras inodoro PMR,etc), tramos con conductos interiores, pasta y cinta de juntas, tornillería, fijaciones antivibración, banda estanca antivibración bajo los perfiles perimetrales. Incluso aislante interior doble panel de lana mineral Arena-45 de Isover de 45 mm. de espesor. Paramentos totalmente terminados y listos para imprimar, pintar, alicatar o decorar. Instalado según la documentación del fabricante y la norma UNE 102043:2013. Medido sin deducción de huecos por recibido de premarcos y ejecución hornacinas para instalaciones. Según NTE-PTP, UNE 102040 IN y ATEDY.

| Código | Ud | Descripción | Rendimiento | Precio | Importe |
|---|---|---|---|---|---|
| O01OA030 | h. | Oficial primera | 0.099 | 18.8 | 1.86 |
| O01OA050 | h. | Especialista | 0.138 | 15.65 | 2.16 |
| P04PY022 | m2 | Placa yeso laminado estándar 15 mm. | 4.2 | 3.47 | 14.57 |
| P04PW470 | m | Canal 90 mm | 0.95 | 1.31 | 1.24 |
| P04PW180 | m | Montante de 90 mm | 3.5 | 1.64 | 5.74 |
| P04PW133 | ud | Tornillo TTPC 25 | 20 | 0.01 | 0.20 |
| P04PW134 | ud | Tornillo TTPC 35 (material) | 30 | 0.01 | 0.30 |
| P04PW590 | kg | Pasta de juntas SN | 1.32 | 0.92 | 1.21 |
| P04PW608 | m. | Cinta de juntas GR | 5.6 | 0.04 | 0.22 |
| P04PW520 | m. | Banda estanca 90 | 0.45 | 0.89 | 0.40 |
| P07AL37045 | m2 | Panel lana mineral Arena-45 | 2.05 | 1.47 | 3.01 |
|  |  | Total |  |  | 30.91 |

| Medición | Uds. | Largo | Alto | Parcial |
|---|---|---|---|---|
| Partición 3 |  |  |  |  |
| Planta baja | 1 | 12.25 | 4.10 | 50.23 |
|  | 1 | 30.25 | 4.10 | 124.03 |
|  | 2 | 2.00 | 4.10 | 16.40 |
|  | 1 | 4.45 | 4.10 | 18.25 |
|  | 4 | 1.50 | 4.10 | 24.60 |
|  | 8 | 0.90 | 4.10 | 29.52 |
| Planta primera | 2 | 10.25 | 4.15 | 85.08 |
|  | 1 | 5.40 | 4.15 | 22.41 |
|  | 1 | 2.83 | 4.15 | 11.74 |
|  | 2 | 0.77 | 4.15 | 6.39 |
|  | 1 | 4.30 | 4.15 | 17.85 |
|  | 1 | 8.00 | 4.15 | 33.20 |
| Total |  |  |  | 439.7 |

**E07TYO140** m2 TABIQUE DOBLE VAR. (2*12,5+46+15+e+46+2*12,5) a 600 LM, MONT.DOBLES
575.77 m2 × 36.06 (36.24 con costes indirectos) = 20865.90
Tabique doble formado por dos placas de yeso laminado Estándar de 12,5 mm de espesor, atornilladas a cada lado externo de una doble estructura metálica de acero galvanizado a base de raíles horizontales y montantes verticales dobles de 46 mm, modulados a 600 mm., para altura hasta 5,20m., con una quinta placa de yeso laminado Estándar de 15 mm de espesor atornillada a una de las estructuras y separada de la otra, resultando un ancho total del tabique variable para ajustarse a las necesidades de la obra. Las dos estructuras estarán arriostradas entre sí. Con una resistencia al fuego de EI90 min. y aislamiento acústico al ruido aéreo de 58 dBA (con aislamiento interior, incluido). Incluso p/p de paneles resistentes humedad en vestuarios, frentes de estructura, vigas y forjado, refuerzos para cuelgues especiales (barras inodoro PMR,etc), tramos con conductos interiores, pasta y cinta de juntas, tornillería, fijaciones antivibración, banda estanca antivibración bajo los perfiles perimetrales. Paramentos totalmente terminados y listos para imprimar, pintar, alicatar o decorar. Incluso aislante interior dos paneles de lana mineral Arena-45 de Isover de 45 mm. de espesor. Instalado según la documentación del fabricante y la norma UNE 102043:2013. Medido sin deducción de huecos por recibido de premarcos y ejecución hornacinas para instalaciones. Según NTE-PTP, UNE 102040 IN y ATEDY.

| Código | Ud | Descripción | Rendimiento | Precio | Importe |
|---|---|---|---|---|---|
| O01OA030 | h. | Oficial primera | 0.099 | 18.8 | 1.86 |
| O01OA050 | h. | Especialista | 0.168 | 15.65 | 2.63 |
| P04PY021 | m2 | Placa yeso laminado estándar 12,5 mm. | 4.2 | 3.06 | 12.85 |
| P04PY022 | m2 | Placa yeso laminado estándar 15 mm. | 1.05 | 3.47 | 3.64 |
| P04PW245 | m. | Canal 46 mm. | 1.6 | 1.11 | 1.78 |
| P04PW163 | m. | Montante de 46 mm. | 7 | 1.11 | 7.77 |
| P04PW133 | ud | Tornillo TTPC 25 | 8 | 0.01 | 0.08 |
| P04PW134 | ud | Tornillo TTPC 35 | 20 | 0.01 | 0.20 |
| P04PW135 | ud | Tornillo TRPF 13 | 10 | 0.02 | 0.20 |
| P04PW590 | kg | Pasta de juntas SN | 1.32 | 0.92 | 1.21 |
| P04PW608 | m. | Cinta de juntas GR | 5.6 | 0.04 | 0.22 |
| P04PW540 | m. | Banda estanca 70 | 0.9 | 0.68 | 0.61 |
| P07AL37045 | m2 | Panel lana mineral Arena-45 | 2.05 | 1.47 | 3.01 |
|  |  | Total |  |  | 36.06 |

| Medición | Uds. | Largo | Alto | Parcial |
|---|---|---|---|---|
| Partición 4 |  |  |  |  |
| Planta baja | 1 | 6.80 | 4.10 | 27.88 |
|  | 1 | 8.68 | 4.10 | 35.59 |
|  | 1 | 1.50 | 4.10 | 6.15 |
|  | 1 | 11.40 | 4.10 | 46.74 |
|  | 1 | 10.00 | 4.10 | 41.00 |
|  | 1 | 4.63 | 4.10 | 18.98 |
| Planta primera | 1 | 21.79 | 4.15 | 90.43 |
|  | 1 | 3.16 | 4.15 | 13.11 |
|  | 1 | 1.92 | 4.15 | 7.97 |
|  | 1 | 7.10 | 4.15 | 29.47 |
| Graderío y pista | 1 | 6.50 | 8.60 | 55.90 |
|  | 1 | 15.50 | 10.60 | 164.30 |
|  | 1 | 8.50 | 4.50 | 38.25 |
| Total |  |  |  | 575.77 |

## 08_AISLANTE_IMP AISLANTES (13/01/2014)
Importe: 30950.61
AISLANTES E IMPERMEABILIZACIÓN

**E10URSAMUR** m2 MORTERO HIDRÓFUGO Y AISLANTE LANA MINERAL
1976.39 m2 × 5.38 (5.41 con costes indirectos) = 10692.27
Sistema aislamiento en fachadas formado por capa mortero hidrófugo URSAMUR, hasta alcanzar un espesor de 10 mm. (Revestimiento de resistencia media a la filtración C1) y panel de lana mineral URSA Terra de 50 mm, no hidrófilo y recubierto con papel Kraft, adherido al soporte. Cumpliendo la norma UNE EN 13162 Productos Aislantes Térmicos para aplicaciones en la edificación con una conductividad térmica de 0,036 W/(m·K), clase de reacción al fuego F y código de designación MW-EN-13162-T3-WS-Z3. Medido sin deducción de huecos por ejecución de alfeizares, mochetas, dinteles, forrado de pilares metálicos, marquesinas y fondos de vuelos.

| Código | Ud | Descripción | Rendimiento | Precio | Importe |
|---|---|---|---|---|---|
| O01OA030 | h. | Oficial primera | 0.079 | 18.8 | 1.49 |
| O01OA050 | h. | Especialista | 0.04 | 15.65 | 0.63 |
| P04RR040U | kg | Mortero hidrófugo Ursa Mur (material) | 3.4 | 0.35 | 1.19 |
| P07TV031U | m2 | Panel lana mineral 50 mm papel Kraft (material) | 1.05 | 1.97 | 2.07 |
|  |  | Total |  |  | 5.38 |

| Medición | Uds. | Largo | Alto | Parcial |
|---|---|---|---|---|
| Trasdosado fachadas |  |  |  |  |
| Alzado norte | 1 | 12.53 | 8.95 | 112.14 |
|  | 1 | 31.75 | 10.10 | 320.68 |
| Alzado este | 1 | 56.10 | 8.95 | 502.10 |
|  | 1 | 45.80 | 2.70 | 123.66 |
|  | 1 | 18.00 | 8.95 | 161.10 |
|  | 1 | 17.25 | 7.90 | 136.28 |
|  | 1 | 9.05 | 4.40 | 39.82 |
|  | 1 | 5.50 | 2.10 | 11.55 |
|  | 1 | 17.25 | 2.25 | 38.81 |
|  | 1 | 9.05 | 4.00 | 36.20 |
| Alzado Oeste | 1 | 8.80 | 4.40 | 38.72 |
|  | 1 | 8.80 | 2.90 | 25.52 |
|  | 1 | 7.80 | 1.50 | 11.70 |
|  | 1 | 1.80 | 6.00 | 10.80 |
|  | 1 | 45.80 | 8.60 | 393.88 |
|  | 1 | 1.50 | 8.95 | 13.43 |
| Total |  |  |  | 1976.39 |

**E10ATV251** m2 AISLAMIENTO ISOVER ECO D 032 100 mm
43.11 m2 × 18.3 (18.39 con costes indirectos) = 792.79
Aislamiento térmico y acústico para cerramiento de fábrica, de lana mineral Isover Eco D constituido por un panel semirrígido de lana de vidrio hidrofugada de 100 mm de espesor cumpliendo la norma UNE EN 13162 Productos Aislantes térmicos para aplicaciones en la edificación con una conductividad térmica de 0,032 W/(m·K), clase de reacción al fuego A1 y código de designación MW-EN-13162-T3-WS-MU1-AFr5.

| Código | Ud | Descripción | Rendimiento | Precio | Importe |
|---|---|---|---|---|---|
| O01OA030 | h. | Oficial primera | 0.079 | 18.8 | 1.49 |
| O01OA050 | h. | Especialista | 0.04 | 15.65 | 0.63 |
| P07TV221 | m2 | Panel lana de vidrio ECO D-032 100 mm (material) | 1.05 | 15.07 | 15.82 |
| %MA | % | Medios auxiliares (02/01/2016) | 2 % | 17.94 | 0.36 |
|  |  | Total |  |  | 18.3 |

Claves: lana, saintgobain, vidrio, aislamiento, termico, acustico, cerramiento, fabrica, hidrofugacion, produccion, isover, norma, aislante, aplicacion, edificacion, conductor, fuego, rigido, clase, panel, mineral

| Medición | Uds. | Largo | Ancho | Parcial |
|---|---|---|---|---|
| Marquesinas fachada sur | 1 | 11.00 | 2.85 | 31.35 |
|  | 1 | 9.80 | 1.20 | 11.76 |
| Total |  |  |  | 43.11 |

**E10ATS200** m2 AISLAMIENTO XPS 60mm SUELO RC500
142 m2 × 12.24 (12.3 con costes indirectos) = 1746.60
Aislamiento de suelos con planchas de poliestireno extruido de 60 mm de espesor con superficie lisa y film de polietileno de 0,2 mm de espesor. Resistencia a compresión = 500 kPa según UNE-EN 826:2013. Resistencia térmica 1,75 m²K/W, conductividad térmica 0,034 W/(m.K), según UNE-EN 13162:2013. Reacción al fuego E según UNE-EN 13501-1:2007+A1:2010. Medida toda la superficie a ejecutar. Poliestireno extruido (XPS) con marcado CE y DdP (Declaración de prestaciones) según Reglamento (UE) 305/2011, norma UNE-EN 13164:2013.

| Código | Ud | Descripción | Rendimiento | Precio | Importe |
|---|---|---|---|---|---|
| O01OA030 | h. | Oficial primera | 0.049 | 18.8 | 0.92 |
| O01OA050 | h. | Especialista | 0.049 | 15.65 | 0.77 |
| P07TX872 | m2 | Panel XPS liso 60 mm Resit. Comp. >500 kPa (material) | 1.05 | 9.88 | 10.37 |
| P07W190 | m | Film protector polietileno (material) | 1.1 | 0.16 | 0.18 |
|  |  | Total |  |  | 12.24 |

Claves: norma, liso, resistencia, suelo, plancha, poliestireno, extruido, superficie, compresion, conductor, termico, polietileno, marco, ejecucion, fuego, circulo, aislamiento

| Medición | Uds. | Largo | Ancho | Parcial |
|---|---|---|---|---|
| Pista | 1 | 45.00 | 2.00 | 90.00 |
|  | 1 | 26.00 | 2.00 | 52.00 |
| Total |  |  |  | 142 |

**E10ATS221** m2 AISLAMIENTO XPS 80mm SUELO RC300
933.25 m2 × 12.04 (12.1 con costes indirectos) = 11292.33
Aislamiento de suelos con planchas de poliestireno extruido de 80 mm de espesor con superficie lisa y film de polietileno de 0,2 mm de espesor. Resistencia a compresión = 300 kPa según UNE-EN 826:2013. Resistencia térmica 2,20 m²K/W, conductividad térmica 0,036 W/(m.K), según UNE-EN 13162:2013. Reacción al fuego E según UNE-EN 13501-1:2007+A1:2010. Medida toda la superficie a ejecutar. Poliestireno extruido (XPS) con marcado CE y DdP (Declaración de prestaciones) según Reglamento (UE) 305/2011, norma UNE-EN 13164:2013.

| Código | Ud | Descripción | Rendimiento | Precio | Importe |
|---|---|---|---|---|---|
| O01OA030 | h. | Oficial primera | 0.049 | 18.8 | 0.92 |
| O01OA050 | h. | Especialista | 0.049 | 15.65 | 0.77 |
| P07TX8761 | m2 | Panel XPS liso 80 mm Resit. Comp. >300 kPa (material) | 1.05 | 9.69 | 10.17 |
| P07W190 | m | Film protector polietileno | 1.1 | 0.16 | 0.18 |
|  |  | Total |  |  | 12.04 |

Claves: termico, suelo, resistencia, poliestireno, extruido, compresion, superficie, aislamiento, liso, polietileno, plancha, circulo, norma, marco, ejecucion, fuego, conductor

| Medición | Uds. | Largo | Parcial |
|---|---|---|---|
| Cubiertas planas | 1 | 720.00 | 720.00 |
|  | 1 | 140.75 | 140.75 |
|  | 1 | 72.50 | 72.50 |
| Total |  |  | 933.25 |

**E10ATS231** m2 AISLAMIENTO XPS 100mm SUELO RC300
240.2 m2 × 14.53 (14.6 con costes indirectos) = 3506.92
Aislamiento de suelos con planchas de poliestireno extruido de 100 mm de espesor con superficie lisa y film de polietileno de 0,2 mm de espesor. Resistencia a compresión = 300 kPa según UNE-EN 826:2013. Resistencia térmica 2,75 m²K/W, conductividad térmica 0,036 W/(m.K), según UNE-EN 13162:2013. Reacción al fuego E según UNE-EN 13501-1:2007+A1:2010. Medida toda la superficie a ejecutar. Poliestireno extruido (XPS) con marcado CE y DdP (Declaración de prestaciones) según Reglamento (UE) 305/2011, norma UNE-EN 13164:2013.

| Código | Ud | Descripción | Rendimiento | Precio | Importe |
|---|---|---|---|---|---|
| O01OA030 | h. | Oficial primera | 0.049 | 18.8 | 0.92 |
| O01OA050 | h. | Especialista | 0.049 | 15.65 | 0.77 |
| P07TX8781 | m2 | Panel XPS liso 100 mm Resit. Comp. >300 kPa (material) | 1.05 | 12.06 | 12.66 |
| P07W190 | m | Film protector polietileno | 1.1 | 0.16 | 0.18 |
|  |  | Total |  |  | 14.53 |

Claves: plancha, polietileno, superficie, extruido, aislamiento, poliestireno, suelo, liso, resistencia, compresion, termico, conductor, ejecucion, circulo, norma, marco, fuego

| Medición | Uds. | Largo | Ancho | Parcial |
|---|---|---|---|---|
| Planta baja excepto pista | 1 | 44.25 | 2.00 | 88.50 |
|  | 1 | 56.10 | 2.00 | 112.20 |
|  | 1 | 18.25 | 2.00 | 36.50 |
|  | 1 | 1.50 | 2.00 | 3.00 |
| Total |  |  |  | 240.2 |

**E10ATC01ACU** m2 AISLAM.TÉRM. ACUSTIVER 60 mm.
954.15 m2 × 3.04 (3.06 con costes indirectos) = 2919.70
Aislamiento térmico y acústico realizado con panel flexible de lana de vidrio tipo Acustiver de Isover, e=60mm., revestida por una de sus caras con papel Kraft que actua como barrera de vapor, instalado sobre falso techo, i/p.p. tabicas, corte y colocación. Incluso medios auxiliares y medidas de seguridad y salud.

| Código | Ud | Descripción | Rendimiento | Precio | Importe |
|---|---|---|---|---|---|
| O01OA030 | h. | Oficial primera | 0.015 | 18.8 | 0.28 |
| O01OA050 | h. | Especialista | 0.015 | 15.65 | 0.23 |
| P07TV01CUB | m2 | Manta semirígida lana vidrio Arena Coberturas (material) | 1.1 | 2.3 | 2.53 |
|  |  | Total |  |  | 3.04 |

| Medición | Uds. | Largo | Ancho | Parcial |
|---|---|---|---|---|
| Falsos techos |  |  |  |  |
| Planta Baja |  |  |  |  |
| Vestuarios | 1 | 50.00 |  | 50.00 |
|  | 1 | 42.66 |  | 42.66 |
| Planta primera |  |  |  |  |
| Vest. Superior 1 | 1 | 16.30 | 8.35 | 136.11 |
|  | 1 | 12.35 | 1.45 | 17.91 |
| Pasillo 5 | 1 | 94.11 |  | 94.11 |
|  | 1 | 45.00 | 0.45 | 20.25 |
| Aseos 2 | 1 | 12.67 |  | 12.67 |
|  | 1 | 12.65 |  | 12.65 |
|  | 1 | 4.18 |  | 4.18 |
| Almacén 2 | 1 | 19.62 |  | 19.62 |
| Vest. Superior 2 | 1 | 102.33 |  | 102.33 |
| Escalera 2 | 1 | 21.98 |  | 21.98 |
| Pasillo 6 | 1 | 5.59 |  | 5.59 |
| Pasillo 7 | 1 | 7.38 |  | 7.38 |
| Pasillo 8 | 1 | 7.83 |  | 7.83 |
| Aseos 3 | 1 | 12.09 |  | 12.09 |
|  | 1 | 11.72 |  | 11.72 |
|  | 1 | 4.18 |  | 4.18 |
| Despachos | 3 | 12.00 |  | 36.00 |
|  | 1 | 11.75 |  | 11.75 |
| Salas | 1 | 17.59 |  | 17.59 |
|  | 1 | 17.83 |  | 17.83 |
| Gimnasio | 1 | 204.97 |  | 204.97 |
|  | 1 | 17.15 | 1.00 | 17.15 |
| Vestuarios | 1 | 32.83 |  | 32.83 |
|  | 1 | 32.77 |  | 32.77 |
| Total |  |  |  | 954.15 |

## 09_FALSOSTECHOS FALSOS TECHOS (11/01/2014)
Importe: 27073.46

**E08TAK0100** m2 F.TECHO PLACA YESO LAMINADO F-530 BA15 LM
769.76 m2 × 15.75 (15.83 con costes indirectos) = 12185.30
Techo suspendido formado por una placa de yeso laminado estándar BA15 de 15 mm de espesor, atornillada a una estructura portante F-530. Pasta de juntas y encintado de uniones. Totalmente terminado a falta de pintura, según la documentación del fabricante y la norma UNE 102043:2013. Incluso p.p. de placas especiales resistentes humedad en vestuarios, planos inclinados, tabicas, rectas y curvas, formación de cenefas y adecuación a techos registrables, etc., medido en proyección horizontal superficie ejecutada.

| Código | Ud | Descripción | Rendimiento | Precio | Importe |
|---|---|---|---|---|---|
| O01OA030 | h. | Oficial primera | 0.198 | 18.8 | 3.72 |
| O01OA050 | h. | Especialista | 0.198 | 15.65 | 3.10 |
| P04PY022 | m2 | Placa yeso laminado estándar 15 mm. | 1.1 | 3.47 | 3.82 |
| P04PW650 | m. | Perfil Stil F 530 (material) | 3 | 1.24 | 3.72 |
| P04PW630 | ud | Horquilla F 530 (material) | 1.8 | 0.48 | 0.86 |
| P04PW640 | ud | Pieza de emp. F530 (material) | 0.16 | 0.31 | 0.05 |
| P04PW133 | ud | Tornillo TTPC 25 | 10 | 0.01 | 0.10 |
| P04PW135 | ud | Tornillo TRPF 13 | 1 | 0.02 | 0.02 |
| P04PW590 | kg | Pasta de juntas SN | 0.33 | 0.92 | 0.30 |
| P04PW608 | m. | Cinta de juntas GR | 1.4 | 0.04 | 0.06 |
|  |  | Total |  |  | 15.75 |

| Medición | Uds. | Largo | Ancho | Parcial |
|---|---|---|---|---|
| FT |  |  |  |  |
| Planta Baja |  |  |  |  |
| Entrada | 1 | 16.50 |  | 16.50 |
| Vestíbulo Principal | 1 | 6.00 | 9.75 | 58.50 |
|  | 1 | 12.85 | 2.45 | 31.48 |
|  | -1 | 12.00 | 1.20 | -14.40 |
|  | 1 | 2.15 | 4.75 | 10.21 |
| Taquilla | 1 | 10.60 |  | 10.60 |
|  | -1 | 2.40 | 2.40 | -5.76 |
| Acceso Pista 1 | 1 | 8.84 |  | 8.84 |
|  | -1 | 2.40 | 1.20 | -2.88 |
| Acceso Pista 2 | 1 | 8.60 |  | 8.60 |
|  | -1 | 2.40 | 1.20 | -2.88 |
| Aseos 1 | 1 | 15.60 |  | 15.60 |
|  | 1 | 4.47 |  | 4.47 |
|  | 1 | 19.97 |  | 19.97 |
|  | -1 | 3.00 | 2.40 | -7.20 |
|  | -1 | 1.20 | 0.60 | -0.72 |
|  | -1 | 4.20 | 2.40 | -10.08 |
| Cto. Limpieza | 1 | 12.10 |  | 12.10 |
|  | -1 | 2.40 | 2.40 | -5.76 |
| Pasillo1 | 1 | 60.83 |  | 60.83 |
|  | -1 | 27.60 | 1.20 | -33.12 |
| Pasillo2 | 1 | 12.85 |  | 12.85 |
|  | -1 | 5.40 | 1.20 | -6.48 |
| Pasillo3 | 1 | 21.14 |  | 21.14 |
|  | -1 | 16.20 | 1.20 | -19.44 |
| Pasillo4 | 1 | 12.81 |  | 12.81 |
|  | -1 | 9.00 | 1.20 | -10.80 |
| Almacén 1 | 1 | 102.56 |  | 102.56 |
|  | -2 | 6.00 | 2.40 | -28.80 |
|  | -1 | 2.40 | 2.40 | -5.76 |
|  | -1 | 4.20 | 2.40 | -10.08 |
| Salas | 1 | 85.78 |  | 85.78 |
|  | 1 | 123.34 |  | 123.34 |
|  | 1 | 86.16 |  | 86.16 |
|  | -2 | 7.20 | 8.40 | -120.96 |
|  | -1 | 10.20 | 8.40 | -85.68 |
| Árbitro 1 | 1 | 10.27 |  | 10.27 |
|  | 1 | 13.86 |  | 13.86 |
|  | -1 | 1.80 | 2.40 | -4.32 |
|  | -1 | 2.40 | 2.40 | -5.76 |
| Árbitro 2 | 1 | 13.02 |  | 13.02 |
|  | 1 | 19.06 |  | 19.06 |
|  | -1 | 2.40 | 3.60 | -8.64 |
|  | -1 | 3.60 | 3.60 | -12.96 |
| Botiquín | 1 | 18.99 |  | 18.99 |
|  | -1 | 3.60 | 4.20 | -15.12 |
| Caldera | 1 | 5.09 |  | 5.09 |
| Entrada secundaria | 1 | 4.10 | 4.87 | 19.97 |
|  | -2 | 3.60 | 1.20 | -8.64 |
| Acceso escalera2 | 1 | 8.20 |  | 8.20 |
|  | -1 | 3.60 | 1.20 | -4.32 |
| Vestuarios | 1 | 50.00 |  | 50.00 |
|  | 1 | 42.66 |  | 42.66 |
|  | 2 | 44.11 |  | 88.22 |
|  | -4 | 6.00 | 1.20 | -28.80 |
|  | -2 | 6.00 | 3.60 | -43.20 |
|  | -2 | 6.00 | 2.40 | -28.80 |
|  | -1 | 4.80 | 1.20 | -5.76 |
|  | -1 | 4.80 | 2.40 | -11.52 |
| Planta primera |  |  |  |  |
| Vest. Superior 1 | 1 | 16.30 | 8.35 | 136.11 |
|  | 1 | 12.35 | 1.45 | 17.91 |
| Pasillo 5 | 1 | 94.11 |  | 94.11 |
|  | 1 | 45.00 | 0.45 | 20.25 |
|  | -1 | 42.00 | 1.20 | -50.40 |
| Aseos 2 | 1 | 12.67 |  | 12.67 |
|  | 1 | 12.65 |  | 12.65 |
|  | 1 | 4.18 |  | 4.18 |
|  | -2 | 5.40 | 1.20 | -12.96 |
|  | -2 | 2.40 | 1.20 | -5.76 |
|  | -1 | 1.80 | 1.20 | -2.16 |
| Almacén 2 | 1 | 19.62 |  | 19.62 |
|  | -1 | 4.20 | 3.00 | -12.60 |
| Vest. Superior 2 | 1 | 102.33 |  | 102.33 |
|  | -1 | 7.20 | 8.40 | -60.48 |
| Escalera 2 | 1 | 21.98 |  | 21.98 |
|  | -1 | 7.20 | 3.00 | -21.60 |
| Pasillo 6 | 1 | 5.59 |  | 5.59 |
|  | -1 | 4.20 | 1.20 | -5.04 |
| Pasillo 7 | 1 | 7.38 |  | 7.38 |
|  | -1 | 5.40 | 1.20 | -6.48 |
| Pasillo 8 | 1 | 7.83 |  | 7.83 |
|  | -1 | 5.40 | 1.20 | -6.48 |
| Aseos 3 | 1 | 12.09 |  | 12.09 |
|  | 1 | 11.72 |  | 11.72 |
|  | 1 | 4.18 |  | 4.18 |
|  | -1 | 1.80 | 1.20 | -2.16 |
|  | -1 | 3.60 | 2.40 | -8.64 |
|  | -1 | 3.60 | 1.80 | -6.48 |
|  | -1 | 1.20 | 1.20 | -1.44 |
| Despachos | 3 | 12.00 |  | 36.00 |
|  | 1 | 11.75 |  | 11.75 |
|  | -4 | 3.60 | 2.40 | -34.56 |
| Salas | 1 | 17.59 |  | 17.59 |
|  | 1 | 17.83 |  | 17.83 |
|  | -2 | 5.40 | 1.20 | -12.96 |
| Gimnasio | 1 | 204.97 |  | 204.97 |
|  | 1 | 17.15 | 1.00 | 17.15 |
|  | -1 | 4.20 | 1.20 | -5.04 |
|  | -1 | 18.60 | 8.40 | -156.24 |
| Vestuarios | 1 | 32.83 |  | 32.83 |
|  | 1 | 32.77 |  | 32.77 |
|  | -2 | 3.60 | 6.00 | -43.20 |
|  | -2 | 2.40 | 1.20 | -5.76 |
| A deducir |  |  |  |  |
| Vestuarios 1 | -1 | 50.00 |  | -50.00 |
|  | -1 | 42.66 |  | -42.66 |
|  | -1 | 12.81 |  | -12.81 |
|  | 99 | 0.60 | 1.20 | 71.28 |
| Vestuarios gimnasio | -1 | 32.83 |  | -32.83 |
|  | -1 | 32.77 |  | -32.77 |
|  | 70 | 0.60 | 1.20 | 50.40 |
| Despachos | -3 | 12.00 |  | -36.00 |
|  | -1 | 11.75 |  | -11.75 |
|  | -1 | 17.59 |  | -17.59 |
|  | -1 | 17.83 |  | -17.83 |
|  | -1 | 7.38 |  | -7.38 |
|  | -1 | 7.83 |  | -7.83 |
|  | 102 | 0.60 | 1.20 | 73.44 |
| Total |  |  |  | 769.76 |

**E08TAL010b** m2 F.TECH.REGIST. MINERVAL 15 1200*600*15
844 m2 × 17.55 (17.64 con costes indirectos) = 14888.16
Falso techo registrable con panel rígido autoportante de lana de roca. Revestido de un velo de vidrio blanco en su cara vista, reforzado por un velo de vidrio neutro en la cara oculta, tipo MINERVAL 15 o similar, en dimensiones 1200*600*15 o 600*600*15, según planos, reacción al fuego A1-s1,d0, coeficiente de absorción acústica 0,90, suspendido de perfilería vista ala 24 mm., i/p.p. de elementos de remate, accesorios de fijación, montaje y desmontaje de andamios, terminado, s/NTE-RTP-17, medido deduciendo huecos superiores a 2 m2. Incluso medios auxiliares y medidas de seguridad y salud.

| Código | Ud | Descripción | Rendimiento | Precio | Importe |
|---|---|---|---|---|---|
| O01OB110 | h. | Oficial 1ª yesero o escayolista (mano de obra; 01/01/2010) | 0.148 | 18.8 | 2.78 |
| O01OB120 | h. | Especialilsta yesero o escayolista (mano de obra; 01/01/2010) | 0.148 | 15.65 | 2.32 |
| P04TK050b | m2 | Placa MINERVAL 15 1200*600*15 (material) | 1.05 | 3.16 | 3.32 |
| P04TW023 | m. | Perfil primario 24x43x3600 (material) | 2.1 | 1.54 | 3.23 |
| P04TW025 | m. | Perfil secundario 24x43x3600 (material) | 2.1 | 1.54 | 3.23 |
| P04TW030 | m. | Perfil angular remates (material) | 1.5 | 0.99 | 1.49 |
| P04TW040 | ud | Pieza cuelgue (material) | 1.05 | 1.12 | 1.18 |
|  |  | Total |  |  | 17.55 |

Claves: perfil, blanco, lamina, placa, techo, falso, vinilo, yeso, remate, montaje, terminacion, registro, andamio, medicion, hueco, accesorio, fijacion, desmontable

| Medición | Uds. | Largo | Ancho | Parcial |
|---|---|---|---|---|
| Planta Baja |  |  |  |  |
| Vest. Principal | 1 | 12.00 | 1.20 | 14.40 |
| Instalaciones | 1 | 6.92 |  | 6.92 |
| Taquilla |  |  |  |  |
|  | 1 | 2.40 | 2.40 | 5.76 |
| Acceso Pista 1 |  |  |  |  |
|  | 1 | 2.40 | 1.20 | 2.88 |
| Acceso Pista 2 |  |  |  |  |
|  | 1 | 2.40 | 1.20 | 2.88 |
| Aseos 1 |  |  |  |  |
|  | 1 | 3.00 | 2.40 | 7.20 |
|  | 1 | 1.20 | 0.60 | 0.72 |
|  | 1 | 4.20 | 2.40 | 10.08 |
| Cto. Limpieza |  |  |  |  |
|  | 1 | 2.40 | 2.40 | 5.76 |
| Pasillo1 |  |  |  |  |
|  | 1 | 27.60 | 1.20 | 33.12 |
| Pasillo2 |  |  |  |  |
|  | 1 | 5.40 | 1.20 | 6.48 |
| Pasillo3 |  |  |  |  |
|  | 1 | 16.20 | 1.20 | 19.44 |
| Pasillo4 |  |  |  |  |
|  | 1 | 9.00 | 1.20 | 10.80 |
| Almacén 1 |  |  |  |  |
|  | 2 | 6.00 | 2.40 | 28.80 |
|  | 1 | 2.40 | 2.40 | 5.76 |
|  | 1 | 4.20 | 2.40 | 10.08 |
| Árbitro 1 |  |  |  |  |
|  | 1 | 1.80 | 2.40 | 4.32 |
|  | 1 | 2.40 | 2.40 | 5.76 |
| Árbitro 2 |  |  |  |  |
|  | 1 | 2.40 | 3.60 | 8.64 |
|  | 1 | 3.60 | 3.60 | 12.96 |
| Botiquín |  |  |  |  |
|  | 1 | 3.60 | 4.20 | 15.12 |
| Caldera | 1 | 23.12 |  | 23.12 |
| Entrada secundaria |  |  |  |  |
|  | 2 | 3.60 | 1.20 | 8.64 |
| Acceso escalera2 |  |  |  |  |
|  | 1 | 3.60 | 1.20 | 4.32 |
| Vestuarios |  |  |  |  |
|  | 4 | 6.00 | 1.20 | 28.80 |
|  | 2 | 6.00 | 3.60 | 43.20 |
|  | 2 | 6.00 | 2.40 | 28.80 |
|  | 1 | 4.80 | 1.20 | 5.76 |
|  | 1 | 4.80 | 2.40 | 11.52 |
| Planta primera |  |  |  |  |
| Pasillo 5 |  |  |  |  |
|  | 1 | 42.00 | 1.20 | 50.40 |
| Aseos 2 |  |  |  |  |
|  | 2 | 5.40 | 1.20 | 12.96 |
|  | 2 | 2.40 | 1.20 | 5.76 |
|  | 1 | 1.80 | 1.20 | 2.16 |
| Almacén 2 |  |  |  |  |
|  | 1 | 4.20 | 3.00 | 12.60 |
| Vest. Superior 2 |  |  |  |  |
|  | 1 | 7.20 | 8.40 | 60.48 |
| Escalera 2 |  |  |  |  |
|  | 1 | 7.20 | 3.00 | 21.60 |
| Pasillo 6 |  |  |  |  |
|  | 1 | 4.20 | 1.20 | 5.04 |
| Pasillo 7 |  |  |  |  |
|  | 1 | 5.40 | 1.20 | 6.48 |
| Pasillo 8 |  |  |  |  |
|  | 1 | 5.40 | 1.20 | 6.48 |
| Aseos 3 |  |  |  |  |
|  | 1 | 1.80 | 1.20 | 2.16 |
|  | 1 | 3.60 | 2.40 | 8.64 |
|  | 1 | 3.60 | 1.80 | 6.48 |
|  | 1 | 1.20 | 1.20 | 1.44 |
| Despachos |  |  |  |  |
|  | 4 | 3.60 | 2.40 | 34.56 |
| Salas |  |  |  |  |
|  | 2 | 5.40 | 1.20 | 12.96 |
| Vestuarios |  |  |  |  |
|  | 2 | 3.60 | 6.00 | 43.20 |
|  | 2 | 1.20 | 2.40 | 5.76 |
| Espacios deportivos |  |  |  |  |
| Salas | 2 | 8.40 | 7.20 | 120.96 |
|  | 1 | 8.40 | 10.20 | 85.68 |
| Gimnasio | 1 | 18.60 | 8.40 | 156.24 |
|  | 1 | 4.20 | 1.20 | 5.04 |
| A deducir |  |  |  |  |
| Vestuario 1 | -99 | 0.60 | 1.20 | -71.28 |
| Vestuario Gimnasio | -70 | 0.60 | 1.20 | -50.40 |
| Despachos | -102 | 0.60 | 1.20 | -73.44 |
| Total |  |  |  | 844 |

## 10_REVESTINT PAV. INTERIORES Y ALICATADOS (19/01/2014)
Importe: 118542.99
REVESTIMIENTOS, ALICATADOS Y PAVIMENTOS INTERIORES

**E10IAW020** m2 IMPERMEABILIZACIÓN BAÑOS SUELOS TEXSA ZE-02
57.6 m2 × 15.31 (15.39 con costes indirectos) = 886.46
Impermeabilización de suelos mediante membrana impermeablizante previa imprimación del soporte con emulsión al agua en una dotación de 200 gr/m2 tipo Emufal I, aplicación de lámina autoadhesiva compuesta por un mástico de betún modificado sin cargas y recubierto en su cara superior por una malla de polipropileno de altas prestaciones mecánicas y en la cara inferior por un film siliconado extraíble, tipo Texself HD 1,5 mm, lista para realizar el acabado. Se realizará un desagüe en la zona de la bañera y otra en el centro del pavimento.

| Código | Ud | Descripción | Rendimiento | Precio | Importe |
|---|---|---|---|---|---|
| O01OA030 | h. | Oficial primera | 0.128 | 18.8 | 2.41 |
| O01OA050 | h. | Especialista | 0.128 | 15.65 | 2.00 |
| P06BI036 | kg | Emulsión asfáltica Emufal I (material) | 0.2 | 1.34 | 0.27 |
| P06BD035 | m2 | Lámina autoadhesiva Texself HD 1,5 mm (material) | 1.1 | 9.66 | 10.63 |
|  |  | Total |  |  | 15.31 |

Claves: pavimentacion, suelo, texsa, impermeable, soporte, lamina, aplicacion, adhesivo, emulsion, previo, membrana, baño, desagüe, mecanico, bañera, inferior, imprimacion, polipropileno, masilla, alto, malla, cara, recubrir, carga, modificado, betun, compuesto, agua

| Medición | Uds. | Largo | Ancho | Parcial |
|---|---|---|---|---|
|  | 4 | 6.40 | 2.25 | 57.60 |
| Total |  |  |  | 57.6 |

**E11NVR280** m2 PAVIMENTO VINÍLICO ROLLO e=6,5 mm TARKETT OMNISPORT REFERENCE
1411.31 m2 × 37.33 (37.52 con costes indirectos) = 52952.35
Pavimento vinílico TARKETT OMNISPORT REFERENCE, de 6,5 mm de espesor, multicapa, en rollos de 2 m de ancho. Instalado sobre solera dura, lisa, seca (3% máximo de humedad), plana y sin fisuras, según la norma UNE-CEN/TS 14472 (partes 1 y 4); colocado flotante sobre una capa de pasta autonivelante, sistema Greenlay. Según CTE (DB-SI) cumple el requerimiento de resistencia al fuego (Cfls1). Absorción al impacto y deformación vertical P1, Cumple la normativa propia de los pavimentos deportivos en fricción y deslizamiento. Emisión de Compuestos Orgánicos Volátiles Totales (TVOC) < 10 ug/m3 al cabo de 28 días según ISO 16000-6. Actividad antibacteriana (E.coli-S.aureus-MRSA): Inhibición del crecimiento según ISO 22196 >99%. I/p.p. cordón de soldadura para las juntas, resolución de encuentros y tapajuntas de acero inoxidable, atornillados, en los accesos, y medios auxiliares. Colores a elegir por la D.F., con marcado CE y DdP (declaración de prestaciones) según Reglamento UE 305/2011. Medida la superficie ejecutada.

| Código | Ud | Descripción | Rendimiento | Precio | Importe |
|---|---|---|---|---|---|
| O01OA030 | h. | Oficial primera | 0.188 | 18.8 | 3.53 |
| O01OA070 | h. | Peón ordinario | 0.188 | 15.22 | 2.86 |
| P08SVR290 | m2 | Pavimento vinílico hetereogéneo rollo e=6,5 mm TARKETT OMNISPORT REFERENCE (material) | 1.05 | 25.29 | 26.55 |
| P08MA121 | ud | Complementos fijación flotante por m2 (material) | 1 | 2.47 | 2.47 |
| P08MA040 | kg | Pasta niveladora (material) | 2 | 0.51 | 1.02 |
| P08SW080 | m | Cordón soldadura en caliente (material) | 3.12 | 0.29 | 0.90 |
|  |  | Total |  |  | 37.33 |

Claves: vinilo, transparente, vidrio, fibra, pavimentacion, armadura, produccion, rollo, grupo, encerado, acustico, capa, estatico, carga, valoracion, punzon, resistencia, densidad, alto, espuma, mineral, ejecucion, gerflor, impreso, humedad, superficie, malla, solera, duro, liso, maximo, norma, plano, fisura, quimico, circulo, seco, aislamiento, adhesivo, marco, color, organico, compuesto, emisor, clase, fuego, fabricacion

| Medición | Uds. | Largo | Parcial |
|---|---|---|---|
| Pista Deportiva | 1 | 1116.03 | 1116.03 |
| Salas | 1 | 85.78 | 85.78 |
|  | 1 | 123.34 | 123.34 |
|  | 1 | 86.16 | 86.16 |
| Total |  |  | 1411.31 |

**E11NVR282** m2 PAVIMENTO VINÍLICO ROLLO e=2 mm TARKETT OMNISPORT COMPACT
204.97 m2 × 29.02 (29.17 con costes indirectos) = 5978.97
Pavimento vinílico TARKETT OMNISPORT COMPACT, de 2 mm de espesor, en rollos de 2 m de ancho. Instalado sobre solera dura, lisa, seca (3% máximo de humedad), plana y sin fisuras, según la norma UNE-CEN/TS 14472 (partes 1 y 4); fijado con el adhesivo recomendado por el fabricante sobre pasta autonivelante. Según CTE (DB-SI) cumple el requerimiento de resistencia al fuego (Bfls1). Cumple la normativa propia de los pavimentos deportivos en fricción y deslizamiento. Emisión de Compuestos Orgánicos Volátiles Totales (TVOC) < 10 ug/m3 al cabo de 28 días según ISO 16000-6. Actividad antibacteriana (E.coli-S.aureus-MRSA): Inhibición del crecimiento según ISO 22196 >99%. I/p.p. cordón de soldadura para las juntas, resolución de encuentros y tapajuntas de acero inoxidable, atornillados, en los accesos, y medios auxiliares. Colores a elegir por la D.F., con marcado CE y DdP (declaración de prestaciones) según Reglamento UE 305/2011. Medida la superficie ejecutada.

| Código | Ud | Descripción | Rendimiento | Precio | Importe |
|---|---|---|---|---|---|
| O01OA030 | h. | Oficial primera | 0.188 | 18.8 | 3.53 |
| O01OA070 | h. | Peón ordinario | 0.188 | 15.22 | 2.86 |
| P08SVR292 | m2 | Pavimento vinílico e=2 mm TARKETT OMNISPORTS COMPACT (material) | 1.05 | 18.77 | 19.71 |
| P08MA120 | kg | Adhesivo acrílico unilateral (material) | 0.265 | 3.78 | 1.00 |
| P08MA040 | kg | Pasta niveladora | 2 | 0.51 | 1.02 |
| P08SW080 | m | Cordón soldadura en caliente | 3.12 | 0.29 | 0.90 |
|  |  | Total |  |  | 29.02 |

Claves: vinilo, transparente, vidrio, fibra, pavimentacion, armadura, produccion, rollo, grupo, encerado, acustico, capa, estatico, carga, valoracion, punzon, resistencia, densidad, alto, espuma, mineral, ejecucion, gerflor, impreso, humedad, superficie, malla, solera, duro, liso, maximo, norma, plano, fisura, quimico, circulo, seco, aislamiento, adhesivo, marco, color, organico, compuesto, emisor, clase, fuego, fabricacion

| Medición | Uds. | Largo | Parcial |
|---|---|---|---|
| Gimnasio | 1 | 204.97 | 204.97 |
| Total |  |  | 204.97 |

**E11NVR283** m2 PAVIMENTO VINÍLICO ANITDESLIZANTE TARKETT UNIVERSAL PLUS
88.22 m2 × 38.96 (39.15 con costes indirectos) = 3453.81
Pavimento vinílico TARKETT SAFETRED UNIVERSAL PLUS, de 2 mm de espesor, en rollos de 2 m de ancho. Instalado sobre solera dura, lisa, seca (3% máximo de humedad), plana y sin fisuras, según la norma UNE-CEN/TS 14472 (partes 1 y 4); fijado con el adhesivo recomendado por el fabricante sobre pasta autonivelante. Según CTE (DB-SI) cumple el requerimiento de resistencia al fuego (Efl). Según CTE (DB-SUA) tiene índice de resbaladicidad Clase 3. Emisión de Compuestos Orgánicos Volátiles Totales (TVOC) < 10 ug/m3 al cabo de 28 días según ISO 16000-6. Actividad antibacteriana (E.coli-S.aureus-MRSA): Inhibición del crecimiento según ISO 22196 >99%. I/p.p. formación de medias cañas en encuentros con paramentos verticales, cordón de soldadura para las juntas, resolución de encuentros y tapajuntas de acero inoxidable, atornillados, en los accesos, y medios auxiliares. Colores a elegir por la D.F., con marcado CE y DdP (declaración de prestaciones) según Reglamento UE 305/2011. Medida la superficie ejecutada.

| Código | Ud | Descripción | Rendimiento | Precio | Importe |
|---|---|---|---|---|---|
| O01OA030 | h. | Oficial primera | 0.297 | 18.8 | 5.58 |
| O01OA070 | h. | Peón ordinario | 0.297 | 15.22 | 4.52 |
| P08SVR291 | m2 | Pavimento vinílico e=2 mm TARKETT UNIVERSAL PLUS (material) | 1.05 | 24.7 | 25.94 |
| P08MA120 | kg | Adhesivo acrílico unilateral | 0.265 | 3.78 | 1.00 |
| P08MA040 | kg | Pasta niveladora | 2 | 0.51 | 1.02 |
| P08SW080 | m | Cordón soldadura en caliente | 3.12 | 0.29 | 0.90 |
|  |  | Total |  |  | 38.96 |

Claves: vinilo, transparente, vidrio, fibra, pavimentacion, armadura, produccion, rollo, grupo, encerado, acustico, capa, estatico, carga, valoracion, punzon, resistencia, densidad, alto, espuma, mineral, ejecucion, gerflor, impreso, humedad, superficie, malla, solera, duro, liso, maximo, norma, plano, fisura, quimico, circulo, seco, aislamiento, adhesivo, marco, color, organico, compuesto, emisor, clase, fuego, fabricacion

| Medición | Uds. | Largo | Parcial |
|---|---|---|---|
| Vestuarios | 1 | 50.00 | 50.00 |
|  | 1 | 42.66 | 42.66 |
|  | 2 | 44.11 | 88.22 |
|  | 1 | 32.83 | 32.83 |
|  | 1 | 32.77 | 32.77 |
| A deducir |  |  |  |
| Vestuarios 1 | -1 | 50.00 | -50.00 |
|  | -1 | 42.66 | -42.66 |
| Vestuarios gimnasio | -1 | 32.83 | -32.83 |
|  | -1 | 32.77 | -32.77 |
| Total |  |  | 88.22 |

**E11ENR010** m2 SOL.GRES PORCELÁNICO 33,3x33,3 cm C/J.
981.94 m2 × 25.91 (26.04 con costes indirectos) = 25569.72
Solado de gres porcelánico rectificado, en baldosas de 33,3x33,3 cm. color a definir por d.f. Según CTE (DB-SUA) tiene índice de resbaladicidad Clase 2. Para tránsito denso (Abrasión IV), recibido con adhesivo C2 TE s/EN-12004, sobre superficie lisa, recrecido de mortero sin incluir en el precio, i/rejuntado con mortero tapajuntas CG2-W-Ar s/nEN-13888 junta Fina blanco y limpieza, s/NTE-RSR-2, con marcado CE y DdP (declaración de prestaciones) según Reglamento UE 305/2011, medido en superficie realmente ejecutada.

| Código | Ud | Descripción | Rendimiento | Precio | Importe |
|---|---|---|---|---|---|
| O01OB090 | h. | Oficial 1ª solador, alicatador (mano de obra; 01/01/2010) | 0.356 | 18.8 | 6.69 |
| O01OB100 | h. | Especialilsta solador, alicatador (mano de obra; 01/01/2010) | 0.356 | 15.65 | 5.57 |
| P08EPO080 | m2 | Baldosa gres porcelánico pulido 33,3x33,3 cm (material) | 1.05 | 11.86 | 12.45 |
| P01FA060 | t | Mortero cola int/ext p/baldosas blanco C2TE (material) | 0.003 | 317.5 | 0.95 |
| P01FJ016 | t | Mortero int./ext. cerámica junta fina blanco CG1 (material) | 0.001 | 248.07 | 0.25 |
|  |  | Total |  |  | 25.91 |

Claves: gres, pulir, baldosa, gris, granito, azul, trafico, te, adhesivo, porcelana, marco, densidad, tapajunta, solado, fino, mortero, ejecucion, superficie, junta, liso, blanco, limpieza, circulo, color, medicion

| Medición | Uds. | Largo | Ancho | Parcial |
|---|---|---|---|---|
| Planta Baja |  |  |  |  |
| Vestíbulo Principal | 1 | 123.50 |  | 123.50 |
| Instalaciones | 1 | 6.92 |  | 6.92 |
| Taquilla | 1 | 10.60 |  | 10.60 |
| Control | 1 | 13.45 |  | 13.45 |
| Meseta 1 | 1 | 9.00 |  | 9.00 |
| Acceso Pista 1 | 1 | 8.84 |  | 8.84 |
| Acceso Pista 2 | 1 | 8.60 |  | 8.60 |
| Aseos 1 | 1 | 15.60 |  | 15.60 |
|  | 1 | 4.47 |  | 4.47 |
|  | 1 | 19.97 |  | 19.97 |
| Cto. Limpieza | 1 | 12.10 |  | 12.10 |
| Pasillo1 | 1 | 60.83 |  | 60.83 |
| Pasillo2 | 1 | 12.85 |  | 12.85 |
| Pasillo3 | 1 | 21.14 |  | 21.14 |
| Pasillo4 | 1 | 12.81 |  | 12.81 |
| Almacén 1 | 1 | 102.56 |  | 102.56 |
| Árbitro 1 | 1 | 10.27 |  | 10.27 |
|  | 1 | 13.86 |  | 13.86 |
| Árbitro 2 | 1 | 13.02 |  | 13.02 |
|  | 1 | 19.06 |  | 19.06 |
| Botiquín | 1 | 18.99 |  | 18.99 |
| Caldera | 1 | 5.09 |  | 5.09 |
|  | 1 | 23.12 |  | 23.12 |
|  | 1 | 3.82 | 1.81 | 6.91 |
| Acceso escalera2 | 1 | 8.20 |  | 8.20 |
| Planta primera |  |  |  |  |
| Vest. Superior 1 | 1 | 80.69 |  | 80.69 |
| Meseta | 1 | 2.40 |  | 2.40 |
| Instalaciones | 1 | 6.92 |  | 6.92 |
| Pasillo 5 | 1 | 94.11 |  | 94.11 |
|  | 1 | 45.00 | 0.45 | 20.25 |
| Escaleras graderío | 2 | 0.85 | 1.15 | 1.96 |
|  | 2 | 2.35 | 1.15 | 5.41 |
| Aseos 2 | 1 | 12.67 |  | 12.67 |
|  | 1 | 12.65 |  | 12.65 |
|  | 1 | 4.18 |  | 4.18 |
| Almacén 2 | 1 | 19.62 |  | 19.62 |
| Vest. Superior 2 | 1 | 102.33 |  | 102.33 |
| Meseta | 1 | 2.00 | 4.10 | 8.20 |
| Pasillo 6 | 1 | 5.59 |  | 5.59 |
| Pasillo 7 | 1 | 7.38 |  | 7.38 |
| Pasillo 8 | 1 | 7.83 |  | 7.83 |
| Aseos 3 | 1 | 12.09 |  | 12.09 |
|  | 1 | 11.72 |  | 11.72 |
|  | 1 | 4.18 |  | 4.18 |
| Despachos | 3 | 12.00 |  | 36.00 |
|  | 1 | 11.75 |  | 11.75 |
| Salas | 1 | 17.59 |  | 17.59 |
|  | 1 | 17.83 |  | 17.83 |
| A deducir |  |  |  |  |
| Despachos | -3 | 12.00 |  | -36.00 |
|  | -1 | 11.75 |  | -11.75 |
| Salas | -1 | 17.59 |  | -17.59 |
|  | -1 | 17.83 |  | -17.83 |
| Total |  |  |  | 981.94 |

**E11ETR050** m. PELDAÑO H/T GRES Porcelánico
154.1 m. × 49.85 (50.1 con costes indirectos) = 7720.41
Peldaño formado por piezas de gres porcelánico, en baldosas de 33,3x33,3 cm., ajustada a pisas y tabicas, color a definir por d.f. Según CTE (DB-SUA) tiene índice de resbaladicidad Clase 2. Para tránsito denso (Abrasión IV), recibido con adhesivo C2 TE s/EN-12004, sobre superficie lisa, i/ mamperán de aluminio antideslizante, franjas de señalización en mesetas de planta, según se describe en Memoria SUA-9, replanteo, cortes, ingletes, piezas especiales, rejuntado con mortero tapajuntas CG2-W-Ar s/nEN-13888 junta Fina blanco y limpieza, s/NTE-RSR-2, con marcado CE y DdP (declaración de prestaciones) según Reglamento UE 305/2011; medios auxiliares y limpieza, s/NTE-RSR, medido en su longitud.

| Código | Ud | Descripción | Rendimiento | Precio | Importe |
|---|---|---|---|---|---|
| O01OB090 | h. | Oficial 1ª solador, alicatador | 0.415 | 18.8 | 7.80 |
| O01OB100 | h. | Especialilsta solador, alicatador | 0.415 | 15.65 | 6.49 |
| P08EXP030 | m. | Huella peld. porcelánico rectificado (material) | 1.1 | 14.72 | 16.19 |
| P08EXP033 | m. | Tabica gres porcelánico rectificado (material) | 1.1 | 8.18 | 9.00 |
| P01FA060 | t | Mortero cola int/ext p/baldosas blanco C2TE | 0.001 | 317.5 | 0.32 |
| P01FJ016 | t | Mortero int./ext. cerámica junta fina blanco CG1 | 0.001 | 248.07 | 0.25 |
| E11MAPERLAN | m | Mamperlán de aluminio antideslizante,. (material) | 1.1 | 8.91 | 9.80 |
|  |  | Total |  |  | 49.85 |

Claves: exterior, medicion, peldaño, liso, gres, pieza, florentino, remate, superficie, mortero, tapajunta, junta, fino, blanco, limpieza, adhesivo, tabica

| Medición | Uds. | Largo | Parcial |
|---|---|---|---|
| Escalera 1 | 9 | 3.00 | 27.00 |
|  | 7 | 2.80 | 19.60 |
|  | 10 | 2.10 | 21.00 |
| Escalera 2 | 26 | 2.00 | 52.00 |
| Escaleras 3 y 4 | 30 | 1.15 | 34.50 |
| Total |  |  | 154.1 |

**E11ENZ050** m RODAPIÉ GRES PORCELÁNICO 8x30cm
598.32 m × 9.55 (9.6 con costes indirectos) = 5743.87
Rodapié biselado de gres porcelánico (BIa), de 8x30 cm. color a definir por d.f., recibido con adhesivo C2 TE s/EN-12004, sobre superficie lisa, i/rejuntado con mortero tapajuntas CG2-W-Ar s/nEN-13888 junta color y limpieza, s/NTE-RSR-2, con marcado CE y DdP (declaración de prestaciones) según Reglamento UE 305/2011, i/ p.p. de replanteo, cortes, ingletes, piezas especiales de tramos escalera. Medido en longitud realmente ejecutada en tramos rectos, y en proyección en tramos escalera, sin deducción de huecos por ajuste superficies de solado, ejecucuón de mochetas en su caso y remates laterales.

| Código | Ud | Descripción | Rendimiento | Precio | Importe |
|---|---|---|---|---|---|
| O01OB090 | h. | Oficial 1ª solador, alicatador | 0.148 | 18.8 | 2.78 |
| O01OB100 | h. | Especialilsta solador, alicatador | 0.148 | 15.65 | 2.32 |
| P08EPP260 | m | Rodapié gres porcelánico rectificado 8x30 cm (material) | 1.05 | 3.46 | 3.63 |
| P01FA060 | t | Mortero cola int/ext p/baldosas blanco C2TE | 0.001 | 317.5 | 0.32 |
| P01FJ015 | t | Mortero int./ext. p/rejuntado junta color CG2-W-ArS1 (material) | 0.001 | 496.14 | 0.50 |
|  |  | Total |  |  | 9.55 |

Claves: gres, rodapie, te, porcelana, bi, color, marfil, adhesivo, bisel, superficie, crema, tapajunta, marron, medicion, mortero, junta, limpieza, marco, circulo, ejecucion, liso

| Medición | Uds. | Largo | Parcial |
|---|---|---|---|
| Planta Baja |  |  |  |
| Vestíbulo Principal | 2 | 5.00 | 10.00 |
|  | 2 | 3.30 | 6.60 |
|  | 2 | 12.25 | 24.50 |
|  | 2 | 12.90 | 25.80 |
| Instalaciones | 2 | 3.21 | 6.42 |
|  | 2 | 2.95 | 5.90 |
| Taquilla | 2 | 3.21 | 6.42 |
|  | 2 | 3.30 | 6.60 |
| Escalera 1 | 1 | 5.60 | 5.60 |
| Acceso Pista 1 | 2 | 4.45 | 8.90 |
|  | 2 | 2.00 | 4.00 |
| Acceso Pista 2 | 2 | 4.30 | 8.60 |
|  | 2 | 2.00 | 4.00 |
| Pasillo1 | 2 | 28.47 | 56.94 |
|  | 2 | 1.99 | 3.98 |
|  | 4 | 0.90 | 3.60 |
| Pasillo2 | 2 | 5.93 | 11.86 |
|  | 2 | 0.90 | 1.80 |
| Pasillo3 | 2 | 9.22 | 18.44 |
|  | 2 | 1.60 | 3.20 |
| Pasillo4 | 2 | 7.63 | 15.26 |
|  | 2 | 2.78 | 5.56 |
| Almacén 1 | 2 | 5.24 | 10.48 |
|  | 2 | 21.88 | 43.76 |
|  | 12 | 0.50 | 6.00 |
| Árbitro 1 | 2 | 4.30 | 8.60 |
|  | 2 | 2.40 | 4.80 |
| Árbitro 2 | 2 | 2.80 | 5.60 |
|  | 2 | 4.65 | 9.30 |
| Caldera | 2 | 4.45 | 8.90 |
|  | 2 | 5.21 | 10.42 |
|  | 2 | 1.62 | 3.24 |
|  | 2 | 3.14 | 6.28 |
| Acceso escalera2 | 2 | 4.10 | 8.20 |
|  | 2 | 6.87 | 13.74 |
| Planta primera |  |  |  |
| Vest. Superior 1 | 1 | 7.42 | 7.42 |
|  | 1 | 8.39 | 8.39 |
|  | 1 | 3.45 | 3.45 |
|  | 1 | 3.91 | 3.91 |
|  | 1 | 1.95 | 1.95 |
|  | 1 | 1.19 | 1.19 |
|  | 4 | 0.85 | 3.40 |
| Instalaciones | 2 | 2.95 | 5.90 |
|  | 2 | 3.21 | 6.42 |
| Pasillo 5 | 1 | 30.15 | 30.15 |
|  | 2 | 0.77 | 1.54 |
|  | 1 | 3.20 | 3.20 |
|  | 4 | 0.85 | 3.40 |
|  | 2 | 1.17 | 2.34 |
| Escaleras graderío | 2 | 3.30 | 6.60 |
|  | 2 | 1.45 | 2.90 |
|  | 2 | 2.35 | 4.70 |
| Almacén 2 | 2 | 3.81 | 7.62 |
|  | 2 | 5.40 | 10.80 |
| Vest. Superior 2 | 2 | 11.78 | 23.56 |
|  | 2 | 10.19 | 20.38 |
| Escalera 2 | 3 | 3.36 | 10.08 |
|  | 2 | 2.00 | 4.00 |
| Pasillo 6 | 2 | 4.66 | 9.32 |
|  | 2 | 1.20 | 2.40 |
| Pasillo 7 | 2 | 6.15 | 12.30 |
|  | 2 | 1.20 | 2.40 |
| Pasillo 8 | 2 | 6.15 | 12.30 |
|  | 2 | 1.50 | 3.00 |
| Despachos | 8 | 4.00 | 32.00 |
|  | 8 | 3.00 | 24.00 |
| Salas | 4 | 2.90 | 11.60 |
|  | 4 | 6.15 | 24.60 |
| A deducir |  |  |  |
| Despachos | -8 | 4.00 | -32.00 |
|  | -8 | 3.00 | -24.00 |
| Salas | -4 | 2.90 | -11.60 |
|  | -4 | 6.15 | -24.60 |
| Total |  |  | 598.32 |

**E11RRM050** m. RODAPIÉ PINO 7x1cm.
302.58 m. × 6.24 (6.27 con costes indirectos) = 1897.18
Rodapié en madera de pino macizo para pintar o barnizar de 7x1 cm., clavado en paramento, s/NTE-RSR-27, medido sin deducción de puertas de paso por ejecución de pieza de encuentro y mochetas en su caso.

| Código | Ud | Descripción | Rendimiento | Precio | Importe |
|---|---|---|---|---|---|
| O01OB150 | h. | Oficial 1ª carpintero | 0.119 | 18.8 | 2.24 |
| P08MR050 | m. | Rodapié macizo pino 7x1 cm. (material) | 1.05 | 3.81 | 4.00 |
|  |  | Total |  |  | 6.24 |

Claves: clavo, pintura, macizo, madero, pino, rodapie, medicion, paramento

| Medición | Uds. | Largo | Parcial |
|---|---|---|---|
| Pista | 2 | 45.00 | 90.00 |
|  | 2 | 25.53 | 51.06 |
|  | 4 | 0.94 | 3.76 |
| Salas | 2 | 30.04 | 60.08 |
|  | 2 | 9.99 | 19.98 |
|  | 8 | 0.77 | 6.16 |
| Gimnasio | 2 | 24.48 | 48.96 |
|  | 2 | 9.99 | 19.98 |
|  | 2 | 1.30 | 2.60 |
| Total |  |  | 302.58 |

**E11W090** ud RODAPÍE CIRCULAR PERFIL ACERO INOX.
17 ud × 16.33 (16.41 con costes indirectos) = 278.97
Rodapié circular, con dos chapas de acero inoxidable conformando una L, en pilares circulares, recibidos con adhesivo, i/alisado y limpieza, s/NTE-RSF, con marcado CE y DdP (declaración de prestaciones) según Reglamento UE 305/2011.

| Código | Ud | Descripción | Rendimiento | Precio | Importe |
|---|---|---|---|---|---|
| O01OA030 | h. | Oficial primera | 0.099 | 18.8 | 1.86 |
| O01OA070 | h. | Peón ordinario | 0.01 | 15.22 | 0.15 |
| P08WB060 | m | Rodapié 2 chapas acero inoxidable (material) | 1.1 | 12.68 | 13.95 |
| P08MA020 | kg | Adhesivo contacto (material) | 0.1 | 3.7 | 0.37 |
|  |  | Total |  |  | 16.33 |

Claves: marco, adhesivo, remate, peldaño, perfil, limpieza, circulo, medicion, acero, inoxidable

**E12AC085** m2 ALICATADO AZULEJO BLANCO 20x20cm.REC.ADH.
755.23 m2 × 17.67 (17.76 con costes indirectos) = 13412.88
Alicatado con azulejo blanco de 20x20 cm. (BIII s/UNE-EN-67), recibido con adhesivo sobre placa de yeso laminado, según EN-12004, p.p. de replanteo, cortes, ingletes, piezas especiales, rejuntado con adhesivo según EN-13888. Medido sin deducción de huecos por ajuste a carpinteria.

| Código | Ud | Descripción | Rendimiento | Precio | Importe |
|---|---|---|---|---|---|
| O01OB090 | h. | Oficial 1ª solador, alicatador | 0.247 | 18.8 | 4.64 |
| O01OB100 | h. | Especialilsta solador, alicatador | 0.247 | 15.65 | 3.87 |
| O01OA070 | h. | Peón ordinario | 0.148 | 15.22 | 2.25 |
| P09ABC090 | m2 | Azulejo blanco 20x20 cm. (material) | 1.05 | 5.44 | 5.71 |
| P01FJ065 | kg | Lechada blanca CG1 Lankolor Borada (material) | 1.5 | 0.34 | 0.51 |
| P01FA020 | kg | Adhes. int p/cerámica C1 Lankocol Top blco. (material) | 3 | 0.23 | 0.69 |
|  |  | Total |  |  | 17.67 |

Claves: especial, junta, pieza, inglete, adhesivo, azulejo, alicatado, mortero, enfoscado, corte, blanco

| Medición | Uds. | Largo | Alto | Parcial |
|---|---|---|---|---|
| Planta Baja |  |  |  |  |
| Aseos 1 | 2 | 2.46 | 3.00 | 14.76 |
|  | 4 | 4.30 | 3.00 | 51.60 |
|  | 2 | 1.96 | 3.00 | 11.76 |
|  | 2 | 2.28 | 3.00 | 13.68 |
|  | 2 | 5.82 | 3.00 | 34.92 |
| C. Limpieza | 2 | 4.30 | 3.00 | 25.80 |
|  | 2 | 2.89 | 3.00 | 17.34 |
| Vest. árbitro 1 | 2 | 3.27 | 3.00 | 19.62 |
|  | 2 | 4.30 | 3.00 | 25.80 |
| Vest. árbitro 2 | 2 | 4.65 | 3.00 | 27.90 |
|  | 2 | 4.10 | 3.00 | 24.60 |
| Botiquín | 2 | 4.63 | 3.00 | 27.78 |
|  | 2 | 4.11 | 3.00 | 24.66 |
| Vestuarios equipos | 6 | 7.05 | 3.00 | 126.90 |
|  | 6 | 6.40 | 3.00 | 115.20 |
|  | 2 | 8.40 | 3.00 | 50.40 |
|  | 2 | 6.45 | 3.00 | 38.70 |
|  | 6 | 5.20 | 3.00 | 93.60 |
|  | 2 | 5.25 | 3.00 | 31.50 |
| Planta primera | 4 | 0.15 | 3.00 | 1.80 |
| Vestuarios | 4 | 6.37 | 3.00 | 76.44 |
|  | 2 | 1.53 | 3.00 | 9.18 |
|  | 4 | 0.25 | 3.00 | 3.00 |
| Aseos 2 | 4 | 6.02 | 2.60 | 62.61 |
|  | 4 | 2.65 | 2.60 | 27.56 |
|  | 2 | 2.13 | 2.60 | 11.08 |
|  | 2 | 1.96 | 2.60 | 10.19 |
| Aseos 3 | 2 | 3.81 | 2.60 | 19.81 |
|  | 2 | 4.00 | 2.60 | 20.80 |
|  | 2 | 4.04 | 2.60 | 21.01 |
|  | 2 | 2.90 | 2.60 | 15.08 |
|  | 2 | 1.96 | 2.60 | 10.19 |
|  | 2 | 2.13 | 2.60 | 11.08 |
| A deducri |  |  |  |  |
| Vestuarios 1 | -2 | 7.05 | 3.00 | -42.30 |
|  | -2 | 6.40 | 3.00 | -38.40 |
|  | -2 | 8.40 | 3.00 | -50.40 |
|  | -2 | 6.45 | 3.00 | -38.70 |
|  | -2 | 5.20 | 3.00 | -31.20 |
|  | -2 | 5.25 | 3.00 | -31.50 |
| Vestuarios Gimnasio | -4 | 6.37 | 3.00 | -76.44 |
|  | -2 | 1.53 | 3.00 | -9.18 |
|  | -4 | 0.25 | 3.00 | -3.00 |
| Total |  |  |  | 755.23 |

**E30IF157** m2 FELPUDO POLIPROPILENO 13,5 mm
12.16 m2 × 53.05 (53.32 con costes indirectos) = 648.37
Felpudo de entrada de polipropileno de 13,5 mm de altura. Zona de uso exterior o interior. Especialmente recomendado para zonas de alto tránsito instalado en cajeado de 13,5 mm de altura.

| Código | Ud | Descripción | Rendimiento | Precio | Importe |
|---|---|---|---|---|---|
| O01OB090 | h. | Oficial 1ª solador, alicatador | 0.494 | 18.8 | 9.29 |
| O01OB100 | h. | Especialilsta solador, alicatador | 0.494 | 15.65 | 7.73 |
| P34IF106 | m2 | Felpudo polipropileno 13,5 mm (material) | 1 | 36.03 | 36.03 |
|  |  | Total |  |  | 53.05 |

Claves: exterior, caja, alto, interior, entrada, polipropileno, felpudo, especial, trafico

| Medición | Uds. | Largo | Ancho | Parcial |
|---|---|---|---|---|
| Entrada principal | 2 | 1.85 | 1.60 | 5.92 |
| Entrada secundaria | 3 | 1.60 | 1.30 | 6.24 |
| Total |  |  |  | 12.16 |

## 11_CARPINT CARPINTERÍA INTERIOR (11/01/2014)
Importe: 37181.56
CARPINTERÍA DE MADERA

**E13E10PI03** ud PUERTA PASO ACERO LACADO 725x2030 PI-3
7 ud × 146.86 (147.59 con costes indirectos) = 1033.13
Puerta metálica de una hoja de dimensiones 725x2030 mm (ancho libre de paso 700), formada por marco en chapa de acero galvanizado de 1,5 mm de espesor, hoja de puerta construida por 2 bandejas de chapa de acero galvanizado de 0,6 mm de espesor y cámara intermedia rellena de material aislante, muelle de cierre integrado. Aspecto igual a las puertas EI. Incluye patillas metálicas para fijación en obra, maneta metálica forrada de poliamida en negro conforme a UNE-EN 179 y bombín conforme a UNE-EN 12209. Puerta con acabado lacado al horno en color a elegir por d.f.. Puerta, cerradura y bisagras con marcado CE y DdP (Declaración de prestaciones) según Reglamento (UE) 305/2011. Incluso tapajuntas y remate en L para ajuste al ancho del tabique realizados en DM y pintados, p.p. de cerradura con amaestramiento, accionamiento de salida sin llave, muelle de cierre en elementos indicados, y medios auxiliares. Totalmente colocada y nivelada, con ayudas y recibidos. Según memoria de carpintería.

| Código | Ud | Descripción | Rendimiento | Precio | Importe |
|---|---|---|---|---|---|
| O01OB150 | h. | Oficial 1ª carpintero | 0.247 | 18.8 | 4.64 |
| O01OB160 | h. | Especialilsta carpintero | 0.247 | 15.65 | 3.87 |
| P23PSU020b | ud | PI03. Puerta metal. lacada 1 hoja 725x2030 mm c/ bisagras y manilla (material) | 1 | 122.26 | 122.26 |
| P11T05d | m. | Tapajuntas y cerco en L DM pintado (material) | 10 | 0.88 | 8.80 |
| P11RP020CERb | ud | Cerradura de embutir, apertura de salida sin llave. (material) | 0.15 | 11.86 | 1.78 |
| P11RP020CER | ud | Suplemento cerradura con amaestramiento (material) | 0.15 | 24.7 | 3.71 |
| P11WP080 | ud | Pequeño material y piezas complementarias (material) | 18 | 0.1 | 1.80 |
|  |  | Total |  |  | 146.86 |

| Medición | Uds. | Parcial |
|---|---|---|
| PI-3 | 7 | 7.00 |
| Total |  | 7 |

**E13E10PI04** ud PUERTA CORREDERA ACERO LACADO 925x2030 PI-4
3 ud × 402.63 (404.64 con costes indirectos) = 1213.92
Puerta corredera ciega lisa, metálica de dimensiones 925x2030 mm., para un ancho de paso de 80 cms., incluso precerco oculto para integrar en tabiquería, realizado con chapa de acero galvanizado; hoja de puerta construida por 2 bandejas de chapa de acero galvanizado de 0,6 mm de espesor y cámara intermedia rellena de material aislante, con acabado lacado al horno en color a elegir por d.f.; tapajuntas y remate en L para ajuste al ancho del tabique realizados en DM y pintados; y herrajes de colgar y deslizamiento galvanizados, y asas metálicas forradas de poliamida en negro, incluso p.p. de clausura desenclavable exterior. Aspecto igual a las puertas EI. Totalmente colocada y nivelada, con ayudas y recibidos. Según memoria de carpintería.

| Código | Ud | Descripción | Rendimiento | Precio | Importe |
|---|---|---|---|---|---|
| O01OB150 | h. | Oficial 1ª carpintero | 0.494 | 18.8 | 9.29 |
| O01OB160 | h. | Especialilsta carpintero | 0.494 | 15.65 | 7.73 |
| P11CERCOOC | Ud | Premarco corredera integrado en tabiquería c/herraje (material) | 1 | 183.73 | 183.73 |
| P23PSU020c | ud | PI04. Puerta metaL. lacada 1 hoja 925x2030 mm corredera (material) | 1 | 150.11 | 150.11 |
| P11 | Ud | Doble asa metálica forrada poliamida en negro (material) | 1 | 25.2 | 25.20 |
| P11T05d | m. | Tapajuntas y cerco en L DM pintado | 10.3 | 0.88 | 9.06 |
| P11RP020Clau | ud | Clausura desenclavable exterior (material) | 1 | 15.71 | 15.71 |
| P11WP080 | ud | Pequeño material y piezas complementarias | 18 | 0.1 | 1.80 |
|  |  | Total |  |  | 402.63 |

| Medición | Uds. | Parcial |
|---|---|---|
| PI-4 | 3 | 3.00 |
| Total |  | 3 |

**E13E10PI05** ud PUERTA PASO LISA ACERO LACADO 825x2030 PI-5
10 ud × 179.83 (180.73 con costes indirectos) = 1807.30
Puerta metálica de una hoja de dimensiones 825x2030 mm (ancho libre de paso 800), formada por marco en chapa de acero galvanizado de 1,5 mm de espesor, hoja de puerta construida por 2 bandejas de chapa de acero galvanizado de 0,6 mm de espesor y cámara intermedia rellena de material aislante, muelle de cierre integrado. Aspecto igual a las puertas EI. Incluye patillas metálicas para fijación en obra, maneta metálica forrada de poliamida en negro conforme a UNE-EN 179 y bombín conforme a UNE-EN 12209. Puerta con acabado lacado al horno en color a elegir por d.f.. Puerta, cerradura y bisagras con marcado CE y DdP (Declaración de prestaciones) según Reglamento (UE) 305/2011. Incluso tapajuntas y remate en L para ajuste al ancho del tabique realizados en DM y pintados, p.p. de cerradura con amaestramiento, accionamiento de salida sin llave, muelle de cierre en elementos indicados, y medios auxiliares. Totalmente colocada y nivelada, con ayudas y recibidos. Según memoria de carpintería.

| Código | Ud | Descripción | Rendimiento | Precio | Importe |
|---|---|---|---|---|---|
| O01OB150 | h. | Oficial 1ª carpintero | 0.247 | 18.8 | 4.64 |
| O01OB160 | h. | Especialilsta carpintero | 0.247 | 15.65 | 3.87 |
| P23PSU020d | ud | PI05. Puerta metal. lacada 1 hoja 825x2030 mm c/ bisagras, muelle y manilla (material) | 1 | 133.4 | 133.40 |
| P11T05d | m. | Tapajuntas y cerco en L DM pintado | 10.3 | 0.88 | 9.06 |
| P11RP020CERb | ud | Cerradura de embutir, apertura de salida sin llave. | 0.74 | 11.86 | 8.78 |
| P11RP020CER | ud | Suplemento cerradura con amaestramiento | 0.74 | 24.7 | 18.28 |
| P11WP080 | ud | Pequeño material y piezas complementarias | 18 | 0.1 | 1.80 |
|  |  | Total |  |  | 179.83 |

| Medición | Uds. | Parcial |
|---|---|---|
| PI-5 | 19 | 19.00 |
| A deducri vestuarios 1 y despachos | -9 | -9.00 |
| Total |  | 10 |

**E13E10PI06** ud PUERTA PASO LISA ACERO LACADO 825x2030 CON ÓCULO PI-6
8 ud × 405.5 (407.53 con costes indirectos) = 3260.24
Puerta metálica de una hoja de dimensiones 825x2030 mm (ancho libre de paso 800), formada por marco en chapa de acero galvanizado de 1,5 mm de espesor, hoja de puerta construida por 2 bandejas de chapa de acero galvanizado de 0,6 mm de espesor y cámara intermedia rellena de material aislante, muelle de cierre integrado. Hoja provista de óculo acristalado con vidrio traslúcido. Incluye patillas metálicas para fijación en obra, maneta metálica forrada de poliamida en negro conforme a UNE-EN 179 y bombín conforme a UNE-EN 12209. Puerta con acabado lacado al horno en color a elegir por d.f.. Puerta, cerradura y bisagras con marcado CE y DdP (Declaración de prestaciones) según Reglamento (UE) 305/2011. Aspecto igual a las puertas EI. Incluso tapajuntas y remate en L para ajuste al ancho del tabique realizados en DM y pintados, p.p. de cerradura con amaestramiento, accionamiento de salida sin llave, muelle de cierre en elementos indicados, barra antipánico adaptable a cerradura de embutir, en elementos indicados, vidrio mateado y medios auxiliares. Totalmente colocada y nivelada, con ayudas y recibidos. Según memoria de carpintería.

| Código | Ud | Descripción | Rendimiento | Precio | Importe |
|---|---|---|---|---|---|
| O01OB150 | h. | Oficial 1ª carpintero | 0.247 | 18.8 | 4.64 |
| O01OB160 | h. | Especialilsta carpintero | 0.247 | 15.65 | 3.87 |
| P23PSU020e | ud | PI06. Puerta metal. lacada 1 hoja 825x2030 mm c/ óculo, bisagras y manilla (material) | 1 | 271.76 | 271.76 |
| P11T05d | m. | Tapajuntas y cerco en L DM pintado | 10.3 | 0.88 | 9.06 |
| P11RP020CERb | ud | Cerradura de embutir, apertura de salida sin llave. | 1 | 11.86 | 11.86 |
| P11RP020CER | ud | Suplemento cerradura con amaestramiento | 1 | 24.7 | 24.70 |
| P11RPAntpan1 | ud | Barra antipánico adaptable a cerradura de embutir (material) | 0.75 | 103.75 | 77.81 |
| P11WP080 | ud | Pequeño material y piezas complementarias | 18 | 0.1 | 1.80 |
|  |  | Total |  |  | 405.5 |

| Medición | Uds. | Parcial |
|---|---|---|
| PI-6 | 8 | 8.00 |
| Total |  | 8 |

**E13E10PI07** ud PUERTA PASO LISA ACERO LACADO 825x2030 PI-7 EI60
2 ud × 218.84 (219.93 con costes indirectos) = 439.86
Puerta metálica de una hoja de dimensiones 825x2030 mm (ancho libre de paso 800), homologada EI2-60-C5, formada por marco en chapa de acero galvanizado de 1,5 mm de espesor, junta intumescente alrededor del marco, hoja de puerta construida por 2 bandejas de chapa de acero galvanizado de 0,6 mm de espesor y cámara intermedia rellena de material aislante ignífugo, tipo panel lana de roca de 55 mm de espesor (160 kg/m2) o equivalente, muelle de cierre integrado. Incluye patillas metálicas para fijación en obra, maneta metálica forrada de poliamida en negro conforme a UNE-EN 179 y bombín conforme a UNE-EN 12209. Puerta con acabado lacado al horno en color a elegir por d.f.. Puerta, cerradura y bisagras con marcado CE y DdP (Declaración de prestaciones) según Reglamento (UE) 305/2011. Incluso tapajuntas y remate en L para ajuste al ancho del tabique realizados en DM y pintados, p.p. de cerradura con amaestramiento, accionamiento de salida sin llave, muelle de cierre en elementos indicados, y medios auxiliares. Conjunto de puerta conforme a UNE-EN 1634-1 y UNE-EN 13501-2 y CTE DB SI. Totalmente colocada y nivelada, con ayudas y recibidos. Según memoria de carpintería.

| Código | Ud | Descripción | Rendimiento | Precio | Importe |
|---|---|---|---|---|---|
| O01OB150 | h. | Oficial 1ª carpintero | 0.247 | 18.8 | 4.64 |
| O01OB160 | h. | Especialilsta carpintero | 0.247 | 15.65 | 3.87 |
| P23PSU020f | ud | PI07. Puerta meta. lacada 1 hoja 825x2030 mm EI60, c/ bisagras, muelle y manilla (material) | 1 | 162.91 | 162.91 |
| P11T05d | m. | Tapajuntas y cerco en L DM pintado | 10.3 | 0.88 | 9.06 |
| P11RP020CERb | ud | Cerradura de embutir, apertura de salida sin llave. | 1 | 11.86 | 11.86 |
| P11RP020CER | ud | Suplemento cerradura con amaestramiento | 1 | 24.7 | 24.70 |
| P11WP080 | ud | Pequeño material y piezas complementarias | 18 | 0.1 | 1.80 |
|  |  | Total |  |  | 218.84 |

| Medición | Uds. | Parcial |
|---|---|---|
| PI-7 | 2 | 2.00 |
| Total |  | 2 |

**E13E10PI08** ud PUERTA PASO LISA ACERO LACADO 825x2030 CON ÓCULO PI-8 EI60
3 ud × 520.31 (522.91 con costes indirectos) = 1568.73
Puerta metálica de una hoja de dimensiones 825x2030 mm (ancho libre de paso 800), homologada EI2-60-C5, formada por marco en chapa de acero galvanizado de 1,5 mm de espesor, junta intumescente alrededor del marco, hoja de puerta construida por 2 bandejas de chapa de acero galvanizado de 0,6 mm de espesor y cámara intermedia rellena de material aislante ignífugo, tipo panel lana de roca de 55 mm de espesor (160 kg/m2) o equivalente, provista de óculo, muelle de cierre integrado. Incluye patillas metálicas para fijación en obra, maneta metálica forrada de poliamida en negro conforme a UNE-EN 179 y bombín conforme a UNE-EN 12209. Puerta con acabado lacado al horno en color a elegir por d.f.. Puerta, cerradura y bisagras con marcado CE y DdP (Declaración de prestaciones) según Reglamento (UE) 305/2011. Incluso tapajuntas y remate en L para ajuste al ancho del tabique realizados en DM y pintados, p.p. de cerradura con amaestramiento, accionamiento de salida sin llave, muelle de cierre en elementos indicados, barra antipánico adaptable a cerradura de embutir, i/ Vidrio mateado integrado en el sistema certificado y medios auxiliares. Conjunto de puerta conforme a UNE-EN 1634-1 y UNE-EN 13501-2 y CTE DB SI. Totalmente colocada y nivelada, con ayudas y recibidos. Según memoria de carpintería.

| Código | Ud | Descripción | Rendimiento | Precio | Importe |
|---|---|---|---|---|---|
| O01OB150 | h. | Oficial 1ª carpintero | 0.247 | 18.8 | 4.64 |
| O01OB160 | h. | Especialilsta carpintero | 0.247 | 15.65 | 3.87 |
| P23PSU020g | ud | PI08. Puerta metal. lacada 1 hoja 825x2030 mm EI60 c/óculo, bisagras, muell y manilla (material) | 1 | 360.63 | 360.63 |
| P11T05d | m. | Tapajuntas y cerco en L DM pintado | 10.3 | 0.88 | 9.06 |
| P11RP020CERb | ud | Cerradura de embutir, apertura de salida sin llave. | 1 | 11.86 | 11.86 |
| P11RP020CER | ud | Suplemento cerradura con amaestramiento | 1 | 24.7 | 24.70 |
| P11RPAntpan1 | ud | Barra antipánico adaptable a cerradura de embutir | 1 | 103.75 | 103.75 |
| P11WP080 | ud | Pequeño material y piezas complementarias | 18 | 0.1 | 1.80 |
|  |  | Total |  |  | 520.31 |

| Medición | Uds. | Parcial |
|---|---|---|
| PI-8 | 3 | 3.00 |
| Total |  | 3 |

**E13E10PI09** ud PUERTA PASO LISA ACERO LACADO 2H 725x2030 CON ÓCULO PI-9
4 ud × 561.1 (563.91 con costes indirectos) = 2255.64
Puerta metálica de dos hojas de dimensiones 725x2030 mm, formada por marco en chapa de acero galvanizado de 1,5 mm de espesor, hojas de puertas construida por 2 bandejas de chapa de acero galvanizado de 0,6 mm de espesor y cámara intermedia rellena de material aislante, provistas de óculo, muelle de cierre integrado con selector de cierre. Incluye patillas metálicas para fijación en obra, maneta metálica forrada de poliamida en negro conforme a UNE-EN 179 y bombín conforme a UNE-EN 12209. Puertas con acabado lacado al horno en color a elegir por d.f., del mismo aspecto que las EI. Puertas, cerradura y bisagras con marcado CE y DdP (Declaración de prestaciones) según Reglamento (UE) 305/2011. Incluso tapajuntas y remate en L para ajuste al ancho del tabique realizados en DM y pintados, p.p. de cerradura con amaestramiento, accionamiento de salida sin llave en las unidades indicadas, i/ Vidrio mateado integrado en el sistema certificado y medios auxiliares. Totalmente colocada y nivelada, con ayudas y recibidos. Según memoria de carpintería.

| Código | Ud | Descripción | Rendimiento | Precio | Importe |
|---|---|---|---|---|---|
| O01OB150 | h. | Oficial 1ª carpintero | 0.494 | 18.8 | 9.29 |
| O01OB160 | h. | Especialilsta carpintero | 0.494 | 15.65 | 7.73 |
| P23PSU020i | ud | PI09. Puerta metal. lacada 2 hojas 725x2030 mm c/óculo, bisagra, muelle y manilla. (material) | 1 | 457.52 | 457.52 |
| P11T05d | m. | Tapajuntas y cerco en L DM pintado | 11.6 | 0.88 | 10.21 |
| P11RP020CERb | ud | Cerradura de embutir, apertura de salida sin llave. | 1 | 11.86 | 11.86 |
| P11RP020CER | ud | Suplemento cerradura con amaestramiento | 1 | 24.7 | 24.70 |
| P11RP020ANC | ud | Suplemento anclaje sup. e inf. , c/pieza para embutir en solado (material) | 1 | 11.83 | 11.83 |
| P11RP020SEL | ud | Selector de cierre de hojas (material) | 1 | 26.16 | 26.16 |
| P11WP080 | ud | Pequeño material y piezas complementarias | 18 | 0.1 | 1.80 |
|  |  | Total |  |  | 561.1 |

| Medición | Uds. | Parcial |
|---|---|---|
| PI-9 | 4 | 4.00 |
| Total |  | 4 |

**E13E10PI10** ud PUERTA PASO LISA ACERO LACADO 2H 725x2030 PI-10 EI60
2 ud × 569.61 (572.46 con costes indirectos) = 1144.92
Puerta metálica de dos hojas de dimensiones 725x2030 mm, homologada EI2-60-C5, formada por marco en chapa de acero galvanizado de 1,5 mm de espesor, junta intumescente alrededor del marco, hojas de puertas construida por 2 bandejas de chapa de acero galvanizado de 0,6 mm de espesor y cámara intermedia rellena de material aislante ignífugo, tipo panel lana de roca de 55 mm de espesor (160 kg/m2) o equivalente, muelle de cierre integrado con selector de cierre. Incluye patillas metálicas para fijación en obra, maneta metálica forrada de poliamida en negro conforme a UNE-EN 179 y bombín conforme a UNE-EN 12209. Puertas con acabado lacado al horno en color a elegir por d.f.. Puertas, cerradura y bisagras con marcado CE y DdP (Declaración de prestaciones) según Reglamento (UE) 305/2011. Incluso tapajuntas y remate en L para ajuste al ancho del tabique realizados en DM y pintados, p.p. de cerradura con amaestramiento, accionamiento de salida sin llave, y medios auxiliares. Conjunto de puerta conforme a UNE-EN 1634-1 y UNE-EN 13501-2 y CTE DB SI. Totalmente colocada y nivelada, con ayudas y recibidos. Según memoria de carpintería.

| Código | Ud | Descripción | Rendimiento | Precio | Importe |
|---|---|---|---|---|---|
| O01OB150 | h. | Oficial 1ª carpintero | 1.977 | 18.8 | 37.17 |
| O01OB160 | h. | Especialilsta carpintero | 1.977 | 15.65 | 30.94 |
| P23PSU020j | ud | PI10. Puerta meta. lacada 2 hojas 725x2030 mm EI60 c/bisagra, muelle y manilla. (material) | 1 | 414.94 | 414.94 |
| P11T05d | m. | Tapajuntas y cerco en L DM pintado | 11.6 | 0.88 | 10.21 |
| P11RP020CERb | ud | Cerradura de embutir, apertura de salida sin llave. | 1 | 11.86 | 11.86 |
| P11RP020CER | ud | Suplemento cerradura con amaestramiento | 1 | 24.7 | 24.70 |
| P11RP020ANC | ud | Suplemento anclaje sup. e inf. , c/pieza para embutir en solado | 1 | 11.83 | 11.83 |
| P11RP020SEL | ud | Selector de cierre de hojas | 1 | 26.16 | 26.16 |
| P11WP080 | ud | Pequeño material y piezas complementarias | 18 | 0.1 | 1.80 |
|  |  | Total |  |  | 569.61 |

| Medición | Uds. | Parcial |
|---|---|---|
| PI-10 | 2 | 2.00 |
| Total |  | 2 |

**E13E10PI11** ud PUERTA PASO LISA ACERO LACADO 2H 725x2030 CON ÓCULO PI-11 EI60
4 ud × 938.57 (943.26 con costes indirectos) = 3773.04
Puerta metálica de dos hojas de dimensiones 725x2030 mm, homologada EI2-60-C5, formada por marco en chapa de acero galvanizado de 1,5 mm de espesor, junta intumescente alrededor del marco, hojas de puertas construida por 2 bandejas de chapa de acero galvanizado de 0,6 mm de espesor y cámara intermedia rellena de material aislante ignífugo, tipo panel lana de roca de 55 mm de espesor (160 kg/m2) o equivalente, provistas de óculo, muelle de cierre integrado con selector de cierre. Incluye patillas metálicas para fijación en obra, maneta metálica forrada de poliamida en negro conforme a UNE-EN 179 y bombín conforme a UNE-EN 12209. Puertas con acabado lacado al horno en color a elegir por d.f.. Puertas, cerradura y bisagras con marcado CE y DdP (Declaración de prestaciones) según Reglamento (UE) 305/2011. Incluso tapajuntas y remate en L para ajuste al ancho del tabique realizados en DM y pintados, p.p. de cerradura con amaestramiento, accionamiento de salida sin llave, barras antipánico una adaptable a cerradura de embutir y otra con enclavable inferior y superior embutido, i/ Vidrio mateado integrado en el sistema certificado y medios auxiliares. Conjunto de puerta conforme a UNE-EN 1634-1 y UNE-EN 13501-2 y CTE DB SI. Totalmente colocada y nivelada, con ayudas y recibidos. Según memoria de carpintería.

| Código | Ud | Descripción | Rendimiento | Precio | Importe |
|---|---|---|---|---|---|
| O01OB150 | h. | Oficial 1ª carpintero | 0.494 | 18.8 | 9.29 |
| O01OB160 | h. | Especialilsta carpintero | 0.494 | 15.65 | 7.73 |
| P23PSU020h | ud | PI11. Puerta metal. lacada 2 hojas 725x2030 mm EI60 c/óculo, bisagras, muelle y manilla. (material) | 1 | 667.05 | 667.05 |
| P11T05d | m. | Tapajuntas y cerco en L DM pintado | 11.6 | 0.88 | 10.21 |
| P11RP020CERb | ud | Cerradura de embutir, apertura de salida sin llave. | 1 | 11.86 | 11.86 |
| P11RP020CER | ud | Suplemento cerradura con amaestramiento | 1 | 24.7 | 24.70 |
| P11RPAntpan2 | ud | Barra antipánico doble, adaptable a cerradura de embutir, y con desenclavable (material) | 1 | 167.94 | 167.94 |
| P11RP020ANC | ud | Suplemento anclaje sup. e inf. , c/pieza para embutir en solado | 1 | 11.83 | 11.83 |
| P11RP020SEL | ud | Selector de cierre de hojas | 1 | 26.16 | 26.16 |
| P11WP080 | ud | Pequeño material y piezas complementarias | 18 | 0.1 | 1.80 |
|  |  | Total |  |  | 938.57 |

| Medición | Uds. | Parcial |
|---|---|---|
| PI-11 | 4 | 4.00 |
| Total |  | 4 |

**E13E10PI12** ud PUERTA PASO LISA ACERO LACADO 925x2030 PI-12 EI60
1 ud × 233.48 (234.65 con costes indirectos) = 234.65
Puerta metálica de una hoja de dimensiones 925x2030 mm (ancho libre de paso 900), homologada EI2-60-C5, formada por marco en chapa de acero galvanizado de 1,5 mm de espesor, junta intumescente alrededor del marco, hoja de puerta construida por 2 bandejas de chapa de acero galvanizado de 0,6 mm de espesor y cámara intermedia rellena de material aislante ignífugo, tipo panel lana de roca de 55 mm de espesor (160 kg/m2) o equivalente, muelle de cierre integrado. Incluye patillas metálicas para fijación en obra, maneta metálica forrada de poliamida en negro conforme a UNE-EN 179 y bombín conforme a UNE-EN 12209. Puerta con acabado lacado al horno en color a elegir por d.f.. Puerta, cerradura y bisagras con marcado CE y DdP (Declaración de prestaciones) según Reglamento (UE) 305/2011. Incluso tapajuntas y remate en L para ajuste al ancho del tabique realizados en DM y pintados, p.p. de cerradura con amaestramiento, accionamiento de salida sin llave, muelle de cierre en elementos indicados, y medios auxiliares. Conjunto de puerta conforme a UNE-EN 1634-1 y UNE-EN 13501-2 y CTE DB SI. Totalmente colocada y nivelada, con ayudas y recibidos. Según memoria de carpintería.

| Código | Ud | Descripción | Rendimiento | Precio | Importe |
|---|---|---|---|---|---|
| O01OB150 | h. | Oficial 1ª carpintero | 0.247 | 18.8 | 4.64 |
| O01OB160 | h. | Especialilsta carpintero | 0.247 | 15.65 | 3.87 |
| P23PSU020fb | ud | PI12. Puerta meta. lacada 1 hoja 925x2030 mm EI60, c/ bisagras, muelle y manilla (material) | 1 | 177.55 | 177.55 |
| P11T05d | m. | Tapajuntas y cerco en L DM pintado | 10.3 | 0.88 | 9.06 |
| P11RP020CERb | ud | Cerradura de embutir, apertura de salida sin llave. | 1 | 11.86 | 11.86 |
| P11RP020CER | ud | Suplemento cerradura con amaestramiento | 1 | 24.7 | 24.70 |
| P11WP080 | ud | Pequeño material y piezas complementarias | 18 | 0.1 | 1.80 |
|  |  | Total |  |  | 233.48 |

| Medición | Uds. | Parcial |
|---|---|---|
| PI-12 | 1 | 1.00 |
| Total |  | 1 |

**E26PSU020** ud PUERTA CORTAFUEGOS EI2-60 1 HOJA 825x2030 PI-13
1 ud × 173.04 (173.91 con costes indirectos) = 173.91
Puerta metálica cortafuegos de una hoja de dimensiones 825x2030 mm (ancho libre de paso 800), homologada EI2-60-C5, formada por marco en chapa de acero galvanizado de 1,5 mm de espesor, junta intumescente alrededor del marco, hoja de puerta construida por 2 bandejas de chapa de acero galvanizado de 0,6 mm de espesor y cámara intermedia rellena de material aislante ignífugo, tipo panel lana de roca de 55 mm de espesor (160 kg/m2) o equivalente. Incluye patillas metálicas para fijación en obra, maneta metálica forrada de poliamida en negro conforme a UNE-EN 179 y bombín conforme a UNE-EN 12209. Puerta con acabado lacado al horno en color blanco RAL 9002, 9010 ó similar. Puerta y bisagras con marcado CE y DdP (Declaración de prestaciones) según Reglamento (UE) 305/2011. Conjunto de puerta conforme a UNE-EN 1634-1 y UNE-EN 13501-2 y CTE DB SI. Totalmente colocada y nivelada, con ayudas y recibidos. Según memoria de carpintería.

| Código | Ud | Descripción | Rendimiento | Precio | Importe |
|---|---|---|---|---|---|
| O01OB130 | h. | Oficial 1ª cerrajero (mano de obra; 01/01/2010) | 0.247 | 18.8 | 4.64 |
| O01OB140 | h. | Especialilsta cerrajero (mano de obra; 01/01/2010) | 0.247 | 15.65 | 3.87 |
| P23PSU020 | ud | PI13. Puerta EI2-60-C5 1 hoja 825x2030 mm c/ bisagras, muelle y manilla (material) | 1 | 162.73 | 162.73 |
| P11WP080 | ud | Pequeño material y piezas complementarias | 18 | 0.1 | 1.80 |
|  |  | Total |  |  | 173.04 |

Claves: hueco, metal, material, cortafuego, intumescente, aislante, dimension, homologado, puerta, chapa, relleno, hoja, construccion, paso, junta, galvanizar, acero, bandeja, poliamida, marco, fijacion, patilla, color, roca, forro, panel, cerrajeria, lana, laca, horno, ayuda, blanco, bisagra, circulo, ignifugacion, negro, equivalente, camara

| Medición | Uds. | Parcial |
|---|---|---|
| PI-14 | 1 | 1.00 |
| Total |  | 1 |

**E13E10PI14** ud PUERTA PASO LISA ACERO LACADO 2H 1488x1966 PI-14
1 ud × 612.67 (615.73 con costes indirectos) = 615.73
Puerta metálica de dos hojas de dimensiones no normalizadas 1488*1966, formada por marco en chapa de acero galvanizado de 1,5 mm de espesor, hojas de puertas construida por 2 bandejas de chapa de acero galvanizado de 0,6 mm de espesor y cámara intermedia rellena de material aislante. Incluye patillas metálicas para fijación en obra, maneta metálica forrada de poliamida en negro conforme a UNE-EN 179 y bombín conforme a UNE-EN 12209. Puertas con acabado lacado al horno en color a elegir por d.f., del mismo aspecto que las EI. Puertas, cerradura y bisagras con marcado CE y DdP (Declaración de prestaciones) según Reglamento (UE) 305/2011. Incluso tapajuntas y remate en L para ajuste al ancho del tabique realizados en DM y pintados, p.p. de cerradura con amaestramiento, accionamiento de salida sin llave en las unidades indicadas, y medios auxiliares. Totalmente colocada y nivelada, con ayudas y recibidos. Según memoria de carpintería.

| Código | Ud | Descripción | Rendimiento | Precio | Importe |
|---|---|---|---|---|---|
| O01OB150 | h. | Oficial 1ª carpintero | 0.692 | 18.8 | 13.01 |
| O01OB160 | h. | Especialilsta carpintero | 0.692 | 15.65 | 10.83 |
| P11T05d | m. | Tapajuntas y cerco en L DM pintado | 20.8 | 0.88 | 18.30 |
| P23PSU020k | ud | PI14. Puerta metal. lacada 2 hojas 1488*1966 c/bisagras y manilla. (material) | 1 | 518.54 | 518.54 |
| P11RP020CERb | ud | Cerradura de embutir, apertura de salida sin llave. | 1 | 11.86 | 11.86 |
| P11RP020CER | ud | Suplemento cerradura con amaestramiento | 1 | 24.7 | 24.70 |
| P11RP020ANC | ud | Suplemento anclaje sup. e inf. , c/pieza para embutir en solado | 1 | 11.83 | 11.83 |
| P11WP080 | ud | Pequeño material y piezas complementarias | 36 | 0.1 | 3.60 |
|  |  | Total |  |  | 612.67 |

| Medición | Uds. | Parcial |
|---|---|---|
| PI-14 | 1 | 1.00 |
| Total |  | 1 |

**E13E10VENTA** m2 VENTANA INTERIOR MDF RECHAPADO EN LAMINADO HPL
17.39 m2 × 37 (37.19 con costes indirectos) = 646.73
Fabricación, suministro y colocación de ventana fijo realizado en DM pintado color a definir por la D.F., incluso premarco de pino, cerco y jambas de 90x10 mm. en ambas caras en mismo acabado que marco y junquillos para posterior colocación de vidrio (no incluido), montada según especificaciones de memoria.

| Código | Ud | Descripción | Rendimiento | Precio | Importe |
|---|---|---|---|---|---|
| O01OB150 | h. | Oficial 1ª carpintero | 0.198 | 18.8 | 3.72 |
| O01OB160 | h. | Especialilsta carpintero | 0.198 | 15.65 | 3.10 |
| P11PP040 | m. | Precerco de pino 30 mm. ajustado ancho de tabique (material) | 3 | 2.37 | 7.11 |
| P11P10d | m. | Cerco en L DM pintado (material) | 3 | 1.87 | 5.61 |
| P11T05d | m. | Tapajuntas y cerco en L DM pintado | 6 | 0.88 | 5.28 |
| P11P10db | m. | Junquillo laminado DM pintado (material) | 3 | 3.76 | 11.28 |
| P11WP080 | ud | Pequeño material y piezas complementarias | 9 | 0.1 | 0.90 |
|  |  | Total |  |  | 37 |

| Medición | Uds. | Largo | Alto | Parcial |
|---|---|---|---|---|
| VI1 | 1 | 1.50 | 1.00 | 1.50 |
| VI2 | 2 | 1.75 | 1.00 | 3.50 |
| VI3 | 1 | 3.68 | 1.00 | 3.68 |
| VI4 | 1 | 3.70 | 1.00 | 3.70 |
| VI5 | 1 | 3.80 | 1.00 | 3.80 |
| Superficie frágil sala de calderaas | 1 | 1.10 | 1.10 | 1.21 |
| Total |  |  |  | 17.39 |

**E13A05aa** m2 FTE.ARM/MAL.LISO P.PAIS P/PINTAR CERC/DTO
8 m2 × 177.91 (178.8 con costes indirectos) = 1430.40
Frente de armario instalaciones, con hojas lisas de 30 mm. de espesor de DM para pintar, galce o cerco visto directo de pino macizo de e=30 mm., tapajuntas exteriores lisos de pino para pintar 70x10 mm., tapetas interiores de pino para pintar 70x4 mm., herrajes de colgar acabado inox, elementos de anclaje desenclavables al canto acabado inox, montado y con p.p. de medios auxiliares.

| Código | Ud | Descripción | Rendimiento | Precio | Importe |
|---|---|---|---|---|---|
| O01OB150 | h. | Oficial 1ª carpintero | 0.89 | 18.8 | 16.73 |
| O01OB160 | h. | Especialilsta carpintero | 0.89 | 15.65 | 13.93 |
| P11PD010 | m. | Cerco directo p.melix M. 70x50mm (material) | 7.04 | 7.2 | 50.69 |
| P11P10a | m. | Galce DM R. pino país 70x30 mm. (material) | 2.9 | 2.69 | 7.80 |
| P11T05a | m. | Tapajuntas DM MR pino país 70x10 mm. (material) | 2.2 | 1.21 | 2.66 |
| P11TM100 | m. | Tapeta contrachap.pino 70x4 mm. (material) | 2.2 | 0.74 | 1.63 |
| P11L35aa | ud | P.armario lisa pino p/pintar (material) | 1 | 72.05 | 72.05 |
| P11RB070 | ud | Pernio acabado inox. (material) | 3.7 | 1.57 | 5.81 |
| P11RP020ANCb | ud | Conjunto anclaje sup. e inf. desenc. al canto, acabado inox. c/pieza embutir. (material) | 0.5 | 8.82 | 4.41 |
| P11WP080 | ud | Pequeño material y piezas complementarias | 22 | 0.1 | 2.20 |
|  |  | Total |  |  | 177.91 |

| Medición | Uds. | Largo | Alto | Parcial |
|---|---|---|---|---|
|  | 4 | 1.00 | 2.00 | 8.00 |
| Total |  |  |  | 8 |

**E13K040** m2 MAMPARA PANEL FENÓLICO 12 MM.
158.24 m2 × 82.64 (83.05 con costes indirectos) = 13141.83
Fabricación, suministro y colocación de cabinas gama SPIGOCOMPAC formada por paneles compactos fenólicos de resinas termoendurecibles de 12mm. de espesor, color liso a definir por la D.F., Hidrófugo, ignifugo y antibacteriano, resistente al rayado, desgaste, impacto y productos químicos. Con puertas, altura de cabina 1800mm. + 150mm. (pies regulables) + 50mm. (conjunto pinzas-barra), consiguiendo una altura total de 2 metros., separadores intermedios en diferentes medidas. i/pp de herraje necesario en acero inoxidable AISI 304. Totalmente colocado y nivelado.

| Código | Ud | Descripción | Rendimiento | Precio | Importe |
|---|---|---|---|---|---|
| O01OB150 | h. | Oficial 1ª carpintero | 0.494 | 18.8 | 9.29 |
| O01OB160 | h. | Especialilsta carpintero | 0.494 | 15.65 | 7.73 |
| P11NP020 | m2 | Mamp. panel fenólico 12 mm completa (material) | 1 | 65.62 | 65.62 |
|  |  | Total |  |  | 82.64 |

Claves: hoja, madero, mixto, exterior, cristal, ciego, pino, pintura, laca, cerco, cierre, persiana, mampara, interior, carril, cara, melamina, practicable, colgar, tapajunta, macizo, herraje, precerco, laton, tablero, plastico, blanco, montaje, auxiliar, medio, liso

| Medición | Uds. | Largo | Alto | Parcial |
|---|---|---|---|---|
| Planta baja |  |  |  |  |
| Vestuarios pista | 4 | 3.20 | 2.00 | 25.60 |
|  | 4 | 2.13 | 2.00 | 17.04 |
|  | 1 | 3.13 | 2.00 | 6.26 |
|  | 3 | 3.08 | 2.00 | 18.48 |
|  | 4 | 0.90 | 2.00 | 7.20 |
|  | 1 | 1.08 | 2.00 | 2.16 |
|  | 2 | 2.26 | 2.00 | 9.04 |
| Vestuarios árbitros | 1 | 4.65 | 2.00 | 9.30 |
|  | 1 | 4.30 | 2.00 | 8.60 |
|  | 4 | 1.50 | 2.00 | 12.00 |
|  | 4 | 0.80 | 2.00 | 6.40 |
| Aseos 1 | 1 | 3.69 | 2.00 | 7.38 |
|  | 3 | 1.50 | 2.00 | 9.00 |
|  | 1 | 1.40 | 2.00 | 2.80 |
|  | 1 | 4.30 | 2.00 | 8.60 |
|  | 1 | 0.90 | 2.00 | 1.80 |
| Planta primera |  |  |  |  |
| Vestuarios gimnasio | 2 | 2.67 | 2.00 | 10.68 |
|  | 2 | 2.10 | 2.00 | 8.40 |
|  | 7 | 1.50 | 2.00 | 21.00 |
|  | 2 | 0.90 | 2.00 | 3.60 |
|  | 2 | 3.10 | 2.00 | 12.40 |
|  | 1 | 0.30 | 2.00 | 0.60 |
| Aseos 2 | 2 | 2.80 | 2.00 | 11.20 |
|  | 2 | 1.50 | 2.00 | 6.00 |
|  | 2 | 1.00 | 2.00 | 4.00 |
|  | 1 | 0.50 | 2.00 | 1.00 |
| Aseos 3 | 1 | 1.94 | 2.00 | 3.88 |
|  | 1 | 1.50 | 2.00 | 3.00 |
|  | 1 | 0.90 | 2.00 | 1.80 |
|  | 2 | 2.90 | 2.00 | 11.60 |
|  | 2 | 0.90 | 2.00 | 3.60 |
| A deducir |  |  |  |  |
| Vestuarios pista | -2 | 3.20 | 2.00 | -12.80 |
|  | -2 | 2.13 | 2.00 | -8.52 |
|  | -1 | 3.13 | 2.00 | -6.26 |
|  | -1 | 3.08 | 2.00 | -6.16 |
|  | -2 | 0.90 | 2.00 | -3.60 |
|  | -1 | 1.08 | 2.00 | -2.16 |
| Vestuarios gimnasio | -2 | 2.67 | 2.00 | -10.68 |
|  | -2 | 2.10 | 2.00 | -8.40 |
|  | -7 | 1.50 | 2.00 | -21.00 |
|  | -2 | 0.90 | 2.00 | -3.60 |
|  | -2 | 3.10 | 2.00 | -12.40 |
|  | -1 | 0.30 | 2.00 | -0.60 |
| Total |  |  |  | 158.24 |

**E13N01da** m ENCIMERA PLASTIFICADO 60x3
36.85 m × 119.93 (120.53 con costes indirectos) = 4441.53
Fabricación, suministro y colocación de encimeras fenólicas de la gama SPIGOCOMPAC realizadas en tablero compacto fenólico de resinas termoendurecibles de 12 mm. de espesor, acabado color liso a definir por la D.F., formando parte de encimera de 600 mm. de anchura, copete de 100 mm. y faldón de 150 mm. colocada sobre estructura de escuadras, i/pp de huecos para lavabos en zonas necesarias y encimera especial para lavabos PMR cumpliendo estipulaciones DB SUA.

| Código | Ud | Descripción | Rendimiento | Precio | Importe |
|---|---|---|---|---|---|
| O01OB150 | h. | Oficial 1ª carpintero | 0.988 | 18.8 | 18.57 |
| O01OB160 | h. | Especialilsta carpintero | 0.988 | 15.65 | 15.46 |
| P11K10da | u | Encimera fenólica completa (material) | 1 | 68.26 | 68.26 |
| P11WX010 | u | Escuadra acero cuadradillo 12x12 mm (material) | 4 | 4.21 | 16.84 |
| P11WP080 | ud | Pequeño material y piezas complementarias | 8 | 0.1 | 0.80 |
|  |  | Total |  |  | 119.93 |

Claves: soporte, encimera, tablero, aglomerado, seccion, fijacion, doble, acero, tornillo, montaje, auxiliar, plastico, medio

| Medición | Uds. | Largo | Parcial |
|---|---|---|---|
| Vestuarios pista | 4 | 2.20 | 8.80 |
| Vestuarios árbitros | 1 | 2.60 | 2.60 |
|  | 1 | 1.75 | 1.75 |
| Botiquín | 1 | 2.00 | 2.00 |
| Aseos 1 | 1 | 2.00 | 2.00 |
|  | 1 | 4.50 | 4.50 |
| Aseos 2 | 2 | 2.10 | 4.20 |
| Aseos 3 | 2 | 2.10 | 4.20 |
| PMR | 3 | 0.80 | 2.40 |
| Vestuarios gimnasio | 2 | 2.20 | 4.40 |
| Total |  |  | 36.85 |

## 12_CARPEXT CARPINTERÍA EXTERIOR (11/01/2014)
Importe: 47528.71
CARPINTERÍA DE ALUMINIO

**P01** Ud Carpintería de aluminio P-1
1 Ud × 4437.19 (4459.38 con costes indirectos) = 4459.38
Suministro y colocación de carpintería de aluminio con rotura de puente térmico Tipo COR-70 Industrial RPT, según especificaciones en planos de Memoria de Carpintería, para conformado de estructura P1, incluso premarco de aluminio, accesorios indicados en planos, herrajes de colgar y de seguridad, en los casos indicados muelles y apertura antipanico (adaptable a cerradura de embutir), homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 11.86 | 18.8 | 222.97 |
| O01OB140 | h. | Especialilsta cerrajero | 11.86 | 15.65 | 185.61 |
| P01_P | ud | Carpintería Aluminio P01 c/premarco y accesorios (material) | 1 | 3983.07 | 3983.07 |
| P11WP080b | ud | Pequeño material y piezas complementarias carp. ext. (material) | 46 | 0.99 | 45.54 |
|  |  | Total |  |  | 4437.19 |

**P02** Ud Carpintería de aluminio P-2
2 Ud × 2014.55 (2024.62 con costes indirectos) = 4049.24
Suministro y colocación de carpintería de aluminio con rotura de puente térmico Tipo COR-70 Industrial RPT, según especificaciones en planos de Memoria de Carpintería, para conformado de estructura P2, incluso premarco de aluminio, accesorios indicados en planos, herrajes de colgar y de seguridad, en los casos indicados muelles y apertura antipanico (adaptable a cerradura de embutir), homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 4.942 | 18.8 | 92.91 |
| O01OB140 | h. | Especialilsta cerrajero | 4.942 | 15.65 | 77.34 |
| P02_P | ud | Carpintería Aluminio P02 c/premarco y accesorios (material) | 1 | 1823.51 | 1823.51 |
| P11WP080b | ud | Pequeño material y piezas complementarias carp. ext. | 21 | 0.99 | 20.79 |
|  |  | Total |  |  | 2014.55 |

**E15CCH030** u PUERTA ENTRADA ACERO 2 HOJAS P3
1 u × 885.68 (890.11 con costes indirectos) = 890.11
Puerta de entrada de P3 formada por 2 hojas abatibles, formada por cerco y bastidor de hoja con perfiles de acero laminado en frío, junquillos atornillados, soldados entre si, patillas para recibido a obra, Incluso bisagras, accesorios, muelles de cierre, herrajes de colgar y de seguridad, apertura antipanico, con cerradura de embutir con apertura sin llave en la salida, muelles cierrapuertas, elementos de estanqueidad, accesorios herrajes de colgar y seguridad, cerradura y , elaborada en taller y ajuste en obra i/premarco de madera, y panelado con paneles de fachada.

| Código | Ud | Descripción | Rendimiento | Precio | Importe |
|---|---|---|---|---|---|
| O01OB130 | h. | Oficial 1ª cerrajero | 1.68 | 18.8 | 31.58 |
| O01OB140 | h. | Especialilsta cerrajero | 1.68 | 15.65 | 26.29 |
| P13CC040 | u | Puerta 2 hojas panelada (material) | 1 | 453.33 | 453.33 |
| mt25cerradura | Ud | Cerradura de seguridad con amaestramiento. Accionable interior sin llave. (material) | 1 | 78.52 | 78.52 |
| mt25herrajeantip | Ud | Barra antipánico anclaje lateral , adaptable a cerradura de embutir. (material) | 2 | 147.98 | 295.96 |
|  |  | Total |  |  | 885.68 |

Claves: puerta, vertical, acero, cristal, entrada, tubo, lamina, frio, junquillo, tornillo, cerco, abatible, hueco, barrote, albañil, hoja, exterior, ajustar, cerrajeria, patilla, herraje, colgar, seguridad, manivela, cara, elaboracion, taller, incoloro, soldadura, bastidor

| Medición | Uds. | Parcial |
|---|---|---|
| P3 | 1 | 1.00 |
| Total |  | 1 |

**E15CGB040** m2 PUERTA BASCULANTE ARTICULADA 1/3 P5
11.4 m2 × 174.58 (175.45 con costes indirectos) = 2000.13
Puerta basculante articulada a 1/3, accionamiento manual esquilibradas por dos conjuntos de tres muelles laterales de seguridad, construida con cerco, bastidor y refuerzos de tubo de acero laminado, hoja panelada con paneles de fachada, bisagras, rodamientos, pernios de seguridad, cerradura de seguridad, tirador de PVC y demás accesorios, patillas de fijación a obra, incluso premarco de madera, elaborada en taller, ajuste y montaje en obra. Totalmente instalada y en funcionamiento.

| Código | Ud | Descripción | Rendimiento | Precio | Importe |
|---|---|---|---|---|---|
| O01OB130 | h. | Oficial 1ª cerrajero | 0.593 | 18.8 | 11.15 |
| O01OB140 | h. | Especialilsta cerrajero | 0.593 | 15.65 | 9.28 |
| P13CGB110 | m2 | Puerta plegable art. 1/3 paneles fachada (material) | 1 | 154.15 | 154.15 |
|  |  | Total |  |  | 174.58 |

Claves: rodamiento, pintura, hoja, guia, articulacion, cuarteron, manual, muelle, lateral, chapa, puerta, bisagra, seguridad, lamina, acero, tubo, refuerzo, bastidor, cerco, elaboracion, pernio, capa, construccion, fijacion, galvanizar, tirador, pvc, patilla, cerrajeria, epoxi, blanco, albañil, accesorio, horno, taller, ciego, techo, montaje, ajustar, basculante

| Medición | Uds. | Largo | Alto | Parcial |
|---|---|---|---|---|
| P5 | 1 | 3.80 | 3.00 | 11.40 |
| Total |  |  |  | 11.4 |

**P04** Ud Carpintería de aluminio P-4
1 Ud × 1120.16 (1125.76 con costes indirectos) = 1125.76
Suministro y colocación de carpintería de aluminio con rotura de puente térmico Tipo COR-70 Industrial RPT, según especificaciones en planos de Memoria de Carpintería, para conformado de estructura P4, incluso premarco de aluminio, accesorios indicados en planos, herrajes de colgar y de seguridad, en los casos indicados muelles y apertura antipanico (adaptable a cerradura de embutir), homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.965 | 18.8 | 55.74 |
| O01OB140 | h. | Especialilsta cerrajero | 2.965 | 15.65 | 46.40 |
| P03_P | ud | Carpintería Aluminio P04 c/premarco y accesorios (material) | 1 | 1006.14 | 1006.14 |
| P11WP080b | ud | Pequeño material y piezas complementarias carp. ext. | 12 | 0.99 | 11.88 |
|  |  | Total |  |  | 1120.16 |

**V01** Ud Carpintería de aluminio V01
1 Ud × 245.89 (247.12 con costes indirectos) = 247.12
Suministro y colocación de carpintería de aluminio con rotura de puente térmico Tipo COR-70 Industrial RPT, según especificaciones en planos de Memoria de Carpintería, para conformado de estructura V01, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 0.959 | 18.8 | 18.03 |
| O01OB140 | h. | Especialilsta cerrajero | 0.953 | 15.65 | 14.91 |
| V01_P | ud | Carpintería Aluminio V01 c/premarco y accesorios (material) | 1 | 209.98 | 209.98 |
| P11WP080b | ud | Pequeño material y piezas complementarias carp. ext. | 3 | 0.99 | 2.97 |
|  |  | Total |  |  | 245.89 |

**V02** Ud Carpintería de aluminio V02
1 Ud × 324.23 (325.85 con costes indirectos) = 325.85
Suministro y colocación de carpintería de aluminio con rotura de puente térmico Tipo COR-70 Industrial RPT, según especificaciones en planos de Memoria de Carpintería, para conformado de estructura V02, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.454 | 18.8 | 27.34 |
| O01OB140 | h. | Especialilsta cerrajero | 1.448 | 15.65 | 22.66 |
| V02_P | ud | Carpintería Aluminio V02 c/premarco y accesorios (material) | 1 | 270.27 | 270.27 |
| P11WP080b | ud | Pequeño material y piezas complementarias carp. ext. | 4 | 0.99 | 3.96 |
|  |  | Total |  |  | 324.23 |

**V03** Ud Carpintería de aluminio V03
1 Ud × 580.64 (583.54 con costes indirectos) = 583.54
Suministro y colocación de carpintería de aluminio con rotura de puente térmico Tipo COR-70 Industrial RPT, según especificaciones en planos de Memoria de Carpintería, para conformado de estructura V03, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.442 | 18.8 | 45.91 |
| O01OB140 | h. | Especialilsta cerrajero | 2.436 | 15.65 | 38.12 |
| V03_P | ud | Carpintería Aluminio V03 c/premarco y accesorios (material) | 1 | 490.67 | 490.67 |
| P11WP080b | ud | Pequeño material y piezas complementarias carp. ext. | 6 | 0.99 | 5.94 |
|  |  | Total |  |  | 580.64 |

**V04** Ud Carpintería de aluminio V04
4 Ud × 457.12 (459.41 con costes indirectos) = 1837.64
Suministro y colocación de carpintería de aluminio con rotura de puente térmico Tipo COR-70 Industrial RPT, según especificaciones en planos de Memoria de Carpintería, para conformado de estructura V04, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.97 | 18.8 | 37.04 |
| O01OB140 | h. | Especialilsta cerrajero | 1.968 | 15.65 | 30.80 |
| V04_P | ud | Carpintería Aluminio V04 c/premarco y accesorios (material) | 1 | 384.33 | 384.33 |
| P11WP080b | ud | Pequeño material y piezas complementarias carp. ext. | 5 | 0.99 | 4.95 |
|  |  | Total |  |  | 457.12 |

**V05** Ud Carpintería de aluminio V05
2 Ud × 268.47 (269.81 con costes indirectos) = 539.62
Suministro y colocación de carpintería de aluminio con rotura de puente térmico Tipo COR-70 Industrial RPT, según especificaciones en planos de Memoria de Carpintería, para conformado de estructura V05, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 0.974 | 18.8 | 18.31 |
| O01OB140 | h. | Especialilsta cerrajero | 0.971 | 15.65 | 15.20 |
| V05_P | ud | Carpintería Aluminio V05 c/premarco y accesorios (material) | 1 | 231.99 | 231.99 |
| P11WP080b | ud | Pequeño material y piezas complementarias carp. ext. | 3 | 0.99 | 2.97 |
|  |  | Total |  |  | 268.47 |

**V06** Ud Carpintería de aluminio V06
2 Ud × 309.24 (310.79 con costes indirectos) = 621.58
Suministro y colocación de carpintería de aluminio con rotura de puente térmico Tipo COR-70 Industrial RPT, según especificaciones en planos de Memoria de Carpintería, para conformado de estructura V06, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.469 | 18.8 | 27.62 |
| O01OB140 | h. | Especialilsta cerrajero | 1.466 | 15.65 | 22.94 |
| V06_P | ud | Carpintería Aluminio V06 c/premarco y accesorios (material) | 1 | 255.71 | 255.71 |
| P11WP080b | ud | Pequeño material y piezas complementarias carp. ext. | 3 | 0.99 | 2.97 |
|  |  | Total |  |  | 309.24 |

**V07** Ud Carpintería de aluminio V07
2 Ud × 364.71 (366.53 con costes indirectos) = 733.06
Suministro y colocación de carpintería de aluminio con rotura de puente térmico Tipo COR-70 Industrial RPT, según especificaciones en planos de Memoria de Carpintería, para conformado de estructura V07, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.666 | 18.8 | 31.32 |
| O01OB140 | h. | Especialilsta cerrajero | 1.663 | 15.65 | 26.03 |
| V07_P | ud | Carpintería Aluminio V07 c/premarco y accesorios (material) | 1 | 303.4 | 303.40 |
| P11WP080b | ud | Pequeño material y piezas complementarias carp. ext. | 4 | 0.99 | 3.96 |
|  |  | Total |  |  | 364.71 |

**V08** Ud Carpintería de aluminio V08
2 Ud × 604.43 (607.45 con costes indirectos) = 1214.90
Suministro y colocación de carpintería de aluminio con rotura de puente térmico Tipo COR-70 Industrial RPT, según especificaciones en planos de Memoria de Carpintería, para conformado de estructura V08, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.951 | 18.8 | 55.48 |
| O01OB140 | h. | Especialilsta cerrajero | 2.948 | 15.65 | 46.14 |
| V08_P | ud | Carpintería Aluminio V08 c/premarco y accesorios (material) | 1 | 496.87 | 496.87 |
| P11WP080b | ud | Pequeño material y piezas complementarias carp. ext. | 6 | 0.99 | 5.94 |
|  |  | Total |  |  | 604.43 |

**V09** Ud Carpintería de aluminio V09
4 Ud × 296.2 (297.68 con costes indirectos) = 1190.72
Suministro y colocación de carpintería de aluminio con rotura de puente térmico Tipo COR-70 Industrial RPT, según especificaciones en planos de Memoria de Carpintería, para conformado de estructura V09, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.574 | 18.8 | 29.59 |
| O01OB140 | h. | Especialilsta cerrajero | 1.572 | 15.65 | 24.60 |
| V09_P | ud | Carpintería Aluminio V09 c/premarco y accesorios (material) | 1 | 239.04 | 239.04 |
| P11WP080b | ud | Pequeño material y piezas complementarias carp. ext. | 3 | 0.99 | 2.97 |
|  |  | Total |  |  | 296.2 |

**V10** Ud Carpintería de aluminio V10
3 Ud × 337.38 (339.07 con costes indirectos) = 1017.21
Suministro y colocación de carpintería de aluminio con rotura de puente térmico Tipo COR-70 Industrial RPT, según especificaciones en planos de Memoria de Carpintería, para conformado de estructura V10, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.967 | 18.8 | 36.98 |
| O01OB140 | h. | Especialilsta cerrajero | 1.965 | 15.65 | 30.75 |
| V10_P | ud | Carpintería Aluminio V10 c/premarco y accesorios (material) | 1 | 265.69 | 265.69 |
| P11WP080b | ud | Pequeño material y piezas complementarias carp. ext. | 4 | 0.99 | 3.96 |
|  |  | Total |  |  | 337.38 |

**V11** Ud Carpintería de aluminio V11
2 Ud × 606.4 (609.43 con costes indirectos) = 1218.86
Suministro y colocación de carpintería de aluminio con rotura de puente térmico Tipo COR-70 Industrial RPT, según especificaciones en planos de Memoria de Carpintería, para conformado de estructura V11, incluso premarco de aluminio, accesorios indicados en planos, herrajes de colgar y de seguridad, maniobra motorizada de la hoja, todos los sistemas homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.963 | 18.8 | 36.90 |
| O01OB140 | h. | Especialilsta cerrajero | 1.96 | 15.65 | 30.67 |
| V11_P | ud | Carpintería Aluminio V11 c/premarco y accesorios (material) | 1 | 337.25 | 337.25 |
| VMOTOR | ud | Motor para maniobra ventana (material) | 1 | 195.64 | 195.64 |
| P11WP080b | ud | Pequeño material y piezas complementarias carp. ext. | 6 | 0.99 | 5.94 |
|  |  | Total |  |  | 606.4 |

**V12** Ud Carpintería de aluminio V12
2 Ud × 716.84 (720.42 con costes indirectos) = 1440.84
Suministro y colocación de carpintería de aluminio con rotura de puente térmico Tipo COR-70 Industrial RPT, según especificaciones en planos de Memoria de Carpintería, para conformado de estructura V12, incluso premarco de aluminio, accesorios indicados en planos, herrajes de colgar y de seguridad, maniobra motorizada de la hoja, todos los sistemas homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.457 | 18.8 | 46.19 |
| O01OB140 | h. | Especialilsta cerrajero | 2.454 | 15.65 | 38.41 |
| V12_P | ud | Carpintería Aluminio V12 c/premarco y accesorios (material) | 1 | 428.68 | 428.68 |
| VMOTOR | ud | Motor para maniobra ventana | 1 | 195.64 | 195.64 |
| P11WP080b | ud | Pequeño material y piezas complementarias carp. ext. | 8 | 0.99 | 7.92 |
|  |  | Total |  |  | 716.84 |

**V13** Ud Carpintería de aluminio V13
4 Ud × 311.92 (313.48 con costes indirectos) = 1253.92
Suministro y colocación de carpintería de aluminio con rotura de puente térmico Tipo COR-70 Industrial RPT, según especificaciones en planos de Memoria de Carpintería, para conformado de estructura V13, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.772 | 18.8 | 33.31 |
| O01OB140 | h. | Especialilsta cerrajero | 1.77 | 15.65 | 27.70 |
| V13_P | ud | Carpintería Aluminio V13 c/premarco y accesorios (material) | 1 | 247.94 | 247.94 |
| P11WP080b | ud | Pequeño material y piezas complementarias carp. ext. | 3 | 0.99 | 2.97 |
|  |  | Total |  |  | 311.92 |

**V14** Ud Carpintería de aluminio V14
6 Ud × 354.01 (355.78 con costes indirectos) = 2134.68
Suministro y colocación de carpintería de aluminio con rotura de puente térmico Tipo COR-70 Industrial RPT, según especificaciones en planos de Memoria de Carpintería, para conformado de estructura V14, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.873 | 18.8 | 35.21 |
| O01OB140 | h. | Especialilsta cerrajero | 1.872 | 15.65 | 29.30 |
| V14_P | ud | Carpintería Aluminio V14 c/premarco y accesorios (material) | 1 | 285.54 | 285.54 |
| P11WP080b | ud | Pequeño material y piezas complementarias carp. ext. | 4 | 0.99 | 3.96 |
|  |  | Total |  |  | 354.01 |

**V15** Ud Carpintería de aluminio V15
4 Ud × 427.68 (429.82 con costes indirectos) = 1719.28
Suministro y colocación de carpintería de aluminio con rotura de puente térmico Tipo COR-70 Industrial RPT, según especificaciones en planos de Memoria de Carpintería, para conformado de estructura V15, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.464 | 18.8 | 46.32 |
| O01OB140 | h. | Especialilsta cerrajero | 2.462 | 15.65 | 38.53 |
| V15_P | ud | Carpintería Aluminio V15 c/premarco y accesorios (material) | 1 | 337.88 | 337.88 |
| P11WP080b | ud | Pequeño material y piezas complementarias carp. ext. | 5 | 0.99 | 4.95 |
|  |  | Total |  |  | 427.68 |

**V16** Ud Carpintería de aluminio V16
2 Ud × 649.9 (653.15 con costes indirectos) = 1306.30
Suministro y colocación de carpintería de aluminio con rotura de puente térmico Tipo COR-70 Industrial RPT, según especificaciones en planos de Memoria de Carpintería, para conformado de estructura V16, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.951 | 18.8 | 55.48 |
| O01OB140 | h. | Especialilsta cerrajero | 2.948 | 15.65 | 46.14 |
| V16_P | ud | Carpintería Aluminio V16 c/premarco y accesorios (material) | 1 | 541.35 | 541.35 |
| P11WP080b | ud | Pequeño material y piezas complementarias carp. ext. | 7 | 0.99 | 6.93 |
|  |  | Total |  |  | 649.9 |

**V17** Ud Carpintería de aluminio V17
4 Ud × 635.47 (638.65 con costes indirectos) = 2554.60
Suministro y colocación de carpintería de aluminio con rotura de puente térmico Tipo COR-70 Industrial RPT, según especificaciones en planos de Memoria de Carpintería, para conformado de estructura V17, incluso premarco de aluminio, accesorios indicados en planos, herrajes de colgar y de seguridad, maniobra motorizada de la hoja, todos los sistemas homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 1.97 | 18.8 | 37.04 |
| O01OB140 | h. | Especialilsta cerrajero | 1.968 | 15.65 | 30.80 |
| V17_P | ud | Carpintería Aluminio V17 c/premarco y accesorios (material) | 1 | 366.05 | 366.05 |
| VMOTOR | ud | Motor para maniobra ventana | 1 | 195.64 | 195.64 |
| P11WP080b | ud | Pequeño material y piezas complementarias carp. ext. | 6 | 0.99 | 5.94 |
|  |  | Total |  |  | 635.47 |

**V18** Ud Carpintería de aluminio V18
4 Ud × 755.37 (759.15 con costes indirectos) = 3036.60
Suministro y colocación de carpintería de aluminio con rotura de puente térmico Tipo COR-70 Industrial RPT, según especificaciones en planos de Memoria de Carpintería, para conformado de estructura V18, incluso premarco de aluminio, accesorios indicados en planos, herrajes de colgar y de seguridad, maniobra motorizada de la hoja, todos los sistemas homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.464 | 18.8 | 46.32 |
| O01OB140 | h. | Especialilsta cerrajero | 2.462 | 15.65 | 38.53 |
| V18_P | ud | Carpintería Aluminio V12 c/premarco y accesorios (material) | 1 | 466.96 | 466.96 |
| VMOTOR | ud | Motor para maniobra ventana | 1 | 195.64 | 195.64 |
| P11WP080b | ud | Pequeño material y piezas complementarias carp. ext. | 8 | 0.99 | 7.92 |
|  |  | Total |  |  | 755.37 |

**V19** Ud Carpintería de aluminio V19
1 Ud × 541.33 (544.04 con costes indirectos) = 544.04
Suministro y colocación de carpintería de aluminio con rotura de puente térmico Tipo COR-70 Industrial RPT, según especificaciones en planos de Memoria de Carpintería, para conformado de estructura V19, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 2.936 | 18.8 | 55.20 |
| O01OB140 | h. | Especialilsta cerrajero | 2.93 | 15.65 | 45.85 |
| V19_P | m2 | Carpintería Aluminio V19 c/premarco y accesorios (material) | 1 | 434.34 | 434.34 |
| P11WP080b | ud | Pequeño material y piezas complementarias carp. ext. | 6 | 0.99 | 5.94 |
|  |  | Total |  |  | 541.33 |

**V2033** m2 Carpintería de aluminio Paños fijos V20V33
178.93 m2 × 63.86 (64.18 con costes indirectos) = 11483.73
Suministro y colocación de carpintería de aluminio con rotura de puente térmico Tipo COR-70 Industrial RPT, según especificaciones en planos de Memoria de Carpintería, para conformado de estructuras de Paños fijos referencias V20 a V33, incluso premarco de aluminio, accesorios indicados en planos, herrajes de colgar y de seguridad, homologados con la serie suministrados por Cortizo, juntas de acristalamiento de EPDM de alta calidad suministradas por PERPOL, tornillería de acero inoxidable, elementos de estanqueidad, accesorios y utillajes de mecanizado homologados. Los perfiles de aluminio están provistos de rotura de puente térmico obtenida por inserción de varillas aislantes de poliamida reforzadas con fibra de vidrio. Estanqueidad por un sistema de junta de EPDM. Incluso p/p de garras de fijación, sellado perimetral de juntas por medio de un cordón de silicona neutra y ajuste final en obra. Perfilería, juntas y herrajes con certificación de marcado CE según UNE-EN 14351-1 de obligado cumplimiento por la Comisión Europea. Elaborada en taller. Según UNE-EN 12210. Totalmente montada y probada.

| Código | Ud | Descripción | Rendimiento | Precio | Importe |
|---|---|---|---|---|---|
| O01OB130 | h. | Oficial 1ª cerrajero | 0.296 | 18.8 | 5.56 |
| O01OB140 | h. | Especialilsta cerrajero | 0.296 | 15.65 | 4.63 |
| V2033fijos | m2 | Carpintería Aluminio paños fijos V20 a V33 c/premarco y accesorios (material) | 1 | 52.98 | 52.98 |
| P11WP080b | ud | Pequeño material y piezas complementarias carp. ext. | 0.7 | 0.99 | 0.69 |
|  |  | Total |  |  | 63.86 |

| Medición | Uds. | Ancho | Alto | Parcial |
|---|---|---|---|---|
| V20 | 1 | 5.00 | 2.77 |  |
| V21 | 1 | 5.00 | 5.22 |  |
| V22 | 1 | 2.00 | 7.16 |  |
| V23 | 1 | 2.00 | 8.78 |  |
| V24 | 1 | 1.00 | 4.85 |  |
| V25 | 1 | 1.00 | 10.21 |  |
| V26 | 1 | 1.00 | 6.88 |  |
| V27 | 1 | 1.00 | 8.78 |  |
| V28 | 1 | 1.00 | 12.39 |  |
| V29 | 1 | 1.00 | 14.29 |  |
| V30 | 1 | 2.00 | 8.21 |  |
| V31 | 1 | 2.00 | 8.40 |  |
| V32 | 1 | 1.00 | 9.12 |  |
| V33 | 1 | 1.00 | 7.34 |  |
| Total |  |  |  | 178.93 |

## 13_VIDRIOS VIDRIOS (11/01/2014)
Importe: 40310.31

**E16331033A** m2 VIDRIO B.E. 3.3/12/3.3
43.23 m2 × 65.55 (65.88 con costes indirectos) = 2847.99
Doble acristalamiento, formado por dos vidrios bajo emisivos incoloros laminares 3+3 mm., con cámara de aire de 12 mm con perfil separador de plástico y doble sellado perimetral, fijado sobre carpintería con acuñado mediante calzos de apoyo perimetrales y laterales y sellado en frío con silicona neutra, incluso butiral transparente según memoria, cortes de vidrio y colocación de junquillos, según NTE-FVP-8.

| Código | Ud | Descripción | Rendimiento | Precio | Importe |
|---|---|---|---|---|---|
| O01OB250 | h. | Oficial 1ª vidriería (mano de obra; 01/01/2010) | 0.198 | 18.8 | 3.72 |
| P14331033 | m2 | Vidrio B.E. 3.3/10/3.3 (material) | 1 | 53.37 | 53.37 |
| P14KW065 | m. | Sellado con silicona neutra (material) | 7 | 0.94 | 6.58 |
| P01DW090 | ud | Pequeño material (material) | 1.5 | 1.25 | 1.88 |
|  |  | Total |  |  | 65.55 |

| Medición | Uds. | Largo | Alto | Parcial |
|---|---|---|---|---|
|  | 1 | 1.40 | 1.00 | 1.40 |
|  | 2 | 1.40 | 1.00 | 2.80 |
|  | 6 | 1.90 | 1.00 | 11.40 |
|  | 1 | 1.40 | 2.20 | 3.08 |
|  | 4 | 0.62 | 1.00 | 2.48 |
|  | 4 | 1.00 | 1.00 | 4.00 |
|  | 1 | 1.90 | 1.80 | 3.42 |
|  | 1 | 2.20 | 1.80 | 3.96 |
|  | 2 | 1.80 | 1.80 | 6.48 |
|  | 2 | 1.17 | 1.80 | 4.21 |
| Total |  |  |  | 43.23 |

**E16441044A** m2 VIDRIO B.E. 4.4/12/4.4
327.24 m2 × 67.53 (67.87 con costes indirectos) = 22209.78
Doble acristalamiento, formado por dos vidrios bajo emisivos incoloros laminares 4+4 mm., con cámara de aire de 12 mm con perfil separador de plástico y doble sellado perimetral, fijado sobre carpintería con acuñado mediante calzos de apoyo perimetrales y laterales y sellado en frío con silicona neutra, incluso butiral transparente o traslúcido según memoria, cortes de vidrio y colocación de junquillos, según NTE-FVP-8.

| Código | Ud | Descripción | Rendimiento | Precio | Importe |
|---|---|---|---|---|---|
| O01OB250 | h. | Oficial 1ª vidriería | 0.198 | 18.8 | 3.72 |
| P14441044 | m2 | Vidrio B.E. 4.4/12/4.4 (material) | 1 | 55.35 | 55.35 |
| P14KW065 | m. | Sellado con silicona neutra | 7 | 0.94 | 6.58 |
| P01DW090 | ud | Pequeño material | 1.5 | 1.25 | 1.88 |
|  |  | Total |  |  | 67.53 |

| Medición | Uds. | Largo | Alto | Parcial |
|---|---|---|---|---|
| P1 | 2 | 1.85 | 2.50 | 9.25 |
| P2 | 2 | 1.60 | 2.40 | 7.68 |
| P4 | 1 | 0.95 | 2.50 | 2.38 |
|  | 1 | 0.58 | 3.60 | 2.09 |
|  | 2 | 1.84 | 1.10 | 4.05 |
|  | 1 | 0.58 | 1.10 | 0.64 |
|  | 2 | 1.60 | 0.60 | 1.92 |
|  | 8 | 2.61 | 1.00 | 20.88 |
|  | 24 | 2.97 | 1.00 | 71.28 |
|  | 2 | 2.44 | 1.30 | 6.34 |
|  | 2 | 1.63 | 1.60 | 5.22 |
|  | 2 | 2.32 | 1.90 | 8.82 |
|  | 2 | 1.55 | 2.15 | 6.67 |
|  | 1 | 2.22 | 1.00 | 2.22 |
|  | 1 | 1.48 | 1.20 | 1.78 |
|  | 1 | 1.48 | 2.70 | 4.00 |
|  | 1 | 2.22 | 2.40 | 5.33 |
|  | 1 | 2.28 | 1.50 | 3.42 |
|  | 1 | 1.52 | 1.70 | 2.58 |
|  | 1 | 2.28 | 2.00 | 4.56 |
|  | 1 | 1.52 | 2.20 | 3.34 |
|  | 1 | 1.52 | 1.20 | 1.82 |
|  | 2 | 1.52 | 2.00 | 6.08 |
|  | 2 | 2.28 | 2.00 | 9.12 |
|  | 1 | 2.28 | 1.00 | 2.28 |
|  | 1 | 1.52 | 1.70 | 2.58 |
|  | 1 | 2.28 | 1.50 | 3.42 |
|  | 2 | 2.74 | 1.45 | 7.95 |
|  | 2 | 1.82 | 1.70 | 6.19 |
|  | 2 | 2.20 | 2.00 | 8.80 |
|  | 2 | 1.47 | 2.20 | 6.47 |
|  | 1 | 1.82 | 2.00 | 3.64 |
|  | 1 | 2.74 | 2.00 | 5.48 |
|  | 1 | 1.47 | 2.00 | 2.94 |
|  | 1 | 2.20 | 2.00 | 4.40 |
|  | 2 | 1.90 | 1.80 | 6.84 |
|  | 2 | 2.61 | 1.80 | 9.40 |
|  | 1 | 2.61 | 2.20 | 5.74 |
|  | 2 | 2.97 | 1.80 | 10.69 |
|  | 4 | 2.97 | 2.20 | 26.14 |
|  | 2 | 1.84 | 2.20 | 8.10 |
|  | 1 | 0.58 | 2.20 | 1.28 |
|  | 2 | 2.09 | 1.30 | 5.43 |
|  | 3 | 2.05 | 1.30 | 8.00 |
| Total |  |  |  | 327.24 |

**E16551041055A** m2 VIDRIO B.E. 5.5/12/5.5
25.31 m2 × 86.31 (86.74 con costes indirectos) = 2195.39
Doble acristalamiento, formado por dos vidrios bajo emisivos incoloros laminares 5+5 mm., con cámara de aire de 12 mm con perfil separador de plástico y doble sellado perimetral, fijado sobre carpintería con acuñado mediante calzos de apoyo perimetrales y laterales y sellado en frío con silicona neutra, incluso butiral transparente según memoria, cortes de vidrio y colocación de junquillos, según NTE-FVP-8.

| Código | Ud | Descripción | Rendimiento | Precio | Importe |
|---|---|---|---|---|---|
| O01OB250 | h. | Oficial 1ª vidriería | 0.198 | 18.8 | 3.72 |
| P14551041055 | m2 | Vidrio B.E. 5.5/12/5.5 (material) | 1 | 74.13 | 74.13 |
| P14KW065 | m. | Sellado con silicona neutra | 7 | 0.94 | 6.58 |
| P01DW090 | ud | Pequeño material | 1.5 | 1.25 | 1.88 |
|  |  | Total |  |  | 86.31 |

| Medición | Uds. | Largo | Alto | Parcial |
|---|---|---|---|---|
| v21 | 2 | 2.09 | 2.45 | 10.24 |
|  | 3 | 2.05 | 2.45 | 15.07 |
| Total |  |  |  | 25.31 |

**E16DFB030** m2 VIDRIO SEGURIDAD STADIP 44.2 INCOLORO (NIVEL 1B1/P2A)
14.68 m2 × 51.57 (51.83 con costes indirectos) = 760.86
Acristalamiento de vidrio laminar de seguridad Stadip compuesto por dos vidrios de 4 mm de espesor unidos mediante 2 láminas de butiral de polivinilo incolora de 0,38 mm, nivel seguridad de uso 1B1 según UNE-EN 12600:2003 ERRATUM:2011 y P2A según UNE-EN 356:2001, fijado sobre carpintería con acuñado mediante calzos de apoyo perimetrales y laterales y sellado en frío con silicona neutra, incluso colocación de junquillos, según NTE-FVP.

| Código | Ud | Descripción | Rendimiento | Precio | Importe |
|---|---|---|---|---|---|
| O01OB250 | h. | Oficial 1ª vidriería | 0.494 | 18.8 | 9.29 |
| P14DAB030 | m2 | Stadip 44.2 PVB incoloro (material) | 1.006 | 39.81 | 40.05 |
| P14KW060 | m | Sellado con silicona neutra (material) | 1 | 0.98 | 0.98 |
| P01DW090 | ud | Pequeño material | 1 | 1.25 | 1.25 |
|  |  | Total |  |  | 51.57 |

Claves: seguridad, vidrio, butiral, polivinilo, nivel, lateral, climalit, union, cristal, incoloro, apoyo, carpinteria, colocacion, lamina, junquillo, silicona, frio, saintgobain, perimetro, cuña, compuesto

| Medición | Uds. | Largo | Alto | Parcial |
|---|---|---|---|---|
| VI2 | 2 | 1.75 | 1.00 | 3.50 |
| VI3 | 1 | 3.68 | 1.00 | 3.68 |
| VI4 | 1 | 3.70 | 1.00 | 3.70 |
| VI5 | 1 | 3.80 | 1.00 | 3.80 |
| Total |  |  |  | 14.68 |

**E16DFB050** m2 VIDRIO SEGURIDAD STADIP 88.2 INCOLORO (NIVEL 1B1/P2A)
76.56 m2 × 69.82 (70.17 con costes indirectos) = 5372.22
Acristalamiento de vidrio laminar de seguridad Stadip compuesto por dos vidrios de 8 mm de espesor unidos mediante 2 láminas de butiral de polivinilo incolora de 0,38 mm, nivel seguridad de uso 1B1 según UNE-EN 12600:2003 ERRATUM:2011 y P2A según UNE-EN 356:2001, fijado sobre cerrajeria con acuñado mediante calzos de apoyo y juntas de goma, según NTE-FVP. Incluso formación de paños trapezoidales en tramos de escalera. Medida longitudinal en proyección horizontal.

| Código | Ud | Descripción | Rendimiento | Precio | Importe |
|---|---|---|---|---|---|
| O01OB250 | h. | Oficial 1ª vidriería | 0.494 | 18.8 | 9.29 |
| P14DAB050 | m2 | Stadip 88.2 PVB incoloro (material) | 1.006 | 57.95 | 58.30 |
| P14KW060 | m | Sellado con silicona neutra | 1 | 0.98 | 0.98 |
| P01DW090 | ud | Pequeño material | 1 | 1.25 | 1.25 |
|  |  | Total |  |  | 69.82 |

Claves: apoyo, saintgobain, silicona, butiral, cuña, junquillo, colocacion, frio, perimetro, seguridad, carpinteria, vidrio, polivinilo, incoloro, nivel, cristal, lamina, compuesto, union, climalit, lateral

| Medición | Uds. | Largo | Alto | Parcial |
|---|---|---|---|---|
| Barandilla gradas | 84 | 0.50 | 0.80 | 33.60 |
|  | 8 | 0.50 | 0.80 | 3.20 |
| Barandilla escaleras |  |  |  |  |
| 1 | 10 | 0.80 | 1.20 | 9.60 |
|  | 20 | 0.80 | 0.80 | 12.80 |
| 2 | 4 | 0.80 | 1.20 | 3.84 |
|  | 3 | 0.70 | 0.80 | 1.68 |
| 3 y 4 | 10 | 0.80 | 1.20 | 9.60 |
|  | 4 | 0.70 | 0.80 | 2.24 |
| Total |  |  |  | 76.56 |

**E16CLA050** m2 SECURIT INCOLORO 10 mm.
1.65 m2 × 130.99 (131.64 con costes indirectos) = 217.21
Acristalamiento con vidrio templado Securit incoloro de 10 mm de espesor, fijado sobre elementos de anclaje de acero inoxidable, montado en conjunto con puertas del mismo material.

| Código | Ud | Descripción | Rendimiento | Precio | Importe |
|---|---|---|---|---|---|
| O01OB250 | h. | Oficial 1ª vidriería | 0.84 | 18.8 | 15.79 |
| P14BA050 | m2 | Securit incoloro 10mm. (material) | 1.006 | 59.62 | 59.98 |
| P14PBANCLAJE | Ud | Anclaje en acero inoxidable para conjunto de vidrio templado (material) | 3 | 17.78 | 53.34 |
| P01DW090 | ud | Pequeño material | 1.5 | 1.25 | 1.88 |
|  |  | Total |  |  | 130.99 |

Claves: securit, incoloro, colocacion, cuña, cristal, vidrio, templado, frio, silicona, apoyo, corte, carpinteria, junquillo, lateral, perimetro

| Medición | Uds. | Largo | Alto | Parcial |
|---|---|---|---|---|
| VI1 | 1 | 1.50 | 1.10 | 1.65 |
| Total |  |  |  | 1.65 |

**E16_PI15** Ud CONJUNTO PI15 (27/05/2017)
1 Ud × 3627.72 (3645.86 con costes indirectos) = 3645.86
Conjunto formado por cuatro Puertas de vidrio templado transparente, incoloras, de 10 mm. tipo Securit, de 2190x896, paños fijos de vidrio templado transparente, incoloro, de 10 mm. tipo Securit, incluso elementos de cuelgue, herrajes, frenos, tiradores de acero inoxidable, diám. 19 mm., longitud 600 mm., y perfiles de acero inoxidable 100.60 vistos y de acero embutido en laterales. Totalmente montado.

| Código | Ud | Descripción | Rendimiento | Precio | Importe |
|---|---|---|---|---|---|
| E16CPA010 | u | PUERTA TEMPLADA INCOLORA 2190x896 mm | 4 | 418.69 | 1674.76 |
| E16CLA050 | m2 | SECURIT INCOLORO 10 mm. | 7.35 | 130.99 | 962.78 |
| P14PB1004INOX | m | Perfil acero inoxidable 100.60.4, anclajes a suelo y techo (material) | 8.4 | 24.69 | 207.40 |
| P14PB1004INOXb | m | Perfil acero en U embutido, anclajes a suelo y techo (material) | 8.4 | 10.85 | 91.14 |
| P14BP190MAN | ud | Juego manillones acero inox 600 mm (material) | 4 | 172.91 | 691.64 |
|  |  | Total |  |  | 3627.72 |

| Medición | Uds. | Parcial |
|---|---|---|
| PI-15 | 1 | 1.00 |
| Total |  | 1 |

**E16_PI16** Ud CONJUNTO PI16 (18/01/2014)
1 Ud × 2874.54 (2888.91 con costes indirectos) = 2888.91
Conjunto formado por dos Puertas de vidrio templado transparente, incoloras, de 10 mm. tipo Securit, de 2190x896, paños fijos de vidrio templado transparente, incoloro, de 10 mm. tipo Securit, incluso elementos de cuelgue, herrajes, frenos, cerradura fija de acero inoxidable, con amaestramiento, manivela, tiradores de acero inoxidable, diám. 19 mm., longitud 600 mm., y perfiles de acero inoxidable 100.60 vistos y de acero embutido en laterales. Totalmente montado.

| Código | Ud | Descripción | Rendimiento | Precio | Importe |
|---|---|---|---|---|---|
| E16CPA010 | u | PUERTA TEMPLADA INCOLORA 2190x896 mm | 2 | 418.69 | 837.38 |
| E16CLA050 | m2 | SECURIT INCOLORO 10 mm. | 10 | 130.99 | 1309.90 |
| P14PB1004INOX | m | Perfil acero inoxidable 100.60.4, anclajes a suelo y techo | 8.4 | 24.69 | 207.40 |
| P14PB1004INOXb | m | Perfil acero en U embutido, anclajes a suelo y techo | 8.4 | 10.85 | 91.14 |
| P14BP190 | ud | Cerradura llave fija, c/ amaestramiento (material) | 1 | 82.9 | 82.90 |
| P14BP190MAN | ud | Juego manillones acero inox 600 mm | 2 | 172.91 | 345.82 |
|  |  | Total |  |  | 2874.54 |

| Medición | Uds. | Parcial |
|---|---|---|
| PI-16 | 1 | 1.00 |
| Total |  | 1 |

**E16SENALV** ud SEÑALIZACIÓN VIDRIOS (22/01/2014)
9 ud × 15.46 (15.54 con costes indirectos) = 139.86
Señalización de vidrios para el cumplimiento del DB-SUA, por medio de vinilos adheridos, conformando una representación sintética del escudo de la villa. Incluso limpieza previa del vidrio y colocación.

| Código | Ud | Descripción | Rendimiento | Precio | Importe |
|---|---|---|---|---|---|
| P16SENAL | ud | Vinilo escudo de la villa, cumple DB-SUA (material) | 1 | 15.46 | 15.46 |
|  |  | Total |  |  | 15.46 |

**E16LA030** m2 VIDRIO FLOAT INCOLORO 4 mm
1 m2 × 32.07 (32.23 con costes indirectos) = 32.23
Acristalamiento con vidrio float incoloro de 4 mm de espesor, incluido fijación sobre carpintería con acuñado mediante calzos de apoyo perimetrales y laterales y sellado en frío con silicona incolora, incluido cortes de vidrio y colocación de junquillos.

| Código | Ud | Descripción | Rendimiento | Precio | Importe |
|---|---|---|---|---|---|
| O01OB250 | h. | Oficial 1ª vidriería | 0.988 | 18.8 | 18.57 |
| P14AA030 | m2 | Vidrio float mateado 4 mm (material) | 1 | 8.61 | 8.61 |
| P14KW050 | m | Sellado con silicona incolora (material) | 4 | 0.91 | 3.64 |
| P01DW090 | ud | Pequeño material | 1 | 1.25 | 1.25 |
|  |  | Total |  |  | 32.07 |

Claves: seguridad, perimetro, apoyo, junquillo, incoloro, cuña, lamina, lateral, proteccion, vidrio, frente, rotura, cristal, silicona, corte, colocacion, carpinteria, fijacion, transparente, frio

| Medición | Uds. | Largo | Alto | Parcial |
|---|---|---|---|---|
| Superficie frágil sala calderas | 1 | 1.00 | 1.00 | 1.00 |
| Total |  |  |  | 1 |

## 14_CERRAJERIA_VARIOS CERRAJERÍA Y VARIOS (11/01/2014)
Importe: 48316.46

**E05_REC025** m2 FORMACIÓN RECERCADO VUELO 25 CMS. (27/05/2017)
65.3 m2 × 67.13 (67.47 con costes indirectos) = 4405.79
Bastidor para formación de recercado de huecos, con un vuelo de 25 cms sobre el plano de fachada, conformado por perfiles de acero laminado L 40.4, a base de 4 elementos longitudinales, y marcos trasversales cada 50 cms, ejecutado según detalles en planos mediante uniones soldadas, anclados a elementos de fábrica o de madera; i/p.p. de soldaduras, cortes, piezas especiales, despuntes y dos manos de imprimación con pintura de minio de plomo, montado y colocado, según NTE-EAS/EAV, CTE-DB-SE-A y EAE. Acero con marcado CE y DdP (Declaración de prestaciones) según Reglamento (UE) 305/2011.

| Código | Ud | Descripción | Rendimiento | Precio | Importe |
|---|---|---|---|---|---|
| E05AAL005 | kg | ACERO S275 JR EN ESTRUCTURA SOLDADA | 37.5 | 1.75 | 65.63 |
| EO5_ANCLAJE | ud | Material anclaje (material) | 10 | 0.15 | 1.50 |
|  |  | Total |  |  | 67.13 |

| Medición | Uds. | Largo | Alto | Parcial |
|---|---|---|---|---|
| Norte | 2 | 1.00 | 8.50 | 17.00 |
|  | 1 | 4.25 | 1.00 | 4.25 |
|  | 1 | 4.25 | 1.80 | 7.65 |
| Este |  |  |  |  |
|  | 2 | 5.70 | 0.40 | 4.56 |
|  | 3 | 0.40 | 2.20 | 2.64 |
|  | 2 | 8.70 | 0.40 | 6.96 |
|  | 4 | 7.15 | 0.40 | 11.44 |
|  | 2 | 2.70 | 0.40 | 2.16 |
|  | 12 | 1.80 | 0.40 | 8.64 |
| Total |  |  |  | 65.3 |

**E05_REC100** m2 FORMACIÓN RECERCADO VUELO 100 CMS. (27/05/2017)
20.52 m2 × 123.77 (124.39 con costes indirectos) = 2552.48
Bastidor para formación de recercado de huecos, con un vuelo de 100 cms sobre el plano de fachada, conformado por perfiles de acero laminado L 60.6, a base de 4 elementos longitudinales, y marcos trasversales arriostrados cada 50 cms, ejecutado según detalles en planos mediante uniones soldadas, anclados a elementos de fábrica o de madera; i/p.p. de soldaduras, cortes, piezas especiales, despuntes y dos manos de imprimación con pintura de minio de plomo, montado y colocado con elementos complementarios de madera para anclaje trasdosados, según NTE-EAS/EAV, CTE-DB-SE-A y EAE. Acero con marcado CE y DdP (Declaración de prestaciones) según Reglamento (UE) 305/2011.

| Código | Ud | Descripción | Rendimiento | Precio | Importe |
|---|---|---|---|---|---|
| E05AAL005 | kg | ACERO S275 JR EN ESTRUCTURA SOLDADA | 67.75 | 1.75 | 118.56 |
| EO5_ANCLAJE | ud | Material anclaje | 15 | 0.15 | 2.25 |
| E05_LIST | ud | Listón compplentario madera (material) | 2 | 1.48 | 2.96 |
|  |  | Total |  |  | 123.77 |

| Medición | Uds. | Largo | Alto | Parcial |
|---|---|---|---|---|
| Este | 2 | 17.95 | 0.40 | 14.36 |
|  | 7 | 0.40 | 2.20 | 6.16 |
| Total |  |  |  | 20.52 |

**E05_MARQGR** m FORMACIÓN MARQUESINA V20-21 (27/05/2017)
11.7 m × 248.21 (249.45 con costes indirectos) = 2918.57
Formación de marquesina en hueco V20 V21, conformada por perfiles de acero laminado, HEB140 anclados a estrustura de hormigón y fábrica, e IPN100 en soportes verticales de suelo a techo y entramado horizontal, ejecutado según detalles en planos mediante uniones soldadas, anclados a elementos de fábrica o de estructura, forrado superior y de soportes en chapa de acero lacada mismo color que paneles de fachada; i/p.p. de soldaduras, cortes, piezas especiales, despuntes y dos manos de imprimación con pintura de minio de plomo, sellado con masilla poliuretano, montado y colocado, según NTE-EAS/EAV, CTE-DB-SE-A y EAE. Acero con marcado CE y DdP (Declaración de prestaciones) según Reglamento (UE) 305/2011.

| Código | Ud | Descripción | Rendimiento | Precio | Importe |
|---|---|---|---|---|---|
| E05AAL005 | kg | ACERO S275 JR EN ESTRUCTURA SOLDADA | 105.25 | 1.75 | 184.19 |
| EO5_ANCLAJE | ud | Material anclaje | 20 | 0.15 | 3.00 |
| P04L070 | m | Chapa plegada acero lacado e=1,5 mm (material) | 3.2 | 19.07 | 61.02 |
|  |  | Total |  |  | 248.21 |

**E05_MARQPQ** m FORMACIÓN MARQUESINA V4 (27/05/2017)
9.9 m × 206.42 (207.45 con costes indirectos) = 2053.76
Formación de marquesina sobre huecos V4, conformada por perfiles de acero laminado, #80.40.4 anclados c/ 50 cms. a estrustura de hormigón o fábrica, ejecutada según detalles en planos mediante uniones soldadas, anclados a elementos de fábrica o de estructura, forrado superior en chapa de acero lacada mismo color que paneles de fachada; i/p.p. de soldaduras, cortes, piezas especiales, despuntes y dos manos de imprimación con pintura de minio de plomo, sellado con masilla poliuretano, montado y colocado, según NTE-EAS/EAV, CTE-DB-SE-A y EAE. Acero con marcado CE y DdP (Declaración de prestaciones) según Reglamento (UE) 305/2011.

| Código | Ud | Descripción | Rendimiento | Precio | Importe |
|---|---|---|---|---|---|
| E05AAL005 | kg | ACERO S275 JR EN ESTRUCTURA SOLDADA | 105.25 | 1.75 | 184.19 |
| EO5_ANCLAJE | ud | Material anclaje | 14.75 | 0.15 | 2.21 |
| P04L070 | m | Chapa plegada acero lacado e=1,5 mm | 1.05 | 19.07 | 20.02 |
|  |  | Total |  |  | 206.42 |

**E05_DINTEL** m FORMACIÓN DINTEL (27/05/2017)
138.4 m × 60.36 (60.66 con costes indirectos) = 8395.34
Bastidor para formación de dinteles de huecos, conformado por perfiles de acero laminado L 50.5, a base de 4 elementos longitudinales, y marcos trasversales arriostrados cada 50 cms, ejecutado según detalles en planos mediante uniones soldadas, anclados a elementos de fábrica o de madera, con forrado de tablero hidrófugo 19mm. incluido; i/p.p. de soldaduras, cortes, piezas especiales, despuntes y dos manos de imprimación con pintura de minio de plomo, montado y colocado con elementos complementarios de madera para anclaje, según NTE-EAS/EAV, CTE-DB-SE-A y EAE. Acero con marcado CE y DdP (Declaración de prestaciones) según Reglamento (UE) 305/2011.

| Código | Ud | Descripción | Rendimiento | Precio | Importe |
|---|---|---|---|---|---|
| E05AAL005 | kg | ACERO S275 JR EN ESTRUCTURA SOLDADA | 22.3 | 1.75 | 39.03 |
| EO5_ANCLAJE | ud | Material anclaje | 6 | 0.15 | 0.90 |
| E05_LIST | ud | Listón compplentario madera | 2 | 1.48 | 2.96 |
| P04MD030 | m2 | Tablero DM hidrófugo 19 mm (material) | 1.65 | 10.59 | 17.47 |
|  |  | Total |  |  | 60.36 |

| Medición | Uds. | Largo | Parcial |
|---|---|---|---|
| Norte y sur | 10 | 4.00 | 40.00 |
|  | 4 | 4.70 | 18.80 |
| Este | 8 | 3.20 | 25.60 |
|  | 2 | 2.80 | 5.60 |
|  | 2 | 2.10 | 4.20 |
|  | 1 | 1.60 | 1.60 |
| Oeste | 8 | 3.20 | 25.60 |
|  | 4 | 2.80 | 11.20 |
|  | 2 | 2.10 | 4.20 |
|  | 1 | 1.60 | 1.60 |
| Total |  |  | 138.4 |

**E12PVM010** m VIERTEAGUAS CHAPA ACERO LACADA e=1,0 mm a=30 cm
61.65 m × 28.89 (29.03 con costes indirectos) = 1789.70
Vierteaguas de chapa acero lacada con goterón, formado por piezas de un espesor de 1 mm y 30 cm de ancho, recibido con mortero de cemento CEM II/B-P 32,5 N y arena de río M-5, i/sellado de juntas con silicona incolora y limpieza, medido en su longitud, con marcado CE y DdP (Declaración de prestaciones) según Reglamento (UE) 305/2011.

| Código | Ud | Descripción | Rendimiento | Precio | Importe |
|---|---|---|---|---|---|
| O01OA030 | h. | Oficial primera | 0.247 | 18.8 | 4.64 |
| O01OA040 | h. | Oficial segunda | 0.247 | 16.4 | 4.05 |
| P10VM040 | m | Vierteaguas chapa galvanizada+lacado a=30 cm (material) | 1 | 14.83 | 14.83 |
| P06SI130 | m | Sellado silicona neutra e=7 mm (material) | 2.25 | 1.13 | 2.54 |
| P08MA030 | kg | Adhesivo resina epoxi (material) | 0.4 | 5.67 | 2.27 |
| A02A080 | m3 | MORTERO CEMENTO M-5 | 0.008 | 70.46 | 0.56 |
|  |  | Total |  |  | 28.89 |

Claves: cemento, circulo, areno, silicona, incoloro, medicion, mortero, marco, junta, gota, galvanizar, limpieza, chapa, vierteaguas, pieza, rio

| Medición | Uds. | Largo | Parcial |
|---|---|---|---|
| Ventanas sobre cubierta plana | 2 | 2.61 | 5.22 |
|  | 2 | 1.90 | 3.80 |
|  | 8 | 2.97 | 23.76 |
|  | 1 | 1.40 | 1.40 |
|  | 1 | 3.67 | 3.67 |
|  | 1 | 4.56 | 4.56 |
|  | 2 | 3.80 | 7.60 |
|  | 1 | 3.70 | 3.70 |
|  | 1 | 3.87 | 3.87 |
|  | 1 | 4.07 | 4.07 |
| Total |  |  | 61.65 |

**E15DBP010** m. PASAMANOS TUBO ACERO INOX D=450 mm.
34.15 m. × 42.57 (42.78 con costes indirectos) = 1460.94
Pasamanos metálico formado por tubo hueco circular de acero inoxidable de diámetro 45 mm., con sujeción a base de redondo liso macizo de acero inoxidable, diámetro 12 mm., separados cada 50 cm. con anclaje para tabiquería de placa de yeso laminado con embellecedor de acero inoxidable diámetro 60 mm., ejecutado en continuidad por medio de codos a lo largo del desarrollo de toda la escalera, i/p.p. formación de encuentros con tramo barandilla, montaje en obra y medios auxiliares. Medido en proyección horizontal.

| Código | Ud | Descripción | Rendimiento | Precio | Importe |
|---|---|---|---|---|---|
| O01OB130 | h. | Oficial 1ª cerrajero | 0.198 | 18.8 | 3.72 |
| O01OB140 | h. | Especialilsta cerrajero | 0.198 | 15.65 | 3.10 |
| P13BP010 | m. | Pasamanos tubo acero inoxidable D=45 mm. (material) | 1 | 17.95 | 17.95 |
| P13BP010b | ud | Sujección Pasamanos, c/ tubo acero inox. D=12 mm. anclaje y tapajuntas (material) | 2 | 8.9 | 17.80 |
|  |  | Total |  |  | 42.57 |

Claves: macizo, liso, redondo, base, diametro, frio, pasamano, sujecion, albañil, metal, hueco, circulacion, acero, lamina, patilla, tubo

| Medición | Uds. | Largo | Parcial |
|---|---|---|---|
| Escalera 1 | 1 | 5.55 | 5.55 |
|  | 1 | 8.50 | 8.50 |
| Escalera 2 | 1 | 3.40 | 3.40 |
|  | 2 | 5.70 | 11.40 |
|  | 1 | 4.10 | 4.10 |
| Escaleras 3 y 4 | 2 | 0.60 | 1.20 |
| Total |  |  | 34.15 |

**E15DBA160** m BARANDILLA ACERO GALVANIZADO/INOX. H=90CMS.
39 m × 123.22 (123.84 con costes indirectos) = 4829.76
Barandilla de escalera y vestíbulos, construida según detalle en planos con una altura total de 90 cms., a base de elementos de acero galvanizado en caliente -chapa e= 2mm. en forro zancas y frente forjado, anclada y adherida, tubo hueco #40.4 separados 84 cms. máximo, U de apoyo, pletinas soldadas y atornilladas con tornillos cabeza avellanada enrasada-, y de acero inoxidable -tubo hueco circular diámetro 45 mm., sujeción a base de redondo liso macizo diámetro 12 mm.-, para alojar vidrio laminar (no inlcuido en el precio), elaborada en taller y montaje en obra. Incluso medios auxiliares. Medida en proyección horizontal.

| Código | Ud | Descripción | Rendimiento | Precio | Importe |
|---|---|---|---|---|---|
| O01OB130 | h. | Oficial 1ª cerrajero | 0.593 | 18.8 | 11.15 |
| O01OB140 | h. | Especialilsta cerrajero | 0.593 | 15.65 | 9.28 |
| P13BT180 | m | Barandilla acero galvanizado/inox H=90cms. (material) | 1 | 61.28 | 61.28 |
| P13BT180b | m | Forrado zanca/forjado acero galvanizado 2 mm. (material) | 1 | 41.51 | 41.51 |
|  |  | Total |  |  | 123.22 |

Claves: frio, pasamano, barandilla, ayuda, vidrio, albañil, elaboracion, taller, impreso, angulo, lamina, rosca, patilla, acero, hueco, tubo, junquillo, montaje, armadura, color, bastidor, construccion

| Medición | Uds. | Largo | Parcial |
|---|---|---|---|
| 1 | 1 | 2.20 | 2.20 |
|  | 1 | 5.35 | 5.35 |
|  | 1 | 1.60 | 1.60 |
|  | 1 | 2.90 | 2.90 |
|  | 1 | 11.00 | 11.00 |
| 2 | 1 | 3.40 | 3.40 |
|  | 1 | 2.05 | 2.05 |
| 3 y 4 | 2 | 0.80 | 1.60 |
|  | 2 | 4.45 | 8.90 |
| Total |  |  | 39 |

**E15DBA161** m SOPORTES BARANDILLA ACERO GALVANIZADO H=60CMS.
45.8 m × 71.08 (71.44 con costes indirectos) = 3271.95
Soportes de barandilla, construidos según detalle en planos con una altura total de 60 cms., a base de elementos de acero galvanizado en caliente -chapa e= 6mm. en anclaje a losa prefabricada o in situ, tubo hueco #40.4 separados 50 cms. máximo, elementos de apoyo-, para alojar vidrio laminar (no inlcuido en el precio), elaborada en taller y montaje en obra. Incluso medios auxiliares. Medido por metro lineal de barandilla.

| Código | Ud | Descripción | Rendimiento | Precio | Importe |
|---|---|---|---|---|---|
| O01OB130 | h. | Oficial 1ª cerrajero | 0.297 | 18.8 | 5.58 |
| O01OB140 | h. | Especialilsta cerrajero | 0.297 | 15.65 | 4.65 |
| P13BT180c | m | Soporte acero galvanizado H=60cms. (material) | 2.2 | 27.66 | 60.85 |
|  |  | Total |  |  | 71.08 |

Claves: frio, pasamano, barandilla, ayuda, vidrio, albañil, elaboracion, taller, impreso, angulo, lamina, rosca, patilla, acero, hueco, tubo, junquillo, montaje, armadura, color, bastidor, construccion

| Medición | Uds. | Largo | Parcial |
|---|---|---|---|
| Barandilla grada | 1 | 29.00 | 29.00 |
|  | 2 | 0.60 | 1.20 |
|  | 2 | 6.00 | 12.00 |
|  | 2 | 1.80 | 3.60 |
| Total |  |  | 45.8 |

**E15CMA020** ud ARMARIO INSTALACIONES EN FACHADA
2 ud × 103.97 (104.49 con costes indirectos) = 208.98
Armario de instalaciones en fachada, a base de bastidor anclado a la fábrica conformado por perfiles L60.5, y puerta practicable a base de bastidor L40.4, con chapa e=4mms. rigidizada por cruz de San Andrés 40*20 mm.; herrajes de colgar a base de pernio con quicio de rodamiento, inferior y superior, seguridad cerradura con llave homologada, patillas para anclaje de 10 cm. i/corte, preparación y soldadura de perfiles en taller, ajuste y montaje en obra. Totalmente instalado, incluso nivelado y protección de minio de plomo electrolítico, preparada para colocar panel sandwich en hoja.

| Código | Ud | Descripción | Rendimiento | Precio | Importe |
|---|---|---|---|---|---|
| O01OB130 | h. | Oficial 1ª cerrajero | 0.247 | 18.8 | 4.64 |
| O01OB140 | h. | Especialilsta cerrajero | 0.247 | 15.65 | 3.87 |
| P03ALP010 | kg | Acero laminado S 275 JR o chapa de acero (material) | 72.5 | 0.94 | 68.15 |
| P25OU080 | l. | Minio electrolítico (material) | 0.8 | 12.43 | 9.94 |
| P03COSEARM | Ud | Herrajes de colgar y seguridad en frente de armario de instalaciones (material) | 0.7 | 24.81 | 17.37 |
|  |  | Total |  |  | 103.97 |

Claves: cantonera, esmalte, fleje, taller, practicable, conformado, junquillo, ajustar, presion, soldadura, preparacion, anclaje, patilla, herraje, horno, seguridad, montaje, colgar, fachada, cuadrado, bastidor, mampara, acero, galvanizar, perfil, albañil, frio, reticula, frente

**E15EV030** ud ESCALERA FIJA CON PROTECCIÓN ESPALDA H<390 cms.
1 ud × 839.15 (843.35 con costes indirectos) = 843.35
Escalera fija con protección de espalda, para uso exterior salvando una altura de hasta 390 cms. con un marco circular compuesto por anillos metálicos y tirantes de protección de espalda, utilizable como escalera de mantenimiento en edificios, norma DIN 18799-1, componentes certificados según las normativas internacionales DIN EN ISO 14 122 y EN 353-1, fabricada según las indicaciones norma DIN EN 1090. Acabado en aluminio natural excepto barandilla de salida y piezas de sujección a pared en acero galvanizado por inmersión en caliente. Ancho de escalera de 520 mm., Peldaños estriados antideslizantes, Paso entre peldaños <=280 mm. Altura libre inferior: 2.200 ( altura del suelo al primer aro). Aros de protección de espalda ø 700 mm. Incluso anclaje a elementos de fábrica o estructura, preservando paneles de fachada y sistema de impermeabilizacón de cubierta, y medios auxiliares.

| Código | Ud | Descripción | Rendimiento | Precio | Importe |
|---|---|---|---|---|---|
| O01OA030 | h. | Oficial primera | 1.977 | 18.8 | 37.17 |
| O01OA050 | h. | Especialista | 1.977 | 15.65 | 30.94 |
| O01OA070 | h. | Peón ordinario | 1.977 | 15.22 | 30.09 |
| P13EV030 | u | Escalera fija protección espalda, aluminio y acero galvanizado. H<390 cms. (material) | 1 | 740.95 | 740.95 |
|  |  | Total |  |  | 839.15 |

Claves: garra, albañil, galvanizar, redondo, vertical, escalera, acero

**E15EV031** ud ESCALERA FIJA H<150 cms.
1 ud × 246.13 (247.36 con costes indirectos) = 247.36
Escalera fija con barandilla, para uso exterior salvando una altura de hasta 150 cms., utilizable como escalera de mantenimiento en edificios, norma DIN 18799-1, componentes certificados según las normativas internacionales DIN EN ISO 14 122 y EN 353-1, fabricada según las indicaciones norma DIN EN 1090. Ejecutada en acero galvanizado por inmersión en caliente. Ancho de escalera de 520 mm., Peldaños estriados antideslizantes, Paso entre peldaños <=280 mm. Incluso anclaje a elementos de fábrica o estructura, preservando paneles de fachada y sistema de impermeabilizacón de cubierta, y medios auxiliares.

| Código | Ud | Descripción | Rendimiento | Precio | Importe |
|---|---|---|---|---|---|
| O01OA030 | h. | Oficial primera | 1.977 | 18.8 | 37.17 |
| O01OA050 | h. | Especialista | 1.977 | 15.65 | 30.94 |
| O01OA070 | h. | Peón ordinario | 1.977 | 15.22 | 30.09 |
| P13EV031 | u | Escalera fija con barandilla acero galvanizado. H<150 cms. (material) | 1 | 147.93 | 147.93 |
|  |  | Total |  |  | 246.13 |

Claves: garra, albañil, galvanizar, redondo, vertical, escalera, acero

**EMARCAJE** ud MARCAJE PISTAS DEPORTIVAS (30/05/2017)
1 ud × 1793.86 (1802.83 con costes indirectos) = 1802.83
Marcaje de pistas deportivas, por medio de bandas de señalización pintadas, cumpliendo normativa de federación para fútbol sala, balonmano, baloncesto; premarcaje de las pistas de tenis, voleibol y badminton; y elementos de anclaje en pavimento para colocación de postes de estos tres deportes. Totalmente terminado.

| Código | Ud | Descripción | Rendimiento | Precio | Importe |
|---|---|---|---|---|---|
| MARCFS | ud | Marcaje pista fútbol sala (material) | 1 | 415.11 | 415.11 |
| MARCBM | ud | Marcaje pista balonmano (material) | 1 | 415.11 | 415.11 |
| MARCBC | ud | Marcaje pista baloncesto (material) | 1 | 355.81 | 355.81 |
| MARCTN | ud | Premarcaje pista tenis (material) | 1 | 138.37 | 138.37 |
| MARCVL | ud | Premarcaje pista voleibol (material) | 1 | 138.37 | 138.37 |
| MARCBDM | ud | Premarcaje pista badminton (material) | 1 | 138.37 | 138.37 |
| MARCANC | ud | Juego elementos de anclaje (material) | 3 | 64.24 | 192.72 |
|  |  | Total |  |  | 1793.86 |

**EASIENTO** ud ASIENTO
516 ud × 17.75 (17.84 con costes indirectos) = 9205.44
Asiento monobloque con respaldo alto de 35 cm, siguiendo la recomendación de la UEFA / FIFA para instalaciones deportivas, con una ocupación sobre la grada de 31 cm., y profundidad total de 35 cm. Totalmente instalado con anclaje directo sobre la grada.

| Código | Ud | Descripción | Rendimiento | Precio | Importe |
|---|---|---|---|---|---|
| O01OB130 | h. | Oficial 1ª cerrajero | 0.366 | 18.8 | 6.88 |
| EASIENTO35 | ud | Asiento respaldo alto 35 cm (material) | 1 | 10.87 | 10.87 |
|  |  | Total |  |  | 17.75 |

**E21TSD060** u ASIENTO MURAL DUCHA ABATIBLE ACERO INOXIDABLE
8 u × 123.9 (124.52 con costes indirectos) = 996.16
Asiento mural abatible para ducha o vestuario, fabricado en su totalidad en acero inoxidable. Asiento de medidas 38x51 cm con desagües incorporados integrados en el asiento. Totalmente instalado y ajustado al usuario; i/p.p. de tacos y tornillería en acero inox. Conforme a CTE DB SUA-9.

| Código | Ud | Descripción | Rendimiento | Precio | Importe |
|---|---|---|---|---|---|
| O01OB170 | h. | Oficial 1ª fontanero calefactor | 0.395 | 18.8 | 7.43 |
| M12T050 | h | Taladro percutor eléctrico pequeño (maquinaria) | 0.4 | 1.11 | 0.44 |
| P36HDA050 | u | Asiento mural ducha abatible acero inox (material) | 1 | 113.6 | 113.60 |
| %PM | % | Pequeño Material (02/01/2016) | 2 % | 121.47 | 2.43 |
|  |  | Total |  |  | 123.9 |

Claves: mural, acero, asiento, ducha, abatible, fabricacion, desagüe, ajustar, inoxidable, tornillo, taco

| Medición | Uds. | Parcial |
|---|---|---|
| DUCHAS | 4 | 4.00 |
| VESTUARIO | 4 | 4.00 |
| Total |  | 8 |

**E26FEA050** ud EXTINTOR POLVO ABC 6 kg.PR.IN (01/01/2010)
28 ud × 29.65 (29.8 con costes indirectos) = 834.40
Extintor de polvo químico ABC polivalente, de eficacia 21A/113B, de 6 kg. de agente extintor, con soporte, manómetro comprobable y manguera con difusor, señal indicadora fotoluminiscente, según Norma UNE, certificado AENOR. Medida la unidad instalada.

| Código | Ud | Descripción | Rendimiento | Precio | Importe |
|---|---|---|---|---|---|
| P23FJ040 | ud | Extintor polvo ABC 6 kg. pr.in., con señal e instalación (material) | 1 | 29.65 | 29.65 |
|  |  | Total |  |  | 29.65 |

Claves: aenor, manometro, norma, difusor, polvo, manguera, brasa, extintor, quimico, soporte

**E26FEE100** ud EXTINTOR CO2 2 kg. (01/01/2010)
5 ud × 51.32 (51.58 con costes indirectos) = 257.90
Extintor de nieve carbónica CO2, de eficacia 34B, de 2 kg. de agente extintor, construido en acero, con soporte y boquilla con difusor, señal indicadora fotoluminiscente, según Norma UNE. Equipo con certificación AENOR. Medida la unidad instalada.

| Código | Ud | Descripción | Rendimiento | Precio | Importe |
|---|---|---|---|---|---|
| P23FJ250 | ud | Extintor CO2 2 kg. de acero, con señal e instalación (material) | 1 | 51.32 | 51.32 |
|  |  | Total |  |  | 51.32 |

Claves: soporte, boquilla, difusor, extintor, construccion, norma, aenor, certificacion, equipo, acero

**E26FJ150** ud SEÑAL POLIESTIRENO 210x197mm.FOTOLUM.
38 ud × 3.06 (3.08 con costes indirectos) = 117.04
Señalización de equipos contra incendios fotoluminiscente, de riesgo diverso, advertencia de peligro, prohibición, evacuación y salvamento, en poliestireno de 1,5 mm fotoluminiscente, de dimensiones 210x297 mm. Medida la unidad instalada.

| Código | Ud | Descripción | Rendimiento | Precio | Importe |
|---|---|---|---|---|---|
| O01OA060 | h. | Peón especializado | 0.049 | 15.45 | 0.76 |
| P23FK190 | ud | Señal poliprop. 210x297mm.fotolumi. (material) | 1 | 2.3 | 2.30 |
|  |  | Total |  |  | 3.06 |

Claves: poliestireno, equipo, dimension, incendio, señalizacion, evacuacion

**E28RSG020** m LÍNEA HORIZONTAL DE SEGURIDAD
123.1 m × 17.17 (17.26 con costes indirectos) = 2124.71
Línea horizontal de seguridad para anclaje y desplazamiento de cinturones de seguridad con cuerda para dispositivo anticaída, D=14 mm., y anclaje autoblocante de fijación de mosquetones de los cinturones, montada con carácter permanente sobre puntos de anclaje fijo.

| Código | Ud | Descripción | Rendimiento | Precio | Importe |
|---|---|---|---|---|---|
| O01OA030 | h. | Oficial primera | 0.099 | 18.8 | 1.86 |
| O01OA070 | h. | Peón ordinario | 0.099 | 15.22 | 1.51 |
| P31IS470 | ud | Disp. ant. tb. vert./hor. desliz.+esl.90 cm. (material) | 0.07 | 106.44 | 7.45 |
| P31IS600 | m. | Cuerda nylon 14 mm. (material) | 1.05 | 1.71 | 1.80 |
| P31IS670 | u | Punto de anclaje fijo (material) | 0.3 | 15.17 | 4.55 |
|  |  | Total |  |  | 17.17 |

Claves: blocante, caida, linea, horizontal, seguridad, cuerda, fijacion, cinturon, anclaje

| Medición | Uds. | Largo | Parcial |
|---|---|---|---|
| Cubierta plana | 1 | 45.80 | 45.80 |
|  | 1 | 5.50 | 5.50 |
|  | 1 | 17.00 | 17.00 |
|  | 1 | 9.00 | 9.00 |
| Cubierta inclinada | 1 | 45.80 | 45.80 |
| Total |  |  | 123.1 |

## 15_PINTURAS PINTURAS (11/01/2014)
Importe: 26713.45

**E27ME010** m2 ESMALTE SATINADO S/MADERA
32.21 m2 × 17.26 (17.35 con costes indirectos) = 558.84
Pintura al esmalte satinado sobre carpintería de madera, i/lijado, imprimación, plastecido, mano de fondo y acabado con una mano de esmalte.

| Código | Ud | Descripción | Rendimiento | Precio | Importe |
|---|---|---|---|---|---|
| O01OB230 | h. | Oficial 1ª pintura (mano de obra; 01/01/2010) | 0.306 | 18.8 | 5.75 |
| O01OB240 | h. | Especialilsta pintura (mano de obra; 01/01/2010) | 0.306 | 15.65 | 4.79 |
| P25MA030 | l. | Imp. p. abierto fungi. incol. (material) | 0.13 | 8.7 | 1.13 |
| P25OS030 | l. | Imprimac. sintética bla. satin. (material) | 0.2 | 9.22 | 1.84 |
| P25JA100 | l. | E. laca poliuret. satinada color (material) | 0.25 | 14.69 | 3.67 |
| P25WW220 | ud | Pequeño material (material) | 0.08 | 1.06 | 0.08 |
|  |  | Total |  |  | 17.26 |

Claves: satinado, esmalte, madero, pintura, pasta, carpinteria, mano, imprimacion

| Medición | Uds. | Largo | Alto | Parcial |
|---|---|---|---|---|
| Rodapié |  |  |  |  |
| Pista | 2 | 45.00 | 0.08 | 7.20 |
|  | 2 | 25.53 | 0.08 | 4.08 |
|  | 4 | 0.94 | 0.08 | 0.30 |
| Salas | 2 | 30.04 | 0.08 | 4.81 |
|  | 2 | 9.99 | 0.08 | 1.60 |
|  | 8 | 0.77 | 0.08 | 0.49 |
| Gimnasio | 2 | 24.48 | 0.08 | 3.92 |
|  | 2 | 9.99 | 0.08 | 1.60 |
|  | 2 | 1.30 | 0.08 | 0.21 |
| Puertas armarios instalaciones |  |  |  |  |
|  | 4 | 1.00 | 2.00 | 8.00 |
| Total |  |  |  | 32.21 |

**E27EPA030** m2 P. PLAST. ACRIL. MATE LAVABLE B/COLOR
6993.21 m2 × 3.72 (3.74 con costes indirectos) = 26154.61
Pintura plástica acrílica lisa mate lavable profesional, pigmentada, sobre paramentos horizontales y verticales, dos manos, incluso imprimación, plastecido, limpieza y medios auxiliares. Medido sin deducción de huecos por mochetas, planos inclinados, tabicas, pilares cilíndricos, protecciones y muestras color.

| Código | Ud | Descripción | Rendimiento | Precio | Importe |
|---|---|---|---|---|---|
| O01OB230 | h. | Oficial 1ª pintura | 0.079 | 18.8 | 1.49 |
| O01OB240 | h. | Especialilsta pintura | 0.049 | 15.65 | 0.77 |
| P25OZ040 | l. | E. fijadora muy penetrante obra/mad e/int (material) | 0.07 | 7.99 | 0.56 |
| P25OG040 | kg | Masilla ultrafina acabados (material) | 0.06 | 1.67 | 0.10 |
| P25EI030 | l. | P. pl. acríl. esponjable mate (material) | 0.3 | 1.98 | 0.59 |
| P25WW220 | ud | Pequeño material | 0.2 | 1.06 | 0.21 |
|  |  | Total |  |  | 3.72 |

Claves: blanco, imprimacion, plastico, vertical, mate, pintura, liso, colorante, paramento, horizontal, mano, pasta, lavadero, acrilico

| Medición | Uds. | Largo | Ancho | Alto | Parcial |
|---|---|---|---|---|---|
| FT |  |  |  |  |  |
| Planta Baja |  |  |  |  |  |
| Entrada | 1 | 16.50 |  |  |  |
| Vestíbulo Principal | 1 | 6.00 | 9.75 |  |  |
|  | 1 | 12.85 | 2.45 |  |  |
|  | -1 | 12.00 | 1.20 |  |  |
|  | 1 | 2.15 | 4.75 |  |  |
| Taquilla | 1 | 10.60 |  |  |  |
|  | -1 | 2.40 | 2.40 |  |  |
| Acceso Pista 1 | 1 | 8.84 |  |  |  |
|  | -1 | 2.40 | 1.20 |  |  |
| Acceso Pista 2 | 1 | 8.60 |  |  |  |
|  | -1 | 2.40 | 1.20 |  |  |
| Aseos 1 | 1 | 15.60 |  |  |  |
|  | 1 | 4.47 |  |  |  |
|  | 1 | 19.97 |  |  |  |
|  | -1 | 3.00 | 2.40 |  |  |
|  | -1 | 1.20 | 0.60 |  |  |
|  | -1 | 4.20 | 2.40 |  |  |
| Cto. Limpieza | 1 | 12.10 |  |  |  |
|  | -1 | 2.40 | 2.40 |  |  |
| Pasillo1 | 1 | 60.83 |  |  |  |
|  | -1 | 27.60 | 1.20 |  |  |
| Pasillo2 | 1 | 12.85 |  |  |  |
|  | -1 | 5.40 | 1.20 |  |  |
| Pasillo3 | 1 | 21.14 |  |  |  |
|  | -1 | 16.20 | 1.20 |  |  |
| Pasillo4 | 1 | 12.81 |  |  |  |
|  | -1 | 9.00 | 1.20 |  |  |
| Almacén 1 | 1 | 102.56 |  |  |  |
|  | -2 | 6.00 | 2.40 |  |  |
|  | -1 | 2.40 | 2.40 |  |  |
|  | -1 | 4.20 | 2.40 |  |  |
| Salas | 1 | 85.78 |  |  |  |
|  | 1 | 123.34 |  |  |  |
|  | 1 | 86.16 |  |  |  |
|  | -2 | 7.20 | 8.40 |  |  |
|  | -1 | 10.20 | 8.40 |  |  |
| Árbitro 1 | 1 | 10.27 |  |  |  |
|  | 1 | 13.86 |  |  |  |
|  | -1 | 1.80 | 2.40 |  |  |
|  | -1 | 2.40 | 2.40 |  |  |
| Árbitro 2 | 1 | 13.02 |  |  |  |
|  | 1 | 19.06 |  |  |  |
|  | -1 | 2.40 | 3.60 |  |  |
|  | -1 | 3.60 | 3.60 |  |  |
| Botiquín | 1 | 18.99 |  |  |  |
|  | -1 | 3.60 | 4.20 |  |  |
| Caldera | 1 | 5.09 |  |  |  |
| Entrada secundaria | 1 | 4.10 | 4.87 |  |  |
|  | -2 | 3.60 | 1.20 |  |  |
| Acceso escalera2 | 1 | 8.20 |  |  |  |
|  | -1 | 3.60 | 1.20 |  |  |
| Vestuarios | 1 | 50.00 |  |  |  |
|  | 1 | 42.66 |  |  |  |
|  | 2 | 44.11 |  |  |  |
|  | -4 | 6.00 | 1.20 |  |  |
|  | -2 | 6.00 | 3.60 |  |  |
|  | -2 | 6.00 | 2.40 |  |  |
|  | -1 | 4.80 | 1.20 |  |  |
|  | -1 | 4.80 | 2.40 |  |  |
| Planta primera |  |  |  |  |  |
| Vest. Superior 1 | 1 | 16.30 | 8.35 |  |  |
|  | 1 | 12.35 | 1.45 |  |  |
| Pasillo 5 | 1 | 94.11 |  |  |  |
|  | 1 | 45.00 | 0.45 |  |  |
|  | -1 | 42.00 | 1.20 |  |  |
| Aseos 2 | 1 | 12.67 |  |  |  |
|  | 1 | 12.65 |  |  |  |
|  | 1 | 4.18 |  |  |  |
|  | -2 | 5.40 | 1.20 |  |  |
|  | -2 | 2.40 | 1.20 |  |  |
|  | -1 | 1.80 | 1.20 |  |  |
| Almacén 2 | 1 | 19.62 |  |  |  |
|  | -1 | 4.20 | 3.00 |  |  |
| Vest. Superior 2 | 1 | 102.33 |  |  |  |
|  | -1 | 7.20 | 8.40 |  |  |
| Escalera 2 | 1 | 21.98 |  |  |  |
|  | -1 | 7.20 | 3.00 |  |  |
| Pasillo 6 | 1 | 5.59 |  |  |  |
|  | -1 | 4.20 | 1.20 |  |  |
| Pasillo 7 | 1 | 7.38 |  |  |  |
|  | -1 | 5.40 | 1.20 |  |  |
| Pasillo 8 | 1 | 7.83 |  |  |  |
|  | -1 | 5.40 | 1.20 |  |  |
| Aseos 3 | 1 | 12.09 |  |  |  |
|  | 1 | 11.72 |  |  |  |
|  | 1 | 4.18 |  |  |  |
|  | -1 | 1.80 | 1.20 |  |  |
|  | -1 | 3.60 | 2.40 |  |  |
|  | -1 | 3.60 | 1.80 |  |  |
|  | -1 | 1.20 | 1.20 |  |  |
| Despachos | 3 | 12.00 |  |  |  |
|  | 1 | 11.75 |  |  |  |
|  | -4 | 3.60 | 2.40 |  |  |
| Salas | 1 | 17.59 |  |  |  |
|  | 1 | 17.83 |  |  |  |
|  | -2 | 5.40 | 1.20 |  |  |
| Gimnasio | 1 | 204.97 |  |  |  |
|  | 1 | 17.15 | 1.00 |  |  |
|  | -1 | 4.20 | 1.20 |  |  |
|  | -1 | 18.60 | 8.40 |  |  |
| Vestuarios | 1 | 32.83 |  |  |  |
|  | 1 | 32.77 |  |  |  |
|  | -2 | 3.60 | 6.00 |  |  |
|  | -2 | 2.40 | 1.20 |  |  |
| A deducir |  |  |  |  |  |
| Vestuarios 1 | -1 | 50.00 |  |  |  |
|  | -1 | 42.66 |  |  |  |
|  | -1 | 12.81 |  |  |  |
|  | 99 | 0.60 | 1.20 |  |  |
| Vestuarios gimnasio | -1 | 32.83 |  |  |  |
|  | -1 | 32.77 |  |  |  |
|  | 70 | 0.60 | 1.20 |  |  |
| Despachos | -3 | 12.00 |  |  |  |
|  | -1 | 11.75 |  |  |  |
|  | -1 | 17.59 |  |  |  |
|  | -1 | 17.83 |  |  |  |
|  | -1 | 7.38 |  |  |  |
|  | -1 | 7.83 |  |  |  |
|  | 102 | 0.60 | 1.20 |  |  |
| Subtotal |  |  |  |  |  |
| Partición 1 | 2 | 17.10 |  | 3.05 |  |
|  | 4 | 4.00 |  | 3.05 |  |
|  | 2 | 2.90 |  | 3.05 |  |
|  | 2 | 0.15 |  | 3.05 |  |
|  | 1 | 2.06 |  | 3.05 |  |
|  | 1 | 2.13 |  | 3.05 |  |
|  | 1 | 1.94 |  | 3.05 |  |
|  | 1 | 2.90 |  | 3.05 |  |
| A deducir |  |  |  |  |  |
| Zona despachos | -2 | 12.40 |  | 3.05 |  |
|  | -3 | 4.00 |  | 3.05 |  |
|  | -1 | 2.90 |  | 3.05 |  |
|  | 2 |  |  |  |  |
| Partición 2 |  |  |  |  |  |
| Planta baja |  |  |  |  |  |
| Bajo graderío | 1 | 29.06 |  | 2.50 |  |
|  | 4 | 4.30 |  | 3.30 |  |
|  | 3 | 5.24 |  | 3.30 |  |
|  | 1 | 2.38 |  | 3.30 |  |
|  | 1 | 2.06 |  | 3.30 |  |
|  | 1 | 15.00 |  | 4.10 |  |
|  | 2 | 0.75 |  | 4.10 |  |
| Resto planta baja | 2 | 3.30 |  | 4.10 |  |
|  | 2 | 10.10 |  | 4.10 |  |
|  | 1 | 1.61 |  | 4.10 |  |
|  | 3 | 7.05 |  | 4.10 |  |
|  | 1 | 6.65 |  | 4.10 |  |
|  | 1 | 5.50 |  | 4.10 |  |
|  | 1 | 4.65 |  | 4.10 |  |
|  | 3 | 5.20 |  | 4.10 |  |
|  | 1 | 5.25 |  | 4.10 |  |
|  | 2 | 1.20 |  | 4.10 |  |
|  | 2 | 0.40 |  | 4.10 |  |
|  | 1 | 1.58 |  | 4.10 |  |
|  | 1 | 2.78 |  | 4.10 |  |
|  | 1 | 25.70 |  | 4.10 |  |
| Planta primera | 1 | 1.40 |  | 4.15 |  |
|  | 1 | 5.60 |  | 4.15 |  |
|  | 1 | 2.20 |  | 4.15 |  |
|  | 1 | 0.25 |  | 4.15 |  |
|  | 1 | 1.30 |  | 4.15 |  |
|  | 1 | 3.65 |  | 4.15 |  |
|  | 2 | 8.05 |  | 4.15 |  |
|  | 1 | 4.15 |  | 4.15 |  |
|  | 1 | 3.05 |  | 4.15 |  |
|  | 1 | 2.80 |  | 4.15 |  |
|  | 4 | 2.15 |  | 4.15 |  |
|  | 1 | 3.45 |  | 4.15 |  |
|  | 2 | 1.61 |  | 4.15 |  |
| A deducir |  |  |  |  |  |
| Vestuario 1 | -1 | 5.60 |  | 4.10 |  |
|  | -2 | 5.20 |  | 4.10 |  |
|  | -1 | 5.32 |  | 4.10 |  |
|  | -1 | 2.13 |  | 4.10 |  |
|  | -1 | 2.31 |  | 4.10 |  |
|  | -1 | 2.78 |  | 4.10 |  |
| Vestuario P1 | -1 | 5.50 |  | 4.15 |  |
|  | 2 |  |  |  |  |
| Partición 3 |  |  |  |  |  |
| Planta baja | 1 | 12.25 |  | 4.10 |  |
|  | 1 | 30.25 |  | 4.10 |  |
|  | 2 | 2.00 |  | 4.10 |  |
|  | 1 | 4.45 |  | 4.10 |  |
|  | 4 | 1.50 |  | 4.10 |  |
|  | 8 | 0.90 |  | 4.10 |  |
| Planta primera | 2 | 10.25 |  | 4.15 |  |
|  | 1 | 5.40 |  | 4.15 |  |
|  | 1 | 2.83 |  | 4.15 |  |
|  | 2 | 0.77 |  | 4.15 |  |
|  | 1 | 4.30 |  | 4.15 |  |
|  | 1 | 8.00 |  | 4.15 |  |
|  | 2 |  |  |  |  |
| Partición 4 |  |  |  |  |  |
| Planta baja | 1 | 6.80 |  | 4.10 |  |
|  | 1 | 8.68 |  | 4.10 |  |
|  | 1 | 1.50 |  | 4.10 |  |
|  | 1 | 11.40 |  | 4.10 |  |
|  | 1 | 10.00 |  | 4.10 |  |
|  | 1 | 4.63 |  | 4.10 |  |
| Planta primera | 1 | 21.79 |  | 4.15 |  |
|  | 1 | 3.16 |  | 4.15 |  |
|  | 1 | 1.92 |  | 4.15 |  |
|  | 1 | 7.10 |  | 4.15 |  |
| Graderío y pista | 1 | 6.50 |  | 8.60 |  |
|  | 1 | 15.50 |  | 10.60 |  |
|  | 1 | 8.50 |  | 4.50 |  |
|  | 2 |  |  |  |  |
| Trasdosado fachada |  |  |  |  |  |
| Alzado norte | 1 | 12.53 |  | 8.95 |  |
|  | 1 | 31.75 |  | 10.10 |  |
| Alzado este | 1 | 56.10 |  | 8.95 |  |
|  | 1 | 45.80 |  | 2.70 |  |
|  | 1 | 18.00 |  | 8.95 |  |
|  | 1 | 17.25 |  | 7.90 |  |
|  | 1 | 9.05 |  | 4.40 |  |
|  | 1 | 5.50 |  | 2.10 |  |
|  | 1 | 17.25 |  | 2.25 |  |
|  | 1 | 9.05 |  | 4.00 |  |
| Alzado Oeste | 1 | 8.80 |  | 4.40 |  |
|  | 1 | 8.80 |  | 2.90 |  |
|  | 1 | 7.80 |  | 1.50 |  |
|  | 1 | 1.80 |  | 6.00 |  |
|  | 1 | 45.80 |  | 8.60 |  |
|  | 1 | 1.50 |  | 8.95 |  |
| Subtotal |  |  |  |  |  |
| Partición 5 | 4 | 6.00 |  | 2.60 |  |
|  | 2 | 1.16 |  | 2.60 |  |
|  | 2 | 5.25 |  | 4.10 |  |
|  | 2 | 3.82 |  | 2.05 |  |
|  | 2 | 7.00 |  | 4.10 |  |
| Subtotal |  |  |  |  |  |
| Partición 6 | 10 | 2.10 |  | 4.10 |  |
|  | 2 | 3.40 |  | 3.10 |  |
|  | 8 | 2.10 |  | 4.15 |  |
| Subtotal |  |  |  |  |  |
| Total |  |  |  |  | 6993.21 |

## 20_CBT01 INSTALACIÓN DE ELECTRICIDAD Y ESPECIALES (26/04/2007)
Importe: 236181.14

### BT_01 RED DE TIERRAS Y PARARRAYOS (23/07/2009)
Importe: 5522.62

#### BT_011 RED DE TIERRAS (23/07/2009)
Importe: 2886.96

**BT11** m CABLE DESNUDO CU 1X35MM2
600 m × 3.57 (3.59 con costes indirectos) = 2154.00
Cable desnudo Cu 1x35mm2, según ITC-BT-18 del reglamento electrotécnico para baja tensión real decreto 842/2002, totalmente instalado, conexionado y comprobado compuesto de:
- 1 m. Cable desnudo Cu 1x35mm2
- p.p. Soldadura aluminotérmica
- p.p. Pequeño material y accesorios de montaje
- p.p. Mano de obra de instalación
(Propiedad Intelectual INGENIERIA CRUZ MARQUES, S.L.P.)

| Código | Ud | Descripción | Rendimiento | Precio | Importe |
|---|---|---|---|---|---|
| MOELOE | h | Mano de Obra Oficial Electricista (mano de obra; 07/03/2017) | 0.049 | 18.8 | 0.92 |
| MOELPE | h | Mano de Obra Ayudante Electricista (mano de obra; 07/03/2017) | 0.049 | 15.65 | 0.77 |
| BT11-1 | m | Cable desnudo Cu 1x35mm2 (material) | 1 | 1.64 | 1.64 |
| %SOLDADURAALU0200 | % | Soldadura aluminotérmica (21/09/2017) | 2 % | 3.33 | 0.07 |
| %MPA0500 | % | Material pequeño auxiliar y accesorios de montaje (21/09/2017) | 5 % | 3.40 | 0.17 |
|  |  | Total |  |  | 3.57 |

| Medición | Uds. | Largo | Parcial |
|---|---|---|---|
| RED DE TIERRAS | 1 | 600.00 | 600.00 |
| Total |  |  | 600 |

**BT13** u PICA TOMA TIERRA DE ACERO COBRIZADO 2M 3/4" DIAMETRO
20 u × 17.88 (17.97 con costes indirectos) = 359.40
Pica toma tierra de acero cobrizado 2m 3/4" diametro, según ITC-BT-18 del reglamento electrotécnico para baja tensión real decreto 842/2002, totalmente instalada, conexionada y comprobada compuesta de:
- 1 u. Pica toma tierra de acero cobrizado 2m 3/4" diametro
- p.p. Soldadura aluminotérmica
- p.p. Pequeño material y accesorios de montaje
- p.p. Mano de obra de instalación
(Propiedad Intelectual INGENIERIA CRUZ MARQUES, S.L.P.)

| Código | Ud | Descripción | Rendimiento | Precio | Importe |
|---|---|---|---|---|---|
| MOELOE | h | Mano de Obra Oficial Electricista | 0.198 | 18.8 | 3.72 |
| MOELPE | h | Mano de Obra Ayudante Electricista | 0.198 | 15.65 | 3.10 |
| BT13-1 | u | Pica toma tierra de acero cobrizado 2m 3/4" diametro (material) | 1 | 9.88 | 9.88 |
| %SOLDADURAALU0200 | % | Soldadura aluminotérmica | 2 % | 16.70 | 0.33 |
| %MPA0500 | % | Material pequeño auxiliar y accesorios de montaje | 5 % | 17.03 | 0.85 |
|  |  | Total |  |  | 17.88 |

| Medición | Uds. | Parcial |
|---|---|---|
| PICAS RED DE TIERRA | 12 | 12.00 |
| ALUMBRADO EXTERIOR | 8 | 8.00 |
| Total |  | 20 |

**BT14** u TAPA DE REGISTRO PARA LA TOMA DE TIERRA
3 u × 9.98 (10.03 con costes indirectos) = 30.09
Tapa de registro para la toma de tierra, según ITC-BT-18 del reglamento electrotécnico para baja tensión real decreto 842/2002, totalmente instalada, conexionada y comprobada compuesta de:
- 1 u. Tapa de registro para la toma de tierra
- p.p. Pequeño material y accesorios de montaje
- p.p. Mano de obra de instalación

| Código | Ud | Descripción | Rendimiento | Precio | Importe |
|---|---|---|---|---|---|
| MOELOE | h | Mano de Obra Oficial Electricista | 0.247 | 18.8 | 4.64 |
| MOELPE | h | Mano de Obra Ayudante Electricista | 0.247 | 15.65 | 3.87 |
| BT14-1 | u | Tapa de registro para la toma de tierra (material) | 1 | 0.99 | 0.99 |
| %MPA0500 | % | Material pequeño auxiliar y accesorios de montaje | 5 % | 9.50 | 0.48 |
|  |  | Total |  |  | 9.98 |

| Medición | Uds. | Parcial |
|---|---|---|
| TAPA DE RESGISTRO | 3 | 3.00 |
| Total |  | 3 |

**BT15** u CAJA DE SECCIONAMIENTO TIERRA HASTA CABLE CU 1X50MM2
1 u × 36.49 (36.67 con costes indirectos) = 36.67
Caja de seccionamiento tierra hasta cable Cu 1X50mm2, según ITC-BT-18 del reglamento electrotécnico para baja tensión real decreto 842/2002, totalmente instalada, conexionada y comprobada compuesta de:
- 1 u. Caja de seccionamiento tierra hasta cable Cu 1X50mm2
- p.p. Pequeño material y accesorios de montaje
- p.p. Mano de obra de instalación

| Código | Ud | Descripción | Rendimiento | Precio | Importe |
|---|---|---|---|---|---|
| MOELOE | h | Mano de Obra Oficial Electricista | 0.148 | 18.8 | 2.78 |
| MOELPE | h | Mano de Obra Ayudante Electricista | 0.148 | 15.65 | 2.32 |
| BT15-1 | u | Caja de seccionamiento tierra hasta cable Cu 1X50mm2 (material) | 1 | 29.65 | 29.65 |
| %MPA0500 | % | Material pequeño auxiliar y accesorios de montaje | 5 % | 34.75 | 1.74 |
|  |  | Total |  |  | 36.49 |

| Medición | Uds. | Parcial |
|---|---|---|
| CAJA DE SECCIONAMIENTO | 1 | 1.00 |
| Total |  | 1 |

**BT17** m CABLE UNIPOLAR TIPO CU H07Z1-K (AS) (Cca-s1b,d1,a1) 1X6mm2
300 m × 0.85 (0.85 con costes indirectos) = 255.00
Cable unipolar tipo Cu H07Z1-K (AS) (Cca-s1b,d1,a1) 1X6mm2, según reglamento electrotécnico para baja tensión real decreto 842/2002 y norma EN 50575 y A1:2016 Reglamento de Productos de la Construcción (CPR), totalmente instalada, conexionada y comprobada compuesta de:
- 1 m. Cable unipolar tipo Cu H07Z1-K (AS) (Cca-s1b,d1,a1) 1X6mm2
- p.p. Pequeño material y accesorios de montaje
- p.p. Mano de obra de instalación

| Código | Ud | Descripción | Rendimiento | Precio | Importe |
|---|---|---|---|---|---|
| MOELOE | h | Mano de Obra Oficial Electricista | 0.01 | 18.8 | 0.19 |
| MOELPE | h | Mano de Obra Ayudante Electricista | 0.01 | 15.65 | 0.16 |
| BT32-7 | m | Cable unipolar tipo Cu H07Z1-K (AS) (Cca-s1b,d1,a1) 1X6mm2 (material) | 1 | 0.46 | 0.46 |
| %MPA0500 | % | Material pequeño auxiliar y accesorios de montaje | 5 % | 0.81 | 0.04 |
|  |  | Total |  |  | 0.85 |

| Medición | Uds. | Largo | Parcial |
|---|---|---|---|
| EQUIPOTENCIAL VESTUARIOS | 10 | 30.00 | 300.00 |
| Total |  |  | 300 |

**BT12** m CABLE DESNUDO CU 1X50MM2
10 m × 5.15 (5.18 con costes indirectos) = 51.80
Cable desnudo Cu 1x50mm2, según ITC-BT-18 del reglamento electrotécnico para baja tensión real decreto 842/2002, totalmente instalado, conexionado y comprobado compuesto de:
- 1 m. Cable desnudo Cu 1x50mm2
- p.p. Soldadura aluminotérmica
- p.p. Pequeño material y accesorios de montaje
- p.p. Mano de obra de instalación

| Código | Ud | Descripción | Rendimiento | Precio | Importe |
|---|---|---|---|---|---|
| MOELOE | h | Mano de Obra Oficial Electricista | 0.049 | 18.8 | 0.92 |
| MOELPE | h | Mano de Obra Ayudante Electricista | 0.049 | 15.65 | 0.77 |
| BT12-1 | m | Cable desnudo Cu 1x50mm2 (material) | 1 | 3.11 | 3.11 |
| %SOLDADURAALU0200 | % | Soldadura aluminotérmica | 2 % | 4.80 | 0.10 |
| %MPA0500 | % | Material pequeño auxiliar y accesorios de montaje | 5 % | 4.90 | 0.25 |
|  |  | Total |  |  | 5.15 |

| Medición | Uds. | Largo | Parcial |
|---|---|---|---|
| INTERCONEXIÓN PARARRAYOS | 1 | 10.00 | 10.00 |
| Total |  |  | 10 |

#### BT_012 PARARRAYOS (11/07/2014)
Importe: 2635.66

**BT16** u VIA DE CHISPAS
1 u × 196.46 (197.44 con costes indirectos) = 197.44
Vía de chispas, según ITC-BT-18 del reglamento electrotécnico para baja tensión real decreto 842/2002, totalmente instalada, conexionada y comprobada compuesta de:
- 1 u. Vía de chispas
- p.p. Pequeño material y accesorios de montaje
- p.p. Mano de obra de instalación

| Código | Ud | Descripción | Rendimiento | Precio | Importe |
|---|---|---|---|---|---|
| MOELOE | h | Mano de Obra Oficial Electricista | 0.148 | 18.8 | 2.78 |
| MOELPE | h | Mano de Obra Ayudante Electricista | 0.148 | 15.65 | 2.32 |
| BT16-1 | u | Vía de chispas (material) | 1 | 182 | 182.00 |
| %MPA0500 | % | Material pequeño auxiliar y accesorios de montaje | 5 % | 187.10 | 9.36 |
|  |  | Total |  |  | 196.46 |

| Medición | Uds. | Parcial |
|---|---|---|
| PARARRAYOS | 1 | 1.00 |
| Total |  | 1 |

**BT_0121** u PARARRAYOS NIVEL DE PROTECCIÓN 1 MOD. CIRPROTEC NIMBUS 45
1 u × 2426.09 (2438.22 con costes indirectos) = 2438.22
Parrayos nivel de protección 1 mod. CIRPROTEC NIMBUS 45 completo, totalmente instalado y conexionado compuesto de:
- 1 u. Parrayos nivel de protección 1 mod. CIRPROTEC NIMBUS 45 con sistema de cebado electrónico.
- 1 u. Pieza de Adaptacion pararrayos a mastil.
- 1 u. Juego de Anclajes
- 1 u. Mastil 6m Fe
- 50 m. Cable trenzado de cobre electrolítico desnudo de 50 mm
- 40 u. Soporte M-8 bronce con tirafondo para cables de 50mm2 y 70mm2.
- 1 u. Tubo de Protección bajante de 3m Fe Galvanizado
- 1 u. Arqueta de registro cuadrada de polipropileno 300x300mm con regleta equipotencial incluida y 3 terminales brida
- 3 u. Jabalina de cobre 300 micras 2m, diámetro 14 mm
- 3 u. Grapa abarcón latón conexión jabalina
- 25 kg. Compuesto líquido activador perdurable para tomas de tierra
- 1 u. Contador de impactos de rayo (IP67)
- p.p. Pequeño material y accesorios de montaje.
- p.p. Mano de obra de instalación.

| Código | Ud | Descripción | Rendimiento | Precio | Importe |
|---|---|---|---|---|---|
| MOELOE | h | Mano de Obra Oficial Electricista | 3.953 | 18.8 | 74.32 |
| MOELPE | h | Mano de Obra Ayudante Electricista | 3.953 | 15.65 | 61.86 |
| BT1701801020101 | u | Parrayos nivel de protección 1 mod. CIRPROTEC NIMBUS 45 completo (material) | 1 | 2174.38 | 2174.38 |
| %MPA0500 | % | Material pequeño auxiliar y accesorios de montaje | 5 % | 2310.56 | 115.53 |
|  |  | Total |  |  | 2426.09 |

| Medición | Uds. | Parcial |
|---|---|---|
| PARARRAYOS | 1 | 1.00 |
| Total |  | 1 |

### BT_02 INSTALACIÓN DE ENLACE (23/05/2007)
Importe: 18276.92

**BT3103** u ENGANCHE EN ACOMETIDA
2 u × 395.36 (397.34 con costes indirectos) = 794.68
Enganche en acometida suministro trifásico, según ITC-BT-11 del reglamento electrotécnico para baja tensión real decreto 842/2002 y norma EN 50575 y A1:2016 Reglamento de Productos de la Construcción (CPR), totalmente instalado, conexionado y comprobado compuesto de:
- 16 m. Cable XZ1 (Eca-s1b,d1,a1) 0.6/1 kV Aluminio totalmente instalado y conexionado
- 8 u. Terminales de Aluminio para conexionado C.P.M., según normativa de compañia suministradora.
- 4 u. Conectores a perforación de aislante para redes subterráneas de baja tensión (derivación en arqueta), según normativa de compañias suministradora.
- p.p. Pequeño material y accesorios de montaje.
- p.p. Mano de obra de instalación.

| Código | Ud | Descripción | Rendimiento | Precio | Importe |
|---|---|---|---|---|---|
| MOELOE | h | Mano de Obra Oficial Electricista | 1.977 | 18.8 | 37.17 |
| BT3103-1_ | m | Cable XZ1 (Eca-s1b,d1,a1) 0.6/1 kV Aluminio, totalmente instalado y conexionado (material) | 16 | 13.8 | 220.80 |
| BT3103-2_ | u | Terminales de Aluminio para conexionado C.G.P., según normativa de compañia suministradora (material) | 8 | 9.88 | 79.04 |
| BT3103-3_ | u | Conectores a perforación de aislante para redes subterráneas de baja tensión (derivación en arqueta), según normativa de C.S. (material) | 4 | 9.88 | 39.52 |
| %MPA0500 | % | Material pequeño auxiliar y accesorios de montaje | 5 % | 376.53 | 18.83 |
|  |  | Total |  |  | 395.36 |

| Medición | Uds. | Parcial |
|---|---|---|
| CPM | 2 | 2.00 |
| Total |  | 2 |

**BT3143** m LÍNEA DE CABLE UNIPOLAR TIPO CU RZ1-K (AS) (Cca-s1b,d1,a1) 5X120mm2
70 m × 55.47 (55.75 con costes indirectos) = 3902.50
Línea de cable unipolar tipo Cu RZ1-K (AS) (Cca-s1b,d1,a1) 5X120mm2, según reglamento electrotécnico para baja tensión real decreto 842/2002 y norma EN 50575 y A1:2016 Reglamento de Productos de la Construcción (CPR), totalmente instalada, conexionada y comprobada compuesta de:
- 5 m. Cable unipolar tipo Cu RZ1-K (AS) (Cca-s1b,d1,a1) 5X120mm2
- p.p. Prensaestopas, pequeño material y accesorios de montaje
- p.p. Mano de obra de instalación

| Código | Ud | Descripción | Rendimiento | Precio | Importe |
|---|---|---|---|---|---|
| MOELOE | h | Mano de Obra Oficial Electricista | 0.059 | 18.8 | 1.11 |
| MOELPE | h | Mano de Obra Ayudante Electricista | 0.059 | 15.65 | 0.92 |
| BT31-5 | m | Cable unipolar tipo Cu RZ1-K (AS) (Cca-s1b,d1,a1) 1X120mm2 (material) | 5 | 10.16 | 50.80 |
| %MPA0500 | % | Material pequeño auxiliar y accesorios de montaje | 5 % | 52.83 | 2.64 |
|  |  | Total |  |  | 55.47 |

| Medición | Uds. | Largo | Parcial |
|---|---|---|---|
| SUMINISTRO RED | 1 | 70.00 | 70.00 |
| Total |  |  | 70 |

**BT301414** m LÍNEA DE CABLE MULTICONDUCTOR (MANGUERA) TIPO CU RZ1-K (AS+) (Cca-s1b,d1,a1) 5X25mm2
70 m × 26.97 (27.1 con costes indirectos) = 1897.00
Línea de cable multiconductor (manguera) tipo Desig. UNE: RZ1-K (AS+) (Cca-s1b,d1,a1) 5x25mm2 Cu, Aislamiento: 0.6/1 kV, XLPE+Pol,RF, resistente al fuego, según reglamento electrotécnico para baja tensión real decreto 842/2002 y norma EN 50575 y A1:2016 Reglamento de Productos de la Construcción (CPR), totalmente instalada, conexionada y comprobada compuesta de:
- 1 m. Línea de cable multiconductor (manguera) tipo RZ1-K (AS+) (Cca-s1b,d1,a1) 5x25mm2 Cu, Aislamiento: 0.6/1 kV, XLPE+Pol,RF
- p.p. Prensaestopas, pequeño material y accesorios de montaje
- p.p. Mano de obra de instalación

| Código | Ud | Descripción | Rendimiento | Precio | Importe |
|---|---|---|---|---|---|
| MOELOE | h | Mano de Obra Oficial Electricista | 0.02 | 18.8 | 0.38 |
| MOELPE | h | Mano de Obra Ayudante Electricista | 0.02 | 15.65 | 0.31 |
| BT301214-1 | m | Línea de cable multiconductor (manguera) tipo RZ1-K (AS+) (Cca-s1b,d1,a1) 5x25mm2 Cu, Aislamiento: 0.6/1 kV, XLPE+Pol,RF (material) | 1 | 25 | 25.00 |
| %MPA0500 | % | Material pequeño auxiliar y accesorios de montaje | 5 % | 25.69 | 1.28 |
|  |  | Total |  |  | 26.97 |

| Medición | Uds. | Largo | Parcial |
|---|---|---|---|
| SUMINISTRO COMPLEMENTARIO | 1 | 70.00 | 70.00 |
| Total |  |  | 70 |

**BT3916** m CANALIZACIÓN BAJO TUBO PVC DOBLE PARED CORRUGADA M160
210 m × 9.9 (9.95 con costes indirectos) = 2089.50
Canalización bajo tubo PVC doble pared corrugada M160 no propagador de la llama, según reglamento electrotécnico para baja tensión real decreto 842/2002, totalmente instalada y comprobada compuesta de:
- 1 m. Tubo PVC canalización doble pared corrugada M160 no propagador de la llama.
- p.p. Pequeño material y accesorios de montaje.
- p.p. Mano de obra de instalación.

| Código | Ud | Descripción | Rendimiento | Precio | Importe |
|---|---|---|---|---|---|
| MOELOE | h | Mano de Obra Oficial Electricista | 0.02 | 18.8 | 0.38 |
| MOELPE | h | Mano de Obra Ayudante Electricista | 0.02 | 15.65 | 0.31 |
| BT3916-1 | m | Tubo PVC doble pared corrugada M160 no propagador de la llama. (material) | 1 | 8.74 | 8.74 |
| %MPA0500 | % | Material pequeño auxiliar y accesorios de montaje | 5 % | 9.43 | 0.47 |
|  |  | Total |  |  | 9.9 |

| Medición | Uds. | Largo | Parcial |
|---|---|---|---|
| SUMINISTRO RED | 2 | 70.00 | 140.00 |
| SUMINISTRO COMPLEMENTARIO | 1 | 70.00 | 70.00 |
| Total |  |  | 210 |

**BT3911** m CANALIZACIÓN BAJO TUBO PVC DOBLE PARED CORRUGADA M63
640 m × 5.32 (5.35 con costes indirectos) = 3424.00
Canalización bajo tubo PVC doble pared corrugada M63 no propagador de la llama, según reglamento electrotécnico para baja tensión real decreto 842/2002, totalmente instalada y comprobada compuesta de:
- 1 m. Tubo PVC canalización doble pared corrugada M63 no propagador de la llama.
- p.p. Pequeño material y accesorios de montaje.
- p.p. Mano de obra de instalación.

| Código | Ud | Descripción | Rendimiento | Precio | Importe |
|---|---|---|---|---|---|
| MOELOE | h | Mano de Obra Oficial Electricista | 0.02 | 18.8 | 0.38 |
| MOELPE | h | Mano de Obra Ayudante Electricista | 0.02 | 15.65 | 0.31 |
| BT3911-1 | m | Tubo PVC doble pared corrugada M63 no propagador de la llama. (material) | 1 | 4.38 | 4.38 |
| %MPA0500 | % | Material pequeño auxiliar y accesorios de montaje | 5 % | 5.07 | 0.25 |
|  |  | Total |  |  | 5.32 |

| Medición | Uds. | Largo | Parcial |
|---|---|---|---|
| ALUMBRADO EXTERIOR | 2 | 250.00 | 500.00 |
| TELECOMUNICACIONES | 2 | 70.00 | 140.00 |
| Total |  |  | 640 |

**BT258** u CONJUNTO INDIVIDUAL EXTERIOR EMPOTRADO TRIFÁSICO HASTA 43,5KW CON SECCIONAMIENTO
1 u × 999.63 (1004.63 con costes indirectos) = 1004.63
Conjunto individual exterior empotrado suministro trifásico hasta 43,5kW con seccionamiento empotrado, según ITC-BT-12 del reglamento electrotécnico para baja tensión real decreto 842/2002, según norma NI 42.72.00, NI-76.84.04 y normas de la compañia suministradora de energía eléctrica, totalmente instalado, conexionado y comprobado compuesto de:
- 1 u. Conjunto individual exterior empotrado suministro trifásico hasta 43,5kW con seccionamiento empotrado.
- p.p. Pequeño material y accesorios de montaje
- p.p. Mano de obra de instalación

| Código | Ud | Descripción | Rendimiento | Precio | Importe |
|---|---|---|---|---|---|
| MOELOE | h | Mano de Obra Oficial Electricista | 1.977 | 18.8 | 37.17 |
| MOELPE | h | Mano de Obra Ayudante Electricista | 0.988 | 15.65 | 15.46 |
| BT258-1 | u | Conjunto individual exterior suministro trifásico hasta 43,5kW con seccionamiento empotrado (material) | 1 | 899.4 | 899.40 |
| %MPA0500 | % | Material pequeño auxiliar y accesorios de montaje | 5 % | 952.03 | 47.60 |
|  |  | Total |  |  | 999.63 |

| Medición | Uds. | Parcial |
|---|---|---|
| SUMINISTRO COMPLEMENTARIO | 1 | 1.00 |
| Total |  | 1 |

**BT253** u CONJUNTO INDIVIDUAL EXTERIOR EMPOTRADO TRIFÁSICO HASTA 198KW CON SECCIONAMIENTO
1 u × 1252.68 (1258.94 con costes indirectos) = 1258.94
Conjunto individual exterior empotrado suministro trifásico hasta 198kW, con protección seccionable en carga, según ITC-BT-12 del reglamento electrotécnico para baja tensión real decreto 842/2002, según norma NI 42.72.00 y normas de la compañia suministradora de energía eléctrica, totalmente instalado, conexionado y comprobado compuesto de:
- 1 u. Conjunto individual exterior empotrado suministro trifásico hasta 198kW
- p.p. Pequeño material y accesorios de montaje
- p.p. Mano de obra de instalación

| Código | Ud | Descripción | Rendimiento | Precio | Importe |
|---|---|---|---|---|---|
| MOELOE | h | Mano de Obra Oficial Electricista | 1.977 | 18.8 | 37.17 |
| MOELPE | h | Mano de Obra Ayudante Electricista | 1.977 | 15.65 | 30.94 |
| BT253-1 | u | Conjunto individual exterior empotrado trifásico hasta 198kW (material) | 1 | 1124.92 | 1124.92 |
| %MPA0500 | % | Material pequeño auxiliar y accesorios de montaje | 5 % | 1193.03 | 59.65 |
|  |  | Total |  |  | 1252.68 |

| Medición | Uds. | Parcial |
|---|---|---|
| SUMINISTRO DE RED | 1 | 1.00 |
| Total |  | 1 |

**BT394** u ARQUETA PARA REGISTRO BAJA TENSION EN EXTERIOR, MODULAR, POLIETILENO SIN FONDO 45X45X80 + TAPA 50X50
8 u × 274.42 (275.79 con costes indirectos) = 2206.32
ARQUETA PARA REGISTRO BAJA TENSION EN EXTERIOR, MODULAR, POLIETILENO SIN FONDO 45X45X80 + TAPA 50X50, según reglamento electrotécnico para baja tensión real decreto 842/2002, totalmente instalada y comprobada compuesta de:
- 1 u. ARQUETA PARA REGISTRO BAJA TENSION EN EXTERIOR, MODULAR, POLIETILENO SIN FONDO 45X45X80 + TAPA 50X50
- 1 u. Tapa Inoxidable para arqueta con juntas estancas rellenable si se coloca en pavimento o lisa si se coloca en jardín de 50X50.
- p.p. Pequeño material y accesorios de montaje.
- p.p. Mano de obra de instalación.

| Código | Ud | Descripción | Rendimiento | Precio | Importe |
|---|---|---|---|---|---|
| MOELOE | h | Mano de Obra Oficial Electricista | 0.988 | 18.8 | 18.57 |
| MOELPE | h | Mano de Obra Ayudante Electricista | 0.988 | 15.65 | 15.46 |
| BT394-1 | u | Arqueta para registro alumbrado exterior modular polietileno sin fondo 45X45X80 (material) | 1 | 79.07 | 79.07 |
| BT394-2 | u | Tapa Inoxidable para arqueta con juntas estancas 50*50 (material) | 1 | 148.25 | 148.25 |
| %MPA0500 | % | Material pequeño auxiliar y accesorios de montaje | 5 % | 261.35 | 13.07 |
|  |  | Total |  |  | 274.42 |

| Medición | Uds. | Parcial |
|---|---|---|
| ALUMBRADO EXTERIOR | 5 | 5.00 |
| TELECOMUNICACIONES | 3 | 3.00 |
| Total |  | 8 |

**BT395** m ARQUETA PARA REGISTRO BAJA TENSION EN EXTERIOR, MODULAR, POLIETILENO SIN FONDO 60X60X100 + TAPA 70X70
4 m × 295.18 (296.66 con costes indirectos) = 1186.64
ARQUETA PARA REGISTRO BAJA TENSION EN EXTERIOR, MODULAR, POLIETILENO SIN FONDO 60X60X100 + TAPA 70X70, según reglamento electrotécnico para baja tensión real decreto 842/2002, totalmente instalada y comprobada compuesta de:
- 1 u. ARQUETA PARA REGISTRO BAJA TENSION EN EXTERIOR, MODULAR, POLIETILENO SIN FONDO 60X60X100 + TAPA 70X70
- 1 u. Tapa Inoxidable para arqueta con juntas estancas rellenable si se coloca en pavimento o lisa si se coloca en jardín de 60X60.
- p.p. Pequeño material y accesorios de montaje.
- p.p. Mano de obra de instalación.

| Código | Ud | Descripción | Rendimiento | Precio | Importe |
|---|---|---|---|---|---|
| MOELOE | h | Mano de Obra Oficial Electricista | 0.988 | 18.8 | 18.57 |
| MOELPE | h | Mano de Obra Ayudante Electricista | 0.988 | 15.65 | 15.46 |
| BT395-1 | u | Arqueta para registro eléctrico exterior modular polietileno sin fondo 58X58X100 (material) | 1 | 88.95 | 88.95 |
| BT395-2 | u | Tapa Inoxidable para arqueta con juntas estancas 60X60 (material) | 1 | 158.14 | 158.14 |
| %MPA0500 | % | Material pequeño auxiliar y accesorios de montaje | 5 % | 281.12 | 14.06 |
|  |  | Total |  |  | 295.18 |

| Medición | Uds. | Parcial |
|---|---|---|
| BAJA TENSIÓN | 4 | 4.00 |
| Total |  | 4 |

**HORANCINA** u HORNACINA PARA CONJUNTO DE PROTECCIÓN Y MEDIDA
1 u × 510.16 (512.71 con costes indirectos) = 512.71
Formación de hornacina de 2000x160x30 cm, de fábrica de bloque de hormigon c.v. hidrofugo, recibida con mortero de cemento M-5, para alojamiento de instalaciones. Incluso cimentación de hormigón HA-25/B/20/I, pasatubos, cierre superior mediante tablero hormigon prefabricado, recibido de marcos, puerta de carpintería de acero esmaltado practicable de una hoja, perfilería compuesta por cerco, hojas, herrajes de colgar y cerradura universal, elementos de estanqueidad y accesorios homologados. Incluso p/p de premarco de acero, garras de fijación, sellado perimetral de juntas por medio de un cordón de silicona neutra y ajuste final en obra. Elaborada en taller. Totalmente montada y probada.
(Propiedad Intelectual INGENIERIA CRUZ MARQUES, S.L.P. e ICM DIVISIÓN INDUSTRIAL, S.L.)

| Código | Ud | Descripción | Rendimiento | Precio | Importe |
|---|---|---|---|---|---|
| O01OA040 | h. | Oficial segunda | 7.907 | 16.4 | 129.67 |
| HOR1.1 | m² | Solera de hormigon e= 15 cm (material) | 0.6 | 21.74 | 13.04 |
| HOR1.2 | m² | Bloque de hormigon (material) | 2 | 55.04 | 110.08 |
| HOR1.3 | m² | Losa hormigon cubricion (material) | 0.2 | 285.63 | 57.13 |
| HOR1.4 | m² | Encofrado losa (material) | 1.5 | 25.06 | 37.59 |
| HOR1.5 | u | Puerta chapa contadores (material) | 2 | 69.18 | 138.36 |
| %MPA0500 | % | Material pequeño auxiliar y accesorios de montaje | 5 % | 485.87 | 24.29 |
|  |  | Total |  |  | 510.16 |

### BT_03 CUADROS ELÉCTRICOS DE PROTECCIÓN Y MANDO (07/03/2017)
Importe: 18605.36

**BT_032** u CUADRO ELÉCTRICO GENERAL COMPONIBLE COMPLETO IP54 SEGUN ESQUEMA ELÉCTRICO UNIFILAR MOD. ABB
1 u × 9924.75 (9974.37 con costes indirectos) = 9974.37
Cuadro eléctrico eléctrico general componible completo IP54 con un mismo envolvente para RED y GRUPO mod. ABB según esquema eléctrico unifilar y reglamento electrotécnico para baja tensión real decreto 842/2002, totalmente instalado, conexionado y comprobado compuesto de:
- 1 u. Envolvente para cuadro eléctrico general componible IP54 mod. ABB con un mínimo del 40% de espacio libre.
- 1 u. Aparellaje de protección y conmutación redes según esquema eléctrico unifilar proyecto mod. ABB
- 2 u. Protección interna contra sobretensiones transitorias tipo 1+2 mod. CIRPROTEC PSC4-12,5/400TT
- 6 u. Contador Energía Activa y Reactiva,Trifásico KNX carril DIN mod. LINGG JANKE EZ-EMU-WSUP-D-REG-FW
- 18 u. Toroidales para contadores Energía
- 1 u. Etiquetado circuitos según proyecto
- 1 u. Borneros con marcado de fases y circuitos, derivadores, contactores, selectores, reles y resto de aparellaje de maniobra necesario según esquema eléctrico unifilar proyecto mod. ABB
- p.p. Pequeño material y accesorios de montaje
- p.p. Mano de obra de instalación
- p.p. Cableado interno cuadro cable tipo Cu H07Z1-K y RZ1-K (AS) (Cca-s1b,d1,a1)

| Código | Ud | Descripción | Rendimiento | Precio | Importe |
|---|---|---|---|---|---|
| MOELOE | h | Mano de Obra Oficial Electricista | 19.767 | 18.8 | 371.62 |
| BT170018030101 | u | Cuadro eléctrico eléctrico general componible mod. ABB completo (material) | 1 | 8895.19 | 8895.19 |
| %MPA0500 | % | Material pequeño auxiliar y accesorios de montaje | 5 % | 9266.81 | 463.34 |
| %CABLECUADRO0200 | % | Cableado cuadro (21/09/2017) | 2 % | 9730.15 | 194.60 |
|  |  | Total |  |  | 9924.75 |

| Medición | Uds. | Parcial |
|---|---|---|
| CUADRO GENERAL | 1 | 1.00 |
| Total |  | 1 |

**BT_033** u CUADRO ELÉCTRICO SECUNDARIO 1 COMPLETO SEGUN ESQUEMA ELÉCTRICO UNIFILAR MOD. ABB
1 u × 2382.11 (2394.02 con costes indirectos) = 2394.02
Cuadro eléctrico secundario 1 completo con un mismo envolvente para RED y GRUPO mod. ABB según esquema eléctrico unifilar y reglamento electrotécnico para baja tensión real decreto 842/2002, totalmente instalado, conexionado y comprobado compuesto de:
- 1 u. Envolvente de superfice con tapa opal mod. ABB. con un mínimo del 40% de espacio libre.
- 1 u. Aparellaje de protección según esquema eléctrico unifilar proyecto mod. ABB
- 2 u. Contador Energía Activa y Reactiva,Trifásico KNX carril DIN mod. LINGG JANKE EZ-EMU-WSUP-D-REG-FW
- 6 u. Toroidales para contadores Energía
- 2 u. Protección interna contra sobretensiones transitorias tipo 2 mod. CIRPROTEC PSM4-20/400 TT
- 1 u. Etiquetado circuitos según proyecto
- 1 u. Borneros con marcado de fases y circuitos, derivadores, contactores, selectores, reles y resto de aparellaje de maniobra necesario según esquema eléctrico unifilar proyecto mod. ABB
- p.p. Pequeño material y accesorios de montaje
- p.p. Mano de obra de instalación
- p.p. Cableado interno cuadro cable tipo Cu H07Z1-K y RZ1-K (AS) (Cca-s1b,d1,a1)

| Código | Ud | Descripción | Rendimiento | Precio | Importe |
|---|---|---|---|---|---|
| MOELOE | h | Mano de Obra Oficial Electricista | 7.907 | 18.8 | 148.65 |
| BT170018030201 | u | Cuadro eléctrico secundario 1 componible completo mod. ABB (material) | 1 | 2075.54 | 2075.54 |
| %MPA0500 | % | Material pequeño auxiliar y accesorios de montaje | 5 % | 2224.19 | 111.21 |
| %CABLECUADRO0200 | % | Cableado cuadro | 2 % | 2335.40 | 46.71 |
|  |  | Total |  |  | 2382.11 |

| Medición | Uds. | Parcial |
|---|---|---|
| CUADRO SECUNDARIO 1 | 1 | 1.00 |
| Total |  | 1 |

**BT_034** u CUADRO ELÉCTRICO SECUNDARIO 2 COMPLETO SEGUN ESQUEMA ELÉCTRICO UNIFILAR MOD. ABB
1 u × 3149.33 (3165.08 con costes indirectos) = 3165.08
Cuadro eléctrico secundario 2 completo con mismo un envolvente para RED y GRUPO mod. ABB según esquema eléctrico unifilar y reglamento electrotécnico para baja tensión real decreto 842/2002, totalmente instalado, conexionado y comprobado compuesto de:
- 1 u. Envolvente de superficie con tapa opal mod. ABB. con un mínimo del 40% de espacio libre.
- 1 u. Aparellaje de protección según esquema eléctrico unifilar proyecto mod. ABB
- 2 u. Protección interna contra sobretensiones transitorias tipo 2 mod. CIRPROTEC PSM2-20/230 TT
- 2 u. Contador Energía Activa y Reactiva,Trifásico KNX carril DIN mod. LINGG JANKE EZ-EMU-WSUP-D-REG-FW
- 6 u. Toroidales para contadores Energía
- 1 u. Etiquetado circuitos según proyecto
- 1 u. Borneros con marcado de fases y circuitos, derivadores, contactores, selectores, reles y resto de aparellaje de maniobra necesario según esquema eléctrico unifilar proyecto mod. ABB
- p.p. Pequeño material y accesorios de montaje
- p.p. Mano de obra de instalación
- p.p. Cableado interno cuadro cable tipo Cu H07Z1-K y RZ1-K (AS) (Cca-s1b,d1,a1)

| Código | Ud | Descripción | Rendimiento | Precio | Importe |
|---|---|---|---|---|---|
| MOELOE | h | Mano de Obra Oficial Electricista | 3.953 | 18.8 | 74.32 |
| BT170018030301 | u | Cuadro eléctrico secundario 2 completo mod. ABB (material) | 1 | 2866.23 | 2866.23 |
| %MPA0500 | % | Material pequeño auxiliar y accesorios de montaje | 5 % | 2940.55 | 147.03 |
| %CABLECUADRO0200 | % | Cableado cuadro | 2 % | 3087.58 | 61.75 |
|  |  | Total |  |  | 3149.33 |

| Medición | Uds. | Parcial |
|---|---|---|
| CUADRO SECUNDARIO 2 | 1 | 1.00 |
| Total |  | 1 |

**BT_036** u CUADRO ELÉCTRICO SECUNDARIO 4 COMPONIBLE COMPLETO IP54 SEGUN ESQUEMA ELÉCTRICO UNIFILAR MOD. ABB
1 u × 3056.61 (3071.89 con costes indirectos) = 3071.89
Cuadro eléctrico secundario 4 componible completo con un mismo envolvente parea RED y SAI mod. ABB según esquema eléctrico unifilar y reglamento electrotécnico para baja tensión real decreto 842/2002, totalmente instalado, conexionado y comprobado compuesto de:
- 1 u. Envolvente para cuadro eléctrico eléctrico secundario 4 IP54 mod. ABB con un mínimo del 40% de espacio libre.
- 1 u. Aparellaje de protección según esquema eléctrico unifilar proyecto mod. ABB
- 2 u. Protección interna contra sobretensiones transitorias tipo 2 mod. CIRPROTEC PSM2-20/230 TT
- 3 u. Contador Energía Activa y Reactiva,Trifásico KNX carril DIN mod. LINGG JANKE EZ-EMU-WSUP-D-REG-FW
- 9 u. Toroidales para contadores Energía
- 1 u. Etiquetado circuitos según proyecto
- 1 u. Borneros con marcado de fases y circuitos, derivadores, contactores, selectores, reles y resto de aparellaje de maniobra necesario según esquema eléctrico unifilar proyecto mod. ABB
- p.p. Pequeño material y accesorios de montaje
- p.p. Mano de obra de instalación
- p.p. Cableado interno cuadro cable tipo Cu H07Z1-K y RZ1-K (AS) (Cca-s1b,d1,a1)

| Código | Ud | Descripción | Rendimiento | Precio | Importe |
|---|---|---|---|---|---|
| MOELOE | h | Mano de Obra Oficial Electricista | 1.977 | 18.8 | 37.17 |
| BT170018030401_ | u | Cuadro eléctrico secundario 3 completo mod. ABB (material) | 1 | 2816.81 | 2816.81 |
| %MPA0500 | % | Material pequeño auxiliar y accesorios de montaje | 5 % | 2853.98 | 142.70 |
| %CABLECUADRO0200 | % | Cableado cuadro | 2 % | 2996.68 | 59.93 |
|  |  | Total |  |  | 3056.61 |

| Medición | Uds. | Parcial |
|---|---|---|
| CUADRO SECUNDARIO 4 (CUADRO CLIMA) | 1 | 1.00 |
| Total |  | 1 |

### BT_04 LÍNEAS ELÉCTRICAS DE ALIMENTACIÓN (19/10/2009)
Importe: 42817.24

**BT3983211** m BANDEJA PARA TECHO O PARED, METÁLICA DE VARILLAS ELECTROSOLDADAS 100X200, BYCROMATADA MOD. PEMSA REJIBAND
220 m × 23.73 (23.85 con costes indirectos) = 5247.00
Bandeja metálica de varillas electrosoldadas 100X200, Bycromatadas, resistencia a la corrosión clase 5 mod. PEMSA REJIBAND, totalmente instalada, compuesta de:
- 1 m. Bandeja metálica de varillas electrosoldadas 100X200, Bycromatadas, resistencia a la corrosión clase 5 mod. PEMSA REJIBAND
- 1 u. Soporte universal para pared o soporte techo (no varilla) para bandeja 200 mod. PEMSA REJIBAND
- 1 u. Juego de uniones click rápidas y uniones reforzadas necesarias para 1m bandeja mod. PEMSA REJIBAND
- 1 m. Cable desnudo Cu 1x35mm2
- p.p. Soporte universal para cajas de registro a bandeja mod. PEMSA REJIBAND
- p.p. Sellado certificado de paso entre diferentes sectores de incendios
- p.p. Pintura de zinc para repasar y proteger cortes o imperfecciones después de su manipulación
- p.p. Pequeño material y accesorios de montaje
- p.p. Mano de obra de instalación

| Código | Ud | Descripción | Rendimiento | Precio | Importe |
|---|---|---|---|---|---|
| MOELOE | h | Mano de Obra Oficial Electricista | 0.099 | 18.8 | 1.86 |
| MOELPE | h | Mano de Obra Ayudante Electricista | 0.099 | 15.65 | 1.55 |
| BT398321101 | m | Bandeja metálica de varillas electrosoldadas 100X200, Bycromatadas, resistencia a la corrosión clase 5 mod. PEMSA REJIBAND (material) | 1 | 11.86 | 11.86 |
| BT398320202 | u | Soporte universal para pared o soporte techo (no varilla) para bandeja 200 mod. PEMSA REJIBAND (material) | 1 | 4.94 | 4.94 |
| BT398310103 | u | Juego de uniones click rápidas y uniones reforzadas para 1ml bandeja mod. PEMSA REJIBAND (material) | 1 | 0.75 | 0.75 |
| BT11-1 | m | Cable desnudo Cu 1x35mm2 | 1 | 1.64 | 1.64 |
| %MPA0500 | % | Material pequeño auxiliar y accesorios de montaje | 5 % | 22.60 | 1.13 |
|  |  | Total |  |  | 23.73 |

| Medición | Uds. | Largo | Parcial |
|---|---|---|---|
| PLANTA BAJA ICT | 1 | 95.00 | 95.00 |
| PLANTA PRIMERA ICT | 1 | 110.00 | 110.00 |
| PLANTA BAJA SALA CALDERAS BT | 1 | 30.00 | 30.00 |
| Subtotal |  |  | 235.00 |
|  | -1 | 15.00 | -15.00 |
| Subtotal |  |  | -15.00 |
| Subtotal acumulado |  |  | 220.00 |
| Total |  |  | 220 |

**BT3983103** m BANDEJA PARA TECHO O PARED, METÁLICA DE VARILLAS ELECTROSOLDADAS 100X300, BYCROMATADA MOD. PEMSA REJIBAND
190 m × 29.43 (29.58 con costes indirectos) = 5620.20
Bandeja metálica de varillas electrosoldadas 100X300, Bycromatadas, resistencia a la corrosión clase 5 mod. PEMSA REJIBAND, totalmente instalada, compuesta de:
- 1 m. Bandeja metálica de varillas electrosoldadas 100X300, Bycromatadas, resistencia a la corrosión clase 5 mod. PEMSA REJIBAND
- 1 u. Soporte universal para pared o soporte techo (no varilla) para bandeja 300 mod. PEMSA REJIBAND
- 1 u. Juego de uniones click rápidas y uniones reforzadas necesarias para 1m bandeja mod. PEMSA REJIBAND
- 1 m. Cable desnudo Cu 1x35mm2
- p.p. Soporte universal para cajas de registro a bandeja mod. PEMSA REJIBAND
- p.p. Sellado certificado de paso entre diferentes sectores de incendios
- p.p. Pintura de zinc para repasar y proteger cortes o imperfecciones después de su manipulación
- p.p. Pequeño material y accesorios de montaje
- p.p. Mano de obra de instalación

| Código | Ud | Descripción | Rendimiento | Precio | Importe |
|---|---|---|---|---|---|
| MOELOE | h | Mano de Obra Oficial Electricista | 0.099 | 18.8 | 1.86 |
| MOELPE | h | Mano de Obra Ayudante Electricista | 0.099 | 15.65 | 1.55 |
| reji300 | m | Bandeja metálica de varillas electrosoldadas 100X300, Bycromatadas, resistencia a la corrosión clase 5 mod. PEMSA REJIBAND (material) | 1 | 15.81 | 15.81 |
| reji3002 | u | Soporte universal para pared o soporte techo (no varilla) para bandeja 300 mod. PEMSA REJIBAND (material) | 1 | 6.42 | 6.42 |
| BT398310103 | u | Juego de uniones click rápidas y uniones reforzadas para 1ml bandeja mod. PEMSA REJIBAND | 1 | 0.75 | 0.75 |
| BT11-1 | m | Cable desnudo Cu 1x35mm2 | 1 | 1.64 | 1.64 |
| %MPA0500 | % | Material pequeño auxiliar y accesorios de montaje | 5 % | 28.03 | 1.40 |
|  |  | Total |  |  | 29.43 |

| Medición | Uds. | Largo | Parcial |
|---|---|---|---|
| PLANTA BAJA BT | 1 | 95.00 | 95.00 |
| Subtotal |  |  | 95.00 |
| PLANTA PRIMERA BT | 1 | 110.00 | 110.00 |
|  | -1 | 15.00 | -15.00 |
| Subtotal |  |  | 95.00 |
| Subtotal acumulado |  |  | 190.00 |
| Total |  |  | 190 |

**BT39822** m BANDEJA ACERO GALVANIZADO CALIENTE CON TAPA PARA EXTERIORES 150x60 MOD. PEMSA REJIBAND
80 m × 73.79 (74.16 con costes indirectos) = 5932.80
Bandeja de acero galvanizado en caliente 150x60 mod. PEMSABAND SX con soportes para fijar horizontalmente a pared, compuesta de:
- 1 m. Bandeja de acero galvanizado en caliente 150x60 mod. PEMSABAND SX 75432150
- 1 m. Tapa de acero galvanizado en caliente 150 mod. PEMSABAND 73031150
- 1 u. Soporte para pared de acero galvanizado en caliente para bandeja de 150 mod. PENSA 62032153
- 1 p.p. Pequeño material y accesorios de montaje.
- 1 p.p. Mano de obra de instalación.

| Código | Ud | Descripción | Rendimiento | Precio | Importe |
|---|---|---|---|---|---|
| MOELOE | h | Mano de Obra Oficial Electricista | 0.198 | 18.8 | 3.72 |
| MOELPE | h | Mano de Obra Ayudante Electricista | 0.198 | 15.65 | 3.10 |
| BT39822-1 | m | Bandeja de acero galvanizado 150x60 mod. PEMSABAND SX 75432150 (material) | 1 | 32.62 | 32.62 |
| BT39822-2 | m | Tapa de acero galvanizado caliente 150 mod. PEMSABAND 73031150 (material) | 1 | 18.78 | 18.78 |
| BT39822-3 | u | Soporte omega de acero para bandeja de 150 mod. PENSA 62032153 (material) | 1 | 12.06 | 12.06 |
| %MPA0500 | % | Material pequeño auxiliar y accesorios de montaje | 5 % | 70.28 | 3.51 |
|  |  | Total |  |  | 73.79 |

| Medición | Uds. | Largo | Parcial |
|---|---|---|---|
| CUBIERTA | 1 | 80.00 | 80.00 |
| Total |  |  | 80 |

**BT397** m TUBO PVC RIGIDO CURVABLE EN CALIENTE 0 HALOGENOS M25
890 m × 4.69 (4.71 con costes indirectos) = 4191.90
Tubo PVC rígido curvable en caliente 0 halógenos M25, según reglamento electrotécnico para baja tensión real decreto 842/2002, totalmente instalada y comprobada compuesta de:
- 1 m. Tubo PVC rígido curvable en caliente 0 halógenos M25
- p.p. Pequeño material y accesorios de montaje.
- p.p. Mano de obra de instalación.

| Código | Ud | Descripción | Rendimiento | Precio | Importe |
|---|---|---|---|---|---|
| MOELOE | h | Mano de Obra Oficial Electricista | 0.099 | 18.8 | 1.86 |
| MOELPE | h | Mano de Obra Ayudante Electricista | 0.099 | 15.65 | 1.55 |
| BT33-3 | m | Tubo PVC rígido curvable en caliente 0 halógenos M25 (material) | 1 | 1.06 | 1.06 |
| %MPA0500 | % | Material pequeño auxiliar y accesorios de montaje | 5 % | 4.47 | 0.22 |
|  |  | Total |  |  | 4.69 |

| Medición | Uds. | Largo | Parcial |
|---|---|---|---|
| PISTA DEPORTIVA | 1 | 800.00 | 800.00 |
| VESTIBULO PLANTA BAJA | 6 | 15.00 | 90.00 |
| Total |  |  | 890 |

**BT39010** m TUBO PVC RIGIDO CURVABLE EN CALIENTE 0 HALOGENOS M20
320 m × 4.34 (4.36 con costes indirectos) = 1395.20
Tubo PVC rígido curvable en caliente 0 halógenos M20, según reglamento electrotécnico para baja tensión real decreto 842/2002, totalmente instalada y comprobada compuesta de:
- 1 m. Tubo PVC rígido curvable en caliente 0 halógenos M20
- p.p. Pequeño material y accesorios de montaje.
- p.p. Mano de obra de instalación.

| Código | Ud | Descripción | Rendimiento | Precio | Importe |
|---|---|---|---|---|---|
| MOELOE | h | Mano de Obra Oficial Electricista | 0.099 | 18.8 | 1.86 |
| MOELPE | h | Mano de Obra Ayudante Electricista | 0.099 | 15.65 | 1.55 |
| BT33-2 | m | Tubo PVC rígido curvable en caliente 0 halógenos M20 (material) | 1 | 0.72 | 0.72 |
| %MPA0500 | % | Material pequeño auxiliar y accesorios de montaje | 5 % | 4.13 | 0.21 |
|  |  | Total |  |  | 4.34 |

| Medición | Uds. | Largo | Parcial |
|---|---|---|---|
| CANALIZACIONES PISTA DEPORTIVA | 1 | 200.00 | 200.00 |
| CANALIZACIONES PREINSTALACIÓN SONIDO PISTA DEPORTIVA | 1 | 120.00 | 120.00 |
| Total |  |  | 320 |

**BT39010_** m TUBO PVC PVC FLEXIBLE 0 HALÓGENOS M20
60 m × 3.87 (3.89 con costes indirectos) = 233.40
Tubo PVC flexible 0 halógenos M20, según reglamento electrotécnico para baja tensión real decreto 842/2002, totalmente instalada y comprobada compuesta de:
- 1 m. Tubo PVC flexible 0 halógenos M20
- p.p. Pequeño material y accesorios de montaje.
- p.p. Mano de obra de instalación.

| Código | Ud | Descripción | Rendimiento | Precio | Importe |
|---|---|---|---|---|---|
| MOELOE | h | Mano de Obra Oficial Electricista | 0.099 | 18.8 | 1.86 |
| MOELPE | h | Mano de Obra Ayudante Electricista | 0.099 | 15.65 | 1.55 |
| BT32-3 | m | Tubo PVC flexible corrugado libre de halógenos M20 (material) | 1 | 0.28 | 0.28 |
| %MPA0500 | % | Material pequeño auxiliar y accesorios de montaje | 5 % | 3.69 | 0.18 |
|  |  | Total |  |  | 3.87 |

| Medición | Uds. | Largo | Parcial |
|---|---|---|---|
| CANALIZACIONES PREINSTALACION SONIDO FUERA DE BANDEJA | 1 | 200.00 | 200.00 |
| CANALIZACIONES INSTALACIÓN ALARMA | 1 | 200.00 | 200.00 |
| CANALIZACIONES TORNOS | 4 | 15.00 | 60.00 |
| Subtotal |  |  | 460.00 |
|  | -1 | 400.00 | -400.00 |
| Subtotal |  |  | -400.00 |
| Subtotal acumulado |  |  | 60.00 |
| Total |  |  | 60 |

**BT3131** m LÍNEA DE CABLE MULTICONDUCTOR (MANGUERA) TIPO CU RZ1-K (AS) (Cca-s1b,d1,a1) 4X35mm2
52 m × 26.45 (26.58 con costes indirectos) = 1382.16
Línea de cable multiconductor (manguera) tipo Cu RZ1-K (AS) (Cca-s1b,d1,a1) 4X35mm2, según reglamento electrotécnico para baja tensión real decreto 842/2002 y norma EN 50575 y A1:2016 Reglamento de Productos de la Construcción (CPR), totalmente instalada, conexionada y comprobada compuesta de:
- 1 m. Cable multiconductor (manguera) tipo Cu RZ1-K (AS) (Cca-s1b,d1,a1) 4X35mm2
- p.p. Prensaestopas, pequeño material y accesorios de montaje
- p.p. Mano de obra de instalación

| Código | Ud | Descripción | Rendimiento | Precio | Importe |
|---|---|---|---|---|---|
| MOELOE | h | Mano de Obra Oficial Electricista | 0.02 | 18.8 | 0.38 |
| MOELPE | h | Mano de Obra Ayudante Electricista | 0.02 | 15.65 | 0.31 |
| BT3131-1 | m | Cable multiconductor (manguera) tipo Cu RZ1-K (AS) (Cca-s1b,d1,a1) 4X35mm2 (material) | 1 | 24.5 | 24.50 |
| %MPA0500 | % | Material pequeño auxiliar y accesorios de montaje | 5 % | 25.19 | 1.26 |
|  |  | Total |  |  | 26.45 |

| Medición | Uds. | Largo | Parcial |
|---|---|---|---|
| CS4CL | 1 | 52.00 | 52.00 |
| Total |  |  | 52 |

**BT312** m LÍNEA DE CABLE MULTICONDUCTOR (MANGUERA) TIPO CU RZ1-K (AS) (Cca-s1b,d1,a1) 3X1,5mm2
1277 m × 1.24 (1.25 con costes indirectos) = 1596.25
Línea de cable multiconductor (manguera) tipo Cu RZ1-K (AS) (Cca-s1b,d1,a1) 3X1,5mm2, según reglamento electrotécnico para baja tensión real decreto 842/2002 y norma EN 50575 y A1:2016 Reglamento de Productos de la Construcción (CPR), totalmente instalada, conexionada y comprobada compuesta de:
- 1 m. Cable multiconductor (manguera) tipo Cu RZ1-K (AS) (Cca-s1b,d1,a1) 3X1,5mm2
- p.p. Prensaestopas, pequeño material y accesorios de montaje
- p.p. Mano de obra de instalación

| Código | Ud | Descripción | Rendimiento | Precio | Importe |
|---|---|---|---|---|---|
| MOELOE | h | Mano de Obra Oficial Electricista | 0.015 | 18.8 | 0.28 |
| MOELPE | h | Mano de Obra Ayudante Electricista | 0.015 | 15.65 | 0.23 |
| BT312-1 | m | Cable multiconductor (manguera) tipo Cu RZ1-K (AS) (Cca-s1b,d1,a1) 3X1,5mm2 (material) | 1 | 0.67 | 0.67 |
| %MPA0500 | % | Material pequeño auxiliar y accesorios de montaje | 5 % | 1.18 | 0.06 |
|  |  | Total |  |  | 1.24 |

| Medición | Uds. | Largo | Parcial |
|---|---|---|---|
| F013 | 1 | 20.00 | 20.00 |
| F014 | 1 | 30.00 | 30.00 |
| A04 | 1 | 20.00 | 20.00 |
| A05 | 1 | 35.00 | 35.00 |
| A06 | 1 | 40.00 | 40.00 |
| AG01 | 1 | 30.00 | 30.00 |
| AG02 | 1 | 45.00 | 45.00 |
| AG03 | 1 | 50.00 | 50.00 |
| AG04 | 1 | 50.00 | 50.00 |
| AG06 | 1 | 200.00 | 200.00 |
| FS03 | 1 | 10.00 | 10.00 |
| FS04 | 1 | 20.00 | 20.00 |
| FS05 | 1 | 20.00 | 20.00 |
| FS06 | 1 | 10.00 | 10.00 |
| A11 | 1 | 45.00 | 45.00 |
| A12 | 1 | 25.00 | 25.00 |
| A13 | 1 | 39.00 | 39.00 |
| A14 | 1 | 25.00 | 25.00 |
| A15 | 1 | 45.00 | 45.00 |
| A16 | 1 | 30.00 | 30.00 |
| AG11 | 1 | 42.00 | 42.00 |
| AG12 | 1 | 50.00 | 50.00 |
| AG13 | 1 | 50.00 | 50.00 |
| AG14 | 1 | 45.00 | 45.00 |
| AG15 | 1 | 50.00 | 50.00 |
| A21 | 1 | 25.00 | 25.00 |
| A22 | 1 | 22.00 | 22.00 |
| A23 | 1 | 25.00 | 25.00 |
| A24 | 1 | 40.00 | 40.00 |
| AG21 | 1 | 25.00 | 25.00 |
| FS22 | 1 | 22.00 | 22.00 |
| A31 | 1 | 25.00 | 25.00 |
| A32 | 1 | 20.00 | 20.00 |
| A33 | 1 | 20.00 | 20.00 |
| AG31 | 1 | 25.00 | 25.00 |
| F42 | 1 | 15.00 | 15.00 |
| F43 | 1 | 15.00 | 15.00 |
| F44 | 1 | 15.00 | 15.00 |
| F45 | 1 | 15.00 | 15.00 |
| F46 | 1 | 15.00 | 15.00 |
| F47 | 1 | 15.00 | 15.00 |
| F48 | 1 | 2.00 | 2.00 |
| Subtotal |  |  | 1367.00 |
|  | -1 | 90.00 | -90.00 |
| Subtotal |  |  | -90.00 |
| Subtotal acumulado |  |  | 1277.00 |
| Total |  |  | 1277 |

**BT314** m LÍNEA DE CABLE MULTICONDUCTOR (MANGUERA) TIPO CU RZ1-K (AS) (Cca-s1b,d1,a1) 5X1,5mm2
495 m × 1.63 (1.64 con costes indirectos) = 811.80
Línea de cable multiconductor (manguera) tipo Cu RZ1-K (AS) (Cca-s1b,d1,a1) 5X1,5mm2, según reglamento electrotécnico para baja tensión real decreto 842/2002 y norma EN 50575 y A1:2016 Reglamento de Productos de la Construcción (CPR), totalmente instalada, conexionada y comprobada compuesta de:
- 1 m. Cable multiconductor (manguera) tipo Cu RZ1-K (AS) (Cca-s1b,d1,a1) 5X1,5mm2
- p.p. Prensaestopas, pequeño material y accesorios de montaje
- p.p. Mano de obra de instalación

| Código | Ud | Descripción | Rendimiento | Precio | Importe |
|---|---|---|---|---|---|
| MOELOE | h | Mano de Obra Oficial Electricista | 0.015 | 18.8 | 0.28 |
| MOELPE | h | Mano de Obra Ayudante Electricista | 0.015 | 15.65 | 0.23 |
| BT314-1 | m | Cable multiconductor (manguera) tipo Cu RZ1-K (AS) (Cca-s1b,d1,a1) 5X1,5mm2 (material) | 1 | 1.04 | 1.04 |
| %MPA0500 | % | Material pequeño auxiliar y accesorios de montaje | 5 % | 1.55 | 0.08 |
|  |  | Total |  |  | 1.63 |

| Medición | Uds. | Largo | Parcial |
|---|---|---|---|
| A01 | 1 | 175.00 | 175.00 |
| A02 | 1 | 160.00 | 160.00 |
| A03 | 1 | 160.00 | 160.00 |
| Total |  |  | 495 |

**BT3118** m LÍNEA DE CABLE MULTICONDUCTOR (MANGUERA) TIPO CU RZ1-K (AS) (Cca-s1b,d1,a1) 3X6mm2
307 m × 2.61 (2.62 con costes indirectos) = 804.34
Línea de cable multiconductor (manguera) tipo Cu RZ1-K (AS) (Cca-s1b,d1,a1) 3X6mm2, según reglamento electrotécnico para baja tensión real decreto 842/2002 y norma EN 50575 y A1:2016 Reglamento de Productos de la Construcción (CPR), totalmente instalada, conexionada y comprobada compuesta de:
- 1 m. Cable multiconductor (manguera) tipo Cu RZ1-K (AS) (Cca-s1b,d1,a1) 3X6mm2
- p.p. Prensaestopas, pequeño material y accesorios de montaje
- p.p. Mano de obra de instalación
- p.p. Obra mecánica de excavación y relleno de zanja con material adecuado.

| Código | Ud | Descripción | Rendimiento | Precio | Importe |
|---|---|---|---|---|---|
| MOELOE | h | Mano de Obra Oficial Electricista | 0.015 | 18.8 | 0.28 |
| MOELPE | h | Mano de Obra Ayudante Electricista | 0.015 | 15.65 | 0.23 |
| BT3118-1 | m | Cable multiconductor (manguera) tipo Cu RZ1-K (AS) (Cca-s1b,d1,a1) 3X6mm2 (material) | 1 | 1.98 | 1.98 |
| %MPA0500 | % | Material pequeño auxiliar y accesorios de montaje | 5 % | 2.49 | 0.12 |
|  |  | Total |  |  | 2.61 |

| Medición | Uds. | Largo | Parcial |
|---|---|---|---|
| AE1 | 1 | 100.00 | 100.00 |
| AE2 | 1 | 100.00 | 100.00 |
| CS2G | 1 | 42.00 | 42.00 |
| CS3G | 1 | 85.00 | 85.00 |
| F41 | 1 | 15.00 | 15.00 |
| F414 | 1 | 50.00 | 50.00 |
| Subtotal |  |  | 392.00 |
|  | -1 | 85.00 | -85.00 |
| Subtotal |  |  | -85.00 |
| Subtotal acumulado |  |  | 307.00 |
| Total |  |  | 307 |

**BT30148** m LÍNEA DE CABLE MULTICONDUCTOR (MANGUERA) TIPO CU RZ1-K (AS+) (Cca-s1b,d1,a1) 5X6mm2
258 m × 5.4 (5.43 con costes indirectos) = 1400.94
Línea de cable multiconductor (manguera) tipo Desig. UNE: RZ1-K (AS+) (Cca-s1b,d1,a1) 5x6mm2 Cu, Aislamiento: 0.6/1 kV, XLPE+Pol,RF, resistente al fuego, según reglamento electrotécnico para baja tensión real decreto 842/2002 y norma EN 50575 y A1:2016 Reglamento de Productos de la Construcción (CPR), totalmente instalada, conexionada y comprobada compuesta de:
- 1 m. Línea de cable multiconductor (manguera) tipo RZ1-K (AS+) (Cca-s1b,d1,a1) 5x6mm2 Cu, Aislamiento: 0.6/1 kV, XLPE+Pol,RF
- p.p. Prensaestopas, pequeño material y accesorios de montaje
- p.p. Mano de obra de instalación

| Código | Ud | Descripción | Rendimiento | Precio | Importe |
|---|---|---|---|---|---|
| MOELOE | h | Mano de Obra Oficial Electricista | 0.015 | 18.8 | 0.28 |
| MOELPE | h | Mano de Obra Ayudante Electricista | 0.015 | 15.65 | 0.23 |
| BT30128-1 | m | Línea de cable multiconductor (manguera) tipo RZ1-K (AS+) (Cca-s1b,d1,a1) 5x6mm2 Cu, Aislamiento: 0.6/1 kV, XLPE+Pol,RF (material) | 1 | 4.63 | 4.63 |
| %MPA0500 | % | Material pequeño auxiliar y accesorios de montaje | 5 % | 5.14 | 0.26 |
|  |  | Total |  |  | 5.4 |

| Medición | Uds. | Largo | Parcial |
|---|---|---|---|
| FG01 | 1 | 10.00 | 10.00 |
| CS1G | 1 | 48.00 | 48.00 |
| AG06 | 1 | 200.00 | 200.00 |
| Total |  |  | 258 |

**BT3112** m LÍNEA DE CABLE MULTICONDUCTOR (MANGUERA) TIPO CU RZ1-K (AS) (Cca-s1b,d1,a1) 3X2,5mm2
2510 m × 1.58 (1.59 con costes indirectos) = 3990.90
Línea de cable multiconductor (manguera) tipo Cu RZ1-K (AS) (Cca-s1b,d1,a1) 3X2,5mm2, según reglamento electrotécnico para baja tensión real decreto 842/2002 y norma EN 50575 y A1:2016 Reglamento de Productos de la Construcción (CPR), totalmente instalada, conexionada y comprobada compuesta de:
- 1 m. Cable multiconductor (manguera) tipo Cu RZ1-K (AS) (Cca-s1b,d1,a1) 3X2,5mm2
- p.p. Prensaestopas, pequeño material y accesorios de montaje
- p.p. Mano de obra de instalación

| Código | Ud | Descripción | Rendimiento | Precio | Importe |
|---|---|---|---|---|---|
| MOELOE | h | Mano de Obra Oficial Electricista | 0.015 | 18.8 | 0.28 |
| MOELPE | h | Mano de Obra Ayudante Electricista | 0.015 | 15.65 | 0.23 |
| BT3112-1 | m | Cable multiconductor (manguera) tipo Cu RZ1-K (AS) (Cca-s1b,d1,a1) 3X2,5mm2 (material) | 1 | 0.99 | 0.99 |
| %MPA0500 | % | Material pequeño auxiliar y accesorios de montaje | 5 % | 1.50 | 0.08 |
|  |  | Total |  |  | 1.58 |

| Medición | Uds. | Largo | Parcial |
|---|---|---|---|
| F01 | 1 | 40.00 | 40.00 |
| F02 | 1 | 15.00 | 15.00 |
| F03 | 1 | 75.00 | 75.00 |
| F04 | 1 | 100.00 | 100.00 |
| F05 | 1 | 100.00 | 100.00 |
| F06 | 1 | 70.00 | 70.00 |
| F07 | 1 | 20.00 | 20.00 |
| F08 | 1 | 15.00 | 15.00 |
| F09 | 1 | 30.00 | 30.00 |
| F010 | 1 | 30.00 | 30.00 |
| F011 | 1 | 30.00 | 30.00 |
| F012 | 1 | 30.00 | 30.00 |
| F015 | 1 | 120.00 | 120.00 |
| FS01 | 1 | 20.00 | 20.00 |
| FS02 | 1 | 10.00 | 10.00 |
| F11 | 1 | 35.00 | 35.00 |
| F12 | 1 | 25.00 | 25.00 |
| F13 | 1 | 45.00 | 45.00 |
| F14 | 1 | 65.00 | 65.00 |
| F15 | 1 | 25.00 | 25.00 |
| F16 | 1 | 10.00 | 10.00 |
| F17 | 1 | 20.00 | 20.00 |
| F18 | 1 | 50.00 | 50.00 |
| F110 | 1 | 45.00 | 45.00 |
| F111 | 1 | 25.00 | 25.00 |
| FS11 | 1 | 30.00 | 30.00 |
| FS12 | 1 | 10.00 | 10.00 |
| FS13 | 1 | 30.00 | 30.00 |
| F21 | 1 | 40.00 | 40.00 |
| F22 | 1 | 40.00 | 40.00 |
| F23 | 1 | 40.00 | 40.00 |
| F24 | 1 | 40.00 | 40.00 |
| F25 | 1 | 40.00 | 40.00 |
| F26 | 1 | 40.00 | 40.00 |
| FS21 | 1 | 30.00 | 30.00 |
| F31 | 1 | 35.00 | 35.00 |
| F32 | 1 | 35.00 | 35.00 |
| F33 | 1 | 25.00 | 25.00 |
| F34 | 1 | 25.00 | 25.00 |
| F35 | 1 | 25.00 | 25.00 |
| F36 | 1 | 25.00 | 25.00 |
| FS11 | 1 | 20.00 | 20.00 |
| FS12 | 1 | 20.00 | 20.00 |
| FS13 | 1 | 10.00 | 10.00 |
| FS14 | 1 | 10.00 | 10.00 |
| F411 | 1 | 150.00 | 150.00 |
| F412 | 1 | 150.00 | 150.00 |
| F413 | 1 | 150.00 | 150.00 |
| F415 | 1 | 50.00 | 50.00 |
| F416 | 1 | 60.00 | 60.00 |
| F417 | 1 | 70.00 | 70.00 |
| F418 | 1 | 70.00 | 70.00 |
| F419 | 1 | 70.00 | 70.00 |
| F420 | 1 | 90.00 | 90.00 |
| F421 | 1 | 90.00 | 90.00 |
| F422 | 1 | 110.00 | 110.00 |
| Subtotal |  |  | 2680.00 |
|  | -1 | 170.00 | -170.00 |
| Subtotal |  |  | -170.00 |
| Subtotal acumulado |  |  | 2510.00 |
| Total |  |  | 2510 |

**BT3123** m LÍNEA DE CABLE MULTICONDUCTOR (MANGUERA) TIPO CU RZ1-K (AS) (Cca-s1b,d1,a1) 5X10mm2
240 m × 6.16 (6.19 con costes indirectos) = 1485.60
Línea de cable multiconductor (manguera) tipo Cu RZ1-K (AS) (Cca-s1b,d1,a1) 5X10mm2, según reglamento electrotécnico para baja tensión real decreto 842/2002 y norma EN 50575 y A1:2016 Reglamento de Productos de la Construcción (CPR), totalmente instalada, conexionada y comprobada compuesta de:
- 1 m. Cable multiconductor (manguera) tipo Cu RZ1-K (AS) (Cca-s1b,d1,a1) 5X10mm2
- p.p. Prensaestopas, pequeño material y accesorios de montaje
- p.p. Mano de obra de instalación

| Código | Ud | Descripción | Rendimiento | Precio | Importe |
|---|---|---|---|---|---|
| MOELOE | h | Mano de Obra Oficial Electricista | 0.02 | 18.8 | 0.38 |
| MOELPE | h | Mano de Obra Ayudante Electricista | 0.02 | 15.65 | 0.31 |
| BT3123-1 | m | Cable multiconductor (manguera) tipo Cu RZ1-K (AS) (Cca-s1b,d1,a1) 5X10mm2 (material) | 1 | 5.18 | 5.18 |
| %MPA0500 | % | Material pequeño auxiliar y accesorios de montaje | 5 % | 5.87 | 0.29 |
|  |  | Total |  |  | 6.16 |

| Medición | Uds. | Largo | Parcial |
|---|---|---|---|
| CS1R | 1 | 48.00 | 48.00 |
| CS2R | 1 | 42.00 | 42.00 |
| CS3R | 1 | 85.00 | 85.00 |
| F49 | 1 | 75.00 | 75.00 |
| F410 | 1 | 75.00 | 75.00 |
| Subtotal |  |  | 325.00 |
|  | -1 | 85.00 | -85.00 |
| Subtotal |  |  | -85.00 |
| Subtotal acumulado |  |  | 240.00 |
| Total |  |  | 240 |

**BT3229** u PUNTO DE LUZ SIMPLE DALI TIPO H07Z1-K (AS) (Cca-s1b,d1,a1) BAJO TUBO PVC FLEXIBLE 0 HALÓGENOS
479 u × 9.44 (9.49 con costes indirectos) = 4545.71
Punto de luz simple DALI desde caja de registro de cable unipolar tipo Cu H07Z1-K (AS) (Cca-s1b,d1,a1) 5X1,5mm2 bajo tubo PVC flexible corrugado 0 halógenos M16, según reglamento electrotécnico para baja tensión real decreto 842/2002 y norma EN 50575 y A1:2016 Reglamento de Productos de la Construcción (CPR), totalmente instalada, conexionada y comprobada compuesta de:
- 30 m. Cable unipolar tipo Cu H07Z1-K (AS) (Cca-s1b,d1,a1) de sección 1,5mm2
- 6 m. Tubo PVC flexible corrugado 0 halógenos M16
- p.p. Pequeño material y accesorios de montaje
- p.p. Mano de obra de instalación

| Código | Ud | Descripción | Rendimiento | Precio | Importe |
|---|---|---|---|---|---|
| MOELOE | h | Mano de Obra Oficial Electricista | 0.099 | 18.8 | 1.86 |
| MOELPE | h | Mano de Obra Ayudante Electricista | 0.099 | 15.65 | 1.55 |
| BT32-2 | m | Cable unipolar tipo Cu H07Z1-K (AS) (Cca-s1b,d1,a1) 1X1,5mm2 (material) | 30 | 0.13 | 3.90 |
| BT32-3 | m | Tubo PVC flexible corrugado libre de halógenos M20 | 6 | 0.28 | 1.68 |
| %MPA0500 | % | Material pequeño auxiliar y accesorios de montaje | 5 % | 8.99 | 0.45 |
|  |  | Total |  |  | 9.44 |

| Medición | Uds. | Parcial |
|---|---|---|
| PUNTO DE LUZ DALI | 591 | 591.00 |
| Subtotal |  | 591.00 |
|  | -112 | -112.00 |
| Subtotal |  | -112.00 |
| Subtotal acumulado |  | 479.00 |
| Total |  | 479 |

**BT3226** u PUNTO DE TOMA DE CORRIENTE TIPO H07Z1-K (AS) (Cca-s1b,d1,a1) BAJO TUBO PVC FLEXIBLE 0 HALÓGENOS
67 u × 11.22 (11.28 con costes indirectos) = 755.76
Punto de toma de corriente desde caja de registro de cable unipolar tipo Cu H07Z1-K (AS) (Cca-s1b,d1,a1) 3X2,5mm2 bajo tubo PVC flexible corrugado 0 halógenos M20, según reglamento electrotécnico para baja tensión real decreto 842/2002 y norma EN 50575 y A1:2016 Reglamento de Productos de la Construcción (CPR), totalmente instalada, conexionada y comprobada compuesta de:
- 24 m. Cable unipolar tipo Cu H07Z1-K (AS) (Cca-s1b,d1,a1) de sección 2,5mm2
- 8 m. Tubo PVC flexible corrugado 0 halógenos M20
- p.p. Pequeño material y accesorios de montaje
- p.p. Mano de obra de instalación

| Código | Ud | Descripción | Rendimiento | Precio | Importe |
|---|---|---|---|---|---|
| MOELOE | h | Mano de Obra Oficial Electricista | 0.099 | 18.8 | 1.86 |
| MOELPE | h | Mano de Obra Ayudante Electricista | 0.099 | 15.65 | 1.55 |
| BT32-6 | m | Cable unipolar tipo Cu H07Z1-K (AS) (Cca-s1b,d1,a1) 1x2,5mm2 (material) | 24 | 0.21 | 5.04 |
| BT32-3 | m | Tubo PVC flexible corrugado libre de halógenos M20 | 8 | 0.28 | 2.24 |
| %MPA0500 | % | Material pequeño auxiliar y accesorios de montaje | 5 % | 10.69 | 0.53 |
|  |  | Total |  |  | 11.22 |

| Medición | Uds. | Parcial |
|---|---|---|
| PUNTO TOMA CORRIENTE | 90 | 90.00 |
| Subtotal |  | 90.00 |
|  | -23 | -23.00 |
| Subtotal |  | -23.00 |
| Subtotal acumulado |  | 67.00 |
| Total |  | 67 |

**BT3221** u PUNTO DE EMERGENCIA TIPO H07Z1-K (AS) (Cca-s1b,d1,a1) BAJO TUBO PVC FLEXIBLE 0 HALÓGENOS
116 u × 7.8 (7.84 con costes indirectos) = 909.44
Punto de emergencia desde caja de registro de cable unipolar tipo Cu H07Z1-K (AS) (Cca-s1b,d1,a1) 3X1,5mm2 bajo tubo PVC flexible corrugado 0 halógenos M16, según reglamento electrotécnico para baja tensión real decreto 842/2002 y norma EN 50575 y A1:2016 Reglamento de Productos de la Construcción (CPR), totalmente instalada, conexionada y comprobada compuesta de:
- 18 m. Cable unipolar tipo Cu H07Z1-K (AS) (Cca-s1b,d1,a1) de sección 1,5mm2
- 6 m. Tubo PVC flexible corrugado 0 halógenos M16
- p.p. Pequeño material y accesorios de montaje
- p.p. Mano de obra de instalación

| Código | Ud | Descripción | Rendimiento | Precio | Importe |
|---|---|---|---|---|---|
| MOELOE | h | Mano de Obra Oficial Electricista | 0.099 | 18.8 | 1.86 |
| MOELPE | h | Mano de Obra Ayudante Electricista | 0.099 | 15.65 | 1.55 |
| BT32-2 | m | Cable unipolar tipo Cu H07Z1-K (AS) (Cca-s1b,d1,a1) 1X1,5mm2 | 18 | 0.13 | 2.34 |
| BT32-3 | m | Tubo PVC flexible corrugado libre de halógenos M20 | 6 | 0.28 | 1.68 |
| %MPA0500 | % | Material pequeño auxiliar y accesorios de montaje | 5 % | 7.43 | 0.37 |
|  |  | Total |  |  | 7.8 |

| Medición | Uds. | Parcial |
|---|---|---|
| PUNTO DE EMERGENCIA | 144 | 144.00 |
| Subtotal |  | 144.00 |
|  | -28 | -28.00 |
| Subtotal |  | -28.00 |
| Subtotal acumulado |  | 116.00 |
| Total |  | 116 |

**BT3220_** u PUNTO DE LUZ BALIZAS TIPO H07Z1-K (AS) (Cca-s1b,d1,a1) BAJO TUBO PVC FLEXIBLE 0 HALÓGENOS
245 u × 4.99 (5.01 con costes indirectos) = 1227.45
Punto de luz balizas desde caja de registro de cable unipolar tipo Cu H07Z1-K (AS) (Cca-s1b,d1,a1) 3X1,5mm2 bajo tubo PVC flexible corrugado 0 halógenos M16, según reglamento electrotécnico para baja tensión real decreto 842/2002 y norma EN 50575 y A1:2016 Reglamento de Productos de la Construcción (CPR), totalmente instalada, conexionada y comprobada compuesta de:
- 6 m. Cable unipolar tipo Cu H07Z1-K (AS) (Cca-s1b,d1,a1) de sección 1,5mm2
- 2 m. Tubo PVC flexible corrugado 0 halógenos M16
- p.p. Pequeño material y accesorios de montaje
- p.p. Mano de obra de instalación

| Código | Ud | Descripción | Rendimiento | Precio | Importe |
|---|---|---|---|---|---|
| MOELOE | h | Mano de Obra Oficial Electricista | 0.099 | 18.8 | 1.86 |
| MOELPE | h | Mano de Obra Ayudante Electricista | 0.099 | 15.65 | 1.55 |
| BT32-2 | m | Cable unipolar tipo Cu H07Z1-K (AS) (Cca-s1b,d1,a1) 1X1,5mm2 | 6 | 0.13 | 0.78 |
| BT32-3 | m | Tubo PVC flexible corrugado libre de halógenos M20 | 2 | 0.28 | 0.56 |
| %MPA0500 | % | Material pequeño auxiliar y accesorios de montaje | 5 % | 4.75 | 0.24 |
|  |  | Total |  |  | 4.99 |

| Medición | Uds. | Parcial |
|---|---|---|
| PUNTO DE LUZ BALIZAS | 245 | 245.00 |
| Total |  | 245 |

**BT3227** u PUNTO DE PUESTO DE TRABAJO TIPO H07Z1-K (AS) (Cca-s1b,d1,a1) BAJO TUBO PVC FLEXIBLE 0 HALÓGENOS
17 u × 17.91 (18 con costes indirectos) = 306.00
Punto de puesto de trabajo desde caja de registro de cable unipolar tipo Cu H07Z1-K (AS) (Cca-s1b,d1,a1) 3X2,5mm2 bajo tubo PVC flexible corrugado 0 halógenos M20, según reglamento electrotécnico para baja tensión real decreto 842/2002 y norma EN 50575 y A1:2016 Reglamento de Productos de la Construcción (CPR), totalmente instalada, conexionada y comprobada compuesta de:
- 45 m. Cable unipolar tipo Cu H07Z1-K (AS) (Cca-s1b,d1,a1) de sección 2,5mm2
- 15 m. Tubo PVC flexible corrugado 0 halógenos M20
- p.p. Pequeño material y accesorios de montaje
- p.p. Mano de obra de instalación

| Código | Ud | Descripción | Rendimiento | Precio | Importe |
|---|---|---|---|---|---|
| MOELOE | h | Mano de Obra Oficial Electricista | 0.099 | 18.8 | 1.86 |
| MOELPE | h | Mano de Obra Ayudante Electricista | 0.099 | 15.65 | 1.55 |
| BT32-6 | m | Cable unipolar tipo Cu H07Z1-K (AS) (Cca-s1b,d1,a1) 1x2,5mm2 | 45 | 0.21 | 9.45 |
| BT32-3 | m | Tubo PVC flexible corrugado libre de halógenos M20 | 15 | 0.28 | 4.20 |
| %MPA0500 | % | Material pequeño auxiliar y accesorios de montaje | 5 % | 17.06 | 0.85 |
|  |  | Total |  |  | 17.91 |

| Medición | Uds. | Parcial |
|---|---|---|
| PUNTO PUESTO DE TRABAJO | 26 | 26.00 |
| Subtotal |  | 26.00 |
|  | -9 | -9.00 |
| Subtotal |  | -9.00 |
| Subtotal acumulado |  | 17.00 |
| Total |  | 17 |

**BT3104** u CONEXIÓN ELÉCTRICA SISTEMA DE CLIMATIAZACIÓN SUPERVISADA
1 u × 975.51 (980.39 con costes indirectos) = 980.39
Conexión eléctrica elemento sistema de climatización totalmente instalado, conexionado, probado y funcionando:
- 25 h. Conexión elemento clima por Oficial 1ª Electricidad.
- 25 h. Supervisión conexión elemento clima por Oficial 1ª Calefactor.
- p.p. Pequeño material y accesorios de montaje.
- p.p. Mano de obra de instalación.

| Código | Ud | Descripción | Rendimiento | Precio | Importe |
|---|---|---|---|---|---|
| MOELOE | h | Mano de Obra Oficial Electricista | 24.709 | 18.8 | 464.53 |
| MOCAOC | h | Mano de Obra Oficial Calefactor-Clima-Font (mano de obra; 07/03/2017) | 24.709 | 18.8 | 464.53 |
| %MPA0500 | % | Material pequeño auxiliar y accesorios de montaje | 5 % | 929.06 | 46.45 |
|  |  | Total |  |  | 975.51 |

### BT_05 MECANISMOS, LUMINARIAS Y EMERGENCIAS (06/10/2009)
Importe: 93142.11

#### BT_051 LUMINARIAS (06/10/2009)
Importe: 78710.48

**BT_0511** u LUMINARIA TIPO ADOSAR MOD. 3F FILLIPI LUMINARIA INDUSTRIAL CUB LED CR VT DALI 150W LED IP64 IK10
60 u × 481.89 (484.3 con costes indirectos) = 29058.00
LUMINARIA TIPO ADOSAR MOD. 3F FILLIPI LUMINARIA INDUSTRIAL CUB LED CR VT DALI 150W LED IP64 IK10, totalmente instalada, conexionada y comprobada compuesta de:
- 1 u. LUMINARIA TIPO ADOSAR MOD. 3F FILLIPI LUMINARIA INDUSTRIAL CUB LED CR VT DALI 150W LED IP64 IK10
- p.p. Pequeño material y accesorios de montaje.
- p.p. Mano de obra de instalación.

| Código | Ud | Descripción | Rendimiento | Precio | Importe |
|---|---|---|---|---|---|
| MOELOE | h | Mano de Obra Oficial Electricista | 0.297 | 18.8 | 5.58 |
| MOELPE | h | Mano de Obra Ayudante Electricista | 0.297 | 15.65 | 4.65 |
| BT_0511-1 | u | Luminaria tipo adosar mod. 3F FILLIPI LUMINARIA INDUSTRIAL CUB LED CR VT DALI 150W LED IP64 IK10 (material) | 1 | 448.71 | 448.71 |
| %MPA | % | Material pequeño auxiliar y accesorios de montaje (07/03/2017) | 5 % | 458.94 | 22.95 |
|  |  | Total |  |  | 481.89 |

| Medición | Uds. | Parcial |
|---|---|---|
| POLIDEPORTIVO | 60 | 60.00 |
| Total |  | 60 |

**BT_0512** u LUMINARIA TIPO SUSPENDIDA CON CADENA MOD. 3F FILLIPI LUMINARIA INDUSTRIAL CUB LED CR VS DALI 100W IP64 IK10
24 u × 389.53 (391.48 con costes indirectos) = 9395.52
LUMINARIA TIPO SUSPENDIDA CON CADENA MOD. 3F FILLIPI LUMINARIA INDUSTRIAL CUB LED CR VS DALI 100W IP64 IK10, alimentador Led, totalmente instalada, conexionada y comprobada compuesta de:
- 1 u. LUMINARIA TIPO SUSPENDIDA CON CADENA MOD. 3F FILLIPI LUMINARIA INDUSTRIAL CUB LED CR VS DALI 100W IP64 IK10
- p.p. Pequeño material y accesorios de montaje.
- p.p. Mano de obra de instalación.

| Código | Ud | Descripción | Rendimiento | Precio | Importe |
|---|---|---|---|---|---|
| MOELOE | h | Mano de Obra Oficial Electricista | 0.297 | 18.8 | 5.58 |
| MOELPE | h | Mano de Obra Ayudante Electricista | 0.297 | 15.65 | 4.65 |
| BT_0512-1 | u | Luminaria tipo suspendida mod. 3F FILLIPI LUMINARIA INDUSTRIAL CUB LED CR VS DALI 100W IP64 IK10 (material) | 1 | 360.75 | 360.75 |
| %MPA | % | Material pequeño auxiliar y accesorios de montaje | 5 % | 370.98 | 18.55 |
|  |  | Total |  |  | 389.53 |

**BT_0513** u LUMINARIA TIPO EMPOTRABLE TECHO MOD. DOWNLIGHT TECNOLITE LED T570 30W 4000K DALI OPTICA 50º
115 u × 74.61 (74.98 con costes indirectos) = 8622.70
Luminaria tipo empotrable techo mod. DOWNLIGHT TECNOLITE LED T570 30W 4000K DALI OPTICA 50º, totalmente instalada, conexionada y comprobada compuesta de:
- 1 u. Luminaria tipo empotrable techo mod. DOWNLIGHT TECNOLITE LED T570 30W 4000K DALI OPTICA 50º
- p.p. Pequeño material y accesorios de montaje.
- p.p. Mano de obra de instalación.

| Código | Ud | Descripción | Rendimiento | Precio | Importe |
|---|---|---|---|---|---|
| MOELOE | h | Mano de Obra Oficial Electricista | 0.198 | 18.8 | 3.72 |
| MOELPE | h | Mano de Obra Ayudante Electricista | 0.198 | 15.65 | 3.10 |
| BT_0513-1 | u | Luminaria tipo empotrable techo mod. DOWNLIGHT TECNOLITE LED T570 30W 4000K DALI OPTICA 50º (material) | 1 | 64.24 | 64.24 |
| %MPA | % | Material pequeño auxiliar y accesorios de montaje | 5 % | 71.06 | 3.55 |
|  |  | Total |  |  | 74.61 |

| Medición | Uds. | Parcial |
|---|---|---|
|  | 120 | 120.00 |
|  | -5 | -5.00 |
| Total |  | 115 |

**BT_0514** u LUMINARIA TIPO EMPOTRABLE TECHO MOD. DOWNLIGHT LED TECNOLITE 170215 24-38W 38º 4000K CRI95 DALI
19 u × 94.33 (94.8 con costes indirectos) = 1801.20
Luminaria tipo empotrable techo mod. DOWNLIGHT LED TECNOLITE 170215 24-38W 38º 4000K CRI95 DALItotalmente instalada, conexionada y comprobada compuesta de:
- 1 u. Luminaria tipo empotrable techo mod. DOWNLIGHT LED TECNOLITE 170215 24-38W 38º 4000K CRI95 DALI
- p.p. Pequeño material y accesorios de montaje.
- p.p. Mano de obra de instalación.

| Código | Ud | Descripción | Rendimiento | Precio | Importe |
|---|---|---|---|---|---|
| MOELOE | h | Mano de Obra Oficial Electricista | 0.198 | 18.8 | 3.72 |
| MOELPE | h | Mano de Obra Ayudante Electricista | 0.198 | 15.65 | 3.10 |
| BT_0514-1 | u | Luminaria tipo empotrable techo mod. DOWNLIGHT LED TECNOLITE 170215 24-38W 38º 4000K CRI95 DALI (material) | 1 | 83.02 | 83.02 |
| %MPA | % | Material pequeño auxiliar y accesorios de montaje | 5 % | 89.84 | 4.49 |
|  |  | Total |  |  | 94.33 |

| Medición | Uds. | Parcial |
|---|---|---|
|  | 57 | 57.00 |
|  | -38 | -38.00 |
| Total |  | 19 |

**BT_0515** u LUMINARIA TIPO EMPOTRABLE ESTANCO MOD. TECNOLITE DH-2063, ALIMENTADOR DALI MAX 30W DICROICA TECNOLITE MR16 7W 830 650LM DIM
8 u × 27.92 (28.06 con costes indirectos) = 224.48
Luminaria tipo empotrable techo mod. TECNOLITE DH-2063, ALIMENTADOR MAX 30W DICROICA TECNOLITE MR16 7W 830 650LM DIM, totalmente instalada, conexionada y comprobada compuesta de:
- 1 u. Luminaria tipo empotrable techo mod. TECNOLITE DH-2063, ALIMENTADOR MAX 30W DICROICA TECNOLITE MR16 7W 830 650LM DIM
- p.p. Pequeño material y accesorios de montaje.
- p.p. Mano de obra de instalación.

| Código | Ud | Descripción | Rendimiento | Precio | Importe |
|---|---|---|---|---|---|
| MOELOE | h | Mano de Obra Oficial Electricista | 0.198 | 18.8 | 3.72 |
| MOELPE | h | Mano de Obra Ayudante Electricista | 0.198 | 15.65 | 3.10 |
| BT_0515-1 | u | Luminaria tipo empotrable techo mod. TECNOLITE DH-2063, 1x11,2W led, alimentador Led (material) | 1 | 19.77 | 19.77 |
| %MPA | % | Material pequeño auxiliar y accesorios de montaje | 5 % | 26.59 | 1.33 |
|  |  | Total |  |  | 27.92 |

| Medición | Uds. | Parcial |
|---|---|---|
|  | 26 | 26.00 |
|  | -18 | -18.00 |
| Total |  | 8 |

**BT_0516** u LUMINARIA TIPO EMPOTRABLE MOD. TECNOLITE T42 MR16 ALUM BLANCO LEDI, ALIMENTADOR DALI MAX 30W DICROICA MR16 7W 830 650LM DIM
64 u × 27.92 (28.06 con costes indirectos) = 1795.84
LUMINARIA TIPO EMPOTRABLE MOD. TECNOLITE T42 MR16 ALUM BLANCO LEDI, ALIMENTADOR DALI MAX 30W DICROICA MR16 7W 830 650LM DIM, totalmente instalada, conexionada y comprobada compuesta de:
- 1 u. LUMINARIA TIPO EMPOTRABLE MOD. TECNOLITE T42 MR16 ALUM BLANCO LEDI, ALIMENTADOR DALI MAX 30W DICROICA MR16 7W 830 650LM DIM
- p.p. Pequeño material y accesorios de montaje.
- p.p. Mano de obra de instalación.

| Código | Ud | Descripción | Rendimiento | Precio | Importe |
|---|---|---|---|---|---|
| MOELOE | h | Mano de Obra Oficial Electricista | 0.198 | 18.8 | 3.72 |
| MOELPE | h | Mano de Obra Ayudante Electricista | 0.198 | 15.65 | 3.10 |
| BT_0516-1 | u | Luminaria tipo empotrable techo mod. TECNOLITE DH-2063, 1x11,2W led, alimentador Led (material) | 1 | 19.77 | 19.77 |
| %MPA | % | Material pequeño auxiliar y accesorios de montaje | 5 % | 26.59 | 1.33 |
|  |  | Total |  |  | 27.92 |

| Medición | Uds. | Parcial |
|---|---|---|
|  | 70 | 70.00 |
|  | -6 | -6.00 |
| Total |  | 64 |

**BT_0517** u LUMINARIA TIPO DOWNLIGHT MOD. LEDVANCE 22CM, 1X25W LED, REGULABLE DALI
44 u × 33.62 (33.79 con costes indirectos) = 1486.76
Luminaria tipo downlight mod. LEDVANCE 22CM, 1X25W led, regulable dali, totalmente instalada, conexionada y comprobada compuesta de:
- 1 u. Luminaria tipo downlight mod. LEDVANCE 22CM, 1X25W led, regulable dali
- p.p. Pequeño material y accesorios de montaje.
- p.p. Mano de obra de instalación.

| Código | Ud | Descripción | Rendimiento | Precio | Importe |
|---|---|---|---|---|---|
| MOELOE | h | Mano de Obra Oficial Electricista | 0.198 | 18.8 | 3.72 |
| MOELPE | h | Mano de Obra Ayudante Electricista | 0.198 | 15.65 | 3.10 |
| BT_0517-1 | u | Luminaria tipo downlight mod. LEDVANCE 22CM, 1X25W led, regulable dali (material) | 1 | 25.2 | 25.20 |
| %MPA | % | Material pequeño auxiliar y accesorios de montaje | 5 % | 32.02 | 1.60 |
|  |  | Total |  |  | 33.62 |

| Medición | Uds. | Parcial |
|---|---|---|
|  | 65 | 65.00 |
|  | -21 | -21.00 |
| Total |  | 44 |

**BT_0518** u LUMINARIA TIPO APLIQUE LEDVANCE SURFACE ø400MM 24W LED IP44 DALI
4 u × 33.11 (33.28 con costes indirectos) = 133.12
Luminaria tipo aplique mod. LEDVANCE SURFACE ø400MM 24W LED IP44, regulable dali, totalmente instalada, conexionada y comprobada compuesta de:
- 1 u. Luminaria tipo aplique mod. LEDVANCE SURFACE ø400MM 24W LED IP44 DALI
- p.p. Pequeño material y accesorios de montaje.
- p.p. Mano de obra de instalación.

| Código | Ud | Descripción | Rendimiento | Precio | Importe |
|---|---|---|---|---|---|
| MOELOE | h | Mano de Obra Oficial Electricista | 0.198 | 18.8 | 3.72 |
| MOELPE | h | Mano de Obra Ayudante Electricista | 0.198 | 15.65 | 3.10 |
| BT_0518-1 | u | Luminaria tipo aplique mod. LEDVANCE SURFACE ø400MM 24W LED IP44 DALI (material) | 1 | 24.71 | 24.71 |
| %MPA | % | Material pequeño auxiliar y accesorios de montaje | 5 % | 31.53 | 1.58 |
|  |  | Total |  |  | 33.11 |

**BT4-154** u LUMINARIA TIPO POSTE MOD. ILUCA PAL-NLED 63W
11 u × 1037.68 (1042.87 con costes indirectos) = 11471.57
Luminaria tipo poste mod. ILUCA PAL-NLED compuesto por poste 3m 200mm de diametro en tubo galvanizado, con pernos y fijaciones con luminaria PAL-NLED, difusor TL transparente con lamas, h 1190mm, con lampara 63W, 700mA, 7127lm, 4000k, según ITC-BT-44 del reglamento electrotécnico para baja tensión real decreto 842/2002, totalmente instalada, conexionada y comprobada compuesta de:
- 1 u. Poste 3m, 200mm de diametro en tubo galvanizado, completa con pernos y fijaciones
- 1 u. Luminaria PAL-NLED, difusor TL transparente con lamas, h 1190mm, con lampara 63W, 700mA, 7127lm, 4000k
- p.p. Pequeño material y accesorios de montaje
- p.p. Mano de obra de instalación

| Código | Ud | Descripción | Rendimiento | Precio | Importe |
|---|---|---|---|---|---|
| MOELOE | h | Mano de Obra Oficial Electricista | 1.977 | 18.8 | 37.17 |
| MOELPE | h | Mano de Obra Ayudante Electricista | 1.977 | 15.65 | 30.94 |
| BT4-1541 | u | Luminaria tipo poste mod. ILUCA PAL-NLED 63W completa (material) | 1 | 920.16 | 920.16 |
| %MPA | % | Material pequeño auxiliar y accesorios de montaje | 5 % | 988.27 | 49.41 |
|  |  | Total |  |  | 1037.68 |

| Medición | Uds. | Parcial |
|---|---|---|
| FAROLAS | 11 | 11.00 |
| Total |  | 11 |

**BT4-182** u LUMINARIA TIPO EMPOTRAR MOD. DISANO ECO PANNELLO 36W DALI TONALIDAD 4000K 1200X300 PARA PAREAR
120 u × 64.7 (65.02 con costes indirectos) = 7802.40
Luminaria empotrada mod. DISANO ECO PANNELLO 36W DALI TONALIDAD 4000K 1200X300 PARA PAREAR, según ITC-BT-44 del reglamento electrotécnico para baja tensión real decreto 842/2002, totalmente instalada, conexionada y comprobada compuesta de:
- 1 u. Luminaria empotrada mod. DISANO ECO PANNELLO 36W DALI TONALIDAD 4000K 1200X300.
- p.p. Pequeño material y accesorios de montaje
- p.p. Mano de obra de instalación

| Código | Ud | Descripción | Rendimiento | Precio | Importe |
|---|---|---|---|---|---|
| MOELOE | h | Mano de Obra Oficial Electricista | 0.297 | 18.8 | 5.58 |
| MOELPE | h | Mano de Obra Ayudante Electricista | 0.297 | 15.65 | 4.65 |
| BT4-182-1 | u | Luminaria empotrada mod. DISANO ECO PANNELLO 36W DALI TONALIDAD 4000K 1200X300 PARA PAREAR (material) | 1 | 51.39 | 51.39 |
| %MPA | % | Material pequeño auxiliar y accesorios de montaje | 5 % | 61.62 | 3.08 |
|  |  | Total |  |  | 64.7 |

**BT_0519** u LUMINARIA ESTANCA LUMILINE LED IP65 44W 1505MM
6 u × 54.38 (54.65 con costes indirectos) = 327.90
Luminaria estanca LUMILINE LED IP65 44W 1505MM, regulable dali, totalmente instalada, conexionada y comprobada compuesta de:
- 1 u. Luminaria estanca LUMILINE LED IP65 44W 1505MM dali.
- p.p. Pequeño material y accesorios de montaje.
- p.p. Mano de obra de instalación.

| Código | Ud | Descripción | Rendimiento | Precio | Importe |
|---|---|---|---|---|---|
| MOELOE | h | Mano de Obra Oficial Electricista | 0.198 | 18.8 | 3.72 |
| MOELPE | h | Mano de Obra Ayudante Electricista | 0.198 | 15.65 | 3.10 |
| BT_0519-1 | u | Luminaria estanca LUMILINE LED IP65 44W 1505MM dali. (material) | 1 | 44.97 | 44.97 |
| %MPA | % | Material pequeño auxiliar y accesorios de montaje | 5 % | 51.79 | 2.59 |
|  |  | Total |  |  | 54.38 |

**BT_0520** u PERFIL DE ALUMINIO TECNOLITE HLINE LED LONGITUD 3000MM DALI DIMM LED 89W COMPLETO CON SUSPENSIONES 5 METROS
13 u × 484.53 (486.95 con costes indirectos) = 6330.35
PERFIL DE ALUMINIO TECNOLITE HLINE LED LONGITUD 3000MM DALI DIMM LED 89W COMPLETO CON SUSPENSIONES 5 METROS, totalmente instalada, conexionada y comprobada compuesta de:
- 1 u. PERFIL DE ALUMINIO TECNOLITE HLINE LED LONGITUD 3000MM DALI DIMM LED 89W COMPLETO CON SUSPENSIONES 5 METROS
- p.p. Pequeño material y accesorios de montaje.
- p.p. Mano de obra de instalación.

| Código | Ud | Descripción | Rendimiento | Precio | Importe |
|---|---|---|---|---|---|
| MOELOE | h | Mano de Obra Oficial Electricista | 0.198 | 18.8 | 3.72 |
| MOELPE | h | Mano de Obra Ayudante Electricista | 0.198 | 15.65 | 3.10 |
| BT_0520-1 | u | PERFIL DE ALUMINIO TECNOLITE HLINE LED LONGITUD 3000MM DALI DIMM LED 89W COMPLETO CON SUSPENSIONES 5 METROS (material) | 1 | 454.64 | 454.64 |
| %MPA | % | Material pequeño auxiliar y accesorios de montaje | 5 % | 461.46 | 23.07 |
|  |  | Total |  |  | 484.53 |

**CAPZKT** u KIT DE ANCLAJE AL TECHO
24 u × 6.96 (6.99 con costes indirectos) = 167.76
Kit de anclaje al techo, totalmente instalado compuesto de:
- u. Kit de anclaje al techo
- p.p. Mano de obra de instalación
(Propiedad Intelectual INGENIERIA CRUZ MARQUES, S.L.P.)

| Código | Ud | Descripción | Rendimiento | Precio | Importe |
|---|---|---|---|---|---|
| MOCAOC | h | Mano de Obra Oficial Calefactor-Clima-Font | 0.049 | 18.8 | 0.92 |
| MOCAPC | h | Mano de Obra Ayudante Calefactor-Clima-Font (mano de obra; 05/05/2015) | 0.049 | 15.65 | 0.77 |
| CAPZKT_ | u | KIT DE ANCLAJE AL TECHO (material) | 1 | 4.94 | 4.94 |
| %ACCINST | % | Accesorios instalación | 5 % | 6.63 | 0.33 |
|  |  | Total |  |  | 6.96 |

**CAPZCD** u CADENA
24 u × 3.85 (3.87 con costes indirectos) = 92.88
Cadena, totalmente instalado compuesto de:
- u. Cadena
- p.p. Mano de obra de instalación
(Propiedad Intelectual INGENIERIA CRUZ MARQUES, S.L.P.)

| Código | Ud | Descripción | Rendimiento | Precio | Importe |
|---|---|---|---|---|---|
| MOCAOC | h | Mano de Obra Oficial Calefactor-Clima-Font | 0.049 | 18.8 | 0.92 |
| MOCAPC | h | Mano de Obra Ayudante Calefactor-Clima-Font | 0.049 | 15.65 | 0.77 |
| CAPZCD_ | u | CADENA (material) | 1 | 1.98 | 1.98 |
| %ACCINST | % | Accesorios instalación | 5 % | 3.67 | 0.18 |
|  |  | Total |  |  | 3.85 |

#### BT_052 MECANISMOS (07/03/2017)
Importe: 2319.44

**BT50150** u PULSADOR COMPLETO MOD. EFAPEL LOGUS 90 ANIMATO BLANCO/BLANCO TBB
5 u × 7.55 (7.59 con costes indirectos) = 37.95
Pulsador completo con bastidor, mecanismo, tecla y marco mod. EFAPEL LOGUS 90 ANIMATO BLANCO/BLANCO TBB, totalmente instalado, conexionado y comprobado compuesto de:
- 1 u. Pulsador completo con bastidor, mecanismo, tecla y marco mod. EFAPEL LOGUS 90 ANIMATO BLANCO/BLANCO TBB.
- p.p. Pequeño material y accesorios de montaje
- p.p. Mano de obra de instalación
(Propiedad Intelectual INGENIERIA CRUZ MARQUES, S.L.P. e ICM DIVISIÓN INDUSTRIAL, S.L.)

| Código | Ud | Descripción | Rendimiento | Precio | Importe |
|---|---|---|---|---|---|
| MOELOE | h | Mano de Obra Oficial Electricista | 0.099 | 18.8 | 1.86 |
| MOELPE | h | Mano de Obra Ayudante Electricista | 0.099 | 15.65 | 1.55 |
| BT50150-1 | u | Pulsador completo con bastidor, interruptor, tecla y marco mod. EFAPEL LOGUS 90 ANIMATO BLANCO/BLANCO TBB (material) | 1 | 3.78 | 3.78 |
| %MPA0500 | % | Material pequeño auxiliar y accesorios de montaje | 5 % | 7.19 | 0.36 |
|  |  | Total |  |  | 7.55 |

| Medición | Uds. | Parcial |
|---|---|---|
| PULSADOR ALMACENES | 5 | 5.00 |
| Total |  | 5 |

**BT50154** u TOMA CORRIENTE 16A COMPLETA MOD. EFAPEL LOGUS 90 ANIMATO BLANCO/BLANCO TBB
73 u × 7.38 (7.42 con costes indirectos) = 541.66
Toma corriente 16A completa con bastidor, mecanismo, embellecedor y marco mod. EFAPEL LOGUS 90 ANIMATO BLANCO/BLANCO TBB, totalmente instalada, conexionada y comprobada compuesta de:
- 1 u. Toma corriente 16A completa con bastidor, mecanismo, embellecedor y marco mod. EFAPEL LOGUS 90 ANIMATO BLANCO/BLANCO TBB.
- p.p. Pequeño material y accesorios de montaje
- p.p. Mano de obra de instalación
(Propiedad Intelectual INGENIERIA CRUZ MARQUES, S.L.P. e ICM DIVISIÓN INDUSTRIAL, S.L.)

| Código | Ud | Descripción | Rendimiento | Precio | Importe |
|---|---|---|---|---|---|
| MOELOE | h | Mano de Obra Oficial Electricista | 0.081 | 18.8 | 1.52 |
| MOELPE | h | Mano de Obra Ayudante Electricista | 0.099 | 15.65 | 1.55 |
| BT50154-1 | u | Toma corriente 16A completa con bastidor, mecanismo, embellecedor y marco mod. EFAPEL LOGUS 90 ANIMATO BLANCO/BLANCO TBB (material) | 1 | 4.24 | 4.24 |
| %MPA0500 | % | Material pequeño auxiliar y accesorios de montaje | 1 % | 7.31 | 0.07 |
|  |  | Total |  |  | 7.38 |

| Medición | Uds. | Parcial |
|---|---|---|
| TOMA DE CORRIENTE | 90 | 90.00 |
| Subtotal |  | 90.00 |
|  | -17 | -17.00 |
| Subtotal |  | -17.00 |
| Subtotal acumulado |  | 73.00 |
| Total |  | 73 |

**BT8511_** u CAJA DE SUELO K45 IP66 1 TOMA DE CORRIENTE MOD. SIMON
10 u × 80.14 (80.54 con costes indirectos) = 805.40
Caja empotrar en suelo mod. SIMON K45 IP66. profundidad reducida totalmente instalado y conexionado compuesto de:
- 1 u. Caja empotrar en suelo mod. SIMON K45 IP66.
- p.p. Pequeño material y accesorios de montaje.
- p.p. Mano de obra de instalación.

| Código | Ud | Descripción | Rendimiento | Precio | Importe |
|---|---|---|---|---|---|
| MOELOE | h | Mano de Obra Oficial Electricista | 0.494 | 18.8 | 9.29 |
| MOELPE | h | Mano de Obra Ayudante Electricista | 0.494 | 15.65 | 7.73 |
| BT8511-1_ | u | Caja de suelo K45 IP66 toma de corriente 16A (material) | 1 | 59.3 | 59.30 |
| %MPA0500 | % | Material pequeño auxiliar y accesorios de montaje | 5 % | 76.32 | 3.82 |
|  |  | Total |  |  | 80.14 |

| Medición | Uds. | Parcial |
|---|---|---|
| PUESTOS DE TRABAJO | 10 | 10.00 |
| Total |  | 10 |

**BTAUXILIO** u SISTEMA AUXILIO INTERIOR DE ASEOS ACCESIBLES
7 u × 132.83 (133.49 con costes indirectos) = 934.43
Sistema para auxilio interior de aseos discapacitados mediante interruptor tipo tirador de cuerda de techo o pared de facil accesibilidad en el interior de baño y alarma óptico acústica instalada en pasillo encima de puerta visible desde el paso de personas, el sistema cogerá alimentación del circuito de alumbrado del aseso, totalmente cableado, conexionada y comprobado compuesta de:
- 1 u. Interruptor tirador de pared o techo.
- 1 u. sirena ótpico acústica 230V.
- p.p. Cableado 0 halógenos.
- p.p. Pequeño material y accesorios de montaje.
- p.p. Mano de obra de instalación.

| Código | Ud | Descripción | Rendimiento | Precio | Importe |
|---|---|---|---|---|---|
| MOELOE | h | Mano de Obra Oficial Electricista | 0.988 | 18.8 | 18.57 |
| MOELPE | h | Mano de Obra Ayudante Electricista | 0.988 | 15.65 | 15.46 |
| BTAUXILIO1 | u | Interruptor tirador de pared o techo. (material) | 1 | 29.65 | 29.65 |
| BTAUXILIO2 | u | sirena ótpico acústica (material) | 1 | 49.42 | 49.42 |
| BT32-2 | m | Cable unipolar tipo Cu H07Z1-K (AS) (Cca-s1b,d1,a1) 1X1,5mm2 | 60 | 0.13 | 7.80 |
| BT32-3 | m | Tubo PVC flexible corrugado libre de halógenos M20 | 20 | 0.28 | 5.60 |
| %MPA | % | Material pequeño auxiliar y accesorios de montaje | 5 % | 126.50 | 6.33 |
|  |  | Total |  |  | 132.83 |

#### BT_053 EMERGENCIAS (07/03/2017)
Importe: 12112.19

**BT170180504** u EMERGENCIA 150 LUMENES IP65 IK07 MOD. DUISA ECO-ESLD 130
18 u × 46.86 (47.09 con costes indirectos) = 847.62
Emergenica 150 lumenes, IP65, IK07 mod. DUISA ECO-ESLD 130, totalmente instalada, conexionada y comprobada compuesta de:
- 1 u. Emergenica 150 lumenes, IP65, IK07 mod. DUISA ECO-ESLD 130.
- 1 u. Etiqueta de señalización fotoluminiscente RD 2267/2004.
- p.p. Pequeño material y accesorios de montaje.
- p.p. Mano de obra de instalación.
(Propiedad Intelectual INGENIERIA CRUZ MARQUES, S.L.P. e ICM DIVISIÓN INDUSTRIAL, S.L.)

| Código | Ud | Descripción | Rendimiento | Precio | Importe |
|---|---|---|---|---|---|
| MOELOE | h | Mano de Obra Oficial Electricista | 0.148 | 18.8 | 2.78 |
| MOELPE | h | Mano de Obra Ayudante Electricista | 0.148 | 15.65 | 2.32 |
| BT1701805041 | u | Emergenica 150 lumenes, IP65, IK07, con autotest mod. DUISA ECO-ESLD 130 A (material) | 1 | 39.53 | 39.53 |
| %MPA0500 | % | Material pequeño auxiliar y accesorios de montaje | 5 % | 44.63 | 2.23 |
|  |  | Total |  |  | 46.86 |

| Medición | Uds. | Parcial |
|---|---|---|
| EMERGENCIA IP65 | 20 | 20.00 |
| Subtotal |  | 20.00 |
|  | -2 | -2.00 |
| Subtotal |  | -2.00 |
| Subtotal acumulado |  | 18.00 |
| Total |  | 18 |

**BT170180527** u EMERGENCIA 200 LUMENES IP43 IK04 MOD. DUISA D-ECOLD 200
98 u × 39.99 (40.19 con costes indirectos) = 3938.62
Emergenica 200 lumenes, IP43, IK04 mod. DUISA D-ECOLD 200, totalmente instalada, conexionada y comprobada compuesta de:
- 1 u. Emergenica 200 lumenes, IP43, IK04 mod. DUISA D-ECOLD 200
- 1 u. Etiqueta de señalización fotoluminiscente RD 2267/2004.
- p.p. Pequeño material y accesorios de montaje.
- p.p. Mano de obra de instalación.
(Propiedad Intelectual INGENIERIA CRUZ MARQUES, S.L.P. e ICM DIVISIÓN INDUSTRIAL, S.L.)

| Código | Ud | Descripción | Rendimiento | Precio | Importe |
|---|---|---|---|---|---|
| MOELOE | h | Mano de Obra Oficial Electricista | 0.099 | 18.8 | 1.86 |
| MOELPE | h | Mano de Obra Ayudante Electricista | 0.148 | 15.65 | 2.32 |
| BT1701805271 | u | Emergenica 150 lumenes, IP43, IK04, con autotest mod. DUISA D-ECOLD 130 A (material) | 1 | 35.41 | 35.41 |
| %MPA0500 | % | Material pequeño auxiliar y accesorios de montaje | 1 % | 39.59 | 0.40 |
|  |  | Total |  |  | 39.99 |

| Medición | Uds. | Parcial |
|---|---|---|
| EMERGENCIA | 120 | 120.00 |
| Subtotal |  | 120.00 |
|  | -22 | -22.00 |
| Subtotal |  | -22.00 |
| Subtotal acumulado |  | 98.00 |
| Total |  | 98 |

**BT170180505** u ACCESORIO PARA MONTAJE ENRASADO EN PARED PARA EMERGENCIA MOD. DUISA AEPB D-ECO
10 u × 11.89 (11.95 con costes indirectos) = 119.50
Accesorio para montaje enrasado en pared para emergencia mod. DUISA AEPB D-ECO, totalmente instalado, compuesto de:
- 1 u. Accesorio para montaje enrasado en pared para emergencia mod. DUISA AEPB D-ECO.
- p.p. Pequeño material y accesorios de montaje.
- p.p. Mano de obra de instalación.
(Propiedad Intelectual INGENIERIA CRUZ MARQUES, S.L.P. e ICM DIVISIÓN INDUSTRIAL, S.L.)

| Código | Ud | Descripción | Rendimiento | Precio | Importe |
|---|---|---|---|---|---|
| MOELOE | h | Mano de Obra Oficial Electricista | 0.099 | 18.8 | 1.86 |
| MOELPE | h | Mano de Obra Ayudante Electricista | 0.099 | 15.65 | 1.55 |
| BT1701805051 | u | Accesorio para montaje enrasado en pared para emergencia mod. DUISA AEPB D-ECO (material) | 1 | 7.91 | 7.91 |
| %MPA0500 | % | Material pequeño auxiliar y accesorios de montaje | 5 % | 11.32 | 0.57 |
|  |  | Total |  |  | 11.89 |

| Medición | Uds. | Parcial |
|---|---|---|
| ACCESORIO ENRASADO PARED | 10 | 10.00 |
| Total |  | 10 |

**BT170180506** u ACCESORIO PARA MONTAJE ENRASADO EN TECHO PARA EMERGENCIA MOD. DUISA AETB D-ECO
105 u × 8.77 (8.81 con costes indirectos) = 925.05
Accesorio para montaje enrasado en techo para emergencia mod. DUISA AETB D-ECO, totalmente instalado, compuesto de:
- 1 u. Accesorio para montaje enrasado en techo para emergencia mod. DUISA AETB D-ECO.
- p.p. Pequeño material y accesorios de montaje.
- p.p. Mano de obra de instalación.
(Propiedad Intelectual INGENIERIA CRUZ MARQUES, S.L.P. e ICM DIVISIÓN INDUSTRIAL, S.L.)

| Código | Ud | Descripción | Rendimiento | Precio | Importe |
|---|---|---|---|---|---|
| MOELOE | h | Mano de Obra Oficial Electricista | 0.099 | 18.8 | 1.86 |
| MOELPE | h | Mano de Obra Ayudante Electricista | 0.099 | 15.65 | 1.55 |
| BT1701805061 | u | Accesorio para montaje enrasado en techo para emergencia mod. DUISA AETB D-ECO (material) | 1 | 4.94 | 4.94 |
| %MPA0500 | % | Material pequeño auxiliar y accesorios de montaje | 5 % | 8.35 | 0.42 |
|  |  | Total |  |  | 8.77 |

| Medición | Uds. | Parcial |
|---|---|---|
| ACCESORIO ENRASADO TECHO | 105 | 105.00 |
| Total |  | 105 |

**BT6317** u BALIZA DE EMPOTRAR MOD. DAISALUX LEDA B (OPAL) IP64, IK07
240 u × 17.28 (17.37 con costes indirectos) = 4168.80
Baliza de empotrar mod. Daisalux LEDA B (OPAL) totalmente instalada y conexionada compuesta de:
- 1u. Baliza de empotrar mod. Daisalux LEDA B (OPAL) IP64, IK07.
- p.p. Pequeño material y accesorios de montaje.
- p.p. Mano de obra de instalación.
(Propiedad Intelectual INGENIERIA CRUZ MARQUES, S.L.P. e ICM DIVISIÓN INDUSTRIAL, S.L.)

| Código | Ud | Descripción | Rendimiento | Precio | Importe |
|---|---|---|---|---|---|
| MOELOE | h | Mano de Obra Oficial Electricista | 0.099 | 18.8 | 1.86 |
| MOELPE | h | Mano de Obra Ayudante Electricista | 0.099 | 15.65 | 1.55 |
| BT63171 | u | Baliza de empotrar mod. Daisalux LEDA B (OPAL) IP64, IK07 (material) | 1 | 13.05 | 13.05 |
| %MPA0500 | % | Material pequeño auxiliar y accesorios de montaje | 5 % | 16.46 | 0.82 |
|  |  | Total |  |  | 17.28 |

| Medición | Uds. | Parcial |
|---|---|---|
| BALIZAS | 240 | 240.00 |
| Total |  | 240 |

**BT6316** u EQUIPO DE ALIMENTACIÓN BALIZAMIENTO DAISALUX PBL-80 (NI-MH)
4 u × 224.84 (225.96 con costes indirectos) = 903.84
Equipo de alimentación balizamiento mod. Daisalux PBL-80 (Ni-MH) para alimentar 60 balizas tipo Lyra o 30 balizas tipo Aqua, incluido el concepto de Tasa Ecopila RD106/2008 totalmente instalada y conexionada compuesta de:
- 1u. Equipo de alimentación balizamiento mod. Daisalux PBL-80 (Ni-MH).
- p.p. Pequeño material y accesorios de montaje.
- p.p. Mano de obra de instalación.
(Propiedad Intelectual INGENIERIA CRUZ MARQUES, S.L.P. e ICM DIVISIÓN INDUSTRIAL, S.L.)

| Código | Ud | Descripción | Rendimiento | Precio | Importe |
|---|---|---|---|---|---|
| MOELOE | h | Mano de Obra Oficial Electricista | 0.395 | 18.8 | 7.43 |
| MOELPE | h | Mano de Obra Ayudante Electricista | 0.198 | 15.65 | 3.10 |
| BT63161 | u | Equipo de alimentación balizamiento Daisalux PBL-80 (Ni-MH) (material) | 1 | 203.6 | 203.60 |
| %MPA0500 | % | Material pequeño auxiliar y accesorios de montaje | 5 % | 214.13 | 10.71 |
|  |  | Total |  |  | 224.84 |

| Medición | Uds. | Parcial |
|---|---|---|
| EQUIPOS BALIZAS | 4 | 4.00 |
| Total |  | 4 |

**BT6315** u EMERGENCIA TIPO DE SUPERFICIE 2400 LUMENES IP43 IK04 CON AUTOTEST PERMANENTE MOD. DAISALUX ATRIA P48 A (AT, B)
2 u × 319.07 (320.67 con costes indirectos) = 641.34
Emergencia tipo de superficie 2400 lumenes, IP43, IK04, con autotest, permanente mod. ATRIA P48 A (AT, B), según ITC-BT-44 del reglamento electrotécnico para baja tensión real decreto 842/2002, totalmente instalada, conexionada y comprobada compuesta de:
- 1 u. Emergencia tipo de superficie 2400 lumenes, IP43, IK04, con autotest, permanente, mod. ATRIA P48 A (AT, B)
- 1 u. Etiqueta de señalización fotoluminiscente RD 2267/2004.
- p.p. Pequeño material y accesorios de montaje.
- p.p. Mano de obra de instalación.
(Propiedad Intelectual INGENIERIA CRUZ MARQUES, S.L.P. e ICM DIVISIÓN INDUSTRIAL, S.L.)

| Código | Ud | Descripción | Rendimiento | Precio | Importe |
|---|---|---|---|---|---|
| MOELOE | h | Mano de Obra Oficial Electricista | 0.099 | 18.8 | 1.86 |
| MOELPE | h | Mano de Obra Ayudante Electricista | 0.099 | 15.65 | 1.55 |
| BT63151 | u | Emergencia tipo de superficie 2400 lumenes, IP43, IK04, con autotest, permanente mod. ATRIA P48 A (AT, B) (material) | 1 | 300.47 | 300.47 |
| %MPA0500 | % | Material pequeño auxiliar y accesorios de montaje | 5 % | 303.88 | 15.19 |
|  |  | Total |  |  | 319.07 |

| Medición | Uds. | Parcial |
|---|---|---|
| EMERGENCIA PISTA POLIDEPORTIVA | 2 | 2.00 |
| Total |  | 2 |

**BT6314** u EMERGENCIA TIPO DE SUPERFICIE 2400 LUMENES IP43 IK04 CON AUTOTEST NO PERMANENTE MOD. DAISALUX ATRIA N48 A (AT, B)
2 u × 282.3 (283.71 con costes indirectos) = 567.42
Emergencia tipo de superficie 2400 lumenes, IP43, IK04, con autotest, no permanente, mod. ATRIA N48 A (AT, B), según ITC-BT-44 del reglamento electrotécnico para baja tensión real decreto 842/2002, totalmente instalada, conexionada y comprobada compuesta de:
- 1 u. Emergencia tipo de superficie 2400 lumenes, IP43, IK04, con autotest, no permanente, mod. ATRIA N48 A (AT, B)
- 1 u. Etiqueta de señalización fotoluminiscente RD 2267/2004.
- p.p. Pequeño material y accesorios de montaje.
- p.p. Mano de obra de instalación.
(Propiedad Intelectual INGENIERIA CRUZ MARQUES, S.L.P. e ICM DIVISIÓN INDUSTRIAL, S.L.)

| Código | Ud | Descripción | Rendimiento | Precio | Importe |
|---|---|---|---|---|---|
| MOELOE | h | Mano de Obra Oficial Electricista | 0.099 | 18.8 | 1.86 |
| MOELPE | h | Mano de Obra Ayudante Electricista | 0.099 | 15.65 | 1.55 |
| %MPA0500 | % | Material pequeño auxiliar y accesorios de montaje | 5 % | 3.41 | 0.17 |
| BT63141 | u | Emergencia tipo de superficie 2400 lumenes, IP43, IK04, con autotest, no permanente mod. ATRIA N48 A (AT, B) (material) | 1 | 278.72 | 278.72 |
|  |  | Total |  |  | 282.3 |

| Medición | Uds. | Parcial |
|---|---|---|
| EMERGENCIA PISTA POLIDEPORTIVA | 2 | 2.00 |
| Total |  | 2 |

### BT_06 REGULACIÓN Y CONTROL ILUMINACIÓN (03/06/2013)
Importe: 18327.79

#### BT_061 CONTROL ILUMINACIÓN Y VENTANAS (03/06/2013)
Importe: 18327.79

##### BT_0611 INFRAESTRUCTURA CONTROL ILUMINACIÓN Y VENTANAS (06/03/2015)
Importe: 12996.74

**BT801221** u FUENTE DE ALIMENTACION KNX MOD. ZENNIO ZN1PS-640MPA230
3 u × 195.98 (196.96 con costes indirectos) = 590.88
Fuente de Alimentación mod. Zennio ZN1PS-640MPA110, totalmente instalada, conexionada y comprobada compuesta de:
- 1 u. Fuente de Alimentación mod. Zennio ZN1PS-640MPA110
- p.p. Pequeño material y accesorios de montaje
- p.p. Mano de obra de instalación

| Código | Ud | Descripción | Rendimiento | Precio | Importe |
|---|---|---|---|---|---|
| MOELOE | h | Mano de Obra Oficial Electricista | 0.099 | 18.8 | 1.86 |
| BT801221-1 | u | Fuente de Alimentación mod. Zennio ZN1PS-640MPA230 (material) | 1 | 184.79 | 184.79 |
| %MPA0500 | % | Material pequeño auxiliar y accesorios de montaje | 5 % | 186.65 | 9.33 |
|  |  | Total |  |  | 195.98 |

| Medición | Uds. | Parcial |
|---|---|---|
| CONTROL ILUMINACIÓN | 3 | 3.00 |
| Total |  | 3 |

**BT801211** u CLEMA DE PROTECCIÓN KNX PARA SOBRETENSIONES MOD. ABB BUS US/E 1
3 u × 61.72 (62.03 con costes indirectos) = 186.09
Clema de protección KNX para sobretensiones MOD. ABB BUS US/E 1, totalmente instalada, conexionada y comprobada compuesta de:
- 1 u. Clema de protección KNX para sobretensiones MOD. ABB BUS US/E 1
- p.p. Pequeño material y accesorios de montaje
- p.p. Mano de obra de instalación

| Código | Ud | Descripción | Rendimiento | Precio | Importe |
|---|---|---|---|---|---|
| MOELOE | h | Mano de Obra Oficial Electricista | 0.198 | 18.8 | 3.72 |
| BT801211-1 | m | Clema de protección KNX para sobretensiones MOD. ABB BUS US/E 1 (material) | 1 | 55.06 | 55.06 |
| %MPA0500 | % | Material pequeño auxiliar y accesorios de montaje | 5 % | 58.78 | 2.94 |
|  |  | Total |  |  | 61.72 |

| Medición | Uds. | Parcial |
|---|---|---|
| CONTROL ILUMINACIÓN | 3 | 3.00 |
| Total |  | 3 |

**BT801234** u ROUTER KNX/IP PARA UNIÓN DE LINEAS KNX MOD. ZENNIO ZSY-IPR-PL
3 u × 318.48 (320.07 con costes indirectos) = 960.21
Router KNX/IP para union de lineas KNX mod. ZENNIO ZSY-IPR-PL, totalmente instalado, conexionado y comprobado compuesta de:
- 1 u. Router KNX/IP para union de lineas KNX mod. ZENNIO ZSY-IPR-PL.
- p.p. Pequeño material y accesorios de montaje
- p.p. Mano de obra de instalación

| Código | Ud | Descripción | Rendimiento | Precio | Importe |
|---|---|---|---|---|---|
| MOELOE | h | Mano de Obra Oficial Electricista | 0.099 | 18.8 | 1.86 |
| BT801234-1 | m | Router KNX/IP para union de lineas KNX mod. ZENNIO ZSY-IPR-PL (material) | 1 | 301.45 | 301.45 |
| %MPA0500 | % | Material pequeño auxiliar y accesorios de montaje | 5 % | 303.31 | 15.17 |
|  |  | Total |  |  | 318.48 |

| Medición | Uds. | Parcial |
|---|---|---|
| CONTROL ILUMINACIÓN | 3 | 3.00 |
| Total |  | 3 |

**ZPD-C30L** u DETECTOR DE PRESENCIA KNX, MONTAJE EN TECHO, CON REGULACIÓN CONSTANTE DE LUZ mod. ZENNIO ZPD-C30L
21 u × 99.73 (100.23 con costes indirectos) = 2104.83
Detector de presencia KNX, montaje en techo, con regulación constante de luz mod. ZENNIO ZPD-C30L, totalmente instalado, conexionado y comprobado compuesto de:
- 1 u. Detector de presencia KNX, montaje en techo, con regulación constante de luz mod. ZENNIO ZPD-C30L
- p.p. Pequeño material y accesorios de montaje
- p.p. Mano de obra de instalación

| Código | Ud | Descripción | Rendimiento | Precio | Importe |
|---|---|---|---|---|---|
| MOELOE | h | Mano de Obra Oficial Electricista | 0.197 | 18.8 | 3.70 |
| ZPDC30L | u | Detector de presencia KNX, montaje en techo, con regulación cons (material) | 1 | 95.04 | 95.04 |
| %MPA0500 | % | Material pequeño auxiliar y accesorios de montaje | 1 % | 98.74 | 0.99 |
|  |  | Total |  |  | 99.73 |

| Medición | Uds. | Parcial |
|---|---|---|
| CONTROL ILUMINACIÓN | 102 | 102.00 |
| Subtotal |  | 102.00 |
|  | -77 | -77.00 |
| Subtotal |  | -77.00 |
|  | -4 | -4.00 |
| Subtotal |  | -4.00 |
| Subtotal acumulado |  | 21.00 |
| Total |  | 21 |

**BT80120172** u PASARELA KNX-DALI, 64 LUMINARIAS Y HASTA 32 GRUPOS. MOD. ZENNIO
10 u × 348.44 (350.18 con costes indirectos) = 3501.80
Pasarela KNX-DALI, 64 luminarias y hasta 32 grupos, MOD. ZENNIO ZDI-DLI, totalmente instalada, conexionada y comprobada compuesto de:
- 1 u. Pasarela KNX-DALI, 64 luminarias y hasta 32 grupos, MOD. ZENNIO ZDI-DLI
- p.p. Pequeño material y accesorios de montaje
- p.p. Mano de obra de instalación

| Código | Ud | Descripción | Rendimiento | Precio | Importe |
|---|---|---|---|---|---|
| MOELOE | h | Mano de Obra Oficial Electricista | 0.198 | 18.8 | 3.72 |
| BT80120172-1 | u | Pasarela KNX-DALI, 64 luminarias y hasta 32 grupos, MOD. ZENNIO (material) | 1 | 328.13 | 328.13 |
| %MPA0500 | % | Material pequeño auxiliar y accesorios de montaje | 5 % | 331.85 | 16.59 |
|  |  | Total |  |  | 348.44 |

| Medición | Uds. | Parcial |
|---|---|---|
| CONTROL ILUMINACIÓN | 12 | 12.00 |
| Subtotal |  | 12.00 |
|  | -2 | -2.00 |
| Subtotal |  | -2.00 |
| Subtotal acumulado |  | 10.00 |
| Total |  | 10 |

**BT801281** u PANTALLA TÁCTIL A COLOR DE 7" MOD. IDDERO DW-HC2-KNX-G
1 u × 1083.79 (1089.21 con costes indirectos) = 1089.21
Pantalla táctil a color de 7" mod. IDDERO DW-HC2-KNX-G, totalmente instalada, conexionada y comprobada compuesta de:
- 1 u. Pantalla táctil a color de 7" mod. IDDERO DW-HC2-KNX-G
- 1 u. Caja de empotrar para sistemas HC1-KNX y HC2-KNX (200x130x60mm)
- p.p. Pequeño material y accesorios de montaje
- p.p. Mano de obra de instalación

| Código | Ud | Descripción | Rendimiento | Precio | Importe |
|---|---|---|---|---|---|
| MOELOE | h | Mano de Obra Oficial Electricista | 0.198 | 18.8 | 3.72 |
| BT801281-1 | m | Pantalla táctil a color de 7" mod. IDDERO DW-HC2-KNX-G (material) | 1 | 1019.14 | 1019.14 |
| BT801281-2 | m | Caja de empotrar para sistemas HC1-KNX y HC2-KNX (200x130x60mm) (material) | 1 | 9.32 | 9.32 |
| %MPA0500 | % | Material pequeño auxiliar y accesorios de montaje | 5 % | 1032.18 | 51.61 |
|  |  | Total |  |  | 1083.79 |

| Medición | Uds. | Parcial |
|---|---|---|
| CONTROL ILUMINACIÓN | 2 | 2.00 |
| Subtotal |  | 2.00 |
|  | -1 | -1.00 |
| Subtotal |  | -1.00 |
| Subtotal acumulado |  | 1.00 |
| Total |  | 1 |

**INBOX20** u ACTUADOR MULTIFUNCIÓN 2 SALIDAS 16A MOD. ZENNIO ZIO-IB20
16 u × 100.42 (100.92 con costes indirectos) = 1614.72
Actuador multifunción 2 salidas 16A mod. ZENNIO ZIO-IB20, totalmente instalado, conexionado y comprobado compuesto de:
- 1 u. Actuador multifunción 2 salidas 16A mod. ZENNIO ZIO-IB20
- p.p. Pequeño material y accesorios de montaje
- p.p. Mano de obra de instalación

| Código | Ud | Descripción | Rendimiento | Precio | Importe |
|---|---|---|---|---|---|
| MOELOE | h | Mano de Obra Oficial Electricista | 0.198 | 18.8 | 3.72 |
| INBOX20ZENNIO | u | Actuador multifunción 2 salidas 16A mod. ZENNIO ZIO-IB20 (material) | 1 | 91.92 | 91.92 |
| %MPA0500 | % | Material pequeño auxiliar y accesorios de montaje | 5 % | 95.64 | 4.78 |
|  |  | Total |  |  | 100.42 |

| Medición | Uds. | Parcial |
|---|---|---|
| CONTROL VENTANAS Y CANASTAS | 16 | 16.00 |
| Total |  | 16 |

**BT801220608** u DETECTOR DE MOVIMIENTO mod. ZENNIO ZN1IO-DETEC-X
60 u × 48.91 (49.15 con costes indirectos) = 2949.00
Detector de movimiento mod. ZENNIO ZN1IO-DETEC-X, totalmente instalado, conexionado y comprobado compuesto de:
- 1 u. Detector de movimiento mod. ZENNIO ZN1IO-DETEC-X.
- p.p. Pequeño material, registros, conexionado y accesorios de montaje.
- p.p. Mano de obra de instalación.

| Código | Ud | Descripción | Rendimiento | Precio | Importe |
|---|---|---|---|---|---|
| MOELOE | h | Mano de Obra Oficial Electricista | 0.297 | 18.8 | 5.58 |
| BT80122060801 | u | Detector de movimiento mod. ZENNIO ZN1IO-DETEC-X (material) | 1 | 42.85 | 42.85 |
| %MPA | % | Material pequeño auxiliar y accesorios de montaje | 1 % | 48.43 | 0.48 |
|  |  | Total |  |  | 48.91 |

| Medición | Uds. | Parcial |
|---|---|---|
| CONTROL ILUMINACIÓN | 81 | 81.00 |
| Subtotal |  | 81.00 |
|  | -21 | -21.00 |
| Subtotal |  | -21.00 |
| Subtotal acumulado |  | 60.00 |
| Total |  | 60 |

##### BT_0612 CABLEADO CONTROL ILUMINACIÓN (03/06/2013)
Importe: 5331.05

**BT3105** m LÍNEA DE CABLE PARA CONEXIÓN MODBUS MOD. BELDEN 8762NH
150 m × 2.45 (2.46 con costes indirectos) = 369.00
Línea de cable para conexión MODBUS mod. BELDEN 8762NH, totalmente instalada, conexionada y comprobada compuesta de:
- 1 m. Cable para conexión MODBUS mod. BELDEN 8762NH
- p.p. Pequeño material y accesorios de montaje
- p.p. Mano de obra de instalación
Se considera que este cable transcurre por canalizaciones generales y no necesita canalización bajo tubo M20

| Código | Ud | Descripción | Rendimiento | Precio | Importe |
|---|---|---|---|---|---|
| MOELOE | h | Mano de Obra Oficial Electricista | 0.02 | 18.8 | 0.38 |
| MOELPE | h | Mano de Obra Ayudante Electricista | 0.02 | 15.65 | 0.31 |
| BT3105-1 | m | cable para conexión MODBUS mod. BELDEN 8762NH (material) | 1 | 1.64 | 1.64 |
| %MPA0500 | % | Material pequeño auxiliar y accesorios de montaje | 5 % | 2.33 | 0.12 |
|  |  | Total |  |  | 2.45 |

| Medición | Uds. | Largo | Parcial |
|---|---|---|---|
| RECUPERADORES | 1 | 150.00 | 150.00 |
| Total |  |  | 150 |

**CBT0606501** m LÍNEA DE CABLE (MANGUERA) TIPO CU RZ1-K 2X1mm2 APANTALLADO
2115 m × 1.66 (1.67 con costes indirectos) = 3532.05
Línea de cabl (manguera) tipo Cu RZ1-K 2X1mm2 apantallado, totalmente instalada, conexionada y comprobada compuesta de:
- 1 m. Cable multiconductor (manguera) tipo Cu RZ1-K 2X1mm2 apantallado
- 1 m. Tubo PVC flexible corrugado 0 halógenos M20
- p.p. Pequeño material y accesorios de montaje
- p.p. Mano de obra de instalación
(

| Código | Ud | Descripción | Rendimiento | Precio | Importe |
|---|---|---|---|---|---|
| MOELOE | h | Mano de Obra Oficial Electricista | 0.015 | 18.8 | 0.28 |
| MOELPE | h | Mano de Obra Ayudante Electricista | 0.015 | 15.65 | 0.23 |
| BT311-1A | m | Cable multiconductor (manguera) tipo Cu RZ1-K 2X1mm2 apantallado (material) | 1 | 0.79 | 0.79 |
| BT32-3 | m | Tubo PVC flexible corrugado libre de halógenos M20 | 1 | 0.28 | 0.28 |
| %MPA0500 | % | Material pequeño auxiliar y accesorios de montaje | 5 % | 1.58 | 0.08 |
|  |  | Total |  |  | 1.66 |

| Medición | Uds. | Largo | Parcial |
|---|---|---|---|
| SONDAS | 10 | 15.00 | 150.00 |
| PRESOSTATO | 3 | 15.00 | 45.00 |
| PULSADORES | 10 | 10.00 | 100.00 |
| ALARMAS | 8 | 10.00 | 80.00 |
| DALI GENERALES | 12 | 70.00 | 840.00 |
| Subtotal |  |  | 1215.00 |
| DETECTORES | 81 | 15.00 | 1215.00 |
| Subtotal |  |  | 1215.00 |
|  | -21 | 15.00 | -315.00 |
| Subtotal |  |  | -315.00 |
| Subtotal acumulado |  |  | 2115.00 |
| Total |  |  | 2115 |

**BT801261** m LÍNEA DE CABLE BUS KNX MOD. ALEM cb2lh BAJO TUBO PVC FLEXIBLE CO
1000 m × 1.42 (1.43 con costes indirectos) = 1430.00
Línea de cable bus KNX mod. ALEM cb2lh, bajo tubo PVC flexible corrugado 0 halógenos M20, totalmente instalada, conexionada y comprobada compuesta de:
- 1 m. Línea de cable bus KNX mod. ALEM cb2lh
- 0,3 m. Tubo PVC flexible corrugado 0 halógenos M20
- p.p. Pequeño material y accesorios de montaje
- p.p. Mano de obra de instalación
Se considera que el 70% de este cable transcurre por canalizaciones generales y no necesita canalización bajo tubo M20 en estos tramos

| Código | Ud | Descripción | Rendimiento | Precio | Importe |
|---|---|---|---|---|---|
| MOELOE | h | Mano de Obra Oficial Electricista | 0.015 | 18.8 | 0.28 |
| MOELPE | h | Mano de Obra Ayudante Electricista | 0.015 | 15.65 | 0.23 |
| BT32-3 | m | Tubo PVC flexible corrugado libre de halógenos M20 | 1 | 0.28 | 0.28 |
| BT801261-1 | m | Cable bus KNX mod. ALEM cb2lh (material) | 1 | 0.56 | 0.56 |
| %MPA0500 | % | Material pequeño auxiliar y accesorios de montaje | 5 % | 1.35 | 0.07 |
|  |  | Total |  |  | 1.42 |

| Medición | Uds. | Largo | Parcial |
|---|---|---|---|
| BUS KNX | 1 | 1200.00 | 1200.00 |
| Subtotal |  |  | 1200.00 |
|  | -1 | 200.00 | -200.00 |
| Subtotal |  |  | -200.00 |
| Subtotal acumulado |  |  | 1000.00 |
| Total |  |  | 1000 |

### BT_07 INSTALACIONES ESPECIALES (26/04/2007)
Importe: 32085.86

#### BT_072 CABLEADO ESTRUCTURADO (26/04/2007)
Importe: 10940.34

##### BT170180701 INFRAESTRUCTURA CABLEADO ESTRUCTURADO (26/04/2007)
Importe: 3315.64

**BT8511** u PUESTO TRABAJO PARED 4TC+4RJ45 MOD. SIMON 51000305
10 u × 72.36 (72.72 con costes indirectos) = 727.20
Puesto de pared o suelo 4 tomas de corriente (4rojas) y 4 tomas RJ45 cat.6 mod. SIMON 51000305 profundidad reducida totalmente instalado y conexionado compuesto de:
- 1 u. Caja de pared 3 módulos mod. SIMON 51000305.
- 1 u. Cajetin de empotrar mod. SIMON 51020103-039.
- 2 u. Placa para toma RJ45 mo. SIMON 50019089.
- p.p. Pequeño material y accesorios de montaje.
- p.p. Mano de obra de instalación.

| Código | Ud | Descripción | Rendimiento | Precio | Importe |
|---|---|---|---|---|---|
| MOELOE | h | Mano de Obra Oficial Electricista | 0.494 | 18.8 | 9.29 |
| MOELPE | h | Mano de Obra Ayudante Electricista | 0.494 | 15.65 | 7.73 |
| BT8511-1 | u | Caja de pared 3 módulos mod. SIMON 51000305. (material) | 1 | 19.77 | 19.77 |
| BT8511-2 | u | Cajetin de empotrar mod. SIMON 51020103-039. (material) | 1 | 11.76 | 11.76 |
| BT8511-4 | u | Placa para toma RJ45 mo. SIMON 50019089. (material) | 2 | 10.18 | 20.36 |
| %MPA0500 | % | Material pequeño auxiliar y accesorios de montaje | 5 % | 68.91 | 3.45 |
|  |  | Total |  |  | 72.36 |

| Medición | Uds. | Parcial |
|---|---|---|
| PUESTOS DE TRABAJO | 19 | 19.00 |
| Subtotal |  | 19.00 |
|  | -9 | -9.00 |
| Subtotal |  | -9.00 |
| Subtotal acumulado |  | 10.00 |
| Total |  | 10 |

**BT17018070101** u RACK 19" 42U MOD. BIACOM ABI4288 + PANELES PARCHEO Y SWITCH
1 u × 1635.52 (1643.7 con costes indirectos) = 1643.70
Rack 19" 42U mod. BIACOM ABI4288 + paneles de parcheo y swicht, totalmente instalado, conexionado y puesto en marcha, compuesto de:
- 1 u. Rack 19" 42U mod. BIACOM ABI4288.
- 4 u. Panel de parcheo para 48 puertos cat. 6 UTP completo.
- 2 u. Switch 24 puertos PoE para montaje en RACK, 1 Gbps.
- 3 u. Switch 24 puertos para montaje en RACK, 1Gbps.
- 101 u. Toma RJ45 cat. 6 macho aereo.
- 3 u. Bandejas para RACK
- 4 u. Ruedas
- p.p. Latiguillos
- p.p. Pequeño material y accesorios de montaje.
- p.p. Mano de obra de instalación y puesta en marcha.

| Código | Ud | Descripción | Rendimiento | Precio | Importe |
|---|---|---|---|---|---|
| MOELOE | h | Mano de Obra Oficial Electricista | 19.767 | 18.8 | 371.62 |
| BT170180701011 | u | RACK 19" 42U mod. BIACOM ABI4288 + paneles parcheo y switch (material) | 1 | 1186.02 | 1186.02 |
| %MPA0500 | % | Material pequeño auxiliar y accesorios de montaje | 5 % | 1557.64 | 77.88 |
|  |  | Total |  |  | 1635.52 |

| Medición | Uds. | Parcial |
|---|---|---|
| CABLEADO ESTRUCTURADO | 2 | 2.00 |
| Subtotal |  | 2.00 |
|  | -1 | -1.00 |
| Subtotal |  | -1.00 |
| Subtotal acumulado |  | 1.00 |
| Total |  | 1 |

**BT17018070102** u TOMA RJ45 CAT.7 COMPLETA MOD. EFAPEL LOGUS 90 ANIMATO BLANCO/BLANCO TBB
38 u × 14.22 (14.29 con costes indirectos) = 543.02
Toma RJ45 CAT.6 completa con bastidor, toma RJ45 CAT.6, embellecedor toma RJ45 y marco mod. EFAPEL LOGUS 90 ANIMATO BLANCO/BLANCO TBB, totalmente instalada, conexionada y comprobada compuesta de:
- 1 u. Toma RJ45 CAT.6 completa con bastidor, toma RJ45 CAT.6, embellecedor toma RJ45 y marco mod. EFAPEL LOGUS 90 ANIMATO BLANCO/BLANCO TBB.
- p.p. Pequeño material y accesorios de montaje
- p.p. Mano de obra de instalación

| Código | Ud | Descripción | Rendimiento | Precio | Importe |
|---|---|---|---|---|---|
| MOELOE | h | Mano de Obra Oficial Electricista | 0.198 | 18.8 | 3.72 |
| MOELPE | h | Mano de Obra Ayudante Electricista | 0.198 | 15.65 | 3.10 |
| BT170180701021 | u | Toma RJ45 CAT.6 completa con bastidor, toma RJ45 CAT.6, embellecedor toma RJ45 y marco mod. EFAPEL LOGUS 90 ANIMATO BLANCO/BLANC (material) | 1 | 6.72 | 6.72 |
| %MPA0500 | % | Material pequeño auxiliar y accesorios de montaje | 5 % | 13.54 | 0.68 |
|  |  | Total |  |  | 14.22 |

| Medición | Uds. | Parcial |
|---|---|---|
| CABLEADO ESTRUCTURADO | 40 | 40.00 |
| Subtotal |  | 40.00 |
|  | -2 | -2.00 |
| Subtotal |  | -2.00 |
| Subtotal acumulado |  | 38.00 |
| Total |  | 38 |

**BT8513** u TOMA RJ45 HEMBRA CAT. 7 UTP MOD. PANDUIT NK688MBL
44 u × 8.63 (8.67 con costes indirectos) = 381.48
Toma RJ45 hembra CAT. 7 UTP mod. PANDUIT NK688MBL, totalmente instalada, conexionada y comprobadoa compuesta de:
- 1 u. Toma RJ45 hembra CAT. 7 UTP mod. PANDUIT NK688MBL
- p.p. Pequeño material y accesorios de montaje
- p.p. Mano de obra de instalación

| Código | Ud | Descripción | Rendimiento | Precio | Importe |
|---|---|---|---|---|---|
| MOELOE | h | Mano de Obra Oficial Electricista | 0.148 | 18.8 | 2.78 |
| MOELPE | h | Mano de Obra Ayudante Electricista | 0.148 | 15.65 | 2.32 |
| BT8513-1 | u | Toma RJ45 hembra CAT. 6 UTP mod. PANDUIT NK688MBL (material) | 1 | 3.12 | 3.12 |
| %MPA0500 | % | Material pequeño auxiliar y accesorios de montaje | 5 % | 8.22 | 0.41 |
|  |  | Total |  |  | 8.63 |

| Medición | Uds. | Parcial |
|---|---|---|
| TOMA PARA PUESTO DE TRABAJO | 80 | 80.00 |
| Subtotal |  | 80.00 |
|  | -36 | -36.00 |
| Subtotal |  | -36.00 |
| Subtotal acumulado |  | 44.00 |
| Total |  | 44 |

**BT17018070103** u TAPA CIEGA MECANISMO DE PREVISIÓN COMPLETA MOD. EFAPEL LOGUS 90 ANIMATO BLANCO/BLANCO TBB
2 u × 10.07 (10.12 con costes indirectos) = 20.24
Tapa ciega mecanismo de previsón completa con bastidor, tapa y marco mod. EFAPEL LOGUS 90 ANIMATO BLANCO/BLANCO TBB, totalmente instalada, conexionada y comprobada compuesta de:
- 1 u. Tapa ciega mecanismo de previsón completa con bastidor, tapa y marco mod. EFAPEL LOGUS 90 ANIMATO BLANCO/BLANCO TBB.
- p.p. Pequeño material y accesorios de montaje
- p.p. Mano de obra de instalación

| Código | Ud | Descripción | Rendimiento | Precio | Importe |
|---|---|---|---|---|---|
| MOELOE | h | Mano de Obra Oficial Electricista | 0.198 | 18.8 | 3.72 |
| MOELPE | h | Mano de Obra Ayudante Electricista | 0.198 | 15.65 | 3.10 |
| BT170180701031 | u | Tapa ciega mecanismo de previsón completa con bastidor, tapa y marco mod. EFAPEL LOGUS 90 ANIMATO BLANCO/BLANCO TBB (material) | 1 | 2.77 | 2.77 |
| %MPA0500 | % | Material pequeño auxiliar y accesorios de montaje | 5 % | 9.59 | 0.48 |
|  |  | Total |  |  | 10.07 |

| Medición | Uds. | Parcial |
|---|---|---|
| TOM DE PREVISION | 2 | 2.00 |
| Total |  | 2 |

##### BT170180702 CABLEADO Y PUESTA EN MARCHA (03/06/2013)
Importe: 7624.7

**BT852** u CERTIFICACIÓN TOMA DATOS RJ45 CAT. 7
65 u × 5.65 (5.68 con costes indirectos) = 369.20
Certificación de punto de voz o datos Categoría 7 UTP, Revisión y supervisión de la instalación, puesta en servicio y realización de medida de la instalación realizada, compuesta de:
- 1 u. Certificación de punto de voz o datos Categoría 7 UTP, Revisión y supervisión de la instalación, puesta en servicio y realización de medida de la instalación realizada
- 1 u. Homologaciones, garantias y certificados de conformidad de la instalacion de todo el material
- p.p. Pequeño material y accesorios de montaje
- p.p. Mano de obra de instalación
(Propiedad Intelectual INGENIERIA CRUZ MARQUES, S.L.P. e ICM DIVISIÓN INDUSTRIAL, S.L.)

| Código | Ud | Descripción | Rendimiento | Precio | Importe |
|---|---|---|---|---|---|
| MOELOE | h | Mano de Obra Oficial Electricista | 0.099 | 18.8 | 1.86 |
| MOELPE | h | Mano de Obra Ayudante Electricista | 0.099 | 15.65 | 1.55 |
| BT8521 | u | Certificación de punto de voz o datos Categoría 6 UTP, Revisión y supervisión de la instalación, puesta en servicio (material) | 1 | 1.97 | 1.97 |
| %MPA0500 | % | Material pequeño auxiliar y accesorios de montaje | 5 % | 5.38 | 0.27 |
|  |  | Total |  |  | 5.65 |

| Medición | Uds. | Parcial |
|---|---|---|
| CERTIFICADO TOMAS | 101 | 101.00 |
| Subtotal |  | 101.00 |
|  | -36 | -36.00 |
| Subtotal |  | -36.00 |
| Subtotal acumulado |  | 65.00 |
| Total |  | 65 |

**BT857** m CABLE 4 PARES TRENZADO CAT. 7 UTP LIBRE DE HALÓGENOS MOD. PANDUIT NUL6C04BU-CE
4480 m × 1.19 (1.2 con costes indirectos) = 5376.00
Cable 4 pares trenzado CAT. 7 libre de halógenos mod. PANDUIT NUL6C04BU-CE, totalmente instalado, conexionado y comprobado compuesto de:
- 1 m. Cable 4 pares trenzado CAT. 7 libre de halógenos mod. PANDUIT NUL6C04BU-CE
- 0,3 m. Tubo PVC flexible corrugado libre de halógenos M20
- p.p. Pequeño material y accesorios de montaje
- p.p. Mano de obra de instalación
Se considera que el 70% de este cable transcurre por canalizaciones generales y no necesita canalización bajo tubo M20 en estos tramos
(Propiedad Intelectual INGENIERIA CRUZ MARQUES, S.L.P. e ICM DIVISIÓN INDUSTRIAL, S.L.)

| Código | Ud | Descripción | Rendimiento | Precio | Importe |
|---|---|---|---|---|---|
| MOELOE | h | Mano de Obra Oficial Electricista | 0.02 | 18.8 | 0.38 |
| MOELPE | h | Mano de Obra Ayudante Electricista | 0.02 | 15.65 | 0.31 |
| BT85701 | m | Cable 4 pares trenzado CAT. 6 libre de halógenos mod. PANDUIT NUL6C04BU-CE (material) | 1 | 0.36 | 0.36 |
| BT32-3 | m | Tubo PVC flexible corrugado libre de halógenos M20 | 0.3 | 0.28 | 0.08 |
| %MPA0500 | % | Material pequeño auxiliar y accesorios de montaje | 5 % | 1.13 | 0.06 |
|  |  | Total |  |  | 1.19 |

| Medición | Uds. | Largo | Parcial |
|---|---|---|---|
| TOMAS RJ45 PUESTO DE TRABAJO | 80 | 50.00 | 4000.00 |
| TOMAS RJ45, CUADROS Y SALAS | 40 | 60.00 | 2400.00 |
| Subtotal |  |  | 6400.00 |
|  | -36 | 50.00 | -1800.00 |
|  | -2 | 60.00 | -120.00 |
| Subtotal |  |  | -1920.00 |
| Subtotal acumulado |  |  | 4480.00 |
| Total |  |  | 4480 |

**BT3109** m LÍNEA DE CABLE FIBRA ÓPTICA ICT 12 FIBRAS MOD. SCHNEIDER ELECTRIC ICTSM12F BAJO TUBO PVC FLEXIBLE
150 m × 12.47 (12.53 con costes indirectos) = 1879.50
Línea de Cable fibra óptica ICT 12 fibras mod. SCNEIDER ELECTRIC ICTSM12F, totalmente instalada, conexionada y comprobada compuesta de:
- 1 m. Cable fibra óptica ICT 12 fibras mod. SCNEIDER ELECTRIC ICTSM12F
- 1 m. Tubo PVC flexible corrugado con emisión baja en halógenos M20
- p.p. Pequeño material y accesorios de montaje
- p.p. Mano de obra de instalación
Se considera que este cable transcurre por canalizaciones generales y no necesita canalización bajo tubo M20
(Propiedad Intelectual INGENIERIA CRUZ MARQUES, S.L.P. e ICM DIVISIÓN INDUSTRIAL, S.L.)

| Código | Ud | Descripción | Rendimiento | Precio | Importe |
|---|---|---|---|---|---|
| MOELOE | h | Mano de Obra Oficial Electricista | 0.02 | 18.8 | 0.38 |
| MOELPE | h | Mano de Obra Ayudante Electricista | 0.02 | 15.65 | 0.31 |
| BT3109-1 | u | Cable fibra óptica ICT 12 fibras mod. SCNEIDER ELECTRIC ICTSM12F (material) | 1 | 10.91 | 10.91 |
| BT32-3 | m | Tubo PVC flexible corrugado libre de halógenos M20 | 1 | 0.28 | 0.28 |
| %MPA0500 | % | Material pequeño auxiliar y accesorios de montaje | 5 % | 11.88 | 0.59 |
|  |  | Total |  |  | 12.47 |

| Medición | Uds. | Largo | Parcial |
|---|---|---|---|
| ACOMETIDA | 1 | 70.00 | 70.00 |
| INTERCONEXION RACKS | 1 | 80.00 | 80.00 |
| Total |  |  | 150 |

#### BT_075 DETECCIÓN DE INCENDIOS (16/03/2010)
Importe: 21145.52

##### BT_0751 INFRAESTRUCTURA DETECCIÓN DE INCENDIOS (22/11/2016)
Importe: 15590.24

**BT17018101001** u CENTRAL ANALÓGICA DE 4 LAZOS MOD. MORLEY-IAS DXC4
1 u × 1285.7 (1292.13 con costes indirectos) = 1292.13
Central analógica de 4 lazos mod. MORLEY-IAS DXC4, totalmente instalado, conexionado y comprobado compuesto de:
- 1 u. Central analógica de 4 lazos mod. MORLEY-IAS DXC4
- 2 u. Baterías 12V 12Ah PS-1212
- 1u. Cable de programación para DXC/ZXS
- p.p. Pequeño material y accesorios de montaje
- p.p. Mano de obra de instalación

| Código | Ud | Descripción | Rendimiento | Precio | Importe |
|---|---|---|---|---|---|
| MOELOE | h | Mano de Obra Oficial Electricista | 1.977 | 18.8 | 37.17 |
| MOELPE | h | Mano de Obra Ayudante Electricista | 1.977 | 15.65 | 30.94 |
| BT1701810011001 | u | Central analógica de 4 lazos mod. MORLEY-IAS DXC4 (material) | 1 | 1156.37 | 1156.37 |
| %MPA0500 | % | Material pequeño auxiliar y accesorios de montaje | 5 % | 1224.48 | 61.22 |
|  |  | Total |  |  | 1285.7 |

| Medición | Uds. | Parcial |
|---|---|---|
| DETECCIÓN DE INCENDIOS | 1 | 1.00 |
| Total |  | 1 |

**BT17018100101** u DETECTOR ÓPTICO ANALÓGICO MOD. MORLEY-IAS MI-PSE-S2-IV
116 u × 47.64 (47.88 con costes indirectos) = 5554.08
Detector óptico analógico mod. MORLEY-IAS MI-PSE-S2-IV, totalmente instalado, conexionado y comprobado compuesto de:
- 1 u. Detector óptico analógico mod. MORLEY-IAS MI-PSE-S2-IV
- 1 u. Base para detector mod. MORLEY-IAS B-501AP-IV
- p.p. Pequeño material y accesorios de montaje
- p.p. Mano de obra de instalación

| Código | Ud | Descripción | Rendimiento | Precio | Importe |
|---|---|---|---|---|---|
| MOELOE | h | Mano de Obra Oficial Electricista | 0.198 | 18.8 | 3.72 |
| MOELPE | h | Mano de Obra Ayudante Electricista | 0.198 | 15.65 | 3.10 |
| BT1701810010101 | u | Detector óptico analógico mod. MORLEY-IAS MI-PSE-S2-IV (material) | 1 | 38.55 | 38.55 |
| %MPA0500 | % | Material pequeño auxiliar y accesorios de montaje | 5 % | 45.37 | 2.27 |
|  |  | Total |  |  | 47.64 |

| Medición | Uds. | Parcial |
|---|---|---|
| DETECCIÓN DE INCENDIOS | 130 | 130.00 |
| Subtotal |  | 130.00 |
|  | -14 | -14.00 |
| Subtotal |  | -14.00 |
| Subtotal acumulado |  | 116.00 |
| Total |  | 116 |

**BT17018100108** u DETECTOR ÓPTICO ANALÓGICO CON SIRENA FLASH MOD. MORLEY-IAS MI-PSE-S2-IV + MI-BSS-DD-I
19 u × 126.5 (127.13 con costes indirectos) = 2415.47
Detector óptico analógico mod. MORLEY-IAS MI-PSE-S2-IV, totalmente instalado, conexionado y comprobado compuesto de:
- 1 u. Detector óptico analógico mod. MORLEY-IAS MI-PSE-S2-IV
- 1 u. Sirena con flash direccionable mod. MORLEY-IAS MI-BSS-DD-I
- 1 u. Base para detector mod. MORLEY-IAS B-501AP-IV
- p.p. Pequeño material y accesorios de montaje
- p.p. Mano de obra de instalación

| Código | Ud | Descripción | Rendimiento | Precio | Importe |
|---|---|---|---|---|---|
| MOELOE | h | Mano de Obra Oficial Electricista | 0.198 | 18.8 | 3.72 |
| MOELPE | h | Mano de Obra Ayudante Electricista | 0.198 | 15.65 | 3.10 |
| BT1701810010101 | u | Detector óptico analógico mod. MORLEY-IAS MI-PSE-S2-IV | 1 | 38.55 | 38.55 |
| BT1701810010801 | u | Sirena con flash direccionable mod. MORLEY-IAS MI-BSS-DD-I (material) | 1 | 75.11 | 75.11 |
| %MPA0500 | % | Material pequeño auxiliar y accesorios de montaje | 5 % | 120.48 | 6.02 |
|  |  | Total |  |  | 126.5 |

| Medición | Uds. | Parcial |
|---|---|---|
| DETECCIÓN DE INCENDIOS | 22 | 22.00 |
| Subtotal |  | 22.00 |
|  | -3 | -3.00 |
| Subtotal |  | -3.00 |
| Subtotal acumulado |  | 19.00 |
| Total |  | 19 |

**BT17018100102** u PULSADOR DIRECCIONABLE REARMABLE MOD. MORLEY-IAS MI-MCP-IFLEX/C
11 u × 63.2 (63.52 con costes indirectos) = 698.72
Pulsador direccionable rearmable mod. MORLEY-IAS MI-MCP-IFLEX/C, totalmente instalado, conexionado y comprobado compuesto de:
- 1 u. Pulsador direccionable rearmable mod. MORLEY-IAS MI-MCP-IFLEX/C
- 1 u. Caja para montaje en superficie pulsador mod. MORLEY-IAS SR1T
- p.p. Pequeño material y accesorios de montaje
- p.p. Mano de obra de instalación

| Código | Ud | Descripción | Rendimiento | Precio | Importe |
|---|---|---|---|---|---|
| MOELOE | h | Mano de Obra Oficial Electricista | 0.198 | 18.8 | 3.72 |
| MOELPE | h | Mano de Obra Ayudante Electricista | 0.198 | 15.65 | 3.10 |
| BT1701810010201 | u | Pulsador direccionable rearmable mod. MORLEY-IAS MI-MCP-IFLEX/C (material) | 1 | 53.37 | 53.37 |
| %MPA0500 | % | Material pequeño auxiliar y accesorios de montaje | 5 % | 60.19 | 3.01 |
|  |  | Total |  |  | 63.2 |

| Medición | Uds. | Parcial |
|---|---|---|
| DETECCIÓN DE INCENDIOS | 12 | 12.00 |
| Subtotal |  | 12.00 |
|  | -1 | -1.00 |
| Subtotal |  | -1.00 |
| Subtotal acumulado |  | 11.00 |
| Total |  | 11 |

**BT17018100103** u FUENTE DE ALIMENTACIÓN DE 65W/2,5A DOS SALIDAS MOD. HLSI HLSPS25
1 u × 242.03 (243.24 con costes indirectos) = 243.24
Fuente de alimentación de 65W/2,5A dos salidas mod. HLSI HLSPS25, totalmente instalado, conexionado y comprobado compuesto de:
- 1 u. Fuente de alimentación de 65W/2,5A dos salidas mod. HLSI HLSPS25
- 1 u. Batería 12V. 7A/H mod. PS1207
- 1 u. Relé de supervisión en línea
- p.p. Pequeño material y accesorios de montaje
- p.p. Mano de obra de instalación

| Código | Ud | Descripción | Rendimiento | Precio | Importe |
|---|---|---|---|---|---|
| MOELOE | h | Mano de Obra Oficial Electricista | 0.494 | 18.8 | 9.29 |
| MOELPE | h | Mano de Obra Ayudante Electricista | 0.494 | 15.65 | 7.73 |
| BT1701810010301 | u | Fuente de alimentación de 65W/2,5A dos salidas mod. HLSI HLSPS25 (material) | 1 | 213.48 | 213.48 |
| %MPA0500 | % | Material pequeño auxiliar y accesorios de montaje | 5 % | 230.50 | 11.53 |
|  |  | Total |  |  | 242.03 |

| Medición | Uds. | Parcial |
|---|---|---|
| DETECCIÓN DE INCENDIOS | 1 | 1.00 |
| Total |  | 1 |

**BT17018100104** u DETECTOR TÉRMICO-TERMOVELOCIMÉTRICO ANALÓGICO MOD. MORLEY-IAS MI-RHSE-S2-IV
1 u × 40.37 (40.57 con costes indirectos) = 40.57
Detector térmico-termovelocimétrico analógico mod. MORLEY-IAS MI-RHSE-S2-IV, totalmente instalado, conexionado y comprobado compuesto de:
- 1 u. Detector térmico-termovelocimétrico analógico mod. MORLEY-IAS MI-RHSE-S2-IV
- 1 u. Base para detector mod. MORLEY-IAS B-501AP-IV
- p.p. Pequeño material y accesorios de montaje
- p.p. Mano de obra de instalación

| Código | Ud | Descripción | Rendimiento | Precio | Importe |
|---|---|---|---|---|---|
| MOELOE | h | Mano de Obra Oficial Electricista | 0.198 | 18.8 | 3.72 |
| MOELPE | h | Mano de Obra Ayudante Electricista | 0.198 | 15.65 | 3.10 |
| BT1701810010401 | u | Detector térmico-termovelocimétrico analógico mod. MORLEY-IAS MI-RHSE-S2-IV (material) | 1 | 31.63 | 31.63 |
| %MPA0500 | % | Material pequeño auxiliar y accesorios de montaje | 5 % | 38.45 | 1.92 |
|  |  | Total |  |  | 40.37 |

| Medición | Uds. | Parcial |
|---|---|---|
| DETECCIÓN DE INCENDIOS | 1 | 1.00 |
| Total |  | 1 |

**BT17018100105** u MÓDULO DE CONTROL DE 1 SALIDA MOD. MORLEY-IAS MI-DCMO
1 u × 55.93 (56.21 con costes indirectos) = 56.21
Módulo de control de 1 salida mod. MORLEY-IAS MI-DCMO, totalmente instalado, conexionado y comprobado compuesto de:
- 1 u. Módulo de control de 1 salida mod. MORLEY-IAS MI-DCMO
- 1 u. Caja montaje superficie sería M700 mod. MORLEY-IAS M200SMB
- p.p. Pequeño material y accesorios de montaje
- p.p. Mano de obra de instalación

| Código | Ud | Descripción | Rendimiento | Precio | Importe |
|---|---|---|---|---|---|
| MOELOE | h | Mano de Obra Oficial Electricista | 0.198 | 18.8 | 3.72 |
| MOELPE | h | Mano de Obra Ayudante Electricista | 0.198 | 15.65 | 3.10 |
| BT1701810010501 | u | Módulo de control de 1 salida mod. MORLEY-IAS MI-DCMO (material) | 1 | 46.45 | 46.45 |
| %MPA0500 | % | Material pequeño auxiliar y accesorios de montaje | 5 % | 53.27 | 2.66 |
|  |  | Total |  |  | 55.93 |

| Medición | Uds. | Parcial |
|---|---|---|
| DETECCIÓN DE INCENDIOS | 1 | 1.00 |
| Total |  | 1 |

**BT17018100106** u MICROMÓDULO MONITOR DE 1 ENTRADA MOD. MORLEY-IAS MI-MM3E-S2
1 u × 40.37 (40.57 con costes indirectos) = 40.57
Micromódulo monitor de 1 entrada mod. MORLEY-IAS MI-MM3E-S2, totalmente instalado, conexionado y comprobado compuesto de:
- 1 u. Micromódulo monitor de 1 entrada mod. MORLEY-IAS MI-MM3E-S2
- p.p. Pequeño material y accesorios de montaje
- p.p. Mano de obra de instalación

| Código | Ud | Descripción | Rendimiento | Precio | Importe |
|---|---|---|---|---|---|
| MOELOE | h | Mano de Obra Oficial Electricista | 0.198 | 18.8 | 3.72 |
| MOELPE | h | Mano de Obra Ayudante Electricista | 0.198 | 15.65 | 3.10 |
| BT1701810010601 | u | Micromódulo monitor de 1 entrada mod. MORLEY-IAS MI-MM3E-S2 (material) | 1 | 31.63 | 31.63 |
| %MPA0500 | % | Material pequeño auxiliar y accesorios de montaje | 5 % | 38.45 | 1.92 |
|  |  | Total |  |  | 40.37 |

| Medición | Uds. | Parcial |
|---|---|---|
| DETECCIÓN DE INCENDIOS | 1 | 1.00 |
| Total |  | 1 |

**BT17018100107** u SIRENA ÓPTICO/ACÚSTICA PARA EXTERIOR MOD. HLSI HSR-E24
1 u × 69.43 (69.78 con costes indirectos) = 69.78
Sirena óptico/acústica para exterior mod. HLSI HSR-E24, totalmente instalado, conexionado y comprobado compuesto de:
- 1 u. Sirena óptico/acústica para exterior mod. HLSI HSR-E24
- p.p. Pequeño material y accesorios de montaje
- p.p. Mano de obra de instalación

| Código | Ud | Descripción | Rendimiento | Precio | Importe |
|---|---|---|---|---|---|
| MOELOE | h | Mano de Obra Oficial Electricista | 0.198 | 18.8 | 3.72 |
| MOELPE | h | Mano de Obra Ayudante Electricista | 0.198 | 15.65 | 3.10 |
| BT1701810010701 | u | Sirena óptico/acústica para exterior mod. HLSI HSR-E24 (material) | 1 | 59.3 | 59.30 |
| %MPA0500 | % | Material pequeño auxiliar y accesorios de montaje | 5 % | 66.12 | 3.31 |
|  |  | Total |  |  | 69.43 |

| Medición | Uds. | Parcial |
|---|---|---|
| DETECCIÓN DE INCENDIOS | 1 | 1.00 |
| Total |  | 1 |

**BT17018100901** u RETENEDOR PARED REFORZADO 400N CON CAJA Y PULSADOR MOD. HLSI 960120
2 u × 48.67 (48.91 con costes indirectos) = 97.82
Retenedor pared reforzado 400N con caja y pulsador mod. HLSI 960120, totalmente instalado, conexionado y comprobado compuesto de:
- 1 u. Retenedor pared reforzado 400N con caja y pulsador mod. HLSI 960120
- p.p. Pequeño material y accesorios de montaje
- p.p. Mano de obra de instalación
Las puertas en las que se ubiquen queda bajo determinación de la d.f.

| Código | Ud | Descripción | Rendimiento | Precio | Importe |
|---|---|---|---|---|---|
| MOELOE | h | Mano de Obra Oficial Electricista | 0.198 | 18.8 | 3.72 |
| MOELPE | h | Mano de Obra Ayudante Electricista | 0.198 | 15.65 | 3.10 |
| BT1701810010901 | u | Retenedor pared reforzado 400N con caja y pulsador mod. HLSI 960120 (material) | 1 | 39.53 | 39.53 |
| %MPA0500 | % | Material pequeño auxiliar y accesorios de montaje | 5 % | 46.35 | 2.32 |
|  |  | Total |  |  | 48.67 |

| Medición | Uds. | Parcial |
|---|---|---|
| DETECCIÓN DE INCENDIOS | 2 | 2.00 |
| Total |  | 2 |

**PCI026150106** u SISTEMA DE ASPIRACIÓN DE LAZO Y 2 CANALES MOD. MORLEY
2 u × 1160.72 (1166.52 con costes indirectos) = 2333.04
Sistema de aspiración de lazo y 2 canales MOD. MORLEY, totalmente instalado, conexionado y comprobado compuesto de:
- 1 u. Sistema de aspiración de lazo y 2 canales MOD. MORLEY
- p.p. Pequeño material y accesorios de montaje.
- p.p. Mano de obra de instalación.

| Código | Ud | Descripción | Rendimiento | Precio | Importe |
|---|---|---|---|---|---|
| MOELOE | h | Mano de Obra Oficial Electricista | 1.966 | 18.8 | 36.96 |
| MOELPE | h | Mano de Obra Ayudante Electricista | 1.963 | 15.65 | 30.72 |
| 02615010601 | u | Sistema de aspiración de lazo y 2 canales mod. NOTIFIER NFXI-ASD22 (material) | 1 | 1037.77 | 1037.77 |
| %MPA0500 | % | Material pequeño auxiliar y accesorios de montaje | 5 % | 1105.45 | 55.27 |
|  |  | Total |  |  | 1160.72 |

| Medición | Uds. | Parcial |
|---|---|---|
| ASPIRADOR 2 CANALES | 2 | 2.00 |
| Total |  | 2 |

**PCI026150108** m TUBERÍA DE ASPIRACIÓN MOD. MORLEY
250 m × 7.37 (7.41 con costes indirectos) = 1852.50
Tubería de aspiración MOD. MORLEY, totalmente instalada y comprobada compuesta de:
- p.p. Tubería de muestreo ignifuga MOD. MORLEY
- p.p. Empalme ignífugo para tuberías de muestreo mod. MOD. MORLEY
- p.p. Curvas de 90º ignífugas para tubería muestreo mod. MOD. MORLEY
- p.p. Tapones ignífugos finales para tubería muestreo MOD. MORLEY
- p.p. Abrazaderas ignífugas para tuberías muestreo MOD. MORLEY
- p.p. Pequeño material y accesorios de montaje.
- p.p. Mano de obra de instalación.

| Código | Ud | Descripción | Rendimiento | Precio | Importe |
|---|---|---|---|---|---|
| MOELOE | h | Mano de Obra Oficial Electricista | 0.197 | 18.8 | 3.70 |
| MOELPE | h | Mano de Obra Ayudante Electricista | 0.197 | 15.65 | 3.08 |
| 02615010801 | u | Tubería de aspiración completa con piezas (material) | 1 | 0.24 | 0.24 |
| %MPA0500 | % | Material pequeño auxiliar y accesorios de montaje | 5 % | 7.02 | 0.35 |
|  |  | Total |  |  | 7.37 |

| Medición | Uds. | Parcial |
|---|---|---|
| TUBERÍA DE MUESTREO ASPIRACIÓN | 250 | 250.00 |
| Total |  | 250 |

**PCI026150110** u MÓDULO MONITOR DIRECCIONABLE 1 ENTRADA MOD. MORLEY
1 u × 48.07 (48.31 con costes indirectos) = 48.31
Módulo monitor direccionable 1 entrada MOD. MORLEY, totalmente instalado, conexionado y comprobado compuesto de:
- 1 u. Módulo monitor direccionable 1 entrada MOD. MORLEY.
- 1 u. Caja montaje superficie MOD. MORLEY.
- p.p. Pequeño material y accesorios de montaje.
- p.p. Mano de obra de instalación.

| Código | Ud | Descripción | Rendimiento | Precio | Importe |
|---|---|---|---|---|---|
| MOELOE | h | Mano de Obra Oficial Electricista | 0.175 | 18.8 | 3.29 |
| MOELPE | h | Mano de Obra Ayudante Electricista | 0.17 | 15.65 | 2.66 |
| 02615011001 | u | Módulo monitor direccionable 1 entrada mod. NOTIFIER M710 (material) | 1 | 33.6 | 33.60 |
| 02615011002 | u | Caja montaje superficie mod. NOTIFIER M200SMB (material) | 1 | 6.23 | 6.23 |
| %MPA0500 | % | Material pequeño auxiliar y accesorios de montaje | 5 % | 45.78 | 2.29 |
|  |  | Total |  |  | 48.07 |

| Medición | Uds. | Parcial |
|---|---|---|
| MODULO MONITOR ENLACE CON DETECCIÓN ALARMA | 1 | 1.00 |
| Total |  | 1 |

**PCI026150111** u FILTRO EXTERNO COLOR ROJO MOD. MORLEY
4 u × 210.9 (211.95 con costes indirectos) = 847.80
Filtro externo color rojo mod. MOD. MORLEY, totalmente instalado, conexionado y comprobado compuesto de:
- 1 u. Filtro externo color rojo MOD. MORLEY.
- p.p. Pequeño material y accesorios de montaje.
- p.p. Mano de obra de instalación.

| Código | Ud | Descripción | Rendimiento | Precio | Importe |
|---|---|---|---|---|---|
| MOELOE | h | Mano de Obra Oficial Electricista | 0.093 | 18.8 | 1.75 |
| MOELPE | h | Mano de Obra Ayudante Electricista | 0.092 | 15.65 | 1.44 |
| 02615011101 | u | Filtro externo color rojo mod. NOTIFIER VSP-850-R (material) | 1 | 197.67 | 197.67 |
| %MPA0500 | % | Material pequeño auxiliar y accesorios de montaje | 5 % | 200.86 | 10.04 |
|  |  | Total |  |  | 210.9 |

| Medición | Uds. | Parcial |
|---|---|---|
| FILTRO TUBERÍA ASPIRACIÓN | 4 | 4.00 |
| Total |  | 4 |

##### BT_0752 CABLEADO DETECCIÓN DE INCENDIOS Y PUESTA EN MARCHA (16/03/2010)
Importe: 5555.28

**PCI026150115** u PROGRAMACIÓN Y PUESTA EN MARCHA INSTALACIÓN DE DETECCIÓN DE INCENDIOS (22/11/2016)
1 u × 2470.89 (2483.24 con costes indirectos) = 2483.24
Programación y puesta en marcha instalación de detección de incendios compuesta de:
- 1 u. Programación y puesta en marcha instalación de detección de incendios
- 1 u. Manual de uso y mantenimiento con planos, certificados de conformidad de producto, programas, distribución de zonas e identificación de equipos.
- 1 u. Homologaciones y garantias de la instalacion de todo el material
- 1 u. Puesta en marcha según protocolo de pruebas

| Código | Ud | Descripción | Rendimiento | Precio | Importe |
|---|---|---|---|---|---|
| BT8111-1 | u | Programación y puesta en marcha instalación de detección de incendios (material) | 1 | 2470.89 | 2470.89 |
|  |  | Total |  |  | 2470.89 |

| Medición | Uds. | Parcial |
|---|---|---|
| PROGRAMACIÓN Y PUESTA EN MARCHA | 1 | 1.00 |
| Total |  | 1 |

**BT17018100201** u PROTOCOLO DE PRUEBAS Y PUESTA EN MARCHA DE LA INSTALACIÓN DETECCIÓN DE INCENDIOS (07/03/2017)
1 u × 493.73 (496.2 con costes indirectos) = 496.20
Protocolo de pruebas y puesta en marcha de la instalación detección de incendios compuesta por:
- 1 u. Libro de instrucciones y mantenimiento
- 1 u. Homologaciones, garantias y certificados de conformidad de la instalacion de todo el material
- 1 u. Puesta en marcha según protocolo de pruebas

| Código | Ud | Descripción | Rendimiento | Precio | Importe |
|---|---|---|---|---|---|
| PAVIN | u | Protocolo de pruebas y puesta en marcha de la instalación detección de incendios (material) | 1 | 493.73 | 493.73 |
|  |  | Total |  |  | 493.73 |

| Medición | Uds. | Parcial |
|---|---|---|
| PUESTA EN MARCHA EDIFICIO | 1 | 1.00 |
| Total |  | 1 |

**BT31011** u PUNTO DE DETECCIÓN DE INCENDIOS BAJO TUBO PVC FLEXIBLE 0 HALÓGENOS
136 u × 18.85 (18.94 con costes indirectos) = 2575.84
Punto de detección de incendios de cable manguera apantallado de sección 2X1,5mm2 baja en halógenos bajo tubo PVC flexible corrugado con emisión baja en halógenos M20, según reglamento electrotécnico para baja tensión real decreto 842/2002, totalmente instalada, conexionada y comprobada compuesta de:
- 10 m. Cable manguera trenzado apantallado de sección 1,5mm2 baja en halógenos
- 10 m. Tubo PVC flexible corrugado con emisión baja en halógenos M20
- p.p. Pequeño material y accesorios de montaje
- p.p. Mano de obra de instalación

| Código | Ud | Descripción | Rendimiento | Precio | Importe |
|---|---|---|---|---|---|
| MOELOE | h | Mano de Obra Oficial Electricista | 0.01 | 18.8 | 0.19 |
| MOELPE | h | Mano de Obra Ayudante Electricista | 0.01 | 15.65 | 0.16 |
| BT310-1 | m | Cable manguera apantallado de sección 2X1,5mm2 0 halógenos (material) | 10 | 1.48 | 14.80 |
| BT32-3 | m | Tubo PVC flexible corrugado libre de halógenos M20 | 10 | 0.28 | 2.80 |
| %MPA0500 | % | Material pequeño auxiliar y accesorios de montaje | 5 % | 17.95 | 0.90 |
|  |  | Total |  |  | 18.85 |

| Medición | Uds. | Parcial |
|---|---|---|
| INCENDIOS | 154 | 154.00 |
| Subtotal |  | 154.00 |
|  | -18 | -18.00 |
| Subtotal |  | -18.00 |
| Subtotal acumulado |  | 136.00 |
| Total |  | 136 |

### BT_08 GESTIÓN Y TRAMITACIÓN (07/03/2017)
Importe: 7403.24

**BT103** u INSPECCIÓN POR ORGANISMO DE CONTROL AUTORIZADO (22/09/2017)
1 u × 447.93 (450.17 con costes indirectos) = 450.17
Inspección inicial de las instalaciones eléctricas indicadas en la ITC-BT-05 por Organismo de Control. Como resultado de la inspección, el Organismo de Control emitirá un Certificado de Inspección, en el cual figurarán los datos de identificación de la instalación y la posible relación de defectos, con su clasificación, y la calificación de la instalación.

| Código | Ud | Descripción | Rendimiento | Precio | Importe |
|---|---|---|---|---|---|
| BT103-1 | u | Inspección realizado por Organismo de Control Autorizado | 1 | 447.93 | 447.93 |
|  |  | Total |  |  | 447.93 |

| Medición | Uds. | Parcial |
|---|---|---|
| GESTIÓN Y TRAMITACIÓN | 1 | 1.00 |
| Total |  | 1 |

**BT1017** u TRAMITACIÓN DOCUMENTACIÓN INSTALACIÓN BAJA TENSIÓN (07/03/2017)
1 u × 6918.48 (6953.07 con costes indirectos) = 6953.07
Documentación AS-BUILT para usuario de la instalación eléctrica de baja tensión totalmente tramitada compuesta de:
- 1 u. Documentación AS-BUILT para usuario de la instalación eléctrica de baja tensión.
- 1 u. Planos AS-BUILT para usuario de la instalación en formato dwg
- 1 u. Libro instrucciones usuario en formato pdf
- 1 u. Separata de Legalización
- 1 u. Certificado de Legalización
- Entrega de certificados de puesta en marcha por la empresa instaladora en organismos oficiales (industria y compañía suministradora).
- Entrega de certificados de conformidad de materiales.
- Se entregarán a la dirección facultativa.
- Entrega en industria y organismos oficiales.
- Pago de tasas en organismos oficiales.

| Código | Descripción | Rendimiento | Precio | Importe |
|---|---|---|---|---|
| BT1017-1 | Puesta en marcha instalación eléctrica de baja tensión | 1 | 6918.48 | 6918.48 |
|  | Total |  |  | 6918.48 |

| Medición | Uds. | Parcial |
|---|---|---|
| LEGALIZACIÓN | 1 | 1.00 |
| Total |  | 1 |

## 22_CCL03 INSTALACIÓN DE CLIMA Y VENTILACIÓN (15/01/2015)
Importe: 190042.47
En esta opción se elimina la climatización VRV de las oficinas, las instalaciones de aire con recuperador de los vestuarios 1 en planta baja y las instalaciones de aire con recuperador en vestíbulos pb y pl1, tambien se elimina el recuperador de pasillo pb, y su correspondiente instalación.
Se mantiene el VRV y el sistema de aire de los vestuarios de pl1, pero no se ponen elementos terminales

### CL_01 INSTALACIÓN DE CLIMATIZACIÓN VRV (05/05/2015)
Importe: 47057.31

**CLDARXYQ12T** u UNIDAD EXTERIOR DAIKIN VRV RXYQ12T BOMBA CALOR
2 u × 7815.01 (7854.09 con costes indirectos) = 15708.18
Unidad Exterior Bomba Calor marca DAIKIN tipo VRV modelo RXYQ12T o similar, capacidad refrigeración 33.500W, capacidad calefacción 37.500W, consumo refrigeración 8.980W, consumo calefacción 9.100W, nº máximo de unidades interiores conectables 26, compresor tipo SCROLL, refrigerante R-410A, dimensiones H1.685xA930xF765mm, peso 194kg, presión sonora 61dBA, alimentación electrica 380V, conexiones líquido 12,7mm, gas 28,6mm, nº hilos interconexión 3 + T, totalmente instalada compuesta de:
- Unidad Exterior Bomba Calor DAIKIN VRV RXYQ12T o similar
- Ud. Tarjeta para control centralizado marca DAIKIN modelo BRPZA81 o similar
- 4Ud. Silent Block apoyar
- p.p. Conexionado eléctrico
- p.p. Canalización eléctrica mediante tubo PVC flexible reforzado
- p.p. Accesorios de montaje, soportes, etc.
- p.p. Puesta en marcha por S.A.T.O.
- p.p. Mano de obra de instalación
(Propiedad Intelectual INGENIERIA CRUZ MARQUES, S.L.P.)

| Código | Ud | Descripción | Rendimiento | Precio | Importe |
|---|---|---|---|---|---|
| RXYQ12T_ | u | Unidad exterior DAIKIN VRV RXYQ12T Bomba calor (material) | 1 | 7644.39 | 7644.39 |
| SILENTBLOCKA | u | SILENTBLOCKS APOYAR (material) | 4 | 7.4 | 29.60 |
| MOCAOC | h | Mano de Obra Oficial Calefactor-Clima-Font | 2.471 | 18.8 | 46.45 |
| MOCAPC | h | Mano de Obra Ayudante Calefactor-Clima-Font | 2.471 | 15.65 | 38.67 |
| MOELOE | h | Mano de Obra Oficial Electricista | 0.494 | 18.8 | 9.29 |
| MOELPE | h | Mano de Obra Ayudante Electricista | 0.494 | 15.65 | 7.73 |
| %ACCPM | % | Puesta en marcha S.A.T.O. (21/09/2017) | 0.5 % | 7776.13 | 38.88 |
|  |  | Total |  |  | 7815.01 |

| Medición | Uds. | Parcial |
|---|---|---|
| VRV PB | 1 | 1.00 |
| VRV PL1 | 1 | 1.00 |
| Total |  | 2 |

**CLDAKHRQ22M20** u DERIVACION REFNET PARA DOS TUBOS KHRQ22M20T
7 u × 133.21 (133.88 con costes indirectos) = 937.16
Derivación Refnet para instalaciones frigoríficas a tres tubos con recuperación de calor marca DAIKIN tipo KHRQ23M64T o similar, conexiones líquido y gas, totalmente instalado compuesto por:
- Junta derivación Refnet marca DAIKIN tipo KHRQ22M20T o similar
- Aislamiento de caucho sintetico para instalaciones frigoríficas
- p.p. Accesorios de montaje, soportes, etc.
- p.p. Soldadura realizada en atmósfera inerte mediante Nitrogeno
- p.p. Mano de obra de instalación y soldadura
- p.p. Pruebas de estanqueidad de la soldadura, a presión recomendada por el fabricante

| Código | Ud | Descripción | Rendimiento | Precio | Importe |
|---|---|---|---|---|---|
| KHRQ22M20T_ | u | Derivación Refnet frigorífica para dos tubos KHRQ22M20T (material) | 1 | 86.01 | 86.01 |
| MOCAOC | h | Mano de Obra Oficial Calefactor-Clima-Font | 1.186 | 18.8 | 22.30 |
| MOCAPC | h | Mano de Obra Ayudante Calefactor-Clima-Font | 1.186 | 15.65 | 18.56 |
| %ACCPM0500 | % | Puesta en marcha S.A.T.O. (21/09/2017) | 5 % | 126.87 | 6.34 |
|  |  | Total |  |  | 133.21 |

| Medición | Uds. | Parcial |
|---|---|---|
| INSTALACIÓN 2 TUBOS | 21 | 21.00 |
| Subtotal |  | 21.00 |
|  | -21 | -21.00 |
| VRV PB | 4 | 4.00 |
| VRV PL1 | 8 | 8.00 |
| Subtotal |  | -9.00 |
| VRV PL1 | -5 | -5.00 |
| Subtotal |  | -5.00 |
| Subtotal acumulado |  | 7.00 |
| Total |  | 7 |

**CLDAKHRQ22M29T** u DERIVACION REFNET PARA DOS TUBOS KHRQ22M29T9
5 u × 146.7 (147.43 con costes indirectos) = 737.15
Derivación Refnet para instalaciones frigoríficas a dos tubos marca DAIKIN tipo KHRQ22M29T9 o similar, conexiones líquido y gas, totalmente instalado compuesto por:
- Junta derivación Refnet marca DAIKIN tipo KHRQ22M29T9 o similar
- Aislamiento de caucho sintetico para instalaciones frigoríficas
- p.p. Accesorios de montaje, soportes, etc.
- p.p. Soldadura realizada en atmósfera inerte mediante Nitrogeno
- p.p. Mano de obra de instalación y soldadura
- p.p. Pruebas de estanqueidad de la soldadura, a presión recomendada por el fabricante
(Propiedad Intelectual INGENIERIA CRUZ MARQUES, S.L.P.)

| Código | Ud | Descripción | Rendimiento | Precio | Importe |
|---|---|---|---|---|---|
| KHRQ22M29T9_ | u | Derivación Refnet frigorífica para dos tubos KHRQ22M29T9 (material) | 1 | 105.11 | 105.11 |
| MOCAOC | h | Mano de Obra Oficial Calefactor-Clima-Font | 1.186 | 18.8 | 22.30 |
| MOCAPC | h | Mano de Obra Ayudante Calefactor-Clima-Font | 1.186 | 15.65 | 18.56 |
| %ACCPM | % | Puesta en marcha S.A.T.O. | 0.5 % | 145.97 | 0.73 |
|  |  | Total |  |  | 146.7 |

| Medición | Uds. | Parcial |
|---|---|---|
| VRV PB | 3 | 3.00 |
| VRV PL1 | 2 | 2.00 |
| Total |  | 5 |

**CLDAKHRQ22M64T** u DERIVACION REFNET PARA DOS TUBOS KHRQ22M64T
6 u × 171.92 (172.78 con costes indirectos) = 1036.68
Derivación Refnet para instalaciones frigoríficas a dos tubos marca DAIKIN tipo KHRQ22M64T o similar, conexiones líquido y gas, totalmente instalado compuesto por:
- Junta derivación Refnet marca DAIKIN tipo KHRQ22M64T o similar
- Aislamiento de caucho sintetico para instalaciones frigoríficas
- p.p. Accesorios de montaje, soportes, etc.
- p.p. Soldadura realizada en atmósfera inerte mediante Nitrogeno
- p.p. Mano de obra de instalación y soldadura
- p.p. Pruebas de estanqueidad de la soldadura, a presión recomendada por el fabricante
(Propiedad Intelectual INGENIERIA CRUZ MARQUES, S.L.P.)

| Código | Ud | Descripción | Rendimiento | Precio | Importe |
|---|---|---|---|---|---|
| KHRQ22M64T_ | u | Derivación Refnet frigorífica para dos tubos KHRQ22M64T (material) | 1 | 130.2 | 130.20 |
| MOCAOC | h | Mano de Obra Oficial Calefactor-Clima-Font | 1.186 | 18.8 | 22.30 |
| MOCAPC | h | Mano de Obra Ayudante Calefactor-Clima-Font | 1.186 | 15.65 | 18.56 |
| %ACCPM | % | Puesta en marcha S.A.T.O. | 0.5 % | 171.06 | 0.86 |
|  |  | Total |  |  | 171.92 |

| Medición | Uds. | Parcial |
|---|---|---|
| VRV PB | 4 | 4.00 |
| VRV PL1 | 3 | 3.00 |
| Subtotal |  | 7.00 |
| VRV PL1 | -1 | -1.00 |
| Subtotal |  | -1.00 |
| Subtotal acumulado |  | 6.00 |
| Total |  | 6 |

**CLDAFXZQ32A** u UNIDAD INTERIOR CASSETTE DAIKIN VRV FXZQ32A
8 u × 1115.09 (1120.67 con costes indirectos) = 8965.36
Unidad interior Cassette marca DAIKIN tipo VRV modelo FXZQ32A o similar, capacidad refrigeración 3.600W, capacidad calefacción 4.000W, consumo refrigeración 45W, consumo calefacción 38W, dim H260xA575xF575mm, peso 16,5kg, presión sonora 33,5/26dBA, caudal máximo de aire 600/420m3/h, 3 velocidades, refrigerante R-410A, conexiones líquido 6,4mm, gas 12,7mm, totalmente instalado compuesto por:
- Unidad interior Cassette DAIKIN VRV FXZQ32A o similar
- Panel decorativo modular para techo BYFQ60CW
- Punto desagüe recogida condensados
- p.p. Conexionado eléctrico
- p.p. Canalización eléctrica mediante tubo PVC flexible reforzado
- p.p. Accesorios de montaje, soportes, etc.
- p.p. Puesta en marcha por S.A.T.O.
- p.p. Mano de obra de instalación

| Código | Ud | Descripción | Rendimiento | Precio | Importe |
|---|---|---|---|---|---|
| FXZQ32A_ | u | Unidad interior pared DAIKIN VRVIII FXZQ32A (material) | 1 | 729.82 | 729.82 |
| BYFQ60B_ | u | PANEL DECORATIVO BYFQ60B (material) | 1 | 201.86 | 201.86 |
| FTKSMANDO | u | Mando Control con Cable (material) | 1 | 59.73 | 59.73 |
| PTDSUDIN | u | Punto desagüe para unidad interior (material) | 1 | 12.67 | 12.67 |
| MOCAOC | h | Mano de Obra Oficial Calefactor-Clima-Font | 1.483 | 18.8 | 27.88 |
| MOCAPC | h | Mano de Obra Ayudante Calefactor-Clima-Font | 1.483 | 15.65 | 23.21 |
| MOELOE | h | Mano de Obra Oficial Electricista | 0.198 | 18.8 | 3.72 |
| MOELPE | h | Mano de Obra Ayudante Electricista | 0.198 | 15.65 | 3.10 |
| %ACCPM0500 | % | Puesta en marcha S.A.T.O. | 5 % | 1061.99 | 53.10 |
|  |  | Total |  |  | 1115.09 |

| Medición | Uds. | Parcial |
|---|---|---|
| PL1 VESTIBULO SUPERIOR 2 | 2 | 2.00 |
| Subtotal |  | 2.00 |
|  | -2 | -2.00 |
| Subtotal |  | -2.00 |
| PL1 VESTUARIO MASCULINO | 1 | 1.00 |
| Subtotal |  | 1.00 |
|  | -1 | -1.00 |
| Subtotal |  | -1.00 |
| PL1 VESTUARIO FEMENINO | 1 | 1.00 |
| Subtotal |  | 1.00 |
|  | -1 | -1.00 |
| Subtotal |  | -1.00 |
| PL1 VESTIBULO SUPERIOR 1 | 2 | 2.00 |
| Subtotal |  | 2.00 |
|  | -2 | -2.00 |
| Subtotal |  | -2.00 |
| PB SALA 1 | 4 | 4.00 |
| PB SALA 3 | 4 | 4.00 |
| PB VESTIBULO INFERIOR | 2 | 2.00 |
| Subtotal |  | 10.00 |
|  | -2 | -2.00 |
| Subtotal |  | -2.00 |
| Subtotal acumulado |  | 8.00 |
| Total |  | 8 |

**CLDAFXZQ40A** u UNIDAD INTERIOR CASSETTE DAIKIN VRV FXZQ40A
4 u × 1204.76 (1210.78 con costes indirectos) = 4843.12
Unidad interior Cassette marca DAIKIN tipo VRV modelo FXZQ40A o similar, capacidad refrigeración 4.500W, capacidad calefacción 5.000W, consumo refrigeración 59W, consumo calefacción 53W, dim H260xA575xF575mm, peso 17,5kg, presión sonora 37,0/28,0dBA, caudal máximo de aire 690/480m3/h, 3 velocidades, refrigerante R-410A, conexiones líquido 6,4mm, gas 12,7mm, totalmente instalado compuesto por:
- Unidad interior Cassette DAIKIN VRV FXZQ40A o similar
- Panel decorativo modular para techo BYFQ60CW
- Mando Control con Cable
- Punto desagüe recogida condensados
- p.p. Conexionado eléctrico
- p.p. Canalización eléctrica mediante tubo PVC flexible reforzado
- p.p. Accesorios de montaje, soportes, etc.
- p.p. Puesta en marcha por S.A.T.O.
- p.p. Mano de obra de instalación

| Código | Ud | Descripción | Rendimiento | Precio | Importe |
|---|---|---|---|---|---|
| FXZQ40A_ | u | Unidad interior pared DAIKIN VRVIII FXZQ40A (material) | 1 | 815.22 | 815.22 |
| BYFQ60B_ | u | PANEL DECORATIVO BYFQ60B | 1 | 201.86 | 201.86 |
| FTKSMANDO | u | Mando Control con Cable | 1 | 59.73 | 59.73 |
| PTDSUDIN | u | Punto desagüe para unidad interior | 1 | 12.67 | 12.67 |
| MOCAOC | h | Mano de Obra Oficial Calefactor-Clima-Font | 1.483 | 18.8 | 27.88 |
| MOCAPC | h | Mano de Obra Ayudante Calefactor-Clima-Font | 1.483 | 15.65 | 23.21 |
| MOELOE | h | Mano de Obra Oficial Electricista | 0.198 | 18.8 | 3.72 |
| MOELPE | h | Mano de Obra Ayudante Electricista | 0.198 | 15.65 | 3.10 |
| %ACCPM0500 | % | Puesta en marcha S.A.T.O. | 5 % | 1147.39 | 57.37 |
|  |  | Total |  |  | 1204.76 |

| Medición | Uds. | Parcial |
|---|---|---|
| PB SALA 3 | 4 | 4.00 |
| Total |  | 4 |

**CLDAFXZQ50A** u UNIDAD INTERIOR CASSETTE DAIKIN VRV FXZQ50A
6 u × 1249.29 (1255.54 con costes indirectos) = 7533.24
Unidad interior Cassette marca DAIKIN tipo VRV modelo FXZQ50A o similar, capacidad refrigeración 5.600W, capacidad calefacción 6.300W, consumo refrigeración 92W, consumo calefacción 86W, dim H260xA575xF575mm, peso 18,5kg, presión sonora 43,0/33,0dBA, caudal máximo de aire 870/600m3/h, 3 velocidades, refrigerante R-410A, conexiones líquido 6,4mm, gas 12,7mm, totalmente instalado compuesto por:
- Unidad interior Cassette DAIKIN VRV FXZQ50A o similar
- Panel decorativo modular para techo BYFQ60CW
- Mando Control con Cable
- Punto desagüe recogida condensados
- p.p. Conexionado eléctrico
- p.p. Canalización eléctrica mediante tubo PVC flexible reforzado
- p.p. Accesorios de montaje, soportes, etc.
- p.p. Puesta en marcha por S.A.T.O.
- p.p. Mano de obra de instalación

| Código | Ud | Descripción | Rendimiento | Precio | Importe |
|---|---|---|---|---|---|
| FXZQ50A_ | u | Unidad interior pared DAIKIN VRVIII FXZQ50A (material) | 1 | 857.63 | 857.63 |
| BYFQ60B_ | u | PANEL DECORATIVO BYFQ60B | 1 | 201.86 | 201.86 |
| FTKSMANDO | u | Mando Control con Cable | 1 | 59.73 | 59.73 |
| PTDSUDIN | u | Punto desagüe para unidad interior | 1 | 12.67 | 12.67 |
| MOCAOC | h | Mano de Obra Oficial Calefactor-Clima-Font | 1.483 | 18.8 | 27.88 |
| MOCAPC | h | Mano de Obra Ayudante Calefactor-Clima-Font | 1.483 | 15.65 | 23.21 |
| MOELOE | h | Mano de Obra Oficial Electricista | 0.198 | 18.8 | 3.72 |
| MOELPE | h | Mano de Obra Ayudante Electricista | 0.198 | 15.65 | 3.10 |
| %ACCPM0500 | % | Puesta en marcha S.A.T.O. | 5 % | 1189.80 | 59.49 |
|  |  | Total |  |  | 1249.29 |

| Medición | Uds. | Parcial |
|---|---|---|
| PL1 GIMNASIO | 6 | 6.00 |
| Total |  | 6 |

**CLDABRC1E53** u CONTROL REMOTO CABLEADO DAIKIN BRC1E53
2 u × 107.45 (107.99 con costes indirectos) = 215.98
Control remoto por cable marca DAIKIN modelo BRC1E53, marcha/paro, cambio de modo, punto de consigna, velocidad de ventilador, señal de filtro sucio, posición de lamas, con sonda ambiente, totalmente instalada compuesta de:
- Ud. Control remoto individual marca DAIKIN modelo BRC1E53
- Piezas especiales, tornillería, etc.
- p.p. Pequeño material y accesorios de montaje
- p.p. Mano de obra de instalación

| Código | Ud | Descripción | Rendimiento | Precio | Importe |
|---|---|---|---|---|---|
| BRC1E53 _ | u | CONTROL REMOTO BRC1E53 (material) | 1 | 83.61 | 83.61 |
| MOELOE | h | Mano de Obra Oficial Electricista | 0.692 | 18.8 | 13.01 |
| MOCAPC | h | Mano de Obra Ayudante Calefactor-Clima-Font | 0.692 | 15.65 | 10.83 |
|  |  | Total |  |  | 107.45 |

| Medición | Uds. | Parcial |
|---|---|---|
| PUESTA EN MARCHA | 1 | 1.00 |
| MANTENIMIENTO | 1 | 1.00 |
| Total |  | 2 |

**TUFRAFDS0612** m TUBERÍA COBRE PREAISLADO ARMAFLEX DUOSPLIT 6,35-12,70mm
63 m × 17.65 (17.74 con costes indirectos) = 1117.62
Canalización realizada con tubería de cobre preaislada con tubo doble 1/4-1/2" marca ARMAFLEX DUOSPLIT o similar, diámetro exterior tubería 6,35-12,70mm, diámetro exterior aislamiento 24-33mm, espesor pared aislamiento 9mm, totalmente instalada compuesta de:
- 1 Ml Tubería cobre frigorista preaislada con tubo doble 1/4-1/2" ARMAFLEX DUOSPLIT o similar
- 1 MI Aislamiento exterior 24/33mm.
- Piezas especiales, codos, tes, reducciones, manguitos, etc.
- Soportes Isofónicos c/goma
- Material Soldadura en atmosfera inerte de nitrógeno.
- Pruebas presión frío.
- p.p. Pequeño material y accesorios de montaje.
- p.p. Mano de obra de instalación.

| Código | Ud | Descripción | Rendimiento | Precio | Importe |
|---|---|---|---|---|---|
| TUBFRAFDS0612 | m | TUB. COBRE PREAISLADO ARMAFLEX DUOSPLIT 6,35-12,70mm (material) | 1 | 6.49 | 6.49 |
| MOCAOC | h | Mano de Obra Oficial Calefactor-Clima-Font | 0.236 | 18.8 | 4.44 |
| MOCAPC | h | Mano de Obra Ayudante Calefactor-Clima-Font | 0.236 | 15.65 | 3.69 |
| %ACCVAL1500 | % | Accesorios, Piezas especiales, Soportes Valvulería (21/09/2017) | 15 % | 14.62 | 2.19 |
| %MPA0500 | % | Material pequeño auxiliar y accesorios de montaje | 5 % | 16.81 | 0.84 |
|  |  | Total |  |  | 17.65 |

| Medición | Uds. | Parcial |
|---|---|---|
| INSTALACION 2 TUBOS | 120 | 120.00 |
| Subtotal |  | 120.00 |
|  | -120 | -120.00 |
| VRV PB | 36 | 36.00 |
| VRV PL1 | 40 | 40.00 |
| Subtotal |  | -44.00 |
| VRV PL1 | -13 | -13.00 |
| Subtotal |  | -13.00 |
| Subtotal acumulado |  | 63.00 |
| Total |  | 63 |

**TUFR9** m TUBERÍA COBRE FRIGORÍFICO UNE-EN12735-1 Ø9,5mm - 3/8"
40 m × 8.55 (8.59 con costes indirectos) = 343.60
Canalización realizada con tubería de cobre frigorífico según UNE-EN12735-1, Ø9,5mm, con uniones mediante accesorio soldado por capilaridad con soldadura fuerte con platex a más de 500ºC en atmósfera interte con gas nitrógeno, totalmente instalada compuesta de:
- 1 Ml Tubería cobre frigorista UNE-EN12735-1 Ø9,5mm.
- Piezas especiales, codos, tes, reducciones, manguitos, etc.
- Soportes Isofónicos c/goma
- Material Soldadura en atmosfera inerte de nitrógeno.
- p.p. Pruebas de estanqueidad a 1,5 presión de funcionamiento.
- p.p. Pequeño material y accesorios de montaje.
- p.p. Mano de obra de instalación.

| Código | Ud | Descripción | Rendimiento | Precio | Importe |
|---|---|---|---|---|---|
| TUFR9_ | m | TUB. COBRE ROLLO UNE-EN12735-1 Ø9,5mm (material) | 1 | 2.02 | 2.02 |
| MOCAOC | h | Mano de Obra Oficial Calefactor-Clima-Font | 0.147 | 18.8 | 2.76 |
| MOCAPC | h | Mano de Obra Ayudante Calefactor-Clima-Font | 0.147 | 15.65 | 2.30 |
| %ACCVAL1500 | % | Accesorios, Piezas especiales, Soportes Valvulería | 15 % | 7.08 | 1.06 |
| %MPA0500 | % | Material pequeño auxiliar y accesorios de montaje | 5 % | 8.14 | 0.41 |
|  |  | Total |  |  | 8.55 |

| Medición | Uds. | Parcial |
|---|---|---|
| INSTALACION VRV | 75 | 75.00 |
| Subtotal |  | 75.00 |
|  | -75 | -75.00 |
| VRV PB | 25 | 25.00 |
| VRV PL1 | 45 | 45.00 |
| Subtotal |  | -5.00 |
| VRV PL1 | -30 | -30.00 |
| Subtotal |  | -30.00 |
| Subtotal acumulado |  | 40.00 |
| Total |  | 40 |

**TUFR12** m TUBERÍA COBRE FRIGORÍFICO UNE-EN12735-1 Ø12,7mm - 1/2"
52 m × 11.62 (11.68 con costes indirectos) = 607.36
Canalización realizada con tubería de cobre frigorífico según UNE-EN12735-1, Ø12,7mm, con uniones mediante accesorio soldado por capilaridad con soldadura fuerte con platex a más de 500ºC en atmósfera interte con gas nitrógeno, totalmente instalada compuesta de:
- 1 Ml Tubería cobre frigorista UNE-EN12735-1 Ø12,7mm.
- Piezas especiales, codos, tes, reducciones, manguitos, etc.
- Soportes Isofónicos c/goma
- Material Soldadura en atmosfera inerte de nitrógeno.
- p.p. Pruebas de estanqueidad a 1,5 presión de funcionamiento.
- p.p. Pequeño material y accesorios de montaje.
- p.p. Mano de obra de instalación.

| Código | Ud | Descripción | Rendimiento | Precio | Importe |
|---|---|---|---|---|---|
| TUFR12_ | m | TUB. COBRE FRIGO UNE-EN12735-1 Ø12,7mm (material) | 1 | 2.85 | 2.85 |
| MOCAOC | h | Mano de Obra Oficial Calefactor-Clima-Font | 0.197 | 18.8 | 3.70 |
| MOCAPC | h | Mano de Obra Ayudante Calefactor-Clima-Font | 0.197 | 15.65 | 3.08 |
| %ACCVAL1500 | % | Accesorios, Piezas especiales, Soportes Valvulería | 15 % | 9.63 | 1.44 |
| %MPA0500 | % | Material pequeño auxiliar y accesorios de montaje | 5 % | 11.07 | 0.55 |
|  |  | Total |  |  | 11.62 |

| Medición | Uds. | Parcial |
|---|---|---|
| INSTALACION VRV | 147 | 147.00 |
| Subtotal |  | 147.00 |
|  | -147 | -147.00 |
| VRV PB | 17 | 17.00 |
| VRV PL1 | 12 | 12.00 |
| Subtotal |  | -118.00 |
| VRV PL1 | 23 | 23.00 |
| Subtotal |  | 23.00 |
| Subtotal acumulado |  | 52.00 |
| Total |  | 52 |

**TUFR15** m TUBERÍA COBRE FRIGORÍFICO UNE-EN12735-1 Ø15,9mm - 5/8"
21 m × 12.42 (12.48 con costes indirectos) = 262.08
Canalización realizada con tubería de cobre frigorífico según UNE-EN12735-1, Ø15,9mm, con uniones mediante accesorio soldado por capilaridad con soldadura fuerte con platex a más de 500ºC en atmósfera interte con gas nitrógeno, totalmente instalada compuesta de:
- 1 Ml Tubería cobre frigorista UNE-EN12735-1 Ø15,9mm.
- Piezas especiales, codos, tes, reducciones, manguitos, etc.
- Soportes Isofónicos c/goma
- Material Soldadura en atmosfera inerte de nitrógeno.
- p.p. Pruebas de estanqueidad a 1,5 presión de funcionamiento.
- p.p. Pequeño material y accesorios de montaje.
- p.p. Mano de obra de instalación.

| Código | Ud | Descripción | Rendimiento | Precio | Importe |
|---|---|---|---|---|---|
| TUFR15_ | m | TUB. COBRE FRIGO UNE-EN12735-1 Ø15,9mm (material) | 1 | 3.51 | 3.51 |
| MOCAOC | h | Mano de Obra Oficial Calefactor-Clima-Font | 0.197 | 18.8 | 3.70 |
| MOCAPC | h | Mano de Obra Ayudante Calefactor-Clima-Font | 0.197 | 15.65 | 3.08 |
| %ACCVAL1500 | % | Accesorios, Piezas especiales, Soportes Valvulería | 15 % | 10.29 | 1.54 |
| %MPA0500 | % | Material pequeño auxiliar y accesorios de montaje | 5 % | 11.83 | 0.59 |
|  |  | Total |  |  | 12.42 |

| Medición | Uds. | Parcial |
|---|---|---|
| INSTALACION VRV | 161 | 161.00 |
| Subtotal |  | 161.00 |
|  | -161 | -161.00 |
| VRV PB | 13 | 13.00 |
| VRV PL1 | 38 | 38.00 |
| Subtotal |  | -110.00 |
| VRV PL1 | -30 | -30.00 |
| Subtotal |  | -30.00 |
| Subtotal acumulado |  | 21.00 |
| Total |  | 21 |

**TUFR19** m TUBERÍA COBRE FRIGORÍFICO UNE-EN12735-1 Ø19,1mm - 3/4"
2 m × 12.53 (12.59 con costes indirectos) = 25.18
Canalización realizada con tubería de cobre frigorífico según UNE-EN12735-1, Ø19,1mm, con uniones mediante accesorio soldado por capilaridad con soldadura fuerte con platex a más de 500ºC en atmósfera interte con gas nitrógeno, totalmente instalada compuesta de:
- 1 Ml Tubería cobre frigorista UNE-EN12735-1 Ø19,1mm.
- Piezas especiales, codos, tes, reducciones, manguitos, etc.
- Soportes Isofónicos c/goma
- Material Soldadura en atmosfera inerte de nitrógeno.
- p.p. Pruebas de estanqueidad a 1,5 presión de funcionamiento.
- p.p. Pequeño material y accesorios de montaje.
- p.p. Mano de obra de instalación.

| Código | Ud | Descripción | Rendimiento | Precio | Importe |
|---|---|---|---|---|---|
| TUFR19_ | m | TUB. COBRE FRIGO UNE-EN12735-1 Ø19,1mm (material) | 1 | 4.13 | 4.13 |
| MOCAOC | h | Mano de Obra Oficial Calefactor-Clima-Font | 0.137 | 18.8 | 2.58 |
| MOCAPC | h | Mano de Obra Ayudante Calefactor-Clima-Font | 0.234 | 15.65 | 3.66 |
| %ACCVAL1500 | % | Accesorios, Piezas especiales, Soportes Valvulería | 15 % | 10.37 | 1.56 |
| %MPA0500 | % | Material pequeño auxiliar y accesorios de montaje | 5 % | 11.93 | 0.60 |
|  |  | Total |  |  | 12.53 |

| Medición | Uds. | Parcial |
|---|---|---|
| INSTALACION VRV | 53 | 53.00 |
| Subtotal |  | 53.00 |
|  | -53 | -53.00 |
| VRV PB | 1 | 1.00 |
| VRV PL1 | 1 | 1.00 |
| Subtotal |  | -51.00 |
| Subtotal acumulado |  | 2.00 |
| Total |  | 2 |

**TUFR22** m TUBERÍA COBRE FRIGORÍFICO UNE-EN12735-1 Ø22,2mm - 7/8"
21 m × 16.12 (16.2 con costes indirectos) = 340.20
Canalización realizada con tubería de cobre frigorífico según UNE-EN12735-1, Ø22,2mm, con uniones mediante accesorio soldado por capilaridad con soldadura fuerte con platex a más de 500ºC en atmósfera interte con gas nitrógeno, totalmente instalada compuesta de:
- 1 Ml Tubería cobre frigorista UNE-EN12735-1 Ø22,2mm.
- Piezas especiales, codos, tes, reducciones, manguitos, etc.
- Soportes Isofónicos c/goma
- Material Soldadura en atmosfera inerte de nitrógeno.
- p.p. Pruebas de estanqueidad a 1,5 presión de funcionamiento.
- p.p. Pequeño material y accesorios de montaje.
- p.p. Mano de obra de instalación.

| Código | Ud | Descripción | Rendimiento | Precio | Importe |
|---|---|---|---|---|---|
| TUFR22_ | m | TUB. COBRE FRIGO UNE-EN12735-1 Ø22,2mm (material) | 1 | 4.88 | 4.88 |
| MOCAOC | h | Mano de Obra Oficial Calefactor-Clima-Font | 0.246 | 18.8 | 4.62 |
| MOCAPC | h | Mano de Obra Ayudante Calefactor-Clima-Font | 0.246 | 15.65 | 3.85 |
| %ACCVAL1500 | % | Accesorios, Piezas especiales, Soportes Valvulería | 15 % | 13.35 | 2.00 |
| %MPA0500 | % | Material pequeño auxiliar y accesorios de montaje | 5 % | 15.35 | 0.77 |
|  |  | Total |  |  | 16.12 |

| Medición | Uds. | Parcial |
|---|---|---|
| INSTALACION VRV | 38 | 38.00 |
| Subtotal |  | 38.00 |
|  | -38 | -38.00 |
| VRV PB | 13 | 13.00 |
| VRV PL1 | 8 | 8.00 |
| Subtotal |  | -17.00 |
| Subtotal acumulado |  | 21.00 |
| Total |  | 21 |

**TUFR28** m TUBERÍA COBRE FRIGORIFICO UNE-EN12735-1 Ø28,6mm - 1 1/8"
27 m × 20.79 (20.89 con costes indirectos) = 564.03
Canalización realizada con tubería de cobre frigorífico según UNE-EN12735-1, Ø28,6mm, con uniones mediante accesorio soldado por capilaridad con soldadura fuerte con platex a más de 500ºC en atmósfera interte con gas nitrógeno, totalmente instalada compuesta de:
- 1 Ml Tubería cobre frigorista UNE-EN12735-1 Ø28,6mm.
- Piezas especiales, codos, tes, reducciones, manguitos, etc.
- Soportes Isofónicos c/goma
- Material Soldadura en atmosfera inerte de nitrógeno.
- p.p. Pruebas de estanqueidad a 1,5 presión de funcionamiento.
- p.p. Pequeño material y accesorios de montaje.
- p.p. Mano de obra de instalación.

| Código | Ud | Descripción | Rendimiento | Precio | Importe |
|---|---|---|---|---|---|
| TUFR28_ | m | TUB. COBRE FRIGO UNE-EN12735-1 Ø28,6mm (material) | 1 | 7.03 | 7.03 |
| MOCAOC | h | Mano de Obra Oficial Calefactor-Clima-Font | 0.296 | 18.8 | 5.56 |
| MOCAPC | h | Mano de Obra Ayudante Calefactor-Clima-Font | 0.296 | 15.65 | 4.63 |
| %ACCVAL1500 | % | Accesorios, Piezas especiales, Soportes Valvulería | 15 % | 17.22 | 2.58 |
| %MPA0500 | % | Material pequeño auxiliar y accesorios de montaje | 5 % | 19.80 | 0.99 |
|  |  | Total |  |  | 20.79 |

| Medición | Uds. | Parcial |
|---|---|---|
| INSTALACION VRV | 26 | 26.00 |
| Subtotal |  | 26.00 |
|  | -26 | -26.00 |
| VRV PB | 18 | 18.00 |
| VRV PL1 | 12 | 12.00 |
| Subtotal |  | 4.00 |
| VRV PL1 | -3 | -3.00 |
| Subtotal |  | -3.00 |
| Subtotal acumulado |  | 27.00 |
| Total |  | 27 |

**AIGF1015** m COQUILLA CAUCHO SINTÉTICO FRIGORÍFICO 3/8" 10mm e=15mm
40 m × 2.77 (2.78 con costes indirectos) = 111.20
Aislamiento térmico canalización gas refrigerante a base de coquilla aislante de caucho sintético, para tuberías de 3/8" 10mm y similares, e=15mm, totalmente instalada compuesta de:
- 1 Ml coquilla aislante de caucho sintético 3/8" 10mm, e=15mm.
- p.p. de pegamento especial para pegado de junta longitudinal de coquilla
- p.p. de cinta para sellado
- p.p. Pequeño material y accesorios de montaje
- p.p. Mano de obra de instalación

| Código | Ud | Descripción | Rendimiento | Precio | Importe |
|---|---|---|---|---|---|
| 0AIGF1015 | m | Coquilla Caucho sintético frigorífico 3/8" 10mm, e=15mm (material) | 1 | 1.38 | 1.38 |
| MOCAOC | h | Mano de Obra Oficial Calefactor-Clima-Font | 0.03 | 18.8 | 0.56 |
| MOCAPC | h | Mano de Obra Ayudante Calefactor-Clima-Font | 0.03 | 15.65 | 0.47 |
| %ACCAIS1500 | % | Accesorios, pegamento, cinta unión, bridas, tornillos (21/09/2017) | 15 % | 2.41 | 0.36 |
|  |  | Total |  |  | 2.77 |

| Medición | Uds. | Parcial |
|---|---|---|
| INSTALACION VRV | 75 | 75.00 |
| Subtotal |  | 75.00 |
|  | -75 | -75.00 |
| VRV PB | 25 | 25.00 |
| VRV PL1 | 45 | 45.00 |
| Subtotal |  | -5.00 |
| VRV PL1 | -30 | -30.00 |
| Subtotal |  | -30.00 |
| Subtotal acumulado |  | 40.00 |
| Total |  | 40 |

**AIGF1215** m COQUILLA CAUCHO SINTÉTICO FRIGORÍFICO 1/2" 12mm e=15mm
52 m × 3.22 (3.24 con costes indirectos) = 168.48
Aislamiento térmico canalización gas refrigerante a base de coquilla aislante de caucho sintético, para tuberías de 1/2" 12mm y similares, e=15mm, totalmente instalada compuesta de:
- 1 Ml coquilla aislante de caucho sintético 1/2" 12mm, e=15mm.
- p.p. de pegamento especial para pegado de junta longitudinal de coquilla
- p.p. de cinta para sellado
- p.p. Pequeño material y accesorios de montaje
- p.p. Mano de obra de instalación

| Código | Ud | Descripción | Rendimiento | Precio | Importe |
|---|---|---|---|---|---|
| 0AIGF1215 | m | Coquilla Caucho sintético frigorífico 1/2" 12mm, e=15mm (material) | 1 | 1.77 | 1.77 |
| MOCAOC | h | Mano de Obra Oficial Calefactor-Clima-Font | 0.03 | 18.8 | 0.56 |
| MOCAPC | h | Mano de Obra Ayudante Calefactor-Clima-Font | 0.03 | 15.65 | 0.47 |
| %ACCAIS1500 | % | Accesorios, pegamento, cinta unión, bridas, tornillos | 15 % | 2.80 | 0.42 |
|  |  | Total |  |  | 3.22 |

| Medición | Uds. | Parcial |
|---|---|---|
| INSTALACION VRV | 147 | 147.00 |
| Subtotal |  | 147.00 |
|  | -147 | -147.00 |
| VRV PB | 17 | 17.00 |
| VRV PL1 | 12 | 12.00 |
| Subtotal |  | -118.00 |
| VRV PL1 | 23 | 23.00 |
| Subtotal |  | 23.00 |
| Subtotal acumulado |  | 52.00 |
| Total |  | 52 |

**AIGF1515** m COQUILLA CAUCHO SINTÉTICO FRIGORÍFICO 5/8" 15mm e=15mm
21 m × 3.35 (3.37 con costes indirectos) = 70.77
Aislamiento térmico canalización gas refrigerante a base de coquilla aislante de caucho sintético, para tuberías de 5/8" 15mm y similares, e=15mm, totalmente instalada compuesta de:
- 1 Ml coquilla aislante de caucho sintético 5/8" 15mm, e=15mm.
- p.p. de pegamento especial para pegado de junta longitudinal de coquilla
- p.p. de cinta para sellado
- p.p. Pequeño material y accesorios de montaje
- p.p. Mano de obra de instalación

| Código | Ud | Descripción | Rendimiento | Precio | Importe |
|---|---|---|---|---|---|
| 0AIGF1515 | m | Coquilla Caucho sintético frigorífico 5/8" 15mm, e=15mm (material) | 1 | 1.88 | 1.88 |
| MOCAOC | h | Mano de Obra Oficial Calefactor-Clima-Font | 0.03 | 18.8 | 0.56 |
| MOCAPC | h | Mano de Obra Ayudante Calefactor-Clima-Font | 0.03 | 15.65 | 0.47 |
| %ACCAIS1500 | % | Accesorios, pegamento, cinta unión, bridas, tornillos | 15 % | 2.91 | 0.44 |
|  |  | Total |  |  | 3.35 |

| Medición | Uds. | Parcial |
|---|---|---|
| INSTALACION VRV | 161 | 161.00 |
| Subtotal |  | 161.00 |
|  | -161 | -161.00 |
| VRV PB | 13 | 13.00 |
| VRV PL1 | 38 | 38.00 |
| Subtotal |  | -110.00 |
| VRV PL1 | -30 | -30.00 |
| Subtotal |  | -30.00 |
| Subtotal acumulado |  | 21.00 |
| Total |  | 21 |

**AIGF1915** m COQUILLA CAUCHO SINTÉTICO FRIGORÍFICO 3/4" 19mm e=15mm
2 m × 3.63 (3.65 con costes indirectos) = 7.30
Aislamiento térmico canalización gas refrigerante a base de coquilla aislante de caucho sintético, para tuberías de 3/4" 19mm y similares, e=15mm, totalmente instalada compuesta de:
- 1 Ml coquilla aislante de caucho sintético 3/4" 19mm, e=15mm.
- p.p. de pegamento especial para pegado de junta longitudinal de coquilla
- p.p. de cinta para sellado
- p.p. Pequeño material y accesorios de montaje
- p.p. Mano de obra de instalación

| Código | Ud | Descripción | Rendimiento | Precio | Importe |
|---|---|---|---|---|---|
| 0AIGF1915 | m | Coquilla Caucho sintético frigorífico 3/4" 19mm, e=15mm (material) | 1 | 2.13 | 2.13 |
| MOCAOC | h | Mano de Obra Oficial Calefactor-Clima-Font | 0.03 | 18.8 | 0.56 |
| MOCAPC | h | Mano de Obra Ayudante Calefactor-Clima-Font | 0.03 | 15.65 | 0.47 |
| %ACCAIS1500 | % | Accesorios, pegamento, cinta unión, bridas, tornillos | 15 % | 3.16 | 0.47 |
|  |  | Total |  |  | 3.63 |

| Medición | Uds. | Parcial |
|---|---|---|
| INSTALACION VRV | 53 | 53.00 |
| Subtotal |  | 53.00 |
|  | -53 | -53.00 |
| VRV PB | 1 | 1.00 |
| VRV PL1 | 1 | 1.00 |
| Subtotal |  | -51.00 |
| Subtotal acumulado |  | 2.00 |
| Total |  | 2 |

**AIGF2215** m COQUILLA CAUCHO SINTÉTICO FRIGORÍFICO 7/8" 22mm e=15mm
21 m × 4.13 (4.15 con costes indirectos) = 87.15
Aislamiento térmico canalización gas refrigerante a base de coquilla aislante de caucho sintético, para tuberías de 7/8" 22mm y similares, e=15mm, totalmente instalada compuesta de:
- 1 Ml coquilla aislante de caucho sintético 7/8" 22mm, e=15mm.
- p.p. de pegamento especial para pegado de junta longitudinal de coquilla
- p.p. de cinta para sellado
- p.p. Pequeño material y accesorios de montaje
- p.p. Mano de obra de instalación

| Código | Ud | Descripción | Rendimiento | Precio | Importe |
|---|---|---|---|---|---|
| 0AIGF2215 | m | Coquilla Caucho sintético frigorífico 7/8" 22mm, e=15mm (material) | 1 | 2.56 | 2.56 |
| MOCAOC | h | Mano de Obra Oficial Calefactor-Clima-Font | 0.03 | 18.8 | 0.56 |
| MOCAPC | h | Mano de Obra Ayudante Calefactor-Clima-Font | 0.03 | 15.65 | 0.47 |
| %ACCAIS1500 | % | Accesorios, pegamento, cinta unión, bridas, tornillos | 15 % | 3.59 | 0.54 |
|  |  | Total |  |  | 4.13 |

| Medición | Uds. | Parcial |
|---|---|---|
| INSTALACION VRV | 38 | 38.00 |
| Subtotal |  | 38.00 |
|  | -38 | -38.00 |
| VRV PB | 13 | 13.00 |
| VRV PL1 | 8 | 8.00 |
| Subtotal |  | -17.00 |
| Subtotal acumulado |  | 21.00 |
| Total |  | 21 |

**AIGF2820** m COQUILLA CAUCHO SINTÉTICO FRIGORÍFICO 1 1/8" 28mm e=20mm
27 m × 4.89 (4.91 con costes indirectos) = 132.57
Aislamiento térmico canalización gas refrigerante a base de coquilla aislante de caucho sintético, para tuberías de 1 1/8" 28mm y similares, e=20mm, totalmente instalada compuesta de:
- 1 Ml coquilla aislante de caucho sintético 1 1/8" 28mm, e=20mm.
- p.p. de pegamento especial para pegado de junta longitudinal de coquilla
- p.p. de cinta para sellado
- p.p. Pequeño material y accesorios de montaje
- p.p. Mano de obra de instalación

| Código | Ud | Descripción | Rendimiento | Precio | Importe |
|---|---|---|---|---|---|
| 0AIGF2820 | m | Coquilla Caucho sintético frigorífico 1 1/8" 28mm, e=20mm (material) | 1 | 3.22 | 3.22 |
| MOCAOC | h | Mano de Obra Oficial Calefactor-Clima-Font | 0.03 | 18.8 | 0.56 |
| MOCAPC | h | Mano de Obra Ayudante Calefactor-Clima-Font | 0.03 | 15.65 | 0.47 |
| %ACCAIS1500 | % | Accesorios, pegamento, cinta unión, bridas, tornillos | 15 % | 4.25 | 0.64 |
|  |  | Total |  |  | 4.89 |

| Medición | Uds. | Parcial |
|---|---|---|
| INSTALACION VRV | 26 | 26.00 |
| Subtotal |  | 26.00 |
|  | -26 | -26.00 |
| VRV PB | 18 | 18.00 |
| VRV PL1 | 12 | 12.00 |
| Subtotal |  | 4.00 |
| VRV PL1 | -3 | -3.00 |
| Subtotal |  | -3.00 |
| Subtotal acumulado |  | 27.00 |
| Total |  | 27 |

**CLR410A** u CARGA GAS REFRIGERANTE 1 Kg
12 u × 22.84 (22.95 con costes indirectos) = 275.40
Carga gas refrigerante 1 Kg, proporción y clase según instrucciones del fabricante del equipo frigorífico y dimensiones de la instalación, totalmente instalado compuesto por:
- 1 Kg Carga de refrigerante
- p.p. Vacio de la instalación mediante bomba de vacio.
- p.p. Accesorios de montaje y manómetros
- p.p. Mano de obra instalación

| Código | Ud | Descripción | Rendimiento | Precio | Importe |
|---|---|---|---|---|---|
| CLR410A_ | u | Carga Refrigerante R-410A de 1 Kg (material) | 1 | 14.93 | 14.93 |
| MOCAOC | h | Mano de Obra Oficial Calefactor-Clima-Font | 0.198 | 18.8 | 3.72 |
| MOCAPC | h | Mano de Obra Ayudante Calefactor-Clima-Font | 0.198 | 15.65 | 3.10 |
| %ACCINST0500 | % | Accesorios instalación (21/09/2017) | 5 % | 21.75 | 1.09 |
|  |  | Total |  |  | 22.84 |

| Medición | Uds. | Largo | Parcial |
|---|---|---|---|
| PB | 1 | 11.00 | 11.00 |
| PL1 | 1 | 17.00 | 17.00 |
| Subtotal |  |  | 28.00 |
|  | -28 |  | -28.00 |
| VRV PB | 1 | 7.00 | 7.00 |
| VRV PL1 | 1 | 8.00 | 8.00 |
| Subtotal |  |  | -13.00 |
| VRV PL1 | 1 | -3.00 | -3.00 |
| Subtotal |  |  | -3.00 |
| Subtotal acumulado |  |  | 12.00 |
| Total |  |  | 12 |

**BT3983210** m BANDEJA PARA TECHO O PARED, METÁLICA DE VARILLAS ELECTROSOLDADAS 100X150, BYCROMATADA MOD. PEMSA REJIBAND
75 m × 27.03 (27.17 con costes indirectos) = 2037.75
Bandeja metálica de varillas electrosoldadas 100X150, Bycromatadas, resistencia a la corrosión clase 5 mod. PEMSA REJIBAND, totalmente instalada, compuesta de:
- 1 m. Bandeja metálica de varillas electrosoldadas 100X150, Bycromatadas, resistencia a la corrosión clase 5 mod. PEMSA REJIBAND
- 1 u. Soporte universal para pared o soporte techo (no varilla) para bandeja 150 mod. PEMSA REJIBAND
- 1 u. Juego de uniones click rápidas y uniones reforzadas necesarias para 1m bandeja mod. PEMSA REJIBAND
- 1 m. Cable desnudo Cu 1x35mm2
- p.p. Soporte universal para cajas de registro a bandeja mod. PEMSA REJIBAND
- p.p. Sellado certificado de paso entre diferentes sectores de incendios
- p.p. Pintura de zinc para repasar y proteger cortes o imperfecciones después de su manipulación
- p.p. Pequeño material y accesorios de montaje
- p.p. Mano de obra de instalación

| Código | Ud | Descripción | Rendimiento | Precio | Importe |
|---|---|---|---|---|---|
| MOELOE | h | Mano de Obra Oficial Electricista | 0.099 | 18.8 | 1.86 |
| MOELPE | h | Mano de Obra Ayudante Electricista | 0.099 | 15.65 | 1.55 |
| BT398321001 | m | Bandeja metálica de varillas electrosoldadas 100X150, Bycromatadas, resistencia a la corrosión clase 5 mod. PEMSA REJIBAND (material) | 1 | 12.46 | 12.46 |
| BT398320102 | u | Soporte universal para pared o soporte techo (no varilla) para bandeja 150 mod. PEMSA REJIBAND (material) | 1 | 3.74 | 3.74 |
| BT398320103 | u | Soporte universal para cajas de registro a bandeja mod. PEMSA REJIBAND (material) | 1 | 3.74 | 3.74 |
| BT398310103 | u | Juego de uniones click rápidas y uniones reforzadas para 1ml bandeja mod. PEMSA REJIBAND | 1 | 0.75 | 0.75 |
| BT11-1 | m | Cable desnudo Cu 1x35mm2 | 1 | 1.64 | 1.64 |
| %MPA0500 | % | Material pequeño auxiliar y accesorios de montaje | 5 % | 25.74 | 1.29 |
|  |  | Total |  |  | 27.03 |

| Medición | Uds. | Largo | Parcial |
|---|---|---|---|
| APOYO TUBERÍAS FRIGORIFICAS PB | 1 | 55.00 | 55.00 |
| Subtotal |  |  | 55.00 |
| VRV PB | 1 | -15.00 | -15.00 |
| Subtotal |  |  | -15.00 |
| APOYO TUBERÍAS FRIGORIFICAS PL1 | 1 | 80.00 | 80.00 |
| Subtotal |  |  | 80.00 |
| VRV PL1 | 1 | -20.00 | -20.00 |
| Subtotal |  |  | -20.00 |
| VR VPL1 | 1 | -25.00 | -25.00 |
| Subtotal |  |  | -25.00 |
| Subtotal acumulado |  |  | 75.00 |
| Total |  |  | 75 |

**BT3983212** m BANDEJA PARA TECHO O PARED, METÁLICA DE VARILLAS ELECTROSOLDADAS 100X300, BYCROMATADA MOD. PEMSA REJIBAND
10 m × 33.36 (33.53 con costes indirectos) = 335.30
andeja metálica de varillas electrosoldadas 100X300, Bycromatadas, resistencia a la corrosión clase 5 mod. PEMSA REJIBAND, totalmente instalada, compuesta de:
- 1 m. Bandeja metálica de varillas electrosoldadas 100X300, Bycromatadas, resistencia a la corrosión clase 5 mod. PEMSA REJIBAND
- 1 u. Soporte universal para pared o soporte techo (no varilla) para bandeja 300 mod. PEMSA REJIBAND
- 1 u. Juego de uniones click rápidas y uniones reforzadas necesarias para 1m bandeja mod. PEMSA REJIBAND
- 1 m. Cable desnudo Cu 1x35mm2
- p.p. Soporte universal para cajas de registro a bandeja mod. PEMSA REJIBAND
- p.p. Sellado certificado de paso entre diferentes sectores de incendios
- p.p. Pintura de zinc para repasar y proteger cortes o imperfecciones después de su manipulación
- p.p. Pequeño material y accesorios de montaje
- p.p. Mano de obra de instalación

| Código | Ud | Descripción | Rendimiento | Precio | Importe |
|---|---|---|---|---|---|
| MOELOE | h | Mano de Obra Oficial Electricista | 0.119 | 18.8 | 2.24 |
| MOELPE | h | Mano de Obra Ayudante Electricista | 0.119 | 15.65 | 1.86 |
| BT398321201 | m | Bandeja metálica de varillas electrosoldadas 100X300, Bycromatadas, resistencia a la corrosión clase 5 mod. PEMSA REJIBAND (material) | 1 | 15.57 | 15.57 |
| BT398320302 | u | Soporte universal para pared o soporte techo (no varilla) para bandeja 300 mod. PEMSA REJIBAND (material) | 1 | 5.97 | 5.97 |
| BT398320103 | u | Soporte universal para cajas de registro a bandeja mod. PEMSA REJIBAND | 1 | 3.74 | 3.74 |
| BT398310103 | u | Juego de uniones click rápidas y uniones reforzadas para 1ml bandeja mod. PEMSA REJIBAND | 1 | 0.75 | 0.75 |
| BT11-1 | m | Cable desnudo Cu 1x35mm2 | 1 | 1.64 | 1.64 |
| %MPA0500 | % | Material pequeño auxiliar y accesorios de montaje | 5 % | 31.77 | 1.59 |
|  |  | Total |  |  | 33.36 |

| Medición | Uds. | Largo | Parcial |
|---|---|---|---|
| APOYO TUBERÍAS FRIGORIFICAS PATINILLO | 1 | 5.00 | 5.00 |
| CUBIERTA EXTERIOR | 1 | 5.00 | 5.00 |
| Total |  |  | 10 |

**OPROCT** m OMEGA DE PROTECCION PARA TUBERÍA
5 m × 8.94 (8.98 con costes indirectos) = 44.90
Omega en chapa de acero para protección mecánica de tubería compuesto de:
- Ml de omega de chapa de acero galvanizada
- p.p. Pequeño material y accesorios de montaje
- p.p. Mano de obra de instalación

| Código | Ud | Descripción | Rendimiento | Precio | Importe |
|---|---|---|---|---|---|
| OPROCT_ | m | Omega en chapa de acero galvanizada para protección de tuberías. (material) | 1 | 6.74 | 6.74 |
| MOCAOC | h | Mano de Obra Oficial Calefactor-Clima-Font | 0.03 | 18.8 | 0.56 |
| MOCAPC | h | Mano de Obra Ayudante Calefactor-Clima-Font | 0.03 | 15.65 | 0.47 |
| %ACCAIS1500 | % | Accesorios, pegamento, cinta unión, bridas, tornillos | 15 % | 7.77 | 1.17 |
|  |  | Total |  |  | 8.94 |

| Medición | Uds. | Largo | Parcial |
|---|---|---|---|
| DISCURRE POR CUBIERTA AL EXTERIOR | 1 | 5.00 | 5.00 |
| Total |  |  | 5 |

**ISTUPVCEN32H** m RED HORIZONTAL TUBERÍA PVC ENCOLADA D-32mm
145 m × 3.77 (3.79 con costes indirectos) = 549.55
Red Horizontal Colgada Saneamiento realizada mediante tubería PVC RESIDUAL clase "B", diámetro nominal 32mm, segun Norma UNE/CTE y pruebas acústicas basadas en la norma EN 14366, nivel sonoro máximo a 1l/s de 8 dB(A), resistencia al fuego B-S1, d0, pasos de muros mediante plancha elastomérica de 13mm de espesor, totalmente instalada compuesta de:
- Ml Tubería PVC-RESIDUAL clase "B" d-32mm
- Abrazaderas isofónicas
- Los cambios de dirección deberán ser realizados a dos codos de 45º
- Piezas especiales, tes, reducciones, manguitos, etc.
- p.p. Pequeño material y accesorios de montaje
- p.p. Mano de obra de instalación

| Código | Ud | Descripción | Rendimiento | Precio | Importe |
|---|---|---|---|---|---|
| PVCEN32_ | m | RED HORIZONTAL TUBERÍA ENCOLADA D-32mm (material) | 1 | 1.59 | 1.59 |
| MOCAOC | h | Mano de Obra Oficial Calefactor-Clima-Font | 0.049 | 18.8 | 0.92 |
| MOCAPC | h | Mano de Obra Ayudante Calefactor-Clima-Font | 0.049 | 15.65 | 0.77 |
| %ACCVAL1500 | % | Accesorios, Piezas especiales, Soportes Valvulería | 15 % | 3.28 | 0.49 |
|  |  | Total |  |  | 3.77 |

| Medición | Uds. | Parcial |
|---|---|---|
| PL1 | 105 | 105.00 |
| Subtotal |  | 105.00 |
| VRV PL1 | -25 | -25.00 |
| Subtotal |  | -25.00 |
| PB | 80 | 80.00 |
| Subtotal |  | 80.00 |
| VRV PB | -15 | -15.00 |
| Subtotal |  | -15.00 |
| Subtotal acumulado |  | 145.00 |
| Total |  | 145 |

### CL_02 PRODUCCIÓN DE CALOR (06/03/2015)
Importe: 45310.93

#### CL_21 PRODUCCIÓN SALA DE CALDERAS (06/03/2015)
Importe: 20166.51

**CACAMUVV200W100** u CALDERA MURAL VIESSMANN VITODENS 200-W DE 99Kw
2 u × 4188.47 (4209.41 con costes indirectos) = 8418.82
Caldera mural de condensación a gas marca VIESSMANN modelo VITODENS 200-W o similar, potencia a 50/30ºC 99,0Kw, potencia a 80/60ºC 90,9Kw, carga térmica nominal 92,9Kw, quemador modulante, conexión de gas 1", conexión salida de humos 100/150mm, presión máxima de trabajo 4bar, conexión eléctrica 230v/50Hz, potencia eléctrica 175W, peso total vacío 83kg, bomba de velocidad/caudal variable, regulación electrónica, dimensiones F530xA480xH850mm, totalmente instalada compuesta por:
- Caldera mural condensación VIESSMANN VITODENS 200-W 99kW o similar
- Ud. Tarjeta comunicación
- Ud. Tarjeta modulación de potencia 0-10 Vcc
- 2 Sondas de inmersión
- Kit salida de humos
- Soportes Pared Atornillar
- Parte proporcional soportes bastidor en caso de cascada
- Plantilla kit conexiones hidráulicas
- Envolvente
- Accesorios de montaje
- Mano de obra de instalación
- Puesta en marcha por S.A.T.O.

| Código | Ud | Descripción | Rendimiento | Precio | Importe |
|---|---|---|---|---|---|
| CACAMUVV200W100_ | u | Caldera Mural estanca gas (material) | 1 | 3594.61 | 3594.61 |
| KITBIFLUJO | u | Kit biflujo evacuación humos caldera mural (material) | 1 | 82.12 | 82.12 |
| KITDESAG | u | Kit recogida condensados caldera mural (material) | 1 | 12.69 | 12.69 |
| PLANTILLACAL | u | Plantilla conexiones hidráulicas caldera mural (material) | 1 | 17.71 | 17.71 |
| MOCAOC | h | Mano de Obra Oficial Calefactor-Clima-Font | 2.471 | 18.8 | 46.45 |
| MOCAPC | h | Mano de Obra Ayudante Calefactor-Clima-Font | 2.471 | 15.65 | 38.67 |
| MOELOE | h | Mano de Obra Oficial Electricista | 0.198 | 18.8 | 3.72 |
| MOELPE | h | Mano de Obra Ayudante Electricista | 0.198 | 15.65 | 3.10 |
| %ACCPM0500 | % | Puesta en marcha S.A.T.O. | 5 % | 3799.07 | 189.95 |
| %ACCINST0500 | % | Accesorios instalación | 5 % | 3989.02 | 199.45 |
|  |  | Total |  |  | 4188.47 |

| Medición | Uds. | Parcial |
|---|---|---|
| CALDERA | 2 | 2.00 |
| Total |  | 2 |

**CACAVCOL** u COLECTOR CONEXIÓN VIESSMANN
2 u × 828.99 (833.13 con costes indirectos) = 1666.26
Colector conexión VIESSMANN, marca del fabricante de calderas, totalmente instalado compuesto por:
- Bomba caudal segun caldera
- Aislamiento
- Material conexión
- Juntas planas
- Grupo hidráulico
- p.p. Aguja de equilibrado
- p.p. Accesorios de montaje
- p.p. Mano de obra de instalación

| Código | Ud | Descripción | Rendimiento | Precio | Importe |
|---|---|---|---|---|---|
| CACAVCOL_ | u | Colector conexión VIESSMANN (material) | 1 | 686.82 | 686.82 |
| MOCAOC | h | Mano de Obra Oficial Calefactor-Clima-Font | 0.494 | 18.8 | 9.29 |
| MOCAPC | h | Mano de Obra Ayudante Calefactor-Clima-Font | 0.494 | 15.65 | 7.73 |
| MOELOE | h | Mano de Obra Oficial Electricista | 0.494 | 18.8 | 9.29 |
| MOELPE | h | Mano de Obra Ayudante Electricista | 0.494 | 15.65 | 7.73 |
| %ACCVAL1500 | % | Accesorios, Piezas especiales, Soportes Valvulería | 15 % | 720.86 | 108.13 |
|  |  | Total |  |  | 828.99 |

| Medición | Uds. | Parcial |
|---|---|---|
| CALDERA | 2 | 2.00 |
| Total |  | 2 |

**CABRBK1103B** u KIT SALIDA HORIZONTAL / VERTICAL
2 u × 216.61 (217.69 con costes indirectos) = 435.38
Kit de salida de humos para la caldera según fabricante, totalmente instalada y compuesta por:
- conducto concentrico d=110mm según fabricante de caldera
- p.p. Pequeño material y accesorios de montaje
- p.p. Mano de obra de instalación

| Código | Ud | Descripción | Rendimiento | Precio | Importe |
|---|---|---|---|---|---|
| CABRBK1103B_ | u | kit salida de humos BK110/3B (material) | 1 | 163.49 | 163.49 |
| MOCAOC | h | Mano de Obra Oficial Calefactor-Clima-Font | 0.494 | 18.8 | 9.29 |
| MOCAPC | h | Mano de Obra Ayudante Calefactor-Clima-Font | 0.494 | 15.65 | 7.73 |
| %ACCCHIM2000 | % | Accesorios, piezas especiales, soportes chimeneas (21/09/2017) | 20 % | 180.51 | 36.10 |
|  |  | Total |  |  | 216.61 |

| Medición | Uds. | Parcial |
|---|---|---|
| CALDERA | 2 | 2.00 |
| Total |  | 2 |

**CACAVV300** u MODULO REGULACION Y CONTROL CASCADA MEDIANTE VITOTONIC 300
1 u × 467.68 (470.02 con costes indirectos) = 470.02
Módulo de regulación y control secuencia cascada mediante centraliita Vitotronic 300, posibilidad de ampliación de regulación como extensión de control sobre un circuito de calefacción con valvula mezcladora, totalmente instalado compuesto de:
- 1 Ud. Módulo de control de secuencia cascada de calderas
- 1 Ud. Módulo de control de bomba sencilla
- 1 Ud. Módulo de control de circuito hidráulico
- 1 Ud. Módulo de lectura de sonda
- Esquemas Sinópticos
- Puesta en marcha por S.A.T.O.
- Ingeniería de programación
- p.p. Conexionado eléctrico
- p.p. Mano de obra de instalación
- p.p. Accesorios de montaje

| Código | Ud | Descripción | Rendimiento | Precio | Importe |
|---|---|---|---|---|---|
| CACAVV300_ | u | Módulo AGU 2550 (material) | 1 | 369.54 | 369.54 |
| MOELOE | h | Mano de Obra Oficial Electricista | 0.988 | 18.8 | 18.57 |
| MOCAOC | h | Mano de Obra Oficial Calefactor-Clima-Font | 0.988 | 18.8 | 18.57 |
| %ACCVAL1500 | % | Accesorios, Piezas especiales, Soportes Valvulería | 15 % | 406.68 | 61.00 |
|  |  | Total |  |  | 467.68 |

| Medición | Uds. | Parcial |
|---|---|---|
| CONTROL SECUENCIA CASCADA CALDERAS | 1 | 1.00 |
| Total |  | 1 |

**CJCON** u NEUTRALIZADOR DE CONDENSADOS PARA ÁGUAS ÁCIDAS, 60L/h (21/09/2017)
1 u × 214.64 (215.71 con costes indirectos) = 215.71
Ud. Neutralizador de condensados a saneamiento, para tratamiento de águas ácidas, con depósito de recogida de condensados, y tratamiento neutralizador, caudal 60L/h, totalmente instalada compuesta de:
- Ud. Neutralizador condensados
- Soportes
- Piezas especiales, racores, tuerca-contratuerca, etc.
- Teflón unión estanca
- p.p. Pequeño material y accesorios de montaje
- p.p. Conexionado eléctrico
- p.p. Mano de obra de instalación
- p.p. Pruebas funcionamiento, intensidad absorbida,
- p.p. Costes Indirectos

| Código | Ud | Descripción | Rendimiento | Precio | Importe |
|---|---|---|---|---|---|
| CJCON_ | u | Neutralizador condensados para águas ácidas (material) | 1 | 186.64 | 186.64 |
| %ACCVAL1500 | % | Accesorios, Piezas especiales, Soportes Valvulería | 15 % | 186.64 | 28.00 |
|  |  | Total |  |  | 214.64 |

| Medición | Uds. | Parcial |
|---|---|---|
| NEUTRALIZADOR | 1 | 1.00 |
| Total |  | 1 |

**CACHICDMR175** u MÓDULO RECTO 960mm CHIM. SIMPLE PARED INOX CONDENSACIÓN D-175mm
12 u × 35.65 (35.83 con costes indirectos) = 429.96
Módulo recto largo longitud 960mm chimenea modular simple pared inoxidable AISI 316, uso condensación, diámetro interior 175mm, totalmente instalado compuesto de:
- Ud. Módulo recto largo longitud 960mm chimenea modular con junta de silicona, simple pared inoxidable AISI 316, diámetro interior 175mm
- Ud. Abrazadera unión tramos
- p.p. Embocaduras, derivaciones, elementos de fijación y piezas especiales
- p.p. Accesorios de montaje
- p.p. Mano de obra de instalación

| Código | Ud | Descripción | Rendimiento | Precio | Importe |
|---|---|---|---|---|---|
| CACHICDMR175_ | u | MÓDULO RECTO 960mm CHIM. SIMPLE PARED INOX D-175mm (material) | 1 | 28.37 | 28.37 |
| AUT200_ | u | Abrazadera Unión Tubos D-200mm (material) | 1 | 4.18 | 4.18 |
| MOCAPC | h | Mano de Obra Ayudante Calefactor-Clima-Font | 0.198 | 15.65 | 3.10 |
|  |  | Total |  |  | 35.65 |

| Medición | Uds. | Largo | Parcial |
|---|---|---|---|
| TRAMO VERTICAL | 1 | 9.00 | 9.00 |
| TRAMO HORIZONTAL | 1 | 3.00 | 3.00 |
| Total |  |  | 12 |

**CACHICDMRM175** u MÓDULO RECTO 460mm CHIM. SIMPLE PARED INOX CONDENSACION D-175mm
1 u × 25.2 (25.33 con costes indirectos) = 25.33
Módulo recto largo longitud 460mm chimenea modular simple pared inoxidable AISI 316, uso condensaión, diámetro interior 175mm, totalmente instalado compuesto de:
- Ud. Módulo recto largo longitud 460mm chimenea modular con junta de silicona, simple pared inoxidable AISI 316, diámetro interior 175mm
- Ud. Abrazadera unión tramos
- p.p. Embocaduras, derivaciones, elementos de fijación y piezas especiales
- p.p. Accesorios de montaje
- p.p. Mano de obra de instalación

| Código | Ud | Descripción | Rendimiento | Precio | Importe |
|---|---|---|---|---|---|
| CACHICDMRM175_ | u | MÓDULO RECTO 460mm CHIM. SIMPLE PARED CONDENSACIÓN INOX D-175mm (material) | 1 | 17.92 | 17.92 |
| AUT200_ | u | Abrazadera Unión Tubos D-200mm | 1 | 4.18 | 4.18 |
| MOCAPC | h | Mano de Obra Ayudante Calefactor-Clima-Font | 0.198 | 15.65 | 3.10 |
|  |  | Total |  |  | 25.2 |

**CACHCD45C175** u CODO 45º CHIM. SIMPLE PARED INOX CONDENSACIÓN D-175mm
2 u × 24.25 (24.37 con costes indirectos) = 48.74
Codo desvío a 45º chimenea modular siimple pared inoxidable AISI 316, uso condensación, diámetro interior 175mm, totalmente instalado compuesto por:
- Ud. Codo desvío 45º chimenea modular simple pared inoxidable AISI 316, coh junta de silicona D-175mm
- Ud. Abrazadera unión tramos
- p.p. Accesorios de montaje
- p.p. Mano de obra instalación

| Código | Ud | Descripción | Rendimiento | Precio | Importe |
|---|---|---|---|---|---|
| CHINCD45175_ | u | Codo 45º Chim. Simple Pared INOX CONDENSACIÓN D-175mm (material) | 1 | 12.31 | 12.31 |
| AUT200_ | u | Abrazadera Unión Tubos D-200mm | 1 | 4.18 | 4.18 |
| MOCAOC | h | Mano de Obra Oficial Calefactor-Clima-Font | 0.198 | 18.8 | 3.72 |
| %ACCCHIM2000 | % | Accesorios, piezas especiales, soportes chimeneas | 20 % | 20.21 | 4.04 |
|  |  | Total |  |  | 24.25 |

| Medición | Uds. | Parcial |
|---|---|---|
| CHIM | 2 | 2.00 |
| Total |  | 2 |

**CACHCDCSL175** u CONO SALIDA LIBRE CHIM. SIMPLE PARED INOX CONDENSACIÓN D-175mm
1 u × 39.94 (40.14 con costes indirectos) = 40.14
Cono salida libre chimenea simple pared inoxidable AISI 316, uso condensación, diámetro interior 175mm, totalmente instalado compuesto por:
- Ud. Cono de salida libre inoxidable AISI 316,con junta de silicona 175mm
- Ud. Abrazadera unión tramos
- p.p. Accesorios de montaje
- p.p. Mano de obra instalación

| Código | Ud | Descripción | Rendimiento | Precio | Importe |
|---|---|---|---|---|---|
| CACHICDCS175_ | u | CONO SALIDA LIBRE CHIM. SIMPLE PARED INOX CONDENSACIÓN D-175mm (material) | 1 | 25.38 | 25.38 |
| AUT200_ | u | Abrazadera Unión Tubos D-200mm | 1 | 4.18 | 4.18 |
| MOCAOC | h | Mano de Obra Oficial Calefactor-Clima-Font | 0.198 | 18.8 | 3.72 |
| %ACCCHIM2000 | % | Accesorios, piezas especiales, soportes chimeneas | 20 % | 33.28 | 6.66 |
|  |  | Total |  |  | 39.94 |

| Medición | Uds. | Parcial |
|---|---|---|
| CHIM | 1 | 1.00 |
| Total |  | 1 |

**CACHCDT175** u TE CHIM. SIMPLE PARED INOX CONDENSACIÓN D-175mm
1 u × 63.67 (63.99 con costes indirectos) = 63.99
Te chimenea modular pared simple inoxidable AISI 316 especial caldera condensación, diámetro interior 175mm, totalmente instalado compuesto de:
- Ud. Te chimenea modular pared simple inoxidable AISI 316 con junta de silicona
- Ud. Abrazadera unión tramos
- p.p. Embocaduras, derivaciones, elementos de fijación y piezas especiales
- p.p. Accesorios de montaje
- p.p. Mano de obra de instalación

| Código | Ud | Descripción | Rendimiento | Precio | Importe |
|---|---|---|---|---|---|
| CACHCDT175_ | u | Te Chim. Simple Pared Condensación INOX CONDENSACIÓN D-175mm (material) | 1 | 43.3 | 43.30 |
| AUT200_ | u | Abrazadera Unión Tubos D-200mm | 1 | 4.18 | 4.18 |
| MOCAOC | h | Mano de Obra Oficial Calefactor-Clima-Font | 0.297 | 18.8 | 5.58 |
| %ACCCHIM2000 | % | Accesorios, piezas especiales, soportes chimeneas | 20 % | 53.06 | 10.61 |
|  |  | Total |  |  | 63.67 |

| Medición | Uds. | Parcial |
|---|---|---|
| CHIM | 1 | 1.00 |
| Total |  | 1 |

**CACHCDSPI175** u SOPORTE INTERMEDIO CHIM. INOX D-175mm
3 u × 8.33 (8.37 con costes indirectos) = 25.11
Soporte intermedio chimenea modular inoxidable, diámetro interior 175mm, totalmente instalado compuesto de:
- Ud. Soporte intermedio chimenea modular inoxidable, diámetro interior 175mm.
- p.p. Embocaduras, derivaciones, elementos de fijación y piezas especiales
- p.p. Accesorios de montaje
- p.p. Mano de obra de instalación

| Código | Ud | Descripción | Rendimiento | Precio | Importe |
|---|---|---|---|---|---|
| CACHCDSP175_ | u | SOPORTE INTERMEDIO CHIM. INOX D-175mm (material) | 1 | 5.23 | 5.23 |
| MOCAPC | h | Mano de Obra Ayudante Calefactor-Clima-Font | 0.198 | 15.65 | 3.10 |
|  |  | Total |  |  | 8.33 |

| Medición | Uds. | Parcial |
|---|---|---|
| CHIM | 3 | 3.00 |
| Total |  | 3 |

**CACHCDAC175** u ACOPLAMIENTO CALDERA CHIM. INOX D-175mm
2 u × 20.22 (20.32 con costes indirectos) = 40.64
Acoplamiento caldera chimenea modular inoxidable AISI 316, diámetro interior 175mm, totalmente instalado compuesto de:
- Ud. Acoplamiento caldera chimenea modular inoxidable AISI 316 diámetro interior 175mm
- Ud. Abrazadera unión tramos
- p.p. Embocaduras, derivaciones, elementos de fijación y piezas especiales
- p.p. Accesorios de montaje
- p.p. Mano de obra de instalación

| Código | Ud | Descripción | Rendimiento | Precio | Importe |
|---|---|---|---|---|---|
| CACHCDAC175_ | u | ACOPLAMIENTO CALDERA CHIM. SIMPLE PARED INOX D-175mm (material) | 1 | 14.18 | 14.18 |
| AUT200_ | u | Abrazadera Unión Tubos D-200mm | 1 | 4.18 | 4.18 |
| MOCAPC | h | Mano de Obra Ayudante Calefactor-Clima-Font | 0.119 | 15.65 | 1.86 |
|  |  | Total |  |  | 20.22 |

| Medición | Uds. | Parcial |
|---|---|---|
| CALDERA | 2 | 2.00 |
| Total |  | 2 |

**BOAC8** m BOTELLA EQUILIBRADO AC. NEGRO ELECTROS. UNE EN-10255 Ø8"
1 m × 669.74 (673.09 con costes indirectos) = 673.09
Aguja Equilibrado Hidráuico realizada con tubería de acero negro electrosoldado según UNE-EN 10.255:2005 con uniones soldadas a tope, diámetro 8", diseño de altura y bocas de conexión según documentación de proyecto (memoria, planos), pintado con dos manos de imprimación anticorrosiva, aislado con coquilla aislante de caucho sintético tipo AF/Armaflex o similar de e=30mm, totalmente instalada compuesta de:
- 1 Ml Botella de equilibrado acero negro electrosoldado de diámetro 8".
- Aislamiento coquilla aislante de caucho sintético tipo AF/Armaflex o similar de e=30mm
- Tapas de cierre electrosoldadas en ambos extremos de diámetro 5".
- Piezas especiales, bridas, codos, tes, reducciones, manguitos, etc.
- Soportes Isofónicos c/goma
- Pruebas hidráulicas.
- Material Soldadura
- Imprimación anticorrosiva
- p.p. Pequeño material y accesorios de montaje
- p.p. Mano de obra de instalación
(Propiedad Intelectual INGENIERIA CRUZ MARQUES, S.L.P.)

| Código | Ud | Descripción | Rendimiento | Precio | Importe |
|---|---|---|---|---|---|
| 0TUAC200 | m | Tubería Acero Negro Electrosoldado 8" (material) | 3 | 52.56 | 157.68 |
| MOCAOC | h | Mano de Obra Oficial Calefactor-Clima-Font | 14.825 | 18.8 | 278.71 |
| MOCAPC | h | Mano de Obra Ayudante Calefactor-Clima-Font | 14.825 | 15.65 | 232.01 |
| %ACCVAL | % | Accesorios, Piezas especiales, Soportes Valvulería (06/03/2015) | 0.1 % | 668.40 | 0.67 |
| %MPA | % | Material pequeño auxiliar y accesorios de montaje | 0.1 % | 669.07 | 0.67 |
|  |  | Total |  |  | 669.74 |

| Medición | Uds. | Parcial |
|---|---|---|
| AGUJA DE EQUILIBRADO | 1 | 1.00 |
| Total |  | 1 |

**CAVE200CLV10** u VASO EXPANSIÓN MEMB. REC. 200 LITROS 10BAR USO CALEFACCIÓN
1 u × 204.93 (205.95 con costes indirectos) = 205.95
Vaso de expansión con membrana recambiable para uso calefacción, capacidad 200 litros, presión máxima 10 Bar, Temperatura máxima 100ºC, conexión hidráulica 1½", diámetro 600mm, tarado a la presión de proyecto, totalmente instalado compuesto de:
- Vaso de expansión con membrana recambiable para uso calefacción, de 200 litros
- Manometro 0-6bar conectado al lado del aire, mediante valvula de corte.
- Piezas especiales, racores, bridas, etc.
- p.p. Pequeño material y accesorios de montaje
- p.p. Mano de obra de instalación

| Código | Ud | Descripción | Rendimiento | Precio | Importe |
|---|---|---|---|---|---|
| CAVE200V10C | u | Vaso Expansión Memb. Rec. 200 Litros 10bar uso calefacción (material) | 1 | 162.74 | 162.74 |
| MOCAPC | h | Mano de Obra Ayudante Calefactor-Clima-Font | 0.988 | 15.65 | 15.46 |
| %ACCVAL1500 | % | Accesorios, Piezas especiales, Soportes Valvulería | 15 % | 178.20 | 26.73 |
|  |  | Total |  |  | 204.93 |

| Medición | Uds. | Parcial |
|---|---|---|
| INSTALACIÓN | 1 | 1.00 |
| Total |  | 1 |

**CAVE8CLV10** u VASO EXPANSIÓN MEMB. REC. 8 LITROS 10BAR USO CALEFACCIÓN
2 u × 21.62 (21.73 con costes indirectos) = 43.46
Vaso de expansión con membrana recambiable para uso calefacción, capacidad 8 litros, presión máxima 10 Bar, Temperatura máxima 100ºC, conexión hidráulica 3/4", diámetro 220mm, tarado a la presión de proyecto, totalmente instalado compuesto de:
- Vaso de expansión con membrana recambiable para uso calefacción, de 8 litros
- Manometro 0-6bar conectado al lado del aire, mediante valvula de corte.
- Piezas especiales, racores, bridas, etc.
- p.p. Pequeño material y accesorios de montaje
- p.p. Mano de obra de instalación

| Código | Ud | Descripción | Rendimiento | Precio | Importe |
|---|---|---|---|---|---|
| CAVE8V10C | u | Vaso Expansión Memb. Rec. 8 Litros 10bar uso calefacción (material) | 1 | 14.93 | 14.93 |
| MOCAPC | h | Mano de Obra Ayudante Calefactor-Clima-Font | 0.247 | 15.65 | 3.87 |
| %ACCVAL1500 | % | Accesorios, Piezas especiales, Soportes Valvulería | 15 % | 18.80 | 2.82 |
|  |  | Total |  |  | 21.62 |

| Medición | Uds. | Parcial |
|---|---|---|
| CALDERA | 2 | 2.00 |
| Total |  | 2 |

**COAC4** m COLECTOR ACERO NEGRO ELECTROSOLDADO UNE EN-10255 Ø4"
2 m × 81.9 (82.31 con costes indirectos) = 164.62
Colector realizado con tubería de acero negro electrosoldado según UNE-EN 10.255:2005 con uniones soldadas a tope, diámetro 4", diseño de boca de conexión y bocas de distribución según documentación de proyecto (memoria, planos), pintado con dos manos de imprimación anticorrosiva, aislado con coquilla aislante de caucho sintético de e=30mm, totalmente instalada compuesta de:
- 1 Ml Tubería acero negro electrosoldado Ø4"
- Aislamiento coquilla aislante de caucho sintético de e=30mm
- Piezas especiales, bridas, codos, tes, reducciones, manguitos, etc.
- Soportes Isofónicos c/goma
- Pruebas hidráulicas
- Material Soldadura
- Imprimación anticorrosiva
- p.p. Pequeño material y accesorios de montaje
- p.p. Mano de obra de instalación

| Código | Ud | Descripción | Rendimiento | Precio | Importe |
|---|---|---|---|---|---|
| 0TUAC100 | m | Tubería Acero Negro Electrosoldado 4" (material) | 1 | 16.8 | 16.80 |
| 0COAF30 | m² | Coquilla Aislante Caucho Sintético tipo AF/Armaflex e=30mm (material) | 0.64 | 5.23 | 3.35 |
| MOCAOC | h | Mano de Obra Oficial Calefactor-Clima-Font | 1.384 | 18.8 | 26.02 |
| MOCAPC | h | Mano de Obra Ayudante Calefactor-Clima-Font | 1.384 | 15.65 | 21.66 |
| %ACCVAL1500 | % | Accesorios, Piezas especiales, Soportes Valvulería | 15 % | 67.83 | 10.17 |
| %MPA0500 | % | Material pequeño auxiliar y accesorios de montaje | 5 % | 78.00 | 3.90 |
|  |  | Total |  |  | 81.9 |

| Medición | Uds. | Parcial |
|---|---|---|
| IDA | 1 | 1.00 |
| RET | 1 | 1.00 |
| Total |  | 2 |

**BORHGRM340120F** u BOMBA SIMPLE CIRC. ELECT. GRUNDFOS MAGNA 3 40/120F 1F-230VAC
1 u × 1430.8 (1437.95 con costes indirectos) = 1437.95
Bomba recirculación in-line uso calefacción, sencilla, tipo centrífuga, electrónica, de rotor húmedo, para montaje directo en tubería, montaje embridado, caudal variable, con motor monofásico 230VAC, PN10, grado de protección IP42, clase energética A, cuerpo hierro fundido, marca GRUNDFOS modelo MAGNA 3 - 40/120F o similar, potencia máxima 440W, totalmente instalada compuesta de:
- Ud. Bomba recirculación electrónica GRUNDFOS MAGNA 3 - 40/120F o similar
- Ud. Kit Módulo contaje energía con sonda (JOHNSONS CONTROLS TS-9101-8604, AC24Vac, DC13,5-35Vcc, U1 Signal output DC 0-10Vcc, -10...120ºC)
- Ud. Kit comunicación bus compatible con regulacion propuesta
- Protección Térmica Fabricante
- Soportes
- Piezas especiales, accesorios montaje, juntas, pintura anticorrosiva, etc.
- Teflón unión estanca
- p.p. Pequeño material y accesorios de montaje
- p.p. Conexionado eléctrico
- p.p. Mano de obra de instalación
- p.p. Pruebas funcionamiento, intensidad absorbida, sentido de giro
- Montaje y Aislamiento según instrucciones Fabricante y normas UNE
- Garantía Instalador 2 años desde puesta marcha.

| Código | Ud | Descripción | Rendimiento | Precio | Importe |
|---|---|---|---|---|---|
| M340120F_ | u | BOMBA SIMPLE CIRC. ELECT. GRUNDFOS MAGNA 3 - 40/120F 1V-230VAC (material) | 1 | 1182.53 | 1182.53 |
| BAIS50_ | u | Aislamiento térmico bomba Ø50mm (material) | 1 | 7.46 | 7.46 |
| MOCAOC | h | Mano de Obra Oficial Calefactor-Clima-Font | 2.471 | 18.8 | 46.45 |
| MOELPE | h | Mano de Obra Ayudante Electricista | 0.494 | 15.65 | 7.73 |
| %ACCVAL1500 | % | Accesorios, Piezas especiales, Soportes Valvulería | 15 % | 1244.17 | 186.63 |
|  |  | Total |  |  | 1430.8 |

| Medición | Uds. | Parcial |
|---|---|---|
| CTO CALEF | 1 | 1.00 |
| Total |  | 1 |

**BORHGRM340150F** u BOMBA SIMPLE CIRC. ELECT. GRUNDFOS MAGNA 3 40/150F 1F-230VAC
1 u × 1733.86 (1742.53 con costes indirectos) = 1742.53
Bomba recirculación in-line uso calefacción, sencilla, tipo centrífuga, electrónica, de rotor húmedo, para montaje directo en tubería, montaje embridado, caudal variable, con motor monofásico 230VAC, PN10, grado de protección IP42, clase energética A, cuerpo hierro fundido, marca GRUNDFOS modelo MAGNA 3 - 40/150F o similar, potencia máxima 608W, totalmente instalada compuesta de:
- Ud. Bomba recirculación electrónica GRUNDFOS MAGNA 3 - 40/150F o similar
- Ud. Kit Módulo contaje energía con sonda (JOHNSONS CONTROLS TS-9101-8604, AC24Vac, DC13,5-35Vcc, U1 Signal output DC 0-10Vcc, -10...120ºC)
- Ud. Kit comunicación bus compatible con regulacion propuesta
- Protección Térmica Fabricante
- Soportes
- Piezas especiales, accesorios montaje, juntas, pintura anticorrosiva, etc.
- Teflón unión estanca
- p.p. Pequeño material y accesorios de montaje
- p.p. Conexionado eléctrico
- p.p. Mano de obra de instalación
- p.p. Pruebas funcionamiento, intensidad absorbida, sentido de giro
- Montaje y Aislamiento según instrucciones Fabricante y normas UNE
- Garantía Instalador 2 años desde puesta marcha.

| Código | Ud | Descripción | Rendimiento | Precio | Importe |
|---|---|---|---|---|---|
| M340150F_ | u | BOMBA SIMPLE CIRC. ELECT. GRUNDFOS MAGNA 3 - 40/120F 1V-230VAC (material) | 1 | 1446.06 | 1446.06 |
| BAIS50_ | u | Aislamiento térmico bomba Ø50mm | 1 | 7.46 | 7.46 |
| MOCAOC | h | Mano de Obra Oficial Calefactor-Clima-Font | 2.471 | 18.8 | 46.45 |
| MOELPE | h | Mano de Obra Ayudante Electricista | 0.494 | 15.65 | 7.73 |
| %ACCVAL1500 | % | Accesorios, Piezas especiales, Soportes Valvulería | 15 % | 1507.70 | 226.16 |
|  |  | Total |  |  | 1733.86 |

| Medición | Uds. | Parcial |
|---|---|---|
| CTO PRIM ACS | 1 | 1.00 |
| Total |  | 1 |

**V3VMHT24VBI40** u VÁLVULA 3V BELIMO HT24-SR-T + SIEMENS VBI31.40 DN40 24Vac 0-10Vcc
1 u × 291.26 (292.72 con costes indirectos) = 292.72
Válvula de tres vías mezcladora marca SIEMENS LANDIS&STAEFA modelo VBI31.40 diámetro DN40, Kvs 25, cuerpo de hierro fundido, PN6, conexiones roscadas, con servomotor proporcional 0-10Vcc, 24VAC/50Hz marca BELIMO modelo HT24-SR-T, acoplamiento, totalmente instalada compuesta de:
- 1 Válvula tres vías SIEMENS VBI31.40 o similar
- 1 Servomotor proporcional 0-10Vcc, 230VAC BELIMO HT24-SR-T o similar
- Acoplamiento
- Piezas especiales, bridas, tuercas, tornillos, juntas, etc.
- p.p. Pequeño material y accesorios de montaje
- p.p. Mano de obra de instalación
- p.p. Conexionado eléctrico

| Código | Ud | Descripción | Rendimiento | Precio | Importe |
|---|---|---|---|---|---|
| V3VMHT24VBI40_ | u | VÁLVULA 3V BELIMO HT24-SR-T + SIEMENS VBI31.40 DN40 24Vac 0-10Vcc (material) | 1 | 208.56 | 208.56 |
| MOCAOC | h | Mano de Obra Oficial Calefactor-Clima-Font | 1.458 | 18.8 | 27.41 |
| MOCAPC | h | Mano de Obra Ayudante Calefactor-Clima-Font | 0.958 | 15.65 | 14.99 |
| MOELOE | h | Mano de Obra Oficial Electricista | 0.123 | 18.8 | 2.31 |
| %ACCVAL1500 | % | Accesorios, Piezas especiales, Soportes Valvulería | 15 % | 253.27 | 37.99 |
|  |  | Total |  |  | 291.26 |

| Medición | Uds. | Parcial |
|---|---|---|
| CTO CALEF | 1 | 1.00 |
| Total |  | 1 |

**VAPU12AB** u PURGA PTO. ALTO AUTOMÁTICA SPIROTOP c/BOTELLÓN ½"
2 u × 72.28 (72.64 con costes indirectos) = 145.28
Purga automática punto alto instalación marca SEDICAL modelo SPIROTOP diámetro Ø½", con botellón Ø50mm, h=80mm o similar, totalmente instalada compuesta de:
- 1 Purga automática punto alto instalación marca SEDICAL modelo SPIROTOP diámetro Ø½", con botellón Ø50mm, h=80mm o similar
- p.p. Pequeño material y accesorios de montaje
- p.p. Mano de obra de instalación

| Código | Ud | Descripción | Rendimiento | Precio | Importe |
|---|---|---|---|---|---|
| 0VAPU12ABS | u | Purga Pto. Alto Automática c/BOTELLÓN ½" (material) | 1 | 35.84 | 35.84 |
| MOCAOC | h | Mano de Obra Oficial Calefactor-Clima-Font | 0.785 | 18.8 | 14.76 |
| MOCAPC | h | Mano de Obra Ayudante Calefactor-Clima-Font | 0.783 | 15.65 | 12.25 |
| %ACCVAL1500 | % | Accesorios, Piezas especiales, Soportes Valvulería | 15 % | 62.85 | 9.43 |
|  |  | Total |  |  | 72.28 |

| Medición | Uds. | Parcial |
|---|---|---|
| SALA CALDERAS | 2 | 2.00 |
| Total |  | 2 |

**VAVE32** u VÁLVULA ESFERA 1¼" PN10 ROSCADA
1 u × 25.08 (25.21 con costes indirectos) = 25.21
Válvula de esfera de bronce, paso total, con bola de latón cromo-duro y asiento de teflón, PN10, montaje roscada, diámetro Ø1¼", totalmente instalada compuesta de:
- 1 Válvula esfera Ø1¼"
- Piezas especiales, racores, tuerca-contratuerca, etc.
- Teflón unión estanca
- p.p. Pequeño material y accesorios de montaje
- p.p. Mano de obra de instalación

| Código | Ud | Descripción | Rendimiento | Precio | Importe |
|---|---|---|---|---|---|
| 0VAVE32 | u | VÁLVULA ESFERA 1¼" PN10 ROSCADA (material) | 1 | 10.08 | 10.08 |
| MOCAOC | h | Mano de Obra Oficial Calefactor-Clima-Font | 0.341 | 18.8 | 6.41 |
| MOCAPC | h | Mano de Obra Ayudante Calefactor-Clima-Font | 0.34 | 15.65 | 5.32 |
| %ACCVAL1500 | % | Accesorios, Piezas especiales, Soportes Valvulería | 15 % | 21.81 | 3.27 |
|  |  | Total |  |  | 25.08 |

| Medición | Uds. | Largo | Parcial |
|---|---|---|---|
| CALD BIOMASA | 1 | 2.00 | 2.00 |
| Subtotal |  |  | 2.00 |
|  | -2 |  | -2.00 |
| Subtotal |  |  | -2.00 |
| VASO EXPANSION | 1 |  | 1.00 |
| Subtotal |  |  | 1.00 |
| Subtotal acumulado |  |  | 1.00 |
| Total |  |  | 1 |

**VAVE50** u VÁLVULA ESFERA 2" PN10 ROSCADA
8 u × 27.97 (28.11 con costes indirectos) = 224.88
Válvula de esfera de bronce, paso total, con bola de latón cromo-duro y asiento de teflón, PN10, montaje roscada, diámetro Ø2", totalmente instalada compuesta de:
- 1 Válvula esfera Ø2"
- Piezas especiales, racores, tuerca-contratuerca, etc.
- Teflón unión estanca
- p.p. Pequeño material y accesorios de montaje
- p.p. Mano de obra de instalación

| Código | Ud | Descripción | Rendimiento | Precio | Importe |
|---|---|---|---|---|---|
| 0VAVE50 | u | Válvula Esfera 2" PN10 Roscada (material) | 1 | 7.39 | 7.39 |
| MOCAOC | h | Mano de Obra Oficial Calefactor-Clima-Font | 0.492 | 18.8 | 9.25 |
| MOCAPC | h | Mano de Obra Ayudante Calefactor-Clima-Font | 0.491 | 15.65 | 7.68 |
| %ACCVAL1500 | % | Accesorios, Piezas especiales, Soportes Valvulería | 15 % | 24.32 | 3.65 |
|  |  | Total |  |  | 27.97 |

| Medición | Uds. | Largo | Parcial |
|---|---|---|---|
| CTO CALEF | 1 | 4.00 | 4.00 |
| CTO PRIM ACS | 1 | 4.00 | 4.00 |
| Total |  |  | 8 |

**VARE50R** u VÁLVULA RETENCIÓN 2" PN16 ROSCADA
2 u × 50.16 (50.41 con costes indirectos) = 100.82
Válvula de retención de disco, cuerpo de latón disco, platillo y muelle de acero inoxidable, para montaje roscada PN16 diámetro Ø2", totalmente instalada compuesta de:
- 1 Válvula retención Ø2"
- Piezas especiales, racores, tuerca-contratuerca, etc.
- p.p. Pequeño material y accesorios de montaje
- p.p. Mano de obra de instalación

| Código | Ud | Descripción | Rendimiento | Precio | Importe |
|---|---|---|---|---|---|
| 0VARE50R | u | Válvula Retención 2" PN10 Roscada (material) | 1 | 18.24 | 18.24 |
| MOCAOC | h | Mano de Obra Oficial Calefactor-Clima-Font | 0.737 | 18.8 | 13.86 |
| MOCAPC | h | Mano de Obra Ayudante Calefactor-Clima-Font | 0.736 | 15.65 | 11.52 |
| %ACCVAL1500 | % | Accesorios, Piezas especiales, Soportes Valvulería | 15 % | 43.62 | 6.54 |
|  |  | Total |  |  | 50.16 |

| Medición | Uds. | Parcial |
|---|---|---|
| CTO CALEF | 1 | 1.00 |
| CTO PRIM ACS | 1 | 1.00 |
| Total |  | 2 |

**VAFI65B** u FILTRO COLADOR MALLA "Y" DN65 B
1 u × 82.7 (83.11 con costes indirectos) = 83.11
Filtro Colador malla, tipo "Y" diámetro DN65, conexiones embridadas, PN16, cuerpo hierro gris GG, tamiz inoxidable 18/8, presión trabajo 16 bar, temperatura máxima trabajo 120ºC, totalmente instalado compuesta de:
- 1 Filtro colador malla, tipo "Y" DN65
- Piezas especiales, bridas, tuercas, tornillos, juntas, etc.
- p.p. Pequeño material y accesorios de montaje
- p.p. Mano de obra de instalación

| Código | Ud | Descripción | Rendimiento | Precio | Importe |
|---|---|---|---|---|---|
| 0VAFI65B | u | FILTRO COLADOR MALLA "Y" DN65 B (material) | 1 | 38.82 | 38.82 |
| MOCAOC | h | Mano de Obra Oficial Calefactor-Clima-Font | 0.963 | 18.8 | 18.10 |
| MOCAPC | h | Mano de Obra Ayudante Calefactor-Clima-Font | 0.958 | 15.65 | 14.99 |
| %ACCVAL1500 | % | Accesorios, Piezas especiales, Soportes Valvulería | 15 % | 71.91 | 10.79 |
|  |  | Total |  |  | 82.7 |

| Medición | Uds. | Parcial |
|---|---|---|
| CALDERAS | 1 | 1.00 |
| Total |  | 1 |

**VAFI50R** u FILTRO COLADOR MALLA "Y" 2" R
2 u × 53.87 (54.14 con costes indirectos) = 108.28
Filtro Colador malla, tipo "Y" diámetro Ø2", conexiones roscadas, PN16, cuerpo hierro gris GG, tamiz inoxidable 18/8, presión trabajo 16 bar, temperatura máxima trabajo 120ºC, totalmente instalado compuesta de:
- 1 Filtro colador malla, tipo "Y" Ø2"
- Piezas especiales, racores, tuerca-contratuerca, etc.
- Teflón unión estanca
- p.p. Pequeño material y accesorios de montaje
- p.p. Mano de obra de instalación

| Código | Ud | Descripción | Rendimiento | Precio | Importe |
|---|---|---|---|---|---|
| 0VAFI50R | u | FILTRO COLADOR MALLA "Y" 2" R (material) | 1 | 21.62 | 21.62 |
| MOCAOC | h | Mano de Obra Oficial Calefactor-Clima-Font | 0.733 | 18.8 | 13.78 |
| MOCAPC | h | Mano de Obra Ayudante Calefactor-Clima-Font | 0.731 | 15.65 | 11.44 |
| %ACCVAL1500 | % | Accesorios, Piezas especiales, Soportes Valvulería | 15 % | 46.84 | 7.03 |
|  |  | Total |  |  | 53.87 |

| Medición | Uds. | Parcial |
|---|---|---|
| CTO CALEF | 1 | 1.00 |
| CTO PRIM ACS | 1 | 1.00 |
| Total |  | 2 |

**VAVA20R** u VACÍO MANUAL 3/4" CON RACOR
5 u × 31.79 (31.95 con costes indirectos) = 159.75
Vacío instalación diámetro Ø3/4" con racor, totalmente instalado compuesta de:
- 1 Vacío instalación diámetro Ø3/4" con racor
- Válvula de corte de esfera Ø3/4"
- p.p. tubería acero Ø3/4"
- p.p. Pequeño material y accesorios de montaje
- p.p. Mano de obra de instalación

| Código | Ud | Descripción | Rendimiento | Precio | Importe |
|---|---|---|---|---|---|
| 0VAVA20 | u | VACÍO MANUAL 3/4" (material) | 1 | 17.54 | 17.54 |
| MOCAOC | h | Mano de Obra Oficial Calefactor-Clima-Font | 0.293 | 18.8 | 5.51 |
| MOCAPC | h | Mano de Obra Ayudante Calefactor-Clima-Font | 0.293 | 15.65 | 4.59 |
| %ACCVAL1500 | % | Accesorios, Piezas especiales, Soportes Valvulería | 15 % | 27.64 | 4.15 |
|  |  | Total |  |  | 31.79 |

| Medición | Uds. | Largo | Parcial |
|---|---|---|---|
| DEP INERCIA | 1 |  | 1.00 |
| Subtotal |  |  | 1.00 |
|  | -1 |  | -1.00 |
| Subtotal |  |  | -1.00 |
| COLECTOR | 1 | 2.00 | 2.00 |
| VASO EXPANSION | 3 |  | 3.00 |
| Subtotal |  |  | 5.00 |
| Subtotal acumulado |  |  | 5.00 |
| Total |  |  | 5 |

**VALLDH25** u LLENADO AUTOMATICO CON DESCONECTOR HIDRÁULICO 1"
1 u × 316.87 (318.45 con costes indirectos) = 318.45
Llenado de circuito hidráulico, mediante dispositivo para reponer pérdidas de agua, presión reducida 1,5..6bar y dispositivo desconector hidráulico para evitar reflujos de agua, con toda la valvulería necesaria según R.I.T.E. 2007, conexiones roscadas mediante tuercas unión, totalmente instalado compuesto de:
- 1 Ud. Desconector hidráulico Ø1" con embudo a desagüe Danfoss o similar
- 1 Ud. Valvula reductora de presión Ø1" presión reducida 1,5..6bar
- 5 Ud. Valvula de corte de esfera Ø1"
- 1 Ud. Válvula retención Ø1"
- 1 Ud. Filtro en Y doble malla Ø1"
- 1 Ud. Contador agua fria 15mm
- 1 Ud. Manometro de presión 0-6bar Ø63mm con valvula de corte 1/4"
- Piezas especiales, racores, tuerca-contratuerca, etc.
- Conexión en PVC a desagüe
- p.p. Pequeño material y accesorios de montaje
- p.p. Mano de obra de instalación
- p.p. Mano de obra de control presión de proyecto

| Código | Ud | Descripción | Rendimiento | Precio | Importe |
|---|---|---|---|---|---|
| VADH20_ | u | DESCONECTOR HIDRÁULICO CA296/20 Ø3/4" (material) | 1 | 59.25 | 59.25 |
| 0VARD25 | u | VÁLVULA REDUCTORA PRESIÓN AGUA 1" R (material) | 1 | 46.58 | 46.58 |
| 0VAVE25 | u | Válvula Esfera 1" PN10 Roscada (material) | 5 | 12.26 | 61.30 |
| 0VARE25R | u | VÁLVULA RETENCIÓN 1" PN16 ROSCADA (material) | 1 | 9.09 | 9.09 |
| 0VAFI25R | u | FILTRO COLADOR MALLA "Y" 1" R (material) | 1 | 6.27 | 6.27 |
| IFCOAFABB15_ | u | CONTADOR AGUA FRÍA SANITARIA ABB IBERCONTA DN15 (material) | 1 | 26.13 | 26.13 |
| REGNMA_ | u | MANÓMETRO BAÑO GLICERINA 0-6BAR (material) | 1 | 19.65 | 19.65 |
| 0VES8 | u | Válvula Esfera 1/4" PN10 Rosca (material) | 1 | 1.57 | 1.57 |
| PVCFE40H_ | m | RED HORIZONTAL TUBERÍA PVC FECAL "B" D-40mm (material) | 1.5 | 2.62 | 3.93 |
| MOCAPC | h | Mano de Obra Ayudante Calefactor-Clima-Font | 2.441 | 15.65 | 38.20 |
| %ACCVAL1500 | % | Accesorios, Piezas especiales, Soportes Valvulería | 15 % | 271.97 | 40.80 |
| MOCAOC | h | Mano de Obra Oficial Calefactor-Clima-Font | 0.218 | 18.8 | 4.10 |
|  |  | Total |  |  | 316.87 |

| Medición | Uds. | Parcial |
|---|---|---|
| LLENADO | 1 | 1.00 |
| Total |  | 1 |

**TUAC32** m TUBERÍA ACERO NEGRO ELECTROSOLDADO UNE EN-10255 Ø1¼"
4 m × 14.67 (14.74 con costes indirectos) = 58.96
Canalización realizada con tubería de acero negro electrosoldado según UNE-EN 10.255:2005 diámetro Ø1¼", con uniones soldadas a tope, pintado con dos manos de imprimación anticorrosiva, totalmente instalada compuesta de:
- 1 Ml Tubería acero negro electrosoldado Ø1¼"
- Piezas especiales, codos, tes, reducciones, manguitos, etc.
- Soportes Isofónicos c/goma
- Material Soldadura
- Imprimación anticorrosiva
- p.p. Pequeño material y accesorios de montaje
- p.p. Mano de obra de instalación

| Código | Ud | Descripción | Rendimiento | Precio | Importe |
|---|---|---|---|---|---|
| 0TUAC32 | m | Tubería Acero Negro Electrosoldado 1¼" (material) | 1 | 3.48 | 3.48 |
| MOCAOC | h | Mano de Obra Oficial Calefactor-Clima-Font | 0.252 | 18.8 | 4.74 |
| MOCAPC | h | Mano de Obra Ayudante Calefactor-Clima-Font | 0.251 | 15.65 | 3.93 |
| %ACCVAL1500 | % | Accesorios, Piezas especiales, Soportes Valvulería | 15 % | 12.15 | 1.82 |
| %MPA0500 | % | Material pequeño auxiliar y accesorios de montaje | 5 % | 13.97 | 0.70 |
|  |  | Total |  |  | 14.67 |

| Medición | Uds. | Largo | Parcial |
|---|---|---|---|
| CALD BIOMASA | 2 | 3.00 | 6.00 |
| Subtotal |  |  | 6.00 |
|  | -6 |  | -6.00 |
| Subtotal |  |  | -6.00 |
| VASO EXPANSIÓN | 1 | 4.00 | 4.00 |
| Subtotal |  |  | 4.00 |
| Subtotal acumulado |  |  | 4.00 |
| Total |  |  | 4 |

**TUAC50** m TUBERÍA ACERO NEGRO ELECTROSOLDADO UNE EN-10255 Ø2"
36 m × 24.61 (24.73 con costes indirectos) = 890.28
Canalización realizada con tubería de acero negro electrosoldado según UNE-EN 10.255:2005 diámetro Ø2", con uniones soldadas a tope, pintado con dos manos de imprimación anticorrosiva, totalmente instalada compuesta de:
- 1 Ml Tubería acero negro electrosoldado Ø2"
- Piezas especiales, codos, tes, reducciones, manguitos, etc.
- Soportes Isofónicos c/goma
- Material Soldadura
- Imprimación anticorrosiva
- p.p. Pequeño material y accesorios de montaje
- p.p. Mano de obra de instalación

| Código | Ud | Descripción | Rendimiento | Precio | Importe |
|---|---|---|---|---|---|
| 0TUAC50 | m | Tubería Acero Negro Electrosoldado 2" (material) | 1 | 6.12 | 6.12 |
| MOCAOC | h | Mano de Obra Oficial Calefactor-Clima-Font | 0.414 | 18.8 | 7.78 |
| MOCAPC | h | Mano de Obra Ayudante Calefactor-Clima-Font | 0.414 | 15.65 | 6.48 |
| %ACCVAL1500 | % | Accesorios, Piezas especiales, Soportes Valvulería | 15 % | 20.38 | 3.06 |
| %MPA0500 | % | Material pequeño auxiliar y accesorios de montaje | 5 % | 23.44 | 1.17 |
|  |  | Total |  |  | 24.61 |

| Medición | Uds. | Largo | Parcial |
|---|---|---|---|
| CTO CALEF | 2 | 7.00 | 14.00 |
| CTO PRIM ACS | 2 | 9.00 | 18.00 |
| CALD | 2 | 2.00 | 4.00 |
| Total |  |  | 36 |

**TUAC65** m TUBERÍA ACERO NEGRO ELECTROSOLDADO UNE EN-10255 Ø2½"
20 m × 27.93 (28.07 con costes indirectos) = 561.40
Canalización realizada con tubería de acero negro electrosoldado según UNE-EN 10.255:2005 diámetro Ø2½", con uniones soldadas a tope, pintado con dos manos de imprimación anticorrosiva, totalmente instalada compuesta de:
- 1 Ml Tubería acero negro electrosoldado Ø2½"
- Piezas especiales, codos, tes, reducciones, manguitos, etc.
- Soportes Isofónicos c/goma
- Material Soldadura
- Imprimación anticorrosiva
- p.p. Pequeño material y accesorios de montaje
- p.p. Mano de obra de instalación

| Código | Ud | Descripción | Rendimiento | Precio | Importe |
|---|---|---|---|---|---|
| 0TUAC65 | m | Tubería Acero Negro Electrosoldado 2½" (material) | 1 | 7.83 | 7.83 |
| MOCAOC | h | Mano de Obra Oficial Calefactor-Clima-Font | 0.444 | 18.8 | 8.35 |
| MOCAPC | h | Mano de Obra Ayudante Calefactor-Clima-Font | 0.444 | 15.65 | 6.95 |
| %ACCVAL1500 | % | Accesorios, Piezas especiales, Soportes Valvulería | 15 % | 23.13 | 3.47 |
| %MPA0500 | % | Material pequeño auxiliar y accesorios de montaje | 5 % | 26.60 | 1.33 |
|  |  | Total |  |  | 27.93 |

| Medición | Uds. | Largo | Parcial |
|---|---|---|---|
| CALDERAS - INERCIA - COLECTOR | 2 | 10.00 | 20.00 |
| Total |  |  | 20 |

**TUMCTL32B** m TUB. MULTICAPA PE-Xc/AL/PE-RT TECElogo Ø32x3,0mm
6 m × 9.32 (9.37 con costes indirectos) = 56.22
Canalización realizada con tubería multicapa PE-Xc/AL/PE-RT marca TECE modelo LOGO o similar, según UNE-53.960 EX 2002, dos capas polietileno reticulado al peróxido y aluminio, Ø32x3,0mm, con uniones mediante accesorio especial y anilla método Press-Fitting, totalmente instalada compuesta de:
- 1 Ml Tubería multicapa PE-Xc/AL/PE-RT marca TECE modelo LOGO o similar, diámetro 32x3,0mm
- Piezas especiales, codos, tes, reducciones, manguitos, etc.
- Soportes Isofónicos c/goma
- p.p. Pequeño material y accesorios de montaje
- p.p. Mano de obra de instalación

| Código | Ud | Descripción | Rendimiento | Precio | Importe |
|---|---|---|---|---|---|
| 0TUMCTL32_ | m | Tubería Multicapa PERT-AL-PERT TECElogo Ø32x3,0mm (material) | 1 | 4.73 | 4.73 |
| MOCAOC | h | Mano de Obra Oficial Calefactor-Clima-Font | 0.098 | 18.8 | 1.84 |
| MOCAPC | h | Mano de Obra Ayudante Calefactor-Clima-Font | 0.098 | 15.65 | 1.53 |
| %ACCVAL1500 | % | Accesorios, Piezas especiales, Soportes Valvulería | 15 % | 8.10 | 1.22 |
|  |  | Total |  |  | 9.32 |

| Medición | Uds. | Largo | Parcial |
|---|---|---|---|
| LLENADO | 1 | 6.00 | 6.00 |
| Total |  |  | 6 |

**AIGN3040** m COQUILLA CAUCHO SINTETICO 30x40 PL40-Ac 1¼"
4 m × 11.64 (11.7 con costes indirectos) = 46.80
Aislamiento térmico conducciones agua fría y caliente -5ºC hasta 140ºC, a base de coquilla aislante de caucho sintético elastomérico 30x40mm, espesor nominal 30mm, para tuberías Plásticas 40mm-Acero 1¼" y similares, ë=0,040W/m·K según RITE, totalmente instalada compuesta de:
- Ml Coquilla aislante de caucho sintético elastomérica según descripción.
- p.p. Pegamento especial para pegado de junta longitudinal de coquilla.
- p.p. Cinta para sellado.
- p.p. Pequeño material y accesorios de montaje.
- p.p. Mano de obra de instalación.

| Código | Ud | Descripción | Rendimiento | Precio | Importe |
|---|---|---|---|---|---|
| AIGN3040_ | m | COQUILLA CAUCHO SINTETICO 30x40 PL40-Ac 1¼" (material) | 1 | 5.37 | 5.37 |
| MOCAOC | h | Mano de Obra Oficial Calefactor-Clima-Font | 0.138 | 18.8 | 2.59 |
| MOCAPC | h | Mano de Obra Ayudante Calefactor-Clima-Font | 0.138 | 15.65 | 2.16 |
| %ACCAIS1500 | % | Accesorios, pegamento, cinta unión, bridas, tornillos | 15 % | 10.12 | 1.52 |
|  |  | Total |  |  | 11.64 |

| Medición | Uds. | Largo | Parcial |
|---|---|---|---|
| CALD BIOMASA | 2 | 3.00 | 6.00 |
| Subtotal |  |  | 6.00 |
|  | -6 |  | -6.00 |
| Subtotal |  |  | -6.00 |
| VASO EXPANSIÓN | 1 | 4.00 | 4.00 |
| Subtotal |  |  | 4.00 |
| Subtotal acumulado |  |  | 4.00 |
| Total |  |  | 4 |

**AIGN3063** m COQUILLA CAUCHO SINTETICO 30x63 PL63-Ac 2"
36 m × 15.23 (15.31 con costes indirectos) = 551.16
Aislamiento térmico conducciones agua fría y caliente -5ºC hasta 140ºC, a base de coquilla aislante de caucho sintético elastomérico 30x63mm, espesor nominal 30mm, para tuberías Plásticas 63mm-Acero 2" y similares, ë=0,040W/m·K según RITE, totalmente instalada compuesta de:
- Ml Coquilla aislante de caucho sintético elastomérica según descripción.
- p.p. Pegamento especial para pegado de junta longitudinal de coquilla.
- p.p. Cinta para sellado.
- p.p. Pequeño material y accesorios de montaje.
- p.p. Mano de obra de instalación.

| Código | Ud | Descripción | Rendimiento | Precio | Importe |
|---|---|---|---|---|---|
| AIGN3063_ | m | COQUILLA CAUCHO SINTETICO 30x63 PL63-Ac 2" (material) | 1 | 7.1 | 7.10 |
| MOCAOC | h | Mano de Obra Oficial Calefactor-Clima-Font | 0.178 | 18.8 | 3.35 |
| MOCAPC | h | Mano de Obra Ayudante Calefactor-Clima-Font | 0.178 | 15.65 | 2.79 |
| %ACCAIS1500 | % | Accesorios, pegamento, cinta unión, bridas, tornillos | 15 % | 13.24 | 1.99 |
|  |  | Total |  |  | 15.23 |

| Medición | Uds. | Largo | Parcial |
|---|---|---|---|
| CTO CALEF | 2 | 7.00 | 14.00 |
| CTO PRIM ACS | 2 | 9.00 | 18.00 |
| CALD | 2 | 2.00 | 4.00 |
| Total |  |  | 36 |

**AIGN3075** m COQUILLA CAUCHO SINTETICO 30x75 PL75-Ac 2½"
20 m × 17.28 (17.37 con costes indirectos) = 347.40
Aislamiento térmico conducciones agua fría y caliente -5ºC hasta 140ºC, a base de coquilla aislante de caucho sintético elastomérico 30x75mm, espesor nominal 30mm, para tuberías Plásticas 75mm-Acero 2½" y similares, ë=0,040W/m·K según RITE, totalmente instalada compuesta de:
- Ml Coquilla aislante de caucho sintético elastomérica según descripción.
- p.p. Pegamento especial para pegado de junta longitudinal de coquilla.
- p.p. Cinta para sellado.
- p.p. Pequeño material y accesorios de montaje.
- p.p. Mano de obra de instalación.

| Código | Ud | Descripción | Rendimiento | Precio | Importe |
|---|---|---|---|---|---|
| AIGN3075_ | m | COQUILLA CAUCHO SINTETICO 30x75 PL75-Ac 2½" (material) | 1 | 8.21 | 8.21 |
| MOCAOC | h | Mano de Obra Oficial Calefactor-Clima-Font | 0.198 | 18.8 | 3.72 |
| MOCAPC | h | Mano de Obra Ayudante Calefactor-Clima-Font | 0.198 | 15.65 | 3.10 |
| %ACCAIS1500 | % | Accesorios, pegamento, cinta unión, bridas, tornillos | 15 % | 15.03 | 2.25 |
|  |  | Total |  |  | 17.28 |

| Medición | Uds. | Largo | Parcial |
|---|---|---|---|
| CALDERAS - INERCIA - COLECTOR | 2 | 10.00 | 20.00 |
| Total |  |  | 20 |

**AIGN1032** m COQUILLA CAUCHO SINTETICO 10x32 PL32-Ac 1"
6 m × 4.68 (4.7 con costes indirectos) = 28.20
Aislamiento térmico conducciones agua fría y caliente -5ºC hasta 140ºC, a base de coquilla aislante de caucho sintético elastomérico 10x32mm, espesor nominal 10mm, para tuberías Plásticas 32mm-Acero 1" y similares, ë=0,040W/m·K según RITE, totalmente instalada compuesta de:
- Ml Coquilla aislante de caucho sintético elastomérica según descripción.
- p.p. Pegamento especial para pegado de junta longitudinal de coquilla.
- p.p. Cinta para sellado.
- p.p. Pequeño material y accesorios de montaje.
- p.p. Mano de obra de instalación.

| Código | Ud | Descripción | Rendimiento | Precio | Importe |
|---|---|---|---|---|---|
| AIGN1032_ | m | COQUILLA CAUCHO SINTETICO 10x32 PL32-Ac 1" (material) | 1 | 1.34 | 1.34 |
| MOCAOC | h | Mano de Obra Oficial Calefactor-Clima-Font | 0.079 | 18.8 | 1.49 |
| MOCAPC | h | Mano de Obra Ayudante Calefactor-Clima-Font | 0.079 | 15.65 | 1.24 |
| %ACCAIS1500 | % | Accesorios, pegamento, cinta unión, bridas, tornillos | 15 % | 4.07 | 0.61 |
|  |  | Total |  |  | 4.68 |

| Medición | Uds. | Largo | Parcial |
|---|---|---|---|
| LLENADO | 1 | 6.00 | 6.00 |
| Total |  |  | 6 |

**VAMANCO** u MANGUERA CONEXIÓN VACIOS
1 u × 19.79 (19.89 con costes indirectos) = 19.89
Manguera de 10 metros para la conexión de vacios, compuesto de:
- Ud. Manguera con racor para vacios
- Ud. Soporte
- p.p. Mano de obra

| Código | Ud | Descripción | Rendimiento | Precio | Importe |
|---|---|---|---|---|---|
| VAMANCO_ | u | MANGUERA CONEXIÓN VACIOS (material) | 1 | 10.65 | 10.65 |
| MOCAOC | h | Mano de Obra Oficial Calefactor-Clima-Font | 0.268 | 18.8 | 5.04 |
| MOCAPC | h | Mano de Obra Ayudante Calefactor-Clima-Font | 0.262 | 15.65 | 4.10 |
|  |  | Total |  |  | 19.79 |

| Medición | Uds. | Parcial |
|---|---|---|
| VACIOS | 1 | 1.00 |
| Total |  | 1 |

#### CL_23 PRODUCCIÓN TÉRMICA SOLAR (05/05/2015)
Importe: 10598.04

**CACOVI10FM** u PANEL SOLAR VIESSMANN VITOSOL 100-FM
9 u × 576.75 (579.63 con costes indirectos) = 5216.67
Colector plano solar con desconexión automática por temperatura ThermProtect marca VIESSMANN modelo 100-FM o similar, superficie bruta 2,51m2, superficie absorción 2,32m2, para circuito cerrado o abierto, dimensiones L2.380mm x A1.056mm x H90mm, peso en vacío 41kg, colocación en posición horizontal y vertical, totalmente instalado compuesto por:
- Ud. Colector plano solar con desconexión automática por temperatura ThermProtect marca VIESSMANN modelo 100-FM o similar
- Ud. Unión flexible entre paneles
- Ud. Purgador
- p.p. Alquiler grúa
- p.p. Accesorios de montaje
- p.p. Mano de obra de instalación

| Código | Ud | Descripción | Rendimiento | Precio | Importe |
|---|---|---|---|---|---|
| CACOVI10FM_ | u | PANEL SOLAR VIESSMANN VITOSOL 200-FM (material) | 1 | 359.09 | 359.09 |
| GRUA | u | Alquiler grúa (maquinaria) | 0.3 | 261.29 | 78.39 |
| MOCAPC | h | Mano de Obra Ayudante Calefactor-Clima-Font | 0.988 | 15.65 | 15.46 |
| MOINGPR | h | Mano de Obra Ingeniería Programación (mano de obra; 05/05/2015) | 0.988 | 25 | 24.70 |
| %ACCVAL1500 | % | Accesorios, Piezas especiales, Soportes Valvulería | 15 % | 477.64 | 71.65 |
| %MPA0500 | % | Material pequeño auxiliar y accesorios de montaje | 5 % | 549.29 | 27.46 |
|  |  | Total |  |  | 576.75 |

| Medición | Uds. | Largo | Parcial |
|---|---|---|---|
| BATERÍA SOLAR | 3 | 3.00 | 9.00 |
| Total |  |  | 9 |

**CACOVIDI** u ESTACIÓN DE BOMBEO DIVICON + VITOSOLIC 100 + SD1
1 u × 765.46 (769.29 con costes indirectos) = 769.29
Estación de bombeo solar marca VIESSMANN modelo Solar-Divicon o similar, con bomba de alta eficiencia, dos válvulas de esfera, válvula antiretorno, válvula de seguridad, termómetros, manómetro, indicador de caudal, purgador y control de circuito, sondas, totalmente instalado compuesto de:
- Ud. Estación de bombeo solar marca VIESSMANN modelo Solar-Divicon
- Ud. control de circuito
- Ud. Bomba alta eficiencia
- 2Ud. Válvula esfera
- Ud. Válvula antiretorno
- Ud. Válvula seguridad 6bar
- 2Ud. Termómetros
- 2Ud. Sondas
- Ud. Manómetro
- Ud. Indicador de caudal
- Ud. Purgador
- p.p. Accesorios de montaje
- p.p. Mano de obra de instalación

| Código | Ud | Descripción | Rendimiento | Precio | Importe |
|---|---|---|---|---|---|
| CACOVIDI_ | u | ESTACIÓN DE BOMBEO SOLAR VIESSMANN Solar-Divicon (material) | 1 | 588.28 | 588.28 |
| MOCAPC | h | Mano de Obra Ayudante Calefactor-Clima-Font | 4.942 | 15.65 | 77.34 |
| %ACCVAL1500 | % | Accesorios, Piezas especiales, Soportes Valvulería | 15 % | 665.62 | 99.84 |
|  |  | Total |  |  | 765.46 |

| Medición | Uds. | Parcial |
|---|---|---|
| CENTRALITA DE CONTROL Y BOMBEO | 1 | 1.00 |
| Total |  | 1 |

**CACOACKBSP** u KIT BASICO SOPORTE COLECTOR SOLAR 2-3m2 CUBIERTA PLANA
9 u × 122.05 (122.66 con costes indirectos) = 1103.94
Estructura de apoyo de perfiles de aluminio para la colocación de un colector solar térmico entre 2-3m2 en cubierta plana, con ángulo de inclinación regulable entre 20º y 50º, totalmente instalada compuesta de:
- Ud. Estructura aluminio de apoyo de perfiles para colector solar 2-3m2 sobre cubierta plana según elementos e instrucciones del fabricante del panel.
- p.p. Accesorios de conexión y fijación
- p.p. Mano de obra de instalación

| Código | Ud | Descripción | Rendimiento | Precio | Importe |
|---|---|---|---|---|---|
| CACOACCO_1 | u | KIT básico montaje colector solar 2-3m2 cubierta plana (material) | 1 | 100.78 | 100.78 |
| MOCAPC | h | Mano de Obra Ayudante Calefactor-Clima-Font | 0.988 | 15.65 | 15.46 |
| %ACCINST0500 | % | Accesorios instalación | 5 % | 116.24 | 5.81 |
|  |  | Total |  |  | 122.05 |

| Medición | Uds. | Parcial |
|---|---|---|
| CUBIERTA | 9 | 9.00 |
| Total |  | 9 |

**CACOACCOSO** u KIT CONEXIÓN HIDRÁULICA MONTAJE COLECTOR SOLAR TÉRMICO 2-3m2
3 u × 136.78 (137.46 con costes indirectos) = 412.38
Kit conexiones hidráulicas para colector solar plano 2-3m2 principal según instrucciones y accesorios del fabricante, totalmente instalado compuesto de:
- 2 Latiguillos metálicos flexibles de conexion especiales para energía solar aislados para intemperie longitud 1,5mts.
- 1 Conjunto purgador automático con llave de corte especial solar térmica.
- 1 Vaina para sonda inmersión temperatura grupo paneles solares.
- p.p accesorios de montaje, juntas, racores, tornillería, etc.
- Pruebas hidráulicas estanqueidad.
- p.p. mano de obra de instalación.

| Código | Ud | Descripción | Rendimiento | Precio | Importe |
|---|---|---|---|---|---|
| CACOACCOSO_1 | u | KIT CONEXIONES HIDRAULICAS MONTAJE COLECTOR SOLAR (material) | 1 | 53.75 | 53.75 |
| CACOACCOPU | u | PURGADOR AUTOMÁTICO COLECTOR SOLAR (material) | 1 | 44.05 | 44.05 |
| 0VAVE15 | u | Válvula Esfera ½" PN10 Roscada (material) | 1 | 2.35 | 2.35 |
| CACOACLA | u | CONJUNTO LATIGUILLOS (material) | 1 | 7.46 | 7.46 |
| CACOACVAI | u | VAINA INMERSIÓN (material) | 1 | 14.93 | 14.93 |
| MOCAPC | h | Mano de Obra Ayudante Calefactor-Clima-Font | 0.494 | 15.65 | 7.73 |
| %ACCINST0500 | % | Accesorios instalación | 5 % | 130.27 | 6.51 |
|  |  | Total |  |  | 136.78 |

| Medición | Uds. | Parcial |
|---|---|---|
| BATERIAS | 3 | 3.00 |
| Total |  | 3 |

**VAPU15M** u PURGA PTO. ALTO MANUAL ½" CONDUCIDA
3 u × 25.25 (25.38 con costes indirectos) = 76.14
Purga manual punto alto instalación diámetro Ø1/2" conducido a desagüe, totalmente instalada compuesta de:
- 1 Purga manual punto alto instalación diámetro Ø1/2"
- Válvula de corte de esfera Ø1/2"
- p.p. tubería acero Ø1/2"
- p.p. Pequeño material y accesorios de montaje
- p.p. Mano de obra de instalación

| Código | Ud | Descripción | Rendimiento | Precio | Importe |
|---|---|---|---|---|---|
| 0VAPU15A | u | PURGA PTO. ALTO AUTOMÁTICA 1/2" (material) | 1 | 13.07 | 13.07 |
| 0TUAC15 | m | Tubería Acero Negro Electrosoldado 1/2" (material) | 1 | 1.72 | 1.72 |
| MOCAOC | h | Mano de Obra Oficial Calefactor-Clima-Font | 0.209 | 18.8 | 3.93 |
| MOCAPC | h | Mano de Obra Ayudante Calefactor-Clima-Font | 0.207 | 15.65 | 3.24 |
| %ACCVAL1500 | % | Accesorios, Piezas especiales, Soportes Valvulería | 15 % | 21.96 | 3.29 |
|  |  | Total |  |  | 25.25 |

| Medición | Uds. | Parcial |
|---|---|---|
| BATERIA | 3 | 3.00 |
| Total |  | 3 |

**CAVE25SOV10** u VASO EXPANSIÓN MEMB. REC. 25 LITROS 10BAR USO SOLAR
1 u × 32.87 (33.03 con costes indirectos) = 33.03
Vaso de expansión con membrana recambiable para uso solar, capacidad 25 litros, presión máxima 10 Bar, Temperatura máxima 130ºC, conexión hidráulica 3/4", diámetro 300mm, tarado a la presión de proyecto, totalmente instalado compuesto de:
- Vaso de expansión con membrana recambiable para uso solar de 25 litros
- Piezas especiales, racores, bridas, etc.
- p.p. Pequeño material y accesorios de montaje
- p.p. Mano de obra de instalación

| Código | Ud | Descripción | Rendimiento | Precio | Importe |
|---|---|---|---|---|---|
| CAVE25SO | u | Vaso Exp. Membranas Recambiable 25litros 10bar uso solar (material) | 1 | 22.4 | 22.40 |
| MOCAPC | h | Mano de Obra Ayudante Calefactor-Clima-Font | 0.395 | 15.65 | 6.18 |
| %ACCVAL1500 | % | Accesorios, Piezas especiales, Soportes Valvulería | 15 % | 28.58 | 4.29 |
|  |  | Total |  |  | 32.87 |

**TUCU18RSF** m TUBERÍA COBRE RÍGIDO UNE-EN1057 Ø16/18mm SOLD.>500ºC
28 m × 7.78 (7.82 con costes indirectos) = 218.96
Canalización realizada con tubería de cobre rígido según UNE-EN1057, diametro Ø16/18mm, con uniones mediante accesorio soldado por capilaridad con soldadura fuerte con platex a mas de 500ºC, totalmente instalada y pintada compuesta de:
- 1 Ml Tubería cobre rígido Ø16/18mm
- Piezas especiales, codos, tes, reducciones, manguitos, etc.
- Soportes Isofónicos c/goma
- Material Soldadura
- p.p. Pequeño material y accesorios de montaje
- p.p. Mano de obra de instalación

| Código | Ud | Descripción | Rendimiento | Precio | Importe |
|---|---|---|---|---|---|
| 0TUCU18RSB | m | Tubería Cobre Rígido 16/18mm (material) | 1 | 1.38 | 1.38 |
| MOCAOC | h | Mano de Obra Oficial Calefactor-Clima-Font | 0.147 | 18.8 | 2.76 |
| MOCAPC | h | Mano de Obra Ayudante Calefactor-Clima-Font | 0.147 | 15.65 | 2.30 |
| %ACCVAL1500 | % | Accesorios, Piezas especiales, Soportes Valvulería | 15 % | 6.44 | 0.97 |
| %MPA0500 | % | Material pequeño auxiliar y accesorios de montaje | 5 % | 7.41 | 0.37 |
|  |  | Total |  |  | 7.78 |

| Medición | Uds. | Largo | Parcial |
|---|---|---|---|
| INSTALACION SOLAR | 2 | 14.00 | 28.00 |
| Total |  |  | 28 |

**TUCU22RSF** m TUBERÍA COBRE RÍGIDO UNE-EN1057 Ø20/22mm SOLD.>500ºC
96 m × 10.25 (10.3 con costes indirectos) = 988.80
Canalización realizada con tubería de cobre rígido según UNE-EN1057, diametro Ø20/22mm, con uniones mediante accesorio soldado por capilaridad son soldadura fuerte con platex a mas de 500ºC, totalmente instalada y pintada compuesta de:
- 1 Ml Tubería cobre rígido Ø20/22mm
- Piezas especiales, codos, tes, reducciones, manguitos, etc.
- Soportes Isofónicos c/goma
- Material Soldadura
- p.p. Pequeño material y accesorios de montaje
- p.p. Mano de obra de instalación

| Código | Ud | Descripción | Rendimiento | Precio | Importe |
|---|---|---|---|---|---|
| 0TUCU22RSB | m | Tubería Cobre Rígido 20/22mm (material) | 1 | 2.39 | 2.39 |
| MOCAOC | h | Mano de Obra Oficial Calefactor-Clima-Font | 0.177 | 18.8 | 3.33 |
| MOCAPC | h | Mano de Obra Ayudante Calefactor-Clima-Font | 0.177 | 15.65 | 2.77 |
| %ACCVAL1500 | % | Accesorios, Piezas especiales, Soportes Valvulería | 15 % | 8.49 | 1.27 |
| %MPA0500 | % | Material pequeño auxiliar y accesorios de montaje | 5 % | 9.76 | 0.49 |
|  |  | Total |  |  | 10.25 |

| Medición | Uds. | Largo | Parcial |
|---|---|---|---|
| INSTALACION SOLAR | 2 | 48.00 | 96.00 |
| Total |  |  | 96 |

**AIGN3018** m COQUILLA CAUCHO SINTETICO 30x18 PL18-Ac ½"
28 m × 5.35 (5.38 con costes indirectos) = 150.64
Aislamiento térmico conducciones agua fría y caliente -5ºC hasta 140ºC, a base de coquilla aislante de caucho sintético elastomérico 30x18mm, espesor nominal 30mm, para tuberías Plásticas 18mm-Acero ½" y similares, ë=0,040W/m·K según RITE, totalmente instalada compuesta de:
- Ml Coquilla aislante de caucho sintético elastomérica según descripción.
- p.p. Pegamento especial para pegado de junta longitudinal de coquilla.
- p.p. Cinta para sellado.
- p.p. Pequeño material y accesorios de montaje.
- p.p. Mano de obra de instalación.

| Código | Ud | Descripción | Rendimiento | Precio | Importe |
|---|---|---|---|---|---|
| AIGN3018_ | m | COQUILLA CAUCHO SINTETICO 30x18 PL18-Ac ½" (material) | 1 | 3.27 | 3.27 |
| MOCAOC | h | Mano de Obra Oficial Calefactor-Clima-Font | 0.04 | 18.8 | 0.75 |
| MOCAPC | h | Mano de Obra Ayudante Calefactor-Clima-Font | 0.04 | 15.65 | 0.63 |
| %ACCAIS1500 | % | Accesorios, pegamento, cinta unión, bridas, tornillos | 15 % | 4.65 | 0.70 |
|  |  | Total |  |  | 5.35 |

| Medición | Uds. | Largo | Parcial |
|---|---|---|---|
| INSTALACION SOLAR | 2 | 14.00 | 28.00 |
| Total |  |  | 28 |

**AIGN3022** m COQUILLA CAUCHO SINTETICO 30x22 PL22
96 m × 8.72 (8.76 con costes indirectos) = 840.96
Aislamiento térmico conducciones agua fría y caliente -5ºC hasta 140ºC, a base de coquilla aislante de caucho sintético elastomérico 30x22mm, espesor nominal 30mm, para tuberías Plásticas 22mm y similares, ë=0,040W/m·K según RITE, totalmente instalada compuesta de:
- Ml Coquilla aislante de caucho sintético elastomérica según descripción.
- p.p. Pegamento especial para pegado de junta longitudinal de coquilla.
- p.p. Cinta para sellado.
- p.p. Pequeño material y accesorios de montaje.
- p.p. Mano de obra de instalación.

| Código | Ud | Descripción | Rendimiento | Precio | Importe |
|---|---|---|---|---|---|
| AIGN3022_ | m | COQUILLA CAUCHO SINTETICO 30x22 PL22 (material) | 1 | 4.85 | 4.85 |
| MOCAOC | h | Mano de Obra Oficial Calefactor-Clima-Font | 0.079 | 18.8 | 1.49 |
| MOCAPC | h | Mano de Obra Ayudante Calefactor-Clima-Font | 0.079 | 15.65 | 1.24 |
| %ACCAIS1500 | % | Accesorios, pegamento, cinta unión, bridas, tornillos | 15 % | 7.58 | 1.14 |
|  |  | Total |  |  | 8.72 |

| Medición | Uds. | Largo | Parcial |
|---|---|---|---|
| INSTALACION SOLAR | 2 | 48.00 | 96.00 |
| Total |  |  | 96 |

**OPROCT** m OMEGA DE PROTECCION PARA TUBERÍA
30 m × 8.94 (8.98 con costes indirectos) = 269.40

| Medición | Uds. | Largo | Parcial |
|---|---|---|---|
| INSTALACION SOLAR CUBIERTA | 1 | 30.00 | 30.00 |
| Total |  |  | 30 |

**CACOWOLICAL10** u BIDÓN LÍQUIDO CALOPORTADOR 10ltrs
4 u × 58.62 (58.91 con costes indirectos) = 235.64
Bidón de fluído caloportador marca WOLF modelo ANRO o similar, servido en bidón de 10litros, con protección antihielo hasta -30ºC, proporción propileglicol 100%, totalmente instalado compuesto por:
- Bidón de 10lts de fluído caloportador.
- p.p. Accesorios de montaje
- p.p. Mano de obra instalación

| Código | Ud | Descripción | Rendimiento | Precio | Importe |
|---|---|---|---|---|---|
| CACOWOLICAL1_ | u | Bidón de fluído caloportador WOLF ANRO 10lts (material) | 1 | 58.23 | 58.23 |
| MOCAPC | h | Mano de Obra Ayudante Calefactor-Clima-Font | 0.025 | 15.65 | 0.39 |
|  |  | Total |  |  | 58.62 |

| Medición | Uds. | Parcial |
|---|---|---|
| LLENADO SOLAR | 4 | 4.00 |
| Total |  | 4 |

**VAVE20** u VÁLVULA ESFERA 3/4" PN10 ROSCADA
2 u × 11.47 (11.53 con costes indirectos) = 23.06
Válvula de esfera de bronce, paso total, con bola de latón cromo-duro y asiento de teflón, PN10, montaje roscada, diámetro Ø3/4", totalmente instalada compuesta de:
- 1 Válvula esfera Ø3/4"
- Piezas especiales, racores, tuerca-contratuerca, etc.
- Teflón unión estanca
- p.p. Pequeño material y accesorios de montaje
- p.p. Mano de obra de instalación

| Código | Ud | Descripción | Rendimiento | Precio | Importe |
|---|---|---|---|---|---|
| 0VAVE20 | u | Válvula Esfera 3/4" PN10 Roscada (material) | 1 | 1.54 | 1.54 |
| MOCAOC | h | Mano de Obra Oficial Calefactor-Clima-Font | 0.245 | 18.8 | 4.61 |
| MOCAPC | h | Mano de Obra Ayudante Calefactor-Clima-Font | 0.244 | 15.65 | 3.82 |
| %ACCVAL1500 | % | Accesorios, Piezas especiales, Soportes Valvulería | 15 % | 9.97 | 1.50 |
|  |  | Total |  |  | 11.47 |

| Medición | Uds. | Parcial |
|---|---|---|
| INSTALACIÓN SOLAR | 2 | 2.00 |
| Total |  | 2 |

**VAVE15** u VÁLVULA ESFERA ½" PN10 ROSCADA
4 u × 10.27 (10.32 con costes indirectos) = 41.28
Válvula de esfera de bronce, paso total, con bola de latón cromo-duro y asiento de teflón, PN10, montaje roscada, diámetro Ø½", totalmente instalada compuesta de:
- 1 Válvula esfera Ø½"
- Piezas especiales, racores, tuerca-contratuerca, etc.
- Teflón unión estanca
- p.p. Pequeño material y accesorios de montaje
- p.p. Mano de obra de instalación

| Código | Ud | Descripción | Rendimiento | Precio | Importe |
|---|---|---|---|---|---|
| 0VAVE15 | u | Válvula Esfera ½" PN10 Roscada | 1 | 2.35 | 2.35 |
| MOCAOC | h | Mano de Obra Oficial Calefactor-Clima-Font | 0.192 | 18.8 | 3.61 |
| MOCAPC | h | Mano de Obra Ayudante Calefactor-Clima-Font | 0.19 | 15.65 | 2.97 |
| %ACCVAL1500 | % | Accesorios, Piezas especiales, Soportes Valvulería | 15 % | 8.93 | 1.34 |
|  |  | Total |  |  | 10.27 |

| Medición | Uds. | Largo | Parcial |
|---|---|---|---|
| BATERIAS | 2 | 2.00 | 4.00 |
| Total |  |  | 4 |

**VAFI20R** u FILTRO COLADOR MALLA "Y" 3/4" R
1 u × 14.5 (14.57 con costes indirectos) = 14.57
Filtro Colador malla, tipo "Y" diámetro Ø3/4", conexiones roscadas, PN16, cuerpo hierro gris GG, tamiz inoxidable 18/8, presión trabajo 16 bar, temperatura máxima trabajo 120ºC, totalmente instalado compuesta de:
- 1 Filtro colador malla, tipo "Y" Ø3/4"
- Piezas especiales, racores, tuerca-contratuerca, etc.
- Teflón unión estanca
- p.p. Pequeño material y accesorios de montaje
- p.p. Mano de obra de instalación

| Código | Ud | Descripción | Rendimiento | Precio | Importe |
|---|---|---|---|---|---|
| 0.25 | u | FILTRO COLADOR MALLA "Y" 3/4" R (material) | 1 | 4.41 | 4.41 |
| MOCAOC | h | Mano de Obra Oficial Calefactor-Clima-Font | 0.239 | 18.8 | 4.49 |
| MOCAPC | h | Mano de Obra Ayudante Calefactor-Clima-Font | 0.237 | 15.65 | 3.71 |
| %ACCVAL1500 | % | Accesorios, Piezas especiales, Soportes Valvulería | 15 % | 12.61 | 1.89 |
|  |  | Total |  |  | 14.5 |

| Medición | Uds. | Parcial |
|---|---|---|
| INST SOLAR | 1 | 1.00 |
| Total |  | 1 |

**CONET25-BUS1** u CONTADOR ENERGÍA TÉRMICA, Q=2,5 m3/h, DN20, M-BUS
1 u × 160.82 (161.62 con costes indirectos) = 161.62
Contador energía Q=2,5 m3/h, DN20 y módulo de comunicación vía M-BUS, compuesto de contador con sondas y batería incorporado, display de fácil lectura, posibilidad de trasmisión de datos vía M-BUS o radio, totalmente instalado compuesto por:
- 1Ud. Contador energía Q=2,5 m3/h, DN20
- 1Ud. Caudalímetro
- 1Ud. Bateria
- 2Ud. Sondas de temperatura con cable y vainas
-1Ud. Modulo de comunicadion M-BUS
- p.p. Accesorios de montaje
- p.p. Conexionado eléctrico
- p.p. Mano de obra de instalación

| Código | Ud | Descripción | Rendimiento | Precio | Importe |
|---|---|---|---|---|---|
| CONET20-BUS1_ | u | Contador Energía Térmica Q=2,5m3/h, DN20 (material) | 1 | 97.89 | 97.89 |
| ACCPOR | u | Accesorio Portasonda y Racores (material) | 1 | 11.2 | 11.20 |
| CM-BUS | u | Conector salida M-BUS (material) | 1 | 18.66 | 18.66 |
| MOCAOC | h | Mano de Obra Oficial Calefactor-Clima-Font | 0.297 | 18.8 | 5.58 |
| MOCAPC | h | Mano de Obra Ayudante Calefactor-Clima-Font | 0.297 | 15.65 | 4.65 |
| MOELOE | h | Mano de Obra Oficial Electricista | 0.099 | 18.8 | 1.86 |
| %ACCVAL1500 | % | Accesorios, Piezas especiales, Soportes Valvulería | 15 % | 139.84 | 20.98 |
|  |  | Total |  |  | 160.82 |

| Medición | Uds. | Parcial |
|---|---|---|
| INST SOLAR | 1 | 1.00 |
| Total |  | 1 |

**BODE50SO** u DEPÓSITO PVC 50LTS c/SOBRADERO
1 u × 41.45 (41.66 con costes indirectos) = 41.66
Depósito 50lts PVC con tapa, rebosadero, conectada hidráulicamente a la red y al grupo de presión de llenado de la instalación, totalmente instalado compuesto por:
- Ud. Depósito 50lts con tapa
- Ud. Boya de nivel y Rebosadero
- p.p. Conexionado hidráulico
- p.p. Accesorios de montaje
- p.p. Mano de obra de instalación

| Código | Ud | Descripción | Rendimiento | Precio | Importe |
|---|---|---|---|---|---|
| BODE50SO_ | u | Depósito PVC 50lts c/boya y sobradero (material) | 1 | 29.86 | 29.86 |
| MOCAPC | h | Mano de Obra Ayudante Calefactor-Clima-Font | 0.395 | 15.65 | 6.18 |
| %ACCVAL1500 | % | Accesorios, Piezas especiales, Soportes Valvulería | 15 % | 36.04 | 5.41 |
|  |  | Total |  |  | 41.45 |

| Medición | Uds. | Parcial |
|---|---|---|
| VACIADO GLICOL | 1 | 1.00 |
| Total |  | 1 |

#### CL_24 PRODUCCIÓN ACS (05/05/2015)
Importe: 8527.8

**CAACLACV800HL** u INTER-ACUMULADOR LAPESA CORAL VITRO ALTO RENDIMIENTO CV-800-HLB
1 u × 1751.08 (1759.84 con costes indirectos) = 1759.84
Inter-acumulador vertical de Agua Caliente Sanitaria marca LAPESA modelo CORAL VITRO CV-800-HLB o similar, fabricado en ACERO VITRIFICADO, presión de trabajo 8bar, superficie serpentín alto rendimiento 5,70m2, temperatura máxima de ACS 90ºC, 800 litros de capacidad, diámetro 950mm, altura 1.840 mm, peso en vacío 265kg, totalmente instalado compuesto de:
- Ud. Acumulador vertical A.C.S. LAPESA CV-800-HLB o similar
- Piezas especiales, racores, bridas, etc.
- p.p. Pequeño material y accesorios de montaje
- p.p. Mano de obra de instalación

| Código | Ud | Descripción | Rendimiento | Precio | Importe |
|---|---|---|---|---|---|
| LACV800HLB_ | u | Inter-acumulador LAPESA CORAL VITRO CV-800-HLB (material) | 1 | 1471.59 | 1471.59 |
| MOCAOC | h | Mano de Obra Oficial Calefactor-Clima-Font | 1.483 | 18.8 | 27.88 |
| MOCAPC | h | Mano de Obra Ayudante Calefactor-Clima-Font | 1.483 | 15.65 | 23.21 |
| %ACCVAL1500 | % | Accesorios, Piezas especiales, Soportes Valvulería | 15 % | 1522.68 | 228.40 |
|  |  | Total |  |  | 1751.08 |

| Medición | Uds. | Parcial |
|---|---|---|
| PRODUCCIÓN CALDERAS | 1 | 1.00 |
| Total |  | 1 |

**CAACLAMV1500** u INTER-ACUMULADOR LAPESA MASTER VITRO MVV-1500-SSB
1 u × 4105.56 (4126.09 con costes indirectos) = 4126.09
Inter-acumulador vertical de Agua Caliente Sanitaria marca LAPESA modelo MASTER VITRO MVV-1500-SSB o similar, fabricado en ACERO VITRIFICADO, presión de trabajo 8bar, superficie serpentín 4,2m2, temperatura máxima de ACS 90ºC, 1500 litros de capacidad, diámetro 1.360mm, altura 1.830 mm, peso en vacío 415kg, totalmente instalado compuesto de:
- Ud. Inter-acumulador vertical A.C.S. LAPESA MASTER VITRO MVV-1500-SSB o similar
- Piezas especiales, racores, bridas, etc.
- p.p. Pequeño material y accesorios de montaje
- p.p. Mano de obra de instalación

| Código | Ud | Descripción | Rendimiento | Precio | Importe |
|---|---|---|---|---|---|
| LAMV1500SSB_ | u | Inter-acumulador LAPESA MASTER VITRO MVV-1500-SSB (material) | 1 | 3546.84 | 3546.84 |
| MOCAPC | h | Mano de Obra Ayudante Calefactor-Clima-Font | 1.483 | 15.65 | 23.21 |
| %ACCVAL1500 | % | Accesorios, Piezas especiales, Soportes Valvulería | 15 % | 3570.05 | 535.51 |
|  |  | Total |  |  | 4105.56 |

| Medición | Uds. | Parcial |
|---|---|---|
| PRODUCCIÓN SOLAR | 1 | 1.00 |
| Total |  | 1 |

**CAVE35V10** u VASO EXPANSIÓN MEMB. REC. 35 LITROS 10BAR USO SANITARIO
1 u × 44.92 (45.14 con costes indirectos) = 45.14
Vaso de expansión con membrana recambiable para uso sanitario, capacidad 35 litros, presión máxima 10 Bar, Temperatura máxima 70ºC, conexión hidráulica 3/4", diámetro 380mm, tarado a la presión de proyecto, totalmente instalado compuesto de:
- Vaso de expansión con membrana recambiable para uso sanitario de 35 litros
- Piezas especiales, racores, bridas, etc.
- p.p. Pequeño material y accesorios de montaje
- p.p. Mano de obra de instalación

| Código | Ud | Descripción | Rendimiento | Precio | Importe |
|---|---|---|---|---|---|
| CAVE35V10S | u | Vaso Expansión Memb. Rec. 35 Litros 10bar uso sanitario (material) | 1 | 32.1 | 32.10 |
| MOCAPC | h | Mano de Obra Ayudante Calefactor-Clima-Font | 0.445 | 15.65 | 6.96 |
| %ACCVAL1500 | % | Accesorios, Piezas especiales, Soportes Valvulería | 15 % | 39.06 | 5.86 |
|  |  | Total |  |  | 44.92 |

| Medición | Uds. | Parcial |
|---|---|---|
| INTERACUMULADOR DE CALDERA | 1 | 1.00 |
| Total |  | 1 |

**CAVE80V10** u VASO EXPANSIÓN MEMB. REC. 80 LITROS 10BAR USO SANITARIO
1 u × 83.64 (84.06 con costes indirectos) = 84.06
Vaso de expansión con membrana recambiable para uso sanitario, capacidad 80 litros, presión máxima 10 Bar, Temperatura máxima 70ºC, conexión hidráulica 1", diámetro 450mm, tarado a la presión de proyecto, totalmente instalado compuesto de:
- Vaso de expansión con membrana recambiable para uso sanitario de 80 litros
- Piezas especiales, racores, bridas, etc.
- p.p. Pequeño material y accesorios de montaje
- p.p. Mano de obra de instalación

| Código | Ud | Descripción | Rendimiento | Precio | Importe |
|---|---|---|---|---|---|
| CAVE80V10S | u | Vaso Expansión Memb. Rec. 80 Litros 10bar uso sanitario (material) | 1 | 63.45 | 63.45 |
| MOCAPC | h | Mano de Obra Ayudante Calefactor-Clima-Font | 0.593 | 15.65 | 9.28 |
| %ACCVAL1500 | % | Accesorios, Piezas especiales, Soportes Valvulería | 15 % | 72.73 | 10.91 |
|  |  | Total |  |  | 83.64 |

| Medición | Uds. | Parcial |
|---|---|---|
| INTERACUMULADOR DE SOLAR | 1 | 1.00 |
| Total |  | 1 |

**VAVS7B20** u VÁLVULA SEGURIDAD 3/4" TARADA 7 BAR
2 u × 18.35 (18.44 con costes indirectos) = 36.88
Válvula Seguridad 3/4" tarada y precintada a 7 Bar, conexiones roscadas H-H, temperatura máxima 110ºC, totalmente instalada compuesta de:
- Ud. Válvula seguridad Ø3/4"
- Piezas especiales, racores, tuerca-contratuerca, etc.
- Teflón unión estanca
- p.p. Pequeño material y accesorios de montaje
- p.p. Mano de obra de instalación

| Código | Ud | Descripción | Rendimiento | Precio | Importe |
|---|---|---|---|---|---|
| 0VAVS7B20 | u | VÁLVULA SEGURIDAD 3/4" TARADA 7 BAR (material) | 1 | 12.33 | 12.33 |
| MOCAPC | h | Mano de Obra Ayudante Calefactor-Clima-Font | 0.232 | 15.65 | 3.63 |
| %ACCVAL1500 | % | Accesorios, Piezas especiales, Soportes Valvulería | 15 % | 15.96 | 2.39 |
|  |  | Total |  |  | 18.35 |

| Medición | Uds. | Parcial |
|---|---|---|
| SEG INTERACUMULADOR | 2 | 2.00 |
| Total |  | 2 |

**BORHGRU2030** u BOMBA SIMPLE CIRC. GRUNDFOS UP20/30N 1V-230VAC
2 u × 280.6 (282 con costes indirectos) = 564.00
Bomba recirculación in-line, uso sanitario ACS, tipo centrífuga, de rotor húmedo, para montaje directo en tubería, montaje roscada 1¼", caudal variable con una velocidad, con motor monofásico 230VAC, PN10, grado de protección IP42, marca GRUNDFOS modelo UP20/30N o similar, potencia máxima 75W, totalmente instalada compuesta de:
- Ud. Bomba GRUNDFOS UP-20/30N o similar
- Soportes
- Piezas especiales, racores, tuerca-contratuerca, etc.
- Teflón unión estanca
- p.p. Pequeño material y accesorios de montaje
- p.p. Conexionado eléctrico
- p.p. Pruebas funcionamiento, intensidad absorbida, sentido de giro
- p.p. Mano de obra de instalación

| Código | Ud | Descripción | Rendimiento | Precio | Importe |
|---|---|---|---|---|---|
| 52042030 | u | Bomba Simple Circulación GRUNDFOS UP20/30N 1V-230VAC (material) | 1 | 211.65 | 211.65 |
| MOCAOC | h | Mano de Obra Oficial Calefactor-Clima-Font | 0.741 | 18.8 | 13.93 |
| MOCAPC | h | Mano de Obra Ayudante Calefactor-Clima-Font | 0.741 | 15.65 | 11.60 |
| MOELOE | h | Mano de Obra Oficial Electricista | 0.198 | 18.8 | 3.72 |
| MOELPE | h | Mano de Obra Ayudante Electricista | 0.198 | 15.65 | 3.10 |
| %ACCVAL1500 | % | Accesorios, Piezas especiales, Soportes Valvulería | 15 % | 244.00 | 36.60 |
|  |  | Total |  |  | 280.6 |

| Medición | Uds. | Parcial |
|---|---|---|
| RET ACS | 2 | 2.00 |
| Total |  | 2 |

**VAVE40** u VÁLVULA ESFERA 1½" PN10 ROSCADA
5 u × 34.64 (34.81 con costes indirectos) = 174.05
Válvula de esfera de bronce, paso total, con bola de latón cromo-duro y asiento de teflón, PN10, montaje roscada, diámetro Ø1½", totalmente instalada compuesta de:
- 1 Válvula esfera Ø1½"
- Piezas especiales, racores, tuerca-contratuerca, etc.
- Teflón unión estanca
- p.p. Pequeño material y accesorios de montaje
- p.p. Mano de obra de instalación

| Código | Ud | Descripción | Rendimiento | Precio | Importe |
|---|---|---|---|---|---|
| 0VAVE40 | u | VÁLVULA ESFERA 1½" PN10 ROSCADA (material) | 1 | 13.29 | 13.29 |
| MOCAOC | h | Mano de Obra Oficial Calefactor-Clima-Font | 0.489 | 18.8 | 9.19 |
| MOCAPC | h | Mano de Obra Ayudante Calefactor-Clima-Font | 0.488 | 15.65 | 7.64 |
| %ACCVAL1500 | % | Accesorios, Piezas especiales, Soportes Valvulería | 15 % | 30.12 | 4.52 |
|  |  | Total |  |  | 34.64 |

| Medición | Uds. | Largo | Parcial |
|---|---|---|---|
| IDA ACS | 2 | 2.00 | 4.00 |
| TRASVASE SOLAR | 1 |  | 1.00 |
| Total |  |  | 5 |

**VAVE20** u VÁLVULA ESFERA 3/4" PN10 ROSCADA
10 u × 11.47 (11.53 con costes indirectos) = 115.30

| Medición | Uds. | Largo | Parcial |
|---|---|---|---|
| RET ACS | 5 |  | 5.00 |
| AF | 2 | 2.00 | 4.00 |
| TOMA MUESTRAS | 1 |  | 1.00 |
| Total |  |  | 10 |

**VAVE50** u VÁLVULA ESFERA 2" PN10 ROSCADA
2 u × 27.97 (28.11 con costes indirectos) = 56.22

| Medición | Uds. | Parcial |
|---|---|---|
| AF | 2 | 2.00 |
| Total |  | 2 |

**VARE20R** u VÁLVULA RETENCIÓN 3/4" PN16 ROSCADA
2 u × 19.34 (19.44 con costes indirectos) = 38.88
Válvula de retención de disco, cuerpo de latón disco. platillo y muelle de acero inoxidable, para montaje roscada H-H PN16, diámetro Ø3/4", totalmente instalada compuesta de:
- 1 Válvula retención Ø3/4"
- Piezas especiales, racores, tuerca-contratuerca, etc.
- p.p. Pequeño material y accesorios de montaje
- p.p. Mano de obra de instalación

| Código | Ud | Descripción | Rendimiento | Precio | Importe |
|---|---|---|---|---|---|
| 0VARE20R | u | Válvula Retención 3/4" PN10 Roscada (material) | 1 | 7.07 | 7.07 |
| MOCAOC | h | Mano de Obra Oficial Calefactor-Clima-Font | 0.284 | 18.8 | 5.34 |
| MOCAPC | h | Mano de Obra Ayudante Calefactor-Clima-Font | 0.282 | 15.65 | 4.41 |
| %ACCVAL1500 | % | Accesorios, Piezas especiales, Soportes Valvulería | 15 % | 16.82 | 2.52 |
|  |  | Total |  |  | 19.34 |

| Medición | Uds. | Parcial |
|---|---|---|
| RET ACS | 2 | 2.00 |
| Total |  | 2 |

**VARE50R** u VÁLVULA RETENCIÓN 2" PN16 ROSCADA
3 u × 50.16 (50.41 con costes indirectos) = 151.23

| Medición | Uds. | Parcial |
|---|---|---|
| DEP INTERACUMULADORES | 2 | 2.00 |
| INSTALACIÓN AF | 1 | 1.00 |
| Total |  | 3 |

**VAFI20R** u FILTRO COLADOR MALLA "Y" 3/4" R
2 u × 14.5 (14.57 con costes indirectos) = 29.14

| Medición | Uds. | Parcial |
|---|---|---|
| RET ACS | 2 | 2.00 |
| Total |  | 2 |

**VAFI50R** u FILTRO COLADOR MALLA "Y" 2" R
1 u × 53.87 (54.14 con costes indirectos) = 54.14

| Medición | Uds. | Parcial |
|---|---|---|
| AF INSTALACIÓN | 1 | 1.00 |
| Total |  | 1 |

**TUMCTL63B** m TUB. MULTICAPA PE-Xc/AL/PE-RT TECElogo Ø63x6,0mm
12 m × 26.77 (26.9 con costes indirectos) = 322.80
Canalización realizada con tubería multicapa PE-Xc/AL/PE-RT marca TECE modelo LOGO o similar, según UNE-53.960 EX 2002, dos capas polietileno reticulado al peróxido y aluminio, Ø63x6,0mm, suministro en barras, con uniones mediante accesorio especial y anilla método Press-Fitting, totalmente instalada compuesta de:
- 1 Ml Tubería multicapa PE-Xc/AL/PE-RT marca TECE modelo LOGO o similar, diámetro 63x6,0mm
- Piezas especiales, codos, tes, reducciones, manguitos, etc.
- Soportes Isofónicos c/goma
- p.p. Pequeño material y accesorios de montaje
- p.p. Mano de obra de instalación

| Código | Ud | Descripción | Rendimiento | Precio | Importe |
|---|---|---|---|---|---|
| 0TUMCTL63_ | m | Tubería Multicapa PERT-AL-PERT TECElogo Ø63x5,8mm (material) | 1 | 16.5 | 16.50 |
| MOCAOC | h | Mano de Obra Oficial Calefactor-Clima-Font | 0.197 | 18.8 | 3.70 |
| MOCAPC | h | Mano de Obra Ayudante Calefactor-Clima-Font | 0.197 | 15.65 | 3.08 |
| %ACCVAL1500 | % | Accesorios, Piezas especiales, Soportes Valvulería | 15 % | 23.28 | 3.49 |
|  |  | Total |  |  | 26.77 |

| Medición | Uds. | Largo | Parcial |
|---|---|---|---|
| AF | 1 | 12.00 | 12.00 |
| Total |  |  | 12 |

**TUMCTL50B** m TUB. MULTICAPA PE-Xc/AL/PE-RT TECElogo Ø50x4,5mm
12 m × 19 (19.1 con costes indirectos) = 229.20
Canalización realizada con tubería multicapa PE-Xc/AL/PE-RT marca TECE modelo LOGO o similar, según UNE-53.960 EX 2002, dos capas polietileno reticulado al peróxido y aluminio, Ø50x4,5mm, suministro en barras, con uniones mediante accesorio especial y anilla método Press-Fitting, totalmente instalada compuesta de:
- 1 Ml Tubería multicapa PE-Xc/AL/PE-RT marca TECE modelo LOGO o similar, diámetro 50x4,5mm
- Piezas especiales, codos, tes, reducciones, manguitos, etc.
- Soportes Isofónicos c/goma
- p.p. Pequeño material y accesorios de montaje
- p.p. Mano de obra de instalación

| Código | Ud | Descripción | Rendimiento | Precio | Importe |
|---|---|---|---|---|---|
| 0TUMCTL50_ | m | Tubería Multicapa PERT-AL-PERT TECElogo Ø50x4,5mm (material) | 1 | 11.46 | 11.46 |
| MOCAOC | h | Mano de Obra Oficial Calefactor-Clima-Font | 0.147 | 18.8 | 2.76 |
| MOCAPC | h | Mano de Obra Ayudante Calefactor-Clima-Font | 0.147 | 15.65 | 2.30 |
| %ACCVAL1500 | % | Accesorios, Piezas especiales, Soportes Valvulería | 15 % | 16.52 | 2.48 |
|  |  | Total |  |  | 19 |

| Medición | Uds. | Largo | Parcial |
|---|---|---|---|
| ACS | 1 | 12.00 | 12.00 |
| Total |  |  | 12 |

**TUMCTL25B** m TUB. MULTICAPA PE-Xc/AL/PE-RT TECElogo Ø25x2,5mm
15 m × 7.29 (7.33 con costes indirectos) = 109.95
Canalización realizada con tubería multicapa PE-Xc/AL/PE-RT marca TECE modelo LOGO o similar, según UNE-53.960 EX 2002, dos capas polietileno reticulado al peróxido y aluminio, Ø25x2,5mm, con uniones mediante accesorio especial y anilla método Press-Fitting, totalmente instalada compuesta de:
- 1 Ml Tubería multicapa PE-Xc/AL/PE-RT marca TECE modelo LOGO o similar, diámetro 25x2,5mm
- Piezas especiales, codos, tes, reducciones, manguitos, etc.
- Soportes Isofónicos c/goma
- p.p. Pequeño material y accesorios de montaje
- p.p. Mano de obra de instalación

| Código | Ud | Descripción | Rendimiento | Precio | Importe |
|---|---|---|---|---|---|
| 0TUMCTL25_ | m | TUB. MULTICAPA PEX-AL-PEX TECElogo Ø25x2,5mm (material) | 1 | 2.97 | 2.97 |
| MOCAOC | h | Mano de Obra Oficial Calefactor-Clima-Font | 0.098 | 18.8 | 1.84 |
| MOCAPC | h | Mano de Obra Ayudante Calefactor-Clima-Font | 0.098 | 15.65 | 1.53 |
| %ACCVAL1500 | % | Accesorios, Piezas especiales, Soportes Valvulería | 15 % | 6.34 | 0.95 |
|  |  | Total |  |  | 7.29 |

| Medición | Uds. | Largo | Parcial |
|---|---|---|---|
| RET ACS | 1 | 12.00 | 12.00 |
| AF | 2 | 1.50 | 3.00 |
| Total |  |  | 15 |

**AIGN3550** m COQUILLA CAUCHO SINTETICO 35x50 PL50-Ac 1½"
12 m × 13.5 (13.57 con costes indirectos) = 162.84
Aislamiento térmico conducciones agua fría y caliente -5ºC hasta 140ºC, a base de coquilla aislante de caucho sintético elastomérico 35x50mm, espesor nominal 35mm, para tuberías Plásticas 50mm-Acero 1½" y similares, ë=0,040W/m·K según RITE, totalmente instalada compuesta de:
- Ml Coquilla aislante de caucho sintético elastomérica según descripción.
- p.p. Pegamento especial para pegado de junta longitudinal de coquilla.
- p.p. Cinta para sellado.
- p.p. Pequeño material y accesorios de montaje.
- p.p. Mano de obra de instalación.

| Código | Ud | Descripción | Rendimiento | Precio | Importe |
|---|---|---|---|---|---|
| AIGN3550_ | m | COQUILLA CAUCHO SINTETICO 35x50 PL50-Ac 1½" (material) | 1 | 5.95 | 5.95 |
| MOCAOC | h | Mano de Obra Oficial Calefactor-Clima-Font | 0.168 | 18.8 | 3.16 |
| MOCAPC | h | Mano de Obra Ayudante Calefactor-Clima-Font | 0.168 | 15.65 | 2.63 |
| %ACCAIS1500 | % | Accesorios, pegamento, cinta unión, bridas, tornillos | 15 % | 11.74 | 1.76 |
|  |  | Total |  |  | 13.5 |

| Medición | Uds. | Largo | Parcial |
|---|---|---|---|
| ACS | 1 | 12.00 | 12.00 |
| Total |  |  | 12 |

**AIGN3025** m COQUILLA CAUCHO SINTETICO 30x25 PL25-Ac ¾"
12 m × 9.15 (9.2 con costes indirectos) = 110.40
Aislamiento térmico conducciones agua fría y caliente -5ºC hasta 140ºC, a base de coquilla aislante de caucho sintético elastomérico 30x25mm, espesor nominal 30mm, para tuberías Plásticas 25mm-Acero ¾" y similares, ë=0,040W/m·K según RITE, totalmente instalada compuesta de:
- Ml Coquilla aislante de caucho sintético elastomérica según descripción.
- p.p. Pegamento especial para pegado de junta longitudinal de coquilla.
- p.p. Cinta para sellado.
- p.p. Pequeño material y accesorios de montaje.
- p.p. Mano de obra de instalación.

| Código | Ud | Descripción | Rendimiento | Precio | Importe |
|---|---|---|---|---|---|
| AIGN3025_ | m | COQUILLA CAUCHO SINTETICO 30x25 PL25-Ac ¾" (material) | 1 | 5.23 | 5.23 |
| MOCAOC | h | Mano de Obra Oficial Calefactor-Clima-Font | 0.079 | 18.8 | 1.49 |
| MOCAPC | h | Mano de Obra Ayudante Calefactor-Clima-Font | 0.079 | 15.65 | 1.24 |
| %ACCAIS1500 | % | Accesorios, pegamento, cinta unión, bridas, tornillos | 15 % | 7.96 | 1.19 |
|  |  | Total |  |  | 9.15 |

| Medición | Uds. | Largo | Parcial |
|---|---|---|---|
| RET ACS | 1 | 12.00 | 12.00 |
| Total |  |  | 12 |

**AIGN1063** m COQUILLA CAUCHO SINTETICO 10x63 PL63-Ac 2"
12 m × 9.86 (9.91 con costes indirectos) = 118.92
Aislamiento térmico conducciones agua fría y caliente -5ºC hasta 140ºC, a base de coquilla aislante de caucho sintético elastomérico 10x63mm, espesor nominal 10mm, para tuberías Plásticas 63mm-Acero 2" y similares, ë=0,040W/m·K según RITE, totalmente instalada compuesta de:
- Ml Coquilla aislante de caucho sintético elastomérica según descripción.
- p.p. Pegamento especial para pegado de junta longitudinal de coquilla.
- p.p. Cinta para sellado.
- p.p. Pequeño material y accesorios de montaje.
- p.p. Mano de obra de instalación.

| Código | Ud | Descripción | Rendimiento | Precio | Importe |
|---|---|---|---|---|---|
| AIGN1063_ | m | COQUILLA CAUCHO SINTETICO 10x63 PL63-Ac 2" (material) | 1 | 3.13 | 3.13 |
| MOCAOC | h | Mano de Obra Oficial Calefactor-Clima-Font | 0.158 | 18.8 | 2.97 |
| MOCAPC | h | Mano de Obra Ayudante Calefactor-Clima-Font | 0.158 | 15.65 | 2.47 |
| %ACCAIS1500 | % | Accesorios, pegamento, cinta unión, bridas, tornillos | 15 % | 8.57 | 1.29 |
|  |  | Total |  |  | 9.86 |

| Medición | Uds. | Largo | Parcial |
|---|---|---|---|
| AF | 1 | 12.00 | 12.00 |
| Total |  |  | 12 |

**AIGN1025** m COQUILLA CAUCHO SINTETICO 10x25 PL25-Ac ¾"
3 m × 4.38 (4.4 con costes indirectos) = 13.20
Aislamiento térmico conducciones agua fría y caliente -5ºC hasta 140ºC, a base de coquilla aislante de caucho sintético elastomérico 10x25mm, espesor nominal 10mm, para tuberías Plásticas 25mm-Acero ¾" y similares, ë=0,040W/m·K según RITE, totalmente instalada compuesta de:
- Ml Coquilla aislante de caucho sintético elastomérica según descripción.
- p.p. Pegamento especial para pegado de junta longitudinal de coquilla.
- p.p. Cinta para sellado.
- p.p. Pequeño material y accesorios de montaje.
- p.p. Mano de obra de instalación.

| Código | Ud | Descripción | Rendimiento | Precio | Importe |
|---|---|---|---|---|---|
| AIGN1025_ | m | COQUILLA CAUCHO SINTETICO 10x25 PL25-Ac ¾" (material) | 1 | 1.08 | 1.08 |
| MOCAOC | h | Mano de Obra Oficial Calefactor-Clima-Font | 0.079 | 18.8 | 1.49 |
| MOCAPC | h | Mano de Obra Ayudante Calefactor-Clima-Font | 0.079 | 15.65 | 1.24 |
| %ACCAIS1500 | % | Accesorios, pegamento, cinta unión, bridas, tornillos | 15 % | 3.81 | 0.57 |
|  |  | Total |  |  | 4.38 |

| Medición | Uds. | Largo | Parcial |
|---|---|---|---|
| AF | 2 | 1.50 | 3.00 |
| Total |  |  | 3 |

**VAVA20R** u VACÍO MANUAL 3/4" CON RACOR
2 u × 31.79 (31.95 con costes indirectos) = 63.90

| Medición | Uds. | Parcial |
|---|---|---|
| VACIADO | 2 | 2.00 |
| Total |  | 2 |

**CONET25-BUS1** u CONTADOR ENERGÍA TÉRMICA, Q=2,5 m3/h, DN20, M-BUS
1 u × 160.82 (161.62 con costes indirectos) = 161.62

| Medición | Uds. | Parcial |
|---|---|---|
| RET ACS | 1 | 1.00 |
| Total |  | 1 |

#### CL_25 SUMINISTRO DE COMBUSTIBLE (05/05/2015)
Importe: 3448.91

**GAAC32PEV** u ACOMETIDA INTERIOR GAS POLIETILENO 32mm
1 u × 262.68 (263.99 con costes indirectos) = 263.99
Acometida de Gas realizada con tubería de polietileno según UNE-53.333 SDR11 diámetro 32mm, con uniones por accesorios soldados por electrofusión, totalmente instalada compuesta de:
-5 m Tubería de Polietileno 32 mm SDR11, s/UNE EN 1.555/03 para canalizaciones enterradas de gas
-1,5 m Tubería de acero galvanizado Ø2" protección mecánica en acceso al armario
-1,5 m Coquilla de caucho sintético entre vaina y tubería de PE
- p.p. Accesorios de montaje
- p.p. Material de soldadura
- p.p. Pruebas Estanqueidad mediante Manotermógrafo y Certificado
- p.p. Mano de obra de instalación

| Código | Ud | Descripción | Rendimiento | Precio | Importe |
|---|---|---|---|---|---|
| TUPE32GA_ | m | TUBERÍA POLIETILENO GAS PE 80 Ø32mm (material) | 3.5 | 1.13 | 3.96 |
| 0TUAC50 | m | Tubería Acero Negro Electrosoldado 2" | 1.5 | 6.12 | 9.18 |
| MOCAPC | h | Mano de Obra Ayudante Calefactor-Clima-Font | 5.93 | 15.65 | 92.80 |
| PRMAYCE | u | Pruebas Estanqueidad mediante Manotermógrafo y Certificado | 1 | 111.6 | 111.60 |
| %ACCINST0500 | % | Accesorios instalación | 5 % | 217.54 | 10.88 |
| %ACCPIN1500 | % | Material de pintura (21/09/2017) | 15 % | 228.42 | 34.26 |
|  |  | Total |  |  | 262.68 |

| Medición | Uds. | Parcial |
|---|---|---|
| ACOMETIDA FACHADA | 1 | 1.00 |
| Total |  | 1 |

**TUPE32GA** m TUBERÍA POLIETILENO GAS PE 80 Ø32mm
50 m × 22.82 (22.93 con costes indirectos) = 1146.50
Canalización realizada con tubería de polietileno PE 80, según UNE-EN-1.555, Ø32mm SDR11, con uniones mediante accesorio especial y anillo, totalmente instalada compuesta de:
- 1 Ml Tubería PE 80 Ø32 SDR11
- Piezas especiales, codos, tes, reducciones, manguitos, etc.
- Soportes Isofónicos c/goma
- p.p. Pequeño material y accesorios de montaje
- p.p. Mano de obra de instalación

| Código | Ud | Descripción | Rendimiento | Precio | Importe |
|---|---|---|---|---|---|
| TUPE32GA_ | m | TUBERÍA POLIETILENO GAS PE 80 Ø32mm | 1 | 1.13 | 1.13 |
| MOCAOC | h | Mano de Obra Oficial Calefactor-Clima-Font | 0.543 | 18.8 | 10.21 |
| MOCAPC | h | Mano de Obra Ayudante Calefactor-Clima-Font | 0.543 | 15.65 | 8.50 |
| %ACCVAL1500 | % | Accesorios, Piezas especiales, Soportes Valvulería | 15 % | 19.84 | 2.98 |
|  |  | Total |  |  | 22.82 |

| Medición | Uds. | Largo | Parcial |
|---|---|---|---|
| PROLONGACION ACOMETIDA | 1 | 50.00 | 50.00 |
| Total |  |  | 50 |

**GAARA25N** u ARMARIO REGULACIÓN GAS NATURAL TIPO A25
1 u × 294.51 (295.98 con costes indirectos) = 295.98
Armario Regulación gas compacto tipo A-25, normalizado por la compañía distribuidora de gas, para 25m3/hN, comprendiendo llave de cierre, filtro, regulador 0,1bar<MOP<=,20bar a MOP<=0,1bar., válvula de seguridad de mínima, válvula de seguridad de máxima, tomas de débil calibre a la entrada y salida del armario, totalmente instalado compuesto de:
- 1Ud. Armario regulación tipo A25, 0,1bar<MOP<=,20bar a MOP<=0,1bar
- Muelle para regulación 50-150mbar
- Tornillería para montaje adosado a la pared
- p.p. Pequeño material y accesorios de montaje
- p.p. Mano de obra de instalación, pruebas de estanqueidad y ajuste presión salida

| Código | Ud | Descripción | Rendimiento | Precio | Importe |
|---|---|---|---|---|---|
| 0ARRE25 | u | Armario Regulación Gas Tipo A25 (material) | 1 | 242.63 | 242.63 |
| 0MPB_MPA1 | u | Muelle para Regulación 50-150mbar (material) | 1 | 22.4 | 22.40 |
| MOCAPC | h | Mano de Obra Ayudante Calefactor-Clima-Font | 0.988 | 15.65 | 15.46 |
| %ACCINST0500 | % | Accesorios instalación | 5 % | 280.49 | 14.02 |
|  |  | Total |  |  | 294.51 |

| Medición | Uds. | Parcial |
|---|---|---|
| ARMARIO DE REGULACIÓN | 1 | 1.00 |
| Total |  | 1 |

**GACOPCG16** u SOPORTE CONTADOR ARCO RECTO/ESCUADRA TIPO G-16
1 u × 26.65 (26.78 con costes indirectos) = 26.78
Soporte de contador tipo membranas G16 realizado en chapa de acero laminado en frio, según UNE-36.086 calidad A00, de espesor e=2mm, pintado con pintura anticorrosión, con guía de apoyo para atornillar a la pared, totalmente instalado compuesto por:
- Ud. Soporte contador G16
- p.p. Pintura anticorrosión
- p.p. Mano de obra de instalación

| Código | Ud | Descripción | Rendimiento | Precio | Importe |
|---|---|---|---|---|---|
| PCG16 | u | Soporte Contador Tipo G-16 (material) | 1 | 23.83 | 23.83 |
| MOCAPC | h | Mano de Obra Ayudante Calefactor-Clima-Font | 0.099 | 15.65 | 1.55 |
| %MPA0500 | % | Material pequeño auxiliar y accesorios de montaje | 5 % | 25.38 | 1.27 |
|  |  | Total |  |  | 26.65 |

**GAPCGM16** u PUENTE CONTADOR GAS G16
1 u × 39.05 (39.25 con costes indirectos) = 39.25
Puente contador gas tipo G16, totalmente instalado compuesto por:
- Puente contador gas tipo G16
- Piezas especiales, bridas, tuercas, tornillos, juntas, etc.
- p.p. Pequeño material y accesorios de montaje
- p.p. Mano de obra de instalación

| Código | Ud | Descripción | Rendimiento | Precio | Importe |
|---|---|---|---|---|---|
| 0TUAC50 | m | Tubería Acero Negro Electrosoldado 2" | 1 | 6.12 | 6.12 |
| MOCAPC | h | Mano de Obra Ayudante Calefactor-Clima-Font | 1.779 | 15.65 | 27.84 |
| %ACCVAL1500 | % | Accesorios, Piezas especiales, Soportes Valvulería | 15 % | 33.96 | 5.09 |
|  |  | Total |  |  | 39.05 |

**GAACCV3V** u VÁLVULA 3 VÍAS ½" CON MANOMETRO CLASE 1
1 u × 149.78 (150.53 con costes indirectos) = 150.53
Válvula de 3 vías de acero inoxidable de ¼" con manómetro patrón de contrastación según UNE 60670, totalmente instalada compuesta por:
- Ud. Válvula de 3 vías de acero inoxidable de ¼" con manómetro patrón de contrastación según UNE 60670
- Ud. Manómetro precisión clase 1 de d=100mm, 0..150mbar
- p.p. Manguito y accesorios de montaje
- p.p. Mano de obra de instalación

| Código | Ud | Descripción | Rendimiento | Precio | Importe |
|---|---|---|---|---|---|
| GAACCV3V_ | u | Válvula 3 Vías ½" (material) | 1 | 44.05 | 44.05 |
| GAACCMAN_ | u | Manómetro clase 0,5 (material) | 1 | 97.05 | 97.05 |
| MOCAPC | h | Mano de Obra Ayudante Calefactor-Clima-Font | 0.099 | 15.65 | 1.55 |
| %MPA0500 | % | Material pequeño auxiliar y accesorios de montaje | 5 % | 142.65 | 7.13 |
|  |  | Total |  |  | 149.78 |

| Medición | Uds. | Parcial |
|---|---|---|
| ARMARIO REGULACIÓN | 1 | 1.00 |
| Total |  | 1 |

**GAACCPU** u TOMA DÉBIL CALIBRE
6 u × 5.55 (5.58 con costes indirectos) = 33.48
Toma débil calibre instalación gas 1/8", totalmente instalada compuesta por:
- Ud.Toma débil calibre 1/8"
- p.p. Manguito y accesorios de montaje
- p.p. Mano de obra de instalación

| Código | Ud | Descripción | Rendimiento | Precio | Importe |
|---|---|---|---|---|---|
| GAACCPU_ | u | TOMA DÉBIL CALIBRE (material) | 1 | 3.74 | 3.74 |
| MOCAPC | h | Mano de Obra Ayudante Calefactor-Clima-Font | 0.099 | 15.65 | 1.55 |
| %MPA0500 | % | Material pequeño auxiliar y accesorios de montaje | 5 % | 5.29 | 0.26 |
|  |  | Total |  |  | 5.55 |

| Medición | Uds. | Parcial |
|---|---|---|
| INSTALACIÓN | 6 | 6.00 |
| Total |  | 6 |

**GAVAES50PL_** u VALVULA CORTE ESFERA GAS 2" PAL.
2 u × 37.73 (37.92 con costes indirectos) = 75.84
Válvula de esfera de bronce gas, paso total, con bola de latón cromo-duro y asiento de teflón diámetro Ø2", mando palanca, totalmente instalada compuesta de:
- 1 Válvula esfera Ø2"
- Piezas especiales, racores, tuerca-contratuerca, etc.
- 2 Racores unión con juntas
- p.p. Pequeño material y accesorios de montaje
- p.p. Mano de obra de instalación

| Código | Ud | Descripción | Rendimiento | Precio | Importe |
|---|---|---|---|---|---|
| 0GAVAES50PL | u | VALVULA CORTE ESFERA ARCO TER GAS 2" PAL (material) | 1 | 25.08 | 25.08 |
| MOCAPC | h | Mano de Obra Ayudante Calefactor-Clima-Font | 0.494 | 15.65 | 7.73 |
| %ACCVAL1500 | % | Accesorios, Piezas especiales, Soportes Valvulería | 15 % | 32.81 | 4.92 |
|  |  | Total |  |  | 37.73 |

| Medición | Uds. | Parcial |
|---|---|---|
| INSTALACION | 2 | 2.00 |
| Total |  | 2 |

**GAVAES32PL** u VALVULA CORTE ESFERA ARCO TER GAS 1¼" PAL.
4 u × 17.04 (17.13 con costes indirectos) = 68.52
Válvula de esfera de bronce gas, paso total, con bola de latón cromo-duro y asiento de teflón marca ARCO serie TER PN-5 atm diámetro Ø1¼" o similar, mando palanca, totalmente instalada compuesta de:
- 1 Válvula esfera ARCO TER-GAS PN5 Ø1¼" o similar
- Piezas especiales, racores, tuerca-contratuerca, etc.
- 2 Racores unión con juntas
- p.p. Pequeño material y accesorios de montaje
- p.p. Mano de obra de instalación

| Código | Ud | Descripción | Rendimiento | Precio | Importe |
|---|---|---|---|---|---|
| 0GAVAES32PL | u | VALVULA CORTE ESFERA ARCO TER GAS 1¼" PAL (material) | 1 | 9.41 | 9.41 |
| MOCAPC | h | Mano de Obra Ayudante Calefactor-Clima-Font | 0.346 | 15.65 | 5.41 |
| %ACCVAL1500 | % | Accesorios, Piezas especiales, Soportes Valvulería | 15 % | 14.82 | 2.22 |
|  |  | Total |  |  | 17.04 |

| Medición | Uds. | Largo | Parcial |
|---|---|---|---|
| CALDERAS | 2 | 2.00 | 4.00 |
| Total |  |  | 4 |

**GAVAVELDG40** u ELECTROVÁLVULA CORTE GAS AUT. DUNGS 1½" 0,36Bar
1 u × 265.64 (266.97 con costes indirectos) = 266.97
Electroválvula corte gas automática marca DUNGS o similar, conexiones rosca gas 1½", alimentación 230VAC, Normalmente Cerrada sin tensión, PN 360 mbar, conforme UNE EN 161, rearme desde central detectora gas, apertura y cierre rápido, totalmente instalada compuesta de:
- Ud. Electroválvula corte gas marca DUNGS 1½" o similar
- Prueba de puesta en marcha
- Piezas especiales, bridas, tuercas, tornillos, juntas, etc.
- p.p. Pequeño material y accesorios de montaje
- p.p. Conexionado eléctrico
- p.p. Mano de obra de instalación

| Código | Ud | Descripción | Rendimiento | Precio | Importe |
|---|---|---|---|---|---|
| GAVAVELDG40_ | u | ELECTROVÁLVULA CORTE GAS AUT. DUNGS 1½" 0,2Bar (material) | 1 | 212.76 | 212.76 |
| MOCAPC | h | Mano de Obra Ayudante Calefactor-Clima-Font | 1.483 | 15.65 | 23.21 |
| MOELOE | h | Mano de Obra Oficial Electricista | 0.494 | 18.8 | 9.29 |
| MOELPE | h | Mano de Obra Ayudante Electricista | 0.494 | 15.65 | 7.73 |
| %MPA0500 | % | Material pequeño auxiliar y accesorios de montaje | 5 % | 252.99 | 12.65 |
|  |  | Total |  |  | 265.64 |

| Medición | Uds. | Parcial |
|---|---|---|
| INSTALACIÓN | 1 | 1.00 |
| Total |  | 1 |

**GAACCVE500** u VENTÓMETRO 0..500mmca
1 u × 55.15 (55.43 con costes indirectos) = 55.43
Ventómetro 0..500mmca para lectura presión instalación gas, dotado de válvula pulsadora cromada, manómetro escala 0..500mmca de esfera 63mm, totalmente instalado compuesto por:
- Ud.Ventómetro 0..500mmca instalación gas
- p.p. Accesorios de montaje
- p.p. Mano de obra de instalación

| Código | Ud | Descripción | Rendimiento | Precio | Importe |
|---|---|---|---|---|---|
| GAACCVE500_ | u | VENTÓMETRO 0..500mmca (material) | 1 | 44.79 | 44.79 |
| MOCAPC | h | Mano de Obra Ayudante Calefactor-Clima-Font | 0.494 | 15.65 | 7.73 |
| %MPA0500 | % | Material pequeño auxiliar y accesorios de montaje | 5 % | 52.52 | 2.63 |
|  |  | Total |  |  | 55.15 |

| Medición | Uds. | Parcial |
|---|---|---|
| SALA CALDERAS | 1 | 1.00 |
| Total |  | 1 |

**TUACGA25** m TUBERÍA ACERO NEGRO ELECTROSOLDADO UNE EN-10255 Ø1"
4 m × 12.29 (12.35 con costes indirectos) = 49.40
Canalización realizada con tubería de acero negro electrosoldado según UNE-EN 10.255:2005 diámetro Ø1", con uniones soldadas a tope, pintado con dos manos de imprimación anticorrosiva y pintura de acabado, totalmente instalada compuesta de:
- 1 Ml Tubería acero negro electrosoldado Ø1"
- Piezas especiales, codos, tes, reducciones, manguitos, etc.
- Soportes Isofónicos c/goma
- Material Soldadura
- Imprimación anticorrosiva y Pintura
- p.p. Pequeño material y accesorios de montaje
- p.p. Mano de obra de instalación

| Código | Ud | Descripción | Rendimiento | Precio | Importe |
|---|---|---|---|---|---|
| 0TUAC25 | m | Tubería Acero Negro Electrosoldado 1" (material) | 1 | 2.52 | 2.52 |
| MOCAOC | h | Mano de Obra Oficial Calefactor-Clima-Font | 0.184 | 18.8 | 3.46 |
| MOCAPC | h | Mano de Obra Ayudante Calefactor-Clima-Font | 0.183 | 15.65 | 2.86 |
| %ACCVAL1500 | % | Accesorios, Piezas especiales, Soportes Valvulería | 15 % | 8.84 | 1.33 |
| %ACCPIN1500 | % | Material de pintura | 15 % | 10.17 | 1.53 |
| %MPA0500 | % | Material pequeño auxiliar y accesorios de montaje | 5 % | 11.70 | 0.59 |
|  |  | Total |  |  | 12.29 |

| Medición | Uds. | Largo | Parcial |
|---|---|---|---|
| CALDERAS | 2 | 2.00 | 4.00 |
| Total |  |  | 4 |

**TUACGA40** m TUBERÍA ACERO NEGRO ELECTROSOLDADO UNE EN-10255 Ø1½"
12 m × 20.61 (20.71 con costes indirectos) = 248.52
Canalización realizada con tubería de acero negro electrosoldado según UNE-EN 10.255:2005 diámetro Ø1½", con uniones soldadas a tope, pintado con dos manos de imprimación anticorrosiva y pintura de acabado, totalmente instalada compuesta de:
- 1 Ml Tubería acero negro electrosoldado Ø1½"
- Piezas especiales, codos, tes, reducciones, manguitos, etc.
- Soportes Isofónicos c/goma
- Material Soldadura
- Imprimación anticorrosiva y Pintura
- p.p. Pequeño material y accesorios de montaje
- p.p. Mano de obra de instalación

| Código | Ud | Descripción | Rendimiento | Precio | Importe |
|---|---|---|---|---|---|
| 0TUAC40 | m | Tubería Acero Negro Electrosoldado 1½" (material) | 1 | 4.01 | 4.01 |
| MOCAOC | h | Mano de Obra Oficial Calefactor-Clima-Font | 0.315 | 18.8 | 5.92 |
| MOCAPC | h | Mano de Obra Ayudante Calefactor-Clima-Font | 0.314 | 15.65 | 4.91 |
| %ACCVAL1500 | % | Accesorios, Piezas especiales, Soportes Valvulería | 15 % | 14.84 | 2.23 |
| %ACCPIN1500 | % | Material de pintura | 15 % | 17.07 | 2.56 |
| %MPA0500 | % | Material pequeño auxiliar y accesorios de montaje | 5 % | 19.63 | 0.98 |
|  |  | Total |  |  | 20.61 |

| Medición | Uds. | Largo | Parcial |
|---|---|---|---|
| INST | 1 | 12.00 | 12.00 |
| Total |  |  | 12 |

**TUACGA50** m TUBERÍA ACERO NEGRO ELECTROSOLDADO UNE EN-10255 Ø2"
1 m × 27.43 (27.57 con costes indirectos) = 27.57
Canalización realizada con tubería de acero negro electrosoldado según UNE-EN 10.255:2005 diámetro Ø2", con uniones soldadas a tope, pintado con dos manos de imprimación anticorrosiva y pintura de acabado, totalmente instalada compuesta de:
- 1 Ml Tubería acero negro electrosoldado Ø2"
- Piezas especiales, codos, tes, reducciones, manguitos, etc.
- Soportes Isofónicos c/goma
- Material Soldadura
- Imprimación anticorrosiva y Pintura
- p.p. Pequeño material y accesorios de montaje
- p.p. Mano de obra de instalación

| Código | Ud | Descripción | Rendimiento | Precio | Importe |
|---|---|---|---|---|---|
| 0TUAC50 | m | Tubería Acero Negro Electrosoldado 2" | 1 | 6.12 | 6.12 |
| MOCAOC | h | Mano de Obra Oficial Calefactor-Clima-Font | 0.397 | 18.8 | 7.46 |
| MOCAPC | h | Mano de Obra Ayudante Calefactor-Clima-Font | 0.394 | 15.65 | 6.17 |
| %ACCVAL1500 | % | Accesorios, Piezas especiales, Soportes Valvulería | 15 % | 19.75 | 2.96 |
| %ACCPIN1500 | % | Material de pintura | 15 % | 22.71 | 3.41 |
| %MPA0500 | % | Material pequeño auxiliar y accesorios de montaje | 5 % | 26.12 | 1.31 |
|  |  | Total |  |  | 27.43 |

| Medición | Uds. | Largo | Parcial |
|---|---|---|---|
| COLECTOR | 1 | 1.00 | 1.00 |
| Total |  |  | 1 |

**TUACGA65** m TUBERÍA ACERO NEGRO ELECTROSOLDADO UNE EN-10255 Ø2½"
6 m × 32.71 (32.87 con costes indirectos) = 197.22
Canalización realizada con tubería de acero negro electrosoldado según UNE-EN 10.255:2005 diámetro Ø2½", con uniones soldadas a tope, pintado con dos manos de imprimación anticorrosiva y pintura de acabado, totalmente instalada compuesta de:
- 1 Ml Tubería acero negro electrosoldado Ø2½"
- Piezas especiales, codos, tes, reducciones, manguitos, etc.
- Soportes Isofónicos c/goma
- Material Soldadura
- Imprimación anticorrosiva y Pintura
- p.p. Pequeño material y accesorios de montaje
- p.p. Mano de obra de instalación

| Código | Ud | Descripción | Rendimiento | Precio | Importe |
|---|---|---|---|---|---|
| 0TUAC65 | m | Tubería Acero Negro Electrosoldado 2½" | 1 | 7.83 | 7.83 |
| MOCAOC | h | Mano de Obra Oficial Calefactor-Clima-Font | 0.457 | 18.8 | 8.59 |
| MOCAPC | h | Mano de Obra Ayudante Calefactor-Clima-Font | 0.456 | 15.65 | 7.14 |
| %ACCVAL1500 | % | Accesorios, Piezas especiales, Soportes Valvulería | 15 % | 23.56 | 3.53 |
| %ACCPIN1500 | % | Material de pintura | 15 % | 27.09 | 4.06 |
| %MPA0500 | % | Material pequeño auxiliar y accesorios de montaje | 5 % | 31.15 | 1.56 |
|  |  | Total |  |  | 32.71 |

| Medición | Uds. | Largo | Parcial |
|---|---|---|---|
| VAINA | 1 | 6.00 | 6.00 |
| Total |  |  | 6 |

**GAAR25J48** u REGULADOR G.N. 0..350mbar-0..35mbar JEAVONS J48 1"
2 u × 116.73 (117.31 con costes indirectos) = 234.62
Regulador 0..350mbar-0..35mbar para Gas Natural, con membrana de compensación, marca JEAVONS modelo J-48 o similar, diámetro 1", montaje vertical y horizontal, totalmente instalado compuesto de:
- Ud. Regulador para Gas Natural marca JEAVONS modelo J-48 o similar
- p.p. Accesorios de montaje, muelle presión trabajo, tarado
- p.p. Mano de obra de instalación

| Código | Ud | Descripción | Rendimiento | Precio | Importe |
|---|---|---|---|---|---|
| GAAR25J48_ | u | REGULADOR G.N. 0..350mbar-0..35mbar JEAVONS J48 1" (material) | 1 | 86.04 | 86.04 |
| MOCAPC | h | Mano de Obra Ayudante Calefactor-Clima-Font | 0.988 | 15.65 | 15.46 |
| %ACCVAL1500 | % | Accesorios, Piezas especiales, Soportes Valvulería | 15 % | 101.50 | 15.23 |
|  |  | Total |  |  | 116.73 |

| Medición | Uds. | Largo | Parcial |
|---|---|---|---|
| CALDERAS | 2 | 1.00 | 2.00 |
| Total |  |  | 2 |

**GAACCA** u CARTELES INFORMATIVOS SALA CALDERAS
1 u × 39.47 (39.67 con costes indirectos) = 39.67
Carteles informatívos para sala de calderas según UNE-EN-60601:2006
?GAS? ?PROHIBIDO FUMAR EN EL LOCAL O ENTRAR CON UNA LLAMA?
?ASEGURARSE DE QUE LA LLAVE QUE SE MANIOBRE ES LA QUE CORRESPONDE?
? NO ABRIR UNA LLAVE SIN LA SEGURIDAD DE QUE TODAS LAS LLAVES DE LA INSTALACION CORRESPONDIENTE CERRADAS?
? EN CASO DE CERRAR UNA LLAVE EQUIVOCADAMENTE NO VOLVERLA A ABRIR SIN COMPROBAR QUE TODAS LAS LLAVES DE LA CORRESPONDIENTE INSTALACION ESTAN CERRADAS?

| Código | Ud | Descripción | Rendimiento | Precio | Importe |
|---|---|---|---|---|---|
| GAACCAR | u | CARTELES (material) | 1 | 29.86 | 29.86 |
| MOCAPC | h | Mano de Obra Ayudante Calefactor-Clima-Font | 0.494 | 15.65 | 7.73 |
| %MPA0500 | % | Material pequeño auxiliar y accesorios de montaje | 5 % | 37.59 | 1.88 |
|  |  | Total |  |  | 39.47 |

**GAVENTIN5050** u REJILLA VENTILACIÓN HIERRO DIM500x500mm
1 u × 167.5 (168.34 con costes indirectos) = 168.34
Rejilla de hierro para ventilacion en intemperie, dimensiones 500x500mm, totalmente instalada compuesta de:
- Ud rejilla fabricada en hierro dimensiones 500x500mm
- Ud malla antiinsectos y antipajaros
- p.p. Pintura
- p.p. Pequeño material y accesorios de montaje
- p.p. Mano de obra de instalación

| Código | Ud | Descripción | Rendimiento | Precio | Importe |
|---|---|---|---|---|---|
| REJ5050_ | u | Rejilla Protectora antipájaros 500x500mm (material) | 1 | 137.72 | 137.72 |
| MOCAOC | h | Mano de Obra Oficial Calefactor-Clima-Font | 0.099 | 18.8 | 1.86 |
| %ACCCHIM2000 | % | Accesorios, piezas especiales, soportes chimeneas | 20 % | 139.58 | 27.92 |
|  |  | Total |  |  | 167.5 |

| Medición | Uds. | Parcial |
|---|---|---|
| REJILLA INFERIOR 50x35 | 1 | 1.00 |
| Total |  | 1 |

**GAVENTIN4530** u REJILLA VENTILACIÓN HIERRO DIM450x300mm
1 u × 60 (60.3 con costes indirectos) = 60.30
Rejilla de hierro para ventilacion inferior de cocina, dimensiones 450x300mm, totalmente instalada compuesta de:
- Ud rejilla fabricada en hierro dimensiones 450x300mm
- p.p. Pintura
- p.p. Pequeño material y accesorios de montaje
- p.p. Mano de obra de instalación

| Código | Ud | Descripción | Rendimiento | Precio | Importe |
|---|---|---|---|---|---|
| REJ750500_ | u | Rejilla Protectora antipájaros 750x500mm (material) | 1 | 48.14 | 48.14 |
| MOCAOC | h | Mano de Obra Oficial Calefactor-Clima-Font | 0.099 | 18.8 | 1.86 |
| %ACCCHIM2000 | % | Accesorios, piezas especiales, soportes chimeneas | 20 % | 50.00 | 10.00 |
|  |  | Total |  |  | 60 |

| Medición | Uds. | Parcial |
|---|---|---|
| REJILLA SUPERIOR 30x30 | 1 | 1.00 |
| Total |  | 1 |

#### CL_26 REGULACIÒN Y CONTROL PRODUCCIÓN CALOR (05/05/2015)
Importe: 2569.67

**REGNMALDAM** u MANÓMETRO BAÑO GLICERINA 0-6BAR LECTURA DIFERENCIAL C/AMORTIGUAD
2 u × 56 (56.28 con costes indirectos) = 112.56
Manómetro en baño de glicerina, de esfera de 63mm de diámetro, gama de presión 0..6 bar, conexión 1/4", con amortiguador hidraulico, para lectura diferencial, totalmente instalado compuesto de:
- 1Ud. Manómetro glicerina d-63mm 0..6Bar
- 1Ud. Amortiguador hidraulico tipo rabo de lechon
- Piezas especiales, etc.
- Teflón unión estanca
- 2 Ud. Llave esfera 1/4"
- 0,50m Tubería cobre rígido d10/12mm
- p.p. Pequeño material y accesorios de montaje
- p.p. Mano de obra de instalación

| Código | Ud | Descripción | Rendimiento | Precio | Importe |
|---|---|---|---|---|---|
| REGNMA_ | u | MANÓMETRO BAÑO GLICERINA 0-6BAR | 1 | 19.65 | 19.65 |
| 0VES8 | u | Válvula Esfera 1/4" PN10 Rosca | 2 | 1.57 | 3.14 |
| 0TUCU12RSB | m | Tubería Cobre Rígido 10/12mm (material) | 0.5 | 0.9 | 0.45 |
| MOCAOC | h | Mano de Obra Oficial Calefactor-Clima-Font | 1.472 | 18.8 | 27.67 |
| %ACCREG1000 | % | Accesorios regulación (21/09/2017) | 10 % | 50.91 | 5.09 |
|  |  | Total |  |  | 56 |

| Medición | Uds. | Parcial |
|---|---|---|
| BOMBA CALDERA BIOMASA | 1 | 1.00 |
| Subtotal |  | 1.00 |
|  | -1 | -1.00 |
| Subtotal |  | -1.00 |
| BOMA RET ACS | 2 | 2.00 |
| Subtotal |  | 2.00 |
| Subtotal acumulado |  | 2.00 |
| Total |  | 2 |

**REGNTEACIN** u TERMÓMETRO AGUA CALIENTE 0..+120ºC INMERSIÓN
13 u × 19.02 (19.12 con costes indirectos) = 248.56
Termómetro de esfera de 80mm de diámetro, para agua caliente, gama de temperatura 0..+120ºC, conexión 1/2", vaina de latón, salida posterior, totalmente instalada compuesta de:
- 1Ud. Termómetro esfera d-80mm 0..120ºC c/vaina
- Piezas especiales, etc.
- Teflón unión estanca
- p.p. Pequeño material y accesorios de montaje
- p.p. Mano de obra de instalación

| Código | Ud | Descripción | Rendimiento | Precio | Importe |
|---|---|---|---|---|---|
| REGNTEACIN_ | u | TERMÓMETRO AGUA CALIENTE 0..+120ºC INMERMSION (material) | 1 | 8.02 | 8.02 |
| MOCAOC | h | Mano de Obra Oficial Calefactor-Clima-Font | 0.493 | 18.8 | 9.27 |
| %ACCREG1000 | % | Accesorios regulación | 10 % | 17.29 | 1.73 |
|  |  | Total |  |  | 19.02 |

| Medición | Uds. | Parcial |
|---|---|---|
| CALDERA BIOMASA | 2 | 2.00 |
| Subtotal |  | 2.00 |
|  | -2 | -2.00 |
| Subtotal |  | -2.00 |
| AF | 1 | 1.00 |
| ACS | 1 | 1.00 |
| RET ACS | 1 | 1.00 |
| INTERACUMULADOR | 2 | 2.00 |
| DEP INERCIA | 2 | 2.00 |
| COLECTOR | 2 | 2.00 |
| CTO CALEF | 2 | 2.00 |
| CTO PRIM ACS | 2 | 2.00 |
| Subtotal |  | 13.00 |
| Subtotal acumulado |  | 13.00 |
| Total |  | 13 |

**REGNPI** u PRESOSTATO INMERSION CONTROL MAX/MIN
3 u × 61.5 (61.81 con costes indirectos) = 185.43
Presostato de inmersión máxima/mínima, totalmente instalado compuesto de:
- 1Ud. Presostato de inmersión máxima/mínima
- Piezas especiales, etc.
- Teflón unión estanca
- Conexionado eléctrico
- p.p. Pequeño material y accesorios de montaje
- p.p. Mano de obra de instalación

| Código | Ud | Descripción | Rendimiento | Precio | Importe |
|---|---|---|---|---|---|
| B12CN_ | u | Presostato de Inmersion Control Max/min 0-8 bar (material) | 1 | 45.02 | 45.02 |
| MOELOE | h | Mano de Obra Oficial Electricista | 0.092 | 18.8 | 1.73 |
| MOCAOC | h | Mano de Obra Oficial Calefactor-Clima-Font | 0.487 | 18.8 | 9.16 |
| %ACCREG1000 | % | Accesorios regulación | 10 % | 55.91 | 5.59 |
|  |  | Total |  |  | 61.5 |

| Medición | Uds. | Parcial |
|---|---|---|
| INSTALACIÓN CALDERAS | 1 | 1.00 |
| INST ACS | 1 | 1.00 |
| INST SOLAR | 1 | 1.00 |
| Total |  | 3 |

**REGNSTEX** u SONDA TEMPERATURA EXTERIOR
1 u × 39.89 (40.09 con costes indirectos) = 40.09
Sonda Temperatura exterior, rango de medida -30º...+50ºC, totalmente instalada compuesta de:
- 1Ud. sonda temperatura exterior
- p.p. Conexion eléctrica
- p.p. Mano de obra de instalación
- p.p. Accesorios de montaje.
- p.p. Comprobación de puesta en marcha

| Código | Ud | Descripción | Rendimiento | Precio | Importe |
|---|---|---|---|---|---|
| REGNSTEX_ | u | Sonda temperatura exterior (material) | 1 | 17.71 | 17.71 |
| MOELOE | h | Mano de Obra Oficial Electricista | 0.176 | 18.8 | 3.31 |
| MOINGPR | h | Mano de Obra Ingeniería Programación | 0.477 | 25 | 11.93 |
| MOCAOC | h | Mano de Obra Oficial Calefactor-Clima-Font | 0.176 | 18.8 | 3.31 |
| %ACCREG1000 | % | Accesorios regulación | 10 % | 36.26 | 3.63 |
|  |  | Total |  |  | 39.89 |

| Medición | Uds. | Parcial |
|---|---|---|
| ORIENTACION NORTE | 1 | 1.00 |
| Total |  | 1 |

**REGNSTIN** u SONDA TEMPERATURA INMERSION
3 u × 62.59 (62.9 con costes indirectos) = 188.70
Sonda Temperatura inmersión con vaina de latón niquelado PN10, rosca 1/2", longitud 100mm, rango de medida -30º...+130ºC totalmente instalada compuesta de:
- 1Ud. sonda temperatura inmersión con vaina latón niquelado PN10, rosca 1/2"
- p.p. Conexion eléctrica
- p.p. Mano de obra de instalación
- p.p. Accesorios de montaje.
- p.p. Comprobación de puesta en marcha

| Código | Ud | Descripción | Rendimiento | Precio | Importe |
|---|---|---|---|---|---|
| REGNSTIN_ | u | Sonda Temperatura Inmersión (material) | 1 | 32.55 | 32.55 |
| MOELOE | h | Mano de Obra Oficial Electricista | 0.487 | 18.8 | 9.16 |
| MOINGPR | h | Mano de Obra Ingeniería Programación | 0.241 | 25 | 6.03 |
| MOCAOC | h | Mano de Obra Oficial Calefactor-Clima-Font | 0.487 | 18.8 | 9.16 |
| %ACCREG1000 | % | Accesorios regulación | 10 % | 56.90 | 5.69 |
|  |  | Total |  |  | 62.59 |

| Medición | Uds. | Parcial |
|---|---|---|
| IMPULSION DEP INERCIA | 1 | 1.00 |
| CTO CALEF | 1 | 1.00 |
| RETORNO CALDERAS (ANTICONDENSACIÓN BIOMASA) | 1 | 1.00 |
| Subtotal |  | 3.00 |
|  | -1 | -1.00 |
| Subtotal |  | -1.00 |
| CONTOL SOBRE BOMBA RET ACS | 1 | 1.00 |
| Subtotal |  | 1.00 |
| Subtotal acumulado |  | 3.00 |
| Total |  | 3 |

**REGNSTINC** u SONDA TEMPERATURA INMERSION CON CABLE
2 u × 79.92 (80.32 con costes indirectos) = 160.64
Sonda Temperatura inmersión sin vaina, con cable de silicona de 1.410mm y detector de inox. de 90mm, rango de medida -20º...+130ºC, totalmente instalada compuesta de:
- 1Ud. sonda temperatura inmersión sin vaina con cable
- p.p. Conexion eléctrica
- p.p. Mano de obra de instalación
- p.p. Accesorios de montaje.
- p.p. Comprobación de puesta en marcha

| Código | Ud | Descripción | Rendimiento | Precio | Importe |
|---|---|---|---|---|---|
| REGNSTINC_ | u | Sonda Temperatura Inmersión con Cable (material) | 1 | 38.62 | 38.62 |
| MOELOE | h | Mano de Obra Oficial Electricista | 0.483 | 18.8 | 9.08 |
| MOINGPR | h | Mano de Obra Ingeniería Programación | 0.486 | 25 | 12.15 |
| MOCAOC | h | Mano de Obra Oficial Calefactor-Clima-Font | 0.681 | 18.8 | 12.80 |
| %ACCREG1000 | % | Accesorios regulación | 10 % | 72.65 | 7.27 |
|  |  | Total |  |  | 79.92 |

| Medición | Uds. | Largo | Parcial |
|---|---|---|---|
| DEPOSITO INERCIA | 1 | 2.00 | 2.00 |
| Subtotal |  |  | 2.00 |
|  | 1 | -2.00 | -2.00 |
| Subtotal |  |  | -2.00 |
| INTERACUMULADOR SOLAR | 1 | 1.00 | 1.00 |
| INTERACUMULADOR CALDERA | 1 | 1.00 | 1.00 |
| Subtotal |  |  | 2.00 |
| Subtotal acumulado |  |  | 2.00 |
| Total |  |  | 2 |

**REGNSTC** u SONDA TEMPERATURA CONDUCTO
4 u × 83.13 (83.55 con costes indirectos) = 334.20
Sonda de temperatura de conducto de aire, dotada de capilar 400mm, rango de medida -50ºC...+80ºC totalmente instalada compuesta de:
- 1Ud. sonda temperatura de conducto de aire, dotada de capilar 400mm
- p.p. Conexion eléctrica
- p.p. Mano de obra de instalación
- p.p. Accesorios de montaje.
- p.p. Comprobación de puesta en marcha

| Código | Ud | Descripción | Rendimiento | Precio | Importe |
|---|---|---|---|---|---|
| REGNSTC_ | u | Sonda Temperatura Conducto (material) | 1 | 51.15 | 51.15 |
| MOELOE | h | Mano de Obra Oficial Electricista | 0.488 | 18.8 | 9.17 |
| MOINGPR | h | Mano de Obra Ingeniería Programación | 0.243 | 25 | 6.08 |
| MOCAOC | h | Mano de Obra Oficial Calefactor-Clima-Font | 0.488 | 18.8 | 9.17 |
| %ACCREG1000 | % | Accesorios regulación | 10 % | 75.57 | 7.56 |
|  |  | Total |  |  | 83.13 |

| Medición | Uds. | Largo | Parcial |
|---|---|---|---|
| RECUPERADOR VESTUARIOS | 1 | 2.00 | 2.00 |
| RECUPERADOR GRADERÍO | 1 | 2.00 | 2.00 |
| Total |  |  | 4 |

**REGNSTINCON** u SONDA PARA KIT DE CONTAJE DE ENERGÍA
2 u × 55.76 (56.04 con costes indirectos) = 112.08
Sonda Temperatura para Kit de Módulo contaje energía con sonda (JOHNSONS CONTROLS TS-9101-8604, AC24Vac, DC13,5-35Vcc, U1 Signal output DC 0-10Vcc, -10...120ºC), totalmente instalada y compuesta por:
- Ud. Kit Módulo contaje energía con sonda (JOHNSONS CONTROLS TS-9101-8604, AC24Vac, DC13,5-35Vcc, U1 Signal output DC 0-10Vcc, -10...120ºC)
- p.p. Conexion eléctrica
- p.p. Mano de obra de instalación
- p.p. Accesorios de montaje.
- p.p. Comprobación de puesta en marcha

| Código | Ud | Descripción | Rendimiento | Precio | Importe |
|---|---|---|---|---|---|
| REGNSTINCON_ | u | Sonda para Kit de contaje de Energía (material) | 1 | 16.66 | 16.66 |
| MOELOE | h | Mano de Obra Oficial Electricista | 0.483 | 18.8 | 9.08 |
| MOINGPR | h | Mano de Obra Ingeniería Programación | 0.486 | 25 | 12.15 |
| MOCAOC | h | Mano de Obra Oficial Calefactor-Clima-Font | 0.681 | 18.8 | 12.80 |
| %ACCREG1000 | % | Accesorios regulación | 10 % | 50.69 | 5.07 |
|  |  | Total |  |  | 55.76 |

| Medición | Uds. | Parcial |
|---|---|---|
| BOMBA CTO CALEF | 1 | 1.00 |
| BOMBA CTO PRIMARIO ACS | 1 | 1.00 |
| Total |  | 2 |

**REGNCEFICA2** u CENTRAL ALARMAS GAS 2 SONDAS FIDEGAS CA2
1 u × 438.81 (441 con costes indirectos) = 441.00
Central de detección de gas para dos sondas tipo S3/2 marca FIDEGAS modelo CA-2 o similar, alimentación 230VAC 50Hz 12VA, salidas 12VCC 2'5W, salidas 230VAC 400W, señalización óptica de alarmas en panel, rearme manual, caja acero 355x260x85mm, peso 4'7kg, según norma UNE EN 50054/57, totalmente instalada compuesta por:
- Central detección gas FIDEGAS CA-2 o similar
- Prueba de puesta en marcha
- p.p. Pequeño material y accesorios de montaje
- p.p. Mano de obra de instalación
- p.p. Conexionado eléctrico

| Código | Ud | Descripción | Rendimiento | Precio | Importe |
|---|---|---|---|---|---|
| FICA2 | u | Central Detección Gas FIDEGAS CA-2 (material) | 1 | 383.54 | 383.54 |
| MOELOE | h | Mano de Obra Oficial Electricista | 2.94 | 18.8 | 55.27 |
|  |  | Total |  |  | 438.81 |

| Medición | Uds. | Parcial |
|---|---|---|
| VESTIBULO SALA DE CALDERAS | 1 | 1.00 |
| Total |  | 1 |

**REGNSDFIS32** u SONDA DETECTORA GAS GN/GLP FIDEGAS S3/2
2 u × 278.44 (279.83 con costes indirectos) = 559.66
Sonda detectora de gas marca FIDEGAS modelo S3/2 o similar, alimentación 12/24VCC 120/65mA, sensor tipo catalítico vida útil 5 años, salida estándar industrial de 4-20mA, caja acero 160x140x90mm, peso 1,1kg, protección EEx d II C T6, conforme norma UNE EN 50054/57, certificado LOM 98.E.2026, totalmente instalada compuesta por:
- Ud. Sonda detectora de gas FIDEGAS S3/2 o similar
- Prueba de puesta en marcha
- p.p. Pequeño material y accesorios de montaje
- p.p. Mano de obra de instalación
- p.p. Conexionado eléctrico

| Código | Ud | Descripción | Rendimiento | Precio | Importe |
|---|---|---|---|---|---|
| FIS3/2 | u | Sonda Detectora Gas GN/GLP FIDEGAS S3/2 (material) | 1 | 241.5 | 241.50 |
| MOELOE | h | Mano de Obra Oficial Electricista | 1.965 | 18.8 | 36.94 |
|  |  | Total |  |  | 278.44 |

| Medición | Uds. | Parcial |
|---|---|---|
| TECHO SALA DE CALDERAS | 2 | 2.00 |
| Total |  | 2 |

**REGNFIBAT** u BATERÍA ALIMENTACIÓN AUXILIAR FIDEGAS B-01
1 u × 19.45 (19.55 con costes indirectos) = 19.55
Batería 12VDC para alimentación auxiliar de central de gas marca FIDEGAS modelo B-01 o similar, capacidad 3Ah, medidas 110x60x80mm, peso 1.500gr, cargador incluido en el circuito de la central, alojamiento en el interior de la central, totalmente instalada compuesta por:
- Ud. Batería alimentación auxiliar FIDEGAS S3/2 o similar
- Prueba de puesta en marcha
- p.p. Pequeño material y accesorios de montaje
- p.p. Mano de obra de instalación
- p.p. Conexionado eléctrico

| Código | Ud | Descripción | Rendimiento | Precio | Importe |
|---|---|---|---|---|---|
| FIDB01 | u | BATERÍA FIDEGAS B-01 (material) | 1 | 16.05 | 16.05 |
| MOELPE | h | Mano de Obra Ayudante Electricista | 0.217 | 15.65 | 3.40 |
|  |  | Total |  |  | 19.45 |

| Medición | Uds. | Parcial |
|---|---|---|
| CENTRALITA DE GAS | 1 | 1.00 |
| Total |  | 1 |

**REGNFISIRGRAL** u ALARMA ACUSTICA
1 u × 24.68 (24.8 con costes indirectos) = 24.80
Alarma acústica 12VD.C. para alimentación auxiliar a través de la central de gas, potencia 1,5 W, 120 dB a 1 metro, dimensiones 85x62x56mm, totalmente instalada compuesta por:
- Ud. Alarma acústica
- Prueba de puesta en marcha
- p.p. Pequeño material y accesorios de montaje
- p.p. Mano de obra de instalación
- p.p. Conexionado eléctrico

| Código | Ud | Descripción | Rendimiento | Precio | Importe |
|---|---|---|---|---|---|
| FIDSIR_01 | u | BATERÍA FIDEGAS B-01 (material) | 1 | 21.28 | 21.28 |
| MOELPE | h | Mano de Obra Ayudante Electricista | 0.217 | 15.65 | 3.40 |
|  |  | Total |  |  | 24.68 |

| Medición | Uds. | Parcial |
|---|---|---|
| VESTIBULO SALA CALDERAS | 1 | 1.00 |
| Total |  | 1 |

**REGNCAFIS3** m LÍNEA DE CABLE PARA SONDA S3-2 BAJO TUBO ACERO ROSCADO
20 m × 7.08 (7.12 con costes indirectos) = 142.40
Línea de cable unipolar tipo UNE EN 50039 bajo tubo acero roscado totalmente instalada y conexionada compuesta de:
- 3ml. Cable unipolar tipo UNE EN 50039.
- 1ml. Tubo acero roscado M16.
- p.p. Pequeño material y accesorios de montaje.
- p.p. Mano de obra de instalación.

| Código | Ud | Descripción | Rendimiento | Precio | Importe |
|---|---|---|---|---|---|
| CABLES10_ | m | Cable manguera de par trenzado y apantallado UNE EN 21035 (material) | 1 | 2.98 | 2.98 |
| MOELOE | h | Mano de Obra Oficial Electricista | 0.058 | 18.8 | 1.09 |
| MOELPE | h | Mano de Obra Ayudante Electricista | 0.059 | 15.65 | 0.92 |
| ACRIGM16 | m | Tubo acero roscado M16. (material) | 1 | 2.09 | 2.09 |
|  |  | Total |  |  | 7.08 |

| Medición | Uds. | Largo | Parcial |
|---|---|---|---|
| SONDA DE GAS | 2 | 10.00 | 20.00 |
| Total |  |  | 20 |

### CL_03 INSTALACIÓN DE CALEFACCIÓN (05/05/2015)
Importe: 5595.81

**VAVE32** u VÁLVULA ESFERA 1¼" PN10 ROSCADA
4 u × 25.08 (25.21 con costes indirectos) = 100.84

| Medición | Uds. | Largo | Parcial |
|---|---|---|---|
| BATERÍA PANELES | 3 | 2.00 | 6.00 |
| Subtotal |  |  | 6.00 |
|  | -6 |  | -6.00 |
| Subtotal |  |  | -6.00 |
| BATERIA RECUPERADOR | 2 | 2.00 | 4.00 |
| Subtotal |  |  | 4.00 |
| Subtotal acumulado |  |  | 4.00 |
| Total |  |  | 4 |

**VAVE50** u VÁLVULA ESFERA 2" PN10 ROSCADA
2 u × 27.97 (28.11 con costes indirectos) = 56.22

| Medición | Uds. | Largo | Parcial |
|---|---|---|---|
| GRAL PANELES | 1 | 2.00 | 2.00 |
| Total |  |  | 2 |

**EP032RMP** u VÁLVULA CONTROL CARACTERIZADA 2V MOTOR. BELIMO EP032R+MP 0-10Vcc
1 u × 406.07 (408.1 con costes indirectos) = 408.10
Válvula de control electrónica independiente de la presión de 2 vías, DN32, con rosca interna Rp 1 1/4" (según ISO 7-1). Caudal nominal 6.480 l/h. Caudal máximo ajustable electrónicamente entre 1.944 y 6.480 l/h. Pérdida de carga mínima a caudal nominal 21 kPa (0,21 bar). Cierre estanco al aire (clase A, según EN12266-1). Presión nominal 1.600 kPa (16 bar), presión diferencial máxima de cierre dPs 1400 kPa (14 bar) y presión diferencial máxima de trabajo 350 kPa (3,5 bar). Temperatura del fluído entre -10 y +120 ºC. Para circuitos cerrados de agua, con máx. 50% de glicol. Compuesta por válvula de bola con característica de caudal seleccionable isoporcentual/lineal, con cuerpo en latón forjado y niquelado, eje y bola en acero inoxidable, con actuador proporcional, alimentación 24 V CA/CC, con señal de mando 0,5-10 V CC, señal de salida 0,5-10 V CC para lectura del caudal/emisión o control mediante bus MP, tiempo de giro 90 s, protección IP54, con posibilidad de desembrague temporal o permanente para accionamiento manual, por un tubo de medición con sensor de velocidad del fluído por ultrasonidos y por un regulador electrónico de caudal incorporado en el actuador, totalmente instalada compuesta de:
- 1Ud. Válvula dos vías BELIMO modelo EP032R+MP o similar
- 1Ud. Servomotor 24VCC o similar
- Acoplamiento
- Piezas especiales, racores, tuerca-contratuerca, etc.
- Teflón unión estanca
- p.p. Pequeño material y accesorios de montaje
- p.p. Mano de obra de instalación
- p.p. Conexionado eléctrico

| Código | Ud | Descripción | Rendimiento | Precio | Importe |
|---|---|---|---|---|---|
| EP032RMP_ | u | Válvula 2V energía BELIMO EV032R+MP (material) | 1 | 344.15 | 344.15 |
| MOCAOC | h | Mano de Obra Oficial Calefactor-Clima-Font | 1.977 | 18.8 | 37.17 |
| MOCAPC | h | Mano de Obra Ayudante Calefactor-Clima-Font | 0.988 | 15.65 | 15.46 |
| MOELOE | h | Mano de Obra Oficial Electricista | 0.494 | 18.8 | 9.29 |
|  |  | Total |  |  | 406.07 |

| Medición | Uds. | Parcial |
|---|---|---|
| BATERIA RECUPERADOR VESTUARIOS | 1 | 1.00 |
| Total |  | 1 |

**EP025RMP** u VÁLVULA CONTROL CARACTERIZADA 2V MOTOR. BELIMO EP025R+MP 0-10Vcc
1 u × 374.72 (376.59 con costes indirectos) = 376.59
Válvula de control electrónica independiente de la presión de 2 vías, DN25, con rosca interna Rp 1" (según ISO 7-1). Caudal nominal 4.140 l/h. Caudal máximo ajustable electrónicamente entre 1.242 y 4.140 l/h. Pérdida de carga mínima a caudal nominal 23 kPa (0,23 bar). Cierre estanco al aire (clase A, según EN12266-1). Presión nominal 1.600 kPa (16 bar), presión diferencial máxima de cierre dPs 1400 kPa (14 bar) y presión diferencial máxima de trabajo 350 kPa (3,5 bar). Temperatura del fluído entre -10 y +120 ºC. Para circuitos cerrados de agua, con máx. 50% de glicol. Compuesta por válvula de bola con característica de caudal seleccionable isoporcentual/lineal, con cuerpo en latón forjado y niquelado, eje y bola en acero inoxidable, con actuador proporcional, alimentación 24 V CA/CC, con señal de mando 0,5-10 V CC, señal de salida 0,5-10 V CC para lectura del caudal/emisión o control mediante bus MP, tiempo de giro 90 s, protección IP54, con posibilidad de desembrague temporal o permanente para accionamiento manual, por un tubo de medición con sensor de velocidad del fluído por ultrasonidos y por un regulador electrónico de caudal incorporado en el actuador, totalmente instalada compuesta de:
- 1Ud. Válvula dos vías BELIMO modelo EP025R+MP o similar
- 1Ud. Servomotor 24VCC o similar
- Acoplamiento
- Piezas especiales, racores, tuerca-contratuerca, etc.
- Teflón unión estanca
- p.p. Pequeño material y accesorios de montaje
- p.p. Mano de obra de instalación
- p.p. Conexionado eléctrico

| Código | Ud | Descripción | Rendimiento | Precio | Importe |
|---|---|---|---|---|---|
| EP025RMP_ | u | Válvula 2V energía BELIMO EV025R+MP (material) | 1 | 312.8 | 312.80 |
| MOCAOC | h | Mano de Obra Oficial Calefactor-Clima-Font | 1.977 | 18.8 | 37.17 |
| MOCAPC | h | Mano de Obra Ayudante Calefactor-Clima-Font | 0.988 | 15.65 | 15.46 |
| MOELOE | h | Mano de Obra Oficial Electricista | 0.494 | 18.8 | 9.29 |
|  |  | Total |  |  | 374.72 |

| Medición | Uds. | Parcial |
|---|---|---|
| BATERIA RECUPERADOR GRADERIO | 1 | 1.00 |
| Total |  | 1 |

**VAPU12AB** u PURGA PTO. ALTO AUTOMÁTICA SPIROTOP c/BOTELLÓN ½"
2 u × 72.28 (72.64 con costes indirectos) = 145.28

| Medición | Uds. | Parcial |
|---|---|---|
| PUNTOS ALTOS EN LA CUBIERTA | 2 | 2.00 |
| Total |  | 2 |

**TUMCTL63B** m TUB. MULTICAPA PE-Xc/AL/PE-RT TECElogo Ø63x6,0mm
78 m × 26.77 (26.9 con costes indirectos) = 2098.20

| Medición | Uds. | Largo | Parcial |
|---|---|---|---|
| INTERIOR | 2 | 12.00 | 24.00 |
| INTERIOR | 2 | 7.00 | 14.00 |
| EXTERIOR | 2 | 20.00 | 40.00 |
| Total |  |  | 78 |

**TUMCTL40B** m TUB. MULTICAPA PE-Xc/AL/PE-RT TECElogo Ø40x4,0mm
12 m × 14.33 (14.4 con costes indirectos) = 172.80
Canalización realizada con tubería multicapa PE-Xc/AL/PE-RT marca TECE modelo LOGO o similar, según UNE-53.960 EX 2002, dos capas polietileno reticulado al peróxido y aluminio, Ø40x4,0mm, suministro en barras, con uniones mediante accesorio especial y anilla método Press-Fitting, totalmente instalada compuesta de:
- 1 Ml Tubería multicapa PE-Xc/AL/PE-RT marca TECE modelo LOGO o similar, diámetro 40x4,0mm
- Piezas especiales, codos, tes, reducciones, manguitos, etc.
- Soportes Isofónicos c/goma
- p.p. Pequeño material y accesorios de montaje
- p.p. Mano de obra de instalación

| Código | Ud | Descripción | Rendimiento | Precio | Importe |
|---|---|---|---|---|---|
| 0TUMCTL40_ | m | Tubería Multicapa PERT-AL-PERT TECElogo Ø40x4,0mm (material) | 1 | 7.4 | 7.40 |
| MOCAOC | h | Mano de Obra Oficial Calefactor-Clima-Font | 0.147 | 18.8 | 2.76 |
| MOCAPC | h | Mano de Obra Ayudante Calefactor-Clima-Font | 0.147 | 15.65 | 2.30 |
| %ACCVAL1500 | % | Accesorios, Piezas especiales, Soportes Valvulería | 15 % | 12.46 | 1.87 |
|  |  | Total |  |  | 14.33 |

| Medición | Uds. | Largo | Ancho | Parcial |
|---|---|---|---|---|
| BATERIA VESTUARIOS | 1 | 2.00 | 3.00 | 6.00 |
| BATERIA GRADERIO | 1 | 2.00 | 3.00 | 6.00 |
| PANELES RADIANTES | 3 | 2.00 | 1.50 | 9.00 |
| Subtotal |  |  |  | 21.00 |
|  | -9 |  |  | -9.00 |
| Subtotal |  |  |  | -9.00 |
| Subtotal acumulado |  |  |  | 12.00 |
| Total |  |  |  | 12 |

**AIGN3063** m COQUILLA CAUCHO SINTETICO 30x63 PL63-Ac 2"
38 m × 15.23 (15.31 con costes indirectos) = 581.78

| Medición | Uds. | Largo | Parcial |
|---|---|---|---|
| INTERIOR | 2 | 12.00 | 24.00 |
| INTERIOR | 2 | 7.00 | 14.00 |
| Total |  |  | 38 |

**AIGN4040** m COQUILLA CAUCHO SINTETICO 40x40 PL40-Ac 1¼"
12 m × 18.27 (18.36 con costes indirectos) = 220.32
Aislamiento térmico conducciones agua fría y caliente -5ºC hasta 140ºC, a base de coquilla aislante de caucho sintético elastomérico 40x40mm, espesor nominal 40mm, para tuberías Plásticas 40mm-Acero 1¼" y similares, ë=0,040W/m·K según RITE, totalmente instalada compuesta de:
- Ml Coquilla aislante de caucho sintético elastomérica según descripción.
- p.p. Pegamento especial para pegado de junta longitudinal de coquilla.
- p.p. Cinta para sellado.
- p.p. Pequeño material y accesorios de montaje.
- p.p. Mano de obra de instalación.

| Código | Ud | Descripción | Rendimiento | Precio | Importe |
|---|---|---|---|---|---|
| AIGN4040_ | m | COQUILLA CAUCHO SINTETICO 40x40 PL40-Ac 1¼" (material) | 1 | 10.45 | 10.45 |
| MOCAOC | h | Mano de Obra Oficial Calefactor-Clima-Font | 0.158 | 18.8 | 2.97 |
| MOCAPC | h | Mano de Obra Ayudante Calefactor-Clima-Font | 0.158 | 15.65 | 2.47 |
| %ACCAIS1500 | % | Accesorios, pegamento, cinta unión, bridas, tornillos | 15 % | 15.89 | 2.38 |
|  |  | Total |  |  | 18.27 |

| Medición | Uds. | Largo | Ancho | Parcial |
|---|---|---|---|---|
| BATERIA VESTUARIOS | 1 | 2.00 | 3.00 | 6.00 |
| BATERIA GRADERIO | 1 | 2.00 | 3.00 | 6.00 |
| Total |  |  |  | 12 |

**AIGN4063** m COQUILLA CAUCHO SINTETICO 40x63 PL63-Ac 2"
40 m × 21.15 (21.26 con costes indirectos) = 850.40
Aislamiento térmico conducciones agua fría y caliente -5ºC hasta 140ºC, a base de coquilla aislante de caucho sintético elastomérico 40x63mm, espesor nominal 40mm, para tuberías Plásticas 63mm-Acero 2" y similares, ë=0,040W/m·K según RITE, totalmente instalada compuesta de:
- Ml Coquilla aislante de caucho sintético elastomérica según descripción.
- p.p. Pegamento especial para pegado de junta longitudinal de coquilla.
- p.p. Cinta para sellado.
- p.p. Pequeño material y accesorios de montaje.
- p.p. Mano de obra de instalación.

| Código | Ud | Descripción | Rendimiento | Precio | Importe |
|---|---|---|---|---|---|
| AIGN4063_ | m | COQUILLA CAUCHO SINTETICO 40x63 PL63-Ac 2" (material) | 1 | 11.57 | 11.57 |
| MOCAOC | h | Mano de Obra Oficial Calefactor-Clima-Font | 0.198 | 18.8 | 3.72 |
| MOCAPC | h | Mano de Obra Ayudante Calefactor-Clima-Font | 0.198 | 15.65 | 3.10 |
| %ACCAIS1500 | % | Accesorios, pegamento, cinta unión, bridas, tornillos | 15 % | 18.39 | 2.76 |
|  |  | Total |  |  | 21.15 |

| Medición | Uds. | Largo | Parcial |
|---|---|---|---|
| EXTERIOR | 2 | 20.00 | 40.00 |
| Total |  |  | 40 |

**AIRA150** m TUBO RECUBRIMIENTO ALUMINIO 0,6mm Ø150mm
12 m × 18.75 (18.84 con costes indirectos) = 226.08
Tubo recubrimiento en chapa de aluminio 0,6mm de espesor, Ø150mm, para tuberías aisladas, totalmente instalado compuesta de:
- Ml Tubo recubrimiento en aluminio según descripción.
- p.p. Acesorios codos, derivacione, tapas, de aluminio
- p.p. Tornillería, remaches y elementos de fijación.
- p.p. Cinta para sellado.
- p.p. Pequeño material y accesorios de montaje.
- p.p. Mano de obra de instalación.

| Código | Ud | Descripción | Rendimiento | Precio | Importe |
|---|---|---|---|---|---|
| AIRA150_ | m | Tubo recubrimiento aluminio Ø150mm y accesorios (material) | 1 | 9.48 | 9.48 |
| MOCAOC | h | Mano de Obra Oficial Calefactor-Clima-Font | 0.198 | 18.8 | 3.72 |
| MOCAPC | h | Mano de Obra Ayudante Calefactor-Clima-Font | 0.198 | 15.65 | 3.10 |
| %ACCAIS1500 | % | Accesorios, pegamento, cinta unión, bridas, tornillos | 15 % | 16.30 | 2.45 |
|  |  | Total |  |  | 18.75 |

| Medición | Uds. | Largo | Ancho | Parcial |
|---|---|---|---|---|
| BATERIA VESTUARIOS | 1 | 2.00 | 3.00 | 6.00 |
| BATERIA GRADERIO | 1 | 2.00 | 3.00 | 6.00 |
| Total |  |  |  | 12 |

**OPROCT** m OMEGA DE PROTECCION PARA TUBERÍA
40 m × 8.94 (8.98 con costes indirectos) = 359.20

| Medición | Uds. | Largo | Parcial |
|---|---|---|---|
| EXTERIOR | 2 | 20.00 | 40.00 |
| Total |  |  | 40 |

### CL_04 DIFUSIÓN DE CLIMATIZACIÓN (15/01/2015)
Importe: 50217.53

**CLCLTECRCE1500** u RECUPERADOR DE CALOR TECNA RCE 1500
2 u × 3004.06 (3019.08 con costes indirectos) = 6038.16
Recuperador de calor inverter, marca TECNA modelo RCE 1500 o similar, bastidor en aluminio cincado y panel aislante de 20mm de espesor, exterior en chapa prelacada y aislamiento interior de lana de roca, caudal nominal aire máximo 1.500m3/h, presión estática 50Pa, eficiencia de recuperación 67%, nivel de sonido 64.9dBA, dimensiones L1.200xA1.200xH525mm, peso 60,kg, ventiladores 2x274W 230VAC de alta eficiencia, totalmente instalado compuesto de:
- Ud. Recuperador de calor, marca TECNA modelo RCE 1500 o similar
- Ud. Aislamiento para intemperie ejecutado en fábrica
- Ud. Sonda de calidad de aire
- Ud. tarjeta de comunicación MOD-BUS
- Ud. Regulador electrónico de velocidad de ventiloconvectores
- Silent-blocks colgar
- Cuellos elásticos en bocas
- Soportes antivibratorios
- 1Ud. Punto desagüe realizado con tubería de PVC32mm
- Puesta en marcha por Servicio Asistencia Técnica Oficial
- p.p. Pequeño material y accesorios de montaje
- p.p. Mano de obra de instalación
- p.p. Mano de obra conexión eléctrica

| Código | Ud | Descripción | Rendimiento | Precio | Importe |
|---|---|---|---|---|---|
| Tecna RCE1500_ | u | RECUPERADOR DE CALOR TECNA RCE 1500 (material) | 1 | 2496.19 | 2496.19 |
| SILENTBLOCKC | u | SILENTBLOCKS COLGAR (material) | 4 | 17.3 | 69.20 |
| DESFAN | u | Punto Desagüe Fancoil (material) | 1 | 23.23 | 23.23 |
| MOCAOC | h | Mano de Obra Oficial Calefactor-Clima-Font | 7.907 | 18.8 | 148.65 |
| MOCAPC | h | Mano de Obra Ayudante Calefactor-Clima-Font | 7.907 | 15.65 | 123.74 |
| %ACCPM0500 | % | Puesta en marcha S.A.T.O. | 5 % | 2861.01 | 143.05 |
|  |  | Total |  |  | 3004.06 |

| Medición | Uds. | Parcial |
|---|---|---|
| PL1 OFICINAS | 1 | 1.00 |
| Subtotal |  | 1.00 |
| PL1 OFICINAS | -1 | -1.00 |
| Subtotal |  | -1.00 |
| PB PASILLO ALMACEN | 1 | 1.00 |
| Subtotal |  | 1.00 |
|  | -1 | -1.00 |
| Subtotal |  | -1.00 |
| PB SALA 1 | 1 | 1.00 |
| PB SALA 3 | 1 | 1.00 |
| VESTIVULOS PB+PL1 | 1 | 1.00 |
| Subtotal |  | 3.00 |
| VESTIVULOS PB+PL1 | -1 | -1.00 |
| Subtotal |  | -1.00 |
| Subtotal acumulado |  | 2.00 |
| Total |  | 2 |

**CLCLTECRCE2300** u RECUPERADOR DE CALOR TECNA RCE 2300
1 u × 3750.12 (3768.87 con costes indirectos) = 3768.87
Recuperador de calor inverter, marca TECNA modelo RCE 2300 o similar, bastidor en aluminio cincado y panel aislante de 20mm de espesor, exterior en chapa prelacada y aislamiento interior de lana de roca, caudal nominal aire máximo 2.300m3/h, presión estática 50Pa, eficiencia de recuperación 67%, nivel de sonido 64.9dBA, dimensiones L1.500xA1.200xH525mm, peso 88,9kg, ventiladores 2x670W 230VAC de alta eficiencia, totalmente instalado compuesto de:
- Ud. Recuperador de calor, marca TECNA modelo RCE 2300 o similar
- Ud. Aislamiento para intemperie ejecutado en fábrica
- Ud. Sonda de calidad de aire
- Ud. tarjeta de comunicación MOD-BUS
- Ud. Regulador electrónico de velocidad de ventiloconvectores
- Silent-blocks colgar
- Cuellos elásticos en bocas
- Soportes antivibratorios
- 1Ud. Punto desagüe realizado con tubería de PVC32mm
- Puesta en marcha por Servicio Asistencia Técnica Oficial
- p.p. Pequeño material y accesorios de montaje
- p.p. Mano de obra de instalación
- p.p. Mano de obra conexión eléctrica

| Código | Ud | Descripción | Rendimiento | Precio | Importe |
|---|---|---|---|---|---|
| TECNArce2300 | u | RECUPERADOR DE CALOR TECNA RCe 2300 (material) | 1 | 3206.72 | 3206.72 |
| SILENTBLOCKC | u | SILENTBLOCKS COLGAR | 4 | 17.3 | 69.20 |
| DESFAN | u | Punto Desagüe Fancoil | 1 | 23.23 | 23.23 |
| MOCAOC | h | Mano de Obra Oficial Calefactor-Clima-Font | 7.907 | 18.8 | 148.65 |
| MOCAPC | h | Mano de Obra Ayudante Calefactor-Clima-Font | 7.907 | 15.65 | 123.74 |
| %ACCPM0500 | % | Puesta en marcha S.A.T.O. | 5 % | 3571.54 | 178.58 |
|  |  | Total |  |  | 3750.12 |

| Medición | Uds. | Parcial |
|---|---|---|
| PB SALA 2 | 1 | 1.00 |
| Total |  | 1 |

**CLCLTECRCE2800** u RECUPERADOR DE CALOR TECNA RCE 2800
1 u × 4383.42 (4405.34 con costes indirectos) = 4405.34
Recuperador de calor inverter, marca TECNA modelo RCE 2800 o similar, bastidor en aluminio cincado y panel aislante de 20mm de espesor, exterior en chapa prelacada y aislamiento interior de lana de roca, caudal nominal aire máximo 2.800m3/h, presión estática 50Pa, eficiencia de recuperación 67%, nivel de sonido 64.9dBA, dimensiones L1.350xA1.350xH575mm, peso 107,kg, ventiladores 2x670W 230VAC de alta eficiencia, totalmente instalado compuesto de:
- Ud. Recuperador de calor, marca TECNA modelo RCE 2800 o similar
- Ud. Aislamiento para intemperie ejecutado en fábrica
- Ud. Sonda de calidad de aire
- Ud. tarjeta de comunicación MOD-BUS
- Ud. Regulador electrónico de velocidad de ventiloconvectores
- Silent-blocks colgar
- Cuellos elásticos en bocas
- Soportes antivibratorios
- 1Ud. Punto desagüe realizado con tubería de PVC32mm
- Puesta en marcha por Servicio Asistencia Técnica Oficial
- p.p. Pequeño material y accesorios de montaje
- p.p. Mano de obra de instalación
- p.p. Mano de obra conexión eléctrica

| Código | Ud | Descripción | Rendimiento | Precio | Importe |
|---|---|---|---|---|---|
| Tecna RCE2800_ | u | RECUPERADOR DE CALOR TECNA RCE 2800 (material) | 1 | 3809.87 | 3809.87 |
| SILENTBLOCKC | u | SILENTBLOCKS COLGAR | 4 | 17.3 | 69.20 |
| DESFAN | u | Punto Desagüe Fancoil | 1 | 23.23 | 23.23 |
| MOCAOC | h | Mano de Obra Oficial Calefactor-Clima-Font | 7.907 | 18.8 | 148.65 |
| MOCAPC | h | Mano de Obra Ayudante Calefactor-Clima-Font | 7.907 | 15.65 | 123.74 |
| %ACCPM0500 | % | Puesta en marcha S.A.T.O. | 5 % | 4174.69 | 208.73 |
|  |  | Total |  |  | 4383.42 |

| Medición | Uds. | Parcial |
|---|---|---|
| PB VESTUARIOS | 1 | 1.00 |
| Total |  | 1 |

**CLCLTECRCE3200** u RECUPERADOR DE CALOR TECNA RCE 3200
1 u × 4637.4 (4660.59 con costes indirectos) = 4660.59
Recuperador de calor inverter, marca TECNA modelo RCE 3200 o similar, bastidor en aluminio cincado y panel aislante de 20mm de espesor, exterior en chapa prelacada y aislamiento interior de lana de roca, caudal nominal aire máximo 3.200m3/h, presión estática 50Pa, eficiencia de recuperación 67%, nivel de sonido 64.9dBA, dimensiones L1.350xA1.350xH575mm, peso 154,kg, ventiladores 2x670W 230VAC de alta eficiencia, totalmente instalado compuesto de:
- Ud. Recuperador de calor, marca TECNA modelo RCE 3200 o similar
- Ud. Aislamiento para intemperie ejecutado en fábrica
- Ud. Sonda de calidad de aire
- Ud. tarjeta de comunicación MOD-BUS
- Ud. Regulador electrónico de velocidad de ventiloconvectores
- Silent-blocks colgar
- Cuellos elásticos en bocas
- Soportes antivibratorios
- 1Ud. Punto desagüe realizado con tubería de PVC32mm
- Puesta en marcha por Servicio Asistencia Técnica Oficial
- p.p. Pequeño material y accesorios de montaje
- p.p. Mano de obra de instalación
- p.p. Mano de obra conexión eléctrica

| Código | Ud | Descripción | Rendimiento | Precio | Importe |
|---|---|---|---|---|---|
| Tecna RCE3200_ | u | RECUPERADOR DE CALOR TECNA RCE 3200 (material) | 1 | 4051.75 | 4051.75 |
| SILENTBLOCKC | u | SILENTBLOCKS COLGAR | 4 | 17.3 | 69.20 |
| DESFAN | u | Punto Desagüe Fancoil | 1 | 23.23 | 23.23 |
| MOCAOC | h | Mano de Obra Oficial Calefactor-Clima-Font | 7.907 | 18.8 | 148.65 |
| MOCAPC | h | Mano de Obra Ayudante Calefactor-Clima-Font | 7.907 | 15.65 | 123.74 |
| %ACCPM0500 | % | Puesta en marcha S.A.T.O. | 5 % | 4416.57 | 220.83 |
|  |  | Total |  |  | 4637.4 |

| Medición | Uds. | Parcial |
|---|---|---|
| PL1 GIMANSIO + VESTUARIOS | 1 | 1.00 |
| Total |  | 1 |

**CLCLTECRCE4500** u RECUPERADOR DE CALOR TECNA RCE 4500
1 u × 5418.14 (5445.23 con costes indirectos) = 5445.23
Recuperador de calor inverter, marca TECNA modelo RCE 4500 o similar, bastidor en aluminio cincado y panel aislante de 20mm de espesor, exterior en chapa prelacada y aislamiento interior de lana de roca, caudal nominal aire máximo 4.500m3/h, presión estática 50Pa, eficiencia de recuperación 67%, nivel de sonido 64.9dBA, dimensiones L1.350xA1.350xH575mm, peso 195,kg, ventiladores 2x1290W 230VAC de alta eficiencia, totalmente instalado compuesto de:
- Ud. Recuperador de calor, marca TECNA modelo RCE 4500 o similar
- Ud. Aislamiento para intemperie ejecutado en fábrica
- Ud. Sonda de calidad de aire
- Ud. tarjeta de comunicación MOD-BUS
- Ud. Regulador electrónico de velocidad de ventiloconvectores
- Silent-blocks colgar
- Cuellos elásticos en bocas
- Soportes antivibratorios
- 1Ud. Punto desagüe realizado con tubería de PVC32mm
- Puesta en marcha por Servicio Asistencia Técnica Oficial
- p.p. Pequeño material y accesorios de montaje
- p.p. Mano de obra de instalación
- p.p. Mano de obra conexión eléctrica

| Código | Ud | Descripción | Rendimiento | Precio | Importe |
|---|---|---|---|---|---|
| Tecna RCE4500_ | u | RECUPERADOR DE CALOR TECNA RCE 4500 (material) | 1 | 4795.31 | 4795.31 |
| SILENTBLOCKC | u | SILENTBLOCKS COLGAR | 4 | 17.3 | 69.20 |
| DESFAN | u | Punto Desagüe Fancoil | 1 | 23.23 | 23.23 |
| MOCAOC | h | Mano de Obra Oficial Calefactor-Clima-Font | 7.907 | 18.8 | 148.65 |
| MOCAPC | h | Mano de Obra Ayudante Calefactor-Clima-Font | 7.907 | 15.65 | 123.74 |
| %ACCPM0500 | % | Puesta en marcha S.A.T.O. | 5 % | 5160.13 | 258.01 |
|  |  | Total |  |  | 5418.14 |

| Medición | Uds. | Parcial |
|---|---|---|
| PL1 GRADERÍO | 1 | 1.00 |
| Total |  | 1 |

**CLCLREBAT** u BATERIA EXTERNA PARA RECUPERADOR DE CALOR HASTA 50 kW (80-70º)
2 u × 781.92 (785.83 con costes indirectos) = 1571.66
Batería de agua externa de frio o calor para apoyo del recuperador, instalado en el propio conducto de impulsión segun especificaciónes de dirección de obra en potencia y salto térmico, totalmente instalada compuesto de:
- Ud. Batería de agua externa hasta 50 Kw (segun especificaciones DOF en potencia y salto térmico)
- Ud. Bandeja de condensados
- p.p. Mano de obra de instalación
- 1Ud. Punto desagüe realizado con tubería de PVC32mm
- p.p. Pequeño material y accesorios de montaje
- p.p. Mano de obra de instalación

| Código | Ud | Descripción | Rendimiento | Precio | Importe |
|---|---|---|---|---|---|
| CLCLREBAT_ | u | Batería externa < 40Kw (material) | 1 | 656.96 | 656.96 |
| OCLCOCH | m² | Conducto Chapa Galvanizada e=0,8mm (material) | 6 | 8.95 | 53.70 |
| MOCAOC | h | Mano de Obra Oficial Calefactor-Clima-Font | 0.988 | 18.8 | 18.57 |
| MOCAPC | h | Mano de Obra Ayudante Calefactor-Clima-Font | 0.988 | 15.65 | 15.46 |
| %MPA0500 | % | Material pequeño auxiliar y accesorios de montaje | 5 % | 744.69 | 37.23 |
|  |  | Total |  |  | 781.92 |

| Medición | Uds. | Parcial |
|---|---|---|
| PB VESTUARIOS Q=3200 L/h | 1 | 1.00 |
| PL1 GRADERÍO Q=2600 L/h | 1 | 1.00 |
| Total |  | 2 |

**CLCOTRAN** u ELEMENTO DE TRANSICIÓN PARA EMBOCADURAS DE CONDUCTOS
12 u × 71.36 (71.72 con costes indirectos) = 860.64
Elemento de transicion para embocaduras de conductos, totalmente instalado compuesto por:
- 1 Ud. Elemento de transicion para conductos
- p.p. Embocaduras, derivaciones, elementos de fijación y piezas especiales
- p.p. Accesorios de montaje
- p.p. marcado
- p.p. Mano de obra de instalación

| Código | Ud | Descripción | Rendimiento | Precio | Importe |
|---|---|---|---|---|---|
| OCLPROAL_ | m² | Elemento de transición para embocaduras de conductos (material) | 1 | 37.33 | 37.33 |
| MOCAOC | h | Mano de Obra Oficial Calefactor-Clima-Font | 0.988 | 18.8 | 18.57 |
| MOCAPC | h | Mano de Obra Ayudante Calefactor-Clima-Font | 0.988 | 15.65 | 15.46 |
|  |  | Total |  |  | 71.36 |

| Medición | Uds. | Largo | Parcial |
|---|---|---|---|
| RECUPERADORES | 9 | 2.00 | 18.00 |
| Subtotal |  |  | 18.00 |
|  | -3 | 2.00 | -6.00 |
| Subtotal |  |  | -6.00 |
| Subtotal acumulado |  |  | 12.00 |
| Total |  |  | 12 |

**CLCLRESPTEJ** u TEJADO ANTILLUVIA PROTECCIÓN RECUPERADORES
6 u × 147.03 (147.77 con costes indirectos) = 886.62
Tejado antilluvia protección de intemperie de recuperador, totalmente instalado compuesto de:
- Ud. Tejado antilluvia para cubrición y protección de los equipos de climatización (configuración horizontal o vertical segun planos)
- p.p. Pequeño material y accesorios de montaje
- p.p. Mano de obra de instalación

| Código | Ud | Descripción | Rendimiento | Precio | Importe |
|---|---|---|---|---|---|
| CLCLRESPTEJ_ | u | TEJADO ANTILLUVIA (material) | 1 | 97.05 | 97.05 |
| OCLCOCH | m² | Conducto Chapa Galvanizada e=0,8mm | 1 | 8.95 | 8.95 |
| MOCAOC | h | Mano de Obra Oficial Calefactor-Clima-Font | 0.988 | 18.8 | 18.57 |
| MOCAPC | h | Mano de Obra Ayudante Calefactor-Clima-Font | 0.988 | 15.65 | 15.46 |
| %MPA0500 | % | Material pequeño auxiliar y accesorios de montaje | 5 % | 140.03 | 7.00 |
|  |  | Total |  |  | 147.03 |

| Medición | Uds. | Parcial |
|---|---|---|
| RECUPERADORES | 9 | 9.00 |
| Subtotal |  | 9.00 |
|  | -3 | -3.00 |
| Subtotal |  | -3.00 |
| Subtotal acumulado |  | 6.00 |
| Total |  | 6 |

**CLCOFISTAR** m² CONDUCTO FIBRA VIDRIO ISOVER CLIMAVER STAR PARA EXTERIORES
76.38 m² × 29.82 (29.97 con costes indirectos) = 2289.11
Conducto de aire autoportante para fabricación de conductos de distribución de aire uso directo en exteriores, conductividad térmica a 10ºC de 0,032W/(m*ºK) y espesor de 40mm cumpliendo RITE en exterior de edificios, realizado con panel de lana de vidrio de alta densidad revestido por la cara exterior con un complejo diseñado para la intemperie y por la cara interior con un tejido negro de alta resistencia mecanica fonoabsoerbente, reacción al fuego B-s1,d0, marca ISOVER modelo CLIMAVER STAR o similar, revestido exteriormente por aluminio (aluminio gofrado plastificado e impermeable con barrera de vapor absoluta y con protección ultraviloeta, adherido al panel de lana mineral mediante un sistema de pegado resistente a ambientes exteriores) y revestido interiormente con tejido de vidrio negro de alta resistencia mecánica, totalmente instalado compuesto por:
- 1 M2 Conducto de aire ISOVER CLIMAVER STAR o similar
- p.p. Embocaduras, derivaciones, elementos de fijación y piezas especiales
- p.p. Cinta climaver Star
- p.p. Accesorios de montaje
- p.p. Mano de obra de instalación

| Código | Ud | Descripción | Rendimiento | Precio | Importe |
|---|---|---|---|---|---|
| CLCOFISTAR_ | m² | Conducto Fibra Vidrio ISOVER CLIMAVER STAR (material) | 1 | 18.03 | 18.03 |
| MOCAOC | h | Mano de Obra Oficial Calefactor-Clima-Font | 0.198 | 18.8 | 3.72 |
| MOCAPC | h | Mano de Obra Ayudante Calefactor-Clima-Font | 0.198 | 15.65 | 3.10 |
| %ACCCON2000 | % | Accesorios, piezas especiales, soportes conductos (21/09/2017) | 20 % | 24.85 | 4.97 |
|  |  | Total |  |  | 29.82 |

| Medición | Uds. | Parcial |
|---|---|---|
| VESTUARIOS IMPULSIÓN | 3.12 | 3.12 |
| VESTUARIOS RETORNO | 3.12 | 3.12 |
| OFICINAS IMP | 11.83 | 11.83 |
| Subtotal |  | 18.07 |
|  | -11.83 | -11.83 |
| Subtotal |  | -11.83 |
| OFICINAS RET | 4.225 | 4.23 |
| Subtotal |  | 4.23 |
|  | -4.225 | -4.23 |
| Subtotal |  | -4.23 |
| PB PASILLO IMP | 3.38 | 3.38 |
| Subtotal |  | 3.38 |
|  | -3.38 | -3.38 |
| Subtotal |  | -3.38 |
| PB PASILLO RET | 3.38 | 3.38 |
| Subtotal |  | 3.38 |
|  | -3.38 | -3.38 |
| Subtotal |  | -3.38 |
| PL1 GIMNASIO IMP | 6.37 | 6.37 |
| PL1 GIMNASIO RET | 5.46 | 5.46 |
| PL1 GRADERIO IMP | 10.4 | 10.40 |
| PL1 GRADERIO RET | 9.1 | 9.10 |
| PB SALA 1 IMP | 10.14 | 10.14 |
| PB SALA 1 RET | 9.295 | 9.30 |
| PB SALA 2 IMP | 6.37 | 6.37 |
| PB SALA 2 RET | 4.55 | 4.55 |
| PB SALA 3 IMP | 5.07 | 5.07 |
| PB SALA 2 RET | 3.38 | 3.38 |
| VES IMP | 4.225 | 4.23 |
| Subtotal |  | 74.37 |
|  | -4.225 | -4.23 |
| Subtotal |  | -4.23 |
| VEST RET | 5.07 | 5.07 |
| Subtotal |  | 5.07 |
|  | -5.07 | -5.07 |
| Subtotal |  | -5.07 |
| Subtotal acumulado |  | 76.38 |
| Total |  | 76.38 |

**CLCOFINE** m² CONDUCTO FIBRA VIDRIO ISOVER CLIMAVER NETO
622.43 m² × 20.39 (20.49 con costes indirectos) = 12753.59
Conducto de aire autoportante realizado con panel de lana de vidrio de alta densidad marca ISOVER modelo CLIMAVER NETO o similar, revestido exteriormente por aluminio (aluminio visto + kraft + malla de refuerzo + velo de vidrio) y revestido interiormente con tejido de vidrio negro de alta resistencia mecánica, totalmente instalado compuesto por:
- 1 M2 Conducto de aire ISOVER CLIMAVER NETO o similar
- p.p. Embocaduras, derivaciones, elementos de fijación y piezas especiales
- p.p. Accesorios de montaje
- p.p. Mano de obra de instalación

| Código | Ud | Descripción | Rendimiento | Precio | Importe |
|---|---|---|---|---|---|
| CLCOFINE_ | m² | Conducto Fibra Vidrio ISOVER CLIMAVER NETO (material) | 1 | 10.17 | 10.17 |
| MOCAOC | h | Mano de Obra Oficial Calefactor-Clima-Font | 0.198 | 18.8 | 3.72 |
| MOCAPC | h | Mano de Obra Ayudante Calefactor-Clima-Font | 0.198 | 15.65 | 3.10 |
| %ACCCON2000 | % | Accesorios, piezas especiales, soportes conductos | 20 % | 16.99 | 3.40 |
|  |  | Total |  |  | 20.39 |

| Medición | Uds. | Parcial |
|---|---|---|
| VESTUARIOS + ARRBITROS IMP | 13.52 | 13.52 |
| VESTUARIOS IMP | 31.2 | 31.20 |
|  | 18.72 | 18.72 |
| Subtotal |  | 63.44 |
|  | -18.72 | -18.72 |
| Subtotal |  | -18.72 |
| ARBITROS IMP | 15.6 | 15.60 |
| VESTUARIOS + ARRBITROS RET | 13.52 | 13.52 |
| VESTUARIOS IMP | 26.325 | 26.33 |
|  | 18.72 | 18.72 |
| Subtotal |  | 74.17 |
|  | -17.72 | -17.72 |
| Subtotal |  | -17.72 |
| ARBITROS IMP | 3.12 | 3.12 |
|  | 5.46 | 5.46 |
| PL1 OFICINAS+VESTIBULO IMP | 5.07 | 5.07 |
| Subtotal |  | 13.65 |
|  | -5.07 | -5.07 |
| Subtotal |  | -5.07 |
| OFICINAS IMP | 50.765 | 50.77 |
| Subtotal |  | 50.77 |
|  | -50.765 | -50.77 |
| Subtotal |  | -50.77 |
| VESTIBULO IMP | 9.945 | 9.95 |
| Subtotal |  | 9.95 |
|  | -9.945 | -9.95 |
| Subtotal |  | -9.95 |
| PL1 OFICINAS+VESTIBULO RET | 5.07 | 5.07 |
| Subtotal |  | 5.07 |
|  | -5.07 | -5.07 |
| Subtotal |  | -5.07 |
| OFICINAS RET | 21.45 | 21.45 |
| Subtotal |  | 21.45 |
|  | -21.45 | -21.45 |
| Subtotal |  | -21.45 |
| VESTIBULO RET | 18.135 | 18.14 |
| Subtotal |  | 18.14 |
|  | -18.135 | -18.14 |
| Subtotal |  | -18.14 |
| PB PASILLO IMP | 9.295 | 9.30 |
|  | 11.44 | 11.44 |
|  | 21.45 | 21.45 |
|  | 3.12 | 3.12 |
| Subtotal |  | 45.31 |
|  | -45.305 | -45.31 |
| Subtotal |  | -45.31 |
| PB PASILLO RET | 9.295 | 9.30 |
|  | 40.04 | 40.04 |
|  | 4.68 | 4.68 |
| Subtotal |  | 54.02 |
|  | -54.015 | -54.02 |
| Subtotal |  | -54.02 |
| PL1 GRADERÍO IMP | 4.94 | 4.94 |
|  | 52 | 52.00 |
|  | 39 | 39.00 |
| PL1 GRADERÍO RET | 4.94 | 4.94 |
|  | 46.8 | 46.80 |
|  | 33.15 | 33.15 |
| PL1 GIMNASIO + VESTUARIOS IMP | 4.94 | 4.94 |
| PL1 GIMNASIO IMP | 39 | 39.00 |
| PL1 VESTUARIOS IMP | 11.7 | 11.70 |
| PL1 GIMNASIO + VESTUARIOS RET | 4.94 | 4.94 |
| PL1 GIMNASIO RET | 24.375 | 24.38 |
| PL1 GIMNASIO RET | 23.4 | 23.40 |
| PL1 VESTUARIOS RET | 14.3 | 14.30 |
| PB SALA 1 IMP | 10.985 | 10.99 |
|  | 11.83 | 11.83 |
| PB SALA 1 RET | 10.985 | 10.99 |
|  | 28.73 | 28.73 |
| PB SALA 2 IMP | 11.83 | 11.83 |
|  | 27.3 | 27.30 |
| PB SALA 2 RET | 11.83 | 11.83 |
|  | 38.22 | 38.22 |
| PB SALA 3 IMP | 10.985 | 10.99 |
|  | 11.83 | 11.83 |
| PB SALA 3 RET | 10.985 | 10.99 |
|  | 23.66 | 23.66 |
| VESTIBULO PB+PL1 IMP | 10.14 | 10.14 |
| Subtotal |  | 522.82 |
|  | -10.14 | -10.14 |
| Subtotal |  | -10.14 |
|  | 28.08 | 28.08 |
| Subtotal |  | 28.08 |
|  | -28.08 | -28.08 |
| Subtotal |  | -28.08 |
| VESTIBULO PB+PL1 RET | 10.985 | 10.99 |
| Subtotal |  | 10.99 |
|  | -10.985 | -10.99 |
| Subtotal |  | -10.99 |
|  | 17.55 | 17.55 |
| Subtotal |  | 17.55 |
|  | -17.55 | -17.55 |
| Subtotal |  | -17.55 |
| Subtotal acumulado |  | 622.43 |
| Total |  | 622.43 |

**CLCOCH125** m CONDUCTO CIRCULAR CHAPA GALVANIZADA e=0,5mm d=125mm
12 m × 12.72 (12.78 con costes indirectos) = 153.36
Conducto de aire realizado con tubo circular chapa de acero galvanizada de 0,5mm de espesor, diámetro 125mm, totalmente instalado compuesto por:
- 1 Ml Conducto circular chapa acero galvanizado de 0,5mm de espesor, diámetro 125mm
- p.p. Embocaduras, derivaciones, elementos de fijación y piezas especiales
- p.p. Accesorios de montaje
- p.p. Mano de obra de instalación

| Código | Ud | Descripción | Rendimiento | Precio | Importe |
|---|---|---|---|---|---|
| 0CLCOCH125 | m | CONDUCTO CIRCULAR CHAPA GALVANIZADA e=0,5mm d=125mm (material) | 1 | 5.5 | 5.50 |
| MOCAOC | h | Mano de Obra Oficial Calefactor-Clima-Font | 0.148 | 18.8 | 2.78 |
| MOCAPC | h | Mano de Obra Ayudante Calefactor-Clima-Font | 0.148 | 15.65 | 2.32 |
| %ACCCON2000 | % | Accesorios, piezas especiales, soportes conductos | 20 % | 10.60 | 2.12 |
|  |  | Total |  |  | 12.72 |

| Medición | Uds. | Largo | Parcial |
|---|---|---|---|
| BOTIQUIN IMP | 1 | 6.00 | 6.00 |
| BOTIQUIN RET | 1 | 6.00 | 6.00 |
| Total |  |  | 12 |

**CLCOCH150** m CONDUCTO CIRCULAR CHAPA GALVANIZADA e=0,5mm d=150mm
11 m × 10.43 (10.48 con costes indirectos) = 115.28
Conducto de aire realizado con tubo circular chapa de acero galvanizada de 0,5mm de espesor, diámetro 150mm, totalmente instalado compuesto por:
- 1 Ml Conducto circular chapa acero galvanizado de 0,5mm de espesor, diámetro 150mm.
- p.p. Embocaduras, derivaciones, elementos de fijación y piezas especiales
- p.p. Accesorios de montaje
- p.p. Mano de obra de instalación

| Código | Ud | Descripción | Rendimiento | Precio | Importe |
|---|---|---|---|---|---|
| MOCAPC | h | Mano de Obra Ayudante Calefactor-Clima-Font | 0.148 | 15.65 | 2.32 |
| 0CLCOCH150 | m | CONDUCTO CIRCULAR CHAPA GALVANIZADA e=0,5mm d=150mm (material) | 1 | 6.37 | 6.37 |
| %ACCCON2000 | % | Accesorios, piezas especiales, soportes conductos | 20 % | 8.69 | 1.74 |
|  |  | Total |  |  | 10.43 |

| Medición | Uds. | Largo | Parcial |
|---|---|---|---|
| VESTUARIOS IMP | 1 | 3.00 | 3.00 |
| ARBITRO 1 IMP | 1 | 4.00 | 4.00 |
| ARBITRO 1 RET | 1 | 4.00 | 4.00 |
| Total |  |  | 11 |

**CLCOCH250** m CONDUCTO CIRCULAR CHAPA GALVANIZADA e=0,5mm d=250mm
3 m × 11.96 (12.02 con costes indirectos) = 36.06
Conducto de aire realizado con tubo circular chapa de acero galvanizada de 0,5mm de espesor, diámetro 250mm, totalmente instalado compuesto por:
- 1 Ml Conducto circular chapa acero galvanizado de 0,5mm de espesor, diámetro 250mm
- p.p. Embocaduras, derivaciones, elementos de fijación y piezas especiales
- p.p. Accesorios de montaje
- p.p. Mano de obra de instalación

| Código | Ud | Descripción | Rendimiento | Precio | Importe |
|---|---|---|---|---|---|
| 0CLCOCH250 | m | CONDUCTO CIRCULAR CHAPA GALVANIZADA e=0,5mm d=250mm (material) | 1 | 6.87 | 6.87 |
| MOCAPC | h | Mano de Obra Ayudante Calefactor-Clima-Font | 0.198 | 15.65 | 3.10 |
| %ACCCON2000 | % | Accesorios, piezas especiales, soportes conductos | 20 % | 9.97 | 1.99 |
|  |  | Total |  |  | 11.96 |

| Medición | Uds. | Largo | Parcial |
|---|---|---|---|
| EXPULSION RECUPERADOR | 5 | 1.00 | 5.00 |
| Subtotal |  |  | 5.00 |
|  | -2 | 1.00 | -2.00 |
| Subtotal |  |  | -2.00 |
| Subtotal acumulado |  |  | 3.00 |
| Total |  |  | 3 |

**CLCOCH315** m CONDUCTO CIRCULAR CHAPA GALVANIZADA e=0,6mm d=315mm
1 m × 16.04 (16.12 con costes indirectos) = 16.12
Conducto de aire realizado con tubo circular chapa de acero galvanizada de 0,6mm de espesor, diámetro 315mm, totalmente instalado compuesto por:
- Ml Conducto circular chapa acero galvanizado e=0,6mm, d=315mm
- p.p. Embocaduras, derivaciones, elementos de fijación y piezas especiales
- p.p. Accesorios de montaje
- p.p. Mano de obra de instalación

| Código | Ud | Descripción | Rendimiento | Precio | Importe |
|---|---|---|---|---|---|
| 0CLCOCH315 | m | CONDUCTO CIRCULAR CHAPA GALVANIZADA e=0,6mm d=315mm (material) | 1 | 10.27 | 10.27 |
| MOCAPC | h | Mano de Obra Ayudante Calefactor-Clima-Font | 0.198 | 15.65 | 3.10 |
| %ACCCON2000 | % | Accesorios, piezas especiales, soportes conductos | 20 % | 13.37 | 2.67 |
|  |  | Total |  |  | 16.04 |

| Medición | Uds. | Largo | Parcial |
|---|---|---|---|
| EXPULSION RECUPERADOR | 2 | 1.00 | 2.00 |
| Subtotal |  |  | 2.00 |
|  | -1 | 1.00 | -1.00 |
| Subtotal |  |  | -1.00 |
| Subtotal acumulado |  |  | 1.00 |
| Total |  |  | 1 |

**CLCOCH355** m CONDUCTO CIRCULAR CHAPA GALVANIZADA e=0,6mm d=355mm
2 m × 20.15 (20.25 con costes indirectos) = 40.50
Conducto de aire realizado con tubo circular chapa de acero galvanizada de 0,6mm de espesor, diámetro 355mm, totalmente instalado, compuesto por:
- Ml Conducto circular chapa acero galvanizado e=0,6mm, d=355mm
- p.p. Embocaduras, derivaciones, elementos de fijación y piezas especiales
- p.p. Accesorios de montaje
- p.p. Mano de obra de instalación

| Código | Ud | Descripción | Rendimiento | Precio | Importe |
|---|---|---|---|---|---|
| 0CLCOCH355 | m | CONDUCTO CIRCULAR CHAPA GALVANIZADA e=0,6mm d=355mm (material) | 1 | 13.69 | 13.69 |
| MOCAPC | h | Mano de Obra Ayudante Calefactor-Clima-Font | 0.198 | 15.65 | 3.10 |
| %ACCCON2000 | % | Accesorios, piezas especiales, soportes conductos | 20 % | 16.79 | 3.36 |
|  |  | Total |  |  | 20.15 |

| Medición | Uds. | Largo | Parcial |
|---|---|---|---|
| EXPULSION RECUPERADOR | 2 | 1.00 | 2.00 |
| Total |  |  | 2 |

**UTRXI3ac150** u COMPUERTA CORTAFUEGOS FKRS-EU 150
2 u × 114.07 (114.64 con costes indirectos) = 229.28
Suministro y colocación de compuerta cortafuego serie FKRS-EU de TROX, de 150 mm, para instalaciones con poco espacio, básica, carcasa sin ejecución, sin rejilla frontal, sin accionamiento. Declaración de Prestaciones DoP / FKRS-EU / DE / 002, totalmente instalada compuesta de:
- Ud. Compuerta cortafuegos circular Ø150mm con fusible termico, o similar
- p.p. Pequeño material y accesorios de montaje
- p.p. Mano de obra de instalación

| Código | Ud | Descripción | Rendimiento | Precio | Importe |
|---|---|---|---|---|---|
| PTRXFKRSEU150 | u | FKRS-EU Compuerta cortafuego, 150mm (material) | 1 | 96.83 | 96.83 |
| MOCAOC | h | Mano de Obra Oficial Calefactor-Clima-Font | 0.628 | 18.8 | 11.81 |
| %MPA0500 | % | Material pequeño auxiliar y accesorios de montaje | 5 % | 108.64 | 5.43 |
|  |  | Total |  |  | 114.07 |

| Medición | Uds. | Parcial |
|---|---|---|
| ARBITROS | 2 | 2.00 |
| Total |  | 2 |

**AEH150DG2115** u REJILLA LINEAL CONTINUA TROX-TECHNIK AEH11-0-DG/210x150
6 u × 56.74 (57.02 con costes indirectos) = 342.12
Rejilla lineal continua para impulsión y retorno de aire, marca TROX-TECHNIK serie AEH-11 o similar, con marco de montaje de 11mm, ancho 210mm, alto 150mm, realizada en aluminio, con lamas horizontales fijas a 0º, con doble deflexión y lamas en disposición opuesta, incluso extremos y angulos a 45º y plenum de conexión, acabado color RAL a definir por dirección facultativa, totalmente instalada compuesto por:
- 1 Ml. Rejilla lineal continua TROX-TECHNIK AEH-11 o similar
- 1 Ud. Marco de montaje.
- p.p. Plenum
- p.p. Accesorios de montaje.
- p.p. Mano de obra de instalación

| Código | Ud | Descripción | Rendimiento | Precio | Importe |
|---|---|---|---|---|---|
| AEH110DG2115_ | m | REJILLA LINEAL CONTINUA TROX-TECHNIK AEH11-0-DG/210x150 (material) | 1 | 37.02 | 37.02 |
| MOCAOC | h | Mano de Obra Oficial Calefactor-Clima-Font | 0.494 | 18.8 | 9.29 |
| MOCAPC | h | Mano de Obra Ayudante Calefactor-Clima-Font | 0.494 | 15.65 | 7.73 |
| %MPA0500 | % | Material pequeño auxiliar y accesorios de montaje | 5 % | 54.04 | 2.70 |
|  |  | Total |  |  | 56.74 |

| Medición | Uds. | Parcial |
|---|---|---|
| VESTUARIO LOCAL 1 | 3 | 3.00 |
| Subtotal |  | 3.00 |
|  | -3 | -3.00 |
| Subtotal |  | -3.00 |
| VESTUARIO VISITANTE 1 | 3 | 3.00 |
| Subtotal |  | 3.00 |
|  | -3 | -3.00 |
| Subtotal |  | -3.00 |
| VESTUARIO LOCAL 2 | 3 | 3.00 |
| VESTUARIO VISITANTE 2 | 3 | 3.00 |
| Subtotal |  | 6.00 |
| Subtotal acumulado |  | 6.00 |
| Total |  | 6 |

**AEH150DG3115** u REJILLA LINEAL CONTINUA TROX-TECHNIK AEH11-0-DG/310x150
12 u × 59.89 (60.19 con costes indirectos) = 722.28
Rejilla lineal continua para impulsión y retorno de aire, marca TROX-TECHNIK serie AEH-11 o similar, con marco de montaje de 11mm, ancho 310mm, alto 150mm, realizada en aluminio, con lamas horizontales fijas a 0º, con doble deflexión y lamas en disposición opuesta, incluso extremos y angulos a 45º y plenum de conexión, acabado color RAL a definir por dirección facultativa, totalmente instalada compuesto por:
- 1 Ml. Rejilla lineal continua TROX-TECHNIK AEH-11 o similar
- 1 Ud. Marco de montaje.
- p.p. Plenum
- p.p. Accesorios de montaje.
- p.p. Mano de obra de instalación

| Código | Ud | Descripción | Rendimiento | Precio | Importe |
|---|---|---|---|---|---|
| AEH110DG3115_ | m | REJILLA LINEAL CONTINUA TROX-TECHNIK AEH11-0-DG/310x150 (material) | 1 | 40.02 | 40.02 |
| MOCAOC | h | Mano de Obra Oficial Calefactor-Clima-Font | 0.494 | 18.8 | 9.29 |
| MOCAPC | h | Mano de Obra Ayudante Calefactor-Clima-Font | 0.494 | 15.65 | 7.73 |
| %MPA0500 | % | Material pequeño auxiliar y accesorios de montaje | 5 % | 57.04 | 2.85 |
|  |  | Total |  |  | 59.89 |

| Medición | Uds. | Largo | Parcial |
|---|---|---|---|
| PL1 VESTIBULO 2 | 2 | 2.00 | 4.00 |
| Subtotal |  |  | 4.00 |
|  | -4 |  | -4.00 |
| Subtotal |  |  | -4.00 |
| PL1 VESTUARIO M | 2 | 1.00 | 2.00 |
| Subtotal |  |  | 2.00 |
|  | -2 |  | -2.00 |
| Subtotal |  |  | -2.00 |
| PL1 VESTUARIO F | 2 | 1.00 | 2.00 |
| Subtotal |  |  | 2.00 |
|  | -2 |  | -2.00 |
| Subtotal |  |  | -2.00 |
| PL1 VESTIBULO 1 | 2 | 2.00 | 4.00 |
| Subtotal |  |  | 4.00 |
|  | -4 |  | -4.00 |
| Subtotal |  |  | -4.00 |
| PL1 GRADERÍO | 1 | 12.00 | 12.00 |
| Subtotal |  |  | 12.00 |
| Subtotal acumulado |  |  | 12.00 |
| Total |  |  | 12 |

**AEH150DG3121** u REJILLA LINEAL CONTINUA TROX-TECHNIK AEH11-0-DG/310x210
40 u × 65.53 (65.86 con costes indirectos) = 2634.40
Rejilla lineal continua para impulsión y retorno de aire, marca TROX-TECHNIK serie AEH-11 o similar, con marco de montaje de 11mm, ancho 310mm, alto 210mm, realizada en aluminio, con lamas horizontales fijas a 0º, con doble deflexión y lamas en disposición opuesta, incluso extremos y angulos a 45º y plenum de conexión, acabado color RAL a definir por dirección facultativa, totalmente instalada compuesto por:
- 1 Ml. Rejilla lineal continua TROX-TECHNIK AEH-11 o similar
- 1 Ud. Marco de montaje.
- p.p. Plenum
- p.p. Accesorios de montaje.
- p.p. Mano de obra de instalación

| Código | Ud | Descripción | Rendimiento | Precio | Importe |
|---|---|---|---|---|---|
| AEH110DG3121_ | m | REJILLA LINEAL CONTINUA TROX-TECHNIK AEH11-0-DG/310x210 (material) | 1 | 45.39 | 45.39 |
| MOCAOC | h | Mano de Obra Oficial Calefactor-Clima-Font | 0.494 | 18.8 | 9.29 |
| MOCAPC | h | Mano de Obra Ayudante Calefactor-Clima-Font | 0.494 | 15.65 | 7.73 |
| %MPA0500 | % | Material pequeño auxiliar y accesorios de montaje | 5 % | 62.41 | 3.12 |
|  |  | Total |  |  | 65.53 |

| Medición | Uds. | Largo | Parcial |
|---|---|---|---|
| PASILLO 1 | 2 | 2.00 | 4.00 |
| Subtotal |  |  | 4.00 |
|  | -4 |  | -4.00 |
| Subtotal |  |  | -4.00 |
| ALMACEN | 1 | 2.00 | 2.00 |
| Subtotal |  |  | 2.00 |
|  | -2 |  | -2.00 |
| Subtotal |  |  | -2.00 |
| SALA 1 | 2 | 3.00 | 6.00 |
| SALA 2 | 2 | 4.00 | 8.00 |
| SALA 3 | 2 | 3.00 | 6.00 |
| PL1 GIMNASIO | 4 | 5.00 | 20.00 |
| Subtotal |  |  | 40.00 |
| Subtotal acumulado |  |  | 40.00 |
| Total |  |  | 40 |

**AEH110DG4121** m REJILLA LINEAL CONTINUA TROX-TECHNIK AEH11-0-DG/410x210
6 m × 70.55 (70.9 con costes indirectos) = 425.40
Rejilla lineal continua para impulsión y retorno de aire, marca TROX-TECHNIK serie AEH-11 o similar, con marco de montaje de 11mm, ancho 410mm, alto 210mm, realizada en aluminio, con lamas horizontales fijas a 0º, con doble deflexión y lamas en disposición opuesta, incluso extremos y angulos a 45º y plenum de conexión, acabado color RAL a definir por dirección facultativa, totalmente instalada compuesto por:
- 1 Ml. Rejilla lineal continua TROX-TECHNIK AEH-11 o similar
- 1 Ud. Marco de montaje.
- p.p. Plenum
- p.p. Accesorios de montaje.
- p.p. Mano de obra de instalación

| Código | Ud | Descripción | Rendimiento | Precio | Importe |
|---|---|---|---|---|---|
| AEH110DG4121_ | m | REJILLA LINEAL CONTINUA TROX-TECHNIK AEH11-0-DG/410x210 (material) | 1 | 50.17 | 50.17 |
| MOCAOC | h | Mano de Obra Oficial Calefactor-Clima-Font | 0.494 | 18.8 | 9.29 |
| MOCAPC | h | Mano de Obra Ayudante Calefactor-Clima-Font | 0.494 | 15.65 | 7.73 |
| %MPA0500 | % | Material pequeño auxiliar y accesorios de montaje | 5 % | 67.19 | 3.36 |
|  |  | Total |  |  | 70.55 |

| Medición | Uds. | Largo | Parcial |
|---|---|---|---|
| PL1 GRADERÍO | 1 | 6.00 | 6.00 |
| Total |  |  | 6 |

**CLBOIM125** u BOCA DE VENTILACION IMPULSIÓN Ø125mm
8 u × 27.8 (27.94 con costes indirectos) = 223.52
Boca para impulsión de aire modelo con deflector paralelo al techo, fabricada en chapa de acero recubierta con pintura epoxi, conexión por parte superior, totalmente instalado compuesto por:
- Ud Boca para impulsión de aire, con deflector paralelo al techo Ø125mm o similar.
- Ud Manguito conexión
- p.p. Regulación de caudal de proyecto
- p.p. Accesorios de montaje.
- p.p. Mano de obra de instalación.
La muestra de la boca propuesta sera presentada a la dirección de obra para su aceptación, antes de proceder a su instalación.

| Código | Ud | Descripción | Rendimiento | Precio | Importe |
|---|---|---|---|---|---|
| BOIMP125_ | u | BOCA DE VENTILACION IMPULSIÓN Ø125 (material) | 1 | 18.66 | 18.66 |
| MOCAOC | h | Mano de Obra Oficial Calefactor-Clima-Font | 0.099 | 18.8 | 1.86 |
| MOCAPC | h | Mano de Obra Ayudante Calefactor-Clima-Font | 0.099 | 15.65 | 1.55 |
| %ACCCON2000 | % | Accesorios, piezas especiales, soportes conductos | 20 % | 22.07 | 4.41 |
| %MPA0500 | % | Material pequeño auxiliar y accesorios de montaje | 5 % | 26.48 | 1.32 |
|  |  | Total |  |  | 27.8 |

| Medición | Uds. | Largo | Parcial |
|---|---|---|---|
| PASILLO 4 | 1 |  | 1.00 |
| Subtotal |  |  | 1.00 |
|  | -1 |  | -1.00 |
| Subtotal |  |  | -1.00 |
| PASILLO 3 | 1 |  | 1.00 |
| Subtotal |  |  | 1.00 |
|  | 2 |  | 2.00 |
| Subtotal |  |  | 2.00 |
| ARBITROS | 2 | 2.00 | 4.00 |
| BOTIQUIN | 1 |  | 1.00 |
| PL1 OFICINAS | 4 |  | 4.00 |
| Subtotal |  |  | 9.00 |
|  | -4 |  | -4.00 |
| Subtotal |  |  | -4.00 |
| Subtotal acumulado |  |  | 8.00 |
| Total |  |  | 8 |

**CLBORET100** u BOCA DE VENTILACION RETORNO Ø100mm
6 u × 25 (25.13 con costes indirectos) = 150.78
Boca para extracción de aire, fabricada en chapa de acero recubierta con pintura epoxi, conexión por parte superior, totalmente instalado compuesto por:
- Ud Boca para extracción de aire, Ø100mm o similar.
- Ud Manguito conexión
- p.p. Regulación de caudal de proyecto
- p.p. Accesorios de montaje.
- p.p. Mano de obra de instalación.
La muestra de la boca propuesta sera presentada a la dirección de obra para su aceptación, antes de proceder a su instalación.

| Código | Ud | Descripción | Rendimiento | Precio | Importe |
|---|---|---|---|---|---|
| BOIMP100_ | u | BOCA DE VENTILACION IMPULSIÓN Ø100 (material) | 1 | 16.43 | 16.43 |
| MOCAOC | h | Mano de Obra Oficial Calefactor-Clima-Font | 0.099 | 18.8 | 1.86 |
| MOCAPC | h | Mano de Obra Ayudante Calefactor-Clima-Font | 0.099 | 15.65 | 1.55 |
| %ACCCON2000 | % | Accesorios, piezas especiales, soportes conductos | 20 % | 19.84 | 3.97 |
| %MPA0500 | % | Material pequeño auxiliar y accesorios de montaje | 5 % | 23.81 | 1.19 |
|  |  | Total |  |  | 25 |

| Medición | Uds. | Parcial |
|---|---|---|
| VESTUARIO LOCAL 1 | 3 | 3.00 |
| Subtotal |  | 3.00 |
|  | -3 | -3.00 |
| Subtotal |  | -3.00 |
| VESTUARIO VISITANTE 1 | 3 | 3.00 |
| Subtotal |  | 3.00 |
|  | -3 | -3.00 |
| Subtotal |  | -3.00 |
| VESTUARIO LOCAL 2 | 3 | 3.00 |
| VESTUARIO VISITANTE 2 | 3 | 3.00 |
| PL1 VESTUARIO M | 1 | 1.00 |
| Subtotal |  | 7.00 |
|  | -1 | -1.00 |
| Subtotal |  | -1.00 |
| PL1 VESTUARIO F | 1 | 1.00 |
| Subtotal |  | 1.00 |
|  | -1 | -1.00 |
| Subtotal |  | -1.00 |
| Subtotal acumulado |  | 6.00 |
| Total |  | 6 |

**CLBORET125** u BOCA DE VENTILACION RETORNO Ø125mm
6 u × 27.8 (27.94 con costes indirectos) = 167.64
Boca para extracción de aire modelo, fabricada en chapa de acero recubierta con pintura epoxi, conexión por parte superior, totalmente instalado compuesto por:
- Ud Boca para extracción de aire, Ø125mm o similar.
- Ud Manguito conexión
- p.p. Regulación de caudal de proyecto
- p.p. Accesorios de montaje.
- p.p. Mano de obra de instalación.
La muestra de la boca propuesta sera presentada a la dirección de obra para su aceptación, antes de proceder a su instalación.

| Código | Ud | Descripción | Rendimiento | Precio | Importe |
|---|---|---|---|---|---|
| BOIMP125_ | u | BOCA DE VENTILACION IMPULSIÓN Ø125 | 1 | 18.66 | 18.66 |
| MOCAOC | h | Mano de Obra Oficial Calefactor-Clima-Font | 0.099 | 18.8 | 1.86 |
| MOCAPC | h | Mano de Obra Ayudante Calefactor-Clima-Font | 0.099 | 15.65 | 1.55 |
| %ACCCON2000 | % | Accesorios, piezas especiales, soportes conductos | 20 % | 22.07 | 4.41 |
| %MPA0500 | % | Material pequeño auxiliar y accesorios de montaje | 5 % | 26.48 | 1.32 |
|  |  | Total |  |  | 27.8 |

| Medición | Uds. | Largo | Parcial |
|---|---|---|---|
| PASILLO 4 | 1 |  | 1.00 |
| Subtotal |  |  | 1.00 |
|  | -1 |  | -1.00 |
| Subtotal |  |  | -1.00 |
| PASILLO 3 | 1 |  | 1.00 |
| ARBITROS | 2 | 2.00 | 4.00 |
| BOTIQUIN | 1 |  | 1.00 |
| PL1 OFICINAS | 4 |  | 4.00 |
| Subtotal |  |  | 10.00 |
|  | -4 |  | -4.00 |
| Subtotal |  |  | -4.00 |
| Subtotal acumulado |  |  | 6.00 |
| Total |  |  | 6 |

**CLCOAI100** m CONDUCTO CIRCULAR AISLADO FLEXIBLE d=100mm
36 m × 5.4 (5.43 con costes indirectos) = 195.48
Conducto de aire realizado con tubo circular superflexible con armadura helicoidal de acero, una capa de fibra de vidrio y dos capas de aluminio diámetro 100mm, totalmente instalado compuesto por:
- 1 Ml Conducto de aire realizado con tubo circular superflexible con armadura helicoidal de acero, una capa de fibra de vidrio y dos capas de aluminio diámetro 100mm.
- p.p. Embocaduras, derivaciones, elementos de fijación y piezas especiales
- p.p. Accesorios de montaje
- p.p. Mano de obra de instalación.

| Código | Ud | Descripción | Rendimiento | Precio | Importe |
|---|---|---|---|---|---|
| MOCAPC | h | Mano de Obra Ayudante Calefactor-Clima-Font | 0.178 | 15.65 | 2.79 |
| 0CLCOAI100_ | m | CONDUCTO CIRCULAR AISLADO FLEXIBLE d=100mm (material) | 1 | 1.71 | 1.71 |
| %ACCCON2000 | % | Accesorios, piezas especiales, soportes conductos | 20 % | 4.50 | 0.90 |
|  |  | Total |  |  | 5.4 |

| Medición | Uds. | Largo | Parcial |
|---|---|---|---|
| VESTUARIO LOCAL 1 | 3 | 3.00 | 9.00 |
| Subtotal |  |  | 9.00 |
|  | -9 |  | -9.00 |
| Subtotal |  |  | -9.00 |
| VESTUARIO VISITANTE 1 | 3 | 3.00 | 9.00 |
| Subtotal |  |  | 9.00 |
|  | 9 |  | 9.00 |
| Subtotal |  |  | 9.00 |
| VESTUARIO LOCAL 2 | 3 | 3.00 | 9.00 |
| VESTUARIO VISITANTE 2 | 3 | 3.00 | 9.00 |
| PL1 VESTUARIO M | 1 | 3.00 | 3.00 |
| Subtotal |  |  | 21.00 |
|  | -3 |  | -3.00 |
| Subtotal |  |  | -3.00 |
| PL1 VESTUARIO F | 1 | 3.00 | 3.00 |
| Subtotal |  |  | 3.00 |
|  | -3 |  | -3.00 |
| Subtotal |  |  | -3.00 |
| Subtotal acumulado |  |  | 36.00 |
| Total |  |  | 36 |

**CLCOAI125** m CONDUCTO CIRCULAR AISLADO FLEXIBLE d=125mm
30 m × 9.84 (9.89 con costes indirectos) = 296.70
Conducto de aire realizado con tubo circular superflexible con armadura helicoidal de acero, una capa de fibra de vidrio y dos capas de aluminio diámetro 125mm, totalmente instalado compuesto por:
- 1 Ml Conducto de aire realizado con tubo circular superflexible con armadura helicoidal de acero, una capa de fibra de vidrio y dos capas de aluminio diámetro 125mm.
- p.p. Embocaduras, derivaciones, elementos de fijación y piezas especiales
- p.p. Accesorios de montaje
- p.p. Mano de obra de instalación.

| Código | Ud | Descripción | Rendimiento | Precio | Importe |
|---|---|---|---|---|---|
| MOCAPC | h | Mano de Obra Ayudante Calefactor-Clima-Font | 0.247 | 15.65 | 3.87 |
| 0CLCOAI125_ | m | CONDUCTO CIRCULAR AISLADO FLEXIBLE d=125mm (material) | 1 | 4.33 | 4.33 |
| %ACCCON2000 | % | Accesorios, piezas especiales, soportes conductos | 20 % | 8.20 | 1.64 |
|  |  | Total |  |  | 9.84 |

| Medición | Uds. | Largo | Parcial |
|---|---|---|---|
| IMPULSION |  |  |  |
| PASILLO 4 | 1 | 2.50 | 2.50 |
| Subtotal |  |  | 2.50 |
|  | -2.5 |  | -2.50 |
| Subtotal |  |  | -2.50 |
| PASILLO 3 | 1 | 2.50 | 2.50 |
| ARBITROS | 4 | 2.50 | 10.00 |
| BOTIQUIN | 1 | 2.50 | 2.50 |
| PL1 OFICINAS | 4 | 2.50 | 10.00 |
| Subtotal |  |  | 25.00 |
|  | -10 |  | -10.00 |
| Subtotal |  |  | -10.00 |
| RETORNO |  |  |  |
| PASILLO 4 | 1 | 2.50 | 2.50 |
| Subtotal |  |  | 2.50 |
|  | -2.5 |  | -2.50 |
| Subtotal |  |  | -2.50 |
| PASILLO 3 | 1 | 2.50 | 2.50 |
| ARBITROS | 4 | 2.50 | 10.00 |
| BOTIQUIN | 1 | 2.50 | 2.50 |
| PL1 OFICINAS | 4 | 2.50 | 10.00 |
| Subtotal |  |  | 25.00 |
|  | -10 |  | -10.00 |
| Subtotal |  |  | -10.00 |
| Subtotal acumulado |  |  | 30.00 |
| Total |  |  | 30 |

**CLCOAI200** m CONDUCTO CIRCULAR AISLADO FLEXIBLE d=200mm
128 m × 11.69 (11.75 con costes indirectos) = 1504.00
Conducto de aire realizado con tubo circular superflexible con armadura helicoidal de acero, una capa de fibra de vidrio y dos capas de aluminio diámetro 200m, totalmente instalado compuesto por:
- 1 Ml Conducto de aire realizado con tubo circular superflexible con armadura helicoidal de acero, una capa de fibra de vidrio y dos capas de aluminio diámetro 200mm.
- p.p. Embocaduras, derivaciones, elementos de fijación y piezas especiales
- p.p. Accesorios de montaje
- p.p. Mano de obra de instalación.

| Código | Ud | Descripción | Rendimiento | Precio | Importe |
|---|---|---|---|---|---|
| MOCAPC | h | Mano de Obra Ayudante Calefactor-Clima-Font | 0.395 | 15.65 | 6.18 |
| 0CLCOAI200_ | m | CONDUCTO CIRCULAR AISLADO FLEXIBLE d=200mm (material) | 1 | 3.56 | 3.56 |
| %ACCCON2000 | % | Accesorios, piezas especiales, soportes conductos | 20 % | 9.74 | 1.95 |
|  |  | Total |  |  | 11.69 |

| Medición | Uds. | Largo | Ancho | Parcial |
|---|---|---|---|---|
| VESTUARIO LOCAL 1 | 3 |  | 2.00 | 6.00 |
| Subtotal |  |  |  | 6.00 |
|  | -6 |  |  | -6.00 |
| Subtotal |  |  |  | -6.00 |
| VESTUARIO VISITANTE 1 | 3 |  | 2.00 | 6.00 |
| Subtotal |  |  |  | 6.00 |
|  | -6 |  |  | -6.00 |
| Subtotal |  |  |  | -6.00 |
| VESTUARIO LOCAL 2 | 3 |  | 2.00 | 6.00 |
| VESTUARIO VISITANTE 2 | 3 |  | 2.00 | 6.00 |
| VESTIBULO 1 PB | 2 | 2.00 | 2.00 | 8.00 |
| Subtotal |  |  |  | 20.00 |
|  | -8 |  |  | -8.00 |
| Subtotal |  |  |  | -8.00 |
| PL1 SALA CONTROL | 2 | 1.00 | 2.00 | 4.00 |
| Subtotal |  |  |  | 4.00 |
|  | -4 |  |  | -4.00 |
| Subtotal |  |  |  | -4.00 |
| PL1 SALA REUNIONES | 2 | 1.00 | 2.00 | 4.00 |
| Subtotal |  |  |  | 4.00 |
|  | -4 |  |  | -4.00 |
| Subtotal |  |  |  | -4.00 |
| PL1 VESTIBULO 2 | 2 | 2.00 | 2.00 | 8.00 |
| Subtotal |  |  |  | 8.00 |
|  | -8 |  |  | -8.00 |
| Subtotal |  |  |  | -8.00 |
| PL1 VESTUARIO M | 2 | 1.00 | 2.00 | 4.00 |
| Subtotal |  |  |  | 4.00 |
|  | -4 |  |  | -4.00 |
| Subtotal |  |  |  | -4.00 |
| PL1 VESTUARIO F | 2 | 1.00 | 2.00 | 4.00 |
| Subtotal |  |  |  | 4.00 |
|  | -4 |  |  | -4.00 |
| Subtotal |  |  |  | -4.00 |
| PL1 VESTIBULO 1 | 2 | 2.00 | 2.00 | 8.00 |
| Subtotal |  |  |  | 8.00 |
|  | -8 |  |  | -8.00 |
| Subtotal |  |  |  | -8.00 |
| PL1 GRADERÍO | 1 | 12.00 | 2.00 | 24.00 |
| PASILLO 1 | 2 | 2.00 | 2.00 | 8.00 |
| Subtotal |  |  |  | 32.00 |
|  | -8 |  |  | -8.00 |
| Subtotal |  |  |  | -8.00 |
| ALMACEN | 1 | 2.00 | 2.00 | 4.00 |
| Subtotal |  |  |  | 4.00 |
|  | -4 |  |  | -4.00 |
| Subtotal |  |  |  | -4.00 |
| SALA 1 | 2 | 3.00 | 2.00 | 12.00 |
| SALA 2 | 2 | 4.00 | 2.00 | 16.00 |
| SALA 3 | 2 | 3.00 | 2.00 | 12.00 |
| PL1 GIMNASIO | 4 | 5.00 | 2.00 | 40.00 |
| PL1 GRADERÍO | 1 | 6.00 | 2.00 | 12.00 |
| Subtotal |  |  |  | 92.00 |
| Subtotal acumulado |  |  |  | 128.00 |
| Total |  |  |  | 128 |

**CLCOREG** u REGISTRO EN CONDUCTO PARA CONTROL Y LIMPIEZA
10 u × 28.34 (28.48 con costes indirectos) = 284.80
Registro de limpieza y control realizado en conducto de aire, totalmente instalado compuesto por:
- 1 M2 Conducto de aire realizado en el mismo material del conducto.
- 1 Ud Marco de acoplamiento de regisrto a conducto
- p.p. Embocaduras, derivaciones, elementos de fijación y piezas especiales
- p.p. Accesorios de montaje
- p.p. marcado
- p.p. Mano de obra de instalación

| Código | Ud | Descripción | Rendimiento | Precio | Importe |
|---|---|---|---|---|---|
| OCLCOCH | m² | Conducto Chapa Galvanizada e=0,8mm | 0.7 | 8.95 | 6.27 |
| CLCOFINE_ | m² | Conducto Fibra Vidrio ISOVER CLIMAVER NETO | 0.7 | 10.17 | 7.12 |
| MOCAOC | h | Mano de Obra Oficial Calefactor-Clima-Font | 0.297 | 18.8 | 5.58 |
| MOCAPC | h | Mano de Obra Ayudante Calefactor-Clima-Font | 0.297 | 15.65 | 4.65 |
| %ACCCON2000 | % | Accesorios, piezas especiales, soportes conductos | 20 % | 23.62 | 4.72 |
|  |  | Total |  |  | 28.34 |

| Medición | Uds. | Parcial |
|---|---|---|
| VESTUARIOS | 2 | 2.00 |
| Subtotal |  | 2.00 |
|  | -2 | -2.00 |
| Subtotal |  | -2.00 |
| OFICINAS | 2 | 2.00 |
| Subtotal |  | 2.00 |
|  | -2 | -2.00 |
| Subtotal |  | -2.00 |
| GIMNASIO | 2 | 2.00 |
| GRADERÍO | 2 | 2.00 |
| SALA 1 | 2 | 2.00 |
| SALA 2 | 2 | 2.00 |
| SALA 3 | 2 | 2.00 |
| PASILLO PB | 2 | 2.00 |
| Subtotal |  | 12.00 |
|  | -2 | -2.00 |
| Subtotal |  | -2.00 |
| VESTIBULO | 4 | 4.00 |
| Subtotal |  | 4.00 |
|  | -4 | -4.00 |
| Subtotal |  | -4.00 |
| Subtotal acumulado |  | 10.00 |
| Total |  | 10 |

### CL_05 INSTALACIÓN DE EXTRACCIÓN (05/05/2015)
Importe: 4575.72

**VTSPSI350** u UNIDAD VENTILACIÓN SOLER&PALAU TD-350/125 SILENT
7 u × 155 (155.78 con costes indirectos) = 1090.46
Unidad extractora de aire para conducto marca SOLER&PALAU modelo TD-350/125 SILENT o similar, para un caudal máximo nominal de 380-280m3/h, 1900-2.250 r.p.m., monofásico 230VAC, potencia 30/22W, intensidad consumo 0,13A, nivel sonoro 20dBA, totalmente instalado compuesto por:
- 1 Unidad extractora de aire para conducto SOLER&PALAU modelo TD-350/125 SILETN o similar
- Silent-blocks colgar
- Soportes antivibratorios
- Puesta en marcha por Servicio Asistencia Técnica Oficial.
- p.p. Embocaduras, derivaciones, elementos de fijación y piezas especiales
- p.p. Pequeño material y accesorios de montaje.
- p.p. Mano de obra de instalación.
- p.p. Mano de obra conexión eléctrica.

| Código | Ud | Descripción | Rendimiento | Precio | Importe |
|---|---|---|---|---|---|
| VTSPSI350_ | u | CAJA VENTILACIÓN SOLER&PALAU TD-350/125 SILENT (material) | 1 | 88.54 | 88.54 |
| MOCAOC | h | Mano de Obra Oficial Calefactor-Clima-Font | 0.985 | 18.8 | 18.52 |
| MOCAPC | h | Mano de Obra Ayudante Calefactor-Clima-Font | 0.984 | 15.65 | 15.40 |
| MOELOE | h | Mano de Obra Oficial Electricista | 0.195 | 18.8 | 3.67 |
| MOELPE | h | Mano de Obra Ayudante Electricista | 0.194 | 15.65 | 3.04 |
| %ACCCON2000 | % | Accesorios, piezas especiales, soportes conductos | 20 % | 129.17 | 25.83 |
|  |  | Total |  |  | 155 |

| Medición | Uds. | Parcial |
|---|---|---|
| ASEO M 1 | 1 | 1.00 |
| ASEO F 1 | 1 | 1.00 |
| CUARTO INSTALACIONES PB | 1 | 1.00 |
| ASEO M 2 | 1 | 1.00 |
| ASEO F 2 | 1 | 1.00 |
| ASEO M 3 | 1 | 1.00 |
| ASEO F 3 | 1 | 1.00 |
| Total |  | 7 |

**VTSIL200CZ** u EXTRACTOR PARA BAÑO MOD. S&P SERIE SILENT 200 CZ
4 u × 79.31 (79.71 con costes indirectos) = 318.84
Extractor para baño modelo S&P serie Silent 200 CZ, con compuerta antirretorno, totalmente instalado compuesto de:
- 1ud. Extractor para baño modelo S&P serie Silent 200 CZ, con compuerta antirretorno.
- p.p. Pequeño material y accesorios de montaje.
- p.p. Mano de obra de instalación.

| Código | Ud | Descripción | Rendimiento | Precio | Importe |
|---|---|---|---|---|---|
| VTSIL200CZ_ | u | Extractor para baño mod. S&P serie Silent 200 CZ (material) | 1 | 41.75 | 41.75 |
| MOELOE | h | Mano de Obra Oficial Electricista | 0.981 | 18.8 | 18.44 |
| MOELPE | h | Mano de Obra Ayudante Electricista | 0.98 | 15.65 | 15.34 |
| %MPA0500 | % | Material pequeño auxiliar y accesorios de montaje | 5 % | 75.53 | 3.78 |
|  |  | Total |  |  | 79.31 |

| Medición | Uds. | Parcial |
|---|---|---|
| ASEO PMR 1 | 1 | 1.00 |
| C LIMPIEZA | 1 | 1.00 |
| ASEO PMR 2 | 1 | 1.00 |
| ASEO PMR 3 | 1 | 1.00 |
| Total |  | 4 |

**CLCOCH100** m CONDUCTO CIRCULAR CHAPA GALVANIZADA e=0,5mm d=100mm
71 m × 8.56 (8.6 con costes indirectos) = 610.60
Conducto de aire realizado con tubo circular chapa de acero galvanizada de 0,5mm de espesor, diámetro 100mm, totalmente instalado compuesto por:
- 1 Ml Conducto circular chapa acero galvanizado de 0,5mm de espesor, diámetro 100mm
- p.p. Embocaduras, derivaciones, elementos de fijación y piezas especiales
- p.p. Accesorios de montaje
- p.p. Mano de obra de instalación

| Código | Ud | Descripción | Rendimiento | Precio | Importe |
|---|---|---|---|---|---|
| 0CLCOCH100 | m | CONDUCTO CIRCULAR CHAPA GALVANIZADA e=0,5mm d=100mm (material) | 1 | 4.81 | 4.81 |
| MOCAPC | h | Mano de Obra Ayudante Calefactor-Clima-Font | 0.148 | 15.65 | 2.32 |
| %ACCCON2000 | % | Accesorios, piezas especiales, soportes conductos | 20 % | 7.13 | 1.43 |
|  |  | Total |  |  | 8.56 |

| Medición | Uds. | Largo | Parcial |
|---|---|---|---|
| ASEO PMR 1 | 1 | 30.00 | 30.00 |
| C LIMPIEZA | 1 | 21.00 | 21.00 |
| ASEO PMR 2 | 1 | 10.00 | 10.00 |
| ASEO PMR 3 | 1 | 10.00 | 10.00 |
| Total |  |  | 71 |

**CLCOCH125** m CONDUCTO CIRCULAR CHAPA GALVANIZADA e=0,5mm d=125mm
99 m × 12.72 (12.78 con costes indirectos) = 1265.22

| Medición | Uds. | Largo | Parcial |
|---|---|---|---|
| ASEO M 1 | 1 | 33.00 | 33.00 |
| ASEO F 1 | 1 | 29.00 | 29.00 |
| CUARTO INSTALACIONES PB | 1 | 3.00 | 3.00 |
| ASEO M 2 | 1 | 10.00 | 10.00 |
| ASEO F 2 | 1 | 12.00 | 12.00 |
| ASEO M 3 | 1 | 6.00 | 6.00 |
| ASEO F 3 | 1 | 6.00 | 6.00 |
| Total |  |  | 99 |

**CLCOFLEMAL100** m CONDUCTO FLEXIBLE DE PVC CON MALLA DE POLIESTER S&P mod. GPX 100
34 m × 6.75 (6.78 con costes indirectos) = 230.52
Conducto flexible de PVC gris reforzado con malla de poliéster, con armazón helicoidal de hilo de acero 100mm totalmente instalado compuesto de:
- 1 ml. Conducto flexible de PVC gris reforzado con malla de poliéster, con armazón helicoidal de hilo de acero 100mm.
- 1 ud. abrazadera isofónica s/ diámetro.
- p.p. Embocaduras y piezas especiales.
- p.p. Pequeño material y accesorios de montaje.
- p.p. Mano de obra de instalación.

| Código | Ud | Descripción | Rendimiento | Precio | Importe |
|---|---|---|---|---|---|
| MOCAOC | h | Mano de Obra Oficial Calefactor-Clima-Font | 0.099 | 18.8 | 1.86 |
| MOCAPC | h | Mano de Obra Ayudante Calefactor-Clima-Font | 0.099 | 15.65 | 1.55 |
| SPGPX100 | m | Conducto FELXIBLE S&P modelo GPX_100 (material) | 1 | 3.34 | 3.34 |
|  |  | Total |  |  | 6.75 |

| Medición | Uds. | Largo | Ancho | Parcial |
|---|---|---|---|---|
| ASEO M 1 | 1 | 2.00 | 2.00 | 4.00 |
| ASEO F 1 | 1 | 4.00 | 2.00 | 8.00 |
| ASEO M 2 | 1 | 2.00 | 2.00 | 4.00 |
| ASEO F 2 | 1 | 3.00 | 2.00 | 6.00 |
| ASEO M 3 | 1 | 3.00 | 2.00 | 6.00 |
| ASEO F 3 | 1 | 3.00 | 2.00 | 6.00 |
| Total |  |  |  | 34 |

**CLCOFLEMAL125** m CONDUCTO FLEXIBLE DE PVC CON MALLA DE POLIESTER S&P mod. GPX 125
2 m × 7.53 (7.57 con costes indirectos) = 15.14
Conducto flexible de PVC gris reforzado con malla de poliéster, con armazón helicoidal de hilo de acero 125mm totalmente instalado compuesto de:
- 1 ml. Conducto flexible de PVC gris reforzado con malla de poliéster, con armazón helicoidal de hilo de acero 125mm.
- 1 ud. abrazadera isofónica s/ diámetro.
- p.p. Embocaduras y piezas especiales.
- p.p. Pequeño material y accesorios de montaje.
- p.p. Mano de obra de instalación.

| Código | Ud | Descripción | Rendimiento | Precio | Importe |
|---|---|---|---|---|---|
| SPGPX125 | m | Conducto FELXIBLE S&P modelo GPX_125 (material) | 1 | 3.76 | 3.76 |
| MOCAOC | h | Mano de Obra Oficial Calefactor-Clima-Font | 0.099 | 18.8 | 1.86 |
| MOCAPC | h | Mano de Obra Ayudante Calefactor-Clima-Font | 0.099 | 15.65 | 1.55 |
| %MPA0500 | % | Material pequeño auxiliar y accesorios de montaje | 5 % | 7.17 | 0.36 |
|  |  | Total |  |  | 7.53 |

**CLBORET100** u BOCA DE VENTILACION RETORNO Ø100mm
17 u × 25 (25.13 con costes indirectos) = 427.21

| Medición | Uds. | Largo | Parcial |
|---|---|---|---|
| ASEO M 1 | 1 | 2.00 | 2.00 |
| ASEO F 1 | 1 | 4.00 | 4.00 |
| ASEO M 2 | 1 | 2.00 | 2.00 |
| ASEO F 2 | 1 | 3.00 | 3.00 |
| ASEO M 3 | 1 | 3.00 | 3.00 |
| ASEO F 3 | 1 | 3.00 | 3.00 |
| Total |  |  | 17 |

**AEH150DG2115** u REJILLA LINEAL CONTINUA TROX-TECHNIK AEH11-0-DG/210x150
2 u × 56.74 (57.02 con costes indirectos) = 114.04

| Medición | Uds. | Parcial |
|---|---|---|
| CUARTO INSTALACIONES | 2 | 2.00 |
| Total |  | 2 |

**CLTRATALLER** m² REJILLA EXTRACCIÓN FABRICACIÓN TALLER
0.18 m² × 243.97 (245.19 con costes indirectos) = 44.13
Rejilla extracción fabricación taller recibida en hierro, montada sobre marco de acero metálico, diseño a determinar por Dirección Facultativa, totalmente instalada compuesto por:
- 1 M2. Rejilla continua extracción fabricación taller.
- 1 Ud. Marco de montaje.
- RAL según Dirección Facultativa.
- p.p. Pintura dos manos anticorrosión, más una mano de acabado.
- p.p. Piezas especiales, extremos, uniones.
- p.p. Accesorios de montaje.
- p.p. Mano de obra de instalación

| Código | Ud | Descripción | Rendimiento | Precio | Importe |
|---|---|---|---|---|---|
| REFATAAB | m² | Rejilla Continua Fabricación Taller con Abertura (material) | 1 | 164.24 | 164.24 |
| MOCAOC | h | Mano de Obra Oficial Calefactor-Clima-Font | 1.977 | 18.8 | 37.17 |
| MOCAPC | h | Mano de Obra Ayudante Calefactor-Clima-Font | 1.977 | 15.65 | 30.94 |
| %MPA0500 | % | Material pequeño auxiliar y accesorios de montaje | 5 % | 232.35 | 11.62 |
|  |  | Total |  |  | 243.97 |

| Medición | Uds. | Largo | Ancho | Parcial |
|---|---|---|---|---|
| REJILLA EXTERIOR FACHADA | 2 | 0.30 | 0.30 | 0.18 |
| Total |  |  |  | 0.18 |

**UTRXI3ac125** u COMPUERTA CORTAFUEGOS FKRS-EU 125
4 u × 114.32 (114.89 con costes indirectos) = 459.56
Suministro y colocación de compuerta cortafuego serie FKRS-EU de TROX, de 125 mm, para instalaciones con poco espacio, básica, carcasa sin ejecución, sin rejilla frontal, sin accionamiento. Declaración de Prestaciones DoP / FKRS-EU / DE / 002, totalmente instalada compuesta de:
- Ud. Compuerta cortafuegos circular Ø125mm con fusible termico, o similar
- p.p. Pequeño material y accesorios de montaje
- p.p. Mano de obra de instalación

| Código | Ud | Descripción | Rendimiento | Precio | Importe |
|---|---|---|---|---|---|
| PTRXFKRSEU125 | u | FKRS-EU Compuerta cortafuego, 125mm (material) | 1 | 96.94 | 96.94 |
| MOCAOC | h | Mano de Obra Oficial Calefactor-Clima-Font | 0.635 | 18.8 | 11.94 |
| %MPA05000500 | % | Material pequeño auxiliar y accesorios de montaje (29/09/2017) | 5 % | 108.88 | 5.44 |
|  |  | Total |  |  | 114.32 |

| Medición | Uds. | Parcial |
|---|---|---|
| VENTILACIÓN ASEOS NUCLEO 1 | 4 | 4.00 |
| Total |  | 4 |

### CL_06 REGULACIÓN Y CONTROL (05/05/2015)
Importe: 29372.21

**BMS** u BMS SCADA MOD. IPAS CBSE COMBRIDGE STUDIO EVOLUTION SERVER
1 u × 3139.4 (3155.1 con costes indirectos) = 3155.10
BMS SCADA mod. IPAS CBSE COMBRIDGE STUDIO EVOLUTION SERVER, totalmente instalado, conexionado y comprobado compuesto de:
- 1 u. BMS SCADA mod. IPAS CBSE COMBRIDGE STUDIO EVOLUTION SERVER
- 1 u. Modulo smart meetering
- 2 u. Ampliación 5 contadores módulo smart meetering
- 1 u. Licencia extensión CBSE para 5 pasarelas knx
- p.p. Pequeño material y accesorios de montaje
- p.p. Mano de obra de instalación

| Código | Ud | Descripción | Rendimiento | Precio | Importe |
|---|---|---|---|---|---|
| MOELOE | h | Mano de Obra Oficial Electricista | 0.198 | 18.8 | 3.72 |
| BMSSCADAIPAS | m | BMS SCADA mod. IPAS CBSE COMBRIDGE STUDIO EVOLUTION SERVER (material) | 1 | 2986.18 | 2986.18 |
| %MPA0500 | % | Material pequeño auxiliar y accesorios de montaje | 5 % | 2989.90 | 149.50 |
|  |  | Total |  |  | 3139.4 |

| Medición | Uds. | Parcial |
|---|---|---|
| BMS CONTROL CENTRAL | 1 | 1.00 |
| Total |  | 1 |

**BT801226** u INTERFAZ BUS KNX A DAIKIN MOD. ZENNIO KLIC-DI
18 u × 129.32 (129.97 con costes indirectos) = 2339.46
Interfaz bus KNX a Daikin mod. Zennio KLIC-DI, totalmente instalada, conexionada y comprobada compuesta de:
- 1 u. Interfaz bus KNX a Daikin mod. Zennio KLIC-DI
- p.p. Pequeño material y accesorios de montaje
- p.p. Mano de obra de instalación

| Código | Ud | Descripción | Rendimiento | Precio | Importe |
|---|---|---|---|---|---|
| MOELOE | h | Mano de Obra Oficial Electricista | 0.198 | 18.8 | 3.72 |
| BT801226-1 | m | Interfaz bus KNX a Daikin mod. Zennio KLIC-DI (material) | 1 | 119.44 | 119.44 |
| %MPA0500 | % | Material pequeño auxiliar y accesorios de montaje | 5 % | 123.16 | 6.16 |
|  |  | Total |  |  | 129.32 |

| Medición | Uds. | Parcial |
|---|---|---|
| CONTROL VRV | 32 | 32.00 |
| Subtotal |  | 32.00 |
|  | -14 | -14.00 |
| Subtotal |  | -14.00 |
| Subtotal acumulado |  | 18.00 |
| Total |  | 18 |

**BT801220288** u TERMOSTATO CAPACITIVO 8 BOTONES CON DISPLAY MOD. ZENNIO ZVI-TMDV
2 u × 158.73 (159.52 con costes indirectos) = 319.04
Termostato capacitivo 8 botones con display mod. Zennio ZVI-TMDV-P, totalmente instalado, conexionado y comprobado, compuesto de:
- 1 u. Termostato capacitivo 8 botones con display mod. Zennio ZVI-TMDV-P
- p.p. Pequeño material y accesorios de montaje
- p.p. Mano de obra de instalación

| Código | Ud | Descripción | Rendimiento | Precio | Importe |
|---|---|---|---|---|---|
| MOELOE | h | Mano de Obra Oficial Electricista | 0.099 | 18.8 | 1.86 |
| BT80122028-1 | u | Termostato capacitivo 8 botones con display mod. Zennio ZVI-TMDV (material) | 1 | 149.31 | 149.31 |
| %MPA0500 | % | Material pequeño auxiliar y accesorios de montaje | 5 % | 151.17 | 7.56 |
|  |  | Total |  |  | 158.73 |

| Medición | Uds. | Parcial |
|---|---|---|
| CONTROL CLIMA | 2 | 2.00 |
| Total |  | 2 |

**BT80122025B** u TERMOSTATO CAPACITIVO 5 BOTONES DISPLAY MOD. ZENNIO ZVI-SQTMDD
5 u × 127.37 (128.01 con costes indirectos) = 640.05
Termostato capacitivo 5 botones con display mod. Zennio ZVI-SQTMDD, totalmente instalado, conexionado y comprobado, compuesto de:
- 1 u. Termostato capacitivo 5 botones con display mod. Zennio ZVI-SQTMDD
- p.p. Pequeño material y accesorios de montaje
- p.p. Mano de obra de instalación

| Código | Ud | Descripción | Rendimiento | Precio | Importe |
|---|---|---|---|---|---|
| MOELOE | h | Mano de Obra Oficial Electricista | 0.099 | 18.8 | 1.86 |
| BT801225B | u | Termostato capacitivo 5 botones con display mod. Zennio ZVI-SQTM (material) | 1 | 119.44 | 119.44 |
| %MPA0500 | % | Material pequeño auxiliar y accesorios de montaje | 5 % | 121.30 | 6.07 |
|  |  | Total |  |  | 127.37 |

| Medición | Uds. | Parcial |
|---|---|---|
| CONTROL CLIMA | 11 | 11.00 |
| Subtotal |  | 11.00 |
|  | -6 | -6.00 |
| Subtotal |  | -6.00 |
| Subtotal acumulado |  | 5.00 |
| Total |  | 5 |

**MBUSKNX** u PASARELA 3 DISPOSITIVOS MBUS MOD. ARCUS KNX-GW-MBUS-REG
1 u × 103.86 (104.38 con costes indirectos) = 104.38
Pasarela 3 dispositivos MBUS mod. ARCUAS KNX-GW-MBUS-REG, totalmente instalada, conexionada y comprobada compuesta de:
- 1 u. Pasarela 3 dispositivos MBUS mod. ARCUAS KNX-GW-MBUS-REG
- p.p. Pequeño material y accesorios de montaje
- p.p. Mano de obra de instalación

| Código | Ud | Descripción | Rendimiento | Precio | Importe |
|---|---|---|---|---|---|
| MOELOE | h | Mano de Obra Oficial Electricista | 0.198 | 18.8 | 3.72 |
| MBUS3 | m | Pasarela 3 dispositivos MBUS mod. ARCUAS KNX-GW-MBUS-REG (material) | 1 | 95.19 | 95.19 |
| %MPA0500 | % | Material pequeño auxiliar y accesorios de montaje | 5 % | 98.91 | 4.95 |
|  |  | Total |  |  | 103.86 |

| Medición | Uds. | Parcial |
|---|---|---|
| INTERFAZ CONTADORES MBUS | 1 | 1.00 |
| Total |  | 1 |

**ACTUADORIPAS8** u ACTUADOR MULTIFUNCIÓN 8 CANALES MOD. IPAS 72130-180-02
3 u × 190.07 (191.02 con costes indirectos) = 573.06
Actuador multifunción 8 canales mod. IPAS 72130-180-02, totalmente instalado, conexionado y comprobado compuesto de:
- 1 u. Actuador multifunción 8 canales mod. IPAS 72130-180-02
- p.p. Pequeño material y accesorios de montaje
- p.p. Mano de obra de instalación

| Código | Ud | Descripción | Rendimiento | Precio | Importe |
|---|---|---|---|---|---|
| MOELOE | h | Mano de Obra Oficial Electricista | 0.297 | 18.8 | 5.58 |
| IPAS8 | u | Actuador multifunción 8 canales mod. IPAS 72130-180-02 (material) | 1 | 175.44 | 175.44 |
| %MPA0500 | % | Material pequeño auxiliar y accesorios de montaje | 5 % | 181.02 | 9.05 |
|  |  | Total |  |  | 190.07 |

| Medición | Uds. | Parcial |
|---|---|---|
| BOMBAS, RECUPERADORES Y RIEGO | 3 | 3.00 |
| Total |  | 3 |

**MODBUSKNX** u PASARELA 500 P MODBUS MASTER - KNX MOD. INTESIS IBOX-KNX-MBRTU-A
1 u × 905.35 (909.88 con costes indirectos) = 909.88
Pasarela 500 puntos MODBUS MASTER - KNX mod. INTESIS IBOX-KNX-MBRTU-A, totalmente instalada, conexionada y comprobada compuesta de:
- 1 u. Pasarela 500 puntos MODBUS MASTER - KNX mod. INTESIS IBOX-KNX-MBRTU-A
- p.p. Pequeño material y accesorios de montaje
- p.p. Mano de obra de instalación

| Código | Ud | Descripción | Rendimiento | Precio | Importe |
|---|---|---|---|---|---|
| MOELOE | h | Mano de Obra Oficial Electricista | 0.198 | 18.8 | 3.72 |
| INTESIS500P | m | Pasarela 100 puntos MODBUS MASTER - KNX mod. INTESIS IBOX-KNX-MB (material) | 1 | 858.52 | 858.52 |
| %MPA0500 | % | Material pequeño auxiliar y accesorios de montaje | 5 % | 862.24 | 43.11 |
|  |  | Total |  |  | 905.35 |

| Medición | Uds. | Parcial |
|---|---|---|
| RECUPERADORES | 1 | 1.00 |
| Total |  | 1 |

**BT8012202140** u ACTUADOR MULTIFUNCIÓN 4 SALIDAS MOD. ZENNIO ZIO-MN40
10 u × 107.76 (108.3 con costes indirectos) = 1083.00
Actuador multifunción 4 salidas mod. ZENNIO ZIO-MN40, totalmente instalado, conexionado y comprobado compuesto de:
- 1 u. Actuador multifunción 4 salidas mod. ZENNIO ZIO-MN40
- p.p. Pequeño material y accesorios de montaje
- p.p. Mano de obra de instalación

| Código | Ud | Descripción | Rendimiento | Precio | Importe |
|---|---|---|---|---|---|
| MOELOE | h | Mano de Obra Oficial Electricista | 0.297 | 18.8 | 5.58 |
| MN40 | u | Actuador multifunción 4 salidas mod. ZENNIO ZIO-MN40 (material) | 1 | 97.05 | 97.05 |
| %MPA0500 | % | Material pequeño auxiliar y accesorios de montaje | 5 % | 102.63 | 5.13 |
|  |  | Total |  |  | 107.76 |

| Medición | Uds. | Parcial |
|---|---|---|
| V2V Y EXTRACTORES | 11 | 11.00 |
| Subtotal |  | 11.00 |
|  | -1 | -1.00 |
| Subtotal |  | -1.00 |
| Subtotal acumulado |  | 10.00 |
| Total |  | 10 |

**BT801224** u MODULO DE ENTRADAS, 4 CANALES ANALÓGICOS Y DIGITALES MOD. ZENNIO
3 u × 67.57 (67.91 con costes indirectos) = 203.73
Modulo de entradas, 4 canales analógicos y digitales mod. Zennio ZIO-QUADP, totalmente instalado, conexionado y comprobado compuesto de:
- 1 u. Modulo de entradas, 4 canales analógicos y digitales mod. Zennio ZIO-QUADP
- p.p. Pequeño material y accesorios de montaje
- p.p. Mano de obra de instalación

| Código | Ud | Descripción | Rendimiento | Precio | Importe |
|---|---|---|---|---|---|
| MOELOE | h | Mano de Obra Oficial Electricista | 0.198 | 18.8 | 3.72 |
| BT801224-1 | u | Modulo de entradas, 4 canales analógicos y digitales mod. Zennio (material) | 1 | 60.63 | 60.63 |
| %MPA0500 | % | Material pequeño auxiliar y accesorios de montaje | 5 % | 64.35 | 3.22 |
|  |  | Total |  |  | 67.57 |

| Medición | Uds. | Parcial |
|---|---|---|
| ENTRADA PRESOSTATOS | 1 | 1.00 |
| PULSADORES ALMACENES | 2 | 2.00 |
| Total |  | 3 |

**QUADRA** u ESTACIÓN METEREOLÓGICA MOD. BMS QUADRA
1 u × 606.95 (609.98 con costes indirectos) = 609.98
Estación metereológica mod. BMS QUADRA, totalmente instalada, conexionada y comprobada compuesta de:
- 1 u. Estación metereológica mod. BMS QUADRA
- p.p. Pequeño material y accesorios de montaje
- p.p. Mano de obra de instalación

| Código | Ud | Descripción | Rendimiento | Precio | Importe |
|---|---|---|---|---|---|
| MOELOE | h | Mano de Obra Oficial Electricista | 0.965 | 18.8 | 18.14 |
| BMSQUADRA | m | Estación metereológica mod. BMS QUADRA (material) | 1 | 559.91 | 559.91 |
| %MPA0500 | % | Material pequeño auxiliar y accesorios de montaje | 5 % | 578.05 | 28.90 |
|  |  | Total |  |  | 606.95 |

| Medición | Uds. | Parcial |
|---|---|---|
| ESTACIÓN METEREOLÓGICA | 1 | 1.00 |
| Total |  | 1 |

**BT80122021FAN** u ACTUADOR 0-10V MOD. ZENNIO ZCL-FC010F
1 u × 190.1 (191.05 con costes indirectos) = 191.05
Actuador 0-10V mod. ZENNIO ZCL-FC010F, totalmente instalado, conexionado y comprobado compuesto de:
- 1 u. Actuador 0-10V mod. ZENNIO ZCL-FC010F
- p.p. Pequeño material y accesorios de montaje
- p.p. Mano de obra de instalación

| Código | Ud | Descripción | Rendimiento | Precio | Importe |
|---|---|---|---|---|---|
| MOELOE | h | Mano de Obra Oficial Electricista | 0.297 | 18.8 | 5.58 |
| 010ZENNIO | u | Actuador 0-10V mod. ZENNIO ZCL-FC010F (material) | 1 | 175.47 | 175.47 |
| %MPA0500 | % | Material pequeño auxiliar y accesorios de montaje | 5 % | 181.05 | 9.05 |
|  |  | Total |  |  | 190.1 |

| Medición | Uds. | Parcial |
|---|---|---|
| RECUPERADORES 1 Y 2 | 1 | 1.00 |
| Total |  | 1 |

**ABB4SANALOGIC** u ACTUADOR ANALÓGICO 4 CANALES MOD. ABB AA/S 4.1
1 u × 335.09 (336.77 con costes indirectos) = 336.77
Actuador analógico 4 canales mod. ABB AA/S 4.1, totalmente instalado, conexionado y comprobado compuesto de:
- 1 u. Actuador analógico 4 canales mod. ABB AA/S 4.1
- p.p. Pequeño material y accesorios de montaje
- p.p. Mano de obra de instalación

| Código | Ud | Descripción | Rendimiento | Precio | Importe |
|---|---|---|---|---|---|
| MOELOE | h | Mano de Obra Oficial Electricista | 0.297 | 18.8 | 5.58 |
| ABB4ANALOGICO | u | Actuador analógico 4 canales mod. ABB AA/S 4.1 (material) | 1 | 313.55 | 313.55 |
| %MPA0500 | % | Material pequeño auxiliar y accesorios de montaje | 5 % | 319.13 | 15.96 |
|  |  | Total |  |  | 335.09 |

| Medición | Uds. | Parcial |
|---|---|---|
| CALDERAS | 1 | 1.00 |
| Total |  | 1 |

**ABB4EANALOGIC** u ACTUADOR ANALÓGICO 4 ENTRADAS MOD. AE/S 4.1.1.3
2 u × 233.18 (234.35 con costes indirectos) = 468.70
Actuador analógico 4 entradas mod. AE/S 4.1.1.3, totalmente instalado, conexionado y comprobado compuesto de:
- 1 u. Actuador analógico 4 entradas mod. AE/S 4.1.1.3
- p.p. Pequeño material y accesorios de montaje
- p.p. Mano de obra de instalación

| Código | Ud | Descripción | Rendimiento | Precio | Importe |
|---|---|---|---|---|---|
| MOELOE | h | Mano de Obra Oficial Electricista | 0.297 | 18.8 | 5.58 |
| ABB4EANA | u | Actuador analógico 4 entradas mod. AE/S 4.1.1.3 (material) | 1 | 216.5 | 216.50 |
| %MPA0500 | % | Material pequeño auxiliar y accesorios de montaje | 5 % | 222.08 | 11.10 |
|  |  | Total |  |  | 233.18 |

| Medición | Uds. | Parcial |
|---|---|---|
| CALDERAS | 2 | 2.00 |
| Total |  | 2 |

**PT1000** u SONDA DE TEMPERATURA INMERSION PT1000 CON VAINA
8 u × 25.36 (25.49 con costes indirectos) = 203.92
Sonda de temperatura inmersión PT1000 con vaina, totalmente instalada, conexionada y comprobada compuesta de:
- 1 u. Sonda de temperatura inmersión PT1000 con vaina
- p.p. Pequeño material y accesorios de montaje
- p.p. Mano de obra de instalación

| Código | Ud | Descripción | Rendimiento | Precio | Importe |
|---|---|---|---|---|---|
| MOELOE | h | Mano de Obra Oficial Electricista | 0.096 | 18.8 | 1.80 |
| PT1000VAINA | m | Sonda de temperatura inmersión PT1000 con vaina (material) | 1 | 22.35 | 22.35 |
| %MPA0500 | % | Material pequeño auxiliar y accesorios de montaje | 5 % | 24.15 | 1.21 |
|  |  | Total |  |  | 25.36 |

| Medición | Uds. | Parcial |
|---|---|---|
| SALA CALDERAS | 8 | 8.00 |
| Total |  | 8 |

**BT8012ICM** u INGENIERÍA DE PROGRAMACIÓN SISTEMA DE GESTIÓN Y CONTROL INTEGRAL
1 u × 16060.75 (16141.05 con costes indirectos) = 16141.05
Ingeniería de programación sistema de gestión y control integral compuesta de:
- 1 u. Diseño planos esquema unifilar montaje con la aprobación de la Dirección Facultativa
- 1 u. Programación instalación sistema de gestión y control integral de instalaciones de clima, iluminación, alarmas y contajesKNX
- 1 u. Visualización SCADA de todo el sistema en planta y esquemas de principio de funcionamiento, 3000 objetos, 30 pantallas, 10 contadores smartmeetering
- 1 u. Manual funcionamiento de la instalación
- 1 u. Documentación AS BUILT
- 1 u. Copia archivo de programación ETS, en formato digital.
- 1 u. Copia archivo de programación BMS IPAS en formato digital
- 1 u. Pruebas, comprobaciones, y posterior puesta en marcha de la instalación
- p.p. Pequeño material y accesorios de montaje
Esta partida también incluye la puesta en marcha e integración del sistema de control de iluminación presupuestado en el proyecto eléctrico.

| Código | Ud | Descripción | Rendimiento | Precio | Importe |
|---|---|---|---|---|---|
| MOINGPR | h | Mano de Obra Ingeniería Programación | 642.43 | 25 | 16060.75 |
|  |  | Total |  |  | 16060.75 |

| Medición | Uds. | Parcial |
|---|---|---|
| PROGRAMACIÓN Y PUESTA EN MARCHA | 1 | 1.00 |
| Total |  | 1 |

**BT801224_3** u SONDA DE TEMPERATURA, CO2 Y HUMEDAD MOD. ZENNIO ZENNIO ZS-THCDE
4 u × 215.54 (216.62 con costes indirectos) = 866.48
Sonda de Tª, CO2 y Humedad mod. ZENNIO ZS-THCDE, totalmente instalado, conexionado y comprobado compuesto de:
- 1 u. Sonda de Tª, CO2 y Humedad mod. ZENNIO ZS-THCDE
- p.p. Pequeño material y accesorios de montaje
- p.p. Mano de obra de instalación

| Código | Ud | Descripción | Rendimiento | Precio | Importe |
|---|---|---|---|---|---|
| MOELOE | h | Mano de Obra Oficial Electricista | 0.198 | 18.8 | 3.72 |
| BT801224-3_1 | u | Sonda de Tª, CO2 y Humedad mod. ZENNIO ZS-THCDE (material) | 1 | 201.56 | 201.56 |
| %MPA0500 | % | Material pequeño auxiliar y accesorios de montaje | 5 % | 205.28 | 10.26 |
|  |  | Total |  |  | 215.54 |

| Medición | Uds. | Parcial |
|---|---|---|
| SONDA HUMEDAD RECUPERADORES | 4 | 4.00 |
| Total |  | 4 |

**BT80122026_** u SONDA DE TEMPERATURA ACERO MOD. ZENNIO ZN1AC-NTC68E
6 u × 16.85 (16.93 con costes indirectos) = 101.58
Sonda de temperatura mod. Zennio ZN1AC-NTC68E, instalada en caja pasacables, conexionada y comprobada compuesta de:
- 1 u. Sonda de temperatura mod. Zennio ZN1AC-NTC68E.
- p.p. Pequeño material y accesorios de montaje
- p.p. Mano de obra de instalación

| Código | Ud | Descripción | Rendimiento | Precio | Importe |
|---|---|---|---|---|---|
| MOELOE | h | Mano de Obra Oficial Electricista | 0.099 | 18.8 | 1.86 |
| BT80122026-1 | m | Sonda de Temperatura acero mod. Zennio ZN1AC-NTC68E (material) | 1 | 9.71 | 9.71 |
| BT80122026-2 | m | Caja pasacables Superficie (material) | 1 | 4.48 | 4.48 |
| %MPA0500 | % | Material pequeño auxiliar y accesorios de montaje | 5 % | 16.05 | 0.80 |
|  |  | Total |  |  | 16.85 |

| Medición | Uds. | Parcial |
|---|---|---|
| IMPULSION RECUPERADORES | 9 | 9.00 |
| Subtotal |  | 9.00 |
|  | -3 | -3.00 |
| Subtotal |  | -3.00 |
| Subtotal acumulado |  | 6.00 |
| Total |  | 6 |

**BT801220104** u PANEL CAPACITIVO CON MARCO POLICARBONATO PERSONALIZADO, 1 BOTON mod. ZENNIO ZVI-SQTMD1-CUS
10 u × 92.02 (92.48 con costes indirectos) = 924.80
Panel capacitivo con marco policarbonato personalizado, 1 botón mod. ZENNIO ZVI-SQTMD1-CUS, totalmente instalado, conexionado y comprobado compuesto de:
- 1 u. Panel capacitivo con marco policarbonato personalizado, 1 botón mod. ZENNIO ZVI-SQTMD1-CUS.
- p.p. Pequeño material, registros, conexionado y accesorios de montaje.
- p.p. Mano de obra de instalación.

| Código | Ud | Descripción | Rendimiento | Precio | Importe |
|---|---|---|---|---|---|
| MOELOE | h | Mano de Obra Oficial Electricista | 0.198 | 18.8 | 3.72 |
| BT80122010401 | u | Panel capacitivo con marco policarbonato personalizado, 1 botón mod. ZENNIO ZVI-SQTMD1-CUS (material) | 1 | 88.21 | 88.21 |
| %MPA | % | Material pequeño auxiliar y accesorios de montaje | 0.1 % | 91.93 | 0.09 |
|  |  | Total |  |  | 92.02 |

**BT801220105** u PANEL CAPACITIVO CON MARCO POLICARBONATO PERSONALIZADO, 2 BOTONES mod. ZENNIO ZVI-SQTMD2-CUS
2 u × 99.59 (100.09 con costes indirectos) = 200.18
Panel capacitivo con marco policarbonato personalizado, 2 botones mod. ZENNIO ZVI-SQTMD2-CUS, totalmente instalado, conexionado y comprobado compuesto de:
- 1 u. Panel capacitivo con marco policarbonato personalizado, 2 botones mod. ZENNIO ZVI-SQTMD2-CUS.
- p.p. Pequeño material, registros, conexionado y accesorios de montaje.
- p.p. Mano de obra de instalación.

| Código | Ud | Descripción | Rendimiento | Precio | Importe |
|---|---|---|---|---|---|
| MOELOE | h | Mano de Obra Oficial Electricista | 0.198 | 18.8 | 3.72 |
| BT80122010501 | u | Panel capacitivo con marco policarbonato personalizado, 2 botones mod. ZENNIO ZVI-SQTMD2-CUS. (material) | 1 | 95.77 | 95.77 |
| %MPA | % | Material pequeño auxiliar y accesorios de montaje | 0.1 % | 99.49 | 0.10 |
|  |  | Total |  |  | 99.59 |

### CL_07 TRAMITACIÓN (05/05/2015)
Importe: 7912.96

**c07_01** u TRAMITACIÓN DOCUMENTACIÓN INSTALACIÓN GAS NATURAL (22/09/2017)
1 u × 1119.82 (1125.42 con costes indirectos) = 1125.42
Documentación AS-BUILT para usuario de la instalación gas natural totalmente tramitada compuesta de:
- 1 u. Documentación AS-BUILT para usuario de la instalación de gas natural.
- 1 u. Planos AS-BUILT para usuario de la instalación en formato dwg
- 1 u. Libro instrucciones usuario en formato pdf
- 1 u. Separata de Legalización
- 1 u. Certificado de Legalización
- Entrega de certificados de puesta en marcha por la empresa instaladora en organismos oficiales (industria y compañía suministradora).
- Entrega de certificados de conformidad de materiales.
- Se entregarán a la dirección facultativa.
- Entrega en industria y organismos oficiales.
- Pago de tasas en organismos oficiales.

| Código | Descripción | Rendimiento | Precio | Importe |
|---|---|---|---|---|
| C07_01_ | GAS NATURAL | 1 | 1119.82 | 1119.82 |
|  | Total |  |  | 1119.82 |

| Medición | Uds. | Parcial |
|---|---|---|
| LEGALIZACIÓN | 1 | 1.00 |
| Total |  | 1 |

**c07_02** u TRAMITACIÓN DOCUMENTACIÓN INSTALACIÓN CLIMATIZACIÓN (22/09/2017)
1 u × 5971.82 (6001.68 con costes indirectos) = 6001.68
Documentación AS-BUILT para usuario de la instalación climatización totalmente tramitada compuesta de:
- 1 u. Documentación AS-BUILT para usuario de la instalación de climatización.
- 1 u. Planos AS-BUILT para usuario de la instalación en formato dwg
- 1 u. Libro instrucciones usuario en formato pdf
- 1 u. Separata de Legalización
- 1 u. Certificado de Legalización
- Entrega de certificados de puesta en marcha por la empresa instaladora en organismos oficiales (industria y compañía suministradora).
- Entrega de certificados de conformidad de materiales.
- Se entregarán a la dirección facultativa.
- Entrega en industria y organismos oficiales.
- Pago de tasas en organismos oficiales.

| Código | Descripción | Rendimiento | Precio | Importe |
|---|---|---|---|---|
| c07_02_ | Instalación de climatización | 1 | 5971.82 | 5971.82 |
|  | Total |  |  | 5971.82 |

| Medición | Uds. | Parcial |
|---|---|---|
| LEGALIZACIÓN | 1 | 1.00 |
| Total |  | 1 |

**BT103_** u INSPECCIÓN POR ORGANISMO DE CONTROL AUTORIZADO (22/09/2017)
1 u × 447.93 (450.17 con costes indirectos) = 450.17
Inspección inicial de las instalaciones climatización por Organismo de Control. Como resultado de la inspección, el Organismo de Control emitirá un Certificado de Inspección, en el cual figurarán los datos de identificación de la instalación y la posible relación de defectos, con su clasificación, y la calificación de la instalación.

| Código | Ud | Descripción | Rendimiento | Precio | Importe |
|---|---|---|---|---|---|
| BT103-1 | u | Inspección realizado por Organismo de Control Autorizado | 1 | 447.93 | 447.93 |
|  |  | Total |  |  | 447.93 |

| Medición | Uds. | Parcial |
|---|---|---|
| GESTIÓN Y TRAMITACIÓN | 1 | 1.00 |
| Total |  | 1 |

**GTPRIH** u PRUEBA INSTALACIÓN HIDRÁULICA
1 u × 334.02 (335.69 con costes indirectos) = 335.69
Prueba de estanqueidad de instalación hidráulica, totalmente realizada compuesta de:
- Marcado circuitos
- Prueba de estanqueidad mediante presión de red o bomba manual, hasta presurizar instalación
- Colocación de purgas, manómetros, vaciados, y cuantos elementos se necesiten en las pruebas
- Revisión de instalaciónes, y marcado de fugas.
- p.p. Mano de obra de instalación
- p.p. Pequeño material auxiliar

| Código | Ud | Descripción | Rendimiento | Precio | Importe |
|---|---|---|---|---|---|
| GTPRIH__ | u | IDENTIFICACIÓN DE CIRCUITOS HIDRÁULICOS (material) | 1 | 197.84 | 197.84 |
| MOCAPC | h | Mano de Obra Ayudante Calefactor-Clima-Font | 3.953 | 15.65 | 61.86 |
| MOCAOC | h | Mano de Obra Oficial Calefactor-Clima-Font | 3.953 | 18.8 | 74.32 |
|  |  | Total |  |  | 334.02 |

| Medición | Uds. | Parcial |
|---|---|---|
| INSTALACIÓN | 1 | 1.00 |
| Total |  | 1 |

## 23_CHS04 INSTALACIÓN DE FONTANERÍA Y SANEAMIENTO (05/05/2015)
Importe: 132930.5
Se elimina la fontanería de los vestuarios 1 en planta baja, pero se deja el saneamiento.
Se elimina el vestuario del gimnasio de pl1, pero de deja el saneamiento

### HS17315PY_01 SANITARIOS Y GRIFERIA (05/05/2015)
Importe: 23488.74

**IFSAMEIN** u INODORO SV TANQUE BAJO SERIE MEDIA BLANCO
23 u × 164.73 (165.55 con costes indirectos) = 3807.65
Inodoro de porcelana vitrificada, serie media, tanque bajo con tapa y mecanismo pulsador enrasado interrumpible, salida vertical, con asiento y tapa lacados con bisagras acero inoxidable, color blanco, totalmente instalado compuesto de:
- Ud. Inodoro serie media blanco
- Ud. Tanque bajo con tapa serie media blanco
- Ud. Asiento con tapa serie media blanco
- Piezas especiales, codos, tes, reducciones, manguitos, etc.
- Manguetón d-110mm
- Sellado
- p.p. Pequeño material y accesorios de montaje
- p.p. Mano de obra de instalación

| Código | Ud | Descripción | Rendimiento | Precio | Importe |
|---|---|---|---|---|---|
| 342321..1 | u | Taza para tanque bajo s/v. con juego fijación (material) | 1 | 39.96 | 39.96 |
| 341325..0 | u | Tanque con tapa y mecanismo pulsador enrasado interrumpible (material) | 1 | 48.83 | 48.83 |
| 801327..4 | u | Asiento y tapa lacados bisagras acero inoxidable, para inodoro (material) | 1 | 15.98 | 15.98 |
| 525820107 | u | Manguito recto para taza salida vertical (material) | 1 | 4.44 | 4.44 |
| MOCAOC | h | Mano de Obra Oficial Calefactor-Clima-Font | 0.988 | 18.8 | 18.57 |
| MOCAPC | h | Mano de Obra Ayudante Calefactor-Clima-Font | 0.988 | 15.65 | 15.46 |
| %ACCVAL1500 | % | Accesorios, Piezas especiales, Soportes Valvulería | 15 % | 143.24 | 21.49 |
|  |  | Total |  |  | 164.73 |

| Medición | Uds. | Parcial |
|---|---|---|
| PLANTA BAJA |  |  |
| VESTUARIO EQ LOCAL 1 | 2 | 2.00 |
| Subtotal |  | 2.00 |
|  | -2 | -2.00 |
| Subtotal |  | -2.00 |
| VESTUARIO EQ VISITANTE 1 | 2 | 2.00 |
| Subtotal |  | 2.00 |
|  | -2 | -2.00 |
| Subtotal |  | -2.00 |
| VESTUARIO EQ LOCAL 2 | 2 | 2.00 |
| VESTUARIO EQ VISITANTE 2 | 2 | 2.00 |
| VESTUARIO ARBITRO 1 | 1 | 1.00 |
| VESTUARIO ARBITRO 2 | 1 | 1.00 |
| ASEO F 1 | 4 | 4.00 |
| ASEO M 1 | 2 | 2.00 |
| PLANTA 1 |  |  |
| VESTUARIO F | 1 | 1.00 |
| Subtotal |  | 13.00 |
|  | -1 | -1.00 |
| Subtotal |  | -1.00 |
| VESTUARIO M | 1 | 1.00 |
| Subtotal |  | 1.00 |
|  | -1 | -1.00 |
| Subtotal |  | -1.00 |
| ASEO F 2 | 3 | 3.00 |
| ASEO M 2 | 2 | 2.00 |
| ASEO F 3 | 4 | 4.00 |
| ASEO M 3 | 2 | 2.00 |
| Subtotal |  | 11.00 |
| Subtotal acumulado |  | 23.00 |
| Total |  | 23 |

**IFSAROININH** u INODORO SH TANQUE BAJO ADAPTADO SERIE MEDIA
5 u × 381.22 (383.13 con costes indirectos) = 1915.65
Ud. Inodoro de porcelana vitrificada adaptado para minusvalidos serie media, tanque bajo con tapa y mecanismo pulsador enrasado interrumpible, salida horizontall, con asiento y tapa lacados con bisagras acero inoxidable, color blanco, totalmente instalado compuesto de:
- Ud. Inodoro adaptado blanco serie media
- 1 Tanque bajo con tapa adaptado blanco
- 1 Asiento con tapa blanco
- Piezas especiales, codos, tes, reducciones, manguitos, etc.
- Manguetón d-110mm
- Sellado
- p.p. Pequeño material y accesorios de montaje
- p.p. Mano de obra de instalación

| Código | Ud | Descripción | Rendimiento | Precio | Importe |
|---|---|---|---|---|---|
| 342321..2 | u | Taza para tanque bajo s/v. con juego fijación (material) | 1 | 79.02 | 79.02 |
| IFSAINADAP | u | Tanque con tapa y mecanismo pulsador enrasado interrumpible (material) | 1 | 213.09 | 213.09 |
| 801327..4 | u | Asiento y tapa lacados bisagras acero inoxidable, para inodoro | 1 | 15.98 | 15.98 |
| 525820107 | u | Manguito recto para taza salida vertical | 1 | 4.44 | 4.44 |
| MOCAOC | h | Mano de Obra Oficial Calefactor-Clima-Font | 0.988 | 18.8 | 18.57 |
| MOCAPC | h | Mano de Obra Ayudante Calefactor-Clima-Font | 0.988 | 15.65 | 15.46 |
| %ACCSAN1000 | % | Material pequeño auxiliar sanitarios (21/09/2017) | 10 % | 346.56 | 34.66 |
|  |  | Total |  |  | 381.22 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| ASEO PMR | 1 | 1.00 |
| PLANTA 1 |  |  |
| VESTUARIO F | 1 | 1.00 |
| Subtotal |  | 4.00 |
|  | -1 | -1.00 |
| Subtotal |  | -1.00 |
| VESTUARIO M | 1 | 1.00 |
| Subtotal |  | 1.00 |
|  | -1 | -1.00 |
| Subtotal |  | -1.00 |
| ASEO PMR 2 | 1 | 1.00 |
| ASEO PMR 3 | 1 | 1.00 |
| Subtotal |  | 2.00 |
| Subtotal acumulado |  | 5.00 |
| Total |  | 5 |

**IFSAROASIN** u ASIDEROS METALICOS AC. INOX 316 INODORO
5 u × 113.68 (114.25 con costes indirectos) = 571.25
Par de barras de apoyo metálicas batientes de acero inoxidable según AISI-316 para inodoro, totalmente instaladas compuestas por:
- 2Ud. Barras de apoyo metálicas batientes de acero inoxidable según AISI-316 para inodoro.
- Piezas especiales, embellecedores, soportes, etc.
- p.p. Pequeño material y accesorios de montaje
- p.p. Mano de obra de instalación

| Código | Ud | Descripción | Rendimiento | Precio | Importe |
|---|---|---|---|---|---|
| IFSAROASIN_ | u | ASIDEROS METALICOS AC. INOX 316 INODORO (material) | 2 | 32.41 | 64.82 |
| MOCAOC | h | Mano de Obra Oficial Calefactor-Clima-Font | 0.988 | 18.8 | 18.57 |
| MOCAPC | h | Mano de Obra Ayudante Calefactor-Clima-Font | 0.988 | 15.65 | 15.46 |
| %ACCVAL1500 | % | Accesorios, Piezas especiales, Soportes Valvulería | 15 % | 98.85 | 14.83 |
|  |  | Total |  |  | 113.68 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| ASEO PMR | 1 | 1.00 |
| PLANTA 1 |  |  |
| VESTUARIO F | 1 | 1.00 |
| Subtotal |  | 4.00 |
|  | -1 | -1.00 |
| Subtotal |  | -1.00 |
| VESTUARIO M | 1 | 1.00 |
| Subtotal |  | 1.00 |
|  | -1 | -1.00 |
| Subtotal |  | -1.00 |
| ASEO PMR 2 | 1 | 1.00 |
| ASEO PMR 3 | 1 | 1.00 |
| Subtotal |  | 2.00 |
| Subtotal acumulado |  | 5.00 |
| Total |  | 5 |

**IFSAMELVEM** u LAVABO SERIE MEDIA 650x530mm ENCASTRADO BLANCO
29 u × 73.63 (74 con costes indirectos) = 2146.00
Lavabo encastrado de porcelana vitrificada, serie media, dimensiones 650x530mm, color blanco, totalmente instalado compuesto de:
- Ud. Lavabo encastrado seire media blanco 650x530mm
- Piezas especiales, codos, tes, reducciones, manguitos, etc.
- Sifón con válvula y rebosadero para lavabo.
- Tapón con cadeneta
- Sellado
- p.p. Pequeño material y accesorios de montaje
- p.p. Mano de obra de instalación

| Código | Ud | Descripción | Rendimiento | Precio | Importe |
|---|---|---|---|---|---|
| 32033..1 | u | Lavabo 650x530mm, con juego fijación (material) | 1 | 34.63 | 34.63 |
| MOCAOC | h | Mano de Obra Oficial Calefactor-Clima-Font | 0.988 | 18.8 | 18.57 |
| MOCAPC | h | Mano de Obra Ayudante Calefactor-Clima-Font | 0.692 | 15.65 | 10.83 |
| %ACCVAL1500 | % | Accesorios, Piezas especiales, Soportes Valvulería | 15 % | 64.03 | 9.60 |
|  |  | Total |  |  | 73.63 |

| Medición | Uds. | Parcial |
|---|---|---|
| PLANTA BAJA |  |  |
| VESTUARIO EQ LOCAL 1 | 3 | 3.00 |
| Subtotal |  | 3.00 |
|  | -3 | -3.00 |
| Subtotal |  | -3.00 |
| VESTUARIO EQ VISITANTE 1 | 3 | 3.00 |
| Subtotal |  | 3.00 |
|  | -3 | -3.00 |
| Subtotal |  | -3.00 |
| VESTUARIO EQ LOCAL 2 | 3 | 3.00 |
| VESTUARIO EQ VISITANTE 2 | 3 | 3.00 |
| VESTUARIO ARBITRO 1 | 2 | 2.00 |
| VESTUARIO ARBITRO 2 | 2 | 2.00 |
| ASEO F 1 | 3 | 3.00 |
| ASEO M 1 | 4 | 4.00 |
| PLANTA 1 |  |  |
| VESTUARIO F | 3 | 3.00 |
| Subtotal |  | 20.00 |
|  | -3 | -3.00 |
| Subtotal |  | -3.00 |
| VESTUARIO M | 3 | 3.00 |
| Subtotal |  | 3.00 |
|  | -3 | -3.00 |
| Subtotal |  | -3.00 |
| ASEO F 2 | 3 | 3.00 |
| ASEO M 2 | 3 | 3.00 |
| ASEO F 3 | 3 | 3.00 |
| ASEO M 3 | 3 | 3.00 |
| Subtotal |  | 12.00 |
| Subtotal acumulado |  | 29.00 |
| Total |  | 29 |

**IFSAROLVINV** u LAVABO DISCAPACITADOS BLANCO SERIE MEDIA
3 u × 212.72 (213.78 con costes indirectos) = 641.34
Ud. Lavabo para discapacitados serie media, color blanco, totalmente instalado compuesto de:
- Ud. Lavabo para discapacitados blanco serie media
- 1 Pedestal blanco
- Ud. Asideros metalicos de acero inoxidable.
- Piezas especiales, codos, tes, reducciones, manguitos, etc.
- Sifón con válvula y rebosadero para lavabo.
- Tapón con cadeneta
- Sellado
- p.p. Pequeño material y accesorios de montaje
- p.p. Mano de obra de instalación

| Código | Ud | Descripción | Rendimiento | Precio | Importe |
|---|---|---|---|---|---|
| IFSALVDIS | u | Lavabo discapacitados, con juego fijación (material) | 1 | 150.94 | 150.94 |
| MOCAOC | h | Mano de Obra Oficial Calefactor-Clima-Font | 0.988 | 18.8 | 18.57 |
| MOCAPC | h | Mano de Obra Ayudante Calefactor-Clima-Font | 0.988 | 15.65 | 15.46 |
| %ACCVAL1500 | % | Accesorios, Piezas especiales, Soportes Valvulería | 15 % | 184.97 | 27.75 |
|  |  | Total |  |  | 212.72 |

| Medición | Uds. | Parcial |
|---|---|---|
| PLANTA BAJA |  |  |
| ASEO PMR | 1 | 1.00 |
| PLANTA 1 |  |  |
| ASEO PMR 2 | 1 | 1.00 |
| ASEO PMR 3 | 1 | 1.00 |
| Total |  | 3 |

**IFSAMEDU_120** u PLATO DUCHA SERIE MEDIA 120x70cm BLANCO
4 u × 153.36 (154.13 con costes indirectos) = 616.52
Plato Ducha acrílico, dimensiones 120x70cm, serie media, color blanco, totalmente instalado compuesto de:
- Ud. Plato Ducha, serie media color blanco
- 1 Desagüe
- Piezas especiales, codos, tes, reducciones, manguitos, etc.
- Sellado
- p.p. Pequeño material y accesorios de montaje
- p.p. Mano de obra de instalación

| Código | Ud | Descripción | Rendimiento | Precio | Importe |
|---|---|---|---|---|---|
| IFSAMEDU_120_ | u | Plato ducha 1200x70 (material) | 1 | 76.36 | 76.36 |
| 506402800 | u | Desagüe (material) | 1 | 5.91 | 5.91 |
| MOCAOC | h | Mano de Obra Oficial Calefactor-Clima-Font | 1.483 | 18.8 | 27.88 |
| MOCAPC | h | Mano de Obra Ayudante Calefactor-Clima-Font | 1.483 | 15.65 | 23.21 |
| %ACCVAL1500 | % | Accesorios, Piezas especiales, Soportes Valvulería | 15 % | 133.36 | 20.00 |
|  |  | Total |  |  | 153.36 |

| Medición | Uds. | Parcial |
|---|---|---|
| PLANTA BAJA |  |  |
| VESTUARIO ARBITRO 1 | 2 | 2.00 |
| VESTUARIO ARBITRO 2 | 2 | 2.00 |
| PLANTA PRIMERA |  |  |
| VESTUARIOS | 6 | 6.00 |
| Subtotal |  | 10.00 |
|  | -6 | -6.00 |
| Subtotal |  | -6.00 |
| Subtotal acumulado |  | 4.00 |
| Total |  | 4 |

**IFSAROASINDU** u ASIDEROS METALICOS AC. INOX 316 DUCHA
2 u × 111.84 (112.4 con costes indirectos) = 224.80
Par de barras de apoyo metálicas fijas de acero inoxidable según AISI-316 para ducha, totalmente instaladas compuestas por:
- 2Ud. Barras de apoyo metálicas fijas de acero inoxidable según AISI-316 para ducha.
- Piezas especiales, embellecedores, soportes, etc.
- p.p. Pequeño material y accesorios de montaje
- p.p. Mano de obra de instalación

| Código | Ud | Descripción | Rendimiento | Precio | Importe |
|---|---|---|---|---|---|
| IFSAROASINDU_ |  | ASIDEROS METALICOS AC. INOX 316 DUCHA (material) | 2 | 31.61 | 63.22 |
| MOCAOC | h | Mano de Obra Oficial Calefactor-Clima-Font | 0.988 | 18.8 | 18.57 |
| MOCAPC | h | Mano de Obra Ayudante Calefactor-Clima-Font | 0.988 | 15.65 | 15.46 |
| %ACCVAL1500 | % | Accesorios, Piezas especiales, Soportes Valvulería | 15 % | 97.25 | 14.59 |
|  |  | Total |  |  | 111.84 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| PLANTA 1 |  |  |
| VESTUARIO F | 1 | 1.00 |
| Subtotal |  | 3.00 |
|  | -1 | -1.00 |
| Subtotal |  | -1.00 |
| VESTUARIO M | 1 | 1.00 |
| Subtotal |  | 1.00 |
|  | -1 | -1.00 |
| Subtotal |  | -1.00 |
| Subtotal acumulado |  | 2.00 |
| Total |  | 2 |

**IFGRAMAN16** u GRIFO MANGUERA ½"
1 u × 37.16 (37.35 con costes indirectos) = 37.35
Grifo manguera conexión roscada diámetro ½", con maneta metálica, acabado plástico, totalmente instalado compuesto por:
- 1 Ud. Grifo manguera conexión roscada diámetro ½" con maneta metálica.
- Piezas especiales, racores, etc.
- p.p. Pequeño material y accesorios de montaje
- p.p. Mano de obra de instalación

| Código | Ud | Descripción | Rendimiento | Precio | Importe |
|---|---|---|---|---|---|
| IFGRAMAN_ | u | GRIFO MANGUERA ½" (material) | 1 | 11.1 | 11.10 |
| CADENETAIF | u | Cadeneta con tapón contrapeso (material) | 1 | 0.78 | 0.78 |
| MOCAOC | h | Mano de Obra Oficial Calefactor-Clima-Font | 0.593 | 18.8 | 11.15 |
| MOCAPC | h | Mano de Obra Ayudante Calefactor-Clima-Font | 0.593 | 15.65 | 9.28 |
| %ACCVAL1500 | % | Accesorios, Piezas especiales, Soportes Valvulería | 15 % | 32.31 | 4.85 |
|  |  | Total |  |  | 37.16 |

| Medición | Uds. | Parcial |
|---|---|---|
| CUBIERTA | 1 | 1.00 |
| Total |  | 1 |

**IFSAROUR** u URINARIO BLANCO SERIE MEDIA
12 u × 151.67 (152.43 con costes indirectos) = 1829.16
Urinario blaco. Difusor de entrada de agua para urinario, incluso codo de enlace y codo desagüe, color blanco, totalmente instalado compuesto de:
- Ud. Urinario blanco serie media
- Piezas especiales, codos, tes, reducciones, manguitos, etc.
- Manguetón d-50mm
- Sellado
- p.p. Pequeño material y accesorios de montaje
- p.p. Mano de obra de instalación

| Código | Ud | Descripción | Rendimiento | Precio | Importe |
|---|---|---|---|---|---|
| 353330001_ | u | Urinario con manguito, tapón de limpieza y juego fijación (material) | 1 | 63.04 | 63.04 |
| 526505114_ | u | Codo enlace MURAL (material) | 1 | 4.44 | 4.44 |
| 526505214- | u | Codo desagüe MURAL (material) | 1 | 13.32 | 13.32 |
| MOCAOC | h | Mano de Obra Oficial Calefactor-Clima-Font | 1.483 | 18.8 | 27.88 |
| MOCAPC | h | Mano de Obra Ayudante Calefactor-Clima-Font | 1.483 | 15.65 | 23.21 |
| %ACCVAL1500 | % | Accesorios, Piezas especiales, Soportes Valvulería | 15 % | 131.89 | 19.78 |
|  |  | Total |  |  | 151.67 |

| Medición | Uds. | Parcial |
|---|---|---|
| PLANTA BAJA |  |  |
| ASEO M 1 | 4 | 4.00 |
| PLANTA 1 |  |  |
| ASEO M 2 | 4 | 4.00 |
| ASEO M 3 | 4 | 4.00 |
| Total |  | 12 |

**IFSAVE** u VERTEDERO LIMPIEZA
1 u × 205.62 (206.65 con costes indirectos) = 206.65
Vertedero de porcelana vitrificada, salida horizontal, con enchufe unión, rejilla desagüe, juego fijación, incluso reja de acero inoxidable con almohadilla, color blanco, totalmente instalado compuesto de:
- Ud. Vertedero blanco
- 1 Reja de acero inoxidable con almohadilla, para vertedero.
- Piezas especiales, codos, tes, reducciones, manguitos, etc.
- Manguetón d-110mm
- Sellado
- p.p. Pequeño material y accesorios de montaje
- p.p. Mano de obra de instalación

| Código | Ud | Descripción | Rendimiento | Precio | Importe |
|---|---|---|---|---|---|
| 371055000 | u | Vertedero s/horizontal, enchufe rejilla desagüe y juego fijación (material) | 1 | 89.67 | 89.67 |
| 526005510 | u | Reja de acero inoxidable con almohadilla, para vertedero (material) | 1 | 46.17 | 46.17 |
| MOCAOC | h | Mano de Obra Oficial Calefactor-Clima-Font | 1.483 | 18.8 | 27.88 |
| MOCAPC | h | Mano de Obra Ayudante Calefactor-Clima-Font | 1.483 | 15.65 | 23.21 |
| %ACCSAN1000 | % | Material pequeño auxiliar sanitarios | 10 % | 186.93 | 18.69 |
|  |  | Total |  |  | 205.62 |

| Medición | Uds. | Parcial |
|---|---|---|
| PLANTA BAJA |  |  |
| C. LIMPIEZA | 1 | 1.00 |
| Total |  | 1 |

**IFGRPRDUDL400** u CONJUNTO DE DUCHA TEMPORIZADA PRESTO DL-400 C/INSTALACION EMPOTRADA 1 AGUA
20 u × 241.76 (242.97 con costes indirectos) = 4859.40
Ud. Grifo temporizado 1 agua con tecnología Presto DL, para ducha con cierre automático, suministrado con tubo brida, totalmente instalada compuesta de:
- Ud. Conjunto PRESTO DL ref: 27104 o similar.
- Piezas especiales, racores, etc.
- p.p. Pequeño material y accesorios de montaje
- p.p. Mano de obra de instalación

| Código | Ud | Descripción | Rendimiento | Precio | Importe |
|---|---|---|---|---|---|
| PRESTO27104 | u | Conjunto PRESTO DL-400 ref:27104 (material) | 1 | 187.02 | 187.02 |
| MOCAPC | h | Mano de Obra Ayudante Calefactor-Clima-Font | 1.483 | 15.65 | 23.21 |
| %ACCVAL1500 | % | Accesorios, Piezas especiales, Soportes Valvulería | 15 % | 210.23 | 31.53 |
|  |  | Total |  |  | 241.76 |

| Medición | Uds. | Parcial |
|---|---|---|
| PLANTA BAJA |  |  |
| VESTUARIO EQ LOCAL 1 | 10 | 10.00 |
| Subtotal |  | 10.00 |
|  | -10 | -10.00 |
| Subtotal |  | -10.00 |
| VESTUARIO EQ VISITANTE 1 | 10 | 10.00 |
| Subtotal |  | 10.00 |
|  | -10 | -10.00 |
| Subtotal |  | -10.00 |
| VESTUARIO EQ LOCAL 2 | 10 | 10.00 |
| VESTUARIO EQ VISITANTE 2 | 10 | 10.00 |
| Subtotal |  | 20.00 |
| Subtotal acumulado |  | 20.00 |
| Total |  | 20 |

**IFGRPRDUROCANT** u ROCIADOR ANTIVANDALICO
24 u × 68.7 (69.04 con costes indirectos) = 1656.96
Ud. rociador antivandálico en latón cromado, totalmente instalado compuesta de:
- Ud. Conjunto PRESTO ref: 29305 o similar.
- Piezas especiales, racores, etc.
- p.p. Pequeño material y accesorios de montaje
- p.p. Mano de obra de instalación

| Código | Ud | Descripción | Rendimiento | Precio | Importe |
|---|---|---|---|---|---|
| PRESTOROC29305 | u | Rociador antivandalico (material) | 1 | 36.53 | 36.53 |
| MOCAPC | h | Mano de Obra Ayudante Calefactor-Clima-Font | 1.483 | 15.65 | 23.21 |
| %ACCVAL1500 | % | Accesorios, Piezas especiales, Soportes Valvulería | 15 % | 59.74 | 8.96 |
|  |  | Total |  |  | 68.7 |

| Medición | Uds. | Parcial |
|---|---|---|
| PLANTA BAJA |  |  |
| VESTUARIO EQ LOCAL 1 | 10 | 10.00 |
| Subtotal |  | 10.00 |
|  | -10 | -10.00 |
| Subtotal |  | -10.00 |
| VESTUARIO EQ VISITANTE 1 | 10 | 10.00 |
| Subtotal |  | 10.00 |
|  | -10 | -10.00 |
| Subtotal |  | -10.00 |
| VESTUARIO EQ LOCAL 2 | 10 | 10.00 |
| VESTUARIO EQ VISITANTE 2 | 10 | 10.00 |
| VESTUARIO ARBITRO 1 | 2 | 2.00 |
| VESTUARIO ARBITRO 2 | 2 | 2.00 |
| PLANTA 1 |  |  |
| VESTUARIO F | 4 | 4.00 |
| Subtotal |  | 28.00 |
|  | -4 | -4.00 |
| Subtotal |  | -4.00 |
| VESTUARIO M | 4 | 4.00 |
| Subtotal |  | 4.00 |
|  | -4 | -4.00 |
| Subtotal |  | -4.00 |
| Subtotal acumulado |  | 24.00 |
| Total |  | 24 |

**IFGRPRLVXT-L** u GRIFO LAVABO TEMPORIZADA PRESTO XT-L - 1 AGUA
17 u × 50.22 (50.47 con costes indirectos) = 857.99
Ud. Grifería de repisa para Lavabo con pulsador temporizado - 1 agua, marca PRESTO XT-L, acabado cromo, incluso latiguillo flexible acero inoxidable 1/2", accesorios de montaje y mano de obra de instalación, totalmente instalado compuesto de:
- Ud. Conjunto PRESTO XT-L ref 26621 / 26601, con indicador de color
- Piezas especiales, racores, etc.
- p.p. Pequeño material y accesorios de montaje
- p.p. Mano de obra de instalación

| Código | Ud | Descripción | Rendimiento | Precio | Importe |
|---|---|---|---|---|---|
| PRESTOXT-L | u | Conjunto PRESTO XT-L con indicador de color (material) | 1 | 40.57 | 40.57 |
| MOCAPC | h | Mano de Obra Ayudante Calefactor-Clima-Font | 0.198 | 15.65 | 3.10 |
| %ACCVAL1500 | % | Accesorios, Piezas especiales, Soportes Valvulería | 15 % | 43.67 | 6.55 |
|  |  | Total |  |  | 50.22 |

| Medición | Uds. | Parcial |
|---|---|---|
| PLANTA BAJA |  |  |
| VESTUARIO EQ LOCAL 1 | 2 | 2.00 |
| Subtotal |  | 2.00 |
|  | -2 | -2.00 |
| Subtotal |  | -2.00 |
| VESTUARIO EQ VISITANTE 1 | 2 | 2.00 |
| Subtotal |  | 2.00 |
|  | -2 | -2.00 |
| Subtotal |  | -2.00 |
| VESTUARIO EQ LOCAL 2 | 2 | 2.00 |
| VESTUARIO EQ VISITANTE 2 | 2 | 2.00 |
| ASEO F 1 | 3 | 3.00 |
| ASEO M 1 | 4 | 4.00 |
| PLANTA 1 |  |  |
| ASEO F 2 | 3 | 3.00 |
| ASEO M 2 | 3 | 3.00 |
| Subtotal |  | 17.00 |
| Subtotal acumulado |  | 17.00 |
| Total |  | 17 |

**IFGRPRLVXT-LPAL** u GRIFO LAVABO TEMPORIZADA PRESTO XT-L PALANCA - 1 AGUA
2 u × 69.99 (70.34 con costes indirectos) = 140.68
Ud. Grifería para Lavabo adapatado con palanca temporizada - 1 agua, marca PRESTO, acabado cromo, incluso latiguillo flexible acero inoxidable 1/2", accesorios de montaje y mano de obra de instalación, totalmente instalado compuesto de:
- Ud. Conjunto PRESTO XT-L PALANCA ref 26621 / 26601 con indicador de color
- Piezas especiales, racores, etc.
- p.p. Pequeño material y accesorios de montaje
- p.p. Mano de obra de instalación

| Código | Ud | Descripción | Rendimiento | Precio | Importe |
|---|---|---|---|---|---|
| PRESTOXT-LPAL | u | Conjunto PRESTO XT-L PALANCA con indicador de color (material) | 1 | 57.76 | 57.76 |
| MOCAPC | h | Mano de Obra Ayudante Calefactor-Clima-Font | 0.198 | 15.65 | 3.10 |
| %ACCVAL1500 | % | Accesorios, Piezas especiales, Soportes Valvulería | 15 % | 60.86 | 9.13 |
|  |  | Total |  |  | 69.99 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| Subtotal |  | 2.00 |
| Subtotal acumulado |  | 2.00 |
| Total |  | 2 |

**IFGRPRLVXT-LM** u GRIFO LAVABO TEMPORIZADA PRESTO XT-LM - 2 AGUAS
10 u × 136.78 (137.46 con costes indirectos) = 1374.60
Ud. Grifería de repisa para Lavabo con pulsador temporizado - 2 aguas, marca PRESTO, acabado cromo, incluso latiguillo flexible acero inoxidable 1/2", accesorios de montaje y mano de obra de instalación, totalmente instalado compuesto de:
- Ud. Conjunto PRESTO XT-LM ref 26032 o similar
- Piezas especiales, racores, etc.
- p.p. Pequeño material y accesorios de montaje
- p.p. Mano de obra de instalación

| Código | Ud | Descripción | Rendimiento | Precio | Importe |
|---|---|---|---|---|---|
| PRESTOXT-LM | u | Conjunto PRESTO XT-LM (material) | 1 | 115.84 | 115.84 |
| MOCAPC | h | Mano de Obra Ayudante Calefactor-Clima-Font | 0.198 | 15.65 | 3.10 |
| %ACCVAL1500 | % | Accesorios, Piezas especiales, Soportes Valvulería | 15 % | 118.94 | 17.84 |
|  |  | Total |  |  | 136.78 |

| Medición | Uds. | Parcial |
|---|---|---|
| PLANTA BAJA |  |  |
| VESTUARIO ARBITRO 1 | 2 | 2.00 |
| VESTUARIO ARBITRO 2 | 2 | 2.00 |
| PLANTA 1 |  |  |
| VESTUARIO F | 3 | 3.00 |
| Subtotal |  | 7.00 |
|  | -3 | -3.00 |
| Subtotal |  | -3.00 |
| VESTUARIO M | 3 | 3.00 |
| Subtotal |  | 3.00 |
|  | -3 | -3.00 |
| Subtotal |  | -3.00 |
| ASEO F 3 | 3 | 3.00 |
| ASEO M 3 | 3 | 3.00 |
| Subtotal |  | 6.00 |
| Subtotal acumulado |  | 10.00 |
| Total |  | 10 |

**IFGRPRLVXT-LMPAL** u GRIFO LAVABO TEMPORIZADA PRESTO XT-LM PALANCA - 2 AGUAS
3 u × 127.56 (128.2 con costes indirectos) = 384.60
Ud. Grifería para Lavabo adaptado con palanca temporizada - 2 aguas, marca PRESTO, acabado cromo, incluso latiguillo flexible acero inoxidable 1/2", accesorios de montaje y mano de obra de instalación, totalmente instalado compuesto de:
- Ud. Conjunto PRESTO XT-LM PALANCA ref 26245 o similar
- Piezas especiales, racores, etc.
- p.p. Pequeño material y accesorios de montaje
- p.p. Mano de obra de instalación

| Código | Ud | Descripción | Rendimiento | Precio | Importe |
|---|---|---|---|---|---|
| PRESTOXT-LMPAL | u | Conjunto PRESTO XT-LM PALANCA (material) | 1 | 107.82 | 107.82 |
| MOCAPC | h | Mano de Obra Ayudante Calefactor-Clima-Font | 0.198 | 15.65 | 3.10 |
| %ACCVAL1500 | % | Accesorios, Piezas especiales, Soportes Valvulería | 15 % | 110.92 | 16.64 |
|  |  | Total |  |  | 127.56 |

| Medición | Uds. | Parcial |
|---|---|---|
| PLANTA BAJA |  |  |
| ASEO PMR | 1 | 1.00 |
| PLANTA 1 |  |  |
| ASEO PMR 2 | 1 | 1.00 |
| ASEO PMR 3 | 1 | 1.00 |
| Total |  | 3 |

**IFGRMEVE** u GRIFO PARA VERTEDERO SERIE MEDIA - 1 AGUA
1 u × 64.66 (64.98 con costes indirectos) = 64.98
Grifo para Vertedero 1 agua, incluso desagüe automático, acabado cromo, serie media, totalmente instalado compuesto de:
- 1Ud. Grifo para vertedero serie media
- Piezas especiales, racores, etc.
- p.p. Pequeño material y accesorios de montaje
- p.p. Mano de obra de instalación

| Código | Ud | Descripción | Rendimiento | Precio | Importe |
|---|---|---|---|---|---|
| 5262386VE | u | Grifo para vertedero s/des aut (material) | 1 | 22.2 | 22.20 |
| MOCAOC | h | Mano de Obra Oficial Calefactor-Clima-Font | 0.988 | 18.8 | 18.57 |
| MOCAPC | h | Mano de Obra Ayudante Calefactor-Clima-Font | 0.988 | 15.65 | 15.46 |
| %ACCVAL1500 | % | Accesorios, Piezas especiales, Soportes Valvulería | 15 % | 56.23 | 8.43 |
|  |  | Total |  |  | 64.66 |

| Medición | Uds. | Parcial |
|---|---|---|
| PLANTA BAJA |  |  |
| C. LIMPIEZA |  |  |
|  | 1 | 1.00 |
| Total |  | 1 |

**IFGRPRDUA80PUL** u CONJUNTO DUCHA TEMPORIZADA PRESTO ALPA80 C/ ACCESORIOS y ANTILEGIO - 2 AGUAS
4 u × 326.27 (327.9 con costes indirectos) = 1311.60
Ud. Grifo temporizado - 2 aguas con tecnología Presto ALPA 80, mezclador, para ducha con cierre automático, suministrado con tubo brida y sistema antilegionella, entradas macho totalmente instalada compuesta de:
- Ud. Mezclador empotrado temporizado con valvula de vaciado y tubo guia presto ref. 98955
- Ud. Tubo conexión rociador Ø25mm.
- LLaves de corte de aparato AF/ACS
- Ud. Racor curvo regulable ref:6216
- Piezas especiales, racores, entradas macho 1/2" y salida macho 3/4"
- p.p. Pequeño material y accesorios de montaje
- p.p. Mano de obra de instalación

| Código | Ud | Descripción | Rendimiento | Precio | Importe |
|---|---|---|---|---|---|
| PRESTO98955 | u | Conjunto PRESTO ALPA 80 pulsador negro con válvula de vaciado (material) | 1 | 266.69 | 266.69 |
| MOCAOC | h | Mano de Obra Oficial Calefactor-Clima-Font | 0.494 | 18.8 | 9.29 |
| MOCAPC | h | Mano de Obra Ayudante Calefactor-Clima-Font | 0.494 | 15.65 | 7.73 |
| %ACCVAL1500 | % | Accesorios, Piezas especiales, Soportes Valvulería | 15 % | 283.71 | 42.56 |
|  |  | Total |  |  | 326.27 |

| Medición | Uds. | Parcial |
|---|---|---|
| PLANTA BAJA |  |  |
| VESTUARIO ARBITRO 1 | 2 | 2.00 |
| VESTUARIO ARBITRO 2 | 2 | 2.00 |
| PLANTA 1 |  |  |
| VESTUARIO F | 4 | 4.00 |
| Subtotal |  | 8.00 |
|  | -4 | -4.00 |
| Subtotal |  | -4.00 |
| VESTUARIO M | 4 | 4.00 |
| Subtotal |  | 4.00 |
|  | -4 | -4.00 |
| Subtotal |  | -4.00 |
| Subtotal acumulado |  | 4.00 |
| Total |  | 4 |

**IFGRPRUR** u PULSADOR TEMPORIZADO PRESTO 12 A MURAL URINARIO - 1 AGUA
12 u × 69.78 (70.13 con costes indirectos) = 841.56
Ud. Pulsador temporizado 1 agua para Urinario mural, marca PRESTO 12 A, acabado cromo, incluso accesorios de montaje y mano de obra de instalación.
- Ud. Conjunto PRESTO MURAL 12 A ref. 31706
- Piezas especiales.
- p.p. Pequeño material y accesorios de montaje
- p.p. Mano de obra de instalación

| Código | Ud | Descripción | Rendimiento | Precio | Importe |
|---|---|---|---|---|---|
| IFGRPURM | u | PULSADOR PRESTO 12 A MURAL URINARIO (material) | 1 | 37.47 | 37.47 |
| MOCAPC | h | Mano de Obra Ayudante Calefactor-Clima-Font | 1.483 | 15.65 | 23.21 |
| %ACCVAL1500 | % | Accesorios, Piezas especiales, Soportes Valvulería | 15 % | 60.68 | 9.10 |
|  |  | Total |  |  | 69.78 |

| Medición | Uds. | Parcial |
|---|---|---|
| PLANTA BAJA |  |  |
| ASEO M1 | 4 | 4.00 |
| PLANTA 1 |  |  |
| ASEO M2 | 4 | 4.00 |
| ASEO M3 | 4 | 4.00 |
| Total |  | 12 |

### HS17315PY_02 INSTALACIÓN FONTANERÍA (05/05/2015)
Importe: 14478.92

**IFTCPE90** u VÁLVULA DE TOMA EN CARGA
1 u × 857.89 (862.18 con costes indirectos) = 862.18
Válvula de toma de carga a red general de distribución (POR PARTE DEL AYUNTAMIENTO), totalmente instalada compuesta por:
- Ud. Válvula de toma de carga
- Ud. Arqueta enterrada
- p.p. Accesorios de montaje
- p.p. Mano de obra de instalación

| Código | Ud | Descripción | Rendimiento | Precio | Importe |
|---|---|---|---|---|---|
| VALVT_ | u | Válvula Toma Carga (material) | 1 | 740.89 | 740.89 |
| MOCAOC | h | Mano de Obra Oficial Calefactor-Clima-Font | 0.148 | 18.8 | 2.78 |
| MOCAPC | h | Mano de Obra Ayudante Calefactor-Clima-Font | 0.148 | 15.65 | 2.32 |
| %ACCVAL1500 | % | Accesorios, Piezas especiales, Soportes Valvulería | 15 % | 745.99 | 111.90 |
|  |  | Total |  |  | 857.89 |

| Medición | Uds. | Parcial |
|---|---|---|
| ACOMETIDA | 1 | 1.00 |
| Total |  | 1 |

**IFACPE90** u ACOMETIDA AGUA POLIETILENO 90mm - 3"
1 u × 572.56 (575.42 con costes indirectos) = 575.42
Acometida agua desde red general de distribución (POR PARTE DEL AYUNTAMIENTO), realizada con tubo de polietileno 90mm, totalmente instalada compuesta por:
- M.l. Tubo de polietileno 90mm
- Ud. Llave de acometida manual 3"
- Ud. Arqueta enterrada
- p.p. Accesorios de montaje
- p.p. Mano de obra de instalación

| Código | Ud | Descripción | Rendimiento | Precio | Importe |
|---|---|---|---|---|---|
| 0PE50-D90-10 | m | Tubería Polietileno alta densidad PE90 DN90mm-3" 10atm (material) | 1 | 7.39 | 7.39 |
| 0VACO80 | u | VÁLVULA COMPUERTA 3" PN10 (material) | 1 | 82.13 | 82.13 |
| ARQLL | m | Arqueta valvula 15x15 (material) | 1 | 88.96 | 88.96 |
| ZANJTIP | m | Zanja Tipo innstalaciones fontanería. (material) | 1 | 47.01 | 47.01 |
| MOCAOC | h | Mano de Obra Oficial Calefactor-Clima-Font | 7.907 | 18.8 | 148.65 |
| MOCAPC | h | Mano de Obra Ayudante Calefactor-Clima-Font | 7.907 | 15.65 | 123.74 |
| %ACCVAL1500 | % | Accesorios, Piezas especiales, Soportes Valvulería | 15 % | 497.88 | 74.68 |
|  |  | Total |  |  | 572.56 |

**TUPED90PN16** m TUB. POLIETILENO PEØ90mm-3" 16atm
50 m × 20.29 (20.39 con costes indirectos) = 1019.50
Canalización realizada con tubería de polietileno alta densidad PE90, 16atm, según UNE 12.201:2003, certificado AENOR, uso alimentario, diámetro Ø90mm (3"), SDR 11 con uniones mediante accesorio especial, totalmente instalada compuesta de:
- 1 Ml Tubería polietileno alta densidad PE Ø90mm 10atm
- Piezas especiales, codos, tes, reducciones, manguitos, etc.
- Soportes Isofónicos c/goma
- p.p. Pequeño material y accesorios de montaje
- p.p. Mano de obra de instalación

| Código | Ud | Descripción | Rendimiento | Precio | Importe |
|---|---|---|---|---|---|
| PE90-16 | m | Tubería Polietileno alta densidad PE90 DN80mm-3" 16atm (material) | 1 | 11.54 | 11.54 |
| MOCAOC | h | Mano de Obra Oficial Calefactor-Clima-Font | 0.177 | 18.8 | 3.33 |
| MOCAPC | h | Mano de Obra Ayudante Calefactor-Clima-Font | 0.177 | 15.65 | 2.77 |
| %ACCVAL1500 | % | Accesorios, Piezas especiales, Soportes Valvulería | 15 % | 17.64 | 2.65 |
|  |  | Total |  |  | 20.29 |

**TUGAL65** m TUBERÍA ACERO GALVANIZADO UNE19047 Ø2½"
1 m × 34.8 (34.97 con costes indirectos) = 34.97
Canalización realizada con tubería de acero galvanizado según UNE19047 diámetro Ø2½", con uniones mediante accesorio roscado, totalmente instalada compuesta de:
- 1 Ml Tubería acero galvanizado Ø2½"
- Piezas especiales, codos, tes, reducciones, manguitos, etc.
- Soportes Isofónicos c/goma
- Material Estanqueidad
- p.p. Pequeño material y accesorios de montaje
- p.p. Mano de obra de instalación

| Código | Ud | Descripción | Rendimiento | Precio | Importe |
|---|---|---|---|---|---|
| 0TUGAL65 | m | Tubería Acero Galvanizado 2½" (material) | 1 | 13.8 | 13.80 |
| MOCAOC | h | Mano de Obra Oficial Calefactor-Clima-Font | 0.438 | 18.8 | 8.23 |
| MOCAPC | h | Mano de Obra Ayudante Calefactor-Clima-Font | 0.434 | 15.65 | 6.79 |
| %ACCVAL1500 | % | Accesorios, Piezas especiales, Soportes Valvulería | 15 % | 28.82 | 4.32 |
| %MPA0500 | % | Material pequeño auxiliar y accesorios de montaje | 5 % | 33.14 | 1.66 |
|  |  | Total |  |  | 34.8 |

| Medición | Uds. | Largo | Parcial |
|---|---|---|---|
| ACOMETIDA P.BAJA | 1 | 1.00 | 1.00 |
| Total |  |  | 1 |

**AIGN1075** m COQUILLA CAUCHO SINTETICO 10x75 PL75-Ac 2½"
1 m × 12.17 (12.23 con costes indirectos) = 12.23
Aislamiento térmico conducciones agua fría y caliente -5ºC hasta 140ºC, a base de coquilla aislante de caucho sintético elastomérico 10x75mm, espesor nominal 10mm, para tuberías Plásticas 75mm-Acero 2½" y similares, ë=0,040W/m·K según RITE, totalmente instalada compuesta de:
- Ml Coquilla aislante de caucho sintético elastomérica según descripción.
- p.p. Pegamento especial para pegado de junta longitudinal de coquilla.
- p.p. Cinta para sellado.
- p.p. Pequeño material y accesorios de montaje.
- p.p. Mano de obra de instalación.

| Código | Ud | Descripción | Rendimiento | Precio | Importe |
|---|---|---|---|---|---|
| AIGN1075_ | m | COQUILLA CAUCHO SINTETICO 10x75 PL75-Ac 2½" (material) | 1 | 4.44 | 4.44 |
| MOCAOC | h | Mano de Obra Oficial Calefactor-Clima-Font | 0.178 | 18.8 | 3.35 |
| MOCAPC | h | Mano de Obra Ayudante Calefactor-Clima-Font | 0.178 | 15.65 | 2.79 |
| %ACCAIS1500 | % | Accesorios, pegamento, cinta unión, bridas, tornillos | 15 % | 10.58 | 1.59 |
|  |  | Total |  |  | 12.17 |

| Medición | Uds. | Largo | Parcial |
|---|---|---|---|
| ACOMETIDA P. BAJA | 1 | 1.00 | 1.00 |
| Total |  |  | 1 |

**VACO65** u VÁLVULA COMPUERTA CON VOLANTE DN65
1 u × 152.48 (153.24 con costes indirectos) = 153.24
Válvula de compuerta de asiento con cierre elástico y volante de maniobra, diámetro Ø65mm, totalmente instalada compuesta de:
- 1Ud. Válvula compuerta Ø65mm
- Piezas especiales, racores, tuerca-contratuerca, volante etc.
- Teflón unión estanca
- p.p. Pequeño material y accesorios de montaje
- p.p. Mano de obra de instalación

| Código | Ud | Descripción | Rendimiento | Precio | Importe |
|---|---|---|---|---|---|
| VALCOMP65 | u | VALVULA F-4 CIERRE ELASTICO EN FN PN16 CUELLO CORTO DN65 Y CUADRADILLO (material) | 1 | 103.46 | 103.46 |
| VOL65 | u | volante DN65 (material) | 1 | 6.23 | 6.23 |
| MOCAOC | h | Mano de Obra Oficial Calefactor-Clima-Font | 0.667 | 18.8 | 12.54 |
| MOCAPC | h | Mano de Obra Ayudante Calefactor-Clima-Font | 0.662 | 15.65 | 10.36 |
| %ACCVAL1500 | % | Accesorios, Piezas especiales, Soportes Valvulería | 15 % | 132.59 | 19.89 |
|  |  | Total |  |  | 152.48 |

| Medición | Uds. | Parcial |
|---|---|---|
| LÍMITE PROPIEDAD | 1 | 1.00 |
| Total |  | 1 |

**VAVE50_** u VÁLVULA ESFERA 2" PN10 ROSCADA
1 u × 26.99 (27.12 con costes indirectos) = 27.12
Válvula de esfera de bronce, paso total, con bola de latón cromo-duro y asiento de teflón, PN10, montaje roscada, diámetro Ø2", totalmente instalada compuesta de:
- 1 Válvula esfera Ø2"
- Piezas especiales, racores, tuerca-contratuerca, etc.
- Teflón unión estanca
- p.p. Pequeño material y accesorios de montaje
- p.p. Mano de obra de instalación

| Código | Ud | Descripción | Rendimiento | Precio | Importe |
|---|---|---|---|---|---|
| 0VAVE50 | u | Válvula Esfera 2" PN10 Roscada | 1 | 7.39 | 7.39 |
| MOCAOC | h | Mano de Obra Oficial Calefactor-Clima-Font | 0.469 | 18.8 | 8.82 |
| MOCAPC | h | Mano de Obra Ayudante Calefactor-Clima-Font | 0.464 | 15.65 | 7.26 |
| %ACCVAL1500 | % | Accesorios, Piezas especiales, Soportes Valvulería | 15 % | 23.47 | 3.52 |
|  |  | Total |  |  | 26.99 |

| Medición | Uds. | Parcial |
|---|---|---|
| ARM. AGUA P.BAJA | 1 | 1.00 |
| Total |  | 1 |

**VARE50R** u VÁLVULA RETENCIÓN 2" PN16 ROSCADA
1 u × 50.16 (50.41 con costes indirectos) = 50.41

| Medición | Uds. | Parcial |
|---|---|---|
| ARM. AGUA P.BAJA | 1 | 1.00 |
| Total |  | 1 |

**IFPC65** u PUENTE CONTADOR AGUA 2½"
1 u × 184.43 (185.35 con costes indirectos) = 185.35
Puente contador Agua 2½", instalado en cuarto de contadores, totalmente instalado compuesto por:
- M.l. Acero galvanizado 2½"
- 2Uds. Llavesde corte de esfera DN65
- Ud. Válvula antirretorno DN65
- Ud. Grifo de comprobación
- Ud. Filtro
- Ud. Válvula limitadora de presión
- Ud. Puente contador
- p.p. Accesorios de montaje
- p.p. Mano de obra de instalación

| Código | Ud | Descripción | Rendimiento | Precio | Importe |
|---|---|---|---|---|---|
| 0VAVE65 | u | Válvula Esfera 2½" PN10 Roscada (material) | 1 | 35.96 | 35.96 |
| 0VARE65R | u | VÁLVULA RETENCIÓN DN65-2½" PN10 BRIDAS (material) | 1 | 76.58 | 76.58 |
| 0TUGAL65 | m | Tubería Acero Galvanizado 2½" | 1 | 13.8 | 13.80 |
| MOCAOC | h | Mano de Obra Oficial Calefactor-Clima-Font | 0.988 | 18.8 | 18.57 |
| MOCAPC | h | Mano de Obra Ayudante Calefactor-Clima-Font | 0.988 | 15.65 | 15.46 |
| %ACCVAL1500 | % | Accesorios, Piezas especiales, Soportes Valvulería | 15 % | 160.37 | 24.06 |
|  |  | Total |  |  | 184.43 |

**IFPCI65** u PUENTE CONTADOR INCENDIOS 2½"
1 u × 215.74 (216.82 con costes indirectos) = 216.82
Puente contador Agua 2½", instalado en cuarto de contadores, totalmente instalado compuesto por:
- M.l. Acero galvanizado 2½"
- 2Uds. Llaves de corte de esfera DN65
- Ud. Válvula antirretorno DN65
- Ud. Puente contador
- p.p. Accesorios de montaje
- p.p. Mano de obra de instalación

| Código | Ud | Descripción | Rendimiento | Precio | Importe |
|---|---|---|---|---|---|
| 0VAVE65I | u | Válvula Esfera 2½" PN10 Roscada (material) | 2 | 39.96 | 79.92 |
| 0VARE65RI | u | Válvula Retención 2½" PN10 Roscada (material) | 1 | 57.27 | 57.27 |
| 0TUGAL65I | m | Tubería Acero Galvanizado 2½" (material) | 1.5 | 10.92 | 16.38 |
| MOCAOC | h | Mano de Obra Oficial Calefactor-Clima-Font | 0.988 | 18.8 | 18.57 |
| MOCAPC | h | Mano de Obra Ayudante Calefactor-Clima-Font | 0.988 | 15.65 | 15.46 |
| %ACCVAL1500 | % | Accesorios, Piezas especiales, Soportes Valvulería | 15 % | 187.60 | 28.14 |
|  |  | Total |  |  | 215.74 |

| Medición | Uds. | Parcial |
|---|---|---|
| ARM. AGUA P.B. PCI | 1 | 1.00 |
| Total |  | 1 |

**TUMCTL63B** m TUB. MULTICAPA PE-Xc/AL/PE-RT TECElogo Ø63x6,0mm
45.25 m × 26.77 (26.9 con costes indirectos) = 1217.23

| Medición | Uds. | Largo | Parcial |
|---|---|---|---|
| PLANTA BAJA A.F. |  |  |  |
| DISTRIBUCION PASILLO | 1 | 42.00 | 42.00 |
| MONTANTE PUENTE CONTADORES | 1 | 3.25 | 3.25 |
| Total |  |  | 45.25 |

**AIGN2063** m COQUILLA CAUCHO SINTETICO 20x63 PL63-Ac 2"
45.25 m × 12.59 (12.65 con costes indirectos) = 572.41
Aislamiento térmico conducciones agua fría y caliente -5ºC hasta 140ºC, a base de coquilla aislante de caucho sintético elastomérico 20x63mm, espesor nominal 20mm, para tuberías Plásticas 63mm-Acero 2" y similares, ë=0,040W/m·K según RITE, totalmente instalada compuesta de:
- Ml Coquilla aislante de caucho sintético elastomérica según descripción.
- p.p. Pegamento especial para pegado de junta longitudinal de coquilla.
- p.p. Cinta para sellado.
- p.p. Pequeño material y accesorios de montaje.
- p.p. Mano de obra de instalación.

| Código | Ud | Descripción | Rendimiento | Precio | Importe |
|---|---|---|---|---|---|
| AIGN2063_ | m | COQUILLA CAUCHO SINTETICO 20x63 PL63-Ac 2" (material) | 1 | 5.51 | 5.51 |
| MOCAOC | h | Mano de Obra Oficial Calefactor-Clima-Font | 0.158 | 18.8 | 2.97 |
| MOCAPC | h | Mano de Obra Ayudante Calefactor-Clima-Font | 0.158 | 15.65 | 2.47 |
| %ACCAIS1500 | % | Accesorios, pegamento, cinta unión, bridas, tornillos | 15 % | 10.95 | 1.64 |
|  |  | Total |  |  | 12.59 |

| Medición | Uds. | Largo | Parcial |
|---|---|---|---|
| PLANTA BAJA A.F. |  |  |  |
| DISTRIBUCION PASILLO | 1 | 42.00 | 42.00 |
| MONTANTE PUENTE CONTADORES | 1 | 3.25 | 3.25 |
| Total |  |  | 45.25 |

**TUMCTL50B** m TUB. MULTICAPA PE-Xc/AL/PE-RT TECElogo Ø50x4,5mm
73.75 m × 19 (19.1 con costes indirectos) = 1408.63

| Medición | Uds. | Largo | Parcial |
|---|---|---|---|
| PLANTA BAJA A.F. |  |  |  |
|  | 1 | 9.00 | 9.00 |
|  | 1 | 2.50 | 2.50 |
|  | 1 | 3.50 | 3.50 |
|  | 1 | 3.50 | 3.50 |
|  | 1 | 3.50 | 3.50 |
| MONTANTE A P1 | 1 | 4.50 | 4.50 |
| PLANTA 1 A.F. |  |  |  |
| DISTRIBUCION PASILLOS | 1 | 5.00 | 5.00 |
|  | 1 | 25.00 | 25.00 |
| ENTRADA ASEOS | 1 | 1.75 | 1.75 |
|  | 1 | 2.50 | 2.50 |
|  | 1 | 2.00 | 2.00 |
|  | 1 | 1.00 | 1.00 |
| PLANTA BAJA A.C.S. |  |  |  |
| SALA CALDERAS | 1 | 10.00 | 10.00 |
| Total |  |  | 73.75 |

**AIGN1050** m COQUILLA CAUCHO SINTETICO 10x50 PL50-Ac 1½"
63.75 m × 8.53 (8.57 con costes indirectos) = 546.34
Aislamiento térmico conducciones agua fría y caliente -5ºC hasta 140ºC, a base de coquilla aislante de caucho sintético elastomérico 10x50mm, espesor nominal 10mm, para tuberías Plásticas 50mm-Acero 1½" y similares, ë=0,040W/m·K según RITE, totalmente instalada compuesta de:
- Ml Coquilla aislante de caucho sintético elastomérica según descripción.
- p.p. Pegamento especial para pegado de junta longitudinal de coquilla.
- p.p. Cinta para sellado.
- p.p. Pequeño material y accesorios de montaje.
- p.p. Mano de obra de instalación.

| Código | Ud | Descripción | Rendimiento | Precio | Importe |
|---|---|---|---|---|---|
| AIGN1050_ | m | COQUILLA CAUCHO SINTETICO 10x50 PL50-Ac 1½" (material) | 1 | 2.67 | 2.67 |
| MOCAOC | h | Mano de Obra Oficial Calefactor-Clima-Font | 0.138 | 18.8 | 2.59 |
| MOCAPC | h | Mano de Obra Ayudante Calefactor-Clima-Font | 0.138 | 15.65 | 2.16 |
| %ACCAIS1500 | % | Accesorios, pegamento, cinta unión, bridas, tornillos | 15 % | 7.42 | 1.11 |
|  |  | Total |  |  | 8.53 |

| Medición | Uds. | Largo | Parcial |
|---|---|---|---|
| PLANTA BAJA A.F. |  |  |  |
|  | 1 | 9.00 | 9.00 |
|  | 1 | 2.50 | 2.50 |
|  | 1 | 3.50 | 3.50 |
|  | 1 | 3.50 | 3.50 |
|  | 1 | 3.50 | 3.50 |
| MONTANTE A P1 | 1 | 4.50 | 4.50 |
| PLANTA 1 A.F. |  |  |  |
| DISTRIBUCION PASILLOS | 1 | 5.00 | 5.00 |
|  | 1 | 25.00 | 25.00 |
| ENTRADA ASEOS | 1 | 1.75 | 1.75 |
|  | 1 | 2.50 | 2.50 |
|  | 1 | 2.00 | 2.00 |
|  | 1 | 1.00 | 1.00 |
| Total |  |  | 63.75 |

**AIGN3050** m COQUILLA CAUCHO SINTETICO 30x50 PL50-Ac 1½"
10 m × 14.94 (15.01 con costes indirectos) = 150.10
Aislamiento térmico conducciones agua fría y caliente -5ºC hasta 140ºC, a base de coquilla aislante de caucho sintético elastomérico 30x50mm, espesor nominal 30mm, para tuberías Plásticas 50mm-Acero 1½" y similares, ë=0,040W/m·K según RITE, totalmente instalada compuesta de:
- Ml Coquilla aislante de caucho sintético elastomérica según descripción.
- p.p. Pegamento especial para pegado de junta longitudinal de coquilla.
- p.p. Cinta para sellado.
- p.p. Pequeño material y accesorios de montaje.
- p.p. Mano de obra de instalación.

| Código | Ud | Descripción | Rendimiento | Precio | Importe |
|---|---|---|---|---|---|
| AIGN3050_ | m | COQUILLA CAUCHO SINTETICO 30x50 PL50-Ac 1½" (material) | 1 | 7.55 | 7.55 |
| MOCAOC | h | Mano de Obra Oficial Calefactor-Clima-Font | 0.158 | 18.8 | 2.97 |
| MOCAPC | h | Mano de Obra Ayudante Calefactor-Clima-Font | 0.158 | 15.65 | 2.47 |
| %ACCAIS1500 | % | Accesorios, pegamento, cinta unión, bridas, tornillos | 15 % | 12.99 | 1.95 |
|  |  | Total |  |  | 14.94 |

| Medición | Uds. | Largo | Parcial |
|---|---|---|---|
| PLANTA BAJA A.C.S. |  |  |  |
| SALA CALDERAS | 1 | 10.00 | 10.00 |
| Total |  |  | 10 |

**TUMCTL40B** m TUB. MULTICAPA PE-Xc/AL/PE-RT TECElogo Ø40x4,0mm
38.25 m × 14.33 (14.4 con costes indirectos) = 550.80

| Medición | Uds. | Largo | Parcial |
|---|---|---|---|
| PLANTA BAJA A.C.S. |  |  |  |
| SALA CALDERAS | 1 | 3.00 | 3.00 |
| DISTRIBUCION A P1 | 1 | 9.00 | 9.00 |
| MONTANTE A P1 | 1 | 4.50 | 4.50 |
| ENTRADA A VEST | 1 | 2.50 | 2.50 |
|  | 1 | 3.50 | 3.50 |
|  | 1 | 3.50 | 3.50 |
|  | 1 | 3.50 | 3.50 |
| PLANTA 1 A.C.S. |  |  |  |
| DISTRIBUCION PASILLO | 1 | 5.00 | 5.00 |
|  | 1 | 0.75 | 0.75 |
| ENTRADA A VEST | 1 | 2.00 | 2.00 |
|  | 1 | 1.00 | 1.00 |
| Total |  |  | 38.25 |

**AIGN3040** m COQUILLA CAUCHO SINTETICO 30x40 PL40-Ac 1¼"
38.25 m × 11.64 (11.7 con costes indirectos) = 447.53

| Medición | Uds. | Largo | Parcial |
|---|---|---|---|
| PLANTA BAJA A.C.S. |  |  |  |
| SALA CALDERAS | 1 | 3.00 | 3.00 |
| DISTRIBUCION A P1 | 1 | 9.00 | 9.00 |
| MONTANTE A P1 | 1 | 4.50 | 4.50 |
| ENTRADA A VEST | 1 | 2.50 | 2.50 |
|  | 1 | 3.50 | 3.50 |
|  | 1 | 3.50 | 3.50 |
|  | 1 | 3.50 | 3.50 |
| PLANTA 1 A.C.S. |  |  |  |
| DISTRIBUCION PASILLO | 1 | 5.00 | 5.00 |
|  | 1 | 0.75 | 0.75 |
| ENTRADA A VEST | 1 | 2.00 | 2.00 |
|  | 1 | 1.00 | 1.00 |
| Total |  |  | 38.25 |

**TUMCTL32B** m TUB. MULTICAPA PE-Xc/AL/PE-RT TECElogo Ø32x3,0mm
64.5 m × 9.32 (9.37 con costes indirectos) = 604.37

| Medición | Uds. | Largo | Parcial |
|---|---|---|---|
| PLANTA BAJA A.F. |  |  |  |
| DISTRIBUCION PASILLO | 1 | 40.00 | 40.00 |
| ENTRADAS ASEOS | 1 | 3.00 | 3.00 |
|  | 1 | 1.50 | 1.50 |
| PLANTA 1 A.F. |  |  |  |
| DISTRIBUCION PASILLO | 1 | 5.00 | 5.00 |
|  | 1 | 12.00 | 12.00 |
| ENTRADA VEST Y ASEO | 3 | 1.00 | 3.00 |
| Total |  |  | 64.5 |

**AIGN1032** m COQUILLA CAUCHO SINTETICO 10x32 PL32-Ac 1"
64.5 m × 4.68 (4.7 con costes indirectos) = 303.15

| Medición | Uds. | Largo | Parcial |
|---|---|---|---|
| PLANTA BAJA A.F. |  |  |  |
| DISTRIBUCION PASILLO | 1 | 40.00 | 40.00 |
| ENTRADAS ASEOS | 1 | 3.00 | 3.00 |
|  | 1 | 1.50 | 1.50 |
| PLANTA 1 A.F. |  |  |  |
| DISTRIBUCION PASILLO | 1 | 5.00 | 5.00 |
|  | 1 | 12.00 | 12.00 |
| ENTRADA VEST Y ASEO | 3 | 1.00 | 3.00 |
| Total |  |  | 64.5 |

**TUMCTL25B** m TUB. MULTICAPA PE-Xc/AL/PE-RT TECElogo Ø25x2,5mm
44.5 m × 7.29 (7.33 con costes indirectos) = 326.19

| Medición | Uds. | Largo | Parcial |
|---|---|---|---|
| PLANTA BAJA A.F. |  |  |  |
| ENTRADA A C. LIMPIEZA | 1 | 2.00 | 2.00 |
| ENTRADA V. ARBITRO 2 | 1 | 1.00 | 1.00 |
| ENTRADA V. ARBITRO 1 | 1 | 2.50 | 2.50 |
| PLANTA 1 A.F. |  |  |  |
| DISTRIBUCION A P. CUBIERTA | 1 | 3.00 | 3.00 |
| MONTANTE A P. CUBIERTA | 1 | 1.00 | 1.00 |
| PLANTA 1 A.C.S. |  |  |  |
| DISTRIBUCION PASILLO | 1 | 16.00 | 16.00 |
| ENTRADA ASEOS | 3 | 3.00 | 9.00 |
| P. BAJA A.C.S. RETORNO |  |  |  |
| SALA CALDERAS | 1 | 10.00 | 10.00 |
| Total |  |  | 44.5 |

**AIGN1025** m COQUILLA CAUCHO SINTETICO 10x25 PL25-Ac ¾"
9.5 m × 4.38 (4.4 con costes indirectos) = 41.80

| Medición | Uds. | Largo | Parcial |
|---|---|---|---|
| PLANTA BAJA A.F. |  |  |  |
| ENTRADA A C. LIMPIEZA | 1 | 2.00 | 2.00 |
| ENTRADA V. ARBITRO 2 | 1 | 1.00 | 1.00 |
| ENTRADA V. ARBITRO 1 | 1 | 2.50 | 2.50 |
| PLANTA 1 A.F. |  |  |  |
| DISTRIBUCION A P. CUBIERTA | 1 | 3.00 | 3.00 |
| MONTANTE A P. CUBIERTA | 1 | 1.00 | 1.00 |
| Total |  |  | 9.5 |

**AIGN2525** m COQUILLA CAUCHO SINTETICO 25x25 PL25-Ac ¾"
35 m × 10.05 (10.1 con costes indirectos) = 353.50
Aislamiento térmico conducciones agua fría y caliente -5ºC hasta 140ºC, a base de coquilla aislante de caucho sintético elastomérico 25x25mm, espesor nominal 25mm, para tuberías Plásticas 25mm-Acero ¾" y similares, ë=0,040W/m·K según RITE, totalmente instalada compuesta de:
- Ml Coquilla aislante de caucho sintético elastomérica según descripción.
- p.p. Pegamento especial para pegado de junta longitudinal de coquilla.
- p.p. Cinta para sellado.
- p.p. Pequeño material y accesorios de montaje.
- p.p. Mano de obra de instalación.

| Código | Ud | Descripción | Rendimiento | Precio | Importe |
|---|---|---|---|---|---|
| AIGN2525_ | m | COQUILLA CAUCHO SINTETICO 25x25 PL25-Ac ¾" (material) | 1 | 5.68 | 5.68 |
| MOCAOC | h | Mano de Obra Oficial Calefactor-Clima-Font | 0.089 | 18.8 | 1.67 |
| MOCAPC | h | Mano de Obra Ayudante Calefactor-Clima-Font | 0.089 | 15.65 | 1.39 |
| %ACCAIS1500 | % | Accesorios, pegamento, cinta unión, bridas, tornillos | 15 % | 8.74 | 1.31 |
|  |  | Total |  |  | 10.05 |

| Medición | Uds. | Largo | Parcial |
|---|---|---|---|
| PLANTA 1 A.C.S. |  |  |  |
| DISTRIBUCION PASILLO | 1 | 16.00 | 16.00 |
| ENTRADA ASEOS | 3 | 3.00 | 9.00 |
| P. BAJA A.C.S. RETORNO |  |  |  |
| SALA CALDERAS | 1 | 10.00 | 10.00 |
| Total |  |  | 35 |

**TUMCTL20B** m TUB. MULTICAPA PE-Xc/AL/PE-RT TECElogo Ø20x2,25mm
77 m × 6.64 (6.67 con costes indirectos) = 513.59
Canalización realizada con tubería multicapa PE-Xc/AL/PE-RT marca TECE modelo LOGO o similar, según UNE-53.960 EX 2002, dos capas polietileno reticulado al peróxido y aluminio, Ø20x2,25mm, con uniones mediante accesorio especial y anilla método Press-Fitting, totalmente instalada compuesta de:
- 1 Ml Tubería multicapa PE-Xc/AL/PE-RT marca TECE modelo LOGO o similar, diámetro 20x2,25mm
- Piezas especiales, codos, tes, reducciones, manguitos, etc.
- Soportes Isofónicos c/goma
- p.p. Pequeño material y accesorios de montaje
- p.p. Mano de obra de instalación

| Código | Ud | Descripción | Rendimiento | Precio | Importe |
|---|---|---|---|---|---|
| 0TUMCTL20 | m | Tubería Multicapa PERT-AL-PERT TECElogo Ø20x2,0mm (material) | 1 | 2.4 | 2.40 |
| MOCAOC | h | Mano de Obra Oficial Calefactor-Clima-Font | 0.098 | 18.8 | 1.84 |
| MOCAPC | h | Mano de Obra Ayudante Calefactor-Clima-Font | 0.098 | 15.65 | 1.53 |
| %ACCVAL1500 | % | Accesorios, Piezas especiales, Soportes Valvulería | 15 % | 5.77 | 0.87 |
|  |  | Total |  |  | 6.64 |

| Medición | Uds. | Largo | Parcial |
|---|---|---|---|
| PLANTA BAJA A.C.S. |  |  |  |
| DISTRIBUCION PASILLO | 1 | 5.50 | 5.50 |
| ENTRADA V. ARBITRO 1 | 1 | 3.00 | 3.00 |
| ENTRADA V. ARBITRO 2 | 1 | 1.00 | 1.00 |
| PLANTA BAJA A.C.S. RETORNO |  |  |  |
| DISTRIBUCION PASILLO | 1 | 35.00 | 35.00 |
|  | 1 | 5.50 | 5.50 |
| DISTRIBUCION A P1 | 1 | 6.50 | 6.50 |
| MONTANTE A P1 | 1 | 4.50 | 4.50 |
| PLANTA 1 A.C.S. RETORNO |  |  |  |
| DISTRIBUCION PASILLO | 1 | 16.00 | 16.00 |
| Total |  |  | 77 |

**AIGN2520** m COQUILLA CAUCHO SINTETICO 25x20 PL20
77 m × 7.76 (7.8 con costes indirectos) = 600.60
Aislamiento térmico conducciones agua fría y caliente -5ºC hasta 140ºC, a base de coquilla aislante de caucho sintético elastomérico 25x20mm, espesor nominal 25mm, para tuberías Plásticas 20mm y similares, ë=0,040W/m·K según RITE, totalmente instalada compuesta de:
- Ml Coquilla aislante de caucho sintético elastomérica según descripción.
- p.p. Pegamento especial para pegado de junta longitudinal de coquilla.
- p.p. Cinta para sellado.
- p.p. Pequeño material y accesorios de montaje.
- p.p. Mano de obra de instalación.

| Código | Ud | Descripción | Rendimiento | Precio | Importe |
|---|---|---|---|---|---|
| AIGN2520_ | m | COQUILLA CAUCHO SINTETICO 25x20 PL20 (material) | 1 | 5.06 | 5.06 |
| MOCAOC | h | Mano de Obra Oficial Calefactor-Clima-Font | 0.049 | 18.8 | 0.92 |
| MOCAPC | h | Mano de Obra Ayudante Calefactor-Clima-Font | 0.049 | 15.65 | 0.77 |
| %ACCAIS1500 | % | Accesorios, pegamento, cinta unión, bridas, tornillos | 15 % | 6.75 | 1.01 |
|  |  | Total |  |  | 7.76 |

| Medición | Uds. | Largo | Parcial |
|---|---|---|---|
| PLANTA BAJA A.C.S. |  |  |  |
| DISTRIBUCION PASILLO | 1 | 5.50 | 5.50 |
| ENTRADA V. ARBITRO 1 | 1 | 3.00 | 3.00 |
| ENTRADA V. ARBITRO 2 | 1 | 1.00 | 1.00 |
| PLANTA BAJA A.C.S. RETORNO |  |  |  |
| DISTRIBUCION PASILLO | 1 | 35.00 | 35.00 |
|  | 1 | 5.50 | 5.50 |
| DISTRIBUCION A P1 | 1 | 6.50 | 6.50 |
| MONTANTE A P1 | 1 | 4.50 | 4.50 |
| PLANTA 1 A.C.S. RETORNO |  |  |  |
| DISTRIBUCION PASILLO | 1 | 16.00 | 16.00 |
| Total |  |  | 77 |

**IFINPEXDLI-VEST1** u FONTANERÍA AF/ACS PEX VESTUARIO PARA 10 DUCHAS, 3 INODOROS Y 3 LAVABOS
2 u × 439.7 (441.9 con costes indirectos) = 883.80
Instalación fontanería en vestuarios , para los servicios AF con tubería de polietileno reticulado Serie 5 Ø25, y ACS con tubería de polietileno reticulado Serie 5 Ø20 según Norma UNE/CTE, fabricado según método Engel/Peróxido, con uniones mediante accesorio especial y anillo método Quick&Easy, totalmente instalada compuesta de:
- Aparatos:
AF Ø20x1,9mm para inodoro 3 Uds.
AF-ACS Ø20x1,9mm para lavabo 3 Uds. y ducha 10 Uds.
- 6 Llaves de aparato DU-LA-IN diámetro ½"
- 4,00 metros Tubería multicapa pert-al-pert tecelogo ø50x4,5mm
- 8,00 metros Tubería multicapa pert-al-pert tecelogo ø40x4,0mm
- 28,00 metros Tubería polietileno reticulado serie 5 ø20x1,9mm
- 10,00 metros Tubería polietileno reticulado serie 5 ø25x2,3mm
- 4,00 metros Coquilla caucho sintetico 30x50 pl50-ac 1½"
- 8,00 metros Coquilla caucho sintetico 30x40 pl40-ac 1¼"
- 10,00 metros Coquilla caucho sintetico 10x25 pl25
- 15,00 metrosCoquilla caucho sintetico 25x22 pl22
- 6,00 Llave corte aparato sanitario d-1/2"
- 1 ud. Llave corte oculto con maneta cuarto húmedo 1½"
- 1 ud. Llave corte oculto con maneta cuarto húmedo 1¼"
- Pruebas hidráulicas
- p.p. Piezas especiales
- p.p. Mano de obra de instalación

| Código | Ud | Descripción | Rendimiento | Precio | Importe |
|---|---|---|---|---|---|
| 0TUMCTL50_ | m | Tubería Multicapa PERT-AL-PERT TECElogo Ø50x4,5mm | 4 | 11.46 | 45.84 |
| 0TUMCTL40_ | m | Tubería Multicapa PERT-AL-PERT TECElogo Ø40x4,0mm | 8 | 7.4 | 59.20 |
| TUPEX20_ | m | Tubería polietileno reticulado serie 5 ø20x1,9mm (material) | 28 | 1.7 | 47.60 |
| TUPEX25_ | m | Tubería polietileno reticulado serie 5 ø25x2,3mm (material) | 10 | 2.72 | 27.20 |
| AIGN3050_ | m | COQUILLA CAUCHO SINTETICO 30x50 PL50-Ac 1½" | 4 | 7.55 | 30.20 |
| AIGN3040_ | m | COQUILLA CAUCHO SINTETICO 30x40 PL40-Ac 1¼" | 8 | 5.37 | 42.96 |
| AIGN1025_ | m | COQUILLA CAUCHO SINTETICO 10x25 PL25-Ac ¾" | 10 | 1.08 | 10.80 |
| AIGN2522_ | m | Coquilla caucho sintetico 25x22 pl22 (material) | 15 | 5.24 | 78.60 |
| LLAVP12_ | u | Llave corte aparato sanitario d-1/2" (material) | 6 | 0.35 | 2.10 |
| LLOCU1__ | u | Llave corte oculto con maneta cuarto húmedo 1" (material) | 1 | 1.91 | 1.91 |
| LLOCU114__ | u | LLAVE CORTE OCULTO CON MANETA CUARTO HÚMEDO 1¼" (material) | 1 | 1.91 | 1.91 |
| MOCAPC | h | Mano de Obra Ayudante Calefactor-Clima-Font | 0.988 | 15.65 | 15.46 |
| MOCAOC | h | Mano de Obra Oficial Calefactor-Clima-Font | 0.988 | 18.8 | 18.57 |
| %ACCVAL1500 | % | Accesorios, Piezas especiales, Soportes Valvulería | 15 % | 382.35 | 57.35 |
|  |  | Total |  |  | 439.7 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| Subtotal |  | 2.00 |
| Subtotal acumulado |  | 2.00 |
| Total |  | 2 |

**IFINPEXDLI-VESTARB** u FONTANERÍA AF/ACS PEX VESTUARIO PARA 2 DUCHAS, 1 INODORO Y 2 LAVABOS
2 u × 293.69 (295.16 con costes indirectos) = 590.32
Instalación fontanería en aseo, para los servicios AF con tubería de polietileno reticulado Serie 5 Ø25, y ACS con tubería de polietileno reticulado Serie 5 Ø20, según Norma UNE/CTE, fabricado según método Engel/Peróxido, con uniones mediante accesorio especial y anillo método Quick&Easy, totalmente instalada compuesta de:
- Aparatos:
AF Ø20x1,9mm para inodoro 1 Uds.
AF-ACS Ø20x1,9mm para lavabo 2 Uds. y 2 Uds. ducha
- 26,00 metros Tubería polietileno reticulado serie 5 ø20x1,9mm
- 29,00 metros Tubería polietileno reticulado serie 5 ø25x2,3mm
- 15,00 metros Coquilla caucho sintetico 10x25 pl25
- 15,00 metros Coquilla caucho sintetico 25x22 pl22
- 3,00 u Llave corte aparato sanitario d-1/2"
- 2,00 u Llave corte oculto con maneta cuarto húmedo 3/4"
- Pruebas hidráulicas.
- Garantia responsabilidad civil tuberia y accesorios 10 años.
- p.p. Piezas especiales.
- p.p. Mano de obra de instalación.

| Código | Ud | Descripción | Rendimiento | Precio | Importe |
|---|---|---|---|---|---|
| TUPEX20_ | m | Tubería polietileno reticulado serie 5 ø20x1,9mm | 26 | 1.7 | 44.20 |
| TUPEX25_ | m | Tubería polietileno reticulado serie 5 ø25x2,3mm | 29 | 2.72 | 78.88 |
| AIGN1025_ | m | COQUILLA CAUCHO SINTETICO 10x25 PL25-Ac ¾" | 15 | 1.08 | 16.20 |
| AIGN2522_ | m | Coquilla caucho sintetico 25x22 pl22 | 15 | 5.24 | 78.60 |
| LLAVP12_ | u | Llave corte aparato sanitario d-1/2" | 3 | 0.35 | 1.05 |
| LLOCU34_ | u | Llave corte oculto con maneta cuarto húmedo 3/4" (material) | 2 | 1.21 | 2.42 |
| MOCAPC | h | Mano de Obra Ayudante Calefactor-Clima-Font | 0.988 | 15.65 | 15.46 |
| MOCAOC | h | Mano de Obra Oficial Calefactor-Clima-Font | 0.988 | 18.8 | 18.57 |
| %ACCVAL1500 | % | Accesorios, Piezas especiales, Soportes Valvulería | 15 % | 255.38 | 38.31 |
|  |  | Total |  |  | 293.69 |

| Medición | Uds. | Parcial |
|---|---|---|
| PLANTA BAJA |  |  |
| VESTUARIO ARBITRO 1 | 1 | 1.00 |
| VESTUARIO ARBITRO 2 | 1 | 1.00 |
| Total |  | 2 |

**IFINPEXLI-ASEOF1** u FONTANERÍA AF PEX ASEO PARA 4 INODOROS Y 3 LAVABOS
1 u × 128.9 (129.54 con costes indirectos) = 129.54
Instalación fontanería en aseo, para los servicios AF, con tubería de polietileno reticulado Serie 5 Ø20, según Norma UNE/CTE, fabricado según método Engel/Peróxido, con uniones mediante accesorio especial y anillo método Quick&Easy, totalmente instalada compuesta de:
- Aparatos:
AF Ø20x1,9mm para inodoro 4 Uds. y 3 Uds. lavabo
- 10,00 metros Tubería polietileno reticulado serie 5 ø25x2,3mm
- 21,00 metros Tubería polietileno reticulado serie 5 ø20x1,9mm
- 10,00 metros Coquilla caucho sintetico 10x25 pl25
- 7,00 uds. Llave corte aparato sanitario d-1/2"
- 1 uds. Llave corte oculto con maneta cuarto húmedo 1½"
- Pruebas hidráulicas.
- Garantia responsabilidad civil tuberia y accesorios 10 años.
- p.p. Piezas especiales.
- p.p. Mano de obra de instalación.

| Código | Ud | Descripción | Rendimiento | Precio | Importe |
|---|---|---|---|---|---|
| TUPEX25_ | m | Tubería polietileno reticulado serie 5 ø25x2,3mm | 10 | 2.72 | 27.20 |
| TUPEX20_ | m | Tubería polietileno reticulado serie 5 ø20x1,9mm | 21 | 1.7 | 35.70 |
| AIGN1025_ | m | COQUILLA CAUCHO SINTETICO 10x25 PL25-Ac ¾" | 10 | 1.08 | 10.80 |
| LLAVP12_ | u | Llave corte aparato sanitario d-1/2" | 7 | 0.35 | 2.45 |
| LLOCU1__ | u | Llave corte oculto con maneta cuarto húmedo 1" | 1 | 1.91 | 1.91 |
| MOCAOC | h | Mano de Obra Oficial Calefactor-Clima-Font | 0.988 | 18.8 | 18.57 |
| MOCAPC | h | Mano de Obra Ayudante Calefactor-Clima-Font | 0.988 | 15.65 | 15.46 |
| %ACCVAL1500 | % | Accesorios, Piezas especiales, Soportes Valvulería | 15 % | 112.09 | 16.81 |
|  |  | Total |  |  | 128.9 |

| Medición | Uds. | Parcial |
|---|---|---|
| PLANTA BAJA F 1 | 1 | 1.00 |
| Total |  | 1 |

**IFINPEXULI-ASEOM1** u FONTANERÍA AF PEX BAÑO 4 URINARIOS, 2 INODOROS Y 4 LAVABOS
1 u × 129.65 (130.3 con costes indirectos) = 130.30
Instalación fontanería en baño, para los servicios AF, con tubería de polietileno reticulado Serie 5 Ø25 y Ø20, según Norma UNE/CTE, fabricado según método Engel/Peróxido, con uniones mediante accesorio especial y anillo método Quick&Easy, totalmente instalada compuesta de:
- Aparatos:
AF Ø20x1,9mm para 2 Uds. inodoro, 4 Uds. lavabo y 4 Uds. urinario
-15,00 metros Tubería polietileno reticulado serie 5 ø25x2,3mm
-10,00 metros Tubería polietileno reticulado serie 5 ø20x1,9mm
-15,00 metros Coquilla caucho sintetico 10x25 pl25
-10,00 uds. Llave corte aparato sanitario d-1/2"
-1,00 uds. Llave corte oculto con maneta cuarto húmedo 3/4"
- Pruebas hidráulicas.
- Garantia responsabilidad civil tuberia y accesorios 10 años.
- p.p. Piezas especiales.
- p.p. Mano de obra de instalación.

| Código | Ud | Descripción | Rendimiento | Precio | Importe |
|---|---|---|---|---|---|
| TUPEX25_ | m | Tubería polietileno reticulado serie 5 ø25x2,3mm | 15 | 2.72 | 40.80 |
| TUPEX20_ | m | Tubería polietileno reticulado serie 5 ø20x1,9mm | 10 | 1.7 | 17.00 |
| AIGN1025_ | m | COQUILLA CAUCHO SINTETICO 10x25 PL25-Ac ¾" | 15 | 1.08 | 16.20 |
| LLAVP12_ | u | Llave corte aparato sanitario d-1/2" | 10 | 0.35 | 3.50 |
| LLOCU34_ | u | Llave corte oculto con maneta cuarto húmedo 3/4" | 1 | 1.21 | 1.21 |
| MOCAOC | h | Mano de Obra Oficial Calefactor-Clima-Font | 0.988 | 18.8 | 18.57 |
| MOCAPC | h | Mano de Obra Ayudante Calefactor-Clima-Font | 0.988 | 15.65 | 15.46 |
| %ACCVAL1500 | % | Accesorios, Piezas especiales, Soportes Valvulería | 15 % | 112.74 | 16.91 |
|  |  | Total |  |  | 129.65 |

| Medición | Uds. | Parcial |
|---|---|---|
| PLANTA BAJA |  |  |
| ASEO M 1 | 1 | 1.00 |
| Total |  | 1 |

**IFINPEXLI-PMR** u FONTANERÍA AF PEX ASEO PARA 1 LAVABO Y 1 INODORO
3 u × 78.65 (79.04 con costes indirectos) = 237.12
Instalación fontanería en aseo, para los servicios AF, con tubería de polietileno reticulado Serie 5 Ø20, según Norma UNE/CTE, fabricado según método Engel/Peróxido, con uniones mediante accesorio especial y anillo método Quick&Easy, totalmente instalada compuesta de:
- Aparatos:
AF Ø20x1,9mm para inodoro 1 Uds. lavabo 1 Uds
- 3 Llaves de aparato LA-IN diámetro ½"
- 2 Llaves de corte ocultas para cuarto húmedo diámetro 3/4"
- 19 metros Tubería Polietileno Reticulado Serie 5 Ø20 segun Norma UNE/CTE.
- 7 metros Aislamiento tuberías ACS mediante caucho sintético 25x22.
- 12 metros Aislamiento tuberías AF mediante caucho sintético 10x22.
- Pruebas hidráulicas.
- Garantia responsabilidad civil tuberia y accesorios 10 años.
- p.p. Piezas especiales.
- p.p. Mano de obra de instalación.

| Código | Ud | Descripción | Rendimiento | Precio | Importe |
|---|---|---|---|---|---|
| TUPEX20_ | m | Tubería polietileno reticulado serie 5 ø20x1,9mm | 11 | 1.7 | 18.70 |
| AIGN1022_ | m | COQUILLA CAUCHO SINTETICO 10x22 PL22 (material) | 11 | 1.25 | 13.75 |
| LLAVP12_ | u | Llave corte aparato sanitario d-1/2" | 2 | 0.35 | 0.70 |
| LLOCU34_ | u | Llave corte oculto con maneta cuarto húmedo 3/4" | 1 | 1.21 | 1.21 |
| MOCAOC | h | Mano de Obra Oficial Calefactor-Clima-Font | 0.988 | 18.8 | 18.57 |
| MOCAPC | h | Mano de Obra Ayudante Calefactor-Clima-Font | 0.988 | 15.65 | 15.46 |
| %ACCVAL1500 | % | Accesorios, Piezas especiales, Soportes Valvulería | 15 % | 68.39 | 10.26 |
|  |  | Total |  |  | 78.65 |

| Medición | Uds. | Parcial |
|---|---|---|
| PLANTA BAJA | 1 | 1.00 |
| PLANTA 1 | 2 | 2.00 |
| Total |  | 3 |

**IFINPEXULI-ASEOM2** u FONTANERÍA AF PEX BAÑO 4 URINARIOS, 2 INODOROS Y 3 LAVABOS
1 u × 162.48 (163.29 con costes indirectos) = 163.29
Instalación fontanería en baño, para los servicios AF, con tubería de polietileno reticulado Serie 5 Ø25 y Ø20, según Norma UNE/CTE, fabricado según método Engel/Peróxido, con uniones mediante accesorio especial y anillo método Quick&Easy, totalmente instalada compuesta de:
- Aparatos:
AF Ø20x1,9mm para inodoro 2 Uds., lavabo 3 Uds. y urinario 4 Uds.
-15,00 metros Tubería polietileno reticulado serie 5 ø25x2,3mm
-27,00 metros Tubería polietileno reticulado serie 5 ø20x1,9mm
-15,00 metros Coquilla caucho sintetico 10x25 pl25
-9,00 uds. Llave corte aparato sanitario d-1/2"
-1,00 uds. Llave corte oculto con maneta cuarto húmedo 3/4"
- Pruebas hidráulicas.
- Garantia responsabilidad civil tuberia y accesorios 10 años.
- p.p. Piezas especiales.
- p.p. Mano de obra de instalación.

| Código | Ud | Descripción | Rendimiento | Precio | Importe |
|---|---|---|---|---|---|
| TUPEX25_ | m | Tubería polietileno reticulado serie 5 ø25x2,3mm | 15 | 2.72 | 40.80 |
| TUPEX20_ | m | Tubería polietileno reticulado serie 5 ø20x1,9mm | 27 | 1.7 | 45.90 |
| AIGN1025_ | m | COQUILLA CAUCHO SINTETICO 10x25 PL25-Ac ¾" | 15 | 1.08 | 16.20 |
| LLAVP12_ | u | Llave corte aparato sanitario d-1/2" | 9 | 0.35 | 3.15 |
| LLOCU34_ | u | Llave corte oculto con maneta cuarto húmedo 3/4" | 1 | 1.21 | 1.21 |
| MOCAOC | h | Mano de Obra Oficial Calefactor-Clima-Font | 0.988 | 18.8 | 18.57 |
| MOCAPC | h | Mano de Obra Ayudante Calefactor-Clima-Font | 0.988 | 15.65 | 15.46 |
| %ACCVAL1500 | % | Accesorios, Piezas especiales, Soportes Valvulería | 15 % | 141.29 | 21.19 |
|  |  | Total |  |  | 162.48 |

| Medición | Uds. | Parcial |
|---|---|---|
| PLANTA 1 |  |  |
| ASEO M 2 | 1 | 1.00 |
| Total |  | 1 |

**IFINPEXLI-ASEOF2** u FONTANERÍA AF PEX ASEO PARA 3 INODOROS Y 3 LAVABOS
1 u × 109.53 (110.08 con costes indirectos) = 110.08
Instalación fontanería en aseo, para los servicios AF, con tubería de polietileno reticulado Serie 5 Ø20, según Norma UNE/CTE, fabricado según método Engel/Peróxido, con uniones mediante accesorio especial y anillo método Quick&Easy, totalmente instalada compuesta de:
- Aparatos:
AF Ø20x1,9mm para inodoro 3 Uds. y lavabo 3 Uds.
- 7,00 metros Tubería polietileno reticulado serie 5 ø25x2,3mm
- 18,00 metros Tubería polietileno reticulado serie 5 ø20x1,9mm
- 7,00 metros Coquilla caucho sintetico 10x25 pl25
- 6,00 uds. Llave corte aparato sanitario d-1/2"
- 1 uds. Llave corte oculto con maneta cuarto húmedo 1½"
- Pruebas hidráulicas.
- Garantia responsabilidad civil tuberia y accesorios 10 años.
- p.p. Piezas especiales.
- p.p. Mano de obra de instalación.

| Código | Ud | Descripción | Rendimiento | Precio | Importe |
|---|---|---|---|---|---|
| TUPEX25_ | m | Tubería polietileno reticulado serie 5 ø25x2,3mm | 7 | 2.72 | 19.04 |
| TUPEX20_ | m | Tubería polietileno reticulado serie 5 ø20x1,9mm | 18 | 1.7 | 30.60 |
| AIGN1025_ | m | COQUILLA CAUCHO SINTETICO 10x25 PL25-Ac ¾" | 7 | 1.08 | 7.56 |
| LLAVP12_ | u | Llave corte aparato sanitario d-1/2" | 6 | 0.35 | 2.10 |
| LLOCU1__ | u | Llave corte oculto con maneta cuarto húmedo 1" | 1 | 1.91 | 1.91 |
| MOCAOC | h | Mano de Obra Oficial Calefactor-Clima-Font | 0.988 | 18.8 | 18.57 |
| MOCAPC | h | Mano de Obra Ayudante Calefactor-Clima-Font | 0.988 | 15.65 | 15.46 |
| %ACCVAL1500 | % | Accesorios, Piezas especiales, Soportes Valvulería | 15 % | 95.24 | 14.29 |
|  |  | Total |  |  | 109.53 |

| Medición | Uds. | Parcial |
|---|---|---|
| PLANTA 1 |  |  |
| ASEO F2 | 1 | 1.00 |
| Total |  | 1 |

**IFINPEXULI-ASEOM3** u FONTANERÍA AF/ACS PEX BAÑO 4 URINARIOS, 2 INODOROS Y 3 LAVABOS
1 u × 187.51 (188.45 con costes indirectos) = 188.45
Instalación fontanería en aseo, para los servicios AF con tubería de polietileno reticulado Serie 5 Ø25 y ACS con tubería de polietileno reticulado Serie 5 Ø20, según Norma UNE/CTE, fabricado según método Engel/Peróxido, con uniones mediante accesorio especial y anillo método Quick&Easy, totalmente instalada compuesta de:
- Aparatos:
AF Ø20x1,9mm para inodoro 2 Uds., urinario 4 Uds.
AF-ACS Ø20x1,9mm para lavabo 3 Uds.
- 11,00 metros Tubería polietileno reticulado serie 5 ø25x2,3mm
- 32,00 metros Tubería polietileno reticulado serie 5 ø20x1,9mm
- 11,00 metros Coquilla caucho sintetico 10x25 pl25
- 5,00 metros Coquilla caucho sintetico 25x22 pl22
- 12 u Llave corte aparato sanitario d-1/2"
- 2 u Llave corte oculto con maneta cuarto húmedo 3/4"
- Pruebas hidráulicas.
- Garantia responsabilidad civil tuberia y accesorios 10 años.
- p.p. Piezas especiales.
- p.p. Mano de obra de instalación.

| Código | Ud | Descripción | Rendimiento | Precio | Importe |
|---|---|---|---|---|---|
| TUPEX25_ | m | Tubería polietileno reticulado serie 5 ø25x2,3mm | 11 | 2.72 | 29.92 |
| TUPEX20_ | m | Tubería polietileno reticulado serie 5 ø20x1,9mm | 32 | 1.7 | 54.40 |
| AIGN1025_ | m | COQUILLA CAUCHO SINTETICO 10x25 PL25-Ac ¾" | 11 | 1.08 | 11.88 |
| AIGN2522_ | m | Coquilla caucho sintetico 25x22 pl22 | 5 | 5.24 | 26.20 |
| LLAVP12_ | u | Llave corte aparato sanitario d-1/2" | 12 | 0.35 | 4.20 |
| LLOCU34_ | u | Llave corte oculto con maneta cuarto húmedo 3/4" | 2 | 1.21 | 2.42 |
| MOCAPC | h | Mano de Obra Ayudante Calefactor-Clima-Font | 0.988 | 15.65 | 15.46 |
| MOCAOC | h | Mano de Obra Oficial Calefactor-Clima-Font | 0.988 | 18.8 | 18.57 |
| %ACCVAL1500 | % | Accesorios, Piezas especiales, Soportes Valvulería | 15 % | 163.05 | 24.46 |
|  |  | Total |  |  | 187.51 |

| Medición | Uds. | Parcial |
|---|---|---|
| PLANTA 1 |  |  |
| ASEO M3 | 1 | 1.00 |
| Total |  | 1 |

**IFINPEXULI-ASEOF3** u FONTANERÍA AF/ACS PEX BAÑO PARA 4 INODOROS Y 3 LAVABOS
1 u × 221.64 (222.75 con costes indirectos) = 222.75
Instalación fontanería en aseo, para los servicios AF con tubería de polietileno reticulado Serie 5 Ø25 y ACS con tubería de polietileno reticulado Serie 5 Ø20, según Norma UNE/CTE, fabricado según método Engel/Peróxido, con uniones mediante accesorio especial y anillo método Quick&Easy, totalmente instalada compuesta de:
- Aparatos:
AF Ø20x1,9mm para inodoro 4 Uds.
AF-ACS Ø20x1,9mm para lavabo 3 Uds.
- 14,00 metros Tubería polietileno reticulado serie 5 ø25x2,3mm
- 37,00 metros Tubería polietileno reticulado serie 5 ø20x1,9mm
- 14,00 metros Coquilla caucho sintetico 10x25 pl25
- 7,00 metros Coquilla caucho sintetico 25x22 pl22
- 10 u Llave corte aparato sanitario d-1/2"
- 2 u Llave corte oculto con maneta cuarto húmedo 3/4"
- Pruebas hidráulicas.
- Garantia responsabilidad civil tuberia y accesorios 10 años.
- p.p. Piezas especiales.
- p.p. Mano de obra de instalación.

| Código | Ud | Descripción | Rendimiento | Precio | Importe |
|---|---|---|---|---|---|
| TUPEX25_ | m | Tubería polietileno reticulado serie 5 ø25x2,3mm | 14 | 2.72 | 38.08 |
| TUPEX20_ | m | Tubería polietileno reticulado serie 5 ø20x1,9mm | 37 | 1.7 | 62.90 |
| AIGN1025_ | m | COQUILLA CAUCHO SINTETICO 10x25 PL25-Ac ¾" | 14 | 1.08 | 15.12 |
| AIGN2522_ | m | Coquilla caucho sintetico 25x22 pl22 | 7 | 5.24 | 36.68 |
| LLAVP12_ | u | Llave corte aparato sanitario d-1/2" | 10 | 0.35 | 3.50 |
| LLOCU34_ | u | Llave corte oculto con maneta cuarto húmedo 3/4" | 2 | 1.21 | 2.42 |
| MOCAPC | h | Mano de Obra Ayudante Calefactor-Clima-Font | 0.988 | 15.65 | 15.46 |
| MOCAOC | h | Mano de Obra Oficial Calefactor-Clima-Font | 0.988 | 18.8 | 18.57 |
| %ACCVAL1500 | % | Accesorios, Piezas especiales, Soportes Valvulería | 15 % | 192.73 | 28.91 |
|  |  | Total |  |  | 221.64 |

| Medición | Uds. | Parcial |
|---|---|---|
| PLANTA 1 |  |  |
| ASEO F3 | 1 | 1.00 |
| Total |  | 1 |

**IFINPEXGR** u FONTANERÍA AF PEX c/GR
1 u × 54.52 (54.79 con costes indirectos) = 54.79
Instalación fontanería en grifo previsión otros usos, para el servicio de AF, con tubería de polietileno reticulado Serie 5 Ø20, según Norma UNE/CTE, fabricado según método Engel/Peróxido, con uniones mediante accesorio especial y anillo método Quick&Easy, totalmente instalada compuesta de:
- Aparatos:
AF Ø16x1,8mm para grifo
- 1 Llaves de aparato GR diámetro ½"
- 1 Llaves de corte ocultas para cuarto húmedo diámetro 3/4"
- 4 metros Tubería Polietileno Reticulado Serie 5 Ø20 segun Norma UNE/CTE.
- 4 metros Aislamiento tuberías AF mediante caucho sintético 10x22.
- Pruebas hidráulicas
- Garantia responsabilidad civil tuberia y accesorios 10 años.
- p.p. Piezas especiales
- p.p. Mano de obra de instalación

| Código | Ud | Descripción | Rendimiento | Precio | Importe |
|---|---|---|---|---|---|
| TUPEX20_ | m | Tubería polietileno reticulado serie 5 ø20x1,9mm | 4 | 1.7 | 6.80 |
| AIGN1025_ | m | COQUILLA CAUCHO SINTETICO 10x25 PL25-Ac ¾" | 4 | 1.08 | 4.32 |
| LLAVP12_ | u | Llave corte aparato sanitario d-1/2" | 1 | 0.35 | 0.35 |
| LLOCU1__ | u | Llave corte oculto con maneta cuarto húmedo 1" | 1 | 1.91 | 1.91 |
| MOCAOC | h | Mano de Obra Oficial Calefactor-Clima-Font | 0.988 | 18.8 | 18.57 |
| MOCAPC | h | Mano de Obra Ayudante Calefactor-Clima-Font | 0.988 | 15.65 | 15.46 |
| %ACCVAL1500 | % | Accesorios, Piezas especiales, Soportes Valvulería | 15 % | 47.41 | 7.11 |
|  |  | Total |  |  | 54.52 |

| Medición | Uds. | Parcial |
|---|---|---|
| P. CUBIERTA | 1 | 1.00 |
| Total |  | 1 |

**V3VM32ECOSAN** u VÁLVULA 3V MANUAL 1¼" PN16 ROSCADA ECOSAN RIVER TERMOSTATICA
2 u × 300.06 (301.56 con costes indirectos) = 603.12
Válvula de tres vías paso total, ECOSAN RIVER RP 304 DN32?cuerpo de bronce, PN16, conexiones roscadas, diámetro Ø1¼", totalmente instalada compuesta de:
- 1 Ud. Válvula 3 vías Ø1¼" mezcladora
- Piezas especiales, racores, tuerca-contratuerca, etc.
- Teflón unión estanca
- p.p. Pequeño material y accesorios de montaje
- p.p. Mano de obra de instalación

| Código | Ud | Descripción | Rendimiento | Precio | Importe |
|---|---|---|---|---|---|
| 0V3VM32 | u | MEZCLA DE VÁLVULA 1 1/4" ECOSAN RIVER RP 304 DN32 (material) | 1 | 237.95 | 237.95 |
| MOCAPC | h | Mano de Obra Ayudante Calefactor-Clima-Font | 1.468 | 15.65 | 22.97 |
| %ACCVAL1500 | % | Accesorios, Piezas especiales, Soportes Valvulería | 15 % | 260.92 | 39.14 |
|  |  | Total |  |  | 300.06 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| Subtotal |  | 2.00 |
| Subtotal acumulado |  | 2.00 |
| Total |  | 2 |

**REGNTEACIN** u TERMÓMETRO AGUA CALIENTE 0..+120ºC INMERSIÓN
2 u × 19.02 (19.12 con costes indirectos) = 38.24

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| Subtotal |  | 2.00 |
| Subtotal acumulado |  | 2.00 |
| Total |  | 2 |

**VA2VMGE25** u VÁLVULAS DE DOS VÍAS MOTORIZADA TODO - NADA DN20
2 u × 175.94 (176.82 con costes indirectos) = 353.64
Válvula de control de bola de 2 vías, DN25, con cuerpo de laton niquelado CW614N, con paso total y juntas de esfera PTFE con motor reversible de 5Nm de par. Temperatura de trabajo de la válvula entre -20 y +120ºC, alimentación 230V CA Presión nominal de 6 bar y velocidad de giro 1min. con protección IP44, totalmente instalada compuesta de:
- 1Ud Válvula de control de bola de 2 vías, DN25, con cuerpo de laton niquelado CW614N, con paso total y juntas de esfera PTFE
- 1Ud Motor electrico reversible con alimentación 230Vca
- 1Ud Acoplamiento
- Piezas especiales, racores, tuerca-contratuerca, etc.
- Teflón unión estanca
- p.p. Pequeño material y accesorios de montaje
- p.p. Mano de obra de instalación
- p.p. Conexionado eléctrico

| Código | Ud | Descripción | Rendimiento | Precio | Importe |
|---|---|---|---|---|---|
| VA2VMGE25_ | u | válvula de dos vías todo nada con cierre estanco DN25 (material) | 1 | 50.51 | 50.51 |
| VA2VMGESERVO | u | Servomotor para válvula motorizada (material) | 1 | 94.98 | 94.98 |
| MOCAPC | h | Mano de Obra Ayudante Calefactor-Clima-Font | 0.479 | 15.65 | 7.50 |
| %ACCVAL1500 | % | Accesorios, Piezas especiales, Soportes Valvulería | 15 % | 152.99 | 22.95 |
|  |  | Total |  |  | 175.94 |

| Medición | Uds. | Parcial |
|---|---|---|
| PLANTA BAJA |  |  |
| VESTUARIO EQ LOCAL 1 | 1 | 1.00 |
| Subtotal |  | 1.00 |
|  | -1 | -1.00 |
| Subtotal |  | -1.00 |
| VESTUARIO EQ VISITANTE 1 | 1 | 1.00 |
| Subtotal |  | 1.00 |
|  | -1 | -1.00 |
| Subtotal |  | -1.00 |
| VESTUARIO EQ LOCAL 2 | 1 | 1.00 |
| VESTUARIO EQ VISITANTE 2 | 1 | 1.00 |
| Subtotal |  | 2.00 |
| Subtotal acumulado |  | 2.00 |
| Total |  | 2 |

### HS17315PY_03 INSTALACIÓN SANEAMIENTO PLUVIALES (05/05/2015)
Importe: 55408.57

**TUGAL150** m TUBERÍA ACERO GALVANIZADO UNE19047 Ø6"
74.2 m × 123.95 (124.57 con costes indirectos) = 9243.09
Bajante realizada con tubería de acero galvanizado según UNE19047 diámetro Ø6", 150mm., con uniones mediante accesorio roscado, totalmente instalada compuesta de:
- 1 Ml Tubería acero galvanizado Ø6"
- Piezas especiales, codos, tes, reducciones, manguitos, etc.
- Soportes Isofónicos c/goma
- Material Estanqueidad
- p.p. Pequeño material y accesorios de montaje
- p.p. Mano de obra de instalación

| Código | Ud | Descripción | Rendimiento | Precio | Importe |
|---|---|---|---|---|---|
| 0TUGAL150 | m | Tubería Acero Galvanizado 6" (material) | 1 | 61.79 | 61.79 |
| MOCAOC | h | Mano de Obra Oficial Calefactor-Clima-Font | 1.186 | 18.8 | 22.30 |
| MOCAPC | h | Mano de Obra Ayudante Calefactor-Clima-Font | 1.186 | 15.65 | 18.56 |
| %ACCVAL1500 | % | Accesorios, Piezas especiales, Soportes Valvulería | 15 % | 102.65 | 15.40 |
| %MPA0500 | % | Material pequeño auxiliar y accesorios de montaje | 5 % | 118.05 | 5.90 |
|  |  | Total |  |  | 123.95 |

| Medición | Uds. | Largo | Parcial |
|---|---|---|---|
| CUBIERTA CANCHA | 7 | 8.60 | 60.20 |
|  | 7 | 2.00 | 14.00 |
| Total |  |  | 74.2 |

**IFISSUM2020125** u SUMIDERO SIFÓNICO 20x20cm 125mm
13 u × 39.81 (40.01 con costes indirectos) = 520.13
Sumidero sifónico 20x20cmts con salida D=125mm, totalmente instalado compuesto por:
- Sumidero sifónico 20x20cm con salida D=125mm
- p.p. Piezas especiales, soportes, etc.
- p.p. Material auxiliar de unión estanca
- p.p. Accesorios de montaje
- p.p. Mano de obra de instalación

| Código | Ud | Descripción | Rendimiento | Precio | Importe |
|---|---|---|---|---|---|
| ISSUSI20125 | u | Sumidero Sifónico 20x20cm Conexión 125mm (material) | 1 | 31.21 | 31.21 |
| MOCAOC | h | Mano de Obra Oficial Calefactor-Clima-Font | 0.099 | 18.8 | 1.86 |
| MOCAPC | h | Mano de Obra Ayudante Calefactor-Clima-Font | 0.099 | 15.65 | 1.55 |
| %ACCVAL1500 | % | Accesorios, Piezas especiales, Soportes Valvulería | 15 % | 34.62 | 5.19 |
|  |  | Total |  |  | 39.81 |

| Medición | Uds. | Parcial |
|---|---|---|
| CUBIERTAS PLANAS | 13 | 13.00 |
| Total |  | 13 |

**ISTUPVCTI125H** m RED HORIZONTAL PVC TERRAIN SISTEMA INSONORO D-125mm
64.4 m × 17.53 (17.62 con costes indirectos) = 1134.73
Red Horizontal Colgada Saneamiento realizada mediante tubería PVC Terrain Sistema Insonoro, diámetro nominal 125mm, de acuerdo al CTE, certificación de pruebas acústicas EN14366, nivel sonoro máximo a 1l/s de 8 dB(A), resistencia al fuego B-S1, d0, con uniones mediante junta elástica entre piezas, pasos de muros mediante plancha elastomérica de 13mm de espesor, totalmente instalada compuesta de:
- Ml Tubería Saneamiento Terrain Sistema Insonoro, diámetro 125mm
- Abrazaderas isofónicas
- Cambios de dirección mediante dos codos de 45º
- Piezas especiales, tes, reducciones, manguitos, etc. con junta de goma
- Paso entre forjados con 1m plancha elastómero Armaflex Protect R-90 13mm
- p.p. Pequeño material y accesorios de montaje
- p.p. Mano de obra de instalación
- Certificados cumplimiento de CTE-HR y Garantía Sistema Insonoro

| Código | Ud | Descripción | Rendimiento | Precio | Importe |
|---|---|---|---|---|---|
| PVCTI125H_ | m | TUBERÍA SANEAMIENTO PVC TERRAIN SISTEMA INSONORO D-125mm (material) | 1 | 6.27 | 6.27 |
| PVCABRISO125_ | m | ABRAZADERA ISOFÓNICA D-125mm (material) | 1 | 2.15 | 2.15 |
| MOCAOC | h | Mano de Obra Oficial Calefactor-Clima-Font | 0.198 | 18.8 | 3.72 |
| MOCAPC | h | Mano de Obra Ayudante Calefactor-Clima-Font | 0.198 | 15.65 | 3.10 |
| %ACCTUBPVCIN1500 | % | Acc. Canalizaciones Tuberías, Piezas, Soportes, insonorizados (21/09/2017) | 15 % | 15.24 | 2.29 |
|  |  | Total |  |  | 17.53 |

| Medición | Uds. | Largo | Parcial |
|---|---|---|---|
| TECHO PLANTA 1 |  |  |  |
|  | 1 | 9.85 | 9.85 |
|  | 1 | 2.95 | 2.95 |
|  | 1 | 5.30 | 5.30 |
|  | 1 | 8.10 | 8.10 |
|  | 1 | 6.85 | 6.85 |
|  | 1 | 2.05 | 2.05 |
|  | 1 | 2.40 | 2.40 |
|  | 1 | 4.20 | 4.20 |
|  | 1 | 5.55 | 5.55 |
|  | 1 | 2.00 | 2.00 |
| TECHO PLANTA BAJA |  |  |  |
|  | 1 | 5.00 | 5.00 |
|  | 1 | 2.00 | 2.00 |
|  | 1 | 5.85 | 5.85 |
|  | 1 | 2.30 | 2.30 |
| Total |  |  | 64.4 |

**ISTUPVCTI160H** m RED HORIZONTAL PVC TERRAIN SISTEMA INSONORO D-160mm
7.7 m × 20.24 (20.34 con costes indirectos) = 156.62
Red Horizontal Colgada Saneamiento realizada mediante tubería PVC Terrain Sistema Insonoro, diámetro nominal 160mm, de acuerdo al CTE, certificación de pruebas acústicas EN14366, nivel sonoro máximo a 1l/s de 8 dB(A), resistencia al fuego B-S1, d0, con uniones mediante junta elástica entre piezas, pasos de muros mediante plancha elastomérica de 13mm de espesor, totalmente instalada compuesta de:
- Ml Tubería Saneamiento Terrain Sistema Insonoro, diámetro 160mm
- Abrazaderas isofónicas
- Cambios de dirección mediante dos codos de 45º
- Piezas especiales, tes, reducciones, manguitos, etc. con junta de goma
- Paso entre forjados con 1m plancha elastómero Armaflex Protect R-90 13mm
- p.p. Pequeño material y accesorios de montaje
- p.p. Mano de obra de instalación
- Certificados cumplimiento de CTE-HR y Garantía Sistema Insonoro

| Código | Ud | Descripción | Rendimiento | Precio | Importe |
|---|---|---|---|---|---|
| PVCTI160H_ | m | TUBERÍA SANEAMIENTO PVC TERRAIN SISTEMA INSONORO D-160mm (material) | 1 | 8.19 | 8.19 |
| PVCABRISO160_ | m | ABRAZADERA ISOFÓNICA D-160mm (material) | 1 | 2.59 | 2.59 |
| MOCAOC | h | Mano de Obra Oficial Calefactor-Clima-Font | 0.198 | 18.8 | 3.72 |
| MOCAPC | h | Mano de Obra Ayudante Calefactor-Clima-Font | 0.198 | 15.65 | 3.10 |
| %ACCTUBPVCIN1500 | % | Acc. Canalizaciones Tuberías, Piezas, Soportes, insonorizados | 15 % | 17.60 | 2.64 |
|  |  | Total |  |  | 20.24 |

| Medición | Uds. | Largo | Parcial |
|---|---|---|---|
| TECHO PLANTA 1 |  |  |  |
|  | 1 | 4.10 | 4.10 |
| TECHO PLANTA BAJA |  |  |  |
|  | 1 | 1.00 | 1.00 |
|  | 1 | 2.60 | 2.60 |
| Total |  |  | 7.7 |

**ISTUPVCTI200H** m RED HORIZONTAL PVC TERRAIN SISTEMA INSONORO D-200mm
8.2 m × 26.05 (26.18 con costes indirectos) = 214.68
Red Horizontal Colgada Saneamiento realizada mediante tubería PVC Terrain Sistema Insonoro, diámetro nominal 200mm, de acuerdo al CTE, certificación de pruebas acústicas EN14366, nivel sonoro máximo a 1l/s de 8 dB(A), resistencia al fuego B-S1, d0, con uniones mediante junta elástica entre piezas, pasos de muros mediante plancha elastomérica de 13mm de espesor, totalmente instalada compuesta de:
- Ml Tubería Saneamiento Terrain Sistema Insonoro, diámetro 200mm
- Abrazaderas isofónicas
- Cambios de dirección mediante dos codos de 45º
- Piezas especiales, tes, reducciones, manguitos, etc. con junta de goma
- Paso entre forjados con 1m plancha elastómero Armaflex Protect R-90 13mm
- p.p. Pequeño material y accesorios de montaje
- p.p. Mano de obra de instalación
- Certificados cumplimiento de CTE-HR y Garantía Sistema Insonoro

| Código | Ud | Descripción | Rendimiento | Precio | Importe |
|---|---|---|---|---|---|
| PVCTI200H_ | m | TUBERÍA SANEAMIENTO PVC TERRAIN SISTEMA INSONORO D-200mm (material) | 1 | 12.73 | 12.73 |
| PVCABRISO200_ | m | ABRAZADERA ISOFÓNICA D-200mm (material) | 1 | 3.1 | 3.10 |
| MOCAOC | h | Mano de Obra Oficial Calefactor-Clima-Font | 0.198 | 18.8 | 3.72 |
| MOCAPC | h | Mano de Obra Ayudante Calefactor-Clima-Font | 0.198 | 15.65 | 3.10 |
| %ACCTUBPVCIN1500 | % | Acc. Canalizaciones Tuberías, Piezas, Soportes, insonorizados | 15 % | 22.65 | 3.40 |
|  |  | Total |  |  | 26.05 |

| Medición | Uds. | Largo | Parcial |
|---|---|---|---|
| TECHO PLANTA 1 |  |  |  |
|  | 1 | 3.70 | 3.70 |
| TECHO PLANTA BAJA |  |  |  |
|  | 1 | 4.50 | 4.50 |
| Total |  |  | 8.2 |

**ISTUPVCTI125B** m BAJANTE SANEAMIENTO PVC TERRAIN SISTEMA INSONORO D-125mm
14.3 m × 17.53 (17.62 con costes indirectos) = 251.97
Bajante Saneamiento realizada mediante tubería PVC Terrain Sistema Insonoro, diámetro nominal 125mm, de acuerdo al CTE, certificación de pruebas acústicas EN14366, nivel sonoro máximo a 1l/s de 8 dB(A), resistencia al fuego B-S1, d0, con uniones mediante junta elástica entre piezas, pasos de forjados mediante plancha elastomérica de 13mm de espesor, totalmente instalada compuesta de:
- Ml Tubería Saneamiento Terrain Sistema Insonoro, diámetro 125mm
- Abrazaderas isofónicas
- Cambios de dirección mediante dos codos de 45º
- Piezas especiales, tes, reducciones, manguitos, etc. con junta de goma
- Paso entre forjados con 1m plancha elastómero Armaflex Protect R-90 13mm
- p.p. Pequeño material y accesorios de montaje
- p.p. Mano de obra de instalación
- Certificados cumplimiento de CTE-HR y Garantía Sistema Insonoro

| Código | Ud | Descripción | Rendimiento | Precio | Importe |
|---|---|---|---|---|---|
| PVCTI125B | m | TUBERÍA SANEAMIENTO PVC TERRAIN SISTEMA INSONORO D-125mm (material) | 1 | 6.27 | 6.27 |
| PVCABRISO125_ | m | ABRAZADERA ISOFÓNICA D-125mm | 1 | 2.15 | 2.15 |
| MOCAOC | h | Mano de Obra Oficial Calefactor-Clima-Font | 0.198 | 18.8 | 3.72 |
| MOCAPC | h | Mano de Obra Ayudante Calefactor-Clima-Font | 0.198 | 15.65 | 3.10 |
| %ACCTUBPVCIN1500 | % | Acc. Canalizaciones Tuberías, Piezas, Soportes, insonorizados | 15 % | 15.24 | 2.29 |
|  |  | Total |  |  | 17.53 |

| Medición | Uds. | Largo | Parcial |
|---|---|---|---|
| BP2 | 1 | 4.80 | 4.80 |
| BP3 | 1 | 4.80 | 4.80 |
| BP3* | 1 | 4.70 | 4.70 |
| Total |  |  | 14.3 |

**ISTUPVCTI160B** m BAJANTE SANEAMIENTO PVC TERRAIN SISTEMA INSONORO D-160mm
28.5 m × 20.24 (20.34 con costes indirectos) = 579.69
Red Horizontal Colgada Saneamiento realizada mediante tubería PVC Terrain Sistema Insonoro, diámetro nominal 160mm, de acuerdo al CTE, certificación de pruebas acústicas EN14366, nivel sonoro máximo a 1l/s de 8 dB(A), resistencia al fuego B-S1, d0, con uniones mediante junta elástica entre piezas, pasos de muros mediante plancha elastomérica de 13mm de espesor, totalmente instalada compuesta de:
- Ml Tubería Saneamiento Terrain Sistema Insonoro, diámetro 160mm
- Abrazaderas isofónicas
- Cambios de dirección mediante dos codos de 45º
- Piezas especiales, tes, reducciones, manguitos, etc. con junta de goma
- Paso entre forjados con 1m plancha elastómero Armaflex Protect R-90 13mm
- p.p. Pequeño material y accesorios de montaje
- p.p. Mano de obra de instalación
- Certificados cumplimiento de CTE-HR y Garantía Sistema Insonoro

| Código | Ud | Descripción | Rendimiento | Precio | Importe |
|---|---|---|---|---|---|
| PVCTI160H_ | m | TUBERÍA SANEAMIENTO PVC TERRAIN SISTEMA INSONORO D-160mm | 1 | 8.19 | 8.19 |
| PVCABRISO160_ | m | ABRAZADERA ISOFÓNICA D-160mm | 1 | 2.59 | 2.59 |
| MOCAOC | h | Mano de Obra Oficial Calefactor-Clima-Font | 0.198 | 18.8 | 3.72 |
| MOCAPC | h | Mano de Obra Ayudante Calefactor-Clima-Font | 0.198 | 15.65 | 3.10 |
| %ACCTUBPVCIN1500 | % | Acc. Canalizaciones Tuberías, Piezas, Soportes, insonorizados | 15 % | 17.60 | 2.64 |
|  |  | Total |  |  | 20.24 |

| Medición | Uds. | Largo | Parcial |
|---|---|---|---|
| BP4 | 1 | 4.80 | 4.80 |
| BP4* | 1 | 4.70 | 4.70 |
| BP5 | 1 | 4.80 | 4.80 |
| BP5* | 1 | 4.70 | 4.70 |
| BP6 | 1 | 9.50 | 9.50 |
| Total |  |  | 28.5 |

**ISTUPVCTI200B** m BAJANTE SANEAMIENTO PVC TERRAIN SISTEMA INSONORO D-200mm
9.5 m × 26.05 (26.18 con costes indirectos) = 248.71
Red Horizontal Colgada Saneamiento realizada mediante tubería PVC Terrain Sistema Insonoro, diámetro nominal 200mm, de acuerdo al CTE, certificación de pruebas acústicas EN14366, nivel sonoro máximo a 1l/s de 8 dB(A), resistencia al fuego B-S1, d0, con uniones mediante junta elástica entre piezas, pasos de muros mediante plancha elastomérica de 13mm de espesor, totalmente instalada compuesta de:
- Ml Tubería Saneamiento Terrain Sistema Insonoro, diámetro 200mm
- Abrazaderas isofónicas
- Cambios de dirección mediante dos codos de 45º
- Piezas especiales, tes, reducciones, manguitos, etc. con junta de goma
- Paso entre forjados con 1m plancha elastómero Armaflex Protect R-90 13mm
- p.p. Pequeño material y accesorios de montaje
- p.p. Mano de obra de instalación
- Certificados cumplimiento de CTE-HR y Garantía Sistema Insonoro

| Código | Ud | Descripción | Rendimiento | Precio | Importe |
|---|---|---|---|---|---|
| PVCTI200H_ | m | TUBERÍA SANEAMIENTO PVC TERRAIN SISTEMA INSONORO D-200mm | 1 | 12.73 | 12.73 |
| PVCABRISO200_ | m | ABRAZADERA ISOFÓNICA D-200mm | 1 | 3.1 | 3.10 |
| MOCAOC | h | Mano de Obra Oficial Calefactor-Clima-Font | 0.198 | 18.8 | 3.72 |
| MOCAPC | h | Mano de Obra Ayudante Calefactor-Clima-Font | 0.198 | 15.65 | 3.10 |
| %ACCTUBPVCIN1500 | % | Acc. Canalizaciones Tuberías, Piezas, Soportes, insonorizados | 15 % | 22.65 | 3.40 |
|  |  | Total |  |  | 26.05 |

| Medición | Uds. | Largo | Parcial |
|---|---|---|---|
| BP1 | 1 | 4.80 | 4.80 |
| BP7 | 1 | 4.70 | 4.70 |
| Total |  |  | 9.5 |

**ISTUPVCEN125** m RED ENTERRADA TUB. PVC C.TEJA D-125mm
32 m × 14.52 (14.59 con costes indirectos) = 466.88
Red Horizontal Enterrada Saneamiento realizada mediante tubería PVC SANEAMIENTO color teja RAL2010, diámetro nominal 125mm, espesor 4'0mm, resistencia al fuego M1, con unión por junta elastica, segun Norma UNE/CTE, totalmente instalada compuesta de:
- Ml Tubería PVC Enterrada d-125mm
- Piezas especiales, codos, tes, reducciones, manguitos, etc.
- Soportes
- p.p. Pequeño material y accesorios de montaje
- p.p. Obra mecánica de excavación y relleno de zanja con material adecuado.
- p.p. Mano de obra de instalación

| Código | Ud | Descripción | Rendimiento | Precio | Importe |
|---|---|---|---|---|---|
| ISTUPVCEN125_ | m | TUBERÍA PVC TEJA JUNTA ELÁSTICA D-125mm (material) | 1 | 6.38 | 6.38 |
| MOCAOC | h | Mano de Obra Oficial Calefactor-Clima-Font | 0.198 | 18.8 | 3.72 |
| MOCAPC | h | Mano de Obra Ayudante Calefactor-Clima-Font | 0.198 | 15.65 | 3.10 |
| %ACCTUBPVC1000 | % | Accesorios Canalizaciones Tuberías, Piezas, Soportes, etc (21/09/2017) | 10 % | 13.20 | 1.32 |
|  |  | Total |  |  | 14.52 |

| Medición | Uds. | Largo | Parcial |
|---|---|---|---|
| REJILLAS URB |  |  |  |
|  | 4 | 1.90 | 7.60 |
|  | 1 | 1.50 | 1.50 |
|  | 2 | 1.10 | 2.20 |
|  | 9 | 2.30 | 20.70 |
| Total |  |  | 32 |

**ISTUPVCEN160** m RED ENTERRADA TUB. PVC C.TEJA D-160mm
99.68 m × 20.94 (21.04 con costes indirectos) = 2097.27
Red Horizontal Enterrada Saneamiento realizada mediante tubería PVC SANEAMIENTO color teja RAL2010, diámetro nominal 160mm, espesor 4'0mm, resistencia al fuego M1, con unión por junta elastica, segun Norma UNE/CTE, totalmente instalada compuesta de
- Ml Tubería PVC Enterrada d-160mm
- Piezas especiales, codos, tes, reducciones, manguitos, etc.
- Soportes
- p.p. Pequeño material y accesorios de montaje
- p.p. Obra mecánica de excavación y relleno de zanja con material adecuado.
- p.p. Mano de obra de instalación

| Código | Ud | Descripción | Rendimiento | Precio | Importe |
|---|---|---|---|---|---|
| ISTUPVCEN160_ | m | TUBERÍA PVC TEJA JUNTA ELÁSTICA D-160mm (material) | 1 | 9.7 | 9.70 |
| MOCAOC | h | Mano de Obra Oficial Calefactor-Clima-Font | 0.247 | 18.8 | 4.64 |
| MOCAPC | h | Mano de Obra Ayudante Calefactor-Clima-Font | 0.247 | 15.65 | 3.87 |
| %ACCVAL1500 | % | Accesorios, Piezas especiales, Soportes Valvulería | 15 % | 18.21 | 2.73 |
|  |  | Total |  |  | 20.94 |

| Medición | Uds. | Largo | Parcial |
|---|---|---|---|
| REJILLAS URB |  |  |  |
|  | 1 | 17.00 | 17.00 |
|  | 1 | 1.85 | 1.85 |
|  | 1 | 1.50 | 1.50 |
|  | 1 | 4.10 | 4.10 |
|  | 1 | 5.10 | 5.10 |
| IMBORNALES | 1 | 2.00 | 2.00 |
|  | 1 | 3.20 | 3.20 |
|  | 1 | 8.50 | 8.50 |
| ALBAÑALE BAJANTES | 7 | 1.50 | 10.50 |
| BAJANTES POLIDE | 1 | 5.30 | 5.30 |
|  | 1 | 1.33 | 1.33 |
|  | 1 | 6.15 | 6.15 |
|  | 1 | 10.20 | 10.20 |
|  | 1 | 10.90 | 10.90 |
|  | 1 | 1.00 | 1.00 |
|  | 1 | 1.50 | 1.50 |
|  | 1 | 9.55 | 9.55 |
| Total |  |  | 99.68 |

**ISTUPVCEN200** m RED ENTERRADA TUB. PVC C.TEJA D-200mm
36.4 m × 28.88 (29.02 con costes indirectos) = 1056.33
Red Horizontal Enterrada Saneamiento realizada mediante tubería PVC SANEAMIENTO color teja RAL2010, diámetro nominal 200mm, espesor 4'9mm, resistencia al fuego M1, con unión por junta elastica, segun Norma UNE/CTE, totalmente instalada compuesta de
- Ml Tubería PVC Enterrada d-200mm
- Piezas especiales, codos, tes, reducciones, manguitos, etc.
- Soportes
- p.p. Pequeño material y accesorios de montaje
- p.p. Mano de obra de instalación
- p.p. Obra mecánica de excavación y relleno de zanja con material adecuado.

| Código | Ud | Descripción | Rendimiento | Precio | Importe |
|---|---|---|---|---|---|
| ISTUPVCEN200_ | m | TUBERÍA PVC TEJA JUNTA ELÁSTICA D-200mm (material) | 1 | 14.88 | 14.88 |
| MOCAOC | h | Mano de Obra Oficial Calefactor-Clima-Font | 0.297 | 18.8 | 5.58 |
| MOCAPC | h | Mano de Obra Ayudante Calefactor-Clima-Font | 0.297 | 15.65 | 4.65 |
| %ACCVAL1500 | % | Accesorios, Piezas especiales, Soportes Valvulería | 15 % | 25.11 | 3.77 |
|  |  | Total |  |  | 28.88 |

| Medición | Uds. | Largo | Parcial |
|---|---|---|---|
|  | 1 | 20.00 | 20.00 |
|  | 1 | 3.20 | 3.20 |
|  | 1 | 7.50 | 7.50 |
|  | 1 | 5.70 | 5.70 |
| Total |  |  | 36.4 |

**ISTUPVCEN250** m RED ENTERRADA TUB. PVC C.TEJA D-250mm
102 m × 40.86 (41.06 con costes indirectos) = 4188.12
Red Horizontal Enterrada Saneamiento realizada mediante tubería PVC SANEAMIENTO color teja RAL2010, diámetro nominal 250mm, espesor 6'2mm, resistencia al fuego M1, con unión por junta elastica, segun Norma UNE/CTE, totalmente instalada compuesta de
- Ml Tubería PVC Enterrada d-250mm
- Piezas especiales, codos, tes, reducciones, manguitos, etc.
- Soportes
- p.p. Pequeño material y accesorios de montaje
- p.p. Obra mecánica de excavación y relleno de zanja con material adecuado.
- p.p. Mano de obra de instalación

| Código | Ud | Descripción | Rendimiento | Precio | Importe |
|---|---|---|---|---|---|
| ISTUPVCEN250_ | m | TUBERÍA PVC TEJA JUNTA ELÁSTICA D-250mm (material) | 1 | 23.62 | 23.62 |
| MOCAOC | h | Mano de Obra Oficial Calefactor-Clima-Font | 0.346 | 18.8 | 6.50 |
| MOCAPC | h | Mano de Obra Ayudante Calefactor-Clima-Font | 0.346 | 15.65 | 5.41 |
| %ACCVAL1500 | % | Accesorios, Piezas especiales, Soportes Valvulería | 15 % | 35.53 | 5.33 |
|  |  | Total |  |  | 40.86 |

| Medición | Uds. | Largo | Parcial |
|---|---|---|---|
|  | 1 | 65.00 | 65.00 |
| REJILLA | 1 | 37.00 | 37.00 |
| Total |  |  | 102 |

**ISTUPVCEN315** m RED ENTERRADA TUB. PVC C.TEJA D-315mm
170 m × 56.93 (57.21 con costes indirectos) = 9725.70
Red Horizontal Enterrada Saneamiento realizada mediante tubería PVC SANEAMIENTO color teja RAL2010, diámetro nominal 315mm, espesor 7'7mm, resistencia al fuego M1, con unión por junta elastica, segun Norma UNE/CTE, totalmente instalada compuesta de
- Ml Tubería PVC Enterrada d-315mm
- Piezas especiales, codos, tes, reducciones, manguitos, etc.
- Soportes
- p.p. Pequeño material y accesorios de montaje
- p.p. Obra mecánica de excavación y relleno de zanja con material adecuado.
- p.p. Mano de obra de instalación

| Código | Ud | Descripción | Rendimiento | Precio | Importe |
|---|---|---|---|---|---|
| ISTUPVCEN315_ | m | TUBERÍA PVC TEJA JUNTA ELÁSTICA D-315mm (material) | 1 | 35.89 | 35.89 |
| MOCAOC | h | Mano de Obra Oficial Calefactor-Clima-Font | 0.395 | 18.8 | 7.43 |
| MOCAPC | h | Mano de Obra Ayudante Calefactor-Clima-Font | 0.395 | 15.65 | 6.18 |
| %ACCVAL1500 | % | Accesorios, Piezas especiales, Soportes Valvulería | 15 % | 49.50 | 7.43 |
|  |  | Total |  |  | 56.93 |

| Medición | Uds. | Largo | Parcial |
|---|---|---|---|
|  | 1 | 150.00 | 150.00 |
|  | 1 | 20.00 | 20.00 |
| Total |  |  | 170 |

**CIMAN125** u MANGUITO CORTAFUEGOS Ø125mm
1 u × 72.44 (72.8 con costes indirectos) = 72.80
Manguito cortafuego realizado en material intumiscente con carcasa de cierre rápido, homologado según norma en 1366-3, capaz de estrangular las tuberías en caso de incendio, evitando así la propagación de las llamas y el humo al resto del edificio. Cuando la termperatura llega a 130ºC el material intumiscente aumenta su volumen unas 12 veces, estrangulando el tubo reblandecido.Totalmente instalado compuesto por:
- 1Ud. Manguito cortafuego con carcasa de cierre rápido, EI240, Ø125mm.
- p.p. Accesorios de montaje
- p.p. Mano de obra de instalación
- Montaje y fijación según instrucciones Fabricante y normas UNE

| Código | Ud | Descripción | Rendimiento | Precio | Importe |
|---|---|---|---|---|---|
| CIMAN125_ | u | Manguito cortafuegos Ø125mm (material) | 1 | 63.93 | 63.93 |
| MOCAOC | h | Mano de Obra Oficial Calefactor-Clima-Font | 0.247 | 18.8 | 4.64 |
| MOCAPC | h | Mano de Obra Ayudante Calefactor-Clima-Font | 0.247 | 15.65 | 3.87 |
|  |  | Total |  |  | 72.44 |

**IFISD400-200-125** m REJILLA DE FUNDICIÓN CON CANALETA LINEAL 1,00x0,20m 125mm
95.05 m × 113.69 (114.26 con costes indirectos) = 10860.41
Canaleta con Reja lineal de fundición L= 1m x A=0,20m con salida de D125mm, realizada en PVC para recogida aguas, totalmente instalada compuesta de:
- Ud. Rejilla lineal fundición L=1m x A=0,20mts con salida de D125mm
- Ud de Canaleta de fundición.
- p.p. de piezas especiales y soportes
- p.p. Embocado impermeabilización
- p.p. Material auxiliar de unión estanca
- p.p. Accesorios de montaje
- p.p. Mano de obra de instalación

| Código | Ud | Descripción | Rendimiento | Precio | Importe |
|---|---|---|---|---|---|
| IFISD400-200-125_ | m | Rejilla+canal de fundición Lineal 1,00x0,20m Salida D-125mm (material) | 1 | 95.45 | 95.45 |
| MOCAOC | h | Mano de Obra Oficial Calefactor-Clima-Font | 0.099 | 18.8 | 1.86 |
| MOCAPC | h | Mano de Obra Ayudante Calefactor-Clima-Font | 0.099 | 15.65 | 1.55 |
| %ACCVAL1500 | % | Accesorios, Piezas especiales, Soportes Valvulería | 15 % | 98.86 | 14.83 |
|  |  | Total |  |  | 113.69 |

| Medición | Uds. | Largo | Parcial |
|---|---|---|---|
|  | 1 | 11.00 | 11.00 |
|  | 1 | 5.15 | 5.15 |
|  | 1 | 15.00 | 15.00 |
|  | 1 | 1.40 | 1.40 |
|  | 1 | 4.00 | 4.00 |
|  | 1 | 50.00 | 50.00 |
|  | 1 | 8.50 | 8.50 |
| Total |  |  | 95.05 |

**ISIMB160CR** u IMBORNAL 50x20cm 160mm
3 u × 111.47 (112.03 con costes indirectos) = 336.09
Imbornal 50x20cmts con rejilla de funcición concava C250con salida D=160mm, totalmente instalado compuesto por:
- Ud. Imbornal 50x20cmts con salida D=160mm
-1Ud Reja concava C250
- p.p. Piezas especiales, soportes, etc.
- p.p. Material auxiliar de unión estanca
- p.p. Accesorios de montaje
- p.p. Mano de obra de instalación

| Código | Ud | Descripción | Rendimiento | Precio | Importe |
|---|---|---|---|---|---|
| ISIMB160_ | u | Imbornal 50x20cm Conexión 160mm (material) | 1 | 35.51 | 35.51 |
| ISIMB160R_ | u | Rejilla concava inbornal (material) | 1 | 44.4 | 44.40 |
| MOCAOC | h | Mano de Obra Oficial Calefactor-Clima-Font | 0.494 | 18.8 | 9.29 |
| MOCAPC | h | Mano de Obra Ayudante Calefactor-Clima-Font | 0.494 | 15.65 | 7.73 |
| %ACCVAL1500 | % | Accesorios, Piezas especiales, Soportes Valvulería | 15 % | 96.93 | 14.54 |
|  |  | Total |  |  | 111.47 |

**ISPOHOM100** u POZO HORMIGÓN REGISTRABLE c/TAPA Ø100cm, h=100cm
1 u × 559.76 (562.56 con costes indirectos) = 562.56
Ud. Pozo registro Aguas fabricado en hormigón diámetro 100cm, incluso tapa redonda Ø60cm sin ventilar fabricada en Fundición Dúctil, totalmente instalado compuesto de:
- Cono (h=60cm.) y Anillo (h=50cm.) Hormigón
- Tapa redonda Fundición Clase D-400.
- Piezas especiales
- Fondo recibido en hormigón.
- p.p. Obra mecánica de excavación y relleno con material adecuado.
- p.p. Pequeño material y accesorios de montaje
- p.p. Mano de obra de instalación

| Código | Ud | Descripción | Rendimiento | Precio | Importe |
|---|---|---|---|---|---|
| ISPOHOM1CONO | u | Cono DN100-60, h=60cm. (material) | 1 | 95.09 | 95.09 |
| ISPOZOHOMB_ | u | anillo 100x100cm de Hormigón (material) | 1 | 130.52 | 130.52 |
| ISPOZOJU | u | junta de goma para pozo (material) | 1 | 33.56 | 33.56 |
| ISPOTA600D4 | u | Tapa circular y marco de fundición dúctil de 850 mm de diámetro exterior y 100 mm de altura, ESTANCA (material) | 1 | 150.26 | 150.26 |
| ISPOZOPA | u | Pate de polipropileno conformado en U, para pozo, de 330x160 mm, sección transversal de D=25 mm, según UNE-EN 1917. (material) | 2 | 3.55 | 7.10 |
| MOCAOC | h | Mano de Obra Oficial Calefactor-Clima-Font | 1.977 | 18.8 | 37.17 |
| MOCAPC | h | Mano de Obra Ayudante Calefactor-Clima-Font | 1.977 | 15.65 | 30.94 |
| %ACCTUBPVC1000 | % | Accesorios Canalizaciones Tuberías, Piezas, Soportes, etc | 10 % | 484.64 | 48.46 |
| %MPA0500 | % | Material pequeño auxiliar y accesorios de montaje | 5 % | 533.10 | 26.66 |
|  |  | Total |  |  | 559.76 |

| Medición | Uds. | Parcial |
|---|---|---|
| PLANTA BAJA - ZONA COMÚN | 1 | 1.00 |
| Total |  | 1 |

**ISENT315** u ENTRONQUE A RED SANEAMIENTO D-315mm
2 u × 183.61 (184.53 con costes indirectos) = 369.06
Entronque PVC a red general de saneamiento de edificio a tubería conexión a pozo saneamiento Red General Saneamiento diámetro 315mm, totalmente instalada compuesta de:
- Te registro
- p.p. Material auxiliar de unión estanca
- p.p. Accesorios de montaje y piezas especiales
- p.p. Obra mecánica de excavación y relleno con material adecuado.
- p.p. Mano de obra de instalación

| Código | Ud | Descripción | Rendimiento | Precio | Importe |
|---|---|---|---|---|---|
| ISENT315_ | u | Entronque a Red Saneamiento D-315mm (material) | 1 | 125.63 | 125.63 |
| MOCAOC | h | Mano de Obra Oficial Calefactor-Clima-Font | 0.988 | 18.8 | 18.57 |
| MOCAPC | h | Mano de Obra Ayudante Calefactor-Clima-Font | 0.988 | 15.65 | 15.46 |
| %ACCVAL1500 | % | Accesorios, Piezas especiales, Soportes Valvulería | 15 % | 159.66 | 23.95 |
|  |  | Total |  |  | 183.61 |

| Medición | Uds. | Parcial |
|---|---|---|
| SALIDA ACOMETIDA | 2 | 2.00 |
| Total |  | 2 |

**ISARQHOR70HM110** u ARQUETA REGISTRABLE HORMIGÓN CON FONDO 70x70cm Hmedia110
7 u × 384.15 (386.07 con costes indirectos) = 2702.49
Arqueta modular hormigón armado con fondo 70x70cm Hmedia 110cm (55cm - 165cm), con cerco de goma estanca y tapa fundición Clase D-400 totalmente instalada compuesta por:
- 1 Ud. modulo arqueta Hormigón prefabricadocon con Fondo 70x70cm h=100
- 1 Ud. Modulo arqueta hormigon prefabricado 70x70 h=100
- 1 Ud. Tapa y marco Fundición 80x80 clase D-400
- p.p. Obra mecánica de excavación y relleno con material adecuado.
- p.p. Pequeño material y accesorios de montaje
- p.p. Mano de obra de instalación

| Código | Ud | Descripción | Rendimiento | Precio | Importe |
|---|---|---|---|---|---|
| ISARQHOR70_HM100 | u | modulo arqueta Hormigón prefabricadocon con Fondo 70x70cm h=100 (material) | 1 | 69.92 | 69.92 |
| ISARQHOR70_AN | u | Modulo arqueta hormigon prefabricado 70x70 h=100 (material) | 1 | 58.1 | 58.10 |
| ISARQTA80 | u | Tapa y marco Fundición 80x80 clase D-400 (material) | 1 | 203.81 | 203.81 |
| MOCAOC | h | Mano de Obra Oficial Calefactor-Clima-Font | 0.988 | 18.8 | 18.57 |
| MOCAPC | h | Mano de Obra Ayudante Calefactor-Clima-Font | 0.988 | 15.65 | 15.46 |
| %MPA0500 | % | Material pequeño auxiliar y accesorios de montaje | 5 % | 365.86 | 18.29 |
|  |  | Total |  |  | 384.15 |

**ISARQHOR60HM110** u ARQUETA REGISTRABLE HORMIGÓN CON FONDO 60x60cm Hmedia110
13 u × 258.94 (260.23 con costes indirectos) = 3382.99
Arqueta modular hormigón armado con fondo 60x60cm Hmedia 110cm (55cm - 165cm), con cerco de goma estanca y tapa fundición Clase D-400 totalmente instalada compuesta por:
- 1 Ud. modulo arqueta Hormigón prefabricadocon con Fondo 60x60cm h=100
- 1 Ud. Modulo arqueta hormigon prefabricado 60x60 h=100
- 1 Ud. Tapa y marco Fundición 70x70 clase D-400
- p.p. Obra mecánica de excavación y relleno con material adecuado.
- p.p. Pequeño material y accesorios de montaje
- p.p. Mano de obra de instalación

| Código | Ud | Descripción | Rendimiento | Precio | Importe |
|---|---|---|---|---|---|
| ISARQHOR60_HM100 | u | modulo arqueta Hormigón prefabricadocon con Fondo 60x60cm h=100 (material) | 1 | 26.79 | 26.79 |
| ISARQHOR60_AN | u | Modulo arqueta hormigon prefabricado 60x60 h=100 (material) | 1 | 22.99 | 22.99 |
| ISARQTA70_ | u |  (material) | 1 | 162.8 | 162.80 |
| MOCAOC | h | Mano de Obra Oficial Calefactor-Clima-Font | 0.988 | 18.8 | 18.57 |
| MOCAPC | h | Mano de Obra Ayudante Calefactor-Clima-Font | 0.988 | 15.65 | 15.46 |
| %MPA0500 | % | Material pequeño auxiliar y accesorios de montaje | 5 % | 246.61 | 12.33 |
|  |  | Total |  |  | 258.94 |

**ISPOHOMHM100** u POZO HORMIGÓN REGISTRABLE c/TAPA Ø100cm, Hmedia=210cm
9 u × 800.25 (804.25 con costes indirectos) = 7238.25
Ud. Pozo registro Aguas pluviales fabricado en hormigón diámetro 100cm, incluso tapa redonda Ø60cm sin ventilar fabricada en Fundición Dúctil, totalmente instalado compuesto de:
- 1 Ud. Cono DN100-60, h=60cm.
- 0.675 m3 Hormigón HA-30/B/20/IIb+Qb, fabricado en central, con cemento SR para solera
- 0,49 m3 Hormigón HA-30/B/20/IIb+Qb, fabricado en central, con cemento SR para recibido tapa
- 1 Ud. anillo 100x100cm de Hormigón
- 1 Ud anillo 100x50cm de Hormigón
- p.p. junta de goma para pozo
- 1 Ud. Tapa circular con bloqueo mediante tres pestañas y marco de fundición dúctil de 850 mm de diámetro exterior y 100 mm de altura,
- 6 Ud.Pate de polipropileno conformado en U, para pozo, de 330x160 mm, sección transversal de D=25 mm, según UNE-EN 1917.
- Piezas especiales
- Fondo recibido en hormigón.
- p.p. Obra mecánica de excavación y relleno con material adecuado.
- p.p. Pequeño material y accesorios de montaje
- p.p. Mano de obra de instalación

| Código | Ud | Descripción | Rendimiento | Precio | Importe |
|---|---|---|---|---|---|
| ISPOHOM1CONO | u | Cono DN100-60, h=60cm. | 1 | 95.09 | 95.09 |
| ISPOHOM1SOLHOR | m3 | Hormigón HA-30/B/20/IIb+Qb, fabricado en central, con cemento SR (material) | 0.675 | 94.52 | 63.80 |
| ISPOHOM1SOLTA | m3 | Hormigón HA-30/B/20/IIb+Qb, fabricado en central, con cemento SR | 0.49 | 94.52 | 46.31 |
| ISPOZOHOMB_ | u | anillo 100x100cm de Hormigón | 1 | 130.52 | 130.52 |
| ISPOZOHOMB | u | anillo 100x50cm de Hormigón (material) | 1 | 83.9 | 83.90 |
| ISPOZOJU | u | junta de goma para pozo | 1 | 33.56 | 33.56 |
| ISPOTA600D4 | u | Tapa circular y marco de fundición dúctil de 850 mm de diámetro exterior y 100 mm de altura, ESTANCA | 1 | 150.26 | 150.26 |
| ISPOZOPA | u | Pate de polipropileno conformado en U, para pozo, de 330x160 mm, sección transversal de D=25 mm, según UNE-EN 1917. | 6 | 3.55 | 21.30 |
| MOCAOC | h | Mano de Obra Oficial Calefactor-Clima-Font | 1.977 | 18.8 | 37.17 |
| MOCAPC | h | Mano de Obra Ayudante Calefactor-Clima-Font | 1.977 | 15.65 | 30.94 |
| %ACCTUBPVC1000 | % | Accesorios Canalizaciones Tuberías, Piezas, Soportes, etc | 10 % | 692.85 | 69.29 |
| %MPA0500 | % | Material pequeño auxiliar y accesorios de montaje | 5 % | 762.14 | 38.11 |
|  |  | Total |  |  | 800.25 |

### HS17315PY_04 INSTALACIÓN SANEAMIENTO RESIDUALES (05/05/2015)
Importe: 22916.49

**ISTUPVCTI110B** m BAJANTE SANEAMIENTO PVC TERRAIN SISTEMA INSONORO D-110mm
19 m × 16.35 (16.43 con costes indirectos) = 312.17
Bajante Saneamiento realizada mediante tubería PVC Terrain Sistema Insonoro, diámetro nominal 110mm, de acuerdo al CTE, certificación de pruebas acústicas EN14366, nivel sonoro máximo a 1l/s de 8 dB(A), resistencia al fuego B-S1, d0, con uniones mediante junta elástica entre piezas, pasos de forjados mediante plancha elastomérica de 13mm de espesor, totalmente instalada compuesta de:
- Ml Tubería Saneamiento Terrain Sistema Insonoro, diámetro 110mm
- Abrazaderas isofónicas
- Cambios de dirección mediante dos codos de 45º
- Piezas especiales, tes, reducciones, manguitos, etc. con junta de goma
- Paso entre forjados con 1m plancha elastómero Armaflex Protect R-90 13mm
- p.p. Pequeño material y accesorios de montaje
- p.p. Mano de obra de instalación
- Certificados cumplimiento de CTE-HR y Garantía Sistema Insonoro

| Código | Ud | Descripción | Rendimiento | Precio | Importe |
|---|---|---|---|---|---|
| PVCTI110B_ | m | TUBERÍA SANEAMIENTO PVC TERRAIN SISTEMA INSONORO D-110mm (material) | 1 | 5.56 | 5.56 |
| PVCABRISO110_ | u | ABRAZADERA ISOFÓNICA D-110mm (material) | 1 | 1.84 | 1.84 |
| MOCAOC | h | Mano de Obra Oficial Calefactor-Clima-Font | 0.198 | 18.8 | 3.72 |
| MOCAPC | h | Mano de Obra Ayudante Calefactor-Clima-Font | 0.198 | 15.65 | 3.10 |
| %ACCTUBPVCIN1500 | % | Acc. Canalizaciones Tuberías, Piezas, Soportes, insonorizados | 15 % | 14.22 | 2.13 |
|  |  | Total |  |  | 16.35 |

| Medición | Uds. | Largo | Parcial |
|---|---|---|---|
| BR1 | 1 | 4.80 | 4.80 |
| BR3 | 1 | 4.70 | 4.70 |
| BR5 | 1 | 9.50 | 9.50 |
| Total |  |  | 19 |

**ISTUPVCTI125B** m BAJANTE SANEAMIENTO PVC TERRAIN SISTEMA INSONORO D-125mm
14.3 m × 17.53 (17.62 con costes indirectos) = 251.97

| Medición | Uds. | Largo | Parcial |
|---|---|---|---|
| BR2 | 1 | 4.80 | 4.80 |
| BR2* | 1 | 4.70 | 4.70 |
| BR3* | 1 | 4.80 | 4.80 |
| Total |  |  | 14.3 |

**ISTUPVCTI160B** m BAJANTE SANEAMIENTO PVC TERRAIN SISTEMA INSONORO D-160mm
9.4 m × 20.24 (20.34 con costes indirectos) = 191.20

| Medición | Uds. | Largo | Parcial |
|---|---|---|---|
| BR4 | 1 | 4.70 | 4.70 |
| BR7 | 1 | 4.70 | 4.70 |
| Total |  |  | 9.4 |

**ISTUPVCTI125H** m RED HORIZONTAL PVC TERRAIN SISTEMA INSONORO D-125mm
8.1 m × 17.53 (17.62 con costes indirectos) = 142.72

| Medición | Uds. | Largo | Parcial |
|---|---|---|---|
| TECHO PLANTA 1 |  |  |  |
|  | 1 | 8.10 | 8.10 |
| Total |  |  | 8.1 |

**ISTUPVCEN50H** m RED HORIZONTAL TUBERÍA PVC ENCOLADA D-50mm
33.4 m × 7.16 (7.2 con costes indirectos) = 240.48
Red Horizontal Colgada Saneamiento realizada mediante tubería PVC RESIDUAL clase "B", diámetro nominal 50mm, segun Norma UNE/CTE y pruebas acústicas basadas en la norma EN 14366, nivel sonoro máximo a 1l/s de 8 dB(A), resistencia al fuego B-S1, d0, pasos de muros mediante plancha elastomérica de 13mm de espesor, totalmente instalada compuesta de:
- Ml Tubería PVC-RESIDUAL clase "B" d-50mm
- Abrazaderas isofónicas
- Los cambios de dirección deberán ser realizados a dos codos de 45º
- Piezas especiales, tes, reducciones, manguitos, etc.
- p.p. Pequeño material y accesorios de montaje
- p.p. Mano de obra de instalación

| Código | Ud | Descripción | Rendimiento | Precio | Importe |
|---|---|---|---|---|---|
| PVCEN50_ | m | RED HORIZONTAL TUBERÍA ENCOLADA D-50mm (material) | 1 | 3.1 | 3.10 |
| MOCAOC | h | Mano de Obra Oficial Calefactor-Clima-Font | 0.099 | 18.8 | 1.86 |
| MOCAPC | h | Mano de Obra Ayudante Calefactor-Clima-Font | 0.099 | 15.65 | 1.55 |
| %ACCTUBPVC1000 | % | Accesorios Canalizaciones Tuberías, Piezas, Soportes, etc | 10 % | 6.51 | 0.65 |
|  |  | Total |  |  | 7.16 |

| Medición | Uds. | Largo | Parcial |
|---|---|---|---|
|  | 1 | 2.50 | 2.50 |
|  | 2 | 1.45 | 2.90 |
|  | 1 | 2.10 | 2.10 |
|  | 1 | 3.00 | 3.00 |
|  | 1 | 3.50 | 3.50 |
|  | 1 | 4.50 | 4.50 |
|  | 1 | 2.50 | 2.50 |
|  | 1 | 2.00 | 2.00 |
|  | 2 | 2.70 | 5.40 |
|  | 1 | 5.00 | 5.00 |
| Total |  |  | 33.4 |

**ISTUPVCEN110** m RED ENTERRADA TUB. PVC C.TEJA D-110mm
14.3 m × 18.7 (18.79 con costes indirectos) = 268.70
Red Horizontal Enterrada Saneamiento realizada mediante tubería PVC SANEAMIENTO color teja RAL2010, diámetro nominal 110mm, espesor 3'2mm, resistencia al fuego M1, con unión por junta elastica, segun Norma UNE/CTE, totalmente instalada compuesta de:
- Ml Tubería PVC Enterrada d-110mm
- Piezas especiales, codos, tes, reducciones, manguitos, etc.
- Soportes
- p.p. Pequeño material y accesorios de montaje
- p.p. Mano de obra de instalación
- p.p. Obra mecánica de excavación y reposición de terreno

| Código | Ud | Descripción | Rendimiento | Precio | Importe |
|---|---|---|---|---|---|
| ISTUPVCEN110_ | m | TUBERÍA PVC TEJA JUNTA ELÁSTICA D-110mm (material) | 1 | 9.44 | 9.44 |
| MOCAOC | h | Mano de Obra Oficial Calefactor-Clima-Font | 0.198 | 18.8 | 3.72 |
| MOCAPC | h | Mano de Obra Ayudante Calefactor-Clima-Font | 0.198 | 15.65 | 3.10 |
| %ACCVAL1500 | % | Accesorios, Piezas especiales, Soportes Valvulería | 15 % | 16.26 | 2.44 |
|  |  | Total |  |  | 18.7 |

| Medición | Uds. | Largo | Parcial |
|---|---|---|---|
|  | 1 | 1.50 | 1.50 |
|  | 1 | 2.50 | 2.50 |
|  | 1 | 2.10 | 2.10 |
|  | 1 | 3.20 | 3.20 |
|  | 1 | 1.50 | 1.50 |
|  | 1 | 2.50 | 2.50 |
|  | 1 | 1.00 | 1.00 |
| Total |  |  | 14.3 |

**ISTUPVCEN125** m RED ENTERRADA TUB. PVC C.TEJA D-125mm
58.45 m × 14.52 (14.59 con costes indirectos) = 852.79

| Medición | Uds. | Largo | Parcial |
|---|---|---|---|
|  | 1 | 6.80 | 6.80 |
|  | 1 | 4.70 | 4.70 |
|  | 1 | 5.30 | 5.30 |
|  | 1 | 2.00 | 2.00 |
|  | 1 | 6.55 | 6.55 |
|  | 1 | 4.00 | 4.00 |
|  | 1 | 3.60 | 3.60 |
|  | 1 | 4.00 | 4.00 |
|  | 1 | 4.00 | 4.00 |
|  | 1 | 5.00 | 5.00 |
|  | 1 | 4.00 | 4.00 |
|  | 1 | 8.50 | 8.50 |
| Total |  |  | 58.45 |

**ISTUPVCEN160** m RED ENTERRADA TUB. PVC C.TEJA D-160mm
104.7 m × 20.94 (21.04 con costes indirectos) = 2202.89

| Medición | Uds. | Largo | Parcial |
|---|---|---|---|
|  | 1 | 3.10 | 3.10 |
|  | 1 | 45.00 | 45.00 |
|  | 1 | 7.30 | 7.30 |
|  | 1 | 30.00 | 30.00 |
|  | 3 | 1.00 | 3.00 |
|  | 1 | 5.30 | 5.30 |
|  | 1 | 5.00 | 5.00 |
|  | 1 | 6.00 | 6.00 |
| Total |  |  | 104.7 |

**ISTUPVCEN200** m RED ENTERRADA TUB. PVC C.TEJA D-200mm
66 m × 28.88 (29.02 con costes indirectos) = 1915.32

| Medición | Uds. | Largo | Parcial |
|---|---|---|---|
|  | 2 | 15.00 | 30.00 |
|  | 1 | 25.00 | 25.00 |
|  | 1 | 11.00 | 11.00 |
| Total |  |  | 66 |

**ISENT200** u ENTRONQUE A RED SANEAMIENTO D-200mm
1 u × 151.46 (152.22 con costes indirectos) = 152.22
Entronque PVC a red general de saneamiento de edificio a tubería conexión a pozo saneamiento Red General Saneamiento diámetro 200mm, totalmente instalada compuesta de:
- Te registro
- p.p. Material auxiliar de unión estanca
- p.p. Accesorios de montaje y piezas especiales
- p.p. Mano de obra de instalación

| Código | Ud | Descripción | Rendimiento | Precio | Importe |
|---|---|---|---|---|---|
| ISENT200_ | u | Entronque a Red Saneamiento D-200mm (material) | 1 | 97.67 | 97.67 |
| MOCAOC | h | Mano de Obra Oficial Calefactor-Clima-Font | 0.988 | 18.8 | 18.57 |
| MOCAPC | h | Mano de Obra Ayudante Calefactor-Clima-Font | 0.988 | 15.65 | 15.46 |
| %ACCVAL1500 | % | Accesorios, Piezas especiales, Soportes Valvulería | 15 % | 131.70 | 19.76 |
|  |  | Total |  |  | 151.46 |

**ISINÑLIASEOF3** u SANEAMIENTO BAÑO INSONORO PARA 4 INODOROS, 3 LAVABOS
2 u × 216.05 (217.13 con costes indirectos) = 434.26
Instalación saneamiento en aseo en polideportivo, con tubería de PVC FECAL marca TERRAIN-SDP Sistema Insonoro, segun Norma UNE/CTE y pruebas acústicas basadas en la norma EN 14366, nivel sonoro máximo a 1l/s de 8 dB(A) en cumplimiento con normativa CTE DB-HR, resistencia al fuego B-S1, d0, con uniones mediante junta elástica entre piezas, de las siguientes características:
- Aparatos: Diámetro 110mm para inodoro 4 Uds.
Diámetro 40mm para lavabo. 3 Uds.
- Colector horizontal recogida: Diámetro 125mm 160mm
- Pruebas hidráulicas
- Abrazaderas isofónicas
- Los cambios de dirección deberás ser realizados a dos codos de 45º
- p.p. Piezas especiales, tes, reducciones, manguitos, etc.
- p.p. Pequeño material y accesorios de montaje
- p.p. Mano de obra de instalación

| Código | Ud | Descripción | Rendimiento | Precio | Importe |
|---|---|---|---|---|---|
| PVCTI160H_ | m | TUBERÍA SANEAMIENTO PVC TERRAIN SISTEMA INSONORO D-160mm | 4 | 8.19 | 32.76 |
| PVCTI125B | m | TUBERÍA SANEAMIENTO PVC TERRAIN SISTEMA INSONORO D-125mm | 6 | 6.27 | 37.62 |
| PVCTI110H_ | m | TUBERÍA SANEAMIENTO PVC TERRAIN SISTEMA INSONORO D-110mm (material) | 3 | 5.58 | 16.74 |
| PVCTI50H_ | m | TUBERÍA SANEAMIENTO PVC TERRAIN SISTEMA INSONORO D-50mm (material) | 6 | 2.4 | 14.40 |
| PVCABRISO110_ | u | ABRAZADERA ISOFÓNICA D-110mm | 3 | 1.84 | 5.52 |
| PVCABRISO125_ | m | ABRAZADERA ISOFÓNICA D-125mm | 2 | 2.15 | 4.30 |
| PVCABRISO160_ | m | ABRAZADERA ISOFÓNICA D-160mm | 2 | 2.59 | 5.18 |
| PVCABRISO50_ | u | ABRAZADERA ISOFÓNICA D-50mm (material) | 3 | 1.08 | 3.24 |
| MOCAOC | h | Mano de Obra Oficial Calefactor-Clima-Font | 1.977 | 18.8 | 37.17 |
| MOCAPC | h | Mano de Obra Ayudante Calefactor-Clima-Font | 1.977 | 15.65 | 30.94 |
| %ACCVAL1500 | % | Accesorios, Piezas especiales, Soportes Valvulería | 15 % | 187.87 | 28.18 |
|  |  | Total |  |  | 216.05 |

| Medición | Uds. | Parcial |
|---|---|---|
| ASEO F3 | 1 | 1.00 |
| ASEO F2 | 1 | 1.00 |
| Total |  | 2 |

**ISINÑLIASEOM3** u SANEAMIENTO BAÑO INSONORO PARA 2 INODOROS, 4 URINARIOS Y 3 LAVABOS
1 u × 229.57 (230.72 con costes indirectos) = 230.72
Instalación saneamiento aseo en polideportivo, con tubería de PVC FECAL marca TERRAIN-SDP Sistema Insonoro, segun Norma UNE/CTE y pruebas acústicas basadas en la norma EN 14366, nivel sonoro máximo a 1l/s de 8 dB(A) en cumplimiento con normativa CTE DB-HR, resistencia al fuego B-S1, d0, con uniones mediante junta elástica entre piezas, de las siguientes características:
- Aparatos: Diámetro 110mm para inodoro 2 Uds.
Diámetro 40mm para lavabo. 3 Uds.
Diámetro 50mm para urinario 4 Uds.
- Colector horizontal recogida: Diámetro 125mm 160mm
- Pruebas hidráulicas
- Abrazaderas isofónicas
- Los cambios de dirección deberás ser realizados a dos codos de 45º
- p.p. Piezas especiales, tes, reducciones, manguitos, etc.
- p.p. Pequeño material y accesorios de montaje
- p.p. Mano de obra de instalación

| Código | Ud | Descripción | Rendimiento | Precio | Importe |
|---|---|---|---|---|---|
| PVCTI160H_ | m | TUBERÍA SANEAMIENTO PVC TERRAIN SISTEMA INSONORO D-160mm | 4 | 8.19 | 32.76 |
| PVCTI125B | m | TUBERÍA SANEAMIENTO PVC TERRAIN SISTEMA INSONORO D-125mm | 6 | 6.27 | 37.62 |
| PVCTI110H_ | m | TUBERÍA SANEAMIENTO PVC TERRAIN SISTEMA INSONORO D-110mm | 3 | 5.58 | 16.74 |
| PVCTI50H_ | m | TUBERÍA SANEAMIENTO PVC TERRAIN SISTEMA INSONORO D-50mm | 10 | 2.4 | 24.00 |
| PVCABRISO110_ | u | ABRAZADERA ISOFÓNICA D-110mm | 3 | 1.84 | 5.52 |
| PVCABRISO125_ | m | ABRAZADERA ISOFÓNICA D-125mm | 2 | 2.15 | 4.30 |
| PVCABRISO160_ | m | ABRAZADERA ISOFÓNICA D-160mm | 2 | 2.59 | 5.18 |
| PVCABRISO50_ | u | ABRAZADERA ISOFÓNICA D-50mm | 5 | 1.08 | 5.40 |
| MOCAOC | h | Mano de Obra Oficial Calefactor-Clima-Font | 1.977 | 18.8 | 37.17 |
| MOCAPC | h | Mano de Obra Ayudante Calefactor-Clima-Font | 1.977 | 15.65 | 30.94 |
| %ACCVAL1500 | % | Accesorios, Piezas especiales, Soportes Valvulería | 15 % | 199.63 | 29.94 |
|  |  | Total |  |  | 229.57 |

| Medición | Uds. | Parcial |
|---|---|---|
| ASEO M3 | 1 | 1.00 |
| Subtotal: ASEO M2 |  | 1.00 |
| Total |  | 1 |

**ISINÑLIASEOVEST** u SANEAMIENTO VESTUARIOS INSONORO PARA 3 INODOROS, 4 DUCHAS Y 3 LAVABOS
2 u × 196.7 (197.68 con costes indirectos) = 395.36
Instalación saneamiento vestuario en polideportivo, con tubería de PVC FECAL marca TERRAIN-SDP Sistema Insonoro, segun Norma UNE/CTE y pruebas acústicas basadas en la norma EN 14366, nivel sonoro máximo a 1l/s de 8 dB(A) en cumplimiento con normativa CTE DB-HR, resistencia al fuego B-S1, d0, con uniones mediante junta elástica entre piezas, de las siguientes características:
- Aparatos: Diámetro 110mm para inodoro 3 Uds.
Diámetro 40mm para lavabo. 3 Uds.
Diámetro 50mm para ducha 4 Uds.
- Colector horizontal recogida: Diámetro 125mm 160mm
- Pruebas hidráulicas
- Abrazaderas isofónicas
- Los cambios de dirección deberás ser realizados a dos codos de 45º
- p.p. Piezas especiales, tes, reducciones, manguitos, etc.
- p.p. Pequeño material y accesorios de montaje
- p.p. Mano de obra de instalación

| Código | Ud | Descripción | Rendimiento | Precio | Importe |
|---|---|---|---|---|---|
| PVCTI160H_ | m | TUBERÍA SANEAMIENTO PVC TERRAIN SISTEMA INSONORO D-160mm | 2 | 8.19 | 16.38 |
| PVCTI125B | m | TUBERÍA SANEAMIENTO PVC TERRAIN SISTEMA INSONORO D-125mm | 7 | 6.27 | 43.89 |
| PVCTI110H_ | m | TUBERÍA SANEAMIENTO PVC TERRAIN SISTEMA INSONORO D-110mm | 1 | 5.58 | 5.58 |
| PVCTI50H_ | m | TUBERÍA SANEAMIENTO PVC TERRAIN SISTEMA INSONORO D-50mm | 7 | 2.4 | 16.80 |
| PVCABRISO110_ | u | ABRAZADERA ISOFÓNICA D-110mm | 2 | 1.84 | 3.68 |
| PVCABRISO125_ | m | ABRAZADERA ISOFÓNICA D-125mm | 3 | 2.15 | 6.45 |
| PVCABRISO160_ | m | ABRAZADERA ISOFÓNICA D-160mm | 1 | 2.59 | 2.59 |
| PVCABRISO50_ | u | ABRAZADERA ISOFÓNICA D-50mm | 7 | 1.08 | 7.56 |
| MOCAOC | h | Mano de Obra Oficial Calefactor-Clima-Font | 1.977 | 18.8 | 37.17 |
| MOCAPC | h | Mano de Obra Ayudante Calefactor-Clima-Font | 1.977 | 15.65 | 30.94 |
| %ACCVAL1500 | % | Accesorios, Piezas especiales, Soportes Valvulería | 15 % | 171.04 | 25.66 |
|  |  | Total |  |  | 196.7 |

| Medición | Uds. | Parcial |
|---|---|---|
| VESTUARIOS P1 | 2 | 2.00 |
| Total |  | 2 |

**ISINLTINS** u SANEAMIENTO INSONORIZADO EN BAÑO PARA 1 INODORO Y 1 LAVABO
3 u × 147.6 (148.34 con costes indirectos) = 445.02
Instalación saneamiento en baño, realizada con tubería de PVC FECAL marca TERRAIN-SDP Sistema Insonoro, segun Norma UNE/CTE y pruebas acústicas basadas en la norma EN 14366, nivel sonoro máximo a 1l/s de 8 dB(A) en cumplimiento con normativa CTE DB-HR, resistencia al fuego B-S1, d0, con uniones mediante junta elástica entre piezas, de las siguientes características:
- Aparatos: Diámetro 110mm para inodoro 1 Uds.
Diámetro 40mm para lavabo 1 Uds.
- Colector horizontal recogida: Diámetro 110mm
- Pruebas hidráulicas
- Abrazaderas isofónicas
- Los cambios de dirección deberás ser realizados a dos codos de 45º
- p.p. Piezas especiales, tes, reducciones, manguitos, etc.
- p.p. Pequeño material y accesorios de montaje
- p.p. Mano de obra de instalación

| Código | Ud | Descripción | Rendimiento | Precio | Importe |
|---|---|---|---|---|---|
| PVCTI40H_ | m | TUBERÍA SANEAMIENTO PVC TERRAIN SISTEMA INSONORO D-40mm (material) | 6 | 1.94 | 11.64 |
| PVCTI110H_ | m | TUBERÍA SANEAMIENTO PVC TERRAIN SISTEMA INSONORO D-110mm | 8 | 5.58 | 44.64 |
| PVCABRISO40_ | u | ABRAZADERA ISOFÓNICA D-40mm (material) | 4 | 0.99 | 3.96 |
| MOCAOC | h | Mano de Obra Oficial Calefactor-Clima-Font | 1.977 | 18.8 | 37.17 |
| MOCAPC | h | Mano de Obra Ayudante Calefactor-Clima-Font | 1.977 | 15.65 | 30.94 |
| %ACCVAL1500 | % | Accesorios, Piezas especiales, Soportes Valvulería | 15 % | 128.35 | 19.25 |
|  |  | Total |  |  | 147.6 |

| Medición | Uds. | Parcial |
|---|---|---|
| ASEOS PMR | 3 | 3.00 |
| Total |  | 3 |

**IFISSUM202011** u SUMIDERO SIFÓNICO 20x20cm 50mm
1 u × 29.45 (29.6 con costes indirectos) = 29.60
Sumidero sifónico 20x20cmts con salida D=50mm, totalmente instalado compuesto por:
- Sumidero sifónico 20x20cm con salida D=50mm
- p.p. Piezas especiales, soportes, etc.
- p.p. Material auxiliar de unión estanca
- p.p. Accesorios de montaje
- p.p. Mano de obra de instalación

| Código | Ud | Descripción | Rendimiento | Precio | Importe |
|---|---|---|---|---|---|
| ISSUSI2050 | u | Sumidero Sifónico 20x20cm Conexión 50mm (material) | 1 | 22.2 | 22.20 |
| MOCAOC | h | Mano de Obra Oficial Calefactor-Clima-Font | 0.099 | 18.8 | 1.86 |
| MOCAPC | h | Mano de Obra Ayudante Calefactor-Clima-Font | 0.099 | 15.65 | 1.55 |
| %ACCVAL1500 | % | Accesorios, Piezas especiales, Soportes Valvulería | 15 % | 25.61 | 3.84 |
|  |  | Total |  |  | 29.45 |

| Medición | Uds. | Parcial |
|---|---|---|
| CUARTOS INSTALACIONES | 1 | 1.00 |
| Total |  | 1 |

**IFISSUM2020110** u SUMIDERO SIFÓNICO 20x20cm 110mm
1 u × 39.65 (39.85 con costes indirectos) = 39.85
Sumidero sifónico 20x20cmts con salida D=110mm, totalmente instalado compuesto por:
- Sumidero sifónico 20x20cm con salida D=110mm
- p.p. Piezas especiales, soportes, etc.
- p.p. Material auxiliar de unión estanca
- p.p. Accesorios de montaje
- p.p. Mano de obra de instalación

| Código | Ud | Descripción | Rendimiento | Precio | Importe |
|---|---|---|---|---|---|
| ISSUSI20110 | u | Sumidero Sifónico 20x20cm Conexión 110mm (material) | 1 | 31.07 | 31.07 |
| MOCAOC | h | Mano de Obra Oficial Calefactor-Clima-Font | 0.099 | 18.8 | 1.86 |
| MOCAPC | h | Mano de Obra Ayudante Calefactor-Clima-Font | 0.099 | 15.65 | 1.55 |
| %ACCVAL1500 | % | Accesorios, Piezas especiales, Soportes Valvulería | 15 % | 34.48 | 5.17 |
|  |  | Total |  |  | 39.65 |

| Medición | Uds. | Parcial |
|---|---|---|
| SALA CALDERAS | 1 | 1.00 |
| Total |  | 1 |

**IFISSUM2020110INOX** u SUMIDERO SIFÓNICO INOXIDABLE 20x20cm 110mm
6 u × 135.64 (136.32 con costes indirectos) = 817.92
Sumidero sifónico Inoxidable 20x20cmts con salida D=110mm, totalmente instalado compuesto por:
- Sumidero sifónico Inoxidable 20x20cm con salida D=110mm
- p.p. Piezas especiales, soportes, etc.
- p.p. Material auxiliar de unión estanca
- p.p. Accesorios de montaje
- p.p. Mano de obra de instalación

| Código | Ud | Descripción | Rendimiento | Precio | Importe |
|---|---|---|---|---|---|
| ISSUSI20110INOX | u | Sumidero Sifónico INOX 20x20cm Conexión 110mm (material) | 1 | 114.54 | 114.54 |
| MOCAOC | h | Mano de Obra Oficial Calefactor-Clima-Font | 0.099 | 18.8 | 1.86 |
| MOCAPC | h | Mano de Obra Ayudante Calefactor-Clima-Font | 0.099 | 15.65 | 1.55 |
| %ACCVAL1500 | % | Accesorios, Piezas especiales, Soportes Valvulería | 15 % | 117.95 | 17.69 |
|  |  | Total |  |  | 135.64 |

| Medición | Uds. | Parcial |
|---|---|---|
| VESTUARIOS PLANTA BAJA | 4 | 4.00 |
| VESTUARIOS PLANTA 1 | 2 | 2.00 |
| Total |  | 6 |

**IFISD400-175-125IN** m REJILLA DE INOX CON CANALETA LINEAL 1,00x0,175m 125mm
26.2 m × 187.97 (188.91 con costes indirectos) = 4949.44
Canaleta con Reja lineal de Inoxidable L= 1,m x A=0,175m con salida de D125mm, realizada en PVC para recogida aguas, totalmente instalada compuesta de:
- Ud. Rejilla lineal Inoxidable L=1m x A=0,175mts con salida de D125mm
- Ud de Canaleta de inoxidable.
- p.p. de piezas especiales y soportes
- p.p. Embocado impermeabilización
- p.p. Material auxiliar de unión estanca
- p.p. Accesorios de montaje
- p.p. Mano de obra de instalación

| Código | Ud | Descripción | Rendimiento | Precio | Importe |
|---|---|---|---|---|---|
| IFISD400-175-125_I | m | Rejilla+canal de inox Lineal 1,00x0,20m Salida D-125mm (material) | 1 | 160.04 | 160.04 |
| MOCAOC | h | Mano de Obra Oficial Calefactor-Clima-Font | 0.099 | 18.8 | 1.86 |
| MOCAPC | h | Mano de Obra Ayudante Calefactor-Clima-Font | 0.099 | 15.65 | 1.55 |
| %ACCVAL1500 | % | Accesorios, Piezas especiales, Soportes Valvulería | 15 % | 163.45 | 24.52 |
|  |  | Total |  |  | 187.97 |

| Medición | Uds. | Largo | Parcial |
|---|---|---|---|
| VESTUARIOS P.BAJA | 4 | 5.20 | 20.80 |
| VESTUARIOS PLANTA 1 | 2 | 2.70 | 5.40 |
| Total |  |  | 26.2 |

**ISPOHOMHM100EST** u POZO HORMIGÓN REGISTRABLE ESTANCA c/TAPA Ø100cm, Hmedia=210cm
4 u × 800.25 (804.25 con costes indirectos) = 3217.00
Ud. Pozo registro Aguas pluviales fabricado en hormigón diámetro 100cm, incluso tapa redonda Ø60cm sin ventilar fabricada en Fundición Dúctil, totalmente instalado compuesto de:
- 1 Ud. Cono DN100-60, h=60cm.
- 0.675 m3 Hormigón HA-30/B/20/IIb+Qb, fabricado en central, con cemento SR para solera
- 0,49 m3 Hormigón HA-30/B/20/IIb+Qb, fabricado en central, con cemento SR para recibido tapa
- 1 Ud. anillo 100x100cm de Hormigón
- 1 Ud anillo 100x50cm de Hormigón
- p.p. junta de goma para pozo
- 1 Ud. Tapa circular con bloqueo mediante tres pestañas y marco de fundición dúctil de 850 mm de diámetro exterior y 100 mm de altura, ESTANCA
- 6 Ud.Pate de polipropileno conformado en U, para pozo, de 330x160 mm, sección transversal de D=25 mm, según UNE-EN 1917.
- Piezas especiales
- Fondo recibido en hormigón.
- p.p. Pequeño material y accesorios de montaje
- p.p. Mano de obra de instalación

| Código | Ud | Descripción | Rendimiento | Precio | Importe |
|---|---|---|---|---|---|
| ISPOHOM1CONO | u | Cono DN100-60, h=60cm. | 1 | 95.09 | 95.09 |
| ISPOHOM1SOLHOR | m3 | Hormigón HA-30/B/20/IIb+Qb, fabricado en central, con cemento SR | 0.675 | 94.52 | 63.80 |
| ISPOHOM1SOLTA | m3 | Hormigón HA-30/B/20/IIb+Qb, fabricado en central, con cemento SR | 0.49 | 94.52 | 46.31 |
| ISPOZOHOMB_ | u | anillo 100x100cm de Hormigón | 1 | 130.52 | 130.52 |
| ISPOZOHOMB | u | anillo 100x50cm de Hormigón | 1 | 83.9 | 83.90 |
| ISPOZOJU | u | junta de goma para pozo | 1 | 33.56 | 33.56 |
| ISPOTA600D4 | u | Tapa circular y marco de fundición dúctil de 850 mm de diámetro exterior y 100 mm de altura, ESTANCA | 1 | 150.26 | 150.26 |
| ISPOZOPA | u | Pate de polipropileno conformado en U, para pozo, de 330x160 mm, sección transversal de D=25 mm, según UNE-EN 1917. | 6 | 3.55 | 21.30 |
| MOCAOC | h | Mano de Obra Oficial Calefactor-Clima-Font | 1.977 | 18.8 | 37.17 |
| MOCAPC | h | Mano de Obra Ayudante Calefactor-Clima-Font | 1.977 | 15.65 | 30.94 |
| %ACCTUBPVC1000 | % | Accesorios Canalizaciones Tuberías, Piezas, Soportes, etc | 10 % | 692.85 | 69.29 |
| %MPA0500 | % | Material pequeño auxiliar y accesorios de montaje | 5 % | 762.14 | 38.11 |
|  |  | Total |  |  | 800.25 |

**ISARQHOR60HM100EST** u ARQUETA SIFONICA REGISTRABLE ESTANCA HORMIGÓN CON FONDO 60x60cm Hmedia100
13 u × 445.99 (448.22 con costes indirectos) = 5826.86
Arqueta modular hormigón prefabricado con fondo 60x60cm Hmedia 110cm (55cm - 165cm), con cerco de goma estanca y tapa inox rellenable, totalmente instalada compuesta por:
- 1 Ud. modulo arqueta Hormigón prefabricado con con Fondo 60x60cm h=100
- 1 Ud. Modulo arqueta hormigon prefabricado 60x60 h=100
- 1 Ud. Tapa y marco inox AISI304 70x70 rellenable
- p.p. Pequeño material y accesorios de montaje
- p.p. Mano de obra de instalación

| Código | Ud | Descripción | Rendimiento | Precio | Importe |
|---|---|---|---|---|---|
| ISARQHOR60_HM100 | u | modulo arqueta Hormigón prefabricadocon con Fondo 60x60cm h=100 | 1 | 26.79 | 26.79 |
| ISARQHOR60_AN | u | Modulo arqueta hormigon prefabricado 60x60 h=100 | 1 | 22.99 | 22.99 |
| ISARQTA70_RELL | u | Tapa con marco de 89 mm de altura y una tapa de 70 mm. Fabricadas en acero inoxidable AISI 304 rellenable (material) | 1 | 340.94 | 340.94 |
| MOCAOC | h | Mano de Obra Oficial Calefactor-Clima-Font | 0.988 | 18.8 | 18.57 |
| MOCAPC | h | Mano de Obra Ayudante Calefactor-Clima-Font | 0.988 | 15.65 | 15.46 |
| %MPA0500 | % | Material pequeño auxiliar y accesorios de montaje | 5 % | 424.75 | 21.24 |
|  |  | Total |  |  | 445.99 |

### HS17315PY_05 INSTALACIÓN PROTECCIÓN CONTRAINCENDIOS (05/05/2015)
Importe: 14347.9

**CIBIE25EXT** u BOCA INCENDIO EQUIPADA 25mm CON MÓDULO PARA EXTINTOR
11 u × 500.98 (503.48 con costes indirectos) = 5538.28
Boca Incendio Equipada diámetro 25mm, con manguera de 20mts de longitud, construida según UNE-EN-671-1, de 680x650x180mm, con módulo para extintor con bisagra integral y cerradura, de 650x350x180mm. Unas dimensiones totales de 650x1030x180mm, colocada sobre paramentos, totalmente instalada compuesta de:
- 1Ud. Boca Incendio Equipada diámetro 25mm, con manguera de 20mts de longitud con módulo para extintor
- 1Ud. Etiqueta de señalización fotoluminiscente RD 2267/2004.
- p.p. Accesorios de montaje.
- p.p. Señalización
- p.p. Protocolos de pruebas hidráulicas.
- p.p. Mano de obra de instalación.incluso p.p. protocolos de pruebas hidráulicas.

| Código | Ud | Descripción | Rendimiento | Precio | Importe |
|---|---|---|---|---|---|
| BIE25_ | u | BOCA INCENDIO EQUIPADA 25mm (material) | 1 | 225.64 | 225.64 |
| CAJON4520_ | u | CAJON INOXIDABLE (material) | 1 | 81.79 | 81.79 |
| PREMAR_ | u | PREMARCO EMPOTRAR (material) | 1 | 121 | 121.00 |
| EXTSÑ | u | Etiqueta de señalización fotoluminiscente RD 2267/2004. (material) | 1 | 4.44 | 4.44 |
| MOCAOC | h | Mano de Obra Oficial Calefactor-Clima-Font | 1.977 | 18.8 | 37.17 |
| MOCAPC | h | Mano de Obra Ayudante Calefactor-Clima-Font | 1.977 | 15.65 | 30.94 |
|  |  | Total |  |  | 500.98 |

| Medición | Uds. | Parcial |
|---|---|---|
| PLANTA BAJA | 7 | 7.00 |
| PLANTA 1 | 4 | 4.00 |
| Total |  | 11 |

**TUACSGA40** m TUBERÍA ACERO NEGRO ESTIRADO S.S. UNE-EN 10.255 Ø1½" SISTEMA RANURADO
168.09 m × 28.19 (28.33 con costes indirectos) = 4761.99
Canalización realizada con tubería de acero negro estirado sin soldadura según UNE-EN 10.255:2005 diámetro Ø1½", con sistema ranurado, pintado con dos manos de imprimación anticorrosiva y pintura color rojo de acabado, totalmente instalada compuesta de:
- 1 Ml Tubería acero negro estirado sin soldadura Ø1½"
- Piezas especiales, codos, tes, reducciones, manguitos, etc.
- Soportes Isofónicos c/goma
- Imprimación anticorrosiva y pintura acabado
- p.p. Pequeño material y accesorios de montaje
- p.p. Mano de obra de instalación

| Código | Ud | Descripción | Rendimiento | Precio | Importe |
|---|---|---|---|---|---|
| 0TUACS40 | m | Tubería Acero Negro Estirado sin soldadura 1½" (material) | 1 | 9.45 | 9.45 |
| MOCAOC | h | Mano de Obra Oficial Calefactor-Clima-Font | 0.315 | 18.8 | 5.92 |
| MOCAPC | h | Mano de Obra Ayudante Calefactor-Clima-Font | 0.315 | 15.65 | 4.93 |
| %ACCVAL1500 | % | Accesorios, Piezas especiales, Soportes Valvulería | 15 % | 20.30 | 3.05 |
| %ACCPIN1500 | % | Material de pintura | 15 % | 23.35 | 3.50 |
| %MPA0500 | % | Material pequeño auxiliar y accesorios de montaje | 5 % | 26.85 | 1.34 |
|  |  | Total |  |  | 28.19 |

| Medición | Uds. | Largo | Parcial |
|---|---|---|---|
| PLANTA BAJA | 1 | 1.00 | 1.00 |
|  | 1 | 3.10 | 3.10 |
|  | 1 | 1.00 | 1.00 |
|  | 1 | 3.10 | 3.10 |
|  | 1 | 1.50 | 1.50 |
|  | 1 | 3.10 | 3.10 |
|  | 1 | 14.00 | 14.00 |
|  | 1 | 3.10 | 3.10 |
|  | 1 | 7.00 | 7.00 |
|  | 1 | 3.10 | 3.10 |
|  | 1 | 1.00 | 1.00 |
|  | 1 | 3.10 | 3.10 |
| MONTANTE CANCHA | 1 | 2.74 | 2.74 |
|  | 1 | 0.70 | 0.70 |
|  | 1 | 7.00 | 7.00 |
|  | 1 | 23.00 | 23.00 |
|  | 1 | 1.00 | 1.00 |
| BAJANTE CANCHA | 1 | 5.65 | 5.65 |
| PLANTA 1 | 1 | 1.60 | 1.60 |
|  | 1 | 26.00 | 26.00 |
|  | 1 | 3.10 | 3.10 |
|  | 1 | 1.00 | 1.00 |
|  | 1 | 3.10 | 3.10 |
|  | 1 | 26.00 | 26.00 |
|  | 1 | 3.10 | 3.10 |
| + | 1 | 20.00 | 20.00 |
| Total |  |  | 168.09 |

**TUACSGA50** m TUBERÍA ACERO NEGRO ESTIRADO S.S. UNE-EN 10.255 Ø2" SISTEMA RANURADO
52 m × 37.4 (37.59 con costes indirectos) = 1954.68
Canalización realizada con tubería de acero negro estirado sin soldadura según UNE-EN 10.255:2005 diámetro Ø2", con sistema ranurado, pintado con dos manos de imprimación anticorrosiva y pintura color rojo de acabado, totalmente instalada compuesta de:
- 1 Ml Tubería acero negro estirado sin soldadura Ø2"
- Piezas especiales, codos, tes, reducciones, manguitos, etc.
- Soportes Isofónicos c/goma
- Imprimación anticorrosiva y pintura acabado
- p.p. Pequeño material y accesorios de montaje
- p.p. Mano de obra de instalación

| Código | Ud | Descripción | Rendimiento | Precio | Importe |
|---|---|---|---|---|---|
| 0TUACS50 | m | Tubería Acero Negro Estirado sin Soldadura 2" (material) | 1 | 12.67 | 12.67 |
| MOCAOC | h | Mano de Obra Oficial Calefactor-Clima-Font | 0.414 | 18.8 | 7.78 |
| MOCAPC | h | Mano de Obra Ayudante Calefactor-Clima-Font | 0.414 | 15.65 | 6.48 |
| %ACCVAL1500 | % | Accesorios, Piezas especiales, Soportes Valvulería | 15 % | 26.93 | 4.04 |
| %ACCPIN1500 | % | Material de pintura | 15 % | 30.97 | 4.65 |
| %MPA0500 | % | Material pequeño auxiliar y accesorios de montaje | 5 % | 35.62 | 1.78 |
|  |  | Total |  |  | 37.4 |

| Medición | Uds. | Largo | Parcial |
|---|---|---|---|
| PLANTA BAJA | 1 | 16.00 | 16.00 |
|  | 1 | 27.00 | 27.00 |
| PLANTA 1 | 1 | 9.00 | 9.00 |
| Total |  |  | 52 |

**TUACSGA65** m TUBERÍA ACERO NEGRO ESTIRADO S.S. UNE-EN 10.255 Ø2½" SISTEMA RANURADO
42.95 m × 48.49 (48.73 con costes indirectos) = 2092.95
Canalización realizada con tubería de acero negro estirado sin soldadura según UNE-EN 10.255:2005 diámetro Ø2½", con sistema ranurado, pintado con dos manos de imprimación anticorrosiva y pintura color rojo de acabado, totalmente instalada compuesta de:
- 1 Ml Tubería acero negro estirado sin soldadura Ø2½"
- Piezas especiales, codos, tes, reducciones, manguitos, etc.
- Soportes Isofónicos c/goma
- Imprimación anticorrosiva y pintura acabado
- p.p. Pequeño material y accesorios de montaje
- p.p. Mano de obra de instalación

| Código | Ud | Descripción | Rendimiento | Precio | Importe |
|---|---|---|---|---|---|
| 0TUACS65 | m | Tubería Acero Negro Estirado sin Soldadura 2½" (material) | 1 | 19.11 | 19.11 |
| MOCAOC | h | Mano de Obra Oficial Calefactor-Clima-Font | 0.459 | 18.8 | 8.63 |
| MOCAPC | h | Mano de Obra Ayudante Calefactor-Clima-Font | 0.459 | 15.65 | 7.18 |
| %ACCVAL1500 | % | Accesorios, Piezas especiales, Soportes Valvulería | 15 % | 34.92 | 5.24 |
| %ACCPIN1500 | % | Material de pintura | 15 % | 40.16 | 6.02 |
| %MPA0500 | % | Material pequeño auxiliar y accesorios de montaje | 5 % | 46.18 | 2.31 |
|  |  | Total |  |  | 48.49 |

| Medición | Uds. | Largo | Parcial |
|---|---|---|---|
| PLANTA BAJA | 1 | 4.00 | 4.00 |
|  | 1 | 3.65 | 3.65 |
|  | 1 | 7.30 | 7.30 |
|  | 1 | 19.50 | 19.50 |
|  | 1 | 3.00 | 3.00 |
| MONTANTE A P1 | 1 | 4.50 | 4.50 |
| P1 | 1 | 1.00 | 1.00 |
| Total |  |  | 42.95 |

### HS17315PY_07 GESTIÓN Y TRAMITACIÓN (05/05/2015)
Importe: 2289.88

**TRAIFC** u TRAMITACIÓN DOCUMENTACIÓN INSTALACIÓN FONTANERÍA (22/09/2017)
1 u × 710.3 (713.85 con costes indirectos) = 713.85
Documentación AS-BUILT para usuario de la instalación totalmente tramitada compuesta de:
- Ud. Documentación AS-BUILT para usuario de la instalación máquinas originales
- Ud. Planos AS-BUILT para usuario de la instalación en formato dwg
- Ud. Libro instrucciones usuario en formato pdf
- Se entregarán a la dirección facultativa
- Entrega en industria y organismos oficiales
- Pago de tasas en organismos oficiales

| Código | Ud | Descripción | Rendimiento | Precio | Importe |
|---|---|---|---|---|---|
| ASBUILTAC | u | Documentación AS-BUILT para usuario de la instalación colectiva (material) | 1 | 710.3 | 710.30 |
|  |  | Total |  |  | 710.3 |

| Medición | Uds. | Parcial |
|---|---|---|
| INSTALACIÓN | 1 | 1.00 |
| Total |  | 1 |

**TGENRA** u TRAMITACIÓN DOCUMENTACIÓN INSTALACIÓN SANEAMIENTO GENERAL (22/09/2017)
1 u × 710.3 (713.85 con costes indirectos) = 713.85
Documentación AS-BUILT para usuario de la instalación totalmente tramitada compuesta de:
- Ud. Documentación AS-BUILT para usuario de la instalación máquinas originales
- Ud. Planos AS-BUILT para usuario de la instalación en formato dwg
- Ud. Libro instrucciones usuario en formato pdf
- Se entregarán a la dirección facultativa
- Entrega en industria y organismos oficiales
- Pago de tasas en organismos oficiales

| Código | Ud | Descripción | Rendimiento | Precio | Importe |
|---|---|---|---|---|---|
| ASBUILTAL | u | Documentación AS-BUILT para usuario de la instalación (material) | 1 | 710.3 | 710.30 |
|  |  | Total |  |  | 710.3 |

| Medición | Uds. | Parcial |
|---|---|---|
| INSTALACIÓN | 1 | 1.00 |
| Total |  | 1 |

**TRAPCI** u TRAMITACIÓN DOCUMENTACIÓN INSTALACIÓN PCI (22/09/2017)
1 u × 443.48 (445.7 con costes indirectos) = 445.70
Documentación AS-BUILT para usuario de la instalación totalmente tramitada compuesta de:
- Ud. Documentación AS-BUILT para usuario de la instalación máquinas originales
- Ud. Planos AS-BUILT para usuario de la instalación en formato dwg
- Ud. Libro instrucciones usuario en formato pdf
- Protocolos PCI
- Se entregarán a la dirección facultativa
- Entrega en industria y organismos oficiales
- Pago de tasas en organismos oficiales

| Código | Ud | Descripción | Rendimiento | Precio | Importe |
|---|---|---|---|---|---|
| TRADOIFISPCI_ | u | Certificado Final de Obra Fontanería, Saneamiento e Incendios (material) | 1 | 443.48 | 443.48 |
|  |  | Total |  |  | 443.48 |

| Medición | Uds. | Parcial |
|---|---|---|
| INSTALACIÓN | 1 | 1.00 |
| Total |  | 1 |

**GTSIH** u SEÑALIZACIÓN INSTALACIÓN HIDRÁULICA
1 u × 414.41 (416.48 con costes indirectos) = 416.48
Señalización instalación hidráulica y disposición de plano de esquema de principio hidráulico en sala, totalmente colocada compuesta de:
- Marcado circuitos
- Señalización sentido de flujo de fluído en canalizaciones
- Marcado elementos valvulería
- Señalización de bombas circuladoras
- Realización de plano esquema de principio y colocación en pared
- p.p. Mano de obra de instalación
- p.p. Pequeño material auxiliar

| Código | Ud | Descripción | Rendimiento | Precio | Importe |
|---|---|---|---|---|---|
| OCCNHI_ | u | SEÑALIZACIÓN INSTALACIÓN HIDRÁULICA (material) | 1 | 207.2 | 207.20 |
| OCCÑEP_ | u | Realización esquema de principio de la instalación (material) | 1 | 71.03 | 71.03 |
| MOCAOC | h | Mano de Obra Oficial Calefactor-Clima-Font | 3.953 | 18.8 | 74.32 |
| MOCAPC | h | Mano de Obra Ayudante Calefactor-Clima-Font | 3.953 | 15.65 | 61.86 |
|  |  | Total |  |  | 414.41 |

| Medición | Uds. | Parcial |
|---|---|---|
| INSTALACIÓN | 1 | 1.00 |
| Total |  | 1 |

## 30_ASCENSOR INSTALACIÓN DE ASCENSOR (11/01/2014)
Importe: 12825.09

**E25TA090** ud ASCENSOR 2 PARAD.1 EMBARQUE 8 PERS. (01/01/2010)
1 ud × 12761.28 (12825.09 con costes indirectos) = 12825.09
Suministro e instalación de ascensor Orona O3G_2010, o similar. MRLG: Soluciones sin sala de máquinas (MRL) y accionamiento directo (Gearless), de 8 personas (630 Kg.) con 2 paradas, 2 accesos, 1 Embarque y maniobra Selectiva en Bajada Simplex. Grupo tractor para tracción por adherencia, máquina sin reductor, de imanes permanentes, variador de frecuencia y control de lazo cerrado. Pack Reference PR3 con pared de fondo en recubrimiento neocompact liso nc09 , pared lateral con botonera recubrimiento neocompact texturas nc18 y pared lateral sin botonera recubrimiento neocompact liso nc09 y , suelo de monopieza cerámica, botonera en Acero Inoxidable, Iluminación eficiente con apagado automático UP37 Focos Led, embocaduras y frentes en Acero Inox.(Base) y zócalos en aluminio. En cabina, panel de mandos con pulsadores O3G Series circular con Braille que son resistentes al agua (IPX3, según EN 60529) y superan íntegramente los ensayos de impacto y fuego definidos en la norma EN81_71 de Ascensores Resistentes al vandalismo (categoría 1). Señalización de cabina con indicador de posición Matriz de Puntos , indicador luminoso y acústico de sobrecarga y sistema de comunicación bidireccional de atención 24 horas vía red telefónica. Puerta de cabina Telescópica 2 Hojas en Acero Inox.(Base) de 900 mm x 2000 mm Cortina fotoeléctrica . En piso, flechas direccionales, con flechas direccionales en resto de plantas, con botonera en pared y pulsadores O3G Series circular que son resistentes al agua (IPX3, según EN 60529) y superan íntegramente los ensayos de impacto y fuego definidos en la norma EN81_71 de Ascensores Resistentes al vandalismo (categoría 1). 2 puertas de piso Telescópica en Chapa de 900 mm x 2000 mm resitencia al fuego EN81_58 EN81/58 (E120). Instalado y puesto en marcha según normativa europea de aparatos elevadores.

| Código | Ud | Descripción | Rendimiento | Precio | Importe |
|---|---|---|---|---|---|
| P24AE090 | ud | Ascensor 2 Paradas, 1 Embarque. 8 pers.sect.público (material) | 1 | 12761.28 | 12761.28 |
|  |  | Total |  |  | 12761.28 |

Claves: maximo, telescopico, acero, inoxidable, piso, granito, pasamano, espejo, rodapie, placa, persona, color, madero, lamina, pared, carga, velocidad, calidad, ajustar, natural, adherencia, prueba, automatico, botonera, maniobra, simple, puerta, ascensor, cabina, electrico

## 34_URBAN URBANIZACIÓN EXTERIOR (20/05/2017)
Importe: 84059.08

**E33PDM020** m2 LEVANTADO A MAQ.FIRME HORM.
50 m2 × 4.84 (4.86 con costes indirectos) = 243.00
Levantado por medios mecánicos de firmes de hormigón, zonas adoquinadas, enlosadas o embaldosadas, incluso zonas armadas con mallazo, p.p. de zonas con cenefas de piedra, escaleras, bordillos, etc. Realizado con compresor, incluso limpieza y retirada de escombros a pie de carga, sin transporte a vertedero y con p.p. de anulación, levantado y retirada de instalaciones a renovar, medidas de protección de las instalaciones a conservar -sin producir alteración alguna en las mismas y adoptando las medidas de seguridad e indicaciones de las compañías suministradoras-, y medios auxiliares. Incluye p.p. de zonas ejecutadas a mano y corte perimetral en zonas a conservar.

| Código | Ud | Descripción | Rendimiento | Precio | Importe |
|---|---|---|---|---|---|
| O01OA070 | h. | Peón ordinario | 0.038 | 15.22 | 0.58 |
| M01ME020 | h. | Retro-pala con martillo romp. (maquinaria) | 0.1 | 42.62 | 4.26 |
|  |  | Total |  |  | 4.84 |

**E02CMA010b** m3 EXCAVACIÓN VACIADO A MÁQUINA TERRENOS FLOJOS O MEDIOS
1116.25 m3 × 1.99 (2 con costes indirectos) = 2232.50
Excavación a cielo abierto en vaciado de hasta 2 m de profundidad en terrenos flojos o medios, por medios mecánicos, con extracción de tierras sobre camión. Según CTE-DB-SE-C y NTE-ADV. I/ p.p. de ejecución de zanjas de instalaciones nuevas, retirada de instalaciones antiguas, vegetación, con eliminación de tocones, restos de elementos constructivos, pistas de petanca, etc. y de medios auxiliares. Con separación de restos pétreos de las tierras.

| Código | Ud | Descripción | Rendimiento | Precio | Importe |
|---|---|---|---|---|---|
| O01OA070 | h. | Peón ordinario | 0.01 | 15.22 | 0.15 |
| M05RN020 | h. | Retrocargadora neumáticos 75 CV | 0.03 | 31.83 | 0.95 |
| M07CB030 | h. | Camión basculante 6x4 20 t. | 0.03 | 29.65 | 0.89 |
|  |  | Total |  |  | 1.99 |

Claves: disgregado, excavacion, vaciado, maquina, auxiliar, acopiar, abierto, cielo, mecanico, extraccion, tierra, interior, terreno, medio, camion

| Medición | Uds. | Largo | Alto | Parcial |
|---|---|---|---|---|
|  | 1 | 2240.00 | 0.35 | 784.00 |
|  | 1 | 365.00 | 1.50 | 547.50 |
|  | -1 | 615.00 | 0.35 | -215.25 |
| Total |  |  |  | 1116.25 |

**E02PM020** m3 EXC.ZAPATAS A MÁQUINA T.FLOJOS Y COMPACTOS
47.76 m3 × 5.52 (5.55 con costes indirectos) = 265.07

| Medición | Uds. | Largo | Ancho | Alto | Parcial |
|---|---|---|---|---|---|
| ZAPATA MURO PORCHE | 1 | 5.00 | 3.70 | 0.45 | 8.33 |
|  | 1 | 1.00 | 2.40 | 0.45 | 1.08 |
|  | 1 | 1.00 | 2.30 | 0.45 | 1.04 |
|  | 1 | 1.00 | 2.20 | 0.45 | 0.99 |
|  | 1 | 1.00 | 2.00 | 0.45 | 0.90 |
|  | 1 | 1.00 | 1.30 | 0.45 | 0.59 |
|  | 1 | 1.00 | 54.00 | 0.54 | 29.16 |
|  | 1 | 1.00 | 5.60 | 0.54 | 3.02 |
|  | 1 | 1.00 | 4.90 | 0.54 | 2.65 |
| Total |  |  |  |  | 47.76 |

**E02RV020** m2 REFINADO MAN.VACIADOS T.MEDIOS
83.88 m2 × 2.25 (2.26 con costes indirectos) = 189.57

| Medición | Uds. | Largo | Ancho | Alto | Parcial |
|---|---|---|---|---|---|
| ZAPATA MURO PORCHE | 1 | 5.00 | 3.70 | 0.90 | 16.65 |
|  | 1 | 1.00 | 2.40 | 0.90 | 2.16 |
|  | 1 | 1.00 | 2.30 | 0.90 | 2.07 |
|  | 1 | 1.00 | 2.20 | 0.90 | 1.98 |
|  | 1 | 1.00 | 2.00 | 0.90 | 1.80 |
|  | 1 | 1.00 | 1.30 | 0.90 | 1.17 |
|  | 1 | 1.00 | 54.00 | 0.90 | 48.60 |
|  | 1 | 1.00 | 5.60 | 0.90 | 5.04 |
|  | 1 | 1.00 | 4.90 | 0.90 | 4.41 |
| Total |  |  |  |  | 83.88 |

**E04CMG010** m3 HORMIGÓN LIMPIEZA HM-20/P/20/I CIM.V.GRÚA
8.4 m3 × 45.73 (45.96 con costes indirectos) = 386.06

| Medición | Uds. | Largo | Ancho | Alto | Parcial |
|---|---|---|---|---|---|
| ZAPATA MURO PORCHE | 5 | 3.70 | 0.90 | 0.10 | 1.67 |
|  | 1 | 2.40 | 0.90 | 0.10 | 0.22 |
|  | 1 | 2.30 | 0.90 | 0.10 | 0.21 |
|  | 1 | 2.20 | 0.90 | 0.10 | 0.20 |
|  | 1 | 2.00 | 0.90 | 0.10 | 0.18 |
|  | 1 | 1.30 | 0.90 | 0.10 | 0.12 |
|  | 1 | 54.00 | 0.90 | 0.10 | 4.86 |
|  | 1 | 5.60 | 0.90 | 0.10 | 0.50 |
|  | 1 | 4.90 | 0.90 | 0.10 | 0.44 |
| Total |  |  |  |  | 8.4 |

**E04LA060** m3 H.ARM. HA-25/B/20/IIa CIMENT
39.36 m3 × 88.94 (89.38 con costes indirectos) = 3518.00

| Medición | Uds. | Largo | Ancho | Alto | Parcial |
|---|---|---|---|---|---|
| ZAPATA MURO PORCHE | 5 | 3.70 | 0.90 | 0.40 | 6.66 |
|  | 1 | 2.40 | 0.90 | 0.40 | 0.86 |
|  | 1 | 2.30 | 0.90 | 0.40 | 0.83 |
|  | 1 | 2.20 | 0.90 | 0.40 | 0.79 |
|  | 1 | 2.00 | 0.90 | 0.40 | 0.72 |
|  | 1 | 1.30 | 0.90 | 0.40 | 0.47 |
|  | 1 | 54.00 | 0.90 | 0.50 | 24.30 |
|  | 1 | 5.60 | 0.90 | 0.50 | 2.52 |
|  | 1 | 4.90 | 0.90 | 0.50 | 2.21 |
| Total |  |  |  |  | 39.36 |

**E04CIMURO30** m3 HORMIGÓN HA-25/B/20/IIa 2 CARAS 0,30m V.GRÚA EN MURO (02/01/2016)
52.41 m3 × 176.82 (177.7 con costes indirectos) = 9313.26
Hormigón armado HA-25/B/20/IIa, elaborado en central, en muro de 30 cm de espesor, i/armadura acero B500S según planos, encofrado y desencofrado con paneles metálicos de 2,70x2,40 m a dos caras vistas, vertido, encofrado y desencofrado con grúa, vibrado y colocado. I/ p.p berenjenos en aristas vistas. Según normas NTE-CCM, EHE-08 y CTE-SE-C. Componentes del hormigón y acero con marcado CE y DdP (Declaración de prestaciones) según Reglamento (UE) 305/2011.

| Código | Ud | Descripción | Rendimiento | Precio | Importe |
|---|---|---|---|---|---|
| E04MEF020 | m2 | ENCOFRADO EN MUROS 2 CARAS | 3.333 | 29.18 | 97.26 |
| E04LM010 | m3 | HORM. HA-25/B/20/IIa CIMENTACIÓN | 1.05 | 55.16 | 57.92 |
| E04AB020 | kg | ACERO CORRUGADO B 500 S | 30 | 0.71 | 21.30 |
| M13EA430 | m | Tubo PVC diametro 22/26 | 0.617 | 0.55 | 0.34 |
|  |  | Total |  |  | 176.82 |

Claves: panel, metal, vibracion, vertedero, marco, hormigon, encofrar, central, elaboracion, muro, grua, cara, colocacion, norma, componente, acero, circulo, desencofrante, armadura

| Medición | Uds. | Largo | Ancho | Alto | Parcial |
|---|---|---|---|---|---|
| Porche M3 | 1 | 54.50 | 0.30 | 2.70 | 44.15 |
|  | 2 | 5.10 | 0.30 | 2.70 | 8.26 |
| Total |  |  |  |  | 52.41 |

**E04CIMURO40** m3 HORMIGÓN HA-25/B/20/IIa 2 CARAS 0,40m V.GRÚA EN MURO (02/01/2016)
21.63 m3 × 152.51 (153.27 con costes indirectos) = 3315.23
Hormigón armado HA-25/B/20/IIa, elaborado en central, en muro de 40 cm de espesor, i/armadura acero B500S según planos, encofrado y desencofrado con paneles metálicos de 2,70x2,40 m a dos caras vistas, vertido, encofrado y desencofrado con grúa, vibrado y colocado, I/ p.p berenjenos en aristas vistas y tramos curvos. Según normas NTE-CCM, EHE-08 y CTE-SE-C. Componentes del hormigón y acero con marcado CE y DdP (Declaración de prestaciones) según Reglamento (UE) 305/2011.

| Código | Ud | Descripción | Rendimiento | Precio | Importe |
|---|---|---|---|---|---|
| E04MEF020 | m2 | ENCOFRADO EN MUROS 2 CARAS | 2.5 | 29.18 | 72.95 |
| E04LM010 | m3 | HORM. HA-25/B/20/IIa CIMENTACIÓN | 1.05 | 55.16 | 57.92 |
| E04AB020 | kg | ACERO CORRUGADO B 500 S | 30 | 0.71 | 21.30 |
| M13EA430 | m | Tubo PVC diametro 22/26 | 0.617 | 0.55 | 0.34 |
|  |  | Total |  |  | 152.51 |

Claves: panel, metal, vibracion, vertedero, marco, hormigon, encofrar, central, elaboracion, muro, grua, cara, colocacion, norma, componente, acero, circulo, desencofrante, armadura

| Medición | Uds. | Largo | Ancho | Alto | Parcial |
|---|---|---|---|---|---|
| Porche M2 | 1 | 27.00 | 0.40 | 1.70 | 18.36 |
|  | 1 | 1.85 | 0.40 | 2.35 | 1.74 |
|  | 1 | 2.25 | 0.40 | 1.70 | 1.53 |
| Total |  |  |  |  | 21.63 |

**E02SB010** m3 RELLENO/APISONADO CIELO ABIERTO MECÁNICO ÁRIDO RECICLADO 0/6
120 m3 × 15.96 (16.04 con costes indirectos) = 1924.80
Relleno, extendido y apisonado de arido reciclado a cielo abierto por medios mecánicos, en tongadas de 30 cm de espesor, hasta conseguir un grado de compactación del 95% del proctor normal, incluido regado de las mismas, refino de taludes y con parte proporcional de medios auxiliares, considerando el producto reciclado 0/6 a pie de tajo. Según CTE-DB-SE-C.

| Código | Ud | Descripción | Rendimiento | Precio | Importe |
|---|---|---|---|---|---|
| O01OA070 | h. | Peón ordinario | 0.084 | 15.22 | 1.28 |
| P01AR010 | t | Arena de miga reciclada (material) | 1.7 | 4.82 | 8.19 |
| M08NM020 | h | Motoniveladora de 200 cv (maquinaria) | 0.015 | 71.16 | 1.07 |
| M08RN050 | h | Rodillo compactador mixto 18 t a=222 cm (maquinaria) | 0.085 | 56.34 | 4.79 |
| M08CA110 | h. | Cisterna agua s/camión 10.000 l. (maquinaria) | 0.02 | 31.26 | 0.63 |
|  |  | Total |  |  | 15.96 |

Claves: medio, abierto, compacto, apisonado, relleno, mecanico, cielo, proctor, riego, refino, graduacion, tajo, pie, produccion, auxiliar, talud

| Medición | Uds. | Largo | Ancho | Alto | Parcial |
|---|---|---|---|---|---|
| Trasdosado muro porche | 1 | 60.00 | 1.00 | 2.00 | 120.00 |
| Total |  |  |  |  | 120 |

**U13PH001** m2 FORMACIÓN CÉSPED NATURAL RÚSTICO<1000 m2
240 m2 × 14.07 (14.14 con costes indirectos) = 3393.60
Formación de césped tipo pradera natural rústico, por siembra de una mezcla de Festuca arundinacea al 70% y Ray-grass al 30 %, en superficies hasta 1000 m2, comprendiendo el desbroce, perfilado y fresado del terreno, distribución de fertilizante complejo NPK-Mg-M.O., pase de motocultor a los 10 cm. superficiales, perfilado definitivo, pase de rulo y preparación para la siembra, siembra de la mezcla indicada a razón de 30 gr/m2. y primer riego. Incluso aporte de capa de tierra vegetal de 30 cms. de espesor.

| Código | Ud | Descripción | Rendimiento | Precio | Importe |
|---|---|---|---|---|---|
| O01OB270 | h | Oficial 1ª jardinería (mano de obra; 02/01/2016) | 0.394 | 18.8 | 7.41 |
| O01OB280 | h | Peón jardinería (mano de obra; 02/01/2016) | 0.394 | 15.22 | 6.00 |
| M10PN010 | h | Motoazada normal (maquinaria) | 0.03 | 3.95 | 0.12 |
| M10MR030 | h | Rodillo auto.90 cm 1 kg/cm.gene (maquinaria) | 0.008 | 10.87 | 0.09 |
| P28DF060 | kg | Fertilizante complejo césped NPK-Mg (material) | 0.1 | 2 | 0.20 |
| P28MP100 | kg | Mezcla sem.césped tipo natural (material) | 0.03 | 4.93 | 0.15 |
| P28DA100 | m3 | Mantillo limpio cribado (material) | 0.005 | 19.77 | 0.10 |
|  |  | Total |  |  | 14.07 |

Claves: mezcla, desbroce, natural, cesped, rustico, siembra, terreno, distribucion, complejo, preparacion, perfil, riego, superficie

| Medición | Uds. | Largo | Ancho | Parcial |
|---|---|---|---|---|
|  | 1 | 60.00 | 4.00 | 240.00 |
| Total |  |  |  | 240 |

**E04SE010** m3 ENCACHADO PIEDRA 40/80
544 m3 × 19.89 (19.99 con costes indirectos) = 10874.56

| Medición | Uds. | Largo | Alto | Parcial |
|---|---|---|---|---|
|  | 1 | 2240.00 | 0.20 | 448.00 |
|  | 1 | 365.00 | 0.60 | 219.00 |
|  | -1 | 615.00 | 0.20 | -123.00 |
| Total |  |  |  | 544 |

**E34CPH052b** m2 SOLERA HP-40 COLOR, DENUDADO, E=18cm.ARMA.#15x15x8
1990 m2 × 21.1 (21.21 con costes indirectos) = 42207.90
Pavimento de hormigón HP-40 Kp/cm2. de resistencia característica a la flexotracción, con 18 cms. de espesor medio, coloreado en masa con Pigmentos colorantes de óxidos de hierro (Fe2O3), incluso selección de árido rodado para obtener tonalidades indicadas por d.f., extendido, regleado, vibrado, curado, armado con mallazo 15x15x8, acabado de árido visto mediante procedimiento de denudado y p.p. nivelación, ajustes a accesos, ejecución de rampas, de escalones, de ranurado bajo salientes en fachada y en una franja de 50 cms. adicional, encofrados con berenjenos, juntas de retracción, junta perimetral poliestireno extruido, etc. Se presentarán muestras del árido antes de su ejecución.

| Código | Ud | Descripción | Rendimiento | Precio | Importe |
|---|---|---|---|---|---|
| O01OA030 | h. | Oficial primera | 0.095 | 18.8 | 1.79 |
| O01OA070 | h. | Peón ordinario | 0.095 | 15.22 | 1.45 |
| E04SE09S | m3 | HORMIGÓN HP-40 EN SOLERA | 0.19 | 59.83 | 11.37 |
| E04AM0608 | m2 | MALLA 15x15 cm D=8 mm | 1.05 | 1.8 | 1.89 |
| P01ES050 | m3 | Madera pino encofrar 26 mm. (material) | 0.01 | 126.02 | 1.26 |
| E04aridos | m2 | Incremento selección áridos. (material) | 1 | 0.74 | 0.74 |
| P05TWI010 | kg | Pigmento hormigón colorantes de óxidos de hierro (Fe2O3) (material) | 1.5 | 1.73 | 2.60 |
|  |  | Total |  |  | 21.1 |

| Medición | Uds. | Largo | Parcial |
|---|---|---|---|
|  | 1 | 365.00 | 365.00 |
|  | 1 | 2240.00 | 2240.00 |
|  | -1 | 615.00 | -615.00 |
| Total |  |  | 1990 |

**U18Z075** m VALLADO CON ENREJADO METÁLICO
11.4 m × 12.32 (12.38 con costes indirectos) = 141.13
Vallado con enrejado metálico a base de malla plastificada simple torsión ST/40-14, postes de tubo de acero plastificado de 50 mm de diámetro y tornapuntas del mismo material, i/tensores cincados, cordones, ataduras, grupillas, anclaje de los postes y montaje de la malla.

| Código | Ud | Descripción | Rendimiento | Precio | Importe |
|---|---|---|---|---|---|
| O01OA040 | h. | Oficial segunda | 0.244 | 16.4 | 4.00 |
| O01OA070 | h. | Peón ordinario | 0.244 | 15.22 | 3.71 |
| P01RZ300 | m2 | Malla plastificada ST/40-14 (material) | 1.5 | 1.64 | 2.46 |
| P01RZ310 | m | Poste plastificado D=50 mm (material) | 0.4 | 5.37 | 2.15 |
|  |  | Total |  |  | 12.32 |

Claves: base, torsion, simple, galvanizar, malla, tubo, acero, montaje, anclaje, cordon, zinc, tornapunta, material, caliente, poste, metal, valla, diametro, enrejado

| Medición | Uds. | Largo | Parcial |
|---|---|---|---|
| Cierre parcela CEIP | 1 | 5.20 | 5.20 |
|  | 1 | 6.20 | 6.20 |
| Total |  |  | 11.4 |

**E03M010S** ud ACOMETIDA RED GRAL.SANEAMIENTO
2 ud × 1630.17 (1638.32 con costes indirectos) = 3276.64
Acometida de saneamiento a la red general municipal, formada por: rotura del pavimento con compresor, excavación manual de zanjas de saneamiento en terrenos de consistencia dura, colocación de tubería (incluida en capítulo instalaciones), tapado posterior de la acometida y reposición del pavimento, y con p.p. de medios auxiliares.

| Código | Ud | Descripción | Rendimiento | Precio | Importe |
|---|---|---|---|---|---|
| O01OA040 | h. | Oficial segunda | 0.988 | 16.4 | 16.20 |
| O01OA060 | h. | Peón especializado | 1.977 | 15.45 | 30.54 |
| M06CM010 | h. | Compre.port.diesel m.p. 2 m3/min 7 bar (maquinaria) | 1.2 | 2.34 | 2.81 |
| M06MI010 | h. | Martillo manual picador neumático 9 kg (maquinaria) | 1.2 | 2.85 | 3.42 |
| E02ES020 | m3 | EXC.ZANJA SANEAM. T.DURO A MANO | 20 | 55.12 | 1102.40 |
| U04VCH155 | m2 | PAV.HORM.DESACTIV.A.RODADO e=15 cm. | 20 | 23.74 | 474.80 |
|  |  | Total |  |  | 1630.17 |

Claves: tuberia, duro, red, tapa, compresor, consistencia, terreno, zanja, manual, excavacion, pavimentacion, rotura, maximo, saneamiento, colocacion, goma, diametro, medio, acometida, junta, pozo, auxiliar, campana, enchufe, masa, hormigon, punto, interior

**E03M010A** ud ACOMETIDA RED AGUA POTABLE
1 ud × 1603.67 (1611.69 con costes indirectos) = 1611.69
Acometida a la red general municipal de agua potable, formada por: rotura del pavimento con compresor, excavación manual de zanjas en terrenos de consistencia dura, colocación de tubería (incluida en capítulo instalaciones), tapado posterior de la acometida y reposición del pavimento, con recuperación y reposición de adoquinado y con p.p. de medios auxiliares.

| Código | Ud | Descripción | Rendimiento | Precio | Importe |
|---|---|---|---|---|---|
| O01OA040 | h. | Oficial segunda | 0.494 | 16.4 | 8.10 |
| O01OA060 | h. | Peón especializado | 0.988 | 15.45 | 15.26 |
| M06CM010 | h. | Compre.port.diesel m.p. 2 m3/min 7 bar | 0.6 | 2.34 | 1.40 |
| M06MI010 | h. | Martillo manual picador neumático 9 kg | 0.6 | 2.85 | 1.71 |
| E02ES020 | m3 | EXC.ZANJA SANEAM. T.DURO A MANO | 20 | 55.12 | 1102.40 |
| U04VCH155 | m2 | PAV.HORM.DESACTIV.A.RODADO e=15 cm. | 20 | 23.74 | 474.80 |
|  |  | Total |  |  | 1603.67 |

**E03M010G** ud ACOMETIDA RED GAS NATURAL
1 ud × 1160.27 (1166.07 con costes indirectos) = 1166.07
Acometida a la red de gas naturall, formada por: rotura del pavimento con compresor, excavación manual de zanja en terrenos de consistencia dura, colocación de tubería (incluida en capítulo instalaciones), tapado posterior de la acometida, según normas de la compañía suministradora, y reposición del pavimento, con recuperación y reposición de adoquinado y con p.p. de medios auxiliares.

| Código | Ud | Descripción | Rendimiento | Precio | Importe |
|---|---|---|---|---|---|
| O01OA040 | h. | Oficial segunda | 0.988 | 16.4 | 16.20 |
| O01OA060 | h. | Peón especializado | 1.977 | 15.45 | 30.54 |
| M06CM010 | h. | Compre.port.diesel m.p. 2 m3/min 7 bar | 1.2 | 2.34 | 2.81 |
| M06MI010 | h. | Martillo manual picador neumático 9 kg | 1.2 | 2.85 | 3.42 |
| E02EM030 | m3 | EXC.ZANJA A MÁQUINA T. COMPACTO | 30 | 13.17 | 395.10 |
| U04VCH155 | m2 | PAV.HORM.DESACTIV.A.RODADO e=15 cm. | 30 | 23.74 | 712.20 |
|  |  | Total |  |  | 1160.27 |

## 40_GESTRESID GESTIÓN DE RESIDUOS (11/01/2014)
Importe: 32979.47

**E02TT040** m3 CARGA Y TRANSP. CARGA MEC. TIERRA (01/01/2010)
3469.56 m3 × 7.12 (7.16 con costes indirectos) = 24842.05
Carga y transporte de tierras al vertedero, con camión bañera basculante cargado a máquina. Medida dimensión teórica del elemento o excavación.

| Código | Ud | Descripción | Rendimiento | Precio | Importe |
|---|---|---|---|---|---|
| M05EN030 | h. | Excav.hidráulica neumáticos 100 CV | 0.03 | 39.53 | 1.19 |
| M07CB030 | h. | Camión basculante 6x4 20 t. | 0.2 | 29.65 | 5.93 |
|  |  | Total |  |  | 7.12 |

Claves: camion, bañera, carga, mecanico, transporte, vertedero, auxiliar, basculante, maquina, medio, tierra

| Medición | Uds. | Largo | Ancho | Parcial |
|---|---|---|---|---|
| Excav. general | 1 | 1954.02 | 0.90 | 1758.62 |
| Excav. Zapatas | 1 | 287.16 |  | 287.16 |
| Refinado | 1 | 499.21 | 0.05 | 24.96 |
| Urbanización exterior |  |  |  |  |
| Excavación general | 1 | 1331.50 | 0.90 | 1198.35 |
| Refino general | 1 | 2605.00 | 0.05 | 130.25 |
| Excavación zapatas | 1 | 64.54 |  | 64.54 |
| Refino zapatas | 1 | 113.51 | 0.05 | 5.68 |
| Total |  |  |  | 3469.56 |

**E01DTW020** m3 CARGA Y TRANSP. <20km.CARGA MEC. ESCOMBRO (01/01/2010)
412.65 m3 × 7.12 (7.16 con costes indirectos) = 2954.57
Carga y transporte de escombros al vertedero, en camiones basculantes de hasta 20 t. de peso, cargados con pala cargadora. Medida dimensión teórica del elemento o excavación.

| Código | Ud | Descripción | Rendimiento | Precio | Importe |
|---|---|---|---|---|---|
| M05PN030 | h. | Pala cargadora neumáticos 200 CV/3,7m3 (maquinaria) | 0.03 | 39.53 | 1.19 |
| M07CB030 | h. | Camión basculante 6x4 20 t. | 0.2 | 29.65 | 5.93 |
|  |  | Total |  |  | 7.12 |

Claves: camion, vertedero, basculante, carga, transporte, pala, cargador, escombro, proteccion, colectivo, peso

| Medición | Uds. | Largo | Ancho | Parcial |
|---|---|---|---|---|
| Muro base vallado colegio | 1 | 31.50 |  | 31.50 |
| Valla colegio | 1 | 105.00 | 0.10 | 10.50 |
| Valla Campo fútbol tierra | 1 | 214.00 | 0.15 | 32.10 |
| Excavación general | 1 | 1954.02 | 0.10 | 195.40 |
| Urbanización exterior |  |  |  |  |
| Levantado de pavimentos | 1 | 50.00 | 0.20 | 10.00 |
| Excavación general | 1 | 1331.50 | 0.10 | 133.15 |
| Total |  |  |  | 412.65 |

**G01CANTIERRA** M3 CANON VERTIDO TIERRAS A VERTEDERO (17/01/2014)
3469.56 M3 × 0.49 (0.49 con costes indirectos) = 1700.08
Canon de vertido de tierras a vertedero.

| Código | Ud | Descripción | Rendimiento | Precio | Importe |
|---|---|---|---|---|---|
| M07N060 | m3 | Canon de desbroce a vertedero tierras (maquinaria) | 1 | 0.49 | 0.49 |
|  |  | Total |  |  | 0.49 |

| Medición | Uds. | Largo | Ancho | Parcial |
|---|---|---|---|---|
| Excav. general | 1 | 1954.02 | 0.90 | 1758.62 |
| Excav. Zapatas | 1 | 287.16 |  | 287.16 |
| Refinado | 1 | 499.21 | 0.05 | 24.96 |
| Urbanización exterior |  |  |  |  |
| Excavación general | 1 | 1331.50 | 0.90 | 1198.35 |
| Refino general | 1 | 2605.00 | 0.05 | 130.25 |
| Excavación zapatas | 1 | 64.54 |  | 64.54 |
| Refino zapatas | 1 | 113.51 | 0.05 | 5.68 |
| Total |  |  |  | 3469.56 |

**G01CANESCOM** M3 CANON VERTIDO ESCOMBROS A VERTEDERO (17/01/2014)
412.65 M3 × 8.4 (8.44 con costes indirectos) = 3482.77
Canon de vertido de escombros a vertedero.

| Código | Ud | Descripción | Rendimiento | Precio | Importe |
|---|---|---|---|---|---|
| M07N060b | m3 | Canon de desbroce a vertedero escombros (maquinaria) | 1 | 8.4 | 8.40 |
|  |  | Total |  |  | 8.4 |

| Medición | Uds. | Largo | Ancho | Parcial |
|---|---|---|---|---|
| Muro base vallado colegio | 1 | 31.50 |  | 31.50 |
| Valla colegio | 1 | 105.00 | 0.10 | 10.50 |
| Valla Campo fútbol tierra | 1 | 214.00 | 0.15 | 32.10 |
| Excavación general | 1 | 1954.02 | 0.10 | 195.40 |
| Urbanización exterior |  |  |  |  |
| Levantado de pavimentos | 1 | 50.00 | 0.20 | 10.00 |
| Excavación general | 1 | 1331.50 | 0.10 | 133.15 |
| Total |  |  |  | 412.65 |

## 41_SEGSALUD MEDIDAS DE SEGURIDAD Y SALUD (10/11/2000)
Importe: 25002.69

### 41A_SS_INST INSTALACIONES BIENESTAR Y FORMACIÓN (21/01/2014)
Importe: 2988.43

**E28BM110A** ud BOTIQUÍN DE URGENCIA
4 ud × 76.93 (77.31 con costes indirectos) = 309.24
Botiquín de urgencia para obra fabricado en chapa de acero, pintado al horno con tratamiento anticorrosivo y serigrafía de cruz. Color blanco, con contenidos mínimos obligatorios, colocado y con p.p. de reposiciones.

| Código | Ud | Descripción | Rendimiento | Precio | Importe |
|---|---|---|---|---|---|
| O01OA070 | h. | Peón ordinario | 0.099 | 15.22 | 1.51 |
| P31BM110 | ud | Botiquín de urgencias (material) | 1 | 23 | 23.00 |
| P31BM120 | ud | Reposición de botiquín (material) | 1 | 52.42 | 52.42 |
|  |  | Total |  |  | 76.93 |

Claves: pintura, horno, chapa, anticorrosivo, acero, blanco, cruz, contenedor, obligar, colocacion, botiquin, color, fabricacion

**E28BM100** ud DEPÓSITO-CUBO DE BASURAS (10/11/2000)
10 ud × 14.76 (14.83 con costes indirectos) = 148.30
Cubo para recogida de basuras. (amortizable en 2 usos).

| Código | Ud | Descripción | Rendimiento | Precio | Importe |
|---|---|---|---|---|---|
| P31BM100 | ud | Depósito-cubo basuras (material) | 0.5 | 29.51 | 14.76 |
|  |  | Total |  |  | 14.76 |

Claves: basura, amortizacion

**E28BC030A** ms ALQUILER CASETA ASEO - VESTUARIO - OFICINA
14 ms × 63.58 (63.9 con costes indirectos) = 894.60
Mes de alquiler de caseta prefabricada para aseo - vestuario y oficina en obra, de 6x2,25x2,63 m. Estructura y cerramiento de chapa galvanizada pintada, sin aislamiento. Ventanas de 0,84x0,80 m. de aluminio anodizado, correderas, con reja y luna de 6 mm., termo eléctrico de 50 l.; inodoro, ducha y lavabo, todo de fibra de vidrio con terminación de gel-coat blanco y pintura antideslizante, suelo contrachapado hidrófugo con capa fenolítica antideslizante y resistente al desgaste, puertas. Tubería de polibutileno aislante y resistente a incrustaciones, hielo y corrosiones, instalación eléctrica mono. 220 V. con automático. Incluso p.p. de accesorios: espejo, portarrollos, escobillero, jabonera, etc. y su reposición. Con transporte a 150 km.(ida y vuelta). Entrega y recogida del módulo con camión grúa. Según R.D. 486/97.

| Código | Ud | Descripción | Rendimiento | Precio | Importe |
|---|---|---|---|---|---|
| O01OA070 | h. | Peón ordinario | 0.084 | 15.22 | 1.28 |
| P31BC030 | ud | Alq. mes caseta pref. aseo/vest./oficina 6x2,25 (material) | 1 | 54.34 | 54.34 |
| P31BC220 | ud | Transp.20km.entr.y rec.1 módulo (material) | 0.085 | 93.6 | 7.96 |
|  |  | Total |  |  | 63.58 |

Claves: turca, contrachapado, electrico, entrega, modulo, camion, grua, incrustacion, termo, aluminio, corredera, automatico, luna, mono, placa, suelo, lavabo, griferia, fibra, vidrio, terminacion, blanco, ducha, reja, puerta, capa, pintura, caseta, aseo, mes, prefabricado, estructura, cerramiento, chapa, galvanizar, transporte, corrosion, anodo, aislamiento, desgaste, ventana, madero, cortina, tuberia, aislante, hidrofugo, hielo, resistencia, alquiler

**E28BA040** ud ACOMETIDA PROVIS. SANEAMIENTO EN ZANJA (03/10/2011)
1 ud × 291.56 (293.02 con costes indirectos) = 293.02
Acometida provisional de saneamiento de caseta de obra a la red general municipal, formada por: rotura del pavimento con compresor, excavación manual de zanjas de saneamiento en terrenos de consistencia dura, colocación de tubería de PVC con junta de goma de 160 mm de diámetro, conexionado a la caseta de aseos, tapado posterior de la acometida y reposición del pavimento con hormigón en masa HM-20/P/20/I, incluso formación del pozo en el punto de acometida y con p.p. de medios auxiliares.

| Código | Ud | Descripción | Rendimiento | Precio | Importe |
|---|---|---|---|---|---|
| P31BA030 | ud | Acometida prov. sane.a caseta en zanja (material) | 1 | 291.56 | 291.56 |
|  |  | Total |  |  | 291.56 |

Claves: punto, medio, auxiliar, goma, saneamiento, acometida, pozo, tuberia, enchufe, zanja, red, tapa, duro, diametro, colocacion, campana, masa, hormigon, pavimentacion, interior, excavacion, caseta, consistencia, junta, rotura, compresor, manual, terreno, maximo

**E28BA030** ud ACOMETIDA PROV.FONTANERÍA 25 mm. (03/10/2011)
1 ud × 87.17 (87.61 con costes indirectos) = 87.61
Acometida provisional de fontanería para obra de la red general municipal de agua potable, realizada con tubo de polietileno de 25 mm. de diámetro, de alta densidad y para 10 atmósferas de presión máxima con collarín de toma de fundición, p.p. de piezas especiales de polietileno y tapón roscado, conexión a la caseta de aseos y toma de agua exterior, incluso derechos y permisos para la conexión, terminada y funcionando, rotura de pavimento, excavación de zanja y posterior tapado.

| Código | Ud | Descripción | Rendimiento | Precio | Importe |
|---|---|---|---|---|---|
| P31BA020 | ud | Acometida prov. fonta.a caseta (material) | 1 | 87.17 | 87.17 |
|  |  | Total |  |  | 87.17 |

Claves: toma, diametro, red, potable, maximo, polietileno, alto, densidad, fundicion, pieza, presion, tubo, fontaneria, pavimentacion, agua, acometida, collarin, rotura, rosca, conexion, especial, permiso, terminacion, tapon

**E28BA020** m. ACOMETIDA ELÉCT. CASETA 4x6 mm2
2 m. × 2.44 (2.45 con costes indirectos) = 4.90
Acometida provisional de electricidad a caseta de obra y cuadros auxiliares, desde el cuadro general formada por manguera flexible de 4x6 mm2 de tensión nominal 750 V., incorporando conductor de tierra color verde y amarillo, fijada sobre apoyos intermedios cada 2,50 m. instalada según Reglamento Electrotécnico de Baja Tensión.

| Código | Ud | Descripción | Rendimiento | Precio | Importe |
|---|---|---|---|---|---|
| O01OB200 | h | Oficial 1ª electricista (mano de obra; 01/01/2010) | 0.049 | 18.8 | 0.92 |
| P31CE035 | m. | Manguera flex. 750 V. 4x6 mm2. (material) | 1.1 | 1.38 | 1.52 |
|  |  | Total |  |  | 2.44 |

Claves: tension, color, acometida, flexible, manguera, cuadro, electricidad, tierra, conductor, caseta, verde, apoyo, fijacion, amarillo

**E28W020A** ud COSTO MENSUAL COMITÉ SEGURIDAD Y FORMACIÓN (03/10/2011)
14 ud × 44.45 (44.67 con costes indirectos) = 625.38
Costo mensual del Comité de Seguridad y Salud en el Trabajo, considerando una reunión al mes de hasta dos horas y formado por un técnico cualificado en materia de seguridad y salud de la empresa contratista principal, un representante de cada empresa subcontratada, el Recurso Preventivo y el Coordinador de Seguridad, con convocatoria y emisión del acta de la reunión. Incluso p.p. de formación de seguridad y salud en el trabajo para todos los trabajadores, así como todas las tramitaciones, redacción de documentos relacionados con la seguridad de la obra y el guardado y custodia de todos los documentos de seguridad.

| Código | Ud | Descripción | Rendimiento | Precio | Importe |
|---|---|---|---|---|---|
| P31W020A | ud | Costo mensual Comité seguridad y formación (material) | 1 | 44.45 | 44.45 |
|  |  | Total |  |  | 44.45 |

Claves: mes, hora, trabajo, cualificado, ayudante, seguridad

**E28W030A** ud COSTO MENSUAL DE CONSERVACIÓN Y LIMPIEZA (03/10/2011)
14 ud × 44.45 (44.67 con costes indirectos) = 625.38
Costo mensual de conservación de instalaciones provisionales de obra, revisión del estado general de los andamios estabilizadores de la fachada y de los tubulares, y limpieza y desinfección de casetas de obra.

| Código | Ud | Descripción | Rendimiento | Precio | Importe |
|---|---|---|---|---|---|
| P31W030A | ud | Costo mensual de conservación y limpieza (material) | 1 | 44.45 | 44.45 |
|  |  | Total |  |  | 44.45 |

Claves: conservacion, hora, mes

### 41B_SENAL SEÑALIZACIÓN (21/01/2014)
Importe: 501.07

**E28EB040** ud CONO BALIZAMIENTO REFLECTANTE h=50
20 ud × 5.41 (5.44 con costes indirectos) = 108.80
Cono de balizamiento reflectante de 50 cm. de altura (amortizable en 4 usos). s/R.D. 485/97.

| Código | Ud | Descripción | Rendimiento | Precio | Importe |
|---|---|---|---|---|---|
| O01OA070 | h. | Peón ordinario | 0.099 | 15.22 | 1.51 |
| P31SB040 | ud | Cono balizamiento estándar h=50 cm. (material) | 0.25 | 15.6 | 3.90 |
|  |  | Total |  |  | 5.41 |

Claves: cono, baliza, reflejo, amortizacion

**E28EB100** m. SEPARADOR DE VIAS (100x80x40) ROJO Y BLANCO
20 m. × 13.15 (13.22 con costes indirectos) = 264.40
Separador de vías (dimen. 100x80x40) rojo y blanco, fabricado en polietileno estabilizado a los rayos UV, con orificio de llevano en la parte superior para lastrar con agua 25 cm y tapón roscado hermético para el vaciado (amortizable en 4 usos)

| Código | Ud | Descripción | Rendimiento | Precio | Importe |
|---|---|---|---|---|---|
| O01OA070 | h. | Peón ordinario | 0.297 | 15.22 | 4.52 |
| P31SB100 | m. | Separador de vias (dimen. 100x80x40) (material) | 0.25 | 34.5 | 8.63 |
|  |  | Total |  |  | 13.15 |

Claves: rayo, estable, polietileno, separador, fabricacion, tapon, rosca, vaciado, amortizacion, blanco, agua, rojo

**E28ES015** ud SEÑAL TRIANGULAR L=90cm. SOBRE TRIPODE
2 ud × 14.08 (14.15 con costes indirectos) = 28.30
Señal de seguridad triangular de L=90 cm., normalizada, con trípode tubular, amortizable en cinco usos, i/colocación y desmontaje. s/R.D. 485/97.

| Código | Ud | Descripción | Rendimiento | Precio | Importe |
|---|---|---|---|---|---|
| O01OA050 | h. | Especialista | 0.148 | 15.65 | 2.32 |
| P31SV015 | ud | Señal triang. L=90 cm.reflex. EG (material) | 0.2 | 35.72 | 7.14 |
| P31SV155 | ud | Caballete para señal D=60 L=90,70 (material) | 0.2 | 23.11 | 4.62 |
|  |  | Total |  |  | 14.08 |

Claves: amortizacion, tripode, desmontable, seguridad, triangulo, norma

**E28ES037** ud SEÑAL CIRCULAR D=90cm. SOBRE TRIPODE
2 ud × 18.63 (18.72 con costes indirectos) = 37.44
Señal de seguridad circular de D=90 cm., normalizada, con trípode tubular, amortizable en cinco usos, i/colocación y desmontaje. s/R.D. 485/97.

| Código | Ud | Descripción | Rendimiento | Precio | Importe |
|---|---|---|---|---|---|
| O01OA050 | h. | Especialista | 0.148 | 15.65 | 2.32 |
| P31SV155 | ud | Caballete para señal D=60 L=90,70 | 0.2 | 23.11 | 4.62 |
| P31SV035 | ud | Señal circul. D=90 cm. reflex. EG. (material) | 0.2 | 58.43 | 11.69 |
|  |  | Total |  |  | 18.63 |

**E28EC010** ud CARTEL PVC. 220x300 mm. OBL., PROH. ADVER.
3 ud × 3.49 (3.51 con costes indirectos) = 10.53
Cartel serigrafiado sobre planchas de PVC blanco de 0,6 mm. de espesor nominal. Tamaño 220x300 mm. Válidas para señales de obligación, prohibición y advertencia i/colocación. s/R.D. 485/97.

| Código | Ud | Descripción | Rendimiento | Precio | Importe |
|---|---|---|---|---|---|
| O01OA070 | h. | Peón ordinario | 0.099 | 15.22 | 1.51 |
| P31SC010 | ud | Cartel PVC 220x300mm. Obli., proh., advert. (material) | 1 | 1.98 | 1.98 |
|  |  | Total |  |  | 3.49 |

Claves: obligar, plancha, pvc, blanco, cartel

**E28EC020** ud CARTEL PVC. SEÑALIZACIÓN EXTINTOR, B. I.
12 ud × 4.28 (4.3 con costes indirectos) = 51.60
Cartel serigrafiado sobre planchas de PVC blanco de 0,6 mm. de espesor nominal. Para señales de lucha contra incendios (extintor, boca de incendio), i/colocación. s/R.D. 485/97.

| Código | Ud | Descripción | Rendimiento | Precio | Importe |
|---|---|---|---|---|---|
| O01OA070 | h. | Peón ordinario | 0.099 | 15.22 | 1.51 |
| P31SC020 | ud | Cartel PVC. Señalización extintor, boca inc. (material) | 1 | 2.77 | 2.77 |
|  |  | Total |  |  | 4.28 |

Claves: extintor, cartel, boca, incendio, plancha, señalizacion, pvc, blanco

### 41C_PROTCOL PROTECCIONES COLECTIVAS (21/01/2014)
Importe: 18579.75

**E28PF025** ud EXTINTOR CO2 2 kg. ACERO
1 ud × 50.58 (50.83 con costes indirectos) = 50.83
Extintor de nieve carbónica CO2, de eficacia 34B, con 2 kg. de agente extintor, construido en acero, con soporte y boquilla con difusor, según norma EN-3:1996. Medida la unidad instalada. s/R.D. 486/97.

| Código | Ud | Descripción | Rendimiento | Precio | Importe |
|---|---|---|---|---|---|
| O01OA070 | h. | Peón ordinario | 0.099 | 15.22 | 1.51 |
| P31CI025 | ud | Extintor CO2 2 kg. acero. 34B (material) | 1 | 49.07 | 49.07 |
|  |  | Total |  |  | 50.58 |

Claves: boquilla, difusor, soporte, acero, extintor, construccion, norma

**E28PF010** ud EXTINTOR POLVO ABC 6 kg. PR.INC.
11 ud × 29.15 (29.3 con costes indirectos) = 322.30
Extintor de polvo químico ABC polivalente antibrasa de eficacia 21A/113B, de 6 kg. de agente extintor, con soporte, manómetro comprobable y boquilla con difusor, según norma EN-3:1996. Medida la unidad instalada. s/R.D. 486/97.

| Código | Ud | Descripción | Rendimiento | Precio | Importe |
|---|---|---|---|---|---|
| O01OA070 | h. | Peón ordinario | 0.099 | 15.22 | 1.51 |
| P31CI010 | ud | Extintor polvo ABC 6 kg. 21A/113B (material) | 1 | 27.64 | 27.64 |
|  |  | Total |  |  | 29.15 |

Claves: quimico, manometro, extintor, polvo, boquilla, difusor, brasa, soporte, norma

**E28PE200A** ud CUADRO DE OBRA 63 A. MODELO 7 (03/10/2011)
1 ud × 363.05 (364.87 con costes indirectos) = 364.87
Cuadro de obra trifásico 63 A, compuesto por armario metálico con revestimiento de poliéster de 600x500 cm. con salida lateral por toma de corriente y salida interior por bornes fijos, soportes, manecilla de sujeción y/o anillos de elevación, con cerradura, MT General de 4x63 A., 3 diferenciales de 2x25 A. 30 mA, 4x40 A. 30 mA y 4x63 A. 30 mA, respectivamente, 7 MT por base, tres de 2x16 A., dos de 4x16 A. y dos de 4x32 A., incluyendo cableado, rótulos de identificacion,8 bases de salida y p.p. de conexión a tierra, enganches, permisos, instalado (amortizable en 4 obras) y certificado s/ITC-BT-33 del REBT, RD 842/2002 de 02/08/2002 y UNE-EN 60439-4, con presentación de boletín de instalación.

| Código | Ud | Descripción | Rendimiento | Precio | Importe |
|---|---|---|---|---|---|
| P31CE230 | ud | Cuadro de obra 63 A. Modelo 7 (material) | 0.25 | 1452.18 | 363.05 |
|  |  | Total |  |  | 363.05 |

Claves: revestimiento, trifasico, compuesto, armario, metal, poliester, salida, interior, toma, modelo, lateral, cerrajeria, sujecion, cuadro, elevacion, diferencial, base, cableado, rotulo, conexion, amortizacion, soporte, tierra, anillo

**E28PE030** ud TOMA DE TIERRA R80 Oh;R=150 Oh.m
1 ud × 100.32 (100.82 con costes indirectos) = 100.82
Toma de tierra para una resistencia de tierra R</=80 Ohmios y una resistividad R=150 Oh.m. formada por arqueta de ladrillo macizo de 24x11,5x7 cm., tapa de hormigón armado, tubo de PVC de D=75 mm., electrodo de acero cobrizado 14,3 mm. y 200 cm., de profundidad hincado en el terreno, línea de t.t. de cobre desnudo de 35 mm2, con abrazadera a la pica, instalado. MI BT 039. s/R.D. 486/97 y R.D. 614/2001..

| Código | Ud | Descripción | Rendimiento | Precio | Importe |
|---|---|---|---|---|---|
| O01OA030 | h. | Oficial primera | 0.741 | 18.8 | 13.93 |
| O01OA050 | h. | Especialista | 0.346 | 15.65 | 5.41 |
| O01OA070 | h. | Peón ordinario | 0.247 | 15.22 | 3.76 |
| O01OB200 | h | Oficial 1ª electricista | 0.494 | 18.8 | 9.29 |
| O01OB210 | h. | Oficial 2ª electricista (mano de obra; 10/11/2000) | 0.494 | 16.4 | 8.10 |
| P01LT020 | mud | Ladrillo perforado tosco 24x11,5x7 cm. | 0.045 | 96.83 | 4.36 |
| A02A080 | m3 | MORTERO CEMENTO M-5 | 0.02 | 70.46 | 1.41 |
| A02A050 | m3 | MORTERO CEMENTO M-15 | 0.015 | 81.41 | 1.22 |
| P02EAT020 | ud | Tapa cuadrada HA e=6cm 50x50cm (material) | 1 | 26.02 | 26.02 |
| P17VP040 | ud | Codo M-H 87º PVC evac. j.peg. 75 mm. (material) | 0.5 | 1.84 | 0.92 |
| P31CE040 | m. | Pica cobre p/toma tierra 14,3 (material) | 2 | 6 | 12.00 |
| P31CE020 | m. | Cable cobre desnudo D=35 mm. (material) | 3 | 1.35 | 4.05 |
| P31CE050 | ud | Grapa para pica (material) | 1 | 2.51 | 2.51 |
| P15EC020 | ud | Puente de prueba (material) | 1 | 7.34 | 7.34 |
|  |  | Total |  |  | 100.32 |

Claves: macizo, arqueta, resistencia, tierra, toma, hormigon, tubo, tapa, cobre, pica, abrazadera, acero, hinca, terreno, linea, desnudo, pvc, electrodo, ladrillo, armadura

**E28PB163** m. VALLA ENREJADO GALVANIZADO
175 m. × 5.71 (5.74 con costes indirectos) = 1004.50
Valla metálica móvil de módulos prefabricados de 3,00x2,00 m. de altura, enrejados de 330x70 mm. y D=5 mm. de espesor, batidores horizontales de D=42 mm. y 1,50 mm. de espesor, todo ello galvanizado en caliente, sobre soporte de hormigón prefabricado de 230x600x150 mm., separados cada 3,00 m., accesorios de fijación, considerando 5 usos, incluso montaje y desmontaje. s/R.D. 486/97.

| Código | Ud | Descripción | Rendimiento | Precio | Importe |
|---|---|---|---|---|---|
| O01OA050 | h. | Especialista | 0.049 | 15.65 | 0.77 |
| O01OA070 | h. | Peón ordinario | 0.049 | 15.22 | 0.75 |
| P31CB110 | m. | Valla enrejado móvil 3x2m. (material) | 0.2 | 11.94 | 2.39 |
| P31CB115 | ud | Pie de hormigón con 4 agujeros (material) | 0.333 | 5.4 | 1.80 |
|  |  | Total |  |  | 5.71 |

Claves: caliente, fijacion, metal, valla, soporte, galvanizar, movil, modulo, prefabricado, horizontal, enrejado, desmontable, accesorio, hormigon, montaje

| Medición | Uds. | Largo | Parcial |
|---|---|---|---|
|  | 1 | 9.00 | 9.00 |
|  | 1 | 10.00 | 10.00 |
|  | 1 | 34.00 | 34.00 |
|  | 1 | 42.00 | 42.00 |
|  | 1 | 14.00 | 14.00 |
|  | 1 | 66.00 | 66.00 |
| Total |  |  | 175 |

**E28PB177A** ud PUERTA CAMIÓN CHAPA 4x2 m.
1 ud × 103.31 (103.83 con costes indirectos) = 103.83
Puerta camión de chapa galvanizada trapezoidal de hasta 4,00x2,00 m. para colocación en valla de cerramiento de las mismas características, considerando 5 usos, montaje y desmontaje. s/R.D. 486/97.

| Código | Ud | Descripción | Rendimiento | Precio | Importe |
|---|---|---|---|---|---|
| O01OA050 | h. | Especialista | 0.049 | 15.65 | 0.77 |
| O01OA070 | h. | Peón ordinario | 0.049 | 15.22 | 0.75 |
| P31CB120 | ud | Puerta chapa galvanizada 4x2 m. (material) | 0.2 | 508.97 | 101.79 |
|  |  | Total |  |  | 103.31 |

Claves: chapa, montaje, desmontable, cerramiento, galvanizar, camion, puerta, colocacion, valla

**E28PB176** u PUERTA PEATONAL CHAPA 1x2 m.
3 u × 44.69 (44.91 con costes indirectos) = 134.73
Puerta peatonal de chapa galvanizada trapezoidal de 1,00x2,00 m. para colocación en valla de cerramiento de las mismas características, considerando 5 usos, montaje y desmontaje. s/R.D. 486/97.

| Código | Ud | Descripción | Rendimiento | Precio | Importe |
|---|---|---|---|---|---|
| O01OA050 | h. | Especialista | 0.049 | 15.65 | 0.77 |
| O01OA070 | h. | Peón ordinario | 0.049 | 15.22 | 0.75 |
| P31CB121 | u | Puerta chapa galvanizada 1x2 m (material) | 0.2 | 215.87 | 43.17 |
|  |  | Total |  |  | 44.69 |

Claves: colocacion, montaje, desmontable, valla, chapa, peatonal, puerta, cerramiento, galvanizar

**E28PH110** m2 PROTECC. HORIZ. CUAJADO TABLONES
58 m2 × 11.76 (11.82 con costes indirectos) = 685.56
Protección horizontal de huecos con cuajado de tablones de madera de pino de 20x7 cm. unidos a clavazón, incluso instalación y desmontaje (amortizable en 2 usos). s/R.D. 486/97.

| Código | Ud | Descripción | Rendimiento | Precio | Importe |
|---|---|---|---|---|---|
| O01OB010 | h. | Oficial 1ª encofrador | 0.049 | 18.8 | 0.92 |
| O01OB020 | h. | Especialilsta encofrador | 0.049 | 15.65 | 0.77 |
| P31CB030 | m3 | Tablón madera pino 20x7 cm. (material) | 0.07 | 143.31 | 10.03 |
| P31CB200 | kg | Puntas planas acero 20x100 (material) | 0.05 | 0.78 | 0.04 |
|  |  | Total |  |  | 11.76 |

Claves: tablon, horizontal, proteccion, union, desmontable, amortizacion, pino, clavazon, hueco, madero

| Medición | Uds. | Largo | Ancho | Parcial |
|---|---|---|---|---|
|  | 2 | 2.00 | 2.00 | 8.00 |
|  | 10 | 5.00 | 1.00 | 50.00 |
| Total |  |  |  | 58 |

**A04TD060** m ALQ. MES ESCALERA ANDAMIADA (02/01/2016)
12 m × 143.53 (144.25 con costes indirectos) = 1731.00
Alquiler mensual, montaje y desmontaje de escalera andamiada compuesta por elementos de elevación y arriostramiento, plataformas de embarque y desembarque, peldañeado, barandillas, rodapiés, incluso p.p. de medios auxiliares. Según normativa CE y R.D. 2177/2004. y R.D. 1627/1997.

| Código | Ud | Descripción | Rendimiento | Precio | Importe |
|---|---|---|---|---|---|
| M13AM250 | d | Alquiler metro de escalera andamiada. (maquinaria) | 30 | 1.57 | 47.10 |
| M13AM260 | m | Montaje y desmontaje escalera andamio (maquinaria) | 1 | 96.43 | 96.43 |
|  |  | Total |  |  | 143.53 |

Claves: andamio, desmontable, compuesto, peldaño, montaje, mes, alquiler, escalera, elevacion, plataforma, arriostramiento, circulo, norma, auxiliar, medio, barandilla

**E28PB070A** m. BARAND. ESCAL. GUARDACUE. MADERA
14 m. × 9.6 (9.65 con costes indirectos) = 135.10
Barandilla de protección de escaleras, compuesta por guardacuerpos metálico cada 1,5 m. (amortizable en 8 usos) fijado por apriete al forjado o anclados mediante cápsulas de plástico embebidas en el forjado o losa, pasamanos formado por tablón de madera de pino de 20x5 cm., rodapié y travesaño intermedio de 15x5 cm. (amortizable en 3 usos), incluso colocación y desmontaje. s/R.D. 486/97.

| Código | Ud | Descripción | Rendimiento | Precio | Importe |
|---|---|---|---|---|---|
| O01OA030 | h. | Oficial primera | 0.148 | 18.8 | 2.78 |
| O01OA070 | h. | Peón ordinario | 0.148 | 15.22 | 2.25 |
| P31CB020 | ud | Guardacuerpos metálico (material) | 0.15 | 19.53 | 2.93 |
| P31CB035 | m3 | Tabloncillo madera pino 20x5 cm. (material) | 0.004 | 239.18 | 0.96 |
| P31CB040 | m3 | Tabla madera pino 15x5 cm. (material) | 0.003 | 228.19 | 0.68 |
|  |  | Total |  |  | 9.6 |

Claves: madero, desmontable, colocacion, travesaño, rodapie, pino, tablon, forjado, proteccion, escalera, compuesto, guardacuerpos, amortizacion, metal, pasamano, barandilla

**E28PB040** m. BARANDILLA PUNTALES Y TUBOS
154 m. × 7.12 (7.16 con costes indirectos) = 1102.64
Barandilla de protección de perímetros de forjados, compuesta por puntales metálicos telescópicos colocados cada 2,5 m., (amortizable en 8 usos), fijado por apriete al forjado, pasamanos y travesaño intermedio formado por tubo 50 mm. (amortizable en 10 usos), pintado en amarillo y negro, y rodapié de 15x5 cm. (amortizable en 3 usos), para aberturas corridas, incluso colocación y desmontaje. s/R.D. 486/97.

| Código | Ud | Descripción | Rendimiento | Precio | Importe |
|---|---|---|---|---|---|
| O01OA030 | h. | Oficial primera | 0.124 | 18.8 | 2.33 |
| O01OA070 | h. | Peón ordinario | 0.124 | 15.22 | 1.89 |
| P31CB010 | ud | Puntal metálico telescópico 3 m. (material) | 0.065 | 10.87 | 0.71 |
| P31CB210 | m. | Pasamanos tubo D=50 mm. (material) | 0.24 | 5.18 | 1.24 |
| P31CB040 | m3 | Tabla madera pino 15x5 cm. | 0.003 | 228.19 | 0.68 |
| P31CB220 | ud | Brida soporte para barandilla (material) | 0.15 | 1.81 | 0.27 |
|  |  | Total |  |  | 7.12 |

Claves: pasamano, metal, colocacion, negro, pintura, rodapie, corrido, puntal, amortizacion, telescopico, amarillo, compuesto, forjado, perimetro, barandilla, tubo, proteccion, travesaño, desmontable

| Medición | Uds. | Largo | Parcial |
|---|---|---|---|
|  | 1 | 56.00 | 56.00 |
|  | 1 | 20.00 | 20.00 |
|  | 1 | 44.00 | 44.00 |
|  | 1 | 24.00 | 24.00 |
|  | 1 | 10.00 | 10.00 |
| Total |  |  | 154 |

**E28PB025** m. BARANDILLA GUARDACUERPOS Y TUBOS
266 m. × 7.85 (7.89 con costes indirectos) = 2098.74
Barandilla de protección de perímetros de forjados, compuesta por guardacuerpos metálico cada 2,5 m. (amortizable en 8 usos), anclados mediante cápsulas de plástico embebidas en el forjado, pasamanos y travesaño intermedio formado por tubo 50 mm. (amortizable en 10 usos), pintado en amarillo, y rodapié de 15x5 cm. (amortizable en 3 usos), para aberturas corridas, incluso colocación y desmontaje. s/R.D. 486/97.

| Código | Ud | Descripción | Rendimiento | Precio | Importe |
|---|---|---|---|---|---|
| O01OA070 | h. | Peón ordinario | 0.297 | 15.22 | 4.52 |
| P31CB020 | ud | Guardacuerpos metálico | 0.065 | 19.53 | 1.27 |
| P31CB210 | m. | Pasamanos tubo D=50 mm. | 0.24 | 5.18 | 1.24 |
| P31CB040 | m3 | Tabla madera pino 15x5 cm. | 0.003 | 228.19 | 0.68 |
| P31CB240 | ud | Capsula y tapa para guardacuerpos (material) | 0.33 | 0.42 | 0.14 |
|  |  | Total |  |  | 7.85 |

Claves: perimetro, guardacuerpos, anclaje, capsula, corrido, rodapie, amarillo, pintura, travesaño, compuesto, colocacion, amortizacion, plastico, barandilla, desmontable, tubo, proteccion, forjado, metal, pasamano

| Medición | Uds. | Largo | Parcial |
|---|---|---|---|
|  | 1 | 46.00 | 46.00 |
|  | 1 | 7.00 | 7.00 |
|  | 1 | 2.00 | 2.00 |
|  | 1 | 3.00 | 3.00 |
|  | 1 | 8.00 | 8.00 |
|  | 1 | 2.00 | 2.00 |
|  | 1 | 3.00 | 3.00 |
|  | 1 | 11.00 | 11.00 |
|  | 2 | 56.00 | 112.00 |
|  | 2 | 36.00 | 72.00 |
| Total |  |  | 266 |

**E28PR020** m. RED SEGURIDAD TIPO HORCA
341 m. × 9.92 (9.97 con costes indirectos) = 3399.77
Red vertical de seguridad de malla de poliamida de 10x10 cm. de paso, ennudada con cuerda de D=3 mm. en módulos de 10x5 m. incluso pescante metálico tipo horca de 7,50x2,00 m. en tubo de 80x40x1,5 mm. colocados cada 4,50 m., soporte mordaza (amortizable en 20 usos), anclajes de red, cuerdas de unión y red (amortizable en 10 usos) incluso colocación y desmontaje en puestas sucesivas. s/R.D. 486/97.

| Código | Ud | Descripción | Rendimiento | Precio | Importe |
|---|---|---|---|---|---|
| O01OA030 | h. | Oficial primera | 0.148 | 18.8 | 2.78 |
| O01OA070 | h. | Peón ordinario | 0.148 | 15.22 | 2.25 |
| P31CR030 | m2 | Red seguridad poliamida 10x10 cm. (material) | 0.6 | 0.61 | 0.37 |
| P31CR120 | ud | Pescante/horca 7,50 m. 80x40x1,5 (material) | 0.02 | 140.82 | 2.82 |
| P31CR130 | ud | Gancho anclaje forjado D=16 mm. (material) | 0.7 | 1.59 | 1.11 |
| P31CR140 | ud | Gancho montaje red D=12 mm. (material) | 1.1 | 0.31 | 0.34 |
| P31CR160 | m. | Cuerda de unión redes de seguridad (material) | 0.6 | 0.42 | 0.25 |
|  |  | Total |  |  | 9.92 |

Claves: metal, paso, seguridad, red, horca, vertical, malla, poliamida, modulo, desmontable, tubo, colocacion, soporte, amortizacion, anclaje, pescante, union, cuerda

| Medición | Uds. | Largo | Parcial |
|---|---|---|---|
|  | 2 | 46.00 | 92.00 |
|  | 3 | 56.00 | 168.00 |
|  | 1 | 9.00 | 9.00 |
|  | 2 | 36.00 | 72.00 |
| Total |  |  | 341 |

**E28PM070** ud PLATAFORMA VOLADA DESCARGA C/TRA
2 ud × 42.69 (42.9 con costes indirectos) = 85.80
Plataforma metálica portátil con trampilla basculante para descarga de materiales en planta con barandillas y compuertas de seguridad de 1,80x1,56 m. de chapa lagrimada, apilable y plegable (amortizable en 20 usos), fijada al forjado mediante anclajes y puntales metálicos telescópicos (amortizable en 10 usos), instalada i/desmontaje. s/R.D. 486/97.

| Código | Ud | Descripción | Rendimiento | Precio | Importe |
|---|---|---|---|---|---|
| O01OA030 | h. | Oficial primera | 0.198 | 18.8 | 3.72 |
| O01OA050 | h. | Especialista | 0.198 | 15.65 | 3.10 |
| P31CB010 | ud | Puntal metálico telescópico 3 m. | 0.6 | 10.87 | 6.52 |
| P31CM090 | ud | Plataforma volada metálica c/trampilla (material) | 0.05 | 587.08 | 29.35 |
|  |  | Total |  |  | 42.69 |

Claves: barandilla, chapa, material, basculante, trampilla, portatil, metal, descarga, compuerta, planta, plataforma, anclaje, puntal, forjado, fijacion, amortizacion, plegable, telescopico, seguridad, volar

**E28PM140A** ud CASTILLETE METÁLIC0 HORMIGONADO MUROS
2 ud × 163.01 (163.83 con costes indirectos) = 327.66
Castillete metálico mmóvil, para hormigonar pilares. s/R.D 485/97

| Código | Ud | Descripción | Rendimiento | Precio | Importe |
|---|---|---|---|---|---|
| O01OA030 | h. | Oficial primera | 0.099 | 18.8 | 1.86 |
| O01OA070 | h. | Peón ordinario | 0.099 | 15.22 | 1.51 |
| P31CM110 | ud | Consola de hormigonado (material) | 0.041 | 33.49 | 1.37 |
| P31CM130 | ud | Castillete hormigonado pilares (material) | 1 | 155.99 | 155.99 |
| P31CB040 | m3 | Tabla madera pino 15x5 cm. | 0.01 | 228.19 | 2.28 |
|  |  | Total |  |  | 163.01 |

Claves: consola, barandilla, amortizacion, metal, hormigon, muro, seguridad, plataforma, desmontable, madero, colocacion, pasador, encofrar

**E28PX010** ud TAPÓN PROTECTOR "TIPO SETA" ESPERAS ARM.
200 ud × 0.08 (0.08 con costes indirectos) = 16.00
Colocación de tapón protector de plástico "tipo seta" de las puntas de acero en las esperas de las armaduras de la estructura de hormigón armado (amortizable en tres usos), incluso retirada antes del vertido del hormigón.

| Código | Ud | Descripción | Rendimiento | Precio | Importe |
|---|---|---|---|---|---|
| O01OA070 | h. | Peón ordinario | 0.001 | 15.22 | 0.02 |
| P31CR190 | ud | Tapón protector puntas acero tipo seta (material) | 0.333 | 0.19 | 0.06 |
|  |  | Total |  |  | 0.08 |

**E28PH100** m2 PROTECCIÓN HUECO C/RED HORIZONT.
1695 m2 × 4.06 (4.08 con costes indirectos) = 6915.60
Protección colectiva horizontal para nuestros operarios, mediante red homologada colocada por la parte inferior de las correas o estructura de cubierta, cosidas a estas y entre sí mediante cordajes igualmente resistentes, previamente al inicio del montaje, no siendo retiradas hasta la terminación del montaje de cubierta de acuerdo con la normativa de seguridad. Inc. Protección perimetral vertical . s/R.D. 486/97.

| Código | Ud | Descripción | Rendimiento | Precio | Importe |
|---|---|---|---|---|---|
| O01OA030 | h. | Oficial primera | 0.04 | 18.8 | 0.75 |
| O01OA060 | h. | Peón especializado | 0.04 | 15.45 | 0.62 |
| P31CR030 | m2 | Red seguridad poliamida 10x10 cm. | 1 | 0.61 | 0.61 |
| P31SB010 | m | Cinta balizamiento bicolor 8 cm (material) | 1.428 | 0.05 | 0.07 |
| P31CR160 | m. | Cuerda de unión redes de seguridad | 1.28 | 0.42 | 0.54 |
| P31CR140 | ud | Gancho montaje red D=12 mm. | 1.6 | 0.31 | 0.50 |
| P31SV050 | u | Poste galvanizado 80x40x2 de 2 m (material) | 0.05 | 19.31 | 0.97 |
|  |  | Total |  |  | 4.06 |

Claves: red, amortizacion, horizontal, seguridad, cubricion, malla, proteccion, cuerda, hueco, conexion, armadura, cinta, señalizacion, fijacion, pie, poliamida, anclaje, perimetro, acero

### 41D_PROTINDIV EQUIPOS DE PROTECCION INDIVIDUAL (21/01/2014)
Importe: 2933.44

**E28RA005** ud CASCO DE SEGURIDAD AJUST. ATALAJES (10/11/2000)
30 ud × 5.3 (5.33 con costes indirectos) = 159.90
Casco de seguridad con atalaje provisto de 6 puntos de anclaje, para uso normal y eléctrico hasta 440 V. Certificado CE. s/R.D. 773/97 y R.D. 1407/92.

| Código | Ud | Descripción | Rendimiento | Precio | Importe |
|---|---|---|---|---|---|
| P31IA005 | ud | Casco seguridad básico (material) | 1 | 5.3 | 5.30 |
|  |  | Total |  |  | 5.3 |

Claves: casco, anclaje, electrico, circulo, seguridad, punto

**E28RA035** ud PANTALLA DE MANO SOLDADOR (10/11/2000)
2 ud × 1.71 (1.72 con costes indirectos) = 3.44
Pantalla de mano de seguridad para soldador, de fibra vulcanizada con cristal de 110 x 55 mm. (amortizable en 5 usos). Certificado CE. s/R.D. 773/97 y R.D. 1407/92.

| Código | Ud | Descripción | Rendimiento | Precio | Importe |
|---|---|---|---|---|---|
| P31IA080 | ud | Pantalla de mano soldador (material) | 0.2 | 8.56 | 1.71 |
|  |  | Total |  |  | 1.71 |

Claves: mano, pantalla, cristal, soldadura, amortizacion, vulcanizado, circulo, fibra, seguridad

**E28RA070** ud GAFAS CONTRA IMPACTOS (10/11/2000)
30 ud × 2.5 (2.51 con costes indirectos) = 75.30
Gafas protectoras contra impactos, incoloras, (amortizables en 3 usos). Certificado CE. s/R.D. 773/97 y R.D. 1407/92.

| Código | Ud | Descripción | Rendimiento | Precio | Importe |
|---|---|---|---|---|---|
| P31IA120 | ud | Gafas protectoras (material) | 0.333 | 7.51 | 2.50 |
|  |  | Total |  |  | 2.5 |

Claves: proteccion, amortizacion, incoloro, circulo, gafa, impacto

**E28RA115** ud MASCARILLA CELULOSA DESECHABLE (10/11/2000)
30 ud × 0.87 (0.87 con costes indirectos) = 26.10
Mascarilla de celulosa desechable para trabajos en ambiente con polvo y humos.

| Código | Ud | Descripción | Rendimiento | Precio | Importe |
|---|---|---|---|---|---|
| P31IA158 | ud | Mascarilla celulosa desechable (material) | 1 | 0.87 | 0.87 |
|  |  | Total |  |  | 0.87 |

Claves: mascarilla, ambiente, trabajo, polvo, humo, celulosa

**E28RA120** ud CASCOS PROTECTORES AUDITIVOS (10/11/2000)
10 ud × 3.97 (3.99 con costes indirectos) = 39.90
Protectores auditivos con arnés a la nuca, (amortizables en 3 usos). Certificado CE. s/R.D. 773/97 y R.D. 1407/92.

| Código | Ud | Descripción | Rendimiento | Precio | Importe |
|---|---|---|---|---|---|
| P31IA200 | ud | Cascos protectores auditivos (material) | 0.333 | 11.91 | 3.97 |
|  |  | Total |  |  | 3.97 |

Claves: proteccion, oido, amortizacion, circulo, casco

**E28RC090** ud TRAJE IMPERMEABLE (10/11/2000)
5 ud × 9.05 (9.1 con costes indirectos) = 45.50
Traje impermeable de trabajo, 2 piezas de PVC, (amortizable en un uso). Certificado CE. s/R.D. 773/97 y R.D. 1407/92.

| Código | Ud | Descripción | Rendimiento | Precio | Importe |
|---|---|---|---|---|---|
| P31IC100 | ud | Traje impermeable 2 p. PVC (material) | 1 | 9.05 | 9.05 |
|  |  | Total |  |  | 9.05 |

Claves: pvc, circulo, amortizacion, pieza, trabajo, traje, impermeable

**E28RC150** ud PETO REFLECTANTE DE SEGURIDAD (10/11/2000)
30 ud × 3.46 (3.48 con costes indirectos) = 104.40
Peto reflectante de seguridad personal en colores amarillo o naranaja (amortizable en 1 usos). Certificado CE. s/R.D. 773/97 y R.D. 1407/92.

| Código | Ud | Descripción | Rendimiento | Precio | Importe |
|---|---|---|---|---|---|
| P31IC140 | ud | Peto reflectante amarillo/naranja (material) | 1 | 3.46 | 3.46 |
|  |  | Total |  |  | 3.46 |

Claves: seguridad, persona, rojo, amarillo, color, amortizacion, reflejo, circulo

**E28RM010** ud PAR GUANTES DE LONA (10/11/2000)
30 ud × 1.34 (1.35 con costes indirectos) = 40.50
Par de guantes de lona protección estándar. Certificado CE. s/R.D. 773/97 y R.D. 1407/92.

| Código | Ud | Descripción | Rendimiento | Precio | Importe |
|---|---|---|---|---|---|
| P31IM005 | ud | Par guantes lona protección estandar (material) | 1 | 1.34 | 1.34 |
|  |  | Total |  |  | 1.34 |

Claves: circulo, par, guante, lona, proteccion, estandar

**E28RP070** ud PAR DE BOTAS DE SEGURIDAD (10/11/2000)
30 ud × 24.9 (25.02 con costes indirectos) = 750.60
Par de botas de seguridad con plantilla y puntera de acero (amortizables en 1 usos). Certificado CE. s/R.D. 773/97 y R.D. 1407/92.

| Código | Ud | Descripción | Rendimiento | Precio | Importe |
|---|---|---|---|---|---|
| P31IP025 | ud | Par botas de seguridad (material) | 1 | 24.9 | 24.90 |
|  |  | Total |  |  | 24.9 |

Claves: par, puntera, acero, bota, circulo, seguridad, amortizacion

**E28RSA070** ud ARNÉS AM. DORSAL Y PECTORAL +CINTURÓN (10/11/2000)
10 ud × 30.73 (30.88 con costes indirectos) = 308.80
Arnés de seguridad con amarre dorsal y pectoral, regulación en piernas y hebillas automáticas + cinturón de amarre lateral de doble regulación, fabricados con cinta de nylon de 45 mm. y elementos metálicos de acero inoxidable, amortizable en 5 obras. Certificado CE Norma EN 361 + EN 358. s/R.D. 773/97 y R.D. 1407/92.

| Código | Ud | Descripción | Rendimiento | Precio | Importe |
|---|---|---|---|---|---|
| P31IS070 | ud | Arnés am. dorsal y pectoral + cint. (material) | 0.2 | 153.65 | 30.73 |
|  |  | Total |  |  | 30.73 |

Claves: circulo, lateral, automatico, regulacion, pectoral, fabricacion, cinta, seguridad, cinturon, nylon, metal, acero, amortizacion, norma, inoxidable, doble

**E28RSD020** ud CUERDA 12 mm. 2 m. MOSQ+GANCHO (10/11/2000)
5 ud × 22.09 (22.2 con costes indirectos) = 111.00
Eslinga anticaída con absorbedor de energía compuesta por cuerda de poliamida de 12 mm. de diámetro y 2 m. de longitud con un mosquetón de 17 mm. de apertura y un gancho de 60 mm. de apertura, amortizable en 4 usos. Certificado CE EN 355. s/R.D. 773/97 y R.D. 1407/92.

| Código | Ud | Descripción | Rendimiento | Precio | Importe |
|---|---|---|---|---|---|
| P31IS270 | ud | Cuerda 12mm. 2m. 2-17mm-60mm (material) | 0.25 | 88.36 | 22.09 |
|  |  | Total |  |  | 22.09 |

Claves: gancho, energia, cuerda, poliamida, circulo, diametro, amortizacion, caida, compuesto

**E28RSG020A** m. LÍNEA HORIZONTAL DE SEGURIDAD
100 m. × 12.62 (12.68 con costes indirectos) = 1268.00
Línea horizontal de seguridad para anclaje y desplazamiento de cinturones de seguridad con cuerda para dispositivo anticaída, D=14 mm., y anclaje autoblocante de fijación de mosquetones de los cinturones, i/desmontaje.

| Código | Ud | Descripción | Rendimiento | Precio | Importe |
|---|---|---|---|---|---|
| O01OA030 | h. | Oficial primera | 0.099 | 18.8 | 1.86 |
| O01OA070 | h. | Peón ordinario | 0.099 | 15.22 | 1.51 |
| P31IS470 | ud | Disp. ant. tb. vert./hor. desliz.+esl.90 cm. | 0.07 | 106.44 | 7.45 |
| P31IS600 | m. | Cuerda nylon 14 mm. | 1.05 | 1.71 | 1.80 |
|  |  | Total |  |  | 12.62 |

Claves: cuerda, horizontal, seguridad, fijacion, anclaje, cinturon, blocante, linea, caida

## Precios auxiliares

**E04LM010** m3 HORM. HA-25/B/20/IIa CIMENTACIÓN
Precio: 55.16
Hormigón HA-25/B/20/IIa, elaborado en central en elementos de cimentación, incluso vertido grúa, vibrado y colocado. Según normas NTE-CSL , EHE-08 y CTE-SE-C.

| Código | Ud | Descripción | Rendimiento | Precio | Importe |
|---|---|---|---|---|---|
| O01OA030 | h. | Oficial primera | 0.183 | 18.8 | 3.44 |
| O01OA070 | h. | Peón ordinario | 0.183 | 15.22 | 2.79 |
| P01HA02R | m3 | Hormigón HA-25/B/20/IIa central (material) | 1 | 48.43 | 48.43 |
| M11HV120 | h. | Aguja eléct.c/convertid.gasolina D=79mm. (maquinaria) | 0.1 | 4.98 | 0.50 |
|  |  | Total |  |  | 55.16 |

Claves: medio, norma, manual, colocacion, vibracion, hormigon, losa, cimiento, central, elaboracion, vertedero

**E04AB020** kg ACERO CORRUGADO B 500 S
Precio: 0.71
Acero corrugado B 500 S, cortado, doblado, armado y colocado en obra, incluso p.p. de despuntes. Según EHE-08 y CTE-SE-A.

| Código | Ud | Descripción | Rendimiento | Precio | Importe |
|---|---|---|---|---|---|
| O01OB030 | h. | Oficial 1ª ferralla (mano de obra; 01/01/2010) | 0.01 | 18.8 | 0.19 |
| O01OB040 | h. | Especialilsta ferralla (mano de obra; 01/01/2010) | 0.01 | 15.65 | 0.16 |
| P03ACC080 | kg | Acero corrugado B 500 S/SD (material) | 1.05 | 0.33 | 0.35 |
| P03AAA020 | kg | Alambre atar 1,30 mm. (material) | 0.01 | 0.81 | 0.01 |
|  |  | Total |  |  | 0.71 |

Claves: corrugado, colocacion, armadura, cortador, acero, doblado

**E04MEF020** m2 ENCOFRADO EN MUROS 2 CARAS
Precio: 29.18
Encofrado y desencofrado en muros de dos caras vistas, con paneles metálicos modulares, considerando 20 posturas y consola de trabajo.

| Código | Ud | Descripción | Rendimiento | Precio | Importe |
|---|---|---|---|---|---|
| O01OB010 | h. | Oficial 1ª encofrador | 0.425 | 18.8 | 7.99 |
| O01OB020 | h. | Especialilsta encofrador | 0.425 | 15.65 | 6.65 |
| A05M030 | d | ALQ. M2 ENCOFRADO MURO 2 CARAS h=6 m (02/01/2016) | 0.143 | 14.11 | 2.02 |
| M13EA421 | d | Consola trabajo (maquinaria) | 8 | 1.53 | 12.24 |
| P01DC040 | l | Desencofrante p/encofrado metálico (material) | 0.082 | 1.51 | 0.12 |
| P01UC030 | kg | Puntas 20x100 (material) | 0.01 | 6.18 | 0.06 |
| M13EA440 | u | Cono terminal tubo 22/26 (maquinaria) | 1.235 | 0.08 | 0.10 |
|  |  | Total |  |  | 29.18 |

Claves: trabajo, consola, modulo, cara, metal, muro, encofrar, panel, desencofrante

**E04SEH060** m3 HORMIGÓN HA-25/P/20/I V.MANUAL SOLERA
Precio: 71.97
Hormigón para armar HA-25/P/20/I, elaborado en central en solera, vertido por medios manuales, compactado según EHE-08, p.p. de vibrado, regleado y curado en soleras. Componentes del hormigón con marcado CE y DdP (Declaración de prestaciones) según Reglamento (UE) 305/2011.

| Código | Ud | Descripción | Rendimiento | Precio | Importe |
|---|---|---|---|---|---|
| O01OA030 | h. | Oficial primera | 0.692 | 18.8 | 13.01 |
| O01OA070 | h. | Peón ordinario | 0.692 | 15.22 | 10.53 |
| P01HA010 | m3 | Hormigón HA-25/P/20/I central (material) | 1 | 48.43 | 48.43 |
|  |  | Total |  |  | 71.97 |

Claves: vibracion, compacto, hormigon, manual, solera, armadura, elaboracion, medio, curado, componente, marco, circulo, vertedero, central

**EO4COLMATADOR** M2 IMPREGACIÓN HIDRÓFUGA COLMATACIÓN
Precio: 3.85
Impregnación hidrófuga de efecto colmatador de poros, formulado con un pH similar al del hormigón, poder de penetración, (± 4/5mm), tipo ESLO Colmatador LSM. Incluso preparación del soporte y aplicación siguiendo las instrucciones del fabricante, limpieza y medios auxiliares.

| Código | Ud | Descripción | Rendimiento | Precio | Importe |
|---|---|---|---|---|---|
| O01OA070 | h. | Peón ordinario | 0.099 | 15.22 | 1.51 |
| P01_COLMATADOR | l | Impregnación hidrófuga de efecto colmatador. Eslo Colm.LSM (material) | 0.25 | 9.36 | 2.34 |
|  |  | Total |  |  | 3.85 |

**E05HVM030** m3 HORM.P/ARMAR HA-25/B/16/I
Precio: 52.34
Hormigón para armar HA-25/B/16/I, elaborado en central, incluso vertido con grúa, vibrado y colocado. Según normas NTE-CCM, EHE-08 y CTE-SE. Componentes del hormigón con marcado CE y DdP (Declaración de prestaciones) según Reglamento (UE) 305/2011.

| Código | Ud | Descripción | Rendimiento | Precio | Importe |
|---|---|---|---|---|---|
| O01OB010 | h. | Oficial 1ª encofrador | 0.099 | 18.8 | 1.86 |
| O01OB020 | h. | Especialilsta encofrador | 0.099 | 15.65 | 1.55 |
| P01HA01R | m3 | Hormigón HA-25/B/16/I central (material) | 1 | 48.43 | 48.43 |
| M11HV120 | h. | Aguja eléct.c/convertid.gasolina D=79mm. | 0.1 | 4.98 | 0.50 |
|  |  | Total |  |  | 52.34 |

Claves: norma, vibracion, zuncho, central, elaboracion, armadura, hormigon, colocacion, vertedero, perimetro

**E05HSF010** m2 ENCOFRADO METÁLICO EN PILARES
Precio: 7.05
Encofrado y desencofrado de pilares con chapas metálicas de 300x50 cm.

| Código | Ud | Descripción | Rendimiento | Precio | Importe |
|---|---|---|---|---|---|
| O01OB010 | h. | Oficial 1ª encofrador | 0.099 | 18.8 | 1.86 |
| O01OB020 | h. | Especialilsta encofrador | 0.099 | 15.65 | 1.55 |
| M13EF010 | m2 | Encof. chapa hasta 1 m2.10 p. (maquinaria) | 1 | 3.29 | 3.29 |
| P01UC030 | kg | Puntas 20x100 | 0.05 | 6.18 | 0.31 |
| P03AAA020 | kg | Alambre atar 1,30 mm. | 0.05 | 0.81 | 0.04 |
|  |  | Total |  |  | 7.05 |

Claves: desencofrante, seccion, soporte, metal, encofrar, chapa

**E05HSM010** m3 HORM. P/ARMAR HA-25/B/16/I PILAR
Precio: 52.34
Hormigón para armar HA-25/B/16/I, elaborado en central, en pilares, incluso vertido con pluma-grúa, vibrado y colocado. Según normas NTE-EHS y EHE-08.

| Código | Ud | Descripción | Rendimiento | Precio | Importe |
|---|---|---|---|---|---|
| O01OB010 | h. | Oficial 1ª encofrador | 0.099 | 18.8 | 1.86 |
| O01OB020 | h. | Especialilsta encofrador | 0.099 | 15.65 | 1.55 |
| P01HA01R | m3 | Hormigón HA-25/B/16/I central | 1 | 48.43 | 48.43 |
| M11HV120 | h. | Aguja eléct.c/convertid.gasolina D=79mm. | 0.1 | 4.98 | 0.50 |
|  |  | Total |  |  | 52.34 |

Claves: norma, colocacion, vertedero, soporte, hormigon, central, elaboracion, vibracion, armadura

**E05HSC040** m. ENCOF.PI.CIRC.VISTO CARTÓN 35
Precio: 20.76
Encofrado y desencofrado de pilares de 35 cm. de diámetro, con encofrado de cartón con lámina interior plástica para acabado visto.

| Código | Ud | Descripción | Rendimiento | Precio | Importe |
|---|---|---|---|---|---|
| O01OB010 | h. | Oficial 1ª encofrador | 0.148 | 18.8 | 2.78 |
| O01OB020 | h. | Especialilsta encofrador | 0.148 | 15.65 | 2.32 |
| M13ECC400 | m. | Encof. cartón liso pilar cir. D 350, <4m. (maquinaria) | 1 | 15.12 | 15.12 |
| P01UC020 | kg | Puntas 17x70 (material) | 0.065 | 7.37 | 0.48 |
| P03AAA020 | kg | Alambre atar 1,30 mm. | 0.075 | 0.81 | 0.06 |
|  |  | Total |  |  | 20.76 |

Claves: diametro, soporte, desencofrante, carton, encofrar

**E05HVE010** m2 ENCOF. MADERA JÁCENAS 4 POST.
Precio: 13.49
Encofrado y desencofrado de jácenas con tableros de madera de pino de 22 mm. confeccionados previamente, considerando 4 posturas. Normas NTE-EME.

| Código | Ud | Descripción | Rendimiento | Precio | Importe |
|---|---|---|---|---|---|
| O01OB010 | h. | Oficial 1ª encofrador | 0.099 | 18.8 | 1.86 |
| O01OB020 | h. | Especialilsta encofrador | 0.099 | 15.65 | 1.55 |
| M13EM030 | m2 | Tablero encofrar 22 mm. 4 p. (maquinaria) | 1 | 2.22 | 2.22 |
| M13CP105 | ud | Puntal telesc. normal 3 m (maquinaria) | 0.5 | 9.39 | 4.70 |
| P01EM290 | m3 | Madera pino encofrar 26 mm. (material) | 0.02 | 133.43 | 2.67 |
| P01UC030 | kg | Puntas 20x100 | 0.07 | 6.18 | 0.43 |
| P03AAA020 | kg | Alambre atar 1,30 mm. | 0.07 | 0.81 | 0.06 |
|  |  | Total |  |  | 13.49 |

Claves: pino, desencofrante, norma, confeccionar, tablero, encofrar, jacena, madero, previo

**E05HLE020** m2 ENCOFRADO MADERA LOSA INCLINADA 4 POSTURAS
Precio: 18.4
Encofrado y desencofrado de losa armada inclinada, con tableros de madera de pino de 22 mm, considerando 4 posturas. Según norma NTE-EME.

| Código | Ud | Descripción | Rendimiento | Precio | Importe |
|---|---|---|---|---|---|
| O01OB010 | h. | Oficial 1ª encofrador | 0.297 | 18.8 | 5.58 |
| O01OB020 | h. | Especialilsta encofrador | 0.297 | 15.65 | 4.65 |
| M13EM030 | m2 | Tablero encofrar 22 mm. 4 p. | 1 | 2.22 | 2.22 |
| M13CP100 | u | Puntal telescópico normal 1,40 m (maquinaria) | 0.014 | 15.3 | 0.21 |
| P01EM280 | m3 | Madera pino encofrar 22 mm (material) | 0.02 | 219.98 | 4.40 |
| P01UC030 | kg | Puntas 20x100 | 0.15 | 6.18 | 0.93 |
| P03AAA020 | kg | Alambre atar 1,30 mm. | 0.5 | 0.81 | 0.41 |
|  |  | Total |  |  | 18.4 |

Claves: inclinacion, losa, armadura, encofrar, madero, desencofrante, tablero, norma, pino

**E05HFE020** m2 ENCOFRADO FORJADO PLACA PREFABRICADA
Precio: 5.1
Encofrado y desencofrado continuo con puntales para capa de compresión en forjados de placas prefabricadas, hasta 3,10 m de altura con madera suelta, según NTE-EME.

| Código | Ud | Descripción | Rendimiento | Precio | Importe |
|---|---|---|---|---|---|
| O01OB010 | h. | Oficial 1ª encofrador | 0.059 | 18.8 | 1.11 |
| O01OB020 | h. | Especialilsta encofrador | 0.059 | 15.65 | 0.92 |
| P01EM290 | m3 | Madera pino encofrar 26 mm. | 0.015 | 133.43 | 2.00 |
| P01UC030 | kg | Puntas 20x100 | 0.06 | 6.18 | 0.37 |
| P03AAA020 | kg | Alambre atar 1,30 mm. | 0.04 | 0.81 | 0.03 |
| M13CP110 | u | Puntal telescópico normal 3,1 m (maquinaria) | 0.05 | 13.44 | 0.67 |
|  |  | Total |  |  | 5.1 |

Claves: prefabricado, capa, puntal, madero, desencofrante, encofrar, forjado, placa, continuo, compresion

**E09CP010** m2 MAESTRAS / TABICAS LADRILLO PARA FORMACIÓN DE PENDIENTES 5-7 cm
Precio: 1.09
Formación de maestras/tabicas para formación de pendientes en cubiertas planas o similares, con una altura media de 5-7 cm. Realizadas con fábrica de ladrillo perforado de 1/2 pie recibidos con mortero de cemento M-5 elaborado en obra; con repercusión de las mismas por m2 de cubierta ejecutada. Totalmente terminadas; i/p.p. de replanteo, nivelado, aplomado, roturas, mermas y enjarjes.

| Código | Ud | Descripción | Rendimiento | Precio | Importe |
|---|---|---|---|---|---|
| O01OA030 | h. | Oficial primera | 0.026 | 18.8 | 0.49 |
| O01OA050 | h. | Especialista | 0.026 | 15.65 | 0.41 |
| P01LT020 | mud | Ladrillo perforado tosco 24x11,5x7 cm. | 0.001 | 96.83 | 0.10 |
| A02A020 | m3 | MORTERO CEMENTO M-5 AMASADO A MANO | 0.001 | 89.3 | 0.09 |
|  |  | Total |  |  | 1.09 |

Claves: maestra, perforacion, ejecucion, fabrica, pie, medio, plano, tabica, elaboracion, cubierta, ladrillo, cemento, terminacion, replanteo, nivel, rotura, mortero, merma

**E09CP020** m2 RECRECIDO FORMACIÓN PENDIENTES MORTERO CEMENTO e=5-7 cm
Precio: 11.41
Recrecido para formación de pendientes en cubiertas planas o similares, realizado con mortero de cemento y arena de río con dosificación 1:6 (M-5), con un espesor medio de 10 cm. Totalmente terminado, medido sobre superficie de cubierta en horizontal; incluyendo p.p. de ejecuión de escocia perimetral, vertido, nivelado y medios auxiliares.

| Código | Ud | Descripción | Rendimiento | Precio | Importe |
|---|---|---|---|---|---|
| O01OA030 | h. | Oficial primera | 0.094 | 18.8 | 1.77 |
| O01OA050 | h. | Especialista | 0.094 | 15.65 | 1.47 |
| A02A120 | m3 | MORTERO CEMENTO M-5 BOMBEADO | 0.1 | 79.51 | 7.95 |
| %PM | % | Pequeño Material | 2 % | 11.19 | 0.22 |
|  |  | Total |  |  | 11.41 |

Claves: medicion, dosificacion, cemento, cubierta, plano, areno, mortero, terminacion, auxiliar, superficie, horizontal, medio, rio, perimetro, vertedero, nivel

**E12PLH010** m LOSA HORMIGÓN PREFABRICADO GRIS a=15 cm
Precio: 69.05
Losa cubremuros de hormigón prefabricado gris en piezas de 50 cm de ancho y 50 cm de largo con doble goterón, recibida con mortero de cemento CEM II/B-P 32,5 N y arena de río M-5, i/rejuntado con lechada de cemento blanco BL-V 22,5 y limpieza, medida en su longitud, con marcado CE y DdP (Declaración de prestaciones) según Reglamento (UE) 305/2011.

| Código | Ud | Descripción | Rendimiento | Precio | Importe |
|---|---|---|---|---|---|
| O01OA030 | h. | Oficial primera | 0.297 | 18.8 | 5.58 |
| A02A080 | m3 | MORTERO CEMENTO M-5 | 0.003 | 70.46 | 0.21 |
| P10LH020 | u | Losa goterón corto HP gris L=50 a=50 cm (material) | 2 | 31.63 | 63.26 |
|  |  | Total |  |  | 69.05 |

Claves: cubremuro, areno, lechada, gota, circulo, marco, prefabricado, blanco, cemento, rio, hormigon, mortero, losa, pieza, gris, limpieza

**E07S020** m2 SATE SISTEMA AISLAMIENTO TÉRMICO EXTERIOR FACHADAS C/PANEL MW 100 mm R=2,77 (m²K)/W
Precio: 63.47
Sistema de Asilamiento Térmico Exterior en fachadas existentes consistente en la colocación de panel de lana mineral de 100 mm de espesor de altas prestaciones térmicas y resistencia a compresión (30 kPa), revestido por una de sus caras con una imprimación, según UNE-EN 13162:2013, masa volumétrica 130 kg/m3, Euroclase A1 de reacción al fuego, colocado con mortero adhesivo y fijaciones mecánicas, una vez preparado y nivelado del soporte. Después de un periodo de espera de 24 horas se aplicará una capa de regularización de adhesivo cementoso en el que se embeberá la malla de fibra de vidrio aplicandose, de nuevo, otra capa de adhesivo hasta tapar la malla. A continuación se aplicará una imprimación antes de la capa de mortero monocapa de terminación. Caracteristicas del aislamiento añadido, conductividad térmica= 0,036 W/(mK) y e=0,10 m. Materiales con marcado CE y DdP (Declaración de prestaciones) según Reglamento (UE) 305/2011.

| Código | Ud | Descripción | Rendimiento | Precio | Importe |
|---|---|---|---|---|---|
| O01OA030 | h. | Oficial primera | 0.071 | 18.8 | 1.33 |
| O01OA070 | h. | Peón ordinario | 0.071 | 15.22 | 1.08 |
| P07W975 | m | Remate aluminio de arranque sate e=100 mm (material) | 0.083 | 11.38 | 0.94 |
| P01FA710 | kg | Mortero fijación aislamiento exterior (material) | 4.5 | 0.56 | 2.52 |
| P07TL550 | m2 | Panel compacto lana mineral SATE e=100 mm (material) | 1.05 | 35.5 | 37.28 |
| P07W450 | u | Taco expansión y clavo polipropileno c/arandela (material) | 6 | 0.08 | 0.48 |
| P01FA140 | kg | Adhesivo en base cemento blanco (material) | 6 | 0.78 | 4.68 |
| P04RW040 | m2 | Malla fibra vidrio antiálcalis 10x10 mm (material) | 1.05 | 2.43 | 2.55 |
| P25OW020 | l | Imprimación acrílica selladora superficies exteriores (material) | 0.1 | 4.19 | 0.42 |
| P01MS210 | t | Mortero revoco ext.(decoración) monocapa (OC-CSIV-W2) (material) | 0.01 | 251.57 | 2.52 |
| P01DW050 | m3 | Agua (material) | 0.015 | 1.11 | 0.02 |
| P07W980 | m | Cantonera PVC con malla fibra vidrio 10 cm esquinas (material) | 0.566 | 5.14 | 2.91 |
| P07W990 | m | Perfil adhesivo PVC con malla fibra vidrio 10 cm intradós ventanas (material) | 0.4 | 2.75 | 1.10 |
| P12V070 | m | Vierteaguas aluminio lacado color 40 cm (material) | 0.13 | 31.07 | 4.04 |
| E09ISD210 | m | REMATE CHAPA PRELACADA 0,8 mm D=500 mm | 0.083 | 19.24 | 1.60 |
|  |  | Total |  |  | 63.47 |

Claves: termico, aislamiento, mecanico, fijacion, exterior, mineral, colocacion, fibra, nivel, regulacion, capa, aplicacion, hora, espera, malla, soporte, lana, periodo, terminacion, vidrio, circulo, panel, conductor, marco, preparacion, tapa, alto, resistencia, continuacion, fachada, mortero, revestir, cara, material, imprimacion, masa, fuego, compresion, adhesivo

**E16CPA010** u PUERTA TEMPLADA INCOLORA 2190x896 mm
Precio: 418.69
Puerta de vidrio templado transparente, incolora, de 10 mm, de 2190x896, incluido herrajes, freno y cerradura fija de acero inoxidable, con llave y manivela, instalada. Con vidrio y cada uno de sus componentes o herrajes de cerrajería con marcado CE y DdP (Declaración de Prestaciones) según Reglamento (UE) 305/2011.

| Código | Ud | Descripción | Rendimiento | Precio | Importe |
|---|---|---|---|---|---|
| O01OB250 | h. | Oficial 1ª vidriería | 8.895 | 18.8 | 167.23 |
| P14BP010 | u | Puerta templada luna incolora 2190x896 (material) | 1 | 99.28 | 99.28 |
| P14BP130 | ud | Pernio bajo 54 mm (material) | 1 | 19.33 | 19.33 |
| P14BP140 | ud | Punto de giro alto (material) | 1 | 7.45 | 7.45 |
| P14BP150 | ud | Punto de giro bajo (material) | 1 | 19.72 | 19.72 |
| P14BP160 | ud | Tapa de freno (material) | 1 | 8.73 | 8.73 |
| P14BP170 | ud | Caja de freno (material) | 1 | 6.82 | 6.82 |
| P14BP180 | ud | Mecanismo freno (material) | 1 | 88.25 | 88.25 |
| P01DW090 | ud | Pequeño material | 1.5 | 1.25 | 1.88 |
|  |  | Total |  |  | 418.69 |

Claves: cerrajeria, puerta, templado, incoloro, componente, transparente, herraje, acero, circulo, llave, manivela, marco, inoxidable, vidrio

**E05AAL005** kg ACERO S275 JR EN ESTRUCTURA SOLDADA
Precio: 1.75
Acero laminado S275 JR, en perfiles laminados en caliente para formación de bastidores en fachada, mediante uniones soldadas, anclados a elementos de fábrica o de madera; i/p.p. de soldaduras, cortes, piezas especiales, despuntes y dos manos de imprimación con pintura de minio de plomo, montado y colocado, según NTE-EAS/EAV, CTE-DB-SE-A y EAE. Acero con marcado CE y DdP (Declaración de prestaciones) según Reglamento (UE) 305/2011.

| Código | Ud | Descripción | Rendimiento | Precio | Importe |
|---|---|---|---|---|---|
| O01OB130 | h. | Oficial 1ª cerrajero | 0.015 | 18.8 | 0.28 |
| O01OB140 | h. | Especialilsta cerrajero | 0.015 | 15.65 | 0.23 |
| P03ALP010 | kg | Acero laminado S 275 JR o chapa de acero | 1.05 | 0.94 | 0.99 |
| P25OU080 | l. | Minio electrolítico | 0.01 | 12.43 | 0.12 |
| P01DW090 | ud | Pequeño material | 0.1 | 1.25 | 0.13 |
|  |  | Total |  |  | 1.75 |

Claves: minio, mano, caliente, acero, union, estructura, perfil, corte, viga, especial, lamina, pintura, plomo, montaje, colocacion, marco, circulo, imprimacion, pieza, zuncho, correa, soldadura, soporte

**A02A080** m3 MORTERO CEMENTO M-5
Precio: 70.46
Mortero de cemento CEM II/B-P 32,5 N y arena de río de tipo M-5 para uso corriente (G), con resistencia a compresión a 28 días de 5,0 N/mm2, confeccionado con hormigonera de 200 l., s/RC-08 y UNE-EN-998-1:2004.

| Código | Ud | Descripción | Rendimiento | Precio | Importe |
|---|---|---|---|---|---|
| O01OA070 | h. | Peón ordinario | 1.68 | 15.22 | 25.57 |
| P01CC020 | t. | Cemento CEM II/B-P 32,5 N sacos (material) | 0.27 | 94.27 | 25.45 |
| P01AA020 | m3 | Arena de río 0/6 mm. (material) | 1.09 | 16.76 | 18.27 |
| P01DW050 | m3 | Agua | 0.255 | 1.11 | 0.28 |
| M03HH020 | h. | Hormigonera 200 l. gasolina (maquinaria) | 0.4 | 2.22 | 0.89 |
|  |  | Total |  |  | 70.46 |

Claves: mortero, confeccionar, cemento, areno, rio, resistencia, compresion, hormigon

**E04SE09S** m3 HORMIGÓN HP-40 EN SOLERA
Precio: 59.83
Hormigón para armar HP-40, elaborado en central para colocar en soleras, incluso vertido, compactado según EHE, p.p. de vibrado, regleado y curado en soleras.

| Código | Ud | Descripción | Rendimiento | Precio | Importe |
|---|---|---|---|---|---|
| O01OA040 | h. | Oficial segunda | 0.284 | 16.4 | 4.66 |
| O01OA070 | h. | Peón ordinario | 0.284 | 15.22 | 4.32 |
| P34ZH020 | m3 | Hormigón para pavimento HP-40 (material) | 1.05 | 48.43 | 50.85 |
|  |  | Total |  |  | 59.83 |

**E04AM0608** m2 MALLA 15x15 cm D=8 mm
Precio: 1.8
Malla electrosoldada con acero corrugado B 500 T de D=8 mm en cuadrícula 15x15 cm, colocado en obra, i/p.p. de alambre de atar. Según EHE-08 y CTE-SE-A. Acero con marcado CE y DdP (Declaración de prestaciones) según Reglamento (UE) 305/2011.

| Código | Ud | Descripción | Rendimiento | Precio | Importe |
|---|---|---|---|---|---|
| O01OB030 | h. | Oficial 1ª ferralla | 0.01 | 18.8 | 0.19 |
| O01OB040 | h. | Especialilsta ferralla | 0.01 | 15.65 | 0.16 |
| P03AM030 | m2 | Malla 15x15x8 cm 2,870 kg/m2 (material) | 1.05 | 1.38 | 1.45 |
|  |  | Total |  |  | 1.8 |

Claves: alambre, malla, circulo, marco, electrosoldadura, corrugado, colocacion, acero

**E02ES020** m3 EXC.ZANJA SANEAM. T.DURO A MANO
Precio: 55.12
Excavación en zanjas de saneamiento, en terrenos de consistencia dura, por medios manuales, con extracción de tierras a los bordes, y con posterior relleno y apisonado de las tierras procedentes de la excavación y con p.p. de medios auxiliares.

| Código | Ud | Descripción | Rendimiento | Precio | Importe |
|---|---|---|---|---|---|
| O01OA070 | h. | Peón ordinario | 3.459 | 15.22 | 52.65 |
| M08RI010 | h. | Pisón vibrante 70 kg. (maquinaria) | 0.8 | 3.09 | 2.47 |
|  |  | Total |  |  | 55.12 |

Claves: zanja, medio, duro, mano, saneamiento, consistencia, excavacion, extraccion, tierra, relleno, apisonado, auxiliar, terreno, manual

**U04VCH155** m2 PAV.HORM.DESACTIV.A.RODADO e=15 cm.
Precio: 23.74
Pavimento continuo de hormigón, de central, fabricado con árido rodado máximo 8 mm., armado con fibra de polipropileno a razón de 0,9 kg./m3, colocado en capa uniforme de 15 cm. de espesor y atacado superficialmente con líquidos desactivantes de fraguado para dejar el árido descubierto de 2/3 mm., i/preparación de la base, extendido, regleado, vibrado, aplicación de aditivos, impresión curado, p.p.. de juntas, lavado con agua a presión y aplicación de resinas de acabado, todo ello con productos de calidad, tipo Paviprint o equivalente.

| Código | Ud | Descripción | Rendimiento | Precio | Importe |
|---|---|---|---|---|---|
| O01OA030 | h. | Oficial primera | 0.216 | 18.8 | 4.06 |
| O01OA060 | h. | Peón especializado | 0.345 | 15.45 | 5.33 |
| P01HD700 | m3 | Horm.H-200 ár.rodado 8 mm. cent. (material) | 0.15 | 44.48 | 6.67 |
| P08XVC120 | kg | Fibra polipropileno armado horm. (material) | 0.135 | 9.22 | 1.24 |
| M11HR010 | h. | Regla vibrante eléctrica 2 m. (maquinaria) | 0.02 | 2.85 | 0.06 |
| P08XVC100 | kg | Desactivante de fraguado (material) | 0.3 | 13.84 | 4.15 |
| P08XW020 | ud | Junta dilatac.10 cm/16 m2 pavim. (material) | 1 | 0.48 | 0.48 |
| M10AF010 | h. | Sulfatadora mochila (maquinaria) | 0.02 | 4.74 | 0.09 |
| P08XVC110 | l. | Resina acabado pavi.horm.impres. (material) | 0.3 | 5.53 | 1.66 |
|  |  | Total |  |  | 23.74 |

Claves: armadura, fibra, rodar, liquido, hormigon, central, fabricacion, polipropileno, colocacion, superficie, continuo, calidad, capa, base, presion, produccion, fraguado, vibracion, aplicacion, aditivo, curado, lavadero, agua, equivalente, resina, maximo, pavimentacion, junta

**E02EM030** m3 EXC.ZANJA A MÁQUINA T. COMPACTO
Precio: 13.17
Excavación en zanjas, en terrenos compactos, por medios mecánicos, con extracción de tierras a los bordes, sin carga ni transporte al vertedero y con p.p. de medios auxiliares.

| Código | Ud | Descripción | Rendimiento | Precio | Importe |
|---|---|---|---|---|---|
| O01OA070 | h. | Peón ordinario | 0.138 | 15.22 | 2.10 |
| M05EN030 | h. | Excav.hidráulica neumáticos 100 CV | 0.28 | 39.53 | 11.07 |
|  |  | Total |  |  | 13.17 |

Claves: terreno, auxiliar, excavacion, zanja, extraccion, compacto, tierra, carga, transporte, vertedero, medio, maquina, mecanico

**A02A050** m3 MORTERO CEMENTO M-15
Precio: 81.41
Mortero de cemento CEM II/B-P 32,5 N y arena de río de tipo M-15 para uso corriente (G), con resistencia a compresión a 28 días de 20 N/mm2, confeccionado con hormigonera de 200 l., s/RC-08 y UNE-EN-998-1:2004.

| Código | Ud | Descripción | Rendimiento | Precio | Importe |
|---|---|---|---|---|---|
| O01OA070 | h. | Peón ordinario | 1.68 | 15.22 | 25.57 |
| P01CC020 | t. | Cemento CEM II/B-P 32,5 N sacos | 0.41 | 94.27 | 38.65 |
| P01AA020 | m3 | Arena de río 0/6 mm. | 0.955 | 16.76 | 16.01 |
| P01DW050 | m3 | Agua | 0.26 | 1.11 | 0.29 |
| M03HH020 | h. | Hormigonera 200 l. gasolina | 0.4 | 2.22 | 0.89 |
|  |  | Total |  |  | 81.41 |

Claves: cemento, areno, confeccionar, rio, resistencia, compresion, hormigon, mortero

**A02A020** m3 MORTERO CEMENTO M-5 AMASADO A MANO
Precio: 89.3
Mortero de cemento CEM II/B-P 32,5 N y arena de río M-5, amasado a mano, s/RC-08.

| Código | Ud | Descripción | Rendimiento | Precio | Importe |
|---|---|---|---|---|---|
| O01OA070 | h. | Peón ordinario | 2.965 | 15.22 | 45.13 |
| P01CC020 | t. | Cemento CEM II/B-P 32,5 N sacos | 0.27 | 94.27 | 25.45 |
| P01AA020 | m3 | Arena de río 0/6 mm. | 1.1 | 16.76 | 18.44 |
| P01DW050 | m3 | Agua | 0.255 | 1.11 | 0.28 |
|  |  | Total |  |  | 89.3 |

Claves: mano, mortero, amasado, rio, areno, cemento

**A02A120** m3 MORTERO CEMENTO M-5 BOMBEADO
Precio: 79.51
Mortero de cemento CEM II/B-P 32,5 N y arena de río de tipo M-5 para uso corriente (G), con resistencia a compresión a 28 días de 5,0 N/mm2, confeccionado con hormigonera de 200 l y bombeado con equipo de bombeo entre 40 y 100 m3 diarios, s/RC-08 y UNE-EN 998-2:2004.

| Código | Ud | Descripción | Rendimiento | Precio | Importe |
|---|---|---|---|---|---|
| O01OA070 | h. | Peón ordinario | 1.483 | 15.22 | 22.57 |
| P01CC020 | t. | Cemento CEM II/B-P 32,5 N sacos | 0.27 | 94.27 | 25.45 |
| P01AA020 | m3 | Arena de río 0/6 mm. | 1.09 | 16.76 | 18.27 |
| P01DW050 | m3 | Agua | 0.255 | 1.11 | 0.28 |
| M03HH020 | h. | Hormigonera 200 l. gasolina | 0.4 | 2.22 | 0.89 |
| P01HW060 | m3 | Bombeado mortero 40 a 100 m3 (material) | 1 | 12.05 | 12.05 |
|  |  | Total |  |  | 79.51 |

Claves: areno, equipo, cemento, bomba, compresion, confeccionar, hormigon, resistencia, mortero, rio

**A05M030** d ALQ. M2 ENCOFRADO MURO 2 CARAS h=6 m (02/01/2016)
Precio: 14.11
Día alquiler m2 de encofrado de muro 2 caras con panel metálico-fenólico de 3,00x1,00 m con grapa unión paneles.

| Código | Ud | Descripción | Rendimiento | Precio | Importe |
|---|---|---|---|---|---|
| M13EA510 | d. | Panel metálico-fenól. 3,00x1,00 (maquinaria) | 9.9 | 1.07 | 10.59 |
| M13EA520 | d. | Grapa unión paneles met. (maquinaria) | 40 | 0.08 | 3.20 |
| M13EA530 | d | Tuerca palomilla (maquinaria) | 3.6 | 0.02 | 0.07 |
| M13EA540 | d | Placa tuerca palomilla (maquinaria) | 3.6 | 0.02 | 0.07 |
| M13EA550 | d | Barra dywidag 1,00 m. (maquinaria) | 9 | 0.02 | 0.18 |
|  |  | Total |  |  | 14.11 |

Claves: grapa, encofrar, panel, alquiler, cara, union, muro

**E09ISD210** m REMATE CHAPA PRELACADA 0,8 mm D=500 mm
Precio: 19.24
Remate de chapa de acero de 0,8 mm en perfil comercial prelacado por cara exterior de 500 mm de desarrollo, en cumbrera, lima o remate lateral, i/p.p. de solapes accesorios de fijación y juntas de estanqueidad, totalmente instalado, i/medios auxiliares y elementos de seguridad, s/NTE-QTG-9-10 y 11. Medido en verdadera magnitud.

| Código | Ud | Descripción | Rendimiento | Precio | Importe |
|---|---|---|---|---|---|
| O01OA030 | h. | Oficial primera | 0.247 | 18.8 | 4.64 |
| O01OA050 | h. | Especialista | 0.247 | 15.65 | 3.87 |
| P05CGP310 | m | Remate acero prelacado a=50 cm e=0,8 mm (material) | 1.15 | 9.22 | 10.60 |
| P05CW010 | ud | Tornillería y pequeño material | 0.6 | 0.22 | 0.13 |
|  |  | Total |  |  | 19.24 |

Claves: solape, exterior, seguridad, auxiliar, estanquidad, junta, accesorio, laca, medicion, lateral, desarrollar, cara, fijacion, acero, chapa, remate, cumbrera, lima, comercial, perfil

## Recursos

**O01OA070** h. Peón ordinario
Claves: ordinario

**M12O010** h Equipo oxicorte
Claves: equipo

**M05EN030** h. Excav.hidráulica neumáticos 100 CV
Claves: neumatico, hidraulico

**M06MR230** h Martillo rompedor hidráulico 600 kg
Claves: hidraulico, rompedor, martillo

**M07CB030** h. Camión basculante 6x4 20 t
Claves: basculante, camion

**O01OB220** h Ayudante electricista
Claves: ayudante, electricidad

**M02PAD010** h Plataforma articulada diesel 10 m
Claves: plataforma, articulacion, diesel

**M05RN020** h. Retrocargadora neumáticos 75 CV
Claves: neumatico

**P01HM010** m3 Hormigón HM-20/P/20/I central
Claves: hormigon, central

**O01OB010** h. Oficial 1ª encofrador
Claves: encofrar

**O01OB020** h. Especialilsta encofrador
Claves: encofrar, ayudante

**M13EA430** m Tubo PVC diametro 22/26
Claves: diametro, tubo, pvc

**O01OA050** h. Especialista
Claves: ayudante

**O01OA060** h. Peón especializado
Claves: especial

**P06BG063** m2 Fieltro geotextil Danofelt PY-500 gr/m2
Claves: fieltro, geotextil

**P06SL185** m2 Lámina polietileno 1 mm
Claves: lamina, polietileno

**P03W041** kg Fibra de acero tipo TABIX 1/50
Claves: acero, fibra

**P03EL260** m2 Placa alveolar c=30+5 cm L=12 m Q=1100 kg/m2
Claves: placa, alveolo

**P03AM170** m2 Malla 20x30x5 1,284 kg/m2
Claves: malla

**P03EE080** m2 Graderio prefabricado sobre vigas prefabricadas
Claves: angular, peldaño, plano, escalera

**O01OB150** h. Oficial 1ª carpintero
Claves: carpintero

**O01OB160** h. Especialilsta carpintero
Claves: carpintero, ayudante

**P01EW630** m2 Estructura madera laminada
Claves: lamina, estructura, madero

**P01EW620** u Material de ensamble estructural madera
Claves: estructura, material, madero

**P01BT210** u Bloque termoarcilla 30x19x19 cm rectificado
Claves: hdr, bloque

**P01MC020** m3 Mortero cemento gris CEM-II/B-M 32,5 M-10
Claves: cemento, mortero, gris

**P01LT020** mud Ladrillo perforado tosco 24x11,5x7 cm
Claves: tosco, perforacion, ladrillo

**P01LH025** mud Ladrillo hueco doble 24x11,5x9 cm
Claves: doble, hueco, ladrillo

**P04SC200** m2 Panel fachada Teczone TZ-VL e=50 mm
Claves: saintgobain, ach, panel, fachada

**P05CW030** u Remates, tornillería y pequeño material
Claves: remate, tornillo, material

**M13W210** h Maquinaria de elevación
Claves: saintgobain, ach, elevacion, maquinaria

**P05WTC160** m2 Panel sandwich chapa lacada+lana roca+chapa lacada e=150 mm
Claves: laca, roca, panel, lana, chapa

**P05CW010** ud Tornillería y pequeño material
Claves: material, tornillo

**P05FWT070** ud Torn. autotal.6,3x120 p/correas laminadas cal
Claves: cal, lamina

**O01OB170** h. Oficial 1ª fontanero calefactor
Claves: fontaneria, calefactor

**P17NL030** m. Canalón acero lacado e=1mm.,p.p.piezas
Claves: pieza, canalon, laca, red

**P06GL020** m2 Geotextil poliéster no tejido 150 gr/m2
Claves: tejido, geotextil, poliester

**P06BSN010** m2 Lámina betún modific. elastómero LBM-30 FV (SBS -20ºC)
Claves: betun, elastomerico, lamina

**P06BSN040** m2 Lámina betún modific. elastómero LBM-40 FP (SBS -20ºC)
Claves: betun, elastomerico, lamina

**P06GL030** m2 Geotextil poliéster no tejido 200 gr/m2
Claves: poliester, geotextil, tejido

**P01AG050** m3 Gravilla 20/40 mm
Claves: gravilla

**P06SL350** m2 Lámina PVC Novanol 1,2 mm gris
Claves: lamina, gris, pvc

**P06SL355** kg Adhesivo soldador PVC PG-30
Claves: pvc, soldadura, adhesivo

**P06SL360** kg Sellante líquido de PVC PG-40
Claves: pvc, liquido, sellador

**P04RR050** kg Mortero revoco CSIV-W1
Claves: mortero, revoco

**P04PW590** kg Pasta de juntas SN
Claves: pasta, junta

**P04PW290** m Maestra de 82*16 mm
Claves: maestra

**P04PW291** m Maestra de 70*30 mm
Claves: maestra

**P07AL37045** m2 Panel lana mineral Arena-45
Claves: lana, panel, mineral

**P04PW250** m. Canal 73 mm
Claves: canal

**P04PW170** m. Montante de 70 mm
Claves: montante

**P07AL37065** m2 Panel lana mineral Arena-65
Claves: lana, panel, mineral

**P04PW470** m Canal 90 mm
Claves: canal

**P04PW180** m Montante de 90 mm
Claves: montante

**P04RR040U** kg Mortero hidrófugo Ursa Mur
Claves: revoco, mortero

**P07TV031U** m2 Panel lana mineral 50 mm papel Kraft
Claves: panel, lana, saintgobain, isover, vidrio

**P07TV221** m2 Panel lana de vidrio ECO D-032 100 mm
Claves: panel, saintgobain, isover, lana, vidrio

**%MA** % Medios auxiliares
Claves: auxiliar, medio

**P07TX872** m2 Panel XPS liso 60 mm Resit. Comp. >500 kPa
Claves: liso, compresor, panel

**P07W190** m Film protector polietileno
Claves: polietileno, proteccion

**P07TX8761** m2 Panel XPS liso 80 mm Resit. Comp. >300 kPa
Claves: liso, compresor, panel

**P07TX8781** m2 Panel XPS liso 100 mm Resit. Comp. >300 kPa
Claves: panel, liso, compresor

**O01OB110** h. Oficial 1ª yesero o escayolista
Claves: yeso

**O01OB120** h. Especialilsta yesero o escayolista
Claves: ayudante, yeso

**P04TK050b** m2 Placa MINERVAL 15 1200*600*15
Claves: placa, yeso

**P04TW023** m. Perfil primario 24x43x3600
Claves: perfil

**P04TW025** m. Perfil secundario 24x43x3600
Claves: perfil

**P04TW030** m. Perfil angular remates
Claves: remate, angular, perfil

**P04TW040** ud Pieza cuelgue
Claves: pieza

**P06BI036** kg Emulsión asfáltica Emufal I
Claves: texsa, asfalto, emulsion

**P06BD035** m2 Lámina autoadhesiva Texself HD 1,5 mm
Claves: texsa, adhesivo, lamina

**P08SVR290** m2 Pavimento vinílico hetereogéneo rollo e=6,5 mm TARKETT OMNISPORT REFERENCE
Claves: rollo, gerflor, pavimentacion, vinilo, acustico

**P08MA121** ud Complementos fijación flotante por m2
Claves: adhesivo, acrilico, lateral

**P08MA040** kg Pasta niveladora
Claves: nivel, pasta

**P08SW080** m Cordón soldadura en caliente
Claves: soldadura, cordon, caliente

**P08SVR292** m2 Pavimento vinílico e=2 mm TARKETT OMNISPORTS COMPACT
Claves: rollo, gerflor, pavimentacion, vinilo, acustico

**P08MA120** kg Adhesivo acrílico unilateral
Claves: adhesivo, acrilico, lateral

**P08SVR291** m2 Pavimento vinílico e=2 mm TARKETT UNIVERSAL PLUS
Claves: rollo, gerflor, pavimentacion, vinilo, acustico

**O01OB090** h. Oficial 1ª solador, alicatador
Claves: alicatar

**O01OB100** h. Especialilsta solador, alicatador
Claves: ayudante, alicatar

**P08EPO080** m2 Baldosa gres porcelánico pulido 33,3x33,3 cm
Claves: pulir, porcelana, gres, baldosa

**P01FA060** t Mortero cola int/ext p/baldosas blanco C2TE
Claves: mortero, cola, blanco

**P01FJ016** t Mortero int./ext. cerámica junta fina blanco CG1
Claves: junta, ceramico, fino, mortero, blanco

**P08EXP030** m. Huella peld. porcelánico rectificado
Claves: florentino, gres, huella

**P08EXP033** m. Tabica gres porcelánico rectificado
Claves: tabica, gres

**P08EPP260** m Rodapié gres porcelánico rectificado 8x30 cm
Claves: porcelana, gres, esmalte, rodapie

**P01FJ015** t Mortero int./ext. p/rejuntado junta color CG2-W-ArS1
Claves: color, mortero, junta

**P08MR050** m. Rodapié macizo pino 7x1 cm
Claves: rodapie, pino, macizo

**P08WB060** m Rodapié 2 chapas acero inoxidable
Claves: remate, inoxidable, peldaño, acero

**P08MA020** kg Adhesivo contacto
Claves: adhesivo, contacto

**P09ABC090** m2 Azulejo blanco 20x20 cm
Claves: azulejo, blanco

**P01FJ065** kg Lechada blanca CG1 Lankolor Borada
Claves: lechada, blanco

**P34IF106** m2 Felpudo polipropileno 13,5 mm
Claves: felpudo, polipropileno

**P23PSU020b** ud PI03. Puerta metal. lacada 1 hoja 725x2030 mm c/ bisagras y manilla
Claves: puerta, hoja

**P11WP080** ud Pequeño material y piezas complementarias
Claves: tornillo

**P23PSU020c** ud PI04. Puerta metaL. lacada 1 hoja 925x2030 mm corredera
Claves: puerta, hoja

**P23PSU020d** ud PI05. Puerta metal. lacada 1 hoja 825x2030 mm c/ bisagras, muelle y manilla
Claves: puerta, hoja

**P23PSU020e** ud PI06. Puerta metal. lacada 1 hoja 825x2030 mm c/ óculo, bisagras y manilla
Claves: puerta, hoja

**P23PSU020f** ud PI07. Puerta meta. lacada 1 hoja 825x2030 mm EI60, c/ bisagras, muelle y manilla
Claves: puerta, hoja

**P23PSU020g** ud PI08. Puerta metal. lacada 1 hoja 825x2030 mm EI60 c/óculo, bisagras, muell y manilla
Claves: puerta, hoja

**P23PSU020i** ud PI09. Puerta metal. lacada 2 hojas 725x2030 mm c/óculo, bisagra, muelle y manilla
Claves: puerta, hoja

**P23PSU020j** ud PI10. Puerta meta. lacada 2 hojas 725x2030 mm EI60 c/bisagra, muelle y manilla
Claves: puerta, hoja

**P23PSU020h** ud PI11. Puerta metal. lacada 2 hojas 725x2030 mm EI60 c/óculo, bisagras, muelle y manilla
Claves: puerta, hoja

**P23PSU020fb** ud PI12. Puerta meta. lacada 1 hoja 925x2030 mm EI60, c/ bisagras, muelle y manilla
Claves: puerta, hoja

**O01OB130** h. Oficial 1ª cerrajero
Claves: cerrajeria

**O01OB140** h. Especialilsta cerrajero
Claves: ayudante, cerrajeria

**P23PSU020** ud PI13. Puerta EI2-60-C5 1 hoja 825x2030 mm c/ bisagras, muelle y manilla
Claves: puerta, hoja

**P23PSU020k** ud PI14. Puerta metal. lacada 2 hojas 1488*1966 c/bisagras y manilla
Claves: puerta, hoja

**P11PP040** m. Precerco de pino 30 mm. ajustado ancho de tabique
Claves: pino, precerco

**P11PD010** m. Cerco directo p.melix M. 70x50mm
Claves: directo, cerco, melis

**P11TM100** m. Tapeta contrachap.pino 70x4 mm
Claves: tapa, pino

**P11L35aa** ud P.armario lisa pino p/pintar
P.armario lisa DM pintado

**P11RB070** ud Pernio acabado inox
Claves: pernio, laton, plano

**P11NP020** m2 Mamp. panel fenólico 12 mm completa
Claves: vid

**P11K10da** u Encimera fenólica completa
Claves: plastico, encimera

**P11WX010** u Escuadra acero cuadradillo 12x12 mm
Claves: acero, garra

**P01_P** ud Carpintería Aluminio P01 c/premarco y accesorios
Carpintería Aluminio P01

**P11WP080b** ud Pequeño material y piezas complementarias carp. ext
Claves: tornillo

**P02_P** ud Carpintería Aluminio P02 c/premarco y accesorios
Carpintería Aluminio P02

**P13CC040** u Puerta 2 hojas panelada
Claves: verja, tubo, puerta, acero

**P13CGB110** m2 Puerta plegable art. 1/3 paneles fachada
Claves: plegable, puerta

**P03_P** ud Carpintería Aluminio P04 c/premarco y accesorios
Carpintería Aluminio P04

**V01_P** ud Carpintería Aluminio V01 c/premarco y accesorios
Carpintería Aluminio V01

**V02_P** ud Carpintería Aluminio V02 c/premarco y accesorios
Carpintería Aluminio V02

**V03_P** ud Carpintería Aluminio V03 c/premarco y accesorios
Carpintería Aluminio V03

**V04_P** ud Carpintería Aluminio V04 c/premarco y accesorios
Carpintería Aluminio V04

**V05_P** ud Carpintería Aluminio V05 c/premarco y accesorios
Carpintería Aluminio V05

**V06_P** ud Carpintería Aluminio V06 c/premarco y accesorios
Carpintería Aluminio V06

**V07_P** ud Carpintería Aluminio V07 c/premarco y accesorios
Carpintería Aluminio V07

**V08_P** ud Carpintería Aluminio V08 c/premarco y accesorios
Carpintería Aluminio V08

**V09_P** ud Carpintería Aluminio V09 c/premarco y accesorios
Carpintería Aluminio V09

**V10_P** ud Carpintería Aluminio V10 c/premarco y accesorios
Carpintería Aluminio V10

**V11_P** ud Carpintería Aluminio V11 c/premarco y accesorios
Carpintería Aluminio V11

**V12_P** ud Carpintería Aluminio V12 c/premarco y accesorios
Carpintería Aluminio V12

**V13_P** ud Carpintería Aluminio V13 c/premarco y accesorios
Carpintería Aluminio V13

**V14_P** ud Carpintería Aluminio V14 c/premarco y accesorios
Carpintería Aluminio V14

**V15_P** ud Carpintería Aluminio V15 c/premarco y accesorios
Carpintería Aluminio V15

**V16_P** ud Carpintería Aluminio V16 c/premarco y accesorios
Carpintería Aluminio V16

**V17_P** ud Carpintería Aluminio V17 c/premarco y accesorios
Carpintería Aluminio V17

**V18_P** ud Carpintería Aluminio V12 c/premarco y accesorios
Carpintería Aluminio V12

**V19_P** m2 Carpintería Aluminio V19 c/premarco y accesorios
Carpintería Aluminio V19

**V2033fijos** m2 Carpintería Aluminio paños fijos V20 a V33 c/premarco y accesorios
Carpintería Aluminio V19

**P14KW065** m. Sellado con silicona neutra
Claves: silicona

**P01DW090** ud Pequeño material
Claves: material

**P14DAB030** m2 Stadip 44.2 PVB incoloro
Claves: climalit, saintgobain, incoloro

**P14KW060** m Sellado con silicona neutra
Claves: silicona

**P14DAB050** m2 Stadip 88.2 PVB incoloro
Claves: saintgobain, incoloro, climalit

**P14BA050** m2 Securit incoloro 10mm
Claves: securit, incoloro

**P14PB1004INOX** m Perfil acero inoxidable 100.60.4, anclajes a suelo y techo
Perfil acero inoxidable 100.100.4, anclajes a suelo y techo

**P14PB1004INOXb** m Perfil acero en U embutido, anclajes a suelo y techo
Perfil acero embutido, anclajes a suelo y techo

**P14BP190MAN** ud Juego manillones acero inox 600 mm
Claves: llave, cerrajeria, manivela

**P14BP190** ud Cerradura llave fija, c/ amaestramiento
Claves: llave, cerrajeria, manivela

**P16SENAL** ud Vinilo escudo de la villa, cumple DB-SUA
s

**P14AA030** m2 Vidrio float mateado 4 mm
Claves: vidrio, incoloro

**P14KW050** m Sellado con silicona incolora
Claves: silicona, incoloro

**P04L070** m Chapa plegada acero lacado e=1,5 mm
Claves: acero, laca, plegable, chapa

**P04MD030** m2 Tablero DM hidrófugo 19 mm
Claves: desnudo, tablero

**P10VM040** m Vierteaguas chapa galvanizada+lacado a=30 cm
Claves: laca, galvanizar, chapa, vierteaguas

**P06SI130** m Sellado silicona neutra e=7 mm
Claves: silicona

**P08MA030** kg Adhesivo resina epoxi
Claves: adhesivo, resina, epoxi

**P13BP010** m. Pasamanos tubo acero inoxidable D=45 mm
Claves: tubo, pasamano

**P13BT180** m Barandilla acero galvanizado/inox H=90cms
Claves: barandilla, tubo, vidrio

**P13BT180b** m Forrado zanca/forjado acero galvanizado 2 mm
Claves: barandilla, tubo, vidrio

**P13BT180c** m Soporte acero galvanizado H=60cms
Claves: barandilla, tubo, vidrio

**P03ALP010** kg Acero laminado S 275 JR o chapa de acero
Claves: lamina, acero

**P25OU080** l. Minio electrolítico
Claves: electrolitico, minio

**P13EV030** u Escalera fija protección espalda, aluminio y acero galvanizado. H<390 cms
Claves: galvanizar, estandar

**P13EV031** u Escalera fija con barandilla acero galvanizado. H<150 cms
Claves: galvanizar, estandar

**MARCBM** ud Marcaje pista balonmano
Marcaje pista fútbol sala

**MARCBC** ud Marcaje pista baloncesto
Marcaje pista fútbol sala

**MARCTN** ud Premarcaje pista tenis
Marcaje pista fútbol sala

**MARCVL** ud Premarcaje pista voleibol
Marcaje pista fútbol sala

**MARCBDM** ud Premarcaje pista badminton
Marcaje pista fútbol sala

**MARCANC** ud Juego elementos de anclaje
Marcaje pista fútbol sala

**M12T050** h Taladro percutor eléctrico pequeño
Claves: taladro, electrico

**P36HDA050** u Asiento mural ducha abatible acero inox
Claves: mural, asiento, ducha, abatible, acero, inoxidable

**%PM** % Pequeño Material
Claves: material

**P23FJ040** ud Extintor polvo ABC 6 kg. pr.in., con señal e instalación
Claves: extintor, polvo

**P23FJ250** ud Extintor CO2 2 kg. de acero, con señal e instalación
Claves: acero, extintor

**P31IS470** ud Disp. ant. tb. vert./hor. desliz.+esl.90 cm
Claves: vertedero

**P31IS600** m. Cuerda nylon 14 mm
Claves: cuerda, nylon

**P31IS670** u Punto de anclaje fijo
Claves: punto, anclaje

**O01OB230** h. Oficial 1ª pintura
Claves: pintura

**O01OB240** h. Especialilsta pintura
Claves: pintura, ayudante

**P25MA030** l. Imp. p. abierto fungi. incol
Claves: abierto

**P25OS030** l. Imprimac. sintética bla. satin
Claves: sintetico

**P25JA100** l. E. laca poliuret. satinada color
Claves: color, laca, satinado

**P25WW220** ud Pequeño material
Claves: material

**P25OZ040** l. E. fijadora muy penetrante obra/mad e/int
Claves: fijacion

**P25OG040** kg Masilla ultrafina acabados
Claves: masilla

**P24AE090** ud Ascensor 2 Paradas, 1 Embarque. 8 pers.sect.público
Claves: ascensor

**P01AR010** t Arena de miga reciclada
Claves: areno

**M08NM020** h Motoniveladora de 200 cv
Claves: nivel

**M08RN050** h Rodillo compactador mixto 18 t a=222 cm
Claves: mixto, compacto, rodillo

**O01OB270** h Oficial 1ª jardinería
Claves: jardineria

**O01OB280** h Peón jardinería
Claves: jardineria

**M10MR030** h Rodillo auto.90 cm 1 kg/cm.gene
Claves: rodillo, coche

**P28DF060** kg Fertilizante complejo césped NPK-Mg
Claves: complejo, cesped

**P28MP100** kg Mezcla sem.césped tipo natural
Claves: mezcla, cesped, natural

**P28DA100** m3 Mantillo limpio cribado
Claves: limpieza, mantillo

**P05TWI010** kg Pigmento hormigón colorantes de óxidos de hierro (Fe2O3)
Claves: mortero, rojo, colorante

**P01RZ300** m2 Malla plastificada ST/40-14
Claves: galvanizar, malla

**P01RZ310** m Poste plastificado D=50 mm
Claves: galvanizar, poste

**M06CM010** h. Compre.port.diesel m.p. 2 m3/min 7 bar
Claves: diesel

**M06MI010** h. Martillo manual picador neumático 9 kg
Claves: neumatico, picar, martillo, manual

**M05PN030** h. Pala cargadora neumáticos 200 CV/3,7m3
Claves: pala, cargador, neumatico

**M07N060** m3 Canon de desbroce a vertedero tierras
Claves: vertedero, desbroce

**P31BM110** ud Botiquín de urgencias
Claves: botiquin

**P31BM120** ud Reposición de botiquín
Claves: botiquin

**P31BM100** ud Depósito-cubo basuras
Claves: basura

**P31BC030** ud Alq. mes caseta pref. aseo/vest./oficina 6x2,25
Claves: mes, aseo, caseta

**P31BC220** ud Transp.20km.entr.y rec.1 módulo
Claves: modulo

**P31BA030** ud Acometida prov. sane.a caseta en zanja
Claves: acometida, caseta, zanja

**P31BA020** ud Acometida prov. fonta.a caseta
Claves: acometida, caseta, fontaneria

**P31CE035** m. Manguera flex. 750 V. 4x6 mm2
Claves: manguera

**P31W020A** ud Costo mensual Comité seguridad y formación
Claves: mes, seguridad

**P31W030A** ud Costo mensual de conservación y limpieza
Claves: conservacion, mes

**P31SB040** ud Cono balizamiento estándar h=50 cm
Claves: estandar, cono, baliza

**P31SB100** m. Separador de vias (dimen. 100x80x40)
Claves: separador

**P31SV155** ud Caballete para señal D=60 L=90,70
Claves: caballete

**P31SC010** ud Cartel PVC 220x300mm. Obli., proh., advert
Claves: cartel, pvc

**P31SC020** ud Cartel PVC. Señalización extintor, boca inc
Claves: señalizacion, extintor, boca, cartel, pvc

**P31CI025** ud Extintor CO2 2 kg. acero. 34B
Claves: extintor, acero

**P31CI010** ud Extintor polvo ABC 6 kg. 21A/113B
Claves: polvo, extintor

**P31CE230** ud Cuadro de obra 63 A. Modelo 7
Claves: cuadro, modelo

**O01OB210** h. Oficial 2ª electricista
Claves: electricidad

**P02EAT020** ud Tapa cuadrada HA e=6cm 50x50cm
Claves: cuadrado, tapa

**P17VP040** ud Codo M-H 87º PVC evac. j.peg. 75 mm
Claves: codo, pvc

**P31CE040** m. Pica cobre p/toma tierra 14,3
Claves: pica, cobre, tierra

**P31CE020** m. Cable cobre desnudo D=35 mm
Claves: cable, desnudo, cobre

**P31CE050** ud Grapa para pica
Claves: pica, grapa

**P15EC020** ud Puente de prueba
Claves: prueba

**P31CB110** m. Valla enrejado móvil 3x2m
Claves: valla, enrejado, movil

**P31CB115** ud Pie de hormigón con 4 agujeros
Claves: agujero, hormigon, pie

**P31CB120** ud Puerta chapa galvanizada 4x2 m
Claves: galvanizar, chapa, puerta

**P31CB121** u Puerta chapa galvanizada 1x2 m
Claves: chapa, puerta, galvanizar

**P31CB030** m3 Tablón madera pino 20x7 cm
Claves: pino, madero, tablon

**P31CB200** kg Puntas planas acero 20x100
Claves: punta, plano, acero

**M13AM250** d Alquiler metro de escalera andamiada
Claves: andamio, escalera, alquiler

**M13AM260** m Montaje y desmontaje escalera andamio
Claves: montaje, desmontable, andamio, escalera

**P31CB020** ud Guardacuerpos metálico
Claves: guardacuerpos, metal

**P31CB035** m3 Tabloncillo madera pino 20x5 cm
Claves: tablon, pino, madero

**P31CB040** m3 Tabla madera pino 15x5 cm
Claves: tabla, madero, pino

**P31CB010** ud Puntal metálico telescópico 3 m
Claves: metal, puntal, telescopico

**P31CB210** m. Pasamanos tubo D=50 mm
Claves: pasamano, tubo

**P31CB220** ud Brida soporte para barandilla
Claves: barandilla, soporte, brida

**P31CB240** ud Capsula y tapa para guardacuerpos
Claves: guardacuerpos, tapa, capsula

**P31CR030** m2 Red seguridad poliamida 10x10 cm
Claves: poliamida, seguridad, red

**P31CR130** ud Gancho anclaje forjado D=16 mm
Claves: gancho, forjado, anclaje

**P31CR140** ud Gancho montaje red D=12 mm
Claves: gancho, montaje, red

**P31CR160** m. Cuerda de unión redes de seguridad
Claves: red, seguridad, cuerda

**P31CM090** ud Plataforma volada metálica c/trampilla
Claves: plataforma, metal, volar

**P31CM110** ud Consola de hormigonado
Claves: consola, hormigon

**P31CM130** ud Castillete hormigonado pilares
Claves: trabajo, metal, plataforma

**P31CR190** ud Tapón protector puntas acero tipo seta
Claves: acero, proteccion, punta, tapon

**P31SB010** m Cinta balizamiento bicolor 8 cm
Claves: cinta, baliza, color

**P31SV050** u Poste galvanizado 80x40x2 de 2 m
Claves: galvanizar, poste

**P31IA005** ud Casco seguridad básico
Claves: casco, basico, seguridad

**P31IA080** ud Pantalla de mano soldador
Claves: pantalla, mano, soldadura

**P31IA120** ud Gafas protectoras
Claves: gafa, proteccion

**P31IA158** ud Mascarilla celulosa desechable
Claves: celulosa, mascarilla

**P31IA200** ud Cascos protectores auditivos
Claves: proteccion, casco, oido

**P31IC100** ud Traje impermeable 2 p. PVC
Claves: pvc, impermeable, traje

**P31IC140** ud Peto reflectante amarillo/naranja
Claves: reflejo

**P31IM005** ud Par guantes lona protección estandar
Claves: lona, proteccion, estandar, par, guante

**P31IP025** ud Par botas de seguridad
Claves: par, bota, seguridad

**P31IS270** ud Cuerda 12mm. 2m. 2-17mm-60mm
Claves: cuerda

**M03HH020** h. Hormigonera 200 l. gasolina
Claves: gasolina, hormigon

**M08RI010** h. Pisón vibrante 70 kg
Claves: vibracion, pison

**M11HR010** h. Regla vibrante eléctrica 2 m
Claves: electrico, regla, vibracion

**M11HV120** h. Aguja eléct.c/convertid.gasolina D=79mm
Claves: aguja, gasolina

**M13CP100** u Puntal telescópico normal 1,40 m
Claves: telescopico, puntal

**M13CP105** ud Puntal telesc. normal 3 m
Claves: puntal

**M13CP110** u Puntal telescópico normal 3,1 m
Claves: puntal, telescopico

**M13EA421** d Consola trabajo
Claves: consola, trabajo

**M13EA440** u Cono terminal tubo 22/26
Claves: tubo, terminal, cono

**M13EA510** d. Panel metálico-fenól. 3,00x1,00
Claves: panel

**M13EA520** d. Grapa unión paneles met
Claves: grapa, union, panel, metal

**M13EA530** d Tuerca palomilla
Claves: tuerca

**M13EA540** d Placa tuerca palomilla
Claves: tuerca, placa

**M13EA550** d Barra dywidag 1,00 m
Claves: barra

**M13ECC400** m. Encof. cartón liso pilar cir. D 350, <4m
Claves: carton, soporte, circulo, liso

**M13EF010** m2 Encof. chapa hasta 1 m2.10 p
Claves: chapa

**M13EM030** m2 Tablero encofrar 22 mm. 4 p
Claves: tablero, encofrar

**O01OB040** h. Especialilsta ferralla
Claves: ayudante

**P01AA020** m3 Arena de río 0/6 mm
Claves: areno, rio

**P01CC020** t. Cemento CEM II/B-P 32,5 N sacos
Claves: cemento

**P01DC040** l Desencofrante p/encofrado metálico
Claves: desencofrante, metal

**P01DW050** m3 Agua
Claves: agua

**P01EM280** m3 Madera pino encofrar 22 mm
Claves: encofrar, pino, madero

**P01EM290** m3 Madera pino encofrar 26 mm
Claves: madero, pino, encofrar

**P01FA140** kg Adhesivo en base cemento blanco
Claves: adhesivo, blanco, base, cemento

**P01FA710** kg Mortero fijación aislamiento exterior
Claves: aislamiento, fijacion, mortero, exterior

**P01HA010** m3 Hormigón HA-25/P/20/I central
Claves: central, hormigon

**P01HA01R** m3 Hormigón HA-25/B/16/I central
Claves: central, hormigon

**P01HA02R** m3 Hormigón HA-25/B/20/IIa central
Claves: hormigon, central

**P01HD700** m3 Horm.H-200 ár.rodado 8 mm. cent
Claves: rodar, ar

**P01HW060** m3 Bombeado mortero 40 a 100 m3
Claves: bomba, mortero

**P01MS210** t Mortero revoco ext.(decoración) monocapa (OC-CSIV-W2)
Claves: decoracion, capa, revoco, exterior, mortero

**P01UC020** kg Puntas 17x70
Claves: punta

**P01UC030** kg Puntas 20x100
Claves: punta

**P01_COLMATADOR** l Impregnación hidrófuga de efecto colmatador. Eslo Colm.LSM
Impregnación hidrófuga de efecto colmatador

**P03AAA020** kg Alambre atar 1,30 mm
Claves: alambre

**P03ACC080** kg Acero corrugado B 500 S/SD
Claves: acero, corrugado

**P03AM030** m2 Malla 15x15x8 cm 2,870 kg/m2
Claves: malla

**P04RW040** m2 Malla fibra vidrio antiálcalis 10x10 mm
Claves: malla, vidrio, fibra

**P05CGP310** m Remate acero prelacado a=50 cm e=0,8 mm
Claves: acero, remate, laca

**P07TL550** m2 Panel compacto lana mineral SATE e=100 mm
Claves: compacto, lana, panel, mineral

**P07W450** u Taco expansión y clavo polipropileno c/arandela
Claves: taco, expansion, clavo, polipropileno

**P07W975** m Remate aluminio de arranque sate e=100 mm
Claves: arranque, aluminio, remate

**P07W980** m Cantonera PVC con malla fibra vidrio 10 cm esquinas
Claves: malla, esquina, fibra, cantonera, vidrio, pvc

**P07W990** m Perfil adhesivo PVC con malla fibra vidrio 10 cm intradós ventanas
Claves: pvc, ventana, vidrio, malla, intrados, perfil, adhesivo, fibra

**P08XVC100** kg Desactivante de fraguado
Claves: fraguado

**P08XVC110** l. Resina acabado pavi.horm.impres
Claves: resina

**P08XVC120** kg Fibra polipropileno armado horm
Claves: fibra, armadura, polipropileno

**P08XW020** ud Junta dilatac.10 cm/16 m2 pavim
Claves: junta

**P10LH020** u Losa goterón corto HP gris L=50 a=50 cm
Claves: losa, cortador, gris, gota

**P12V070** m Vierteaguas aluminio lacado color 40 cm
Claves: color, vierteaguas, laca, aluminio

**P14BP010** u Puerta templada luna incolora 2190x896
Claves: incoloro, luna, puerta, templado

**P14BP130** ud Pernio bajo 54 mm
Claves: pernio

**P14BP140** ud Punto de giro alto
Claves: punto, giro, alto

**P14BP150** ud Punto de giro bajo
Claves: giro, punto

**P14BP160** ud Tapa de freno
Claves: tapa

**P14BP170** ud Caja de freno
Claves: caja

**P14BP180** ud Mecanismo freno
Claves: mecanismo

**P25OW020** l Imprimación acrílica selladora superficies exteriores
Claves: superficie, sellador, acrilico, imprimacion, exterior
